# Erweiterungsbau
Angebotsaufforderung (GAEB DA XML 3.3, DA83)
Projekt: 06522
Währung: EUR
Bieterkommentare zugelassen: ja
Vergabeart: Offenes Verfahren
Auftraggeber: BBR Dienstsitz Berlin, Bundesamt für Bauwesen und Raumordnung, Straße des 17. Juni 112, 10623 Berlin, D, Telefon 030-18 401 0; Vergabenummer: 1224-26
Erstellt mit: GXML Toolbox V3.3 R20230829, iTWO_64 V25.0.772, 09.07.2026

## 1224-26 Metallbauarbeiten II Status F_30.06.2026
Datum: 09.07.2026

*Hinweis: Gegenstand der Ausschreibung*
Gegenstand der Ausschreibung der VE33031-08 Metallbauarbeiten II
sind Außentüranlagen als Aluminium-Rohrahmentüren, Stahlblechtüren und Toranlagen,
Innentürenanlagen als Aluminium-Rohrahmentüren, Stahlblechtüren, Ganzglasanlagen und Schiebetüranlagen
sowie Innenfassaden, Innenfenster und Oberlichter (Wintergarten, innen).

*Hinweis: 0.1 - Angaben zur Baustelle*
0.1.1  Projektbeschreibung und -umfang

Als Erweiterung eines Bestandsgebäudes ist ein sechsgeschossiges Bürogebäude nebst Untergeschoss für rund 400 Büroräume und einer erhöhten Landeplattform für Hubschrauber geplant. Daran anschließend werden in zwei unterkellerten eingeschossigen Bauteilen weitere Serviceeinrichtungen für die gesamte Liegenschaft, wie eine Kindertagesstätte, eine Kantine und ein Veranstaltungsbereiche Platz finden.

Auf einem angrenzenden Grundstück wird zudem ein Post- und Logistikbereich gebaut, der über einen Tunnel mit dem Erweiterungsbau verbunden wird. Über eine neue südliche Fußgängerbrücke wird das Bestandsgebäude und der Erweiterungsbau miteinander verbunden.

0.1.2  Besondere betriebliche Bedingungen

Bei der Baumaßnahme gelten erhöhte sicherheitstechnische und geheimschutzrechtliche Vorgaben, die in den WBVB geregelt werden.

0.1.3  Projektdaten und Lage der Baustelle

Projektdaten:
Bruttogeschossflächen (BGF)
Bürogebäude (BT 1): 71.875 m²
Post- und Logistikzentrum (BT 2): 3.763 m²
Südbrücke (BT 3): 1.594 m²

Lage:
Westlich des Bauvorhabens schließen sich Wohnbebauungen an. Im Süden wird das Grundstück durch öffentliche Parkanlagen sowie der Spree umschlossen. Die Joachim-Karnatz-Allee wird seitens der Anwohner als Parkraum genutzt. An der Ostseite grenzt an den Fußgängerweg Magnus-Hirschfeld-Ufer die Spree.

0.1.4  Verkehrsverhältnisse

Die Baustelle ist über die in den Baulogistikplänen dargestellten Zufahrten zu erreichen.

Es wird auf das Baulogistikhandbuch und die Baustelleneinrichtungspläne in Anlage 06-1 verwiesen. Die auf dem Baufeld aufgestellten Verkehrsschilder sind in Anlehnung an die StVO gültig und zu befolgen. Die Regeln der StVO gelten sinngemäß.

0.1.5  Freizuhaltende Flächen

Sämtliche für den Verkehr freizuhaltende Flächen sind auf den Baulogistikplänen dargestellt.

Es wird auf das Baulogistikhandbuch in Anlage 06-1 verwiesen.

0.1.6  Transporteinrichtungen und Transportwege

Materialien, Maschinen und Geräte sind dem Arbeitsfortschritt entsprechend sofort an den jeweiligen Verwendungsort auf der Baustelle zu bringen und zu verbauen. Ein grundsätzlicher Anspruch auf Lagerflächen besteht nicht.
Jeder Transport (Anlieferung und Abholung) ist durch den AN mit Hilfe eines Online-Avisierungssystems anzumelden, siehe Anlage 06-1 Baulogistikhandbuch. Gleiches gilt für die Nutzung der Bauaufzüge.

0.1.7  Medienanschlüsse

Es werden Anschlüsse für Bautrink- und -abwasser sowie Baustrom zur Verfügung gestellt. Die genaue Lage der Anschlusspunkte kann den Baustelleneinrichtungsplänen in Anlage 06-1 (Anlage 1 BE-Pläne) entnommen werden.

Die Herstellung der Anschlüsse an den Übergabepunkten sowie jegliche Leitungsführung auf der Baustelle für eine weitere für den AN erforderlich Verteilung erfolgt durch den AN und wird als Nebenleistung nicht gesondert vergütet.

Kosten für Bauwasser und Baustrom werden durch den  AG getragen.

Es wird auf das Baulogistikhandbuch in Anlage 06-1 verwiesen.

0.1.8  Zur Benutzung überlassene Flächen und Räume

Es wird auf das Baulogistikhandbuch in Anlage 06-1 verwiesen.

0.1.9  entfällt

0.1.10  entfällt

0.1.11  Nachhaltigkeit und ökologische Anforderungen

Sämtliche vom AN verwendeten Bauprodukte/
Materialien sind vor der Ausführung durch den AG freizugeben.
Die Verfahrensweise ist in der WBVB, Punkt 11.8, geregelt.

Nachfolgende allgemeine BNB-Anforderungen gelten für die Ausführung der Leistungen dieser Ausschreibung. Die besonderen Anforderungen sind den jeweilien LV-Titeln zu entnehmen.

Für alle vorgesehenen Holzprodukte gilt: Es darf nur nach FSC, PEFC zertifiziertes Holz verbaut werden. Der Anteil an zertifiziertem Holz ist durch entsprechende Lieferscheine sowie das dazugehörige CoC Zertifikat nachzuweisen!

Für alle Produkte gilt:
Deklaration enhaltenener SVHC > 0,1 %

Für Grundierungen, Beschichtungen, Spachtel auf vorwiegend mineralischen Oberflächen gilt:
Materialien lösemittelfrei und weichmacherfrei gem. Definition VdL-RL01.

Für alle punkt- und linienförmige Verklebungen und Abdichtungen im Innenbereich (mit Ausnahme sicherheitsrelevanter, bauaufsichtlich erforderlicher Anforderungen wie z.B. Glasbau, Fassade und Bereichen mit Brandschutzanforderungen) gilt:

- keine amin- oder oximvernetzten Silikone
- zusätzlich zu beachten:
  RAL-UZ 123 oder EMICODE EC1 / EC 1plus
- Chlorparaffine <0,1%
- für PU-Klebstoffe gilt zusätzlich TCEP <0,1 %

0.1.12  Besondere Vorgaben zur Entsorgung

Die Abfallentsorgung für die im Baulogistikhandbuch benannten Abfallfraktionen erfolgt, wenn im LV nicht anders beschrieben, durch den Logistikdienstleister (LDL). Dazu werden an Abfallsammelstellen außerhalb des Gebäudes Behälter (Mulden) bereit gestellt. Jeder AN ist verpflichtet, seinen Abfall sortenrein in diese Behälter einzufüllen. Die Abfallentsorgung für die im Baulogistikhandbuch benannten Abfallfraktionen erfolgt kostenlos.
Die ordnungsgemäße Entsorgung von im Baulogistikhandbuch nicht aufgeführten Abfallarten ist Sache des AN.

Das genaue Procedere zur Abfallentsorgung ist dem Baulogistikhandbuch in Anlage 06-1 zu entnehmen.

0.1.13  Schutzgebiete im Bereich der Baustelle

Es ist insbesondere in der Nähe des Ufers sicherzustellen, dass keinerlei Fest- oder Flüssigstoffe in die Spree gelangen oder eingeleitet werden. Es ist dafür Sorge zu tragen, dass Verpackungs- und Restmaterial stets so gesichert wird, dass es nicht in die Spree gelangen kann.

0.1.14  Schutz von Bäumen und Pflanzen

Die verbleibenden Bäume und Pflanzflächen werden bauseitig umzäunt bzw. geschützt. Die Lage der Schutzzonen für Bäume und Vegetation ist den beiliegenden Baulogistikplänen zu entnehmen. Bei den Bauarbeiten ist zwingend auf Unversehrtheit der Bäume und deren Schutzeinrichtungen zu achten.

0.1.15  Regelung des öffentlichen Verkehrs

Es wird auf das Baulogistikhandbuch in Anlage 06-1 verwiesen.

0.1.16  Vorhandene Anlagen für Abwasser- und Versorgungsleitungen

Es wird auf Punkt 0.1.7 Medienanschlüsse und das Baulogistikhandbuch in Anlage 06-1 verwiesen.

0.1.17  entfällt

0.1.18  entfällt

0.1.19  entfällt

0.1.20  entfällt

0.1.21  entfällt

0.1.22  Vom AG veranlasste Vorarbeiten

Rohbauarbeiten als Stahlbeton-Konstruktion sowie Mauerwerkswände. Trockenbauarbeiten als Hohlboden- und Doppelboden-Konstruktionen, sowie Trockenbauwände und - decken, Spachtelarbeiten und diverse TGA-Gewerke.

0.1.23  Arbeiten anderer Unternehmer auf der Baustelle

Grundsätzlich ist davon auszugehen, dass die Arbeiten auf dem Baufeld parallel zu denen Dritter erfolgen. Die Schnittstellen sind in der Anlage des Detailterminplanes sowie Bauphasenplänen der Baulogistik dargestellt.

*Hinweis: 0.2 - Angaben zur Ausführung*
0.2.1  Arbeitsabschnitte, - unterbrechungen und -beschränkungen

Der Bauablauf richtet sich grundsätzlich nach den in der Anlage 06-2 beigefügten Termin- und Ablaufplanungen.

0.2.2  Besondere Erschwernisse

Es ist davon auszugehen dass zeitgleich und parallel auch andere Unternehmer auf der Baustelle und im jeweiligen Arbeitsbereich ihre Leistungen ausführen. Weiterhin wird darauf hingewiesen, dass Erschwernisse hinsichtlich der begrenzten Transportwege und Zuwegungen (z.B. Transporte über Treppenhäuser usw.) gem. BE-Plänen zu berücksichtigen sind. Dies gilt auch insbesondere für nachlaufende Leistungen des AN.

0.2.3  Sicherheits- und Gesundheitsschutz

Es wird auf Punkt 11.2.2 und 11.9.5 der WBVB verwiesen.

Sämtliche Anweisungen des Koordinators für Sicherheits- und Gesundheitsschutz (SiGeKo) sind zu beachten und umzusetzen. Es wird auf den SiGePlan in der Anlage 06-3 für alle detaillierten Vorgaben verwiesen.

Für die Leistungen dieser Vergabeeinheiten gelten nach Vorgabe des SiGeKo folgende Anforderungen im Besonderen:

1. Absturzsicherungen:
Höhen von Absturzsicherungen müssen gemäß den Anforderungen der ASR A2.1 "Schutz vor Absturz und herabfallenden Gegenständen, Betreten von Gefahrenbereichen (Technische Regel für Arbeitsstätten,  Ausgabe: November 2012)" bemessen werden.
Absturzsicherungen müssen kraftschlüssig ausgeführt werden und so beschaffen sein, dass diese erforderlichenfalls durch Dritte zerstörungsfrei aus- und eingehängt werden können.

Abdeckungen von Boden- bzw. Deckenöffnungen sind unverschieblich und durchtrittsicher herzustellen. In Verkehrswegen mit elektrischem Hubwagenbetrieb müssen die Abdeckungen entsprechend überfahrbar und (für den Materialtransport) belastbar ausgeführt sein.

Sämtliche Absturzsicherungen sind während der Bauzeit vorzuhalten und regelmäßig zu kontrollieren. Fehlerhafte Vorrichtungen sind unverzüglich instand zu setzen.

2. Reinigungsarbeiten (Schutzmaßnahmen gegen Staub)
Es sind grundsätzlich staubarme Verfahren anzuwenden. Nicht trocken kehren, nicht mit Druckluft abblasen. Die TRGS 559 "Mineralischer Staub" ist zu beachten.

0.2.4  Leistungen zur Unfallverhütung

Es wird auf Punkt 0.2.3 und den SiGePlan in der Anlage 06-3 für alle detaillierten Vorgaben verwiesen.

0.2.5  entfällt

0.2.6  Baustelleneinrichtung

Die Baumaßnahme verfügt über einen übergeordneten Baulogistiker, über den neben dem Containermanagement unter anderem auch die Zugangskontrolle, das Flächenmanagement und die Entsorgungslogistik (für die Fassaden-, Ausbau- und TGA-Gewerke) bedient wird.

Die Baustelleneinrichtungsflächen des Auftragsnehmers sind mit der Objektüberwachung und dem Baulogistiker abzustimmen.

Die eigene Baustelleneinrichtung des AN ist unmittelbar nach Abschluss einzelner Leistungen auf das unbedingt notwendige Maß zu reduzieren.

Die Liegenschaft ist komplett eingezäunt; das Baufeld ist mit einem Bauzaun umschlossen. Für weitere Informationen wird auf das Baulogistikhandbuch (Anlage 06-1) verwiesen.

0.2.7  Auf- und Abbau von Gerüsten

Es wird auf den SiGePlan in der Anlage 06-3 für alle detaillierten Vorgaben verwiesen.

Ebenso wird auf die Baustellenordnung, Abschnitt C 6 verwiesen.

0.2.8  Mitbenutzung fremder Gerüste
Die Mitbenutzung sowie die Überlassung eigener Gerüste für die Nutzung durch andere Unternehmen ist nicht vorgesehen. Es wird auf die Baustellenordnung,  Abschnitt C 6 verwiesen.

0.2.9  entfällt

0.2.10  Verwendung von wiederaufbereiteten Stoffen

Es wird auf die BNB Anforderungen gemäß Punkt 0.1.11  Nachhaltigkeit und ökologische Anforderungen und die WBVB, Punkt 11.8, verwiesen.

0.2.11  entfällt

0.2.12  Besondere Anforderungen an Art, Güte und Umweltverträglichkeit der Stoffe und Bauteile

Es wird auf die BNB Anforderungen gemäß Punkt 0.1.11  Nachhaltigkeit und ökologische Anforderungen und die WBVB, Punkt 11.8, verwiesen.

0.2.13  Eignungs- und Gütenachweise

Grundsätzlich gelten die Anforderungen der VOB/A § 7a/7a EU, insbesonder hinsichtlich der Gleichwertigkeit.
Für die erforderlichen Nachweise sind die Dokumentationsrichtlinie des Bundes einzuhalten.
Desweiteren wird auf die BNB Anforderungen gemäß Punkt 0.1.11 Nachhaltigkeit und ökologische Anforderungen verwiesen.
Weiterhin sind für Eignungs- und Gütenachweise die Anforderungen gemäß WBVB Ziffer 12.2.2 zu berücksichtigen.

0.2.14  entfällt

0.2.15  entfällt

0.2.16  entfällt

0.2.17  Übergeordnete Baustellenlogistik des AG

Die Schnittstellen der übergeordneten Baustellenlogistik ist im beiliegenden Logistikhandbuch in Anlage 06-1 dargestellt.

0.2.18  entfällt

0.2.19  entfällt

0.2.20  Benutzung von Teilen der Leistung vor Abnahme

Die vom AN errichteten Konstruktionen werden von anderen Unternehmern in Teilbereichen benutzt, um ihre Konstruktionen darin zu integrieren. Dazu gehören diverse Installationen der Technik-Gewerke (Heizung/Lüftung/Elektro/Sanitär). Durch entsprechende Schutzmaßnahmen und enge Abstimmungen mit den betroffenen Gewerken sind die Konstruktionen des AN gegen Beschädigungen wirksam zu schützen.

0.2.21  entfällt

0.2.22  Abrechnung

Die Abrechnung wird in den WBVB geregelt.

*Hinweis: Allgemeine Ausführungshinweis zu BNB-Anforderungen - bis OZ 11.1.70*
Für die vorliegende Ausschreibung Metallbauarbeiten II gelten folgende BNB-Anforderungen:

Für Beschichtungen (wie Lacke, Lasuren, Beizen, Grundbeschichtungen etc.) auf nicht mineralischen Oberflächen gilt:
- RAL-UZ 12a

Für punkt- und linienförmige Verklebungen und Abdichtungen im
Innenbereich inkl. TGA (nicht betrachtet werden Bereiche mit
sicherheitsrelevanten, bauaufsichtlichen Anforderungen wie z.B.
Glasbau, Fassade und Bereiche mit  Brandschutzanforderungen) gilt:
- keine amin- oder oximvernetzenden Silikone
- zusätzlich gilt: RAL-UZ 123 oder EMICODE EC1/ EC1PLUS
- Chlorparaffine < 0,1 %
- für PU-Klebstoffe gilt zusätzlich: TCEP < 0,1 %

Für punkt- und linienförmige Verklebungen von Bauteile zur
Herstellung der Luftdichtheit an Fassade, Fenstern und Außentüren gilt:
- Chlorparaffine < 0,1 % und EMICODE EC1/ EC1PLUS
oder
- VOC < 10 g/l
- für PU-Klebstoffe gilt zusätzlich: TCEP < 0,1 %

Für Korrosionsschutzbeschichtungen auf tragenden und nicht
tragenden Metallbauteilen im Innenbereich (Wandstärke > 3mm) wie z.B. Atriumkonstruktion, Brücken etc. ohne besondere mechanische Beanspruchung (max. Korrosivitätskategorie C2 Hoch) gilt:
- nur Wb < 100 g/l oder Einsatz eines C3-Systems

Für Korrosionsschutzbeschichtungen auf tragenden Metallbauteilen (Wandstärke > 3mm) wie z.B. Atriumkonstruktion, Brücken etc. (max. Korrosivitätskategorie C3 Hoch) gilt:
- Beschichtungssystem mit VOC-Gehalt < 30 g/m² (Gesamtsystem)

Für Korrosionsschutzbeschichtungen auf tragenden Metallbauteilen (Wandstärke > 3mm) wie z.B. Atriumkonstruktion, Brücken etc. (max.
Korrosivitätskategorie C4 Hoch) gilt:
- Beschichtungssystem mit VOC-Gehalt < 60 g/m² (Gesamtsystem)

Für Korrosionsschutzbeschichtungen auf nicht tragenden
Metallbauteilen wie z.B. Treppengeländern, Metall-UK, Zargen,
Stahltüren, Fassadenelementen etc. gilt:
- nur Wb VOC < 140 g/l

Für Aluminium- und Edelstahlbleche und -profile (eloxierte
Aluminiumoberflächen und passivierte Edelstahloberflächen für
Oberflächenbekleidungen (wie z.B. Fassade, Dach, Fenster, Türen, Tore, Sonnenschutzsysteme, etc.) gilt:
- Chrom-VI-oxidfreie Passivierungsmittel

*Hinweis: Allgemeine Ausführungshinweise zu Metallbauarbeiten (DIN 18 360) - bis OZ 11.1.70*
Nachfolgende Vorgaben gelten übergeordnet für alle in den Titeln 4. bis 11. beschriebenen Leistungen.

1. Statische Anforderungen

1.1 Berechnungsgrundlagen
Die der Ausschreibung beiliegende Planung entspricht einer
Ausführungsplanung. Sämtliche Profile sind gemäß den gestalterischen Vorgaben und den statischen, bauphysikalischen bzw. sicherheitstechnischen Erfordernissen vom Auftragnehmer eigenverantwortlich zu bemessen und auszuführen.

Die Vergütung der Werk- und Montageplanung, einschl. der statischen Nachweise, erfolgt über die entsprechende LV-Pos. in Titel  3.2.

Die Detailplanung der beschriebenen Leistungen sind der Ausschreibung in Anlage 05-1 beigefügt.

Berechnungsgrundlagen für die Bemessung aller Außen- und Innentüren, Innenfenster und Oberlichter, sowie Torelemente sind zusätzlich zu den Eigenlasten folgende Lastannahmen:

1.1.2 Windlasten und zulässige Durchbiegung
Für die Prüfung der Elemente bei mechanischer Beanspruchung (für alle planmäßigen Beanspruchungen außer Explosion) sind die DIN EN 12 210 bzw. DIN EN 13116 bzw. die zugehörigen Prüfnormen gültig.

Die Durchbiegungen der Einzelbauteile sind gemäß DIN EN 13830 / DIN EN 13116 bzw. DIN EN 12210 zu begrenzen.

Es dürfen unter allen planmäßigen Einwirkungen, wie z.B. Windbeanspruchung an den Rahmen, an der Verglasung und an den Beschlägen keine die Funktion beeinträchtigenden Verformungen und Beschädigungen auftreten.

Für die erforderlichen Prüfungen gemäß DIN EN 12 210 bzw. DIN EN 13116 sind generell die Windlast gemäß Klasse 5  der DIN EN 12 210 mit zulässiger Durchbiegung C5/B5 außen und C3/B3 innen anzusetzen.

1.1.2 Horizontal- und Vertikallasten
Die Horizontal- und Vertikallasten sind unter Berücksichtigung der eigenverantwortlich zu entwickelnden Konstruktionsdaten an Verglasungen und Blendrahmen- und Flügelprofilen nach DIN 1055, Teile 3 zu ermitteln.

2. Bauphysikalische Anforderungen

2.1 Wärmeschutz
Für die Bemessung der Wärmeschutzeigenschaften der Elemente als Teil der Gebäudehülle sind die Vorgaben der jeweiligen LV-Pos. verbindlich.

Für die Anforderungen an den Wärmedurchgangskoeffizient Ucw der jeweiligen Gesamtkonstruktion nach DIN EN ISO ist soweit nicht anders beschrieben generell ein Wärmebrückenzuschlag von 0,05 W/m2K zu berücksichtigen.

2.2 Schallschutz
Es kommen Außentür-Anlagen mit Anforderung Rw = 24 bis 32 dB, Innentür-Anlagen mit Rw = 27 bis 42 dB und Innenfenster mit Rw = 32 bis 53 dB gemäß LV-Position zur Ausführung.

Die LV-Position gibt dabei den Anforderungswert als Rw eingebaut an, ohne flankierende Übertragung.

Es sind Türen zu verwenden, deren Schalldämm-Maße Rw gemäß Herstellerangabe um mindestens 5 dB über dem Anforderungswert gem. Angabe LV-Position liegen (Rw,P = Rw + 5 dB).

Es sind Fenster zu verwenden, deren Schalldämm-Maße Rw gemäß Herstellerangabe um mindestens 2 dB über dem Anforderungswert gem. Angabe LV-Posistion liegen (Rw,P = Rw + 2 dB).

2.3 Dichtigkeit
Alle Konstruktionen als Teil der Gebäudehülle müssen einen dauerhaften wasser-, luft- und dampfdichten Raumabschluss gewährleisten.
Folgende Einzelanforderungen werden gestellt:

2.3.1 Luftdurchlässigkeit
Für Außentüranlagen wird nach DIN EN 12207 (bezogen auf Gesamtfläche und Fugenlänge) die Klasse 2 gefordert.

Für einige Innenfenster und Innentüren (Poststelle) wird, sofern in der Leistungsposition besonders erwähnt, nach DIN EN 12207 (bezogen auf Gesamtfläche und Fugenlänge) die Klasse 4 gefordert.

Die Prüfung gemäß DIN EN 12207 wird bauseits durch eine zugelassene Prüfanstalt ausgeführt.

2.3.2 Schlagregendichtheit
Für Schlagregendichtheit sind gemäß DIN EN 12208 nachfolgende Klassen gefordert und bei der erforderlichen Prüfung anzusetzen:
- Außen-Türanlagen, einflügelig: Klasse 5A, Prüfdruck bis 200 Pa
- Außen-Türanlagen, 2-flügelig: Klasse 3A, Prüfdruck bis 100 Pa
bzw. gemäß Vorgabe LV-Pos.

2.4 Feuchtigkeitsschutz und Kondenswasserbildung
Es ist insbesondere bei Anschlussbereichen auf eine konsequente Vermeidung von Wärmebrücken zu achten. Die Türanlagen sind so auszubilden, dass auch innerhalb der Konstruktion kein Kondensat entstehen kann bzw. im Extremfall nach außen abgeleitet wird.

3. Materialien

3.1 Werkstoffe aus Metall, Anwendung und Verarbeitung

Sämtliche sichtbaren Stahl- und Aluminium-Profile sind scharfkantig mit 0,5 mm Kantenradius auszuführen.

3.1.1 Stahlkonstruktionen im Außen- und Innenbereich
Für untergeordnete Profile der Fassaden-, Tür- und Fenster-Konstruktionen sind Baustähle der Festigkeitsklasse Stahl S235J2+N nach DIN EN 10025-2, Werkstoff-Nr 1.0117, zu verwenden.

Für die tragenden Profile der Fassaden-, Tür- und Fenster-Konstruktionen sind Baustähle der Festigkeitsklasse Stahl S355J2+N nach DIN EN 10025-2, Werkstoff-Nr 1.0577, zu verwenden.

Bauteile im Außenklima sind mit Korrosionsschutzklasse C3, Bauteile im Innenklima sind mit Korrosionsschutzklasse C2, jeweils mit Schutzdauer sehr hoch (vh), nach DIN EN ISO 12944-2 auszuführen.

Die Oberflächenbehandlung im Außenbereich erfolgt durch Feuerverzinkung (wenn nicht Edelstahl vorgeben). Sichtbare Oberflächen werden mit Nasslack im Duplexverfahren zusätzlich farblich beschichtet, mit mindestens 3-schichtigem Aufbau mit einer Trockenschichtdicke von mind. 200 μm.

Die sichtbaren Oberflächen im Innenbereich werden mit Nasslack farblich beschichtet, mit mindestens 3-schichtigem Aufbau mit einer Trockenschichtdicke von mind. 160 μm.

Verdeckte Oberflächen werden feuerverzinkt.

Sämtliche Oberflächen sind planeben, ohne Struktur oder Unebenheiten aus dem Auftragsverfahren. Ein grober Stahluntergrund wird ausgeschlossen.

Für farbige Beschichtung der sichtbaren Oberflächen sind die Vorgaben gemäß Punkt 3.1.7 (der Ausführungshinweise zu den Metallbauarbeiten) Farbige Beschichtungen / Farbkonzept zu befolgen.

3.1.2 Bauteile aus nichtrostendem Stahl
Zur Ausführung kommt rostfreier Stahl nach DIN EN 10088-2 und Allgemeiner bauaufsichtlicher Zulassung Z-30.3-6.

Sichtbare Oberflächen sind feingeschliffen mit Korn 240 herzustellen. Die Schleifrichtung ist mit der Objektplanung abzustimmen.

Für farbige Beschichtung der sichtbaren Oberflächen sind die Vorgaben gemäß Punkt 3.1.7 (der Ausführungshinweise zu den Metallbauarbeiten) Farbige Beschichtungen / Farbkonzept zu befolgen.

3.1.3 Bauteile aus Aluminium im Außen- und Innenbereich
Stranggepresste Aluminiumprofile und Bänder sind aus Al-Mg-Si Legierungen (Aluminium EN AW-6060) in Eloxalqualität herzustellen.

Für Aluminiumbleche kommen Al-MG-3 Legierungen (Aluminium EN AW-5754) in Eloxalqualität zur Ausführung.

Die sichtbaren Oberflächen im Innen- und Außenbereich werden mit Nasslack farblich beschichtet, mit mindestens 2-schichtigem Aufbau mit einer Trockenschichtdicke von mind. 60 μm, Auftragsverfahren: gespritzt.

Verdeckte Oberflächen verbleiben unbehandelt.

Für farbige Beschichtung der sichtbaren Oberflächen sind die Vorgaben gemäß Punkt 3.1.7 (der Ausführungshinweise zu den Metallbauarbeiten) Farbige Beschichtungen / Farbkonzept zu befolgen.

3.1.4 Befestigungs- und Verbindungsmittel
Sämtliche Befestigungsmittel im Außen- wie auch im Innenbereich wie Verankerungen, Schrauben, Muttern, Bolzen, Stifte, Nieten etc. sind aus zugelassenem nichtrostendem Stahl gemäß DIN EN 10088 mit Korrosionsbeständigkeitsklasse CRC III gem. DIN EN 1993-1-4, Anhang A auszuführen.

3.1.5 Schweißnähte
Sichtbare Schweißnahtbereiche sind als versenkte Schweißung auszuführen und durch geeignete Maßnahmen (z.B. Schleifen bis zur Ebenflächigkeit) derart nachzubearbeiten, dass sich die Naht nicht gegenüber den angrenzenden Oberflächen, weder im "blanken", noch im beschichteten Zustand, abzeichnet. Diese Maßnahmen sind daher vor Aufbringen der Beschichtungen abzuschließen. Schweißnähte von Innen- und Außenecken sind zwingend bis zur geforderten Scharfkantigkeit, ohne Ausbildung von Fasen, nachzuschleifen.

Alle später nicht sichtbaren Schweißnähte sind glatt und frei von Lunkern, Auswulstungen oder anderen Unregelmäßigkeiten bzw. Unebenheiten auszubilden.

Geforderte Nachweise:
Die genaue Qualität des Materials und die genaue Spezifikation der evtl. erforderlichen Oberflächenbehandlung ist auf den Werkplänen und allen Nachweisen des Auftragnehmers zu vermerken. Die Ausbildung von Schweißnähten, insbesondere von Nähten in später sichtbaren Bereichen mit o.g. erhöhten Anforderungen, ist im Rahmen der Bemusterung (siehe Titel 3.3 Technische Bearbeitung Metallbauarbeiten) zur Freigabe für die weitere Ausführung vorzulegen.

Die ausführende Stahlbaufirma hat die gültige Herstellerqualifikation für die Ausführungsklasse EXC 2 nach DIN EN 1090 nachzuweisen.

Baustellenschweißnähte
für die Ausführung von Baustellenschweißnähten und für die Befestigungen und Verankerungen an Einbauteilen sind die vorhandenen Korrosionsschutz-Beschichtungen bis auf den blanken Stahl zu entfernen. Nach Beendigung der Schweißarbeiten ist der Korrosionsschutz in gleicher Qualität wieder herzustellen.

3.1.6 Kontaktkorrosion
Sofern Materialien mit unterschiedlichen Lösungspotenzialen unvermeidbar zusammentreffen und die Gefahr einer Elementbildung besteht, sind die Materialien, welche die Anode des Korrosionselementes bilden, entsprechend zu schützen, bzw. zu isolieren.
Die dazu verwendeten Materialien dürfen weder altern, verspröden, rissig werden, korrodierend wirken noch Feuchtigkeit aufnehmen. Bei kraftschlüssigen Verbindungen müssen diese hinreichend druckfest sein.

3.1.7 Beschichtungen und Farbkonzept
Für Fenster-, Tür- und Toranlagen sind verschiedene Beschichtungen als Nasslack- oder Pulverbeschichtung in Sonder- oder Standard-Farbtönen geplant.

Der Planung und Ausschreibung liegen folgende Farben zugrunde.

Als Nasslackbeschichtung:
- "Kristall-Grün-Metallic", FM 1339, Farbnummer: P 33N als Nasslackbeschichtung

Als Pulverbeschichtung:
- RAL Ton der RAL Design Farbfamilie 180 oder 190;
durch Bemusterung festzulegenz.B. RAL 190 70 10 Marmorgrün
- RAL Verkehrsweiss 9016

3.2 Dichtungsmaterialien

3.2.1 Dichtprofile
Zur Halterung und Abdichtung von Verglasungen und als Rahmendichtung innerhalb beweglicher Tür- und Fensterflügel sind systemgebundene Silikon- oder EPDM-Profile zu verwenden.
Die gewählte Konstruktion muss gewährleisten, dass die geforderte Wind-, Wasser- und Dampfdichtigkeit allein durch den vorhandenen Anpressdruck zwischen Dichtprofil und Anschlusselement erreicht wird.

3.2.2 Dichtungsfolien und -bahnen
Anschlüsse zwischen Türelementen und Rohbau, sind unter Verwendung von UV-, alterungs- und witterungsbeständigen Dichtungsfolien herzustellen. Die Dichtungsfolien müssen in ihrer Eigenschaft dem Verwendungszweck und den Vorgaben der DIN 4108-7 entsprechen.
Die Verwendung thermoplastischer Dichtbahnen bzw. PVC-Folien wird untersagt.

Folienverbindungen sind grundsätzlich vollflächig zu verkleben.
Beim Anschluss der Dichtungsfolien an die bauseitige ggf. bituminöse Bauwerksabdichtung ist die Verträglichkeit der Materialien sicherzustellen.

Es gelten, soweit nicht anderweitig beschrieben, folgende Anforderungen an den Sd-Wert:
Sd-Wert innen: mindestens 50 m
Sd-Wert außen: 0,1 bis 30 m
Das Verhältnis innen zu außen muss mindestens 10:1 betragen.

3.2.3 Dichtungsbänder
Es kommen ausschließlich komprimierte Fugenbänder gemäß DIN 18542 - BG1 zur Ausführung.
Material: Offenzelliger Polyurethan-Weichschaumstoff, imprägniert mit flammhemmend eingestelltem Kunstharz, vorkomprimiert, als einseitig selbstklebende Fugenbänder.

3.2.4 Elastische Dichtungsstoffe
Es dürfen nur elastische Dichtstoffe verwendet werden, die in ihren Eigenschaften dem Verwendungszweck und den Vorgaben der DIN 17361 und DIN 18540 entsprechen und keine nach DIN 52460 aggressiven Bestandteile beinhalten.

Farbton: weiß oder hellgrau (passend zum Sichtbeton), bzw. im Sonderfarbton gemäß Vorgabe LV-Pos.

3.3 Wärmedämmstoffe

3.3.1 Mineralfaserdämmung
Zu verwenden sind Mineralwolledämmungen mit folgenden Anforderungen:
Baustoffklasse: A - nicht brennbar, DIN 4102
Wärmeleitfähigkeit: 0,033 W/mK
Schmelzpunkt: über 1000 Grad
Die verwendeten Dämmstoffe müssen durchgehend hydrophobiert, alterungs- und witterungsbeständig, fäulnis- und schimmelfest, feuchtigkeitsunempfindlich und wasserabweisend sein.
Der Verwendbarkeitsnachweis des Glimmverhaltens "nicht glimmend" bzw. "keine Neigung zum kontinuierlichen Schwelen" ist zu erbringen. Der Nachweis kann über AbZ oder AbP erfolgen. Alternativ ist für den Nachweis des Glimmverhaltens die Bewertung im Rahmen der europäischen Prüfnorm EN 16733:2016-05 vorzulegen.

3.3.2 Schaumglas-Dämmung
In den Sockelbereichen ist Wärmedämmung aus wasserdichtem, druckfestem, dampfdichtem und nicht brennbarem Schaumglas geplant.

3.4 Verglasung

Zur Verglasung gehören alle benötigten Dichtstoffe, Glasauflager und Klotzungsbrücken. Die Dicken der Einzelscheiben sind unter Berücksichtigung der Scheibengrößen und der Lastannahmen gemäß den Vorgaben der DIN 18008 zu ermitteln und einschl. der Randverbünde nachzuweisen.

Die Angaben zu Glasdicken und Folienstärken entsprechen lediglich einer Vorbemessung bzw. beschreiben die Mindestdicke. Die Glasdicken sind gemäß den Vorgaben der Planung möglichst einzuhalten, jedoch eigenverantwortlich vom AN zu bemessen.

Zur Erzielung eines einheitlichen Bildes sind Beschichtungen generell bei Isolierverglasungen nur auf der dem Scheibenzwischenraum (SZR) zugewandten Seite zugelassen.
Bei Verbundsicherheitsscheiben sind nur farbneutrale, klardurchsichtige Folien einzusetzen.
Art und Anzahl der Folien entsprechend Prüfzeugnis.

Der Randverbund wird thermisch verbessert mit Abstandhaltern als Kombination aus nichtrostendem Stahl und Kunststoff ausgeführt, Farbton: Schwarz, die Glasfälze mit minimierten PE-Schaumkern zur Sicherung einer dauerhaft funktionierenden Glasfalzbelüftung.

Es kommt, soweit nicht gesondert beschrieben, eisenoxidreduziertes Glas zur Ausführung.

4. Baustelleneinrichtung und Gerüste
Für sämtliche in Titel 4. bis Titel 11. beschriebenen Leistungen sind alle für die Leistungserbringung erforderlichen Baustelleneinrichtungen und sämtliche für die Montage erforderlichen Arbeits-/ Montagehilfen sowie Höhenzugangstechnik in die jeweiligen Einheitspreise einzukalkulieren. Die Einbauhöhen gehen aus den jeweiligen LV-Pos. bzw. Ausführungshinweisen hervor.

Die Vorgaben des Baulogistikhandbuchs in Anlage 06-1 sind zu beachten. Es wird darüber hinaus auf Punkt 0.2 der Angaben zur Ausführung verwiesen.

**Ausführungsbeschreibung 1 Einzelbeschreibungen für Metallbauarbeiten - bis OZ 11.1.70**
*EB 0.0 Allgemeine Ausführungshinweise Fenster-, Tür- und Toranlagen*
Soweit nicht anders beschrieben, sind die zugehörigen Konstruktions- und Unterbauprofile, Anschluss- und
Abdeckleisten sowie alle erforderlichen Zubehör- und
Befestigungsteile, komplett fertige Anschlüsse an benachbarte
Bauteile sowie dauerelastische Versiegelung aller
Verleistungen und sonstiger Anschlüsse an umgebende
Bauteile in den Positionen einzukalkulieren.

Die umlaufenden Anschlüsse der Zargenkonstruktionen an den
Rohbau/Trockenbau sind bei Türanlagen mit Anforderungen an
den Brandschutz und/oder Schallschutz in Abhängigkeit von
der jeweiligen Zulassung auszuführen.
Hohlräume sind erforderlichenfalls mit einer dichtgestopften Kerndämmung aus Mineralwolle auszufüllen, Materialeigenschaften gemäß DIN 18165, nicht brennbar, Baustoffklasse A1 nach DIN 4102.
Der Bodenanschluss ist erforderlichenfalls mit absenkbarer Bodendichtung oder entsprechender Schwellenausbildung vorzusehen.

Wenn nicht anders angegeben sind sämtliche Eckausbildungen
auf Gehrung auszuführen.

Die Konstruktionen sind nach statisch-konstruktiven
Erfordernissen zu dimensionieren und auszuführen. Die
nachfolgend und in den Beschreibungen, Plänen und Details
angegebenen Maße von Profilen, Querschnitten und
Abmessungen sind ca.-Maße und im Zuge der eigenen
Technischen Bearbeitung zu überprüfen und ohne gesonderte
Vergütung ggf. den Ergebnissen der Technischen Bearbeitung
entsprechend anzupassen.

Vorleistungsprüfung und Toleranzen
Vor Ausführung der Arbeiten hat der Auftragnehmer die Maß- und Ebenheitsgenauigkeit der Vorleistung eigenverantwortlich durch Nivellement festzustellen und die Ergebnisse in einem Maßprotokoll festzuhalten.
Weiterhin sind die Festigkeit der Befestigungsgründe und die klimatischen Voraussetzungen eigenverantwortlich vom AN Metallbau II am Bau im Zuge seiner Vorleistungsprüfung zu prüfen.
Sollten Maßabweichungen, Ebenheitsabweichungen etc. festgestellt werden, die die Arbeiten des AN Metallbauarbeiten II beeinträchtigen, so ist umgehend die Objektüberwachung des AG zu informieren und die weitere Vorgehensweise abzustimmen.
Die betroffenen Bereiche sind vom AN in den Ausführungsplänen zu dokumentieren.
Sonstige vorhandene Mängel und fachliche Fehler der
Vorarbeiten sind dem AG vor Beginn der Arbeiten schriftlich
anzuzeigen.

Das Ausgleichen von Robau- und Trockenbau-Maßtoleranzen, innerhalb der zulässigen Maß- und Ebenheitstoleranzen der Vorleistungen (gem. DIN 18201, DIN 18202 und DIN 18203) ist Leistungsbestandteil des AN Metallbauarbeiten II.

Diese Prüfung hat mit einem zeitlichen Vorlauf von
mindestens 4 Wochen vor Ausführungsbeginn zu erfolgen, sodass dem AG bzw. der OÜ ausreichend Zeit zur Reaktion  verbleibt.

Die Vorgaben der DIN 18202 gelten für alle Bauleistungen der nachfolgend beschriebenen Metallbauarbeiten II.

Schnittstellen und Leistungsgrenzen
Es wird darauf hingewiesen, dass die Leistung des AN Metallbauarbeiten II über den gesamten Ausführungszeitraum abschnittsweise sowie in mehreren Arbeitsfolgen zu erbringen ist und inbesondere auch Restleistungen, im Nachgang nach Fertigstellung / Vorleistung anderer Ausbau- und haustechnischer Gewerke, zu späteren Zeiten auszuführen sind.
Ebenfalls zu berücksichtigen sind zu erwartende Erschwernisse durch Einsetzten, Umsetzten und der Disposition der eigenen Baustelleneinrichtung und der Arbeiten. Dies ist kalkulatorisch in den jeweiligen Einheitspreisen der Einzelpositionen zu berücksichtigen.

Die ausgeschriebene Leistung steht in direktem Zusammenhang mit andernen Nebengewerken. Alle Leistungen sind mit den angrenzenden Gewerken- /  Innenausbaugewerken abzustimmen, u.a.:
- AN Rohbau
- AN Trockenbau
- AN Hohlraumboden
- AN Innenputz
- AN Metallbau I
- AN Spachtelarbeiten

Nachfolgend werden Schnittstellen und Leistungsgrenzen zu den wesentlichen angrenzenden sowie auf gleichem Baufeld tätigen Auftragnehmern / Gewerken dargestellt.
- AN Rohbau Teil 1 / AN Rohbau Teil 2 / AN Rohbaurestleistungen (VE 30013-03): Prüfung der Vorleistung, Anarbeiten an die Rohbauleistungen, Decken und Wände (aus Mauerwerk und Beton)
- AN Trockenbauarbeiten / AN Ausbau II: Prüfung der Vorleistung, Abstimmung Bauablauf, Abstimmung Anforderung an Befestigungsgrund und Anarbeiten an die Leistung Trockenbauwände
- AN Hohlraumböden / AN Ausbau II: Prüfung der Vorleistung, Abstimmung Ablauf und Anarbeiten bzw. Integration an die Leistung Hohlraumboden
- AN Spachtelarbeiten / AN Innenputz / AN Maler- und Lakierarbeiten: Abstimmung Ablauf und Anarbeiten an die Leistung
- AN Natusteinbelänge, AN Bodenbelagsarbeiten: Abstimmung Ablauf und Anarbeiten an die Leistung
- AN Fassade (diverse): Prüfung der Vorleistung, Anarbeiten an die Fassade

Schnittstelle zu Leistungen der TGA-Gewerke
- diverse Abstimmungen zu Zeitpunkt und Art der Verlegung von Leitungen und des Einbaus technischer Ausstattungen, einschl. Verortung in der jeweiligen Anlage bzw. zum Übergabepunkt, einschl. gemeinsamer Inbetriebnahme und sonstiger notwendiger Abstimmung
- Übergabe elektrischer Leitungsanlagen / Anschluss Schwachstrom
- AN Wärmeversorgungs- und Kälteanlagen - Abstimmung Ablauf (z.B. Unterflurkonvektoren)
- AN Raumlufttechnische Anlagen - Los 1 / Los 2 - Abstimmung Bauablauf / Montagebereiche im Bereich der Abhangdecken
- AN Sicherheitstechnik / Gebäudeautomation: detaillierte Abstimmung zu allen Tecknik-Komponenten, Abfrage Herstellerprodukte der Technik-Komponenten, positionsgenaue Zusammenstellung, Abstimmung und Abforderung bauseits zur Verfügung zu stellende Technik-Komponenten

Besondere Schnittstellen der Technik-Komponenten
Aufgrund der bei der Baumaßnahme geltenden erhöhten sicherheitstechnischen und geheimschutzrechtlichen Vorgaben wurden hinsichtlich der zu verwendenen Tür- / Tortechnik-Komponenten besondere Festlegungen betroffen.

Folgende Technik-Komponenten werden dem AN Metallbauarbeiten II bauseitig durch den AN Sicherheitstechnik / Gebäudeautomation nach entsprechender Abforderung zur Verfügung gestellt:
- Motorschloss, selbstverriegelnd (MS) tlw. mit Gegenkasten im Standflügel
- mech. Selbstverriegelndes Panikschloss (SVP)
- Magnetkontakt EMA (MK) bzw. ZKA (MKZ)
- Riegelkontakt (RK)
- Fluchttüröffner in Verbindung mit Fluchttürterminal (FTÖ)
- Sperrelement (SpE)
- Not-Auf Taster für Schiebetüren mit Rettungsweganforderung
- Kabelübergang (KÜ) mit Anschlussstecker

Folgende Technik-Komponenten werden bauseitig durch den AN Sicherheitstechnik / Gebäudeautomation bereitgestellt und in enger Abstimmung mit dem AN Metallbauarbeiten II durch den AN Sicherheitstechnik / Gebäudeautomation eingebaut :
- elektrische Profilzylinder (EPZ)
- Rolltorkontakt (RTK)
- Vorhangmelder (VM)
- Fluchttürterminal (FTT)
- Flächentaster (FT)
- Kartenleser zur Scharfstellung des Alarms (KLA)
- Kartenleser für Zutrittskontrolle (KLZ)

Sonstige Technik-Komponenten sind Leistungbestandteil dieser Ausschreibung zu Metallbauarbeiten II.

Abstimmungsleistungen werden nicht gesondert vergütet und sind in die Einheitspreise der Einzelpositionen einzukalkulieren.
*EB 0.1 Beschichtungen / Farbkonzept*
Für Fenster-, Tür- und Toranlagen sind verschiedene Beschichtungen als Nasslack- oder Pulverbeschichtung in Sonder- oder Standard-Farbtönen geplant.

Der Planung und Ausschreibung liegen folgende Farben zugrunde.

EB 0.1.1 - Nasslackbeschichtung Kristall-Grün-Metallic
Der Planung und Ausschreibung liegt der Farbton "Kristall-Grün-Metallic", FM 1339, Farbnummer: P 33N, zugrunde.

Die Beschichtungen im Nasslackverfahren erfolgt als
Polyurethan (PU)-Beschichtung, für eine hochwetterfeste, metallisch-hochglänzende Oberfläche, einschl. Schutz der Oberfläche.

Glanzgrad: mindestens 70% bei einem Winkel von 60 Grad
Die geforderte optische Qualität ist durch die erforderlichen Vorbereitungsmaßnahmen gemäß den Vorgabe der Hersteller zu gewährleisten. Die Haftfähigkeit der Beschichtungsstoffe, ihre Widerstandsfähigkeit gegen atmosphärische Einflüsse und ihr elastisches Verhalten müssen dem Verwendungszweck entsprechen.

Bei Metallic-Beschichtungen werden Farbton und Gleichmäßigkeit der Oberfläche in erster Linie von einer gleichen Lage der in Metallic-Lack befindlichen
Aluminiumteilchen bestimmt. Um diese so weit wie technisch möglich zu gewährleisten, werden die Metallic-Lacke durch Beschichtungsautomaten aufgebracht, soweit dieses die Geometrie der zu beschichtenden Teile zulässt.

EB 0.1.2 - Pulverbeschichtung RAL Grün
Der Planung und Ausschreibung liegt der Farbton RAL Marmorgrün 190 7010 zugrunde.
Der genaue RAL Ton der RAL Design Farbfamilie 180 oder 190 ist durch Bemusterung festzulegen.

EB 0.1.3 - Pulverbeschichtung RAL Weiß
Der Planung und Ausschreibung liegt der Farbton RAL Verkehrsweiss 9016 zugrunde.

Ausführungshinweisen zu den Metallbauarbeiten
Oberflächenbehandlung gemäß Punkt
3.1 Werkstoffe aus Metall, Anwendung und Verarbeitung
*EB 0.2 Motorische Antriebe, Verriegelung und Kontakte*
Für motorische Antriebe sind die Vorgaben der ASR A1.6 (Technische Regeln für Arbeitsstätten - Fenster, Oberlichter, lichtdurchlässige Wände) und der ASR A1.7 (Technische Regeln für Arbeitsstätten - Türen und Tore) deren besondere Anforderungen an kraftbetätigte Fenster bzw. Türanlagen zu berücksichtigen.

Sämtliche Kontakte sind verdeckt in die Profile der Tür- / Fensterlemente zu integrieren und einschl. verdeckt geführter Kabelverlegung am bzw. im Element sowie Abdichtung des verlegten Kabels zu Profilen bzw. Leerrohren inkl. Zugdraht anzubieten.

Der Kabelaustritt aus dem Element erfolgt i.d.R. pro Element in den unteren Eckbereichen im (späteren) bauseitigen Hohlraumboden oder in der Abhangdecke, bzw. gemäß den Abstimmungen im Zuge der Werk- und Montageplanung.
Übergabestelle zum Gewerk ELT bzw. Gebäudeautomation raumseitig im Bodenbereich mit 6 m gerollter und beschrifteter Kabelpeitsche, sofern kein Hohlraumboden vorhanden Übergabe raumseitig im Deckenbereich mit 6 m gerollter und beschrifteter Kabelpeitsche.

Bei Türflügeln Ausführung eines verdeckten Kabelspiralübergangs im Flügelfalz.

Kabeldurchführungen sind außen und innen mit luft- und wasserdichten Tüllen auszuführen.

Die Zuleitungen für die Steuerungen zu den Übergabepunkten sowie deren Anschluss erfolgen seitens der kabelziehenden Gewerke.

EB 0.2.1 RWA Elektrospindelantrieb als Tandembetrieb
2 Elektrospindelantriebe für auswärts öffenende Kipp-, Klapp- und Drehflügel, mit bauaufsichtlicher Zulassung,
für Flügelmontage, mit integrierter, mechanischer  Flügelverriegelung an der Hauptschließkante,
einschl. Netzteil und Verkabelung mit Funktionserhalt,
als synchronisierter Tendembetrieb.

Zug- und Schubkraft: 750 N/750 N
Nennspannung: 24 V DC / 230 V AC
Schutzart : IP 65
Temperaturbereich: -5  Grad Celsius bis +70 Grad Celsius

Ausführung gemäß den
Ausführungshinweisen zu den Metallbauarbeiten
*EB 0.4 Schlosstechnik*
Profilzylinderschloss als Einsteckschloss, ein- oder zweiflügelig, nach DIN EN 12209, Klasse 4, vorgerichtet zur Verwendung von Schließzylindern nach DIN 18252, für Objekttüren mit häufiger Frequentierung,
mit Stulp aus nicht rostendem Stahl, Breite 20 mm,
mit Falle und Riegel aus Zinkdruckguss,
Riegel 2-tourig mit 20 mm Riegelausschluss,
mit 2-teiliger Stahlklemmnuss, selbstspannend,
mit 9 bzw. 10 mm Vierkant,
Schlossentfernung 92 mm,
Dornmaß in Anhängigkeit vom Türsystem,
mit Schließblech aus nicht rostendem Stahl.

Schließsystem: vorgerüstet für Profilzylinder, passend für
mechanische bzw. motorische Schlösser.
Schließzylinder sind nicht Teil dieser Leistung.
*EB 0.5 Beschläge*
Für die Ausführung gilt
ASR A1.7 „Türen und Tore“ (Anforderungen an kraftbetätigte Türen und Tore),
ASR A1.6 „Fenster, Oberlichter, lichtdurchlässige Wände“ (Anforderungen an kraftbetätigte Fenster),
die DIN EN 17210 und CEN/TR 15894.

Allgemein gilt für alle einzusetzenden Türbeschläge der
nachfolgend beschriebenen Fenster-, Tür- und Toranlagen, dass die Ausführung und diejeweiligen Anforderungen an die Türbänder unter Berücksichtigung der Lastannahmen nach den
Bemessungstabellen des Systemherstellers erfolgen müssen.
Die Stulpbleche der einzusetzenden Schlösser und die
Schließbleche müssen, soweit nicht anders beschrieben, aus
Edelstahl bestehen.
Das erforderliche System-Zubehör, wie Zylinderrosetten,
Drückerstifte, Dichtstücke, Befestigungszubehör und
Fußpunktabdichtungen sind, sofern in den nachfolgenden
Positionen nicht besonders erwähnt in jedem Fall mit
einzukalkulieren

Für sämtliche Fenster-, Tür- und Torelemente wird der Einbau von Objektbeschlägen gefordert. Folgende Anforderungen sind zu erfüllen:
- einfache Bedienung
- auf Dauer funktionssichere Wirkungsweise
- Wartungsfreiheit in den ersten zwei Jahren vom Beginn der Abnahme
- dauerhafte Korrosionsbeständigkeit

Fenster- und Türgriffe nach DIN EN 1906
Klassifizierungsschlüssel:
4 | 7 | - | C1 | 0/ 1 | 5 | 0 | A/B/U

Material: Edelstahl, bzw. gemäß LV-Pos.
Oberfläche: matt

Produktvorgabe Türdrücker
TürMit dem Ziel einer einheitlichen Gestaltung der repräsentativen Bereiche im Erweiterungsbau, einer einheitlichen Gestaltung mit den Türdrückern des Bestandsgebäudes und den im Erweiterugnsbau von anderen Gewerken hergestellten bzw. noch herzustellenden Türen sowie einer Reduzierung der Anzahl von verwendeten Produkten im Gebäude für eine wirtschaftliche und effiziente Instandhaltung und Wartung, wird folgende Produktfamilie für die Ausführung der Beschläge in repräsentativen Bereichen vorgegeben:

EB 0.5.1 -  Produktfamilie OGRO by Wagenfeld repräsentative Bereiche
Alle Türdrücker, -griffe, -schilder etc. müssen aus der Produktfamilie OGRO by Wagenfeld sein.

- Türdrücker / Türdrücker verkröpft OGRO Wagenfeld S8928 / S8928A
- Türdrücker Turnhallenmuschel OGRO 8937 A
- Knauf, nicht drehbar / Knauf verkröpft OGRO 3548/3548V
- Stangengriff Schiebetür OGRO TG9387/20
- Drückerrosette rund, mit verdeckter Schraubung
- Drückerrosette oval, mit verdeckter Schraubung, Einsatz bei Rohrrahmentüren
- Langschild RC / Langschild schmal RC - als Schutzbeschlag ES-1 bis ES-3 nach DIN 18257, Langschild außen entsprechend RC 2-4 gem. LV-Position (tlw. auch ohne RC-Anforderung an Tür)

Türbänder sind nach DIN EN 1935 als 3-teilige, mindestens 3D-verstellbare Rollenbänder auszuführen. Dimensionierung und Anzahl der Bänder nach statischer Erfordernis.

Material: Edelstahl

EB 0.5.2 - in Anlehnung an EB 0.5.1 untergeordnete Bereiche

In untergeordneten Bereichen des Gebäudes sind Beschläge auszuführen, die sich gestalterisch gleichwertig an die Produktfamilie der repräsentativen Bereiche anlehnen, wie beispielsweise die Produktfamile FSB 1021.

Alle Türdrücker, -griffe, -schilder etc. müssen aus der Produktfamilie sein.

- Türdrücker / Türdrücker verkröpft
- Knauf / Knauf drehbar
- tlw. als Türbeschlag Notausgang gem. DIN EN 179
- Drückerrosette rund, mit verdeckter Schraubung
- Drückerrosette oval, mit verdeckter Schraubung, Einsatz bei Rohrrahmentüren
- Langschild RC / Langschild schmal RC - als Schutzbeschlag ES-1 bis ES-3 nach DIN 18257, Langschild außen entsprechend RC 2-4 gem. LV-Position  (tlw. auch ohne RC-Anforderung an Tür)

### Bereich 1 Entfällt

### Bereich 2 Entfällt

### Bereich 3 Technische Bearbeitung

#### Abschnitt 3.1 Technische Bearbeitung Allgemein

**3.1.10 Detailterminplan**
*** Pauschalposition
Aufstellen und Fortschreiben einer Ausführungsplanung als Detailterminplanung gemäß Punkt 11.6 WBVB (Weitere besondere Vertragsbedingungen).

Darstellung als verknüpfter Balkenplan mit Angabe aller wesentlichen Aktivitäten, Meilensteine für sämtliche Leistungen, einschl. der Werk- und Montageplanung, im Rahmen dieser Vergabeeinheit.

Aus dem Detailterminplan muss eindeutig die Darstellung des kritischen Weges und der Schnittstellen, Darstellung der wesentlichen Planungsleistungen AN in Abhängigkeit des Baufortschritts, einschließlich der Integration der Vorgänge der Werkstatt- und Montageplanung des AN und Darstellung der wesentlichen Abhängigkeiten zum Baufortschritt, hervorgehen.
Der notwendige Material- und Zeitaufwand ist in den einzelnen Vorgängen in entsprechenden Spalten des Detailterminplanes darzustellen. Der vorgesehene Personal- und Geräteeinsatz ist in einer Gesamtübersicht in Abhängigkeit des Detailterminplanes des Auftragnehmers separat darzustellen.
Der Ausführungsterminplan als Detailablaufplan ist monatlich fortzuschreiben, bei Fortschreibung bereits erbrachter Leistungen ist ein (SOLL-/ IST-Vergleich) anzugeben.

Die Gliederung des Terminplanes ist entsprechend den Verdingungsunterlagen beiliegenden Terminplan "Bauablauf Metallbauarbeiten II VE33031-08" aufzubauen.
Es sind mindestens 500 Vorgänge verknüpft mit dem dafür notwendigen Geräte- und Arbeitskräfteeinsatz darzustellen.
Der Terminplan ist nachfolgend zu gliedern:

a.) Technische Bearbeitung
b.) Metallbauarbeiten II

Zu a.)
- Werk- und Montageplanung nach Elementen
- Bemusterungen
- Erforderliche Bereitstellung bauseitige Komponenten (AN Sicherheit)

Zu b.)
- alle Ebenen einzeln getrennt nach Baufeldern (EAN, EAS, PG und EPG) und Ausbaubereichen
- Trennung nach Innen- und Außenbauteilen

Alle Vorgänge sind in allen Ebenen und Bauabschnitten getrennt mit den notwendigen Abhängigkeiten, Ressourcen und Kapazitäten (Anzahl der gewerblichen AK, Bauleitungs- und Abrechnungspersonal, Maschinen und Geräte) darzustellen.
Menge: 1,000 psch

**3.1.20 Dokumentation, Bestandsunterlagen - KG 300**
*** Pauschalposition
Dokumentation unter Zugrundelegung der
1.) Allgemeinen, - Kennzeichnungs-, Strukturierungs- und CAD- Vorgaben (Anlage 1 zur Leistungsbeschreibung) und
2.) des gewerkespezifischen Anhangs. (Anlage 2 zur Leistungsbeschreibung)

Inhalt und Umfang der Dokumentationsunterlagen ist dem "Gewerkespezifischen Anhang" zu entnehmen.

- Die Anforderungen an die vom AN zu erstellende Dokumentation zu Art und Umfang der Kennzeichnung, zur Anwendung des AKS sowie zu CAD- Vorgaben werden nach Auftragserteilung entsprechend der Kapitel 1, 2 und 3 und den zugehörigen Anhängen/ Formatvorlagen in Kapitel 6 der Dokumentationsrichtlinie des BBR konkretisiert.

- Die vollständige Dokumentationsrichtlinie (DRL) steht im Internet auf der Homepage des BBR unter www.bbr.bund.de https://social.bscw.bund.de/pub/bscw.cgi/5562033 zur Einsichtnahme und als Download zur Verfügung.

- Umfang und Format: alle Unterlagen sind gemäß WBVB Teil B,C wie die Planung digital zu übergeben, soweit dies rechtlich zulässig ist.

- AKS und Bauteilkatalogbezeichnungen der Planer sind zu übernehmen, fortzuschreiben und zu ergänzen.

- Zusätzlich zu den Austauschformaten in der DRL sind die bereinigten nativen Formate zu übergeben

- Der Dokumentationsschein ist zu verwenden. Die Dokumentation ist parallel zur Ausführung der Bauleistung zu erstellen und fortzuschreiben.

- Alle Fristen sind den WBVB zu entnehmen

Hinweis: Diese Position beinhaltet auch Grund- und Nebenleistungen nach der VOB/ Teil C, die bei der Bildung des EP entsprechend zu berücksichtigen sind.
Menge: 1,000 psch

**3.1.30 Projektkommunikations- und Managementsystem (PKMS)**
*** Pauschalposition
Sämtliche Aufwendungen des AN zur Anwendung des Projektkommunikations- und Managementsystem (PKMS)
sind für die gesamte Bauzeit in diese Position einzurechnen.
Menge: 1,000 psch

#### Abschnitt 3.2 Technische Bearbeitung Metallbauarbeiten II

*Hinweis: Ausführungshinweis zur Werk- und Montageplanungen - bis OZ 3.2.10*
3.0 Allgemeine Hinweise

Die nachfolgend beschriebenen Planungsleistungen beinhaltet die Erstellung aller Pläne, Detailpläne und sonstigen erforderlichen Planungen für die jeweils beschriebenen Leistungen unter Berücksichtigung der WBVB (Weiteren Besonderen Vertragsbedingungen), Punkt 12.2, getroffenen Festlegungen.

Zu den Leistungen des AN gehört die Erstellung der Werk- und Montageplanung der neu zu errichtenden Leistung auf Grundlage der AG-seitig gestellten Ausführungsplanung.
Darin eingeschlossen sind, neben den Planungen für den
Endzustand, auch alle erforderlichen Planungen für etwaige Zwischenbauzustände und Provisorien während der Bauzeit.

3.0.1 Koordinator für Werk- und Montageplanung

Spätestens 10 Tage nach Auftragserteilung sind vom AN ein
mit entsprechenden Vollmachten ausgestatteter Koordinator für
die Werk-und Montageplanung (hier KWM) sowie dessen
ständiger Vertreter zu benennen.

Der KWM ist gegenüber dem Auftraggeber verantwortlich für
die vertrags-, sach- und termingerechte sowie vollständige
Ausarbeitung der Werk- und Montageplanung, für deren
Übergabe an den Auftraggeber, insbesondere aber für das
Zusammenwirken mit der Baustelle und den Nachunternehmern sowie die Abstimmung der Unterlagen verschiedener Bearbeiter.
Dazu zählt auch die durchgängig gleiche Benennung bzw.
Bezeichnung aller Bauteile und Konstruktionselemente in allen
einzelnen Bearbeitungsschritten.

**3.2.10 Werk- und Montageplanung Metallbauarbeiten II**
*** Pauschalposition
Erstellung einer Werk- und Montageplanung für alle auszuführenden Leistungen und deren Bestandteile gemäß den Vorgaben der WBVB, einschl. der Planung und statischen Berechnungen für alle zur Ausführung kommenden Konstruktionen, Füllungen, Verglasungen, Montagestöße und Befestigungsmittel unter Berücksichtigung der in den jeweiligen Anforderungen der Ausführungshinweise, Einzelbeschreibungen und Leistungspositionen.

Im Zuge der Werk-und Montageplanung der Metallbauarbeiten II sind vom Auftragnehmer u.a. folgende Nachweise zu übergeben:

- statische Nachweise aller Anlagen
- CE-Kennzeichnung aller Fenster- und Türelemente
- Nachweis der Absturzsicherheit der betroffenen Verglasungen
- Zulassungen der RWA-Klappen
- Nachweis des erforderlichen RWA-Querschnitts
- Dauerhaftigkeit des Glasrandverbundes unter Klimalasten
- Nachweis der Schutzklasse 4 bei motorisch betriebenen Türanlagen
- Nachweis der Begehbarkeit der Oberlichtverglasung gem. DIN 18008-5
- Verwendbarkeitsweise / Zulassungen aller Bauprodukte
- Verwendbarkeitsnachweise alle mit Titel 3.3 erfassten Ausführungsarten
- sämtliche Schallschutznachweise der Bauteile einschließlich
der jeweiligen Bauteilanschlüsse
- sämtliche Brandschutznachweise der Bauteile einschließlich
der jeweiligen Bauteilanschlüsse (u.a. auch für Einbau in großer Höhe)
- Nachweis der Druckwellenhemmung der Bauteile

Darüber hinaus gelten die Vorgaben der WBVB, Punkt 12.2.

Sämtliche vom AN zur Erstellung einer den vertraglichen Vorgaben entsprechenden Werk- und Montageplanung zu
erbringenden Leistungen sind in den Einheitspreis einzukalkulieren.

Beim AN Sicherheitstechnik/Gebäudeautomation sind in Form
einer Liste, die bauseits zur Verfügung zu stellenden Türtechnik-
Komponenten abzufordern. Die Liste enthält positionsweise
aufgeführt alle Elemente mit Produkttyp, Übergabedatum und Lieferadresse und ist mit Einstellung der W+M Planung im P Status zu übergeben. Das Herstellerprodukt ist beim AN Sicherheit/GA vor Erstellung der Liste abzufragen.
Menge: 1,000 psch

**3.2.20 Montagekonzept Metallbauarbeiten II**
*** Pauschalposition
Erstellen eines Montagekonzeptes für die Montage sämtlicher Außentür- und Toranlagen, sowie Innentür- und Innenfensteranlen und Oberlichter gemäß Titel 4. bis Titel 11., als Konzept gem. § 4 BGUV Vorschrift 38 „Bauarbeiten“.
Das Montagekonzept ist im Rahmen der Ertellung der Werk- und Montageplanung der Objektüberwachung und dem Koordinator nach BaustellV (SiGeKo) vorzulegen und hat alle erforderlichen Angaben über die Verfahrensweise sowie die dazugehörigen sicherheitstechnischen Maßnahmen / Einrichtungen zu enthalten.
Menge: 1,000 psch

**3.2.30 Kennzeichnung von motorisch betriebenen Anlagen**
Aufkleber je motorisch betriebener Anlage wie Tür- und Tor-Anlagen, RWA-Klappen,
Aufkleber mit Kennzeichnung des alphanummerischen AKS- Schlüssel sowie Barcode bzw. QR- Code, zur digitalen Speicherung von Daten und Dokumenten,
Aufkleber wisch-, witterungs- und UV- beständig.,
Größe, Farbe und Montageposition in Abstimmung mit Objektplanung.
Menge: 35,000 St

*Hinweis: Ausführungshinweis zur Mitwirkung am Inbetriebnahmemanagement - bis OZ 3.2.70*
Im Rahmen der Inbetriebnahme des Gebäudes wird ein.
gewerkeübergreifendes Inbetriebnahmemanagement gem. VDI 6039  durchgeführt. Durch den Bauherrn wurde für die Planung
Inbetriebnahmemanagements ein Ingenieurbüro eingesetzt.
Durch das Inbetriebnahmemanagement werden neben den Grundleistungen  der VOB zusätzliche Inbetriebnahme-Leistungen notwendig. Diese sind  über die folgende Leistungsposition in diesem Leistungsverzeichnis als  Stundensatz abgefragt.

**3.2.40 Mitwirkung am Inbetriebnahmemanagement**
Mitwirkung am Inbetriebnahmemanagement wie oben beschrieben für alle im LV vorliegenden technischen Anlagen.

Teilnahme an den gewerkeübergreifenden Inbetriebnahmetests. Protokollierung aller Leistungen, vornehmen von Schalthandlungen an den entsprechenden Anlagen. Abstimmung mit der Fachbauleitung und Fremdgewerken.
Der zuständige Mitarbeiter des AN muss umfassende Kenntnisse über die installierte Anlage, den Aufbau, die Funktionen und die Bedienung besitzen. Dieser Mitarbeiter koordiniert für das Gewerk Fassaden Paket III federführend alle Gewerkeübergreifenden Inbetriebnahmetests nach Vorgaben des IBM-Managers.

Diese Position ersetzt nicht die Inbetriebnahme nach VOB! Alle in diesem LV ausgeschriebenen Anlagen müssen zum Beginn der gewerkeübergreifenden Inbetriebnahmen geprüft und eingeregelt sein. Mehraufwendungen während der Gewerkeübergreifenden Inbetriebnahmetests die durch Fehlfunktionen in den Anlagen entstehen, gehen zu Lasten des jeweiligen Gewerkes.
Die hier beschriebenen Leistungen dienen lediglich zum Nachweis der einwandfreien Funktion im Zusammenspiel mit allen Fremdgewerken.

Für das Gewerk VE33031-08 Metallbauarbeiten II sind an dieser Stelle unter anderem die folgenden Prüfungen zu nennen:

Schnittstelle zur VE Starkstrom
- Spannungsversorgungen AV/SV

Schnittstelle zur VE Schwachstrom
- Einbindung in EMA

Schnittstelle zur VE Sicherheitstechnik / Gebäudeautomation
- Aufschaltung auf GA-System
- Gewerkeübergreifende Prüfung Motoren
- Gewerkeübergreifende Prüfung Kontakte

Lasttest / Black Building Test zusammen mit diversen Gewerken
Menge: 20,000 h

#### Abschnitt 3.3 Verwendbarkeitsnachweise

*Hinweis: Hinweis Verwendbarkeitsnachweise*
Durch den Auftragnehmer sind in Rahmen der Werk- und Montageplanung (siehe Position  3. 2.  10. ) für alle verwendeten Bauprodukte entsprechende Verwendbarkeitsnachweise vorzulegen.

Sofern verwendete Bauprodukte in der im Bauvorhaben vorgesehenen Einbau- / Nutzungssituation von bestehenden
Verwendbarkeitsnachweisen abweichen oder nicht abgedeckt werden, sind je nach Produkthersteller ggf. zusätzliche Aufwendungen erforderlich, die mit den nachfolgenden Position gesondert vergütet werden.

Folgende Leistungen sind dabei im Umfang der nachfolgenden Positionen eingeschlossen:
- die Erwirkung eines Verwendbarkeitsnachweises durch Beantragung einer Bauartgenehmigung, bauaufsichtliche Zulassung oder Zustimmung im Einzelfall (Z.i.E) im
Namen des AG/ Bauherren
- Zusammenstellen der Unterlagen und Einreichung bei der
zuständigen Baubehörde / DiBt
- Abstimmungen mit der zuständigen Behörde / DiBt und dem
Prüfingenieur
- Beibringen sämtlicher für Prüfzwecke benötigter Materialien
und Produkte
- sämtliche evtl. notwendigen Versuchsaufbauten im Zuge der
Materialprüfungen
Weitere anfallende Kosten für Gebühren von Behörden / DiBt werden durch den AG/ Bauherren beglichen und sind nicht Bestandteil der nachfolgenden Positionen.

**3.3.10 Verwendbarkeitsnachweis für feuerhemmende/feuerbeständige Türanlagen in Mischbauweise**
Durch den Auftragnehmer ist ein Verwendbarkeitsnachweis für
für Feuerschutzabschlüsse von feuerhemmende / feuerbeständige  Innen-/Außentüren mit unterschiedlichen Wandanschlüssen ("Mischbauweise") vorzulegen.
Betrifft beispielsweise Türelement 1-fgl. oder 2-flg. der Positionen:
- 6. 1.  90. (AT.151)
- 7. 1.  90.  (IT.283)
- 8. 1.  70.  (IT.156)
- 8. 1.1110.  (IT.252)
Menge: 1,000 St

**3.3.20 Verwendbarkeitsnachweis für 2-fgl. Stahlblechtür IT.255**
Durch den Auftragnehmer ist ein Verwendbarkeitsnachweis für Taster gesteuerten Gangflügelantrieb vorzulegen,
der potentiell zur Entfluchtung für Menschen mit Behinderung nach der durch die Rauchmelder ausgelösten Schliessung funktionieren soll (gem. Bedienkräfte Barrierefreiheit).

Betrifft Innentürelement als Stahlblechtür 2-flg. der Positionen
-  8. 1.1160
-  8. 1.1170
bzw. den zugehörigen Drehflügelantrieben der Position:
- 8. 2. 310.
Menge: 1,000 St

**3.3.30 Verwendbarkeitsnachweis für 2-fgl. Rohrrahmentür mit Nachströmklappe IT.286**
Durch den Auftragnehmer ist ein Verwendbarkeitsnachweis für
für Kombination der Anforderung einer rauchdichten (rdts) Tür mit rauchdichter Nachströmöffnung in der Oberblende
vorzulegen.
- Rauchdichitigkeit = Anfanforderung an Übergang  Parkgarage zu erweiterter Treppenraum
- Nachströmung = Anforderung an Rauchabzug der Treppenhäuser i.V.m Rauchabzugsöffnung in der Dachhaut
- Anschluss an die F90 Abhangdecke ohne Fortführung der Wand oberhalb OK AHD

Betrifft Innentürelement Aluminium-Rohrrahmentür 2-fgl. der Positionen:
- 7. 1. 260.
- 7. 1. 270.
Menge: 1,000 St

**3.3.40 Verwendbarkeitsnachweis für die eingespannte Foyerfassade**
Durch den Auftragnehmer ist ein Verwendbarkeitsnachweis für
eingespannte Ganzglaskonstruktion in konstruktiver Anlehnung an die Kategorie B nach DIN 18008-3,
für einflügelige Ganzglas-Automatik-Schiebetüre mit Bodenführung in Sonderkonstruktion
vorzulegen.

Betrifft Ganzglaskonstruktionen aus Titel 10.2, Positionen:
- 10. 2.  10 bis 10.2.40
Menge: 1,000 St

**3.3.50 Zustimmung im Einzelfall (Z.i.E.) für 2-fgl. Rohrrahmenschiebetür**
Durch den Auftragnehmer ist ein Verwendbarkeitsnachweis als
Zustimmung im Einzelfall
für Schiebetüren entlang Rettungswegen, bedient per Flächentaster in Fluchtwegrichtung vorzulegen.

Betrifft Schiebetüranlagen der Positionen
-  9. 2.  60. (TU_PL E.101.01)
-  9. 2.  70. (TU_PL E.102.01)
-  9. 2. 100. (TU_AN 5.104.01)
-  9. 2. 120. (TU_EW E.400v.01)

Funktional bedingte ZiE für eine Flächentaster gesteuerte Schiebetür in Fluchtwegrichtung.

Technische Komponenten gem. AutSchR:
- automatisiertes Öffnen im Störungsfalls/Stromausfall
- Vorhandener Nottaster
- Ausstattung mit Radarbewegungsmelder

Funktionale Abweichung:
- Zeitweise Abschaltung der Ansteuerung durch Radarbewegunsmelder zugunsten der Bedienung per Flächentaster

Begründung:
- Aufgund betrieblicher Abläufe soll die Tür nicht bei Personenverkehr im Bereich des Radarbewegungsmelder öffnen
- Der zu entfluchtende Bereich ist nicht öffentlich zugänglich
- Es befindet sich nur eingewiesenes Personal in geringer Anzahl im zu entfluchtendem Bereich (EPL)

Referenzprodukt:
GEZE Slimdrive SL/FR RWS
RWS AP 320 Notfalltaster
Menge: 1,000 St

#### Abschnitt 3.4 Bemusterungen

*Hinweis: Ausführungshinweis zu BNB-Anforderungen - bis OZ 3.3.20*
Es gelten folgende Anforderungen:

Für Korrosionsschutzbeschichtungen auf tragenden und nicht
tragenden Metallbauteilen im Innenbereich (Wandstärke > 3mm) wie z.B. Atriumkonstruktion, Brücken etc. ohne besondere mechanische Beanspruchung (max. Korrosivitätskategorie C2 Hoch) gilt: nur Wb < 100 g/l oder Einsatz eines C3-Systems.

Für Korrosionsschutzbeschichtungen auf tragenden Metallbauteilen (Wandstärke > 3mm) wie z.B. Atriumkonstruktion, Brücken etc. (max.
Korrosivitätskategorie C3 Hoch) gilt: Beschichtungssystem mit VOC-Gehalt < 30 g/m² (Gesamtsystem).

Für Korrosionsschutzbeschichtungen auf nicht tragenden
Metallbauteilen wie z.B. Treppengeländern, Metall-UK, Zargen,
Stahltüren, Fassadenlementen etc. gilt: nur Wb VOC < 140 g/l.

*Hinweis: Ausführungshinweis zur Bemusterung - bis OZ 3.3.20*
Im Zuge der technischen Bearbeitung sind vor Beginn der Fertigung sämtliche später sichtbare Oberflächenausbildungen und Konstruktionbestandteile der beschriebenen Bauteile vor Ort zu bemustern.
Es ist davon auszugehen, dass mehrere Bemusterungstermine stattfinden werden.

**3.4.10 Handmuster**
*** Pauschalposition
Anfertigen bzw. Liefern von Handmustern, die die endständigen Elemente in Form, Farbgebung, Oberflächen, Profilierungen und Querschnitten exakt darstellen.

Im Einzelnen sind zu bemustern in Größe DIN A4:
- Farbmuster gem. EB 0.1 Beschichtungen / Farbkonzept als vorgezogene Bemusterung

Im Einzelnen sind zu bemustern in Größe DIN A4:
- sämtliche Metalloberflächen aus Stahlblech, verzinktem Stahlblech sowie Aluminiumblech in farblich beschichteter Ausführung

Im Einzelnen sind zu bemustern in Größe 300x400 mm:
- sämtliche Glasscheiben im Originalaufbau mit Kantenbearbeitung
- Türblatt Glas (Dusche)
- Türblatt Glas (Schiebetür)

Im Einzelnen sind zu bemustern in Längen von 500mm:
- sämtliche Profile der Tür- und Fensterelemente, Schiebtüren, Oberlichter mit Oberflächenbehandlungen, einschl. Beschlägen und Verbindungen

Im Einzelnen sind zu bemustern als Originalstücke:
- Fenster- und Türgriffe, Knauf
- Rosetten und Schilder
- Drückergarnituren und Griffstangen
- Fenster- bzw. Türbänder inkl. Beschichtung
- verdeckte Kabelführung
- Radarsensor bzw. sonst. Sicherheitstechik
- Türstopper (für Wand- / Bodenmontage)
- Standflügelverriegelung
- Absenkdichtung
- Silikonfugen / Anschlussfugen
- Antrieb Linearschiebetür
- Drehflügelantrieb
- Obentürschließer mit Gleitschiene

Im Einzelnen sind zu bemustern in Abmessungen von mindestens ca. 300 x 300mm als Ausschnitt:
- Türblatt Edelstahl
- Türblatt HPL
- Schiebetor
- Rolltor
- Sektionaltor
sowie mindestens ca. 500 x 500 mm als Ausschnitt:
- Alluminium-Rohrahmentür mit Glasfüllung, Eckausschnitt mit Bändern und Beschlägen

Für jedes Muster ist ein Katalogblatt gemäß Muster AG mit Foto und allen relevanten Angaben, einschl. Datenblättern und Nachweisen der geforderten Eigenschaften, zu erstellen und dem Architekten und dem Auftraggeber vorzulegen. Die Freigabe der Muster erfolgt durch den Auftraggeber.
Menge: 1,000 psch

**3.4.20 Muster-Stele vorab liefern und montieren (BE.103)**
Mehrkosten- / Mehraufwand für die Vorablierung und -montage eines Stelen-Zylinders mit Schrägschnitt BE.103 für Kartenleser, Gegensprechanlage und Flächentaster im Rahmen der Titel 12.1 auszuführenden Stele einschließlich Unterkonstruktion als Musterstele.
Menge: 1,000 St

### Bereich 4 Außentüranlagen als Aluminium-Rohrrahmentüren

#### Abschnitt 4.1 Außentüranlagen als Aluminium-Rohrrahmentüren

**Ausführungsbeschreibung 2 Einzelbeschreibungen für Außentüranlagen - Aluminium-Rohrrahmentüren**
*EB 4.1.1 Außentüranlagen als Aluminium-Rohrrahmentür mit transparenten Füllungen*
Drehflügeltür, ein- oder 2-flügelig, Ausführung als Rohrrahmentür aus Aluminium-Strangpressprofilen mit transparenten Füllungen, Rahmen und Öffnungsflügel außen und innen flächenbündig, Rahmenbautiefe 75 bis 80 mm,
Blockzarge, teilweise mit Zargenverbreiterung,
sämtliche sichtbaren Profile scharfkantig mit 0,5 mm Kantenradius, teilweise in barrierefreier Ausführung DIN 18040.

Sämtliche sichtbaren Oberflächen nasslackbeschichtet
Ausführung gemäß
EB 0.1.1 - Nasslackbeschichtung Kristall-Grün-Metallic.

Türflügel mit Anschlagfalz und Türbändern nach DIN EN 1935 als 3-teilige, mindestens 2D-verstellbare Rollenbänder aus Edelstahl, Dimensionierung und Anzahl nach statischer Erfordernis.

Türkonstruktion mit folgenden bauphysikalischen Anforderungen:
Beanspruchungsgruppe 3 (S) nach DIN EN 1192
Klimaklasse Prüfklima d nach DIN EN 1121
Luftdurchlässigkeit Klasse 2 DIN EN 12207,
sowie weiteren Anforderungen gemäß LV-Pos.

Transparente Füllungen mit folgenden
bauphysikalischen Anforderungen:
Wärmedurchgangskoeffizient: Ug 0,5 W/m2K
Farbeindruck der Verglasung von außen: neutral
Außenreflexion der Scheiben: maximal 15%.

Zur Ausführung kommen folgende Glastypen gemäß Vorgabe LV-Pos.:

EB 0.3.1 Glastyp 1.6 (a)
mit folgendem Aufbau von außen nach innen
- 6 mm ESG-HF
- Sonnenschutzbeschichtung: Selektivität > 2
- SZR 16 mm Argon
- 4 mm ESG-HF
- SZR 16 mm Argon
- Wärmeschutzbeschichtung
- 10 mm VSG aus TVG mit 1,52 mm Folie
Gesamtenergiedurchlassgrad Verglasung: g 0,25 DIN EN 410

Glastyp 3.6 (b)
mit folgendem Aufbau von außen nach innen
- 12 mm VSG aus TVG mit 1,52 mm Folie
- Sonnenschutzbeschichtung: Selektivität > 2
- SZR 16 mm Argon
- 8 mm ESG-HF
- SZR 16 mm Argon
- Wärmeschutzbeschichtung
- 12 mm VSG aus TVG mit 1,52 mm Folie
Gesamtenergiedurchlassgrad Verglasung: g 0,30 DIN EN 410

Glastyp 4.4 (c)
mit folgendem Aufbau von außen nach innen
- 6 mm ESG-HF
- Sonnenschutzbeschichtung: Selektivität > 2
- SZR 16 mm Argon
- 4 mm ESG-HF
- SZR 16 mm Argon
- Wärmeschutzbeschichtung
- 10 mm VSG aus TVG mit 1,52 mm Folie
Gesamtenergiedurchlassgrad Verglasung: g 0,30 DIN EN 410

Bei Türanlagen mit Anforderung RC3 gemäß
DIN EN 1627 ist die innerer VSG-Einheit als P5A-Verglasung auszuführen.

Befestigung gem. Angabe LV-Position. Anzahl und Art der Befestigungmittel nach statischer Erfordernis.

Die Leistung versteht sich einschl. dem Ausfüllen der Anschlussfugen mit Mineralwolle und der dauerelastischen Versiegelung der raum- und außenseitigen Anschlussfugen mit Silikondichtstoff und/oder Kompriband gemäß Vorgabe Detailplanung.

Bei der Abdichtung zum Baukörper sind bei wärmegedämmten Türelementen folgende Anforderungen an den Sd-Wert zu erfüllen:
Sd-Wert innen: mindestens 50 m
Sd-Wert außen: 0,1 bis 30 m
Das Verhältnis innen zu außen muss mindestens 10:1 betragen.

Die Elemente sind für die Verlegung der elektrischen Leitungen der Antriebe der Öffnungsflügel, einschl. Leerrohr und Zugdraht, vorzurichten.

Die Montage der Türflügel erfolgt in Abhängigkeit vom Bauablauf zeitversetzt.

Die Fertigung von Türanlagen mit Laibungsmontage erfolgt nach vorherigem Aufmaß.

Ausführung gemäß
Ausführungshinweise zu den Metallbauarbeiten
sowie gemäß bzw. analog Zeichnung Nr.
EBK_DE414_001, Detail DE414.01,
DE414.02, DE414.03, DE414.04 (TA.154)
EBK_DE414_005, Detail DE414.05 (TA.154)
EBK_DE416_001, Detail Nr. DE416.01 (TA.252)
EBK_DE418_001, Detail Nr. DE418.01 (TA.254)

*Hinweis: Ausführungshinweis zu Rohrrahmentüren - Titel 4.1*
Nachfolgende Pos. beschreiben Türanlagen als Rohrrahmentüren mit transparenten Füllungen

Ausführung gemäß Einzelbeschreibung Nr.
EB 4.1.1 Außentüranlagen als Aluminium-Rohrrahmentür mit transparenten Füllungen

*Hinweis: gemäß Detail DE414.01/TA.154 bis OZ 4.1.10*
Nachfolgende Pos. beschreiben Außentüranlagen als Rohrrahmentür

Ausführung gemäß bzw. analog Zeichnung Nr.
EBK_DE414_001 und
gemäß Detail Nr. DE414.01 / TA.154
sowie gemäß Einzelbeschreibung
EB 4.1.1 Außentüranlagen als Aluminium-Rohrrahmentür mit transparenten Füllungen

**4.1.10 Außentürelement Aluminium-Rohrrahmentür einflg. B 1200 mm H 2980 mm 32 dB RC3 Notausgang**
Außentürelement, als Rohrrahmentür aus aus thermisch
getrennten Aluminiumprofilen, als Notausgang, einflügelig, mit einem feststehenden Oberlicht,
Türflügel und Oberlicht mit transparenter Füllung,
Glastyp 4.4 (c), Türflügel mit absenkbarer Bodendichtung.

Breite (Rohbaumaß): ca. 1200 mm
Höhe (Rohbaumaß): ca. 2980 mm
Höhe Fußbodenaufbau: 280 mm
Lichte Durchgangsbreite Gangflügel: mind. 900 mm
Lichte Durchgangshöhe Gangflügel: mind. 2190 mm

weitere bauphysikalische Anforderungen:
bewertetes Schalldämm-Maß DIN 4109 Rw 32 dB,
Wärmeschutz DIN EN ISO 10077-1, DIN 4108-4 Ud 1,20 W/m2K,
Einbruchhemmung RC 3 DIN EN 1627,
Schlagregendichtheit Klasse 5 A (200 Pa) nach DIN EN 12208

Montage in 2-schaliger Außenwand aus Sichtbeton mit Kerndämmung, einschl. 3-seitigem Abbruch und Entsorgung der bauseitigen Kerndämmung aus XPS, Breite ca. 200 mm, und anschließender Ergänzung der Kerndämmung im Montagebereich mit Mineralwolledämmung MW DIN EN 13162, Brandverhaltensklasse DIN EN 13501-1 A1 (nichtbrennbar), Schmelzpunkt von > 1.000 Grad Celsius, Dicke 200 mm, mit nichtbrennbarer Abdeckung im Bauzustand gegen Herausfallen gesichert, Befestigungsuntergrund Beton.
Da es sich um eine überwachungsbedürftige Leistung handelt, ist jeder Arbeitsschritt fotografisch zu dokumentieren. Nach Rückbau der XPS-Dämmung ist eine Zustandfeststellung mit der OÜ durchzuführen. Die Entsorgung der anfallenden Stoffe erfolgt über das zentrale Abfallmanagement.

Montage als Vorwandmontage. Befestigungsgrund Stahlbetonwand. Befestigung mit Stahlwinkeln und Dübelankern.

Fußpunkt mit Stahlwinkel-Konsole, auf Betonsohle gedübelt,
Schwelle aus 4-fach gekantetem Edelstahlblech, Rutschhemmung R11 nach DIN 51130, Ausführung gemäß Vorgabe Detail.

Die Leistung versteht sich einschl. der Vorrichtung, Montage, betriebsfertiger Verkabelung und Anschluss folgender bauseitig zur Verfügung gestellten Komponenten der Türtechnik:
verdeckt liegender Kabelübergang,
Motorschloss mit Mehrfachverriegelung und Panikfunktion,
2 Magnetkontakte,
1 Riegelkontakt

Für folgende Komponenten der Türtechnik ist die Türanlage vorzurichten:
Obentürschließer,
Notausgangsverschluss DIN EN 179 Typ A Drücker-Betätigung

Mit raumseitiger Laibungsverkleidung aus Aluminiumblech, 3-seitig, Dicke 1,5 mm, 2-fach gekantet, Abwicklung ca. 470 mm, mit nicht sichtbarer Befestigung, bündig mit Innenwand,
einschl. Unterkonstruktion und dauerelastischer Versiegelung gemäß Vorgabe Detail, Ausführung zeitversetzt nach Fertigstellung Innenputz.

Tür Nr.
AT_PL E.124.01
Menge: 1,000 St
DIN276_18: 334

*Hinweis: gemäß Detail DE414.02/TA.154 bis OZ 4.1.30*
Nachfolgende Pos. beschreiben Außentüranlagen als Rohrrahmentür

Ausführung gemäß bzw. analog Zeichnung Nr.
EBK_DE414_001 und
gemäß Detail Nr. DE414.02 / TA.154
sowie gemäß Einzelbeschreibung
EB 4.1.1 Außentüranlagen als Aluminium-Rohrrahmentür mit transparenten Füllungen

**4.1.20 Außentürelement Aluminium-Rohrrahmentür einflg. B 2100mm H 4630 mm Notausgang**
Außentürelement, als Rohrrahmentür aus thermisch
getrennten Aluminiumprofilen, als Notausgang, einflügelig, mit einer feststehenden Oberblende und einem feststehenden Seitenfeld, einseitig mit Zargenverbreiterung,
Türflügel mit tranparenter Füllung, Glastyp 1.6 (a),
Oberblende und Seitenfeld als wärmegedämmtes Paneel mit beidseitiger Verkleidung aus Aluminiumblech, Dicke 1,5 mm, nicht sichtbar befestigt,

Breite (Rohbaumaß): ca. 2100 mm
Höhe (Rohbaumaß): ca. 4630 mm
Höhe Fußbodenaufbau: ca. 200 mm
Lichte Durchgangsbreite Gangflügel: mind. 1050 mm
Lichte Durchgangshöhe Gangflügel: mind. 2170 mm

weitere bauphysikalische Anforderungen:
Wärmeschutz DIN EN ISO 10077-1, DIN 4108-4 Ud 1,20 W/m2K,
Schlagregendichtheit Klasse 5 A (200 Pa) nach DIN EN 12208

Montage als Parallelwandmontage. Befestigungsuntergrund Stahlbeton. Befestigung mit Stahlwinkeln und Dübelankern.

Fußpunkt mit Stahlwinkel-Konsole, auf Betonsohle gedübelt,
Schwelle aus 4-fach gekantetem Edelstahlblech, Rutschhemmung R11 nach DIN 51130, Ausführung gemäß Vorgabe Detail.

Die Leistung versteht sich einschl. der Vorrichtung, Montage, betriebsfertiger Verkabelung und Anschluss folgender bauseitig zur Verfügung gestellten Komponenten der Türtechnik:
verdeckt liegender Kabelübergang,
Motorschloss mit Panikfunktion,
1 Magnetkontakt

Für folgende Komponenten der Türtechnik ist die Türanlage vorzurichten:
Obentürschließer,
Notausgangsverschluss DIN EN 179 Typ A Drücker-Betätigung

Tür Nr.
AT_EW U.418v.01
Menge: 1,000 St
DIN276_18: 334

**4.1.30 Außentürelement Aluminium-Rohrrahmentür einflg. B 2100 mm H 4630 mm**
Außentürelement, als Rohrrahmentür aus thermisch
getrennten Aluminiumprofilen, einflügelig, in barrierefreier Ausführung DIN 18040, mit einer feststehenden Oberblende und einem feststehenden Seitenfeld, Türflügel mit tranparenter Füllung, Glastyp 1.6 (a), Oberblende und Seitenfeld als wärmegedämmtes Paneel mit beidseitiger Verkleidung aus Aluminiumblech, Dicke 1,5 mm, nicht sichtbar befestigt.

Breite (Rohbaumaß): ca. 2100 mm
Höhe (Rohbaumaß): ca. 4630 mm
Höhe Fußbodenaufbau: ca. 200 mm
Lichte Durchgangsbreite Gangflügel: mind. 1050 mm
Lichte Durchgangshöhe Gangflügel: mind. 2170 mm

Bauphysikalische Anforderungen:
Wärmeschutz DIN EN ISO 10077-1, DIN 4108-4 Ud 1,20 W/m2K,
Schlagregendichtheit Klasse 5 A (200 Pa) nach DIN EN 12208

Montage als Parallelwandmontage. Befestigungsuntergrund Stahlbeton. Befestigung mit Stahlwinkeln und Dübelankern.

Fußpunkt mit Stahlwinkel-Konsole, auf Betonsohle gedübelt,
Schwelle aus 4-fach gekantetem Edelstahlblech,
barrierefrei nach DIN 18040, Rutschhemmung R11 nach DIN 51130, Ausführung gemäß Vorgabe Detail.

Die Leistung versteht sich einschl. der Vorrichtung, Montage, betriebsfertiger Verkabelung und Anschluss folgender bauseitig zur Verfügung gestellten Komponenten der Türtechnik:
verdeckt liegender Kabelübergang,
Motorschloss,
1 Magnetkontakt

Für folgende Komponenten der Türtechnik ist die Türanlage vorzurichten:
Drehflügelantrieb,
Drückergarnitur

Tür Nr.
AT_EW U.408v.01
Menge: 1,000 St
DIN276_18: 334

*Hinweis: gemäß Detail DE414.03/TA.154 bis OZ 4.1.50*
Nachfolgende Pos. beschreiben Außentüranlagen als Rohrrahmentür

Ausführung gemäß bzw. analog Zeichnung Nr.
EBK_DE414_001 und
gemäß Detail Nr. DE414.03 / TA.154
sowie gemäß Einzelbeschreibung
EB 4.1.1 Außentüranlagen als Aluminium-Rohrrahmentür mit transparenten Füllungen

**4.1.40 Außentürelement Aluminium-Rohrrahmentür einflg. B 1600 mm H 3065 mm T30 RS Notausgang**
Außentürelement, als Rohrrahmentür aus Aluminiumprofilen, als Notausgang, einflügelig, in barrierefreier Ausführung DIN 18040, mit einer feststehenden Oberblende und einem feststehenden Seitenfeld, Türflügel mit tranparenter Füllung, Glastyp 3.6 (b) und absenkbarer Bodendichtung,
Oberblende und Seitenfeld als Paneel mit beidseitiger Verkleidung aus Aluminiumblech, Dicke 1,5 mm, nicht sichtbar befestigt.

Breite (Rohbaumaß): ca. 1600 mm
Höhe (Rohbaumaß): ca. 3065 mm
Höhe Fußbodenaufbau: ca. 400 mm
Lichte Durchgangsbreite Gangflügel: mind. 1050 mm
Lichte Durchgangshöhe Gangflügel: 2190 mm

weitere bauphysikalische Anforderungen:
Feuerwiderstandsklasse T 30 DIN 4102-5,
rauchdicht- und selbstschliessend DIN 18095-1

Montage als Laibungsmontage. Befestigungsuntergrund Stahlbeton. Befestigung mit Dübelankern und Dübellaschen,
Verschraubung flächenbündig versenkt, bauseitig überputzt.

Fußpunkt mit Stahlwinkel-Konsole, an Betonsohle gedübelt,
Schwelle aus 4-fach gekantetem Edelstahlblech,
barrierefrei nach DIN 18040, Rutschhemmung R11 nach DIN 51130, Ausführung gemäß Vorgabe Detail.

Die Leistung versteht sich einschl. der Vorrichtung, Montage, betriebsfertiger Verkabelung und Anschluss folgender bauseitig zur Verfügung gestellten Komponenten der Türtechnik:
verdeckt liegender Kabelübergang,
Motorschloss mit Panikfunktion.

Für folgende Komponenten der Türtechnik ist die Türanlage vorzurichten:
Drehflügelantrieb,
Notausgangsverschluss DIN EN 179 Typ A Drücker-Betätigung

Tür Nr.
AT_EW U.389v.01
AT_EW U.369v.01
Menge: 2,000 St
DIN276_18: 334

**4.1.50 Außentürelement Aluminium-Rohrrahmentür einflg. B 1650 mm H 3065 mm T30 RS Notausgang**
Außentürelement, als Rohrrahmentür aus Aluminiumprofilen, wie in Vorposition 4.1.40 beschrieben, jedoch

Breite (Rohbaumaß): ca. 1650 mm

Tür Nr.
AT_EW U.309v.01
AT_EW U.329v.01
AT_EW U.349v.01
AT_EW U.409v.01
Menge: 4,000 St
DIN276_18: 334

*Hinweis: gemäß Detail DE414.04/TA.154 bis OZ 4.1.70*
Nachfolgende Pos. beschreiben Außentüranlagen als Rohrrahmentür

Ausführung gemäß bzw. analog Zeichnung Nr.
EBK_DE414_001 und
gemäß Detail Nr. DE414.04 / TA.154
sowie gemäß Einzelbeschreibung
EB 4.1.1 Außentüranlagen als Aluminium-Rohrrahmentür mit transparenten Füllungen
EB 0.2 Motorische Antriebe, Verriegelung und Kontakte
EB 0.2.1 RWA Elektrospindelantrieb als Tandembetrieb

**4.1.60 Außentürelement Aluminium-Rohrrahmentür einflg. B 1800 mm H 4630 mm Notausgang**
Außentürelement, als Rohrrahmentür aus thermisch getrennten Aluminiumprofilen, als Notausgang, einflügelig, in barrierefreier Ausführung DIN 18040, einseitig mit Zargenverbreiterung,
mit einer feststehenden Oberblende mit integriertem Klappflügel als Nachströmöffnung, und einem feststehenden Seitenfeld,
Türflügel mit tranparenter Füllung, Glastyp 1.6 (a),
Oberblende, Seitenfeld und Klappflügel als wärmegedämmtes Paneel mit beidseitiger Verkleidung aus Aluminiumblech, Dicke 1,5 mm, nicht sichtbar befestigt,
Lüftungsfreier Querschnitt Nachströmklappe 0,30 m2.

Breite (Rohbaumaß): ca. 1800 mm
Höhe (Rohbaumaß): ca. 4630 mm
Höhe Fußbodenaufbau: ca. 230 mm
Lichte Durchgangsbreite Gangflügel: mind. 1050 mm
Lichte Durchgangshöhe Gangflügel: 2170 mm

weitere bauphysikalische Anforderungen:
Wärmeschutz DIN EN ISO 10077-1, DIN 4108-4 Ud 1,20 W/m2K,
Schlagregendichtheit Klasse 5 A (200 Pa) nach DIN EN 12208
dicht- und selbstschliessend DIN 18095-1

Montage als Laibungsmontage. Befestigungsuntergrund Stahlbeton. Befestigung mit Stahlwinkeln und Dübelankern.

Fußpunkt mit Stahlwinkel-Konsole, an Betonsohle gedübelt,
Schwelle aus 4-fach gekantetem Edelstahlblech,
barrierefrei nach DIN 18040, Rutschhemmung R11 nach DIN 51130, Ausführung gemäß Vorgabe Detail.

Klappflügel als Nachströmöffnung mit folgender Beschlagtechnik in verdeckter Montage:
Bänder aus Edelstahl
2 Elektrospindelantriebe mit integrieter Verriegelung, als Tandembetrieb (jeweils 1x seitlich)

Die Leistung versteht sich einschl. der Vorrichtung, Montage, betriebsfertiger Verkabelung und Anschluss folgender bauseitig zur Verfügung gestellten Komponenten der Türtechnik:
verdeckt liegender Kabelübergang,
Motorschloss mit Panikfunktion,
1 Magnetkontakt

Für folgende Komponenten der Türtechnik ist die Türanlage vorzurichten:
Drehflügelantrieb,
Notausgangsverschluss DIN EN 179 Typ A Drücker-Betätigung

Tür Nr.
AT_EW U.368v.01
AT_EW U.388v.01
Menge: 2,000 St
DIN276_18: 334

**4.1.70 Außentürelement Aluminium-Rohrrahmentür einflg. B 2100 mm H 4630 mm Notausgang**
Außentürelement, als Rohrrahmentür aus thermisch getrennten Aluminiumprofilen, wie in Vorposition 4.1.60 beschrieben, jedoch

Breite (Rohbaumaß): ca. 2100 mm

Tür Nr.
AT_EW U.308v.01
AT_EW U.328v.01
AT_EW U.348v.01
Menge: 3,000 St
DIN276_18: 334

*Hinweis: gemäß Detail DE414.05/TA.154 bis OZ 4.1.90*
Nachfolgende Pos. beschreiben Außentüranlagen als Rohrrahmentür

Ausführung gemäß bzw. analog Zeichnung Nr.
EBK_DE414_005 und
gemäß Detail Nr. DE414.05 / TA.154
sowie gemäß Einzelbeschreibung
EB 4.1.1 Außentüranlagen als Aluminium-Rohrrahmentür mit transparenten Füllungen

**4.1.80 Außentürelement Aluminium-Rohrrahmentür einflg. B 1930 mm H 2520 mm Notausgang**
Außentürelement, als Rohrrahmentür aus thermisch getrennten Aluminiumprofilen, als Notausgang, einflügelig, mit einer feststehenden Oberblende und einem feststehenden Seitenfeld, einseitig mit Zargenverbreiterung,
Türflügel mit tranparenter Füllung, Glastyp 1.6 (a),
Oberblende und Seitenfeld als wärmegedämmtes Paneel mit beidseitiger Verkleidung aus Aluminiumblech, Dicke 1,5 mm, nicht sichtbar befestigt.

Breite (Rohbaumaß): ca. 1930 mm
Höhe (Rohbaumaß): ca. 2520 mm
Höhe Fußbodenaufbau: ca. 400 mm
Lichte Durchgangsbreite Gangflügel: mind. 900 mm
Lichte Durchgangshöhe Gangflügel: 2170 mm

weitere bauphysikalische Anforderungen:
Wärmeschutz DIN EN ISO 10077-1, DIN 4108-4 Ud 1,20 W/m2K,
Schlagregendichtheit Klasse 5 A (200 Pa) nach DIN EN 12208

Montage als Laibungsmontage. Befestigungsuntergrund Stahlbeton. Befestigung mit Stahlwinkeln und Dübelankern.

Fußpunkt mit Stahlwinkel-Konsole, an Betonsohle gedübelt,
Schwelle aus 4-fach gekantetem Edelstahlblech,
Rutschhemmung R11 nach DIN 51130, Ausführung gemäß Vorgabe Detail.

Die Leistung versteht sich einschl. der Vorrichtung, Montage, betriebsfertiger Verkabelung und Anschluss folgender bauseitig zur Verfügung gestellten Komponenten der Türtechnik:
verdeckt liegender Kabelübergang,
Motorschloss mit Panikfunktion,
1 Magnetkontakt

Für folgende Komponenten der Türtechnik ist die Türanlage vorzurichten:
Obentürschließer,
Notausgangsverschluss DIN EN 179 Typ A Drücker-Betätigung

Tür Nr.
AT_AN U.308v.01
Menge: 1,000 St
DIN276_18: 334

**4.1.90 Außentürelement Aluminium-Rohrrahmentür einflg. B 2100 mm H 2520 mm Notausgang**
Außentürelement, als Rohrrahmentür aus Aluminium,
wie in Vorposition 4.1.80 beschrieben, jedoch

Breite (Rohbaumaß): ca. 2100 mm

Tür Nr.
AT_AN U.305v.01
Menge: 1,000 St
DIN276_18: 334

*Hinweis: gemäß Detail DE416.01/TA.252 bis OZ 4.1.110*
Nachfolgende Pos. beschreiben Außentüranlagen als Rohrrahmentür

Ausführung gemäß bzw. analog Zeichnung Nr.
EBK_DE416_001 und
gemäß Detail Nr. DE416.01 / TA.252
sowie gemäß Einzelbeschreibung
EB 4.1.1 Außentüranlagen als Aluminium-Rohrrahmentür mit transparenten Füllungen

**4.1.100 Außentürelement Aluminium-Rohrrahmentür 2-flg. B 2400 mm H 2655 mm T30 RS Notausgang**
Außentürelement, als Rohrrahmentür aus thermisch getrennten Aluminiumprofilen, als Notausgang, 2-flügelig, in barrierefreier Ausführung DIN 18040, Türflügel mit tranparenter Füllung, Glastyp 3.6 (b), und absenkbarer Bodendichtung.

Breite (Rohbaumaß): ca. 2400 mm
Höhe (Rohbaumaß): ca. 2655 mm
Höhe Fußbodenaufbau: OK Fertig = OK Rohdecke
Lichte Durchgangsbreite Gangflügel: mind. 900 mm
Lichte Durchgangshöhe Gangflügel: ca. 2246 mm

weitere bauphysikalische Anforderungen:
Feuerwiderstandsklasse T 30 DIN 4102-5,
rauchdicht- und selbstschliessend DIN 18095-1
Wärmeschutz DIN EN ISO 10077-1, DIN 4108-4 Ud 1,20 W/m2K

Montage als Laibungsmontage mit Dübelanker mit Innengewinde und Dübellaschen, Verschraubung flächenbündig versenkt, in 2-schaliger Außenwand aus Sichtbeton mit Kerndämmung, einschl. 3-seitigem Abbruch und Entsorgung der bauseitigen Kerndämmung aus XPS, Breite ca. 120 mm, und anschließender Ergänzung der Kerndämmung im Montagebereich mit Mineralwolledämmung MW DIN EN 13162, Brandverhaltensklasse DIN EN 13501-1 A1 (nichtbrennbar), Schmelzpunkt von > 1.000 Grad Celsius, Dicke 200 mm, mit nichtbrennbarer Abdeckung im Bauzustand gegen Herausfallen gesichert, Befestigungsuntergrund Beton.
Da es sich um eine überwachungsbedürftige Leistung handelt, ist jeder Arbeitsschritt fotografisch zu dokumentieren. Nach Rückbau der XPS-Dämmung ist eine Zustandfeststellung mit der OÜ durchzuführen. Die Entsorgung der anfallenden Stoffe erfolgt über das zentrale Abfallmanagement.

Fußpunkt ohne Fußbodenaufbau (OK roh = OKFF), mit
Schwelle aus gekantetem Edelstahlblech, Breite ca. 450 mm,
barrierefrei nach DIN 18040, Rutschhemmung R11 nach DIN 51130, Ausführung gemäß Vorgabe Detail.

Die Leistung versteht sich einschl. der Vorrichtung, Montage, betriebsfertiger Verkabelung und Anschluss folgender bauseitig zur Verfügung gestellten Komponenten der Türtechnik:
2 verdeckt liegende Kabelübergänge,
Motorschloss im Gangflügel mit Panikfunktion, mechanischer Gegenkasten im Standflügel,
1 Magnetkontakt

Für folgende Komponenten der Türtechnik ist die Türanlage vorzurichten:
Drehflügelantrieb im Gang- und Standflügel,
Notausgangsverschluss DIN EN 179 Typ A Drücker-Betätigung im Gangflügel

Tür Nr.
AT_EW U.300v.01
Menge: 1,000 St
DIN276_18: 334

**4.1.110 Außentürelement Aluminium-Rohrrahmentür 2-flg. B 2400 mm H 4830 mm T30 RS**
Außentürelement, als Rohrrahmentür aus thermisch getrennten Aluminiumprofilen, 2-flügelig, mit einer feststehenden Oberblende,
Türflügel mit tranparenter Füllung, Glastyp 3.6 (b), und absenkbarer Bodendichtung,
Oberblende als wärmegedämmtes Paneel mit beidseitiger Verkleidung aus Aluminiumblech, Dicke 1,5 mm, nicht sichtbar befestigt.

Breite (Rohbaumaß): ca. 2400 mm
Höhe (Rohbaumaß): ca. 4830 mm
Höhe Fußbodenaufbau: OK Fertig = OK Rohdecke
Lichte Durchgangsbreite Gangflügel: mind. 900 mm
Lichte Durchgangshöhe Gangflügel: ca. 2246 mm

weitere bauphysikalische Anforderungen:
Feuerwiderstandsklasse T 30 DIN 4102-5,
rauchdicht- und selbstschliessend DIN 18095-1
Wärmeschutz DIN EN ISO 10077-1, DIN 4108-4 Ud 1,20 W/m2K

Montage als Laibungsmontage mit Dübelanker mit Innengewinde und Dübellaschen, Verschraubung flächenbündig versenkt, in 2-schaliger Außenwand aus Sichtbeton mit Kerndämmung, einschl. 3-seitigem Abbruch und Entsorgung der bauseitigen Kerndämmung aus XPS, Breite ca. 120 mm, und anschließender Ergänzung der Kerndämmung im Montagebereich mit Mineralwolledämmung MW DIN EN 13162, Brandverhaltensklasse DIN EN 13501-1 A1 (nichtbrennbar), Schmelzpunkt von > 1.000 Grad Celsius, Dicke 200 mm, mit nichtbrennbarer Abdeckung im Bauzustand gegen Herausfallen gesichert, Befestigungsuntergrund Beton.
Da es sich um eine überwachungsbedürftige Leistung handelt, ist jeder Arbeitsschritt fotografisch zu dokumentieren. Nach Rückbau der XPS-Dämmung ist eine Zustandfeststellung mit der OÜ durchzuführen. Die Entsorgung der anfallenden Stoffe erfolgt über das zentrale Abfallmanagement.

Fußpunkt ohne Fußbodenaufbau (OK roh = OKFF), mit
Schwelle aus gekantetem Edelstahlblech, Breite ca. 450 mm,
barrierefrei nach DIN 18040, Rutschhemmung R11 nach DIN 51130, Ausführung gemäß Vorgabe Detail.

Die Leistung versteht sich einschl. der Vorrichtung, Montage, betriebsfertiger Verkabelung und Anschluss folgender bauseitig zur Verfügung gestellten Komponenten der Türtechnik:
2 verdeckt liegende Kabelübergänge,
Motorschloss im Gangflügel, mechanischer Gegenkasten im Standflügel,
1 Magnetkontakt.

Für folgende Komponenten der Türtechnik ist die Türanlage vorzurichten:
Drehflügelantrieb im Gang- und Standflügel,
Drückergarnitur im Gangflügel

Tür Nr.
AT_AN U.300v.01
Menge: 1,000 St
DIN276_18: 334

*Hinweis: gemäß Detail DE418.01/TA.254 bis OZ 4.1.120*
Nachfolgende Pos. beschreiben Außentüranlagen als Rohrrahmentür

Ausführung gemäß bzw. analog Zeichnung Nr.
EBK_DE418_001 und
gemäß Detail Nr. DE418.01 / TA.254
sowie gemäß Einzelbeschreibung
EB 4.1.1 Außentüranlagen als Aluminium-Rohrrahmentür mit transparenten Füllungen

**4.1.120 Außentürelement Aluminium-Rohrrahmentür 2-flg. B 2400 mm H 2980 mm 30 dB**
Außentürelement, als Rohrrahmentür aus Aluminium,
2-flügelig, mit einer feststehenden Oberblende, Türflügel mit tranparenter Füllung, Glastyp 1.6 (a)
und mit absenkbarer Bodendichtung,
Oberblende als Paneel mit beidseitiger Verkleidung aus Aluminiumblech, Dicke 1,5 mm, nicht sichtbar befestigt,

Breite (Rohbaumaß): ca. 2400 mm
Höhe (Rohbaumaß): ca. 2980 mm
Höhe Fußbodenaufbau: ca. 280 mm
Lichte Durchgangsbreite Gangflügel: mind. 800 mm
Lichte Durchgangshöhe Gangflügel: 2170 mm

weitere bauphysikalische Anforderungen:
bewertetes Schalldämm-Maß DIN 4109 Rw 32 dB,
Schlagregendichtheit Klasse 5 A (200 Pa) nach DIN EN 12208
Klimaklasse Prüfklima e nach DIN EN 1121

Montage als Laibungsmontage. Befestigungsuntergrund Stahlbeton. Befestigung mit Dübelankern und Dübellaschen,
Verschraubung flächenbündig versenkt.

Fußpunkt mit Stahlwinkel-Konsole, auf Betonsohle gedübelt,
Schwelle aus 4-fach gekantetem Edelstahlblech, Rutschhemmung R11 nach DIN 51130, Ausführung gemäß Vorgabe Detail.

Für folgende Komponenten der Türtechnik ist die Türanlage vorzurichten:
Profilzylinderschloss im Gangflügel,
Falztreibriegel im Standflügel,
Obentürschließer im Gangflügel,
Drückergarnitur im Gangflügel

Tür Nr.
AT_PL E.120.01
Menge: 1,000 St
DIN276_18: 334

#### Abschnitt 4.2 Beschlagarbeiten Außentüranlagen als Aluminium-Rohrrahmentüren

DIN276_18: 334

*Hinweis: Ausführungshinweis Beschlagarbeiten - Titel 4.2*
Nachfolgende Pos. beschreiben Beschlagarbeiten für Außentüranlagen aus Titel 4.1 als Rohrrahmentüren mit transparenten Füllungen.

Ausführung gemäß
EB 0.0 Allgemeine Ausführungshinweise Fenster-, Tür- und Toranlagen (Besondere Schnittstellen der Technik-Komponenten)
EB 0.1 Beschichtungen / Farbkonzept
EB 0.2 Motorische Antriebe, Verriegelung und Kontakte
EB 0.4 Schlosstechnik
EB 0.5 Beschläge

EB 4.1.1 Außentüranlagen als Aluminium-Rohrrahmentür mit transparenten Füllungen

*Hinweis: Schlösser für zweiflügelige Türanlagen - bis OZ 4.2.20*
Nachfolgende Pos. beschreiben Schlösser für Rohrrahmentüren mit transparenten Füllungen.

**4.2.10 Einsteckschloss Rohrrahmentüren Profilzyl**
STLB-Bau 2025-04 029
Einsteckschloss für Rohrrahmentüren,
Klassifizierung DIN EN 12209:
- Gebrauchskategorie Klasse 2,
- Dauerfunktionstüchtigkeit Klasse S,
- Feuerbeständigkeit, Rauch- und Feuerschutz Klasse 0,
- Korrosionsbeständigkeit und Temperatur Klasse D,
- Schutzwirkung und Anbohrwiderstand Klasse 5, Schlossmaße DIN 18251, vorgerichtet für Profilzylinder DIN 18252, 2tourig, für 2-flügelige Tür, Stulp aus Stahl, korrosionsgeschützt, Falle und Riegel aus Stahl, Ausführung gemäß Einzelbeschreibung,
Einzelbeschreibungs-Nr 'EB 0.4 Schlosstechnik'
Menge: 1,000 St
Leistungsbereichkatalog: 029
DIN276-1_08: 344
DIN276_18: 334

**4.2.20 Türfalztreibriegel Baskülhebel**
STLB-Bau 2025-04 029
Türfalztreibriegel mit Baskülhebel, Treibstangen aus verzinktem Stahl.
Menge: 1,000 St
Leistungsbereichkatalog: 029
DIN276-1_08: 334
DIN276_18: 334

*Hinweis: Antriebe für einflügelige Türanlagen - bis OZ 4.2.60*
Nachfolgende Pos. beschreiben Antriebe für einflügelige Rohrrahmentüren mit transparenten Füllungen.

**4.2.30 Drehflügelantrieb einflg. Außentür**
Drehflügelantrieb mit Öffnungsbegrenzer und einstellbarer Offenhaltezeit, 230 V AC, für einflügelige Außentüranlage, Montage Bandgegenseite, sichtbare Oberflächen nasslackbeschichtet, Ausführung gemäß
EB 0.1.1 - Nasslackbeschichtung Kristall-Grün-Metallic
Drehflügelantrieb mit externem Programmschalter mit 3 Schaltstellungen -Aus-, -Automatikbetrieb-, -Daueroffen,
maximale Türöffnungskraft 150N,
einschl. betriebsfertiger Verkabelung und Vorrichtung/ Verkabelung für bauseitigen Kartenleser außen,
mit selbstüberwachendem Radarbewegungsmelder beidseitig (außen inaktiv), Sicherheitseinrichtung für den Schwenkbereich der Tür als Laserscanner, auf dem Türblatt montiert.

Ausführung gemäß Einzelbeschreibung
EB 0.2 Motorische Antriebe, Verriegelung und Kontakte
Menge: 1,000 St
Leistungsbereichkatalog: 029
DIN276-1_08: 344
DIN276_18: 334

**4.2.40 Drehflügelantrieb einflg. Außentür**
Drehflügelantrieb mit Öffnungsbegrenzer und einstellbarer Offenhaltezeit, 230 V AC, für einflügelige Außentüranlage, Montage Bandgegenseite, Sturzmelder 230 V AC,
sichtbare Oberflächen nasslackbeschichtet, Ausführung gemäß
EB 0.1.1 - Nasslackbeschichtung Kristall-Grün-Metallic,
Drehflügelantrieb mit externem Programmschalter mit 3 Schaltstellungen -Aus-, -Automatikbetrieb-, -Daueroffen,
maximale Türöffnungskraft 150N,
einschl. betriebsfertiger Verkabelung und Vorrichtung/ Verkabelung für bauseitige Kartenleser außen,
mit selbstüberwachendem Radarbewegungsmelder beidseitig (außen inaktiv), Sicherheitseinrichtung für den Schwenkbereich der Tür als Laserscanner, auf dem Türblatt montiert,
mit Abnahmeprüfung, Prüfbuch und dauerhafter Anbringung des Zulassungsschildes.

Ausführung gemäß Einzelbeschreibung
EB 0.2 Motorische Antriebe, Verriegelung und Kontakte
Menge: 5,000 St
Leistungsbereichkatalog: 029
DIN276-1_08: 344
DIN276_18: 334

**4.2.50 Drehflügelantrieb einflg. Außentür Feuer-/Rauchschutztür**
Drehflügelantrieb mit Öffnungsbegrenzer und einstellbarer Offenhaltezeit, für Feuer- und Rauchschutztüren, 230 V AC, für einflügelige Außentüranlage, Montage Bandgegenseite, Sturzmelder 230 V AC und 2 Deckenmeldern,
sichtbare Oberflächen nasslackbeschichtet, Ausführung gemäß
EB 0.1.1 - Nasslackbeschichtung Kristall-Grün-Metallic,
Drehflügelantrieb mit externem Programmschalter mit 3 Schaltstellungen -Aus-, -Automatikbetrieb-, -Daueroffen,
maximale Türöffnungskraft 150N,
einschl. betriebsfertiger Verkabelung und Vorrichtung/ Verkabelung für bauseitige zwei Flächentaster (außen und im Windfang) sowie Kartenleser außen, mit selbstüberwachendem Radarbewegungsmelder beidseitig (außen inaktiv),
Sicherheitseinrichtung für den Schwenkbereich der Tür als Laserscanner, auf dem Türblatt montiert, mit Abnahmeprüfung, Prüfbuch und dauerhafter Anbringung des Zulassungsschildes.

Ausführung gemäß Einzelbeschreibung
EB 0.2 Motorische Antriebe, Verriegelung und Kontakte
Menge: 6,000 St
Leistungsbereichkatalog: 029
DIN276-1_08: 344
DIN276_18: 334

**4.2.60 Obentürschließer einflg. Außentür**
Obentürschließer Größenklasse 5 DIN EN 1154, für Außentür, einflügelig, Türflügelbreite in mm bis 1200
mit Endanschlag, mit Gleitschiene mit Öffnungsbegrenzung, Einbau in Bandgegenseite, Korrosionsbeständigkeit DIN EN 1670 Klasse 3,
sichtbare Oberflächen nasslackbeschichtet,
Ausführung gemäß EB 0.1.1 - Nasslackbeschichtung Kristall-Grün-Metallic
Menge: 4,000 St
Leistungsbereichkatalog: 029
DIN276-1_08: 334
DIN276_18: 334

*Hinweis: Antriebe für zweiflügelige Türanlagen - bis OZ 4.2.80*
Nachfolgende Pos. beschreiben Antriebe für zweiflügelige Rohrrahmentüren mit transparenten Füllungen.

**4.2.70 Obentürschließer 2-flg. Außentür**
Obentürschließer Größenklasse 5 DIN EN 1154, für Außentür, 2-flügelig,
Türflügelbreite in mm bis '1200'

mit Endanschlag, mit Gleitschiene mit Öffnungsbegrenzung, Schließfolgeregler integriert, verdeckt liegend, Einbau in Bandgegenseite, Korrosionsbeständigkeit DIN EN 1670 Klasse 3, sichtbare Oberflächen nasslackbeschichtet,
Ausführung gemäß EB 0.1.1 - Nasslackbeschichtung Kristall-Grün-Metallic‑
Menge: 1,000 St
Leistungsbereichkatalog: 029
DIN276-1_08: 334
DIN276_18: 334

**4.2.80 Drehflügelantrieb 2-flg. Außentür Feuer-/Rauchschutztür**
Drehflügelantrieb mit Öffnungsbegrenzer und einstellbarer Offenhaltezeit, für Feuer- und Rauchschutztüren, 230 V AC, für 2-flügelige Außentüranlage, mit Drehflügelantrieb im Gangflügel und Standflügel, mit integrierter Schließfolgeregelung, Montage Bandgegenseite, Sturzmelder 230 V AC und 2 Deckenmeldern,
sichtbare Oberflächen nasslackbeschichtet, Ausführung gemäß EB 0.1.1 - Nasslackbeschichtung Kristall-Grün-Metallic,
Drehflügelantrieb mit externem Programmschalter mit 3 Schaltstellungen -Aus-, -Automatikbetrieb-, -Daueroffen, einschl. betriebsfertiger Verkabelung und Vorrichtung/ Verkabelung für bauseitige Flächentaster innen und Kartenleser außen, maximale Türöffnungskraft 150N,
Sicherheitseinrichtung für den Schwenkbereich der Tür als Laserscanner, auf dem Türblatt montiert, mit Abnahmeprüfung, Prüfbuch und dauerhafter Anbringung des Zulassungsschildes.

Ausführung gemäß Einzelbeschreibung
EB 0.2 Motorische Antriebe, Verriegelung und Kontakte
Menge: 2,000 St
Leistungsbereichkatalog: 029
DIN276-1_08: 344
DIN276_18: 334

*Hinweis: Beschläge für einiflügelige Rohrrahmentüren - bis OZ 4.2.130*
Nachfolgende Pos. beschreiben Beschläge für einflügelige Rohrrahmentüren mit transparenten Füllungen.

Ausführung gemäß EB 0.5 Beschläge
EB 0.5.1 - Produktfamilie OGRO by Wagenfeld repräsentative Bereiche
EB 0.5.2 - in Anlehnung an EB 0.5.1 untergeordnete Bereiche

**4.2.90 Drückergarnitur TypB Wechselgarn. Drücker Türknauf drehbar Stahl niro Drückerrosette**
STLB-Bau 2025-04 029
Drückergarnitur DIN EN 1906, Ausführungsart Typ B, als Wechselgarnitur mit Drücker und Türknauf, drehbar, aus nichtrostendem Stahl, gekröpft, Drückerrosette, Ausführung gemäß Einzelbeschreibung,
Einzelbeschreibungs-Nr 'EB 0.5.1 - Produktfamilie OGRO by Wagenfeld repräsentative Bereiche'
Menge: 1,000 St
Leistungsbereichkatalog: 029
DIN276-1_08: 344
DIN276_18: 334

**4.2.100 Notausgangsverschluss einflg. Außentür Typ A Kl.A Stahl niro**
Drückergarnitur DIN EN 1906, Ausführungsart Typ A Drücker-Betätigung, als Wechselgarnitur mit Drücker und Türknauf, als Notausgangsverschluss DIN EN 179 für einflügelige Türen,
Flügelmasse bis 200 kg, Dauerfunktionstüchtigkeit 100000 Prüfzyklen, aus nichtrostendem Stahl, gekröpft, mit Drückerrosette,
Ausführung gemäß Einzelbeschreibung,
Einzelbeschreibungs-Nr EB 0.5.1 - Produktfamilie OGRO by Wagenfeld repräsentative Bereiche
Menge: 3,000 St
DIN276_18: 334

**4.2.110 Notausgangsverschluss einflg. Außentür Typ A Kl.A Stahl niro RC3**
Drückergarnitur DIN EN 1906, Ausführungsart Typ A Drücker-Betätigung, als Wechselgarnitur mit Drücker und Türknauf, als Notausgangsverschluss DIN EN 179 für einflügelige Türen, Einbruchschutz DIN EN 1906 Klasse 3,
Flügelmasse bis 200 kg, Dauerfunktionstüchtigkeit 100000 Prüfzyklen, aus nichtrostendem Stahl, gekröpft, mit Langschild, Ausführung gemäß Einzelbeschreibung,
Einzelbeschreibungs-Nr EB 0.5.1 - Produktfamilie OGRO by Wagenfeld repräsentative Bereiche
Menge: 1,000 St
DIN276_18: 334

**4.2.120 Notausgangsverschluss einflg. Außentür Typ A Kl.A Stahl niro Feuer-/Rauchschutztür**
Drückergarnitur DIN EN 1906, Ausführungsart Typ A Drücker-Betätigung, als Drücker-Drücker-Garnitur, als Notausgangsverschluss DIN EN 179 für einflügelige Türen,
Feuerbeständigkeit DIN EN 1906 Klasse B,
Flügelmasse bis 200 kg, Dauerfunktionstüchtigkeit 100000 Prüfzyklen, aus nichtrostendem Stahl, gekröpft, mit Drückerrosette,
Ausführung gemäß Einzelbeschreibung,
Einzelbeschreibungs-Nr EB 0.5.1 - Produktfamilie OGRO by Wagenfeld repräsentative Bereiche
Menge: 6,000 St
DIN276_18: 334

**4.2.130 Notausgangsverschluss einflg. Außentür Typ A Kl.A Stahl niro Feuer-/Rauchschutztür**
Drückergarnitur DIN EN 1906, Ausführungsart Typ A Drücker-Betätigung, als Wechselgarnitur mit Drücker und Türknauf, als Notausgangsverschluss DIN EN 179 für einflügelige Türen,
Feuerbeständigkeit DIN EN 1906 Klasse B,
Flügelmasse bis 200 kg, Dauerfunktionstüchtigkeit 100000 Prüfzyklen, aus nichtrostendem Stahl, gekröpft, mit Drückerrosette,
'Ausführung gemäß Einzelbeschreibung,
Einzelbeschreibungs-Nr EB 0.5.1 - Produktfamilie OGRO by Wagenfeld repräsentative Bereiche'
Menge: 5,000 St
Leistungsbereichkatalog: 029
DIN276-1_08: 344
DIN276_18: 334

*Hinweis: Beschläge für zweiflügelige Türanlagen - bis OZ 4.2.150*
Nachfolgende Pos. beschreiben Beschläge für einflügelige Rohrrahmentüren mit transparenten Füllungen.

Ausführung gemäß EB 0.5 Beschläge
Ausführung gemäß EB 0.5 Beschläge
EB 0.5.1 - Produktfamilie OGRO by Wagenfeld repräsentative Bereiche
EB 0.5.2 - in Anlehnung an EB 0.5.1 untergeordnete Bereiche

**4.2.140 Drückergarnitur TypB Wechselgarn. Drücker Türknauf drehbar Stahl niro Langschild**
STLB-Bau 2025-04 029
Drückergarnitur DIN EN 1906, Ausführungsart Typ B, als Wechselgarnitur mit Drücker und Türknauf, drehbar, aus nichtrostendem Stahl, gekröpft, Langschild, Ausführung gemäß Einzelbeschreibung,
Einzelbeschreibungs-Nr 'EB 0.5.2 - in Anlehnung an EB 0.5.1 untergeordnete Bereiche'

Hersteller und Typ '....................................................' vom Bieter einzutragen
Menge: 1,000 St
Leistungsbereichkatalog: 029
DIN276-1_08: 344
DIN276_18: 344

**4.2.150 Notausgangsverschluss 2-flg. Außentür Typ A Kl.A Stahl niro Feuer-/Rauchschutztür**
Drückergarnitur DIN EN 1906, Ausführungsart Typ A Drücker-Betätigung, als Wechselgarnitur mit Türknauf und Drücker, gekröpft, als Notausgangsverschluss DIN EN 179 für 2-flügelige Türen, Feuerbeständigkeit DIN EN 1906 Klasse B,
Türbeschlag für Gangflügel,
Flügelmasse bis 200 kg, Dauerfunktionstüchtigkeit 100000 Prüfzyklen, Feuerbeständigkeit DIN EN 1906 Klasse B,
aus nichtrostendem Stahl, mit Drückerrosette,
Ausführung gemäß Einzelbeschreibung,
Einzelbeschreibungs-Nr 'EB 0.5.1 - Produktfamilie OGRO by Wagenfeld repräsentative Bereiche'
Menge: 2,000 St
Leistungsbereichkatalog: 029
DIN276-1_08: 344
DIN276_18: 334

#### Abschnitt 4.3 Sonstige Ausstattung Außentüranlagen alsAluminium-Rohrrahmentüren

DIN276_18: 334

**4.3.10 Türstopper Stahl niro**
STLB-Bau 2025-04 029
Türstopper aus nichtrostendem Stahl, mit Gummipuffer, mit Schlagdämpfung, für Wandmontage, befestigen mit Dübeln und Schrauben, Flügelmasse bis 200 kg.
Menge: 20,000 St
Leistungsbereichkatalog: 029
DIN276-1_08: 334
DIN276_18: 334

**4.3.20 Türfeststeller Stahl**
STLB-Bau 2025-04 029
Türfeststeller mit Hub-, Feststell- und Löseraste für Fußbetätigung, aus Stahl, beschichtet, mit Gummipuffer, mit Schlagdämpfung, für Bodenmontage, befestigen mit Dübeln und Schrauben, Flügelmasse bis 200 kg.
Menge: 1,000 St
Leistungsbereichkatalog: 029
DIN276-1_08: 334
DIN276_18: 334

### Bereich 5 Außentüranlagen als Rohrrahmenpaneeltüren

DIN276_18: 334

#### Abschnitt 5.1 Außentüranlagen als Rohrrahmenpaneeltüren

DIN276_18: 334

**Ausführungsbeschreibung 3 Einzelbeschreibungen (EB) für Außentüranlagen Rohrrahmenpaneeltüren**
*EB 5.1.1 Außentüranlagen als Aluminium-Rohrrahmenpaneeltür*
Drehflügeltür, ein- oder 2-flügelig, Ausführung als Rohrrahmenpaneeltür aus Aluminium-Strangpressprofilen, Rahmen und Öffnungsflügel außen flächenbündig, Rahmenbautiefe 75 bis 80 mm, Blockzarge,
sämtliche sichtbaren Profile scharfkantig mit 0,5 mm Kantenradius, teilweise in barrierefreier Ausführung DIN 18040.

Sämtliche sichtbaren Oberflächen nasslack- oder pulverbeschichtet, Ausführung gemäß EB 0.1 Beschichtungen / Farbkonzept und gemäß LV-Positionen.

Türflügel mit Anschlagfalz und Türbändern nach DIN EN 1935 als 3-teilige, mindestens 2D-verstellbare Rollenbänder aus Edelstahl, Dimensionierung und Anzahl nach statischer Erfordernis.

Türkonstruktion mit folgenden bauphysikalischen Anforderungen:
Beanspruchungsgruppe 3 (S) nach DIN EN 1192
Klimaklasse Prüfklima d nach DIN EN 1121
Luftdurchlässigkeit Klasse 2 DIN EN 12207,
sowie weiteren Anforderungen gemäß LV-Pos.

Die Leistung versteht sich einschl. dem Ausfüllen der Anschlussfugen mit Mineralwolle und der dauerelastischen Versiegelung der raum- und außenseitigen Anschlussfugen mit Silikondichtstoff und/oder Kompriband gemäß Vorgabe Detailplanung.

Bei der Abdichtung zum Baukörper sind bei wärmegedämmten Türelementen folgende Anforderungen an den Sd-Wert zu erfüllen:
Sd-Wert innen: mindestens 50 m
Sd-Wert außen: 0,1 bis 30 m
Das Verhältnis innen zu außen muss mindestens 10:1 betragen.

Die Elemente sind für die Verlegung der elektrischen Leitungen der Antriebe der Öffnungsflügel, einschl. Leerrohr und Zugdraht, vorzurichten.

Die Montage der Türflügel erfolgt in Abhängigkeit vom Bauablauf zeitversetzt.

Die Fertigung von Türanlagen mit Laibungsmontage erfolgt nach vorherigem Aufmaß.

Ausführung gemäß
Ausführungshinweise zu den Metallbauarbeiten
sowie gemäß bzw. analog Zeichnung Nr.
EBK_DE413_004, Detail DE413.04
EBK_DE413_004, Detail DE413.06
EBK_DE415_001, Detaill DE415.03
EBK_DE417_001, Detail DE417.02

*Hinweis: Ausführungshinweis zu Rohrrahmenpaneeltüren - Titel 5.1*
Nachfolgende Pos. beschreiben Türanlagen als Rohrrahmenpaneeltüren

Ausführung gemäß Einzelbeschreibung Nr.
EB 5.1.1 Außentüranlagen als Aluminium-Rohrrahmenpaneeltür

*Hinweis: gemäß Detail DE413.04 - bis OZ 5.1.10*
Nachfolgende Pos. beschreiben Außentüranlagen als Rohrrahmenpaneeltüren

Ausführung gemäß bzw. analog Zeichnung Nr.
EBK_DE413_004 und gemäß Detail DE413.04
sowie gemäß Einzelbeschreibung Nr.
EB 5.1.1 Außentüranlagen als Aluminium-Rohrrahmenpaneeltür

**5.1.10 Außentürelement Aluminium-Rohrrahmenpaneeltür einflg. B 1200 mm H 2280 mm T30 RS Notausgang**
Außentürelement, als Rohrrahmenpaneeltür aus Aluminiumprofilen, als Notausgang, einflügelig, mit einer feststehenden Oberblende und einem feststehenden Seitenfeld, Türflügel mit absenkbarer Bodendichtung,
Türflügel, Oberblende und Seitenfeld mit Brandschutzpaneel mit beidseitiger Verkleidung aus Aluminiumblech, Dicke 1,5 mm, nicht sichtbar befestigt,
sämtliche sichtbare Oberflächen nasslackbeschichtet, Ausführung gemäß EB 0.1.1 - Nasslackbeschichtung Kristall-Grün-Metallic.

Breite (Rohbaumaß): ca. 1550 mm
Höhe (Rohbaumaß): ca. 3065 mm
Höhe Fußbodenaufbau: ca. 400 mm
Lichte Durchgangs-Breite: mind. 800 mm

weitere bauphysikalische Anforderungen:
Feuerwiderstandsklasse T 30 DIN 4102-5,
rauchdicht- und selbstschliessend DIN 18095-1

Montage als Laibungsmontage mit Dübelanker und Dübellaschen, Verschraubung flächenbündig versenkt, Befestigungsuntergrund Stahlbeton.

Fußpunkt mit Stahlwinkel-Konsole, an Betonsohle gedübelt,
Schwelle aus 4-fach gekantetem Edelstahlblech, Rutschhemmung R11 nach DIN 51130, Ausführung gemäß Vorgabe Detail.

Die Leistung versteht sich einschl. der Vorrichtung, Montage, betriebsfertiger Verkabelung und Anschluss folgender bauseitig zur Verfügung gestellten Komponenten der Türtechnik:
verdeckt liegender Kabelübergang,
1 Magnetkontakt,
1 Riegelkontakt.

Für folgende Komponenten der Türtechnik ist die Türanlage vorzurichten:
Obentürschließer,
Profilzylinderschloss mit Panikfunktion,
Notausgangsverschluss DIN EN 179 Typ A Drücker-Betätigung

Tür Nr.
AT_EW U.178f.01
Menge: 1,000 St
DIN276_18: 334

*Hinweis: gemäß Detail DE413.06 - bis OZ 5.1.30*
Nachfolgende Pos. beschreiben Außentüranlagen als Rohrrahmenpaneeltüren

Ausführung gemäß bzw. analog Zeichnung Nr.
EBK_DE413_004 und gemäß Detail DE413.06
sowie gemäß Einzelbeschreibung Nr.
EB 5.1.1 Außentüranlagen als Aluminium-Rohrrahmenpaneeltür

**5.1.20 Außentürelement Aluminium-Rohrrahmenpaneeltür einflg. B 1500 mm H 2980 mm (WC)**
Außentürelement, als Rohrrahmenpaneeltür aus thermisch getrennten Aluminiumprofilen, einflügelig, in barrierefreier Ausführung DIN 18040, mit einer feststehenden Oberblende und einem feststehenden Seitenfeld,
Türblatt, Oberblende und Seitenfeld als wärmegedämmtes Paneel mit beidseitiger Verkleidung aus Aluminiumblech, Dicke 1,5 mm, nicht sichtbar befestigt,
sämtliche sichtbare Oberflächen nasslackbeschichtet, Ausführung gemäß EB 0.1.1 - Nasslackbeschichtung Kristall-Grün-Metallic.

Breite (Rohbaumaß): ca. 1500 mm
Höhe (Rohbaumaß): ca. 2980 mm
Höhe Fußbodenaufbau: ca. 280 mm
Lichte Durchgangs-Breite: mind. 900 mm

weitere bauphysikalische Anforderungen:
Wärmeschutz DIN EN ISO 10077-1, DIN 4108-4 Ud 1,20 W/m2K,
Schlagregendichtheit Klasse 5 A (200 Pa) nach DIN EN 12208

Montage als Vorwandmontage. Befestigungsuntergrund Stahlbeton. Befestigung mit Stahlwinkeln und Dübelankern.

Fußpunkt mit Stahlwinkel-Konsole, auf Betonsohle gedübelt,
Schwelle aus 4-fach gekantetem Edelstahlblech, Rutschhemmung R11 nach DIN 51130, Ausführung gemäß Vorgabe Detail.

Für folgende Komponenten der Türtechnik ist die Türanlage vorzurichten:
Obentürschließer,
Einsteckschloss, WC-Ausführung (Badschloss)
Drückergarnitur,
Aufschraub-Riegelschloss.

Tür Nr.
AT_PL E.130f.01
Menge: 1,000 St
DIN276_18: 334

**5.1.30 Außentürelement Aluminium-Rohrrahmenpaneeltür einflg. B 1500 mm H 2980 mm RC3**
Außentürelement, als Rohrrahmenpaneeltür aus thermisch getrennten Aluminiumprofilen, einflügelig, mit einer feststehenden Oberblende und einem feststehenden Seitenfeld, Türflügel mit absenkbarer Bodendichtung,
Oberblende und Seitenfeld als wärmegedämmtes Paneel mit beidseitiger Verkleidung aus Aluminiumblech, Dicke 1,5 mm, nicht sichtbar befestigt,
sämtliche sichtbare Oberflächen nasslackbeschichtet, Ausführung gemäß EB 0.1.1 - Nasslackbeschichtung Kristall-Grün-Metallic.

Breite (Rohbaumaß): 1500 mm
Höhe (Rohbaumaß): 2980 mm
Höhe Fußbodenaufbau: ca. 280 mm

weitere bauphysikalische Anforderungen:
Wärmeschutz DIN EN ISO 10077-1, DIN 4108-4 Ud 1,20 W/m2K,
Einbruchhemmung RC 3 DIN EN 1627,
Schlagregendichtheit Klasse 5 A (200 Pa) nach DIN EN 12208

Montage als Vorwandmontage. Befestigungsuntergrund Stahlbeton. Befestigung mit Stahlwinkeln und Dübelankern.

Fußpunkt mit Stahlwinkel-Konsole, auf Betonsohle gedübelt,
Schwelle aus 4-fach gekantetem Edelstahlblech, Rutschhemmung R11 nach DIN 51130, Ausführung gemäß Vorgabe Detail.

Die Leistung versteht sich einschl. der Vorrichtung, Montage, betriebsfertiger Verkabelung und Anschluss folgender bauseitig zur Verfügung gestellten Komponenten der Türtechnik:
verdeckt liegender Kabelübergang,
1 Magnetkontakt,
1 Riegelkontakt.

Für folgende Komponenten der Türtechnik ist die Türanlage vorzurichten:
Obentürschließer,
Profilzylinderschloss mit Mehrfachverriegelung und Panikfunktion

Tür Nr.
AT_PL E.131.01
Menge: 1,000 St
DIN276_18: 334

*Hinweis: gemäß Detail DE415.03 - bis OZ 5.1.50*
Nachfolgende Pos. beschreiben Außentüranlagen als Rohrrahmenpaneeltüren

Ausführung gemäß bzw. analog Zeichnung Nr.
EBK_DE415_001 und gemäß Detaill DE415.03
sowie gemäß Einzelbeschreibung Nr.
EB 5.1.1 Außentüranlagen als Aluminium-Rohrrahmenpaneeltür

**5.1.40 Außentürelement Aluminium-Rohrrahmenpaneeltür 2-flg. B 2700 mm H 2260 mm T30 RS Notausgang**
Außentürelement, als Rohrrahmenpaneeltür aus thermisch getrennten Aluminiumprofilen, als Notausgang, 2-flügelig, in barrierefreier Ausführung DIN 18040, Türflügel mit absenkbarer Bodendichtung,
sämtliche sichtbare Oberflächen pulverbeschichtet, Ausführung gemäß EB 0.1.2 - Pulverbeschichtung RAL Grün
‑

Breite (Rohbaumaß): ca. 2700 mm
Höhe (Rohbaumaß): ca. 2260 mm
Höhe Fußbodenaufbau: OK Fertig = OK Rohdecke
Lichte Durchgangs-Breite Gangflügel: mind. 900 mm

weitere bauphysikalische Anforderungen:
Feuerwiderstandsklasse T 30 DIN 4102-5,
rauchdicht- und selbstschliessend DIN 18095-1
Wärmeschutz DIN EN ISO 10077-1, DIN 4108-4 Ud 1,20 W/m2K

Montage als Laibungsmontage mit Dübelanker und Dübellaschen, Verschraubung flächenbündig versenkt, in 2-schaliger Außenwand aus Sichtbeton mit Kerndämmung, einschl. 4-seitigem Abbruch und Entsorgung der bauseitigen Kerndämmung aus XPS, Breite ca. 200 mm, und anschließender Ergänzung der Kerndämmung im Montagebereich mit Mineralwolledämmung MW DIN EN 13162, Brandverhaltensklasse DIN EN 13501-1 A1 (nichtbrennbar),
Schmelzpunkt von > 1.000 Grad Celsius, Dicke 200 mm, mit nichtbrennbarer Abdeckung im Bauzustand gegen Herausfallen gesichert, Befestigungsuntergrund Beton.
Da es sich um eine überwachungsbedürftige Leistung handelt, ist jeder Arbeitsschritt fotografisch zu dokumentieren. Nach Rückbau der XPS-Dämmung ist eine Zustandfeststellung mit der OÜ durchzuführen. Die Entsorgung der anfallenden Stoffe erfolgt über das zentrale Abfallmanagement.

Fußpunkt ohne Fußbodenaufbau (OK roh = OKFF), mit
Schwelle aus gekantetem Edelstahlblech, Breite ca. 450 mm,
barrierefrei nach DIN 18040, Rutschhemmung R11 nach DIN 51130, Ausführung gemäß Vorgabe Detail.

Die Leistung versteht sich einschl. der Vorrichtung, Montage, betriebsfertiger Verkabelung und Anschluss folgender bauseitig zur Verfügung gestellten Komponenten der Türtechnik:
2 verdeckt liegende Kabelübergänge,
Motorschloss im Gangflügel,
mechanischer Gegenkasten im Standflügel,
1 Magnetkontakt

Für folgende Komponenten der Türtechnik ist die Türanlage vorzurichten:
Drehflügelantrieb im Gang- und Standflügel,
Notausgangsverschluss DIN EN 179 Typ A Drücker-Betätigung in Gangflügel

Tür Nr.
AT_PG U.304v.02
AT_PG U.306v.02
AT_PG U.314v.01
Menge: 3,000 St
DIN276_18: 334

**5.1.50 Außentürelement Aluminium-Rohrrahmenpaneeltür 2-flg. B 2400 mm H 2655 mm T30 RS**
Außentürelement, als Rohrrahmenpaneeltür aus thermisch getrennten Aluminiumprofilen, 2-flügelig, in barrierefreier Ausführung DIN 18040, Türflügel mit absenkbarer Bodendichtung, sämtliche sichtbare Oberflächen nasslackbeschichtet, Ausführung gemäß EB 0.1.1 - Nasslackbeschichtung Kristall-Grün-Metallic.

Breite (Rohbaumaß): ca. 2400 mm
Höhe (Rohbaumaß): ca. 2655 mm
Höhe Fußbodenaufbau: OK Fertig = OK Rohdecke
Lichte Durchgangs-Breite Gangflügel: mind. 1050 mm

weitere bauphysikalische Anforderungen:
Feuerwiderstandsklasse T 30 DIN 4102-5,
rauchdicht- und selbstschliessend DIN 18095-1
Wärmeschutz DIN EN ISO 10077-1, DIN 4108-4 Ud 1,20 W/m2K

Montage als Laibungsmontage mit Dübelanker und Dübellaschen, Verschraubung flächenbündig versenkt, in 2-schaliger Außenwand aus Sichtbeton mit Kerndämmung, einschl. 4-seitigem Abbruch und Entsorgung der bauseitigen Kerndämmung aus XPS, Breite ca. 200 mm, und anschließender Ergänzung der Kerndämmung im Montagebereich mit Mineralwolledämmung MW DIN EN 13162, Brandverhaltensklasse DIN EN 13501-1 A1 (nichtbrennbar),
Schmelzpunkt von > 1.000 Grad Celsius, Dicke 200 mm, mit nichtbrennbarer Abdeckung im Bauzustand gegen Herausfallen gesichert, Befestigungsuntergrund Beton.
Da es sich um eine überwachungsbedürftige Leistung handelt, ist jeder Arbeitsschritt fotografisch zu dokumentieren. Nach Rückbau der XPS-Dämmung ist eine Zustandfeststellung mit der OÜ durchzuführen. Die Entsorgung der anfallenden Stoffe erfolgt über das zentrale Abfallmanagement.

Fußpunkt ohne Fußbodenaufbau (OK roh = OKFF), mit
Schwelle aus gekantetem Edelstahlblech, Breite ca. 450 mm,
barrierefrei nach DIN 18040, Rutschhemmung R11 nach DIN 51130, Ausführung gemäß Vorgabe Detail.

Die Leistung versteht sich einschl. der Vorrichtung, Montage, betriebsfertiger Verkabelung und Anschluss folgender bauseitig zur Verfügung gestellten Komponenten der Türtechnik:
2 verdeckt liegende Kabelübergänge,
Motorschloss im Gangflügel, mechanischer Gegenkasten im Standflügel,
1 Magnetkontakt

Für folgende Komponenten der Türtechnik ist die Türanlage vorzurichten:
Drehflügelantrieb im Gang- und Standflügel

Tür Nr.
AT_EW U.399v.01
Menge: 1,000 St
DIN276_18: 334

*Hinweis: gemäß Detail DE417.02 - bis OZ 5.1.60*
Nachfolgende Pos. beschreiben Außentüranlagen als Rohrrahmenpaneeltüren

Ausführung gemäß bzw. analog Zeichnung Nr.
EBK_DE417_001 und gemäß Detail DE417.02
sowie gemäß Einzelbeschreibung Nr.
EB 5.1.1 Außentüranlagen als Aluminium-Rohrrahmenpaneeltür

**5.1.60 Außentürelement Aluminium-Rohrrahmenpaneeltür 2-flg. B 1800 mm H 3065 mm T30 RS**
Außentürelement, als Rohrrahmenpaneeltür aus thermisch getrennten Aluminiumprofilen, 2-flügelig, mit asymmetrischen Türflügeln und feststehender Oberblende, Türflügel mit absenkbarer Bodendichtung,
Türflügel und Oberblende als wärmegedämmtes Paneel mit beidseitiger Verkleidung aus Aluminiumblech, Dicke 1,5 mm, nicht sichtbar befestigt,
sämtliche sichtbare Oberflächen nasslackbeschichtet, Ausführung gemäß EB 0.1.1 - Nasslackbeschichtung Kristall-Grün-Metallic.

Breite (Rohbaumaß): ca. 1800 mm
Höhe (Rohbaumaß): ca. 3065 mm
Höhe Fußbodenaufbau: ca. 420 mm
Lichte Durchgangs-Breite Gangflügel: mind. 1100 mm

weitere bauphysikalische Anforderungen:
Feuerwiderstandsklasse T 30 DIN 4102-5,
rauchdicht- und selbstschliessend DIN 18095-1
Wärmeschutz DIN EN ISO 10077-1, DIN 4108-4 Ud 1,20 W/m2K,
Schlagregendichtheit Klasse 3 A (100 Pa) nach DIN EN 12208

Montage als Vorwandmontage. Befestigungsuntergrund Stahlbeton. Befestigung mit Stahlwinkeln und Dübelankern.

Fußpunkt mit Stahlwinkel-Konsole, an Betonsohle gedübelt,
Schwelle aus 4-fach gekantetem Edelstahlblech, Rutschhemmung R11 nach DIN 51130, Ausführung gemäß Vorgabe Detail.

Für folgende Komponenten der Türtechnik ist die Türanlage vorzurichten:
Profilzylinderschloss in Gangflügel,
Standflügelverriegelung im Standflügel
Obentürschließer in Gang- und Standflügel,

Tür Nr.
AT_EW U.160.01
Menge: 1,000 St
DIN276_18: 334

#### Abschnitt 5.2 Beschlagarbeiten Außentüranlagen Rohrrahmenpaneeltüren

DIN276_18: 334

*Hinweis: Ausführungshinweis Beschlagarbeiten - Titel 5.2*
Nachfolgende Pos. beschreiben Beschlagarbeiten für Außentüranlagen aus Titel 5.1 als Rohrrahmenpaneeltüren

Ausführung gemäß
EB 0.0 Allgemeine Ausführungshinweise Fenster-, Tür- und Toranlagen (Besondere Schnittstellen der Technik-Komponenten)
EB 0.1 Beschichtungen / Farbkonzept
EB 0.2 Motorische Antriebe, Verriegelung und Kontakte
EB 0.4 Schlosstechnik
EB 0.5 Beschläge

EB 5.1.1 Außentüranlagen als Aluminium-Rohrrahmenpaneeltür

*Hinweis: Schlösser für einflügelige Türanlagen - bis OZ 5.2.40*
Nachfolgende Pos. beschreiben Schlösser für einflüglige Rohrrahmenpaneeltüren.

**5.2.10 Mehrfachverriegelung Drückerbetätigung Profilzyl**
STLB-Bau 2025-04 029
Mehrfachverriegelung,
Klassifizierung DIN EN 12209:
- Gebrauchskategorie Klasse 2,
- Dauerfunktionstüchtigkeit Klasse S,
- Feuerbeständigkeit, Rauch- und Feuerschutz Klasse 0,
- Korrosionsbeständigkeit und Temperatur Klasse D,
- Schutzwirkung und Anbohrwiderstand Klasse 5, mit Drückerbetätigung, Schlossmaße DIN 18251, vorgerichtet für Profilzylinder DIN 18252, 2tourig, für einflügelige Tür, Schließblech/-teile profilabhängig, Stulpschiene mit Verriegelungen an 3 Stellen und zusätzlicher Verriegelung oben und unten aus nichtrostendem Stahl, Falle und Riegel des Hauptschlosses aus Zinkdruckguss, Ausführung gemäß Einzelbeschreibung,
Einzelbeschreibungs-Nr 'EB 0.4 Schlosstechnik'
Menge: 1,000 St
Leistungsbereichkatalog: 029
DIN276-1_08: 344
DIN276_18: 334

**5.2.20 Einsteckschloss Rohrrahmentüren Panikfunktion Profilzyl**
STLB-Bau 2025-04 029
Einsteckschloss für Rohrrahmentüren,
Klassifizierung DIN EN 12209:
- Gebrauchskategorie Klasse 2,
- Dauerfunktionstüchtigkeit Klasse S,
- Feuerbeständigkeit, Rauch- und Feuerschutz Klasse B,
- Korrosionsbeständigkeit und Temperatur Klasse D,
- Schutzwirkung und Anbohrwiderstand Klasse 5, mit Panikfunktion, Schlossmaße DIN 18251, vorgerichtet für Profilzylinder DIN 18252, 2tourig, für einflügelige Tür, Stulp aus Stahl, korrosionsgeschützt, Falle und Riegel aus Stahl, Ausführung gemäß Einzelbeschreibung,
Einzelbeschreibungs-Nr 'EB 0.4 Schlosstechnik'
Menge: 1,000 St
Leistungsbereichkatalog: 029
DIN276-1_08: 344
DIN276_18: 334

**5.2.30 Einsteckschloss gefälzte Türen WC-Ausf.**
Einsteckschloss für gefälzte Türen,
für Aluminium-Rohrrahmenpaneeltür, WC-Ausführung (Badschloss),1tourig, für einflügelige Tür, Stulp aus Stahl, korrosionsgeschützt, Falle und Riegel aus Stahl, Ausführung gemäß Einzelbeschreibung,
Einzelbeschreibungs-Nr 'EB 0.4 Schlosstechnik'
Menge: 1,000 St
Leistungsbereichkatalog: 029
DIN276-1_08: 344
DIN276_18: 334

**5.2.40 Aufschraub-Riegelschloss Türen Profilzyl**
Aufschraub-Riegelschloss für Rohrrahmentür,
Klassifizierung DIN EN 12209:
- Gebrauchskategorie Klasse 2,
- Dauerfunktionstüchtigkeit Klasse S,
- Feuerbeständigkeit, Rauch- und Feuerschutz Klasse 0,
- Korrosionsbeständigkeit und Temperatur Klasse D,
- Schutzwirkung und Anbohrwiderstand Klasse 5, Schlossmaße DIN 18251, vorgerichtet für Profilzylinder DIN 18252, 2tourig, für einflügelige Tür, Stulp aus Stahl, korrosionsgeschützt, Riegel aus Stahl, innen auf Türblatt geschraubt, von außen abschließbar, einschl. Schließkasten, mit Rahmen verschraubt,
Ausführung gemäß Einzelbeschreibung,
Einzelbeschreibungs-Nr 'EB 0.4 Schlosstechnik'
Menge: 1,000 St
Leistungsbereichkatalog: 029
DIN276-1_08: 344
DIN276_18: 334

*Hinweis: Schlösser für zweiflügelige Türanlagen - bis OZ 5.2.60*
Nachfolgende Pos. beschreiben Schlösser für zweiflüglige Rohrrahmenpaneeltüren.

**5.2.50 Einsteckschloss Rohrrahmentüren Profilzyl**
STLB-Bau 2025-04 029
Einsteckschloss für Rohrrahmentüren,
Klassifizierung DIN EN 12209:
- Gebrauchskategorie Klasse 2,
- Dauerfunktionstüchtigkeit Klasse S,
- Feuerbeständigkeit, Rauch- und Feuerschutz Klasse B,
- Korrosionsbeständigkeit und Temperatur Klasse D,
- Schutzwirkung und Anbohrwiderstand Klasse 5, Schlossmaße DIN 18251, vorgerichtet für Profilzylinder DIN 18252, 2tourig, für 2-flügelige Tür, Stulp aus Stahl, korrosionsgeschützt, Falle und Riegel aus Stahl, Ausführung gemäß Einzelbeschreibung,
Einzelbeschreibungs-Nr 'EB 0.4 Schlosstechnik'
Menge: 1,000 St
Leistungsbereichkatalog: 029
DIN276-1_08: 344
DIN276_18: 334

**5.2.60 Standflügelverriegelung**
Standflügelverriegelung, zur automatischen Verriegelung des Standflügels von 2-flügeligen Feuer- und Rauchschutztüren, mit Kurbelfalle, 45 mm Dornmass, Stulp aus Edelstahl, geteilte justierbare Spindel, flexibel gelagert, längenverstellbarer Fallenbolzen, einstellbares Sperrgegenstück.
Menge: 1,000 St
DIN276_18: 334

*Hinweis: Antriebe für einflügelige Türanlagen - bis OZ 5.2.80*
Nachfolgende Pos. beschreiben Antriebe für einflügelige Rohrrahmenpaneeltüren.

**5.2.70 Obentürschließer einflg. Außentür**
Obentürschließer Größenklasse 5 DIN EN 1154, für Außentür, einflügelig, Türflügelbreite in mm bis 1500, mit Endanschlag, mit Gleitschiene mit Öffnungsbegrenzung, Einbau in Bandgegenseite,
Korrosionsbeständigkeit DIN EN 1670 Klasse 3,
sichtbare Oberflächen nasslackbeschichtet, Ausführung gemäß
EB 0.1.1 - Nasslackbeschichtung Kristall-Grün-Metallic.
Menge: 2,000 St
Leistungsbereichkatalog: 029
DIN276-1_08: 334
DIN276_18: 334

**5.2.80 Obentürschließer einflg. Außentür Feuer-/Rauchschutztür**
Obentürschließer Größenklasse 5 DIN EN 1154, für Außentür, einflügelig, für Feuer- und Rauchschutztüren, Türflügelbreite in mm bis 1200, mit Endanschlag, mit Gleitschiene mit Öffnungsbegrenzung, Einbau in Bandgegenseite, Korrosionsbeständigkeit DIN EN 1670 Klasse 3, mit Abnahmeprüfung und dauerhafter Anbringung des Zulassungsschildes,
sichtbare Oberflächen nasslackbeschichtet, Ausführung gemäß
EB 0.1.1 - Nasslackbeschichtung Kristall-Grün-Metallic
Menge: 1,000 St
Leistungsbereichkatalog: 029
DIN276-1_08: 334
DIN276_18: 334

*Hinweis: Antriebe für zweiflügelige Türanlagen - bis OZ 5.2.110*
Nachfolgende Pos. beschreiben Antriebe für zweiflügelige Rohrrahmenpaneeltüren.

**5.2.90 Obentürschließer 2-flg. Außentür Außentür Feuer-/Rauchschutztür**
Obentürschließer Größenklasse 5 DIN EN 1154, für Außentür, 2-flügelig, für Feuer- und Rauchschutztüren, Türflügelbreite in mm bis 1200, mit Endanschlag, mit Gleitschiene mit Öffnungsbegrenzung,Schließfolgeregler integriert, verdeckt liegend, Einbau in Bandgegenseite, Korrosionsbeständigkeit DIN EN 1670 Klasse 3, mit Abnahmeprüfung und dauerhafter Anbringung des Zulassungsschildes.
sichtbare Oberflächen nasslackbeschichtet, Ausführung gemäß
EB 0.1.1 - Nasslackbeschichtung Kristall-Grün-Metallic.
Menge: 1,000 St
Leistungsbereichkatalog: 029
DIN276-1_08: 334
DIN276_18: 334

**5.2.100 Drehflügelantrieb 2-flg. Außentür Feuer-/Rauchschutztür**
Drehflügelantrieb mit Öffnungsbegrenzer und einstellbarer Offenhaltezeit, für Feuer- und Rauchschutztüren, 230 V AC, für 2-flügelige Außentüranlage, mit Drehflügelantrieb im Gangflügel und Standflügel, mit integrierter Schließfolgeregelung, Montage Bandgegenseite, Sturzmelder 230 V AC und 2 Deckenmeldern,
sichtbare Oberflächen nasslackbeschichtet, Ausführung gemäß
EB 0.1.1 - Nasslackbeschichtung Kristall-Grün-Metallic,
Drehflügelantrieb mit externem Programmschalter mit 3 Schaltstellungen -Aus-, -Automatikbetrieb-, -Daueroffen, einschl. betriebsfertiger Verkabelung und Vorrichtung/ Verkabelung für bauseitige Flächentaster innen und Kartenleser außen, maximale Türöffnungskraft 150N,
Sicherheitseinrichtung für den Schwenkbereich der Tür als Laserscanner, auf dem Türblatt montiert, mit Abnahmeprüfung, Prüfbuch und dauerhafter Anbringung des Zulassungsschildes.

Ausführung gemäß Einzelbeschreibung
EB 0.2 Motorische Antriebe, Verriegelung und Kontakte
Menge: 1,000 St
Leistungsbereichkatalog: 029
DIN276-1_08: 344
DIN276_18: 334

**5.2.110 Drehflügelantrieb 2-flg. Außentür Feuer-/Rauchschutztür**
Drehflügelantrieb mit Öffnungsbegrenzer und einstellbarer Offenhaltezeit, für Feuer- und Rauchschutztüren, 230 V AC, für 2-flügelige Außentüranlage, mit Drehflügelantrieb im Gangflügel und Standflügel, mit integrierter Schließfolgeregelung, Montage Bandgegenseite, Sturzmelder 230 V AC und 2 Deckenmeldern,
sichtbare Oberflächen nasslackbeschichtet, Ausführung gemäß
EB 0.1.1 - Nasslackbeschichtung Kristall-Grün-Metallic,
Drehflügelantrieb mit externem Programmschalter mit 3 Schaltstellungen -Aus-, -Automatikbetrieb-, -Daueroffen, einschl. betriebsfertiger Verkabelung und Vorrichtung/ Verkabelung für bauseitige Flächentaster innen und Kartenleser außen, mit selbstüberwachendem Radarbewegungsmelder beidseitig (außen inaktiv), maximale Türöffnungskraft 150N,
Sicherheitseinrichtung für den Schwenkbereich der Tür als Laserscanner, auf dem Türblatt montiert, mit Abnahmeprüfung, Prüfbuch und dauerhafter Anbringung des Zulassungsschildes.

Ausführung gemäß Einzelbeschreibung
EB 0.2 Motorische Antriebe, Verriegelung und Kontakte
Menge: 3,000 St
Leistungsbereichkatalog: 029
DIN276-1_08: 344
DIN276_18: 334

*Hinweis: Beschläge für einiflügelige Türanlagen - bis OZ 5.2.140*
Nachfolgende Pos. beschreiben Beschläge für einflügelige Rohrrahmenpaneeltürentüren

Ausführung gemäß EB 0.5 Beschläge
EB 0.5.1 - Produktfamilie OGRO by Wagenfeld repräsentative Bereiche
EB 0.5.2 - in Anlehnung an EB 0.5.1 untergeordnete Bereiche

**5.2.120 Drückergarnitur Typ A Wechselgarn. Drücker Türknauf nicht drehbar Stahl niro**
Drückergarnitur DIN EN 1906, Einbruchschutz Klasse 3, Ausführungsart Typ A, als Wechselgarnitur mit Drücker und Türknauf, nicht drehbar, aus nichtrostendem Stahl, gekröpft, mit Langschild schmal,

Hersteller und Typ '....................................................' vom Bieter einzutragen
Menge: 1,000 St
Leistungsbereichkatalog: 029
DIN276-1_08: 344
DIN276_18: 334

**5.2.130 Drückergarnitur TypA Badtürdrückergarn. Stahl niro Schlüsselrosette grün/rot**
STLB-Bau 2025-04 029
Drückergarnitur DIN EN 1906, Ausführungsart Typ A, als Badtürdrückergarnitur, Maße DIN 18255, aus nichtrostendem Stahl, Schlüsselrosette mit Anzeige grün/rot, Ausführung gemäß Einzelbeschreibung,
Einzelbeschreibungs-Nr 'EB 0.5.1 - Produktfamilie OGRO by Wagenfeld repräsentative Bereiche'
Menge: 1,000 St
Leistungsbereichkatalog: 029
DIN276-1_08: 344
DIN276_18: 334

**5.2.140 Notausgangsverschluss einflg. Außentür Typ A Kl.A Stahl niro Feuer-/Rauchschutztür**
Drückergarnitur DIN EN 1906, Ausführungsart Typ A Drücker-Betätigung, als Wechselgarnitur mit Türknauf und Drücker, gekröpft als Notausgangsverschluss DIN EN 179 für einflügelige Türen,
Feuerbeständigkeit DIN EN 1906 Klasse B,
Flügelmasse bis 200 kg, Dauerfunktionstüchtigkeit 100000 Prüfzyklen, aus nichtrostendem Stahl, Drückerrosette,
Ausführung gemäß Einzelbeschreibung,
Einzelbeschreibungs-Nr 'EB 0.5.2 - in Anlehnung an EB 0.5.1 untergeordnete Bereiche'
Hersteller und Typ '....................................................' vom Bieter einzutragen
Menge: 1,000 St

*Hinweis: Beschläge für zweiflügelige Türanlagen - bis OZ 5.2.160*
Nachfolgende Pos. beschreiben Beschläge für zweiflügelige Rohrrahmenpaneeltürentüren

Ausführung gemäß EB 0.5 Beschläge
EB 0.5.1 - Produktfamilie OGRO by Wagenfeld repräsentative Bereiche
EB 0.5.2 - in Anlehnung an EB 0.5.1 untergeordnete Bereiche

**5.2.150 Drückergarnitur TypA Wechselgarn. Drücker Türknauf nicht drehbar Stahl niro Drückerrosette**
STLB-Bau 2025-04 029
Drückergarnitur DIN EN 1906, Feuerbeständigkeit Klasse B, Ausführungsart Typ A, als Wechselgarnitur mit Drücker und Türknauf, nicht drehbar, aus nichtrostendem Stahl, gekröpft, Drückerrosette, Ausführung gemäß Einzelbeschreibung,
Einzelbeschreibungs-Nr 'EB 0.5.1 - Produktfamilie OGRO by Wagenfeld repräsentative Bereiche'
Menge: 2,000 St
Leistungsbereichkatalog: 029
DIN276-1_08: 344
DIN276_18: 334

**5.2.160 Notausgangsverschluss 2-flg. Außentür Typ A Kl.A Stahl niro Feuer-/Rauchschutztür**
Drückergarnitur DIN EN 1906, Ausführungsart Typ A Drücker-Betätigung, als Wechselgarnitur mit Drücker und Türknauf, als Notausgangsverschluss DIN EN 179 für 2-flügelige Türen, Türbeschlag für Gangflügel,
Feuerbeständigkeit DIN EN 1906 Klasse B,
Flügelmasse bis 200 kg, Dauerfunktionstüchtigkeit 100000 Prüfzyklen, aus nichtrostendem Stahl, gekröpft, Drückerrosette,
Ausführung gemäß Einzelbeschreibung,
Einzelbeschreibungs-Nr 'EB 0.5.1 - Produktfamilie OGRO by Wagenfeld repräsentative Bereiche'
Menge: 3,000 St
Leistungsbereichkatalog: 029
DIN276-1_08: 344
DIN276_18: 334

#### Abschnitt 5.3 Sonstige Ausstattungen Außentüranlagen Rohrrahmenpaneeltüren

DIN276_18: 334

**5.3.10 Türstopper Stahl niro**
STLB-Bau 2025-04 029
Türstopper aus nichtrostendem Stahl, mit Gummipuffer, mit Schlagdämpfung, für Wandmontage, befestigen mit Dübeln und Schrauben, Flügelmasse bis 200 kg.
Menge: 12,000 St
Leistungsbereichkatalog: 029
DIN276-1_08: 334
DIN276_18: 334

**5.3.20 Türfeststeller Stahl**
STLB-Bau 2025-04 029
Türfeststeller mit Hub-, Feststell- und Löseraste für Fußbetätigung, aus Stahl, beschichtet, mit Gummipuffer, mit Schlagdämpfung, für Bodenmontage, befestigen mit Dübeln und Schrauben, Flügelmasse bis 200 kg.
Menge: 1,000 St
Leistungsbereichkatalog: 029
DIN276-1_08: 334
DIN276_18: 334

### Bereich 6 Außentüranlagen Stahlblechtüren

DIN276_18: 334

#### Abschnitt 6.1 Außentüranlagen als Stahlblechtüren

DIN276_18: 334

**Ausführungsbeschreibung 4 Einzelbeschreibungen (EB) für Außentüranlagen - Stahlblechtüren**
*EB 6.1.1 Außentüranlagen als Stahlblechtür*
Drehflügeltür, ein- oder 2-flügelig, Ausführung als Volltür aus Stahlblech, Blechdicke 1,5 mm, mit Blockzarge, Rahmen und Öffnungsflügel bandseitig flächenbündig bzw. gemäß Vorgabe LV-Pos., Ausführung mit Deckprofil für Flächenbündigkeit, Breite des Zargenspiegels ca. 30/70 mm.

Türflügel, mit Anschlagfalz und Türbändern nach DIN EN 1935 als 3-teilige, mindestens 3D-verstellbare Rollenbänder aus Edelstahl, Dimensionierung und Anzahl nach statischer Erfordernis,
Türblatt vollflächig verklebtes, nach techn. Erfordernis gefüllt bzw. gedämmt, Türblattdicke ca. 70 mm, Blechdicke 1,5 mm,

Blockzarge für Trockenmontage nach Erfordernis hinterfüllt, Befestigung mit Dübelanker mit Innengewinde und Verschraubung flächenbündig versenkt,
Anschluss ausgestopft und hinterklotzt nach Erfordernis und gemäß  Anforderung Türhersteller,
Befestigungsgrund Stahlbeton bzw. nach Angabe  LV-Pos.

Stahlblechtüren mit Türschließer einschließlich Sturzfutterwinkel zur Montage Türschließer.

Sämtliche sichtbaren Oberflächen nasslack- oder pulverbeschichtet, Ausführung gemäß EB 0.1 Beschichtungen / Farbkonzept und gemäß LV-Positionen.

Türkonstruktion mit folgenden bauphysikalischen Anforderungen:
Beanspruchungsgruppe 3 (S) nach DIN EN 1192
Klimaklasse Prüfklima b bis e nach DIN EN 1121 gem. LV-Pos.
sowie weiteren Anforderungen gemäß LV-Pos.

Die Leistung versteht sich einschl. der dauerelastischen Versiegelung der raum- und außenseitigen Anschlussfugen (3-seitig umlaufend) mit Silikondichtstoff und/oder Kompriband gemäß Vorgabe Detailplanung.

Bei der Abdichtung zum Baukörper sind bei wärmegedämmten Türelementen folgende Anforderungen an den Sd-Wert zu erfüllen:
Sd-Wert innen: mindestens 50 m
Sd-Wert außen: 0,1 bis 30 m
Das Verhältnis innen zu außen muss mindestens 10:1 betragen.

Die Elemente sind für die Verlegung der elektrischen Leitungen der Antriebe der Öffnungsflügel, einschl. Leerrohr und Zugdraht, vorzurichten.

Die Montage der Türflügel erfolgt in Abhängigkeit vom Bauablauf zeitversetzt.

Die Fertigung von Türanlagen mit Laibungsmontage erfolgt nach vorherigem Aufmaß.

Ausführung gemäß
Ausführungshinweise zu den Metallbauarbeiten
sowie gemäß bzw. analog Zeichnung Nr.
EBK_DE411_001, Detail DE411.01, DE411.02, DE411.04
EBK_DE412_001, Detail DE412.02
EBK_DE413_001, Detaill DE413.01
EBK_DE413_005, Detaill DE413.07
EBK_DE415_001, Detail DE415.01, DE415.02
EBK_DE415_002, Detail DE415.04, DE415.05, DE415.06
EBK_DE416_001, Detail DE416.02
*EB 6.1.2 Außentüranlagen als Stahlblechtür mit Glaseinlass*
Drehflügeltür, einflügelig
gemäß EB 6.1.1 Außentüranlagen als Stahlblechtür

jedoch mit Glaseinlass rund d= 700 mm, einseitig in rahmenloser Ausführung,
mit Brandschutzverglasung 30-3, 44mm.
Gesamtenergiedurchlassgrad Verglasung: g 0,30 DIN EN 410

Ausführung gemäß gemäß bzw. analog Zeichnung Nr.
EBK_DE412_001, Detail DE412.02

*Hinweis: Ausführungshinweis zu Außentüranlagen Stahlblechtüren*
Nachfolgende Pos. beschreiben Außentüranlagen als Stahlblechtür

Ausführung gemäß Einzelbeschreibung Nr.
EB 6.1.1 Außentüranlagen als Stahlblechtür

*Hinweis: gemäß Detail DE411.01/TA.151 - bis OZ 6.1.150*
Nachfolgende Pos.
Ausführung gemäß Einzelbeschreibung Nr. EB 6.1.1 Außentüranlagen als Stahlblechtür
sowie gemäß bzw. analog Zeichnung Nr.
EBK_DE411_001 und gemäß Detail Nr. DE411.01

**6.1.10 Außentürelement Stahlblechtür einflg. B 800 mm H 2125 mm**
Außentürelement, als Stahlblechtür mit Blockzarge für Trockenmontage, einflügelig.
sämtliche sichtbare Oberflächen nasslackbeschichtet, Ausführung gemäß EB 0.1.1 - Nasslackbeschichtung Kristall-Grün-Metallic

Breite (Rohbaumaß): ca. 800 mm
Höhe (Rohbaumaß): ca. 2125 mm
Höhe Fußbodenaufbau: OK Fertig = OK Rohdecke

weitere bauphysikalische Anforderungen:
Klimaklasse Prüfklima b nach DIN EN 1121
Schlagregendichtheit Klasse 5 A (200 Pa) nach DIN EN 12208

Fußpunkt ohne Fußbodenaufbau (OK roh = OKFF), ohne Schwelle.
Montage als Laibungsmontage, einseitig Oberflächenbündig, Befestigungsuntergrund Beton-Fertigteil.

Für folgende Komponenten der Türtechnik ist die Türanlage vorzurichten:
Profilzylinderschloss
Drückergarnitur

Tür Nr.
AT_PL E.503f.01
Menge: 1,000 St
DIN276_18: 334

**6.1.20 Außentürelement Stahlblechtür einflg. B 900 mm H 2250 mm**
Außentürelement, als Stahlblechtür mit Blockzarge für Trockenmontage, einflügelig.
sämtliche sichtbare Oberflächen pulverbeschichtet, Ausführung gemäß EB 0.1.3 - Pulverbeschichtung RAL Weiß

Breite (Rohbaumaß): ca. 900 mm
Höhe (Rohbaumaß): ca. 2250 mm
Höhe Fußbodenaufbau: OK Fertig = OK Rohdecke
Lichte Durchgangs-Breite: mind. 700 mm

weitere bauphysikalische Anforderungen:
Wärmeschutz DIN EN ISO 10077-1, DIN 4108-4 Ud 1,20 W/m2K,
Klimaklasse Prüfklima b nach DIN EN 1121
Luftdurchlässigkeit Klasse 2 DIN EN 12207
Schlagregendichtheit Klasse 5 A (200 Pa) nach DIN EN 12208

Montage als Laibungsmontage, Befestigungsuntergrund Sichtbeton.
Fußpunkt ohne Fußbodenaufbau (OK roh = OKFF), ohne Schwelle.

Für folgende Komponenten der Türtechnik ist die Türanlage vorzurichten:
Profilzylinderschloss
Drückergarnitur

Tür Nr.
AT_AN 5.504f.01
Menge: 1,000 St
DIN276_18: 334

**6.1.30 Außentürelement Stahlblechtür einflg. B 1000 mm H 2250 mm**
Außentürelement, als Stahlblechtür mit Blockzarge für Trockenmontage, einflügelig.
sämtliche sichtbare Oberflächen nasslackbeschichtet, Ausführung gemäß EB 0.1.1 - Nasslackbeschichtung Kristall-Grün-Metallic

Breite (Rohbaumaß): ca. 1.000 mm
Höhe (Rohbaumaß): ca. 2250 mm
Höhe Fußbodenaufbau: OK Fertig = OK Rohdecke
Lichte Durchgangs-Breite: mind. 700 mm

weitere bauphysikalische Anforderungen:
Wärmeschutz DIN EN ISO 10077-1, DIN 4108-4 Ud 1,20 W/m2K,
Klimaklasse Prüfklima e nach DIN EN 1121
Luftdurchlässigkeit Klasse 2 DIN EN 12207
Schlagregendichtheit Klasse 5 A (200 Pa) nach DIN EN 12208

Montage als Laibungsmontage, Befestigungsuntergrund Sichtbeton.
Fußpunkt ohne Fußbodenaufbau (OK roh = OKFF), ohne Schwelle.

Für folgende Komponenten der Türtechnik ist die Türanlage vorzurichten:
Profilzylinderschloss
Drückergarnitur

Tür Nr.
AT_AN 5.101.01
Menge: 1,000 St
DIN276_18: 334

**6.1.40 Außentürelement Stahlblechtür einflg. B 1010 mm H 1820 mm**
Außentürelement, als Stahlblechtür mit Blockzarge für Trockenmontage, einflügelig.
sämtliche sichtbare Oberflächen nasslackbeschichtet, Ausführung gemäß EB 0.1.2 - Pulverbeschichtung RAL Grün

Breite (Rohbaumaß): ca. 1010 mm
Höhe (Rohbaumaß): ca. 1820 mm
Höhe Fußbodenaufbau: OK Fertig = OK Rohdecke
Lichte Durchgangs-Breite: mind. 800 mm

weitere bauphysikalische Anforderungen:
Klimaklasse Prüfklima b nach DIN EN 1121
Luftdurchlässigkeit Klasse 2 DIN EN 12207

Montage als Laibungsmontage, Befestigungsuntergrund Sichtbeton.
Fußpunkt ohne Fußbodenaufbau (OK roh = OKFF), ohne Schwelle.

Für folgende Komponenten der Türtechnik ist die Türanlage vorzurichten:
Profilzylinderschloss
Drückergarnitur

Tür Nr.
AT_PG E.503f.01
Menge: 1,000 St
DIN276_18: 334

**6.1.50 Außentürelement Stahlblechtür einflg. B 1010 mm H 2260 mm**
Außentürelement, als Stahlblechtür mit Blockzarge für Trockenmontage, einflügelig, wie in Vorposition 6.1.40 beschrieben, jedoch

Höhe (Rohbaumaß): ca. 2260 mm

Tür Nr.
AT_PG E.502f.01
Menge: 1,000 St
DIN276_18: 334

**6.1.60 Außentürelement Stahlblechtür einflg. B 1050 mm H 2260 mm**
Außentürelement, als Stahlblechtür mit Blockzarge für Trockenmontage, einflügelig.
sämtliche sichtbare Oberflächen pulverbeschichtet, Ausführung gemäß  EB 0.1.3 - Pulverbeschichtung RAL Weiß

Breite (Rohbaumaß): ca. 1050 mm
Höhe (Rohbaumaß): ca. 2260 mm
Höhe Fußbodenaufbau: OK Fertig = OK Rohdecke
Lichte Durchgangs-Breite: mind. 750 mm

weitere bauphysikalische Anforderungen:
Klimaklasse Prüfklima b nach DIN EN 1121

Montage als Laibungsmontage, Befestigungsuntergrund Sichtbeton.
Fußpunkt ohne Fußbodenaufbau (OK roh = OKFF), ohne Schwelle.

Für folgende Komponenten der Türtechnik ist die Türanlage vorzurichten:
Profilzylinderschloss
Drückergarnitur

Tür Nr.
AT_PL U.101f.01
Menge: 1,000 St
DIN276_18: 334

**6.1.70 Außentürelement Stahlblechtür einflg. B 1135 mm H 2280 mm**
Außentürelement, als Stahlblechtür mit Blockzarge für Trockenmontage, einflügelig.
sämtliche sichtbare Oberflächen nasslackbeschichtet, Ausführung gemäß EB 0.1.2 - Pulverbeschichtung RAL Grün

Breite (Rohbaumaß): ca. 1135 mm
Höhe (Rohbaumaß): ca. 2280 mm
Höhe Fußbodenaufbau: OK Fertig = OK Rohdecke

weitere bauphysikalische Anforderungen:
Klimaklasse Prüfklima b nach DIN EN 1121
Luftdurchlässigkeit Klasse 2 DIN EN 12207

Montage als Laibungsmontage, Befestigungsuntergrund Sichtbeton.
Fußpunkt ohne Fußbodenaufbau (OK roh = OKFF), ohne Schwelle.

Die Leistung versteht sich einschl. der Vorrichtung, Montage, betriebsfertiger Verkabelung und Anschluss folgender bauseitig zur Verfügung gestellten Komponenten der Türtechnik:
2 Magnetkontakt,
1 Riegelkontakt

Für folgende Komponenten der Türtechnik ist die Türanlage vorzurichten:
Profilzylinderschloss,
Obentürschließer mit Gleitschiene
Drückergarnitur

Tür Nr.
AT_EW U.181.01
Menge: 1,000 St
DIN276_18: 334

**6.1.80 Außentürelement Stahlblechtür einflg. B 1200 mm H 2000 mm**
Außentürelement, als Stahlblechtür mit Blockzarge für Trockenmontage, einflügelig.
sämtliche sichtbare Oberflächen nasslackbeschichtet, Ausführung gemäß EB 0.1.1 - Nasslackbeschichtung Kristall-Grün-Metallic

Breite (Rohbaumaß): ca. 1200 mm
Höhe (Rohbaumaß): ca. 2000 mm
Höhe Fußbodenaufbau: OK Fertig = OK Rohdecke
Lichte Durchgangs-Breite: mind. 700 mm

weitere bauphysikalische Anforderungen:
Klimaklasse Prüfklima b nach DIN EN 1121
Schlagregendichtheit Klasse 5 A (200 Pa) nach DIN EN 12208

Montage als Laibungsmontage, Befestigungsuntergrund Sichtbeton.
Fußpunkt ohne Fußbodenaufbau (OK roh = OKFF), ohne Schwelle.

Die Leistung versteht sich einschl. der Vorrichtung, Montage, betriebsfertiger Verkabelung und Anschluss folgender bauseitig zur Verfügung gestellten Komponenten der Türtechnik:
1 Magnetkontakt,
1 Riegelkontakt

Für folgende Komponenten der Türtechnik ist die Türanlage vorzurichten:
Profilzylinderschloss,
Obentürschließer mit Gleitschiene
Drückergarnitur

Tür Nr.
AT_AN D.102f.01
Menge: 1,000 St
DIN276_18: 334

**6.1.90 Außentürelement Stahlblechtür einflg. B 1010 mm H 2280 mm T30 Notausgang**
Außentürelement, als Stahlblechtür mit Blockzarge für Trockenmontage, einflügelig, als Notausgang,
sämtliche sichtbare Oberflächen nasslackbeschichtet, Ausführung gemäß EB 0.1.2 - Pulverbeschichtung RAL Grün

Breite (Rohbaumaß): ca. 1010 mm
Höhe (Rohbaumaß): ca. 2280 mm
Höhe Fußbodenaufbau: OK Fertig = OK Rohdecke
Lichte Durchgangs-Breite: mind. 800 mm

weitere bauphysikalische Anforderungen:
Feuerwiderstandsklasse T 30 DIN 4102-5
dicht- und selbstschliessend DIN 18095-1
Luftdurchlässigkeit Klasse 2 DIN EN 12207

Montage als Laibungsmontage, Befestigungsuntergrund einseititg Sichtbeton und einseitig Mauerwerk.
Fußpunkt ohne Fußbodenaufbau (OK roh = OKFF), ohne Schwelle.

Die Leistung versteht sich einschl. der Vorrichtung, Montage, betriebsfertiger Verkabelung und Anschluss folgender bauseitig zur Verfügung gestellten Komponenten der Türtechnik:
2 Magnetkontakt,
1 Riegelkontakt

Für folgende Komponenten der Türtechnik ist die Türanlage vorzurichten:
Profilzylinderschloss mit Panikfunktion,
Obentürschließer mit Gleitschiene und elektrischer Feststellanlage,
Notausgangsverschluss DIN EN 179 Typ A Drücker-Betätigung

Tür Nr.
AT_EW U.179f.05
AT_EW U.179f.06
Menge: 2,000 St
DIN276_18: 334

**6.1.100 Außentürelement Stahlblechtür einflg. B 1200 mm H 2280 mm T30**
Außentürelement, als Stahlblechtür mit Blockzarge für Trockenmontage, einflügelig,
sämtliche sichtbare Oberflächen nasslackbeschichtet, Ausführung gemäß EB 0.1.2 - Pulverbeschichtung RAL Grün

Breite (Rohbaumaß): ca. 1010 mm
Höhe (Rohbaumaß): ca. 2280 mm
Höhe Fußbodenaufbau: OK Fertig = OK Rohdecke
Lichte Durchgangs-Breite: mind. 800 mm

weitere bauphysikalische Anforderungen:
Feuerwiderstandsklasse T 30 DIN 4102-5
dicht- und selbstschliessend DIN 18095-1
Luftdurchlässigkeit Klasse 2 DIN EN 12207

Montage als Laibungsmontage, Befestigungsuntergrund Sichtbeton.
Fußpunkt ohne Fußbodenaufbau (OK roh = OKFF), ohne Schwelle.

Die Leistung versteht sich einschl. der Vorrichtung, Montage, betriebsfertiger Verkabelung und Anschluss folgender bauseitig zur Verfügung gestellten Komponenten der Türtechnik:
verdeckt liegender Kabelübergang,
1 Magnetkontakt,
1 Riegelkontakt,
Sperrelement

Für folgende Komponenten der Türtechnik ist die Türanlage vorzurichten:
Profilzylinderschloss,
Obentürschließer mit Gleitschiene
Drückergarnitur

Tür Nr.
AT_EW U.178f.03
Menge: 1,000 St
DIN276_18: 334

**6.1.110 Außentürelement Stahlblechtür einflg. B 1010 mm H 2280 mm T30 RS**
Außentürelement, als Stahlblechtür mit Blockzarge für Trockenmontage, einflügelig, Türflügel mit absenkbarer Bodendichtung,
sämtliche sichtbare Oberflächen nasslackbeschichtet, Ausführung gemäß EB 0.1.2 - Pulverbeschichtung RAL Grün

Breite (Rohbaumaß): ca. 1010 mm
Höhe (Rohbaumaß): ca. 2280 mm
Höhe Fußbodenaufbau: OK Fertig = OK Rohdecke
Lichte Durchgangs-Breite: mind. 750 mm

weitere bauphysikalische Anforderungen:
Feuerwiderstandsklasse T 30 DIN 4102-5
rauchdicht- und selbstschliessend DIN 18095-1
Klimaklasse Prüfklima b nach DIN EN 1121
Luftdurchlässigkeit Klasse 2 DIN EN 12207

Montage als Laibungsmontage, Befestigungsuntergrund Sichtbeton.
Fußpunkt ohne Fußbodenaufbau (OK roh = OKFF), ohne Schwelle.

Für folgende Komponenten der Türtechnik ist die Türanlage vorzurichten:
Profilzylinderschloss,
Obentürschließer mit Gleitschiene
Drückergarnitur

Tür Nr.
AT_EW U.441f.01
AT_EW U.442f.01
AT_EW U.443f.01
AT_EW U.444f.01
AT_EW U.445f.01
AT_EW U.446f.01
AT_EW U.447f.01
Menge: 7,000 St
DIN276_18: 334

**6.1.120 Außentürelement Stahlblechtür einflg. B 1200 mm H 2280 mm T30 RS**
Außentürelement, als Stahlblechtür mit Blockzarge für Trockenmontage, einflügelig, Türflügel mit absenkbarer Bodendichtung,
sämtliche sichtbare Oberflächen nasslackbeschichtet, Ausführung gemäß EB 0.1.2 - Pulverbeschichtung RAL Grün

Breite (Rohbaumaß): ca. 1200 mm
Höhe (Rohbaumaß): ca. 2280 mm
Höhe Fußbodenaufbau: OK Fertig = OK Rohdecke
Lichte Durchgangs-Breite: mind. 800 mm

weitere bauphysikalische Anforderungen:
Feuerwiderstandsklasse T 30 DIN 4102-5
rauchdicht- und selbstschliessend DIN 18095-1
Klimaklasse Prüfklima b nach DIN EN 1121
Luftdurchlässigkeit Klasse 2 DIN EN 12207

Montage als Laibungsmontage, Befestigungsuntergrund Sichtbeton.
Fußpunkt ohne Fußbodenaufbau (OK roh = OKFF), ohne Schwelle.

Die Leistung versteht sich einschl. der Vorrichtung, Montage, betriebsfertiger Verkabelung und Anschluss folgender bauseitig zur Verfügung gestellten Komponenten der Türtechnik:
verdeckt liegender Kabelübergang,
1 Magnetkontakt,
1 Riegelkontakt,
Sperrelement

Für folgende Komponenten der Türtechnik ist die Türanlage vorzurichten:
Profilzylinderschloss,
Obentürschließer mit Gleitschiene
Drückergarnitur

Tür Nr.
AT_EW U.178f.02
Menge: 1,000 St
DIN276_18: 334

**6.1.130 Außentürelement Stahlblechtür einflg. B 1260 mm H 2260 mm T30 RS**
Außentürelement, als Stahlblechtür mit Blockzarge für Trockenmontage, einflügelig, Türflügel mit absenkbarer Bodendichtung,
sämtliche sichtbare Oberflächen nasslackbeschichtet, Ausführung gemäß EB 0.1.2 - Pulverbeschichtung RAL Grün

Breite (Rohbaumaß): ca. 1260 mm
Höhe (Rohbaumaß): ca. 2260 mm
Höhe Fußbodenaufbau: OK Fertig = OK Rohdecke
Lichte Durchgangs-Breite: mind. 1100 mm

weitere bauphysikalische Anforderungen:
Feuerwiderstandsklasse T 30 DIN 4102-5
rauchdicht- und selbstschliessend DIN 18095-1
Klimaklasse Prüfklima b nach DIN EN 1121
Luftdurchlässigkeit Klasse 2 DIN EN 12207

Montage als Laibungsmontage, Befestigungsuntergrund Sichtbeton.
Fußpunkt ohne Fußbodenaufbau (OK roh = OKFF), ohne Schwelle.

Für folgende Komponenten der Türtechnik ist die Türanlage vorzurichten:
Profilzylinderschloss,
Obentürschließer mit Gleitschiene
Drückergarnitur

Tür Nr.
AT_PG U.117.01
Menge: 1,000 St
DIN276_18: 334

**6.1.140 Außentürelement Stahlblechtür einflg. B 1010 mm H 2100 mm T30 RS**
Außentürelement, als Stahlblechtür mit Blockzarge für Trockenmontage, einflügelig,
sämtliche sichtbare Oberflächen nasslackbeschichtet, Ausführung gemäß EB 0.1.2 - Pulverbeschichtung RAL Grün

Breite (Rohbaumaß): ca. 1010 mm
Höhe (Rohbaumaß): ca. 2100 mm
Höhe Fußbodenaufbau: OK Fertig = OK Rohdecke
Lichte Durchgangs-Breite: mind. 750 mm

weitere bauphysikalische Anforderungen:
Feuerwiderstandsklasse T 30 DIN 4102-5
rauchdicht- und selbstschliessend DIN 18095-1
Klimaklasse Prüfklima b nach DIN EN 1121
Luftdurchlässigkeit Klasse 2 DIN EN 12207

Montage als Laibungsmontage, Befestigungsuntergrund Sichtbeton.
Fußpunkt ohne Fußbodenaufbau (OK roh = OKFF), ohne Schwelle.

Für folgende Komponenten der Türtechnik ist die Türanlage vorzurichten:
Profilzylinderschloss
Drückergarnitur

Tür Nr.
AT_PG U.501f.01
Menge: 1,000 St
DIN276_18: 334

**6.1.150 Außentürelement Stahlblechtür einflg. B 1200 mm H 2280 mm T90**
Außentürelement, als Stahlblechtür mit Blockzarge für Trockenmontage, einflügelig,
sämtliche sichtbare Oberflächen nasslackbeschichtet, Ausführung gemäß EB 0.1.2 - Pulverbeschichtung RAL Grün

Breite (Rohbaumaß): ca. 1200 mm
Höhe (Rohbaumaß): ca. 2280 mm
Höhe Fußbodenaufbau: OK Fertig = OK Rohdecke
Lichte Durchgangs-Breite: mind. 750 mm

weitere bauphysikalische Anforderungen:
Feuerwiderstandsklasse T 90 DIN 4102-5
Klimaklasse Prüfklima b nach DIN EN 1121

Montage als Laibungsmontage, Befestigungsuntergrund Sichtbeton.
Fußpunkt ohne Fußbodenaufbau (OK roh = OKFF), ohne Schwelle.

Für folgende Komponenten der Türtechnik ist die Türanlage vorzurichten:
Profilzylinderschloss
Drückergarnitur

Tür Nr.
AT_AS E.150.01
Menge: 1,000 St
DIN276_18: 334

*Hinweis: gemäß Detail DE411.02/TA.151 - bis OZ 6.1.180*
Nachfolgende Positionen beschreiben Außentüranlagen als Stahlblechtür in 2-schaliger Außenwand aus Sichtbeton mit Kerndämmung.

Ausführung gemäß Einzelbeschreibung Nr. EB 6.1.1 Außentüranlagen als Stahlblechtür
sowie gemäß bzw. analog Zeichnung Nr.
EBK_DE411_001 und gemäß Detail Nr. DE411.02

**6.1.160 Außentürelement Stahlblechtür einflg. B 1010 mm H 2260 mm**
Außentürelement, als Stahlblechtür mit Blockzarge für Trockenmontage, einflügelig,
sämtliche sichtbare Oberflächen nasslackbeschichtet, Ausführung gemäß EB 0.1.3 - Pulverbeschichtung RAL Weiß

Breite (Rohbaumaß): ca. 1010 mm
Höhe (Rohbaumaß): ca. 2260 mm
Höhe Fußbodenaufbau: ca. 260 mm
Lichte Durchgangs-Breite: mind. 750 mm

weitere bauphysikalische Anforderungen:
Wärmeschutz DIN EN ISO 10077-1, DIN 4108-4 Ud 1,20 W/m2K
Klimaklasse Prüfklima d nach DIN EN 1121
Luftdurchlässigkeit Klasse 2 DIN EN 12207

Montage als Laibungsmontage in 2-schaliger Außenwand aus Sichtbeton mit Kerndämmung, mit Dübelanker mit Innengewinde und Verschraubung flächenbündig versenkt, einschl. 4-seitiger Ergänzung der Kerndämmung im Montagebereich mit Mineralwolledämmung MW DIN EN 13162, Brandverhaltensklasse DIN EN 13501-1 A1 (nichtbrennbar),
Schmelzpunkt von > 1.000 Grad Celsius, Dicke 200 mm, mit nichtbrennbarer Abdeckung im Bauzustand gegen Herausfallen gesichert, Befestigungsuntergrund Sichtbeton.
Da es sich um eine überwachungsbedürftige Leistung handelt, ist jeder Arbeitsschritt fotografisch zu dokumentieren. Nach Rückbau der XPS-Dämmung ist eine Zustandfeststellung mit der OÜ durchzuführen. Die Entsorgung der anfallenden Stoffe erfolgt über das zentrale Abfallmanagement.

Fußpunkt mit Stahlwinkel-Konsole, auf Betonsohle gedübelt,
Schwelle aus 3-fach gekantetem Edelstahlblech, Rutschhemmung R11 nach DIN 51130, Ausführung gemäß Vorgabe Detail.

Die Leistung versteht sich einschl. der Vorrichtung, Montage, betriebsfertiger Verkabelung und Anschluss folgender bauseitig zur Verfügung gestellten Komponenten der Türtechnik:
2 Magnetkontakt,
1 Riegelkontakt,

Für folgende Komponenten der Türtechnik ist die Türanlage vorzurichten:
Profilzylinderschloss
Drückergarnitur

Tür Nr.
AT_AN U.318f.01
AT_AN U.319f.01
Menge: 2,000 St
DIN276_18: 334

**6.1.170 Außentürelement Stahlblechtür einflg. B 1200 mm H 2520 mm T30 Notausgang**
Außentürelement, als Stahlblechtür mit Blockzarge für Trockenmontage, einflügelig, als Notausgang,
sämtliche sichtbare Oberflächen nasslackbeschichtet, Ausführung gemäß EB 0.1.2 - Pulverbeschichtung RAL Grün.

Breite (Rohbaumaß): ca. 1200 mm
Höhe (Rohbaumaß): ca. 2520 mm
Höhe Fußbodenaufbau: ca. 260 mm
Lichte Durchgangs-Breite: mind. 800 mm

weitere bauphysikalische Anforderungen:
Feuerwiderstandsklasse T 30 DIN 4102-5,
dicht- und selbstschliessend DIN 18095-1,
Wärmeschutz DIN EN ISO 10077-1, DIN 4108-4 Ud 1,20 W/m2K,
Luftdurchlässigkeit Klasse 2 DIN EN 12207
Klimaklasse Prüfklima d nach DIN EN 1121

Montage als Laibungsmontage in 2-schaliger Außenwand aus Sichtbeton mit Kerndämmung, mit Dübelanker mit Innengewinde und Verschraubung flächenbündig versenkt, einschl. 4-seitiger Ergänzung der Kerndämmung im Montagebereich mit Mineralwolledämmung MW DIN EN 13162, Brandverhaltensklasse DIN EN 13501-1 A1 (nichtbrennbar),
Schmelzpunkt von > 1.000 Grad Celsius, Dicke 200 mm, mit nichtbrennbarer Abdeckung im Bauzustand gegen Herausfallen gesichert, Befestigungsuntergrund Beton.
Da es sich um eine überwachungsbedürftige Leistung handelt, ist jeder Arbeitsschritt fotografisch zu dokumentieren. Nach Rückbau der XPS-Dämmung ist eine Zustandfeststellung mit der OÜ durchzuführen. Die Entsorgung der anfallenden Stoffe erfolgt über das zentrale Abfallmanagement.

Die Leistung versteht sich einschl. der Vorrichtung, Montage, betriebsfertiger Verkabelung und Anschluss folgender bauseitig zur Verfügung gestellten Komponenten der Türtechnik:
1 Magnetkontakt

Für folgende Komponenten der Türtechnik ist die Türanlage vorzurichten
Profilzylinderschloss mit Panikfunktion
Obentürschließer mit Gleitschiene
Notausgangsverschluss DIN EN 179 Typ A Drücker-Betätigung

Tür Nr.
AT_AS E.302v.01
Menge: 1,000 St
DIN276_18: 334

**6.1.180 Außentürelement Stahlblechtür einflg. B 1200 mm H 2240 mm T30 RS Notausgang**
Außentürelement, als Stahlblechtür mit Blockzarge für Trockenmontage, einflügelig, als Notausgang, einflügelig, in barrierefreier Ausführung DIN 18040, Türflügel mit absenkbarer Bodendichtung,
sämtliche sichtbare Oberflächen nasslackbeschichtet, Ausführung gemäß EB 0.1.1 - Nasslackbeschichtung Kristall-Grün-Metallic.

Breite (Rohbaumaß): ca. 1200 mm
Höhe (Rohbaumaß): ca. 2240 mm
Höhe Fußbodenaufbau: ca. 260 mm
Lichte Durchgangs-Breite: mind. 1050 mm

weitere bauphysikalische Anforderungen:
Feuerwiderstandsklasse T 30 DIN 4102-5,
rauchdicht- und selbstschliessend DIN 18095-1,
Wärmeschutz DIN EN ISO 10077-1, DIN 4108-4 Ud 1,20 W/m2K,
Klimaklasse Prüfklima d nach DIN EN 1121
Luftdurchlässigkeit Klasse 2 DIN EN 12207

Montage als Laibungsmontage in 2-schaliger Außenwand aus Sichtbeton mit Kerndämmung, mit Dübelanker mit Innengewinde und Verschraubung flächenbündig versenkt, einschl. 4-seitiger Ergänzung der Kerndämmung im Montagebereich mit Mineralwolledämmung MW DIN EN 13162, Brandverhaltensklasse DIN EN 13501-1 A1 (nichtbrennbar),
Schmelzpunkt von > 1.000 °C, Dicke 200 mm, mit nichtbrennbarer Abdeckung im Bauzustand gegen Herausfallen gesichert, Befestigungsuntergrund Beton.
Da es sich um eine überwachungsbedürftige Leistung handelt, ist jeder Arbeitsschritt fotografisch zu dokumentieren. Nach Rückbau der XPS-Dämmung ist eine Zustandfeststellung mit der OÜ durchzuführen. Die Entsorgung der anfallenden Stoffe erfolgt über das zentrale Abfallmanagement.

Fußpunkt mit Stahlwinkel-Konsole, auf Betonsohle gedübelt,
Schwelle aus 3-fach gekantetem Edelstahlblech, Rutschhemmung R11 nach DIN 51130, Ausführung gemäß Vorgabe Detail.

Für folgende Komponenten der Türtechnik ist die Türanlage vorzurichten:
Profilzylinderschloss mit Panikfunktion,
Obentürschließer mit Gleitschien,
Notausgangsverschluss DIN EN 179 Typ A Drücker-Betätigung

Tür Nr.
AT_PG U.300v.01
Menge: 1,000 St
DIN276_18: 334

*Hinweis: gemäß Detail DE411.04/TA.151 - bis OZ 6.1.270*
Nachfolgende Positionen beschreiben Außentüranlagen als Stahlblechtür in Vorwandmontage bzw. Laibungsmontage in einer einschaligen Wand.

Ausführung gemäß Einzelbeschreibung Nr. EB 6.1.1 Außentüranlagen als Stahlblechtür
sowie gemäß bzw. analog Zeichnung Nr.
EBK_DE411_001 und gemäß Detail Nr. DE411.04

**6.1.190 Außentürelement Stahlblechtür einflg. B 1300 mm H 2250 mm**
Außentürelement, als Stahlblechtür mit Blockzarge, einflügelig,
vor Aufzug PA10,
sämtliche sichtbare Oberflächen pulverbeschichtet, Ausführung gemäß EB 0.1.3 - Pulverbeschichtung RAL Weiß

Breite (Rohbaumaß): ca. 1300 mm
Höhe (Rohbaumaß): ca. 2250 mm
Lichte Durchgangs-Breite: mind. 1200 mm

weitere bauphysikalische Anforderungen:
Wärmeschutz DIN EN ISO 10077-1, DIN 4108-4 Ud 1,20 W/m2K
Klimaklasse Prüfklima e nach DIN EN 1121
Luftdurchlässigkeit Klasse 2 DIN EN 12207

Montage als Vorwandmontage, Befestigungsuntergrund Stahlbeton.
Fußpunkt mit bauseitigen Fußbodenaufbau, ohne Schwelle.

Für folgende Komponenten der Türtechnik ist die Türanlage vorzurichten:
Profilzylinderschloss mit Panikfunkiton
Obentürschließer Bandgegenseite mit Gleitschiene
Drückergarnitur,
Bügelgriffe (zur Minderung der Abstandsflächen zw. Schachttür und Aussentür)

Tür Nr.
AT_AN 1.307v.01
AT_AN 3.307v.01
Menge: 2,000 St
DIN276_18: 334

**6.1.200 Außentürelement Stahlblechtür einflg. B 1010 mm H 2135 mm, Revisionstür**
Außentürelement, als Stahlblechtür mit Blockzarge, einflügelig,
sämtliche sichtbare Oberflächen pulverbeschichtet, Ausführung gemäß EB 0.1.3 - Pulverbeschichtung RAL Weiß

Breite (Rohbaumaß): ca. 1010 mm
Höhe (Rohbaumaß): ca. 2135 mm

weitere bauphysikalische Anforderungen:
Wärmeschutz DIN EN ISO 10077-1, DIN 4108-4 Ud 1,20 W/m2K
Klimaklasse Prüfklima b nach DIN EN 1121

Montage als Laibungsmontage, Befestigungsuntergrund Trockenbauwand, einseitig oberflächenbündig.

Für folgende Komponenten der Türtechnik ist die Türanlage vorzurichten:
Profilzylinderschloss
Muschelgriff flächenbündig

Tür Nr.
AT_AN 1.504f.01
AT_AN 3.504f.01
Menge: 2,000 St
DIN276_18: 334

**6.1.210 Außentürelement Stahlblechtür 2-flg. B 1200 mm H 2135 mm, Revisionstür**
Außentürelement, als Stahlblechtür mit Blockzarge,
wie in Vorposition 6.1.200 beschrieben, jedoch als 2-flüglige

Breite (Rohbaumaß): ca. 1200 mm

Tür Nr.
AT_AN 3.102f.01
Menge: 1,000 St
DIN276_18: 334

**6.1.220 Außentürelement Stahlblechtür 2-flg. B 1315 mm H 2135 mm, Revisionstür**
Außentürelement, als Stahlblechtür mit Blockzarge,
wie in Vorposition 6.1.200 beschrieben, jedoch als 2-flüglige

Breite (Rohbaumaß): ca. 1315 mm

Tür Nr.
AT_AN 1.502f.01
AT_AN 3.502f.01
Menge: 2,000 St
DIN276_18: 334

**6.1.230 Außentürelement Stahlblechtür einflg. B 1500 mm H 2280 mm T30 Notausgang**
Außentürelement, als Stahlblechtür mit Blockzarge für Trockenmontage, einflügelig, als Notausgang, Einbau in großer Höhe
sämtliche sichtbare Oberflächen nasslackbeschichtet, Ausführung gemäß EB 0.1.3 - Pulverbeschichtung RAL Weiß

Breite (Rohbaumaß): ca. 1500 mm
Höhe (Rohbaumaß): ca. 2280 mm
Lichte Durchgangs-Breite: mind. 800 mm

weitere bauphysikalische Anforderungen:
Feuerwiderstandsklasse T 30 DIN 4102-5,
dicht- und selbstschliessend DIN 18095-1,
Wärmeschutz DIN EN ISO 10077-1, DIN 4108-4 Ud 1,20 W/m2K,
Luftdurchlässigkeit Klasse 2 DIN EN 12207
Klimaklasse Prüfklima d nach DIN EN 1121

Montage als Vorwandmontage, Befestigungsuntergrund Mauerwerk.

Die Leistung versteht sich einschl. der Vorrichtung, Montage, betriebsfertiger Verkabelung und Anschluss folgender bauseitig zur Verfügung gestellten Komponenten der Türtechnik:
2 Magnetkontakt
1 Riegelkontakt

Für folgende Komponenten der Türtechnik ist die Türanlage vorzurichten:
Profilzylinderschloss mit Panikfunktion
Obentürschließer mit Gleitschiene
Notausgangsverschluss DIN EN 179 Typ A Drücker-Betätigung

Tür Nr.
AT_EW U.179f.07
Menge: 1,000 St
DIN276_18: 334

**6.1.240 Außentürelement Stahlblechtür einflg. B 1200 mm H 2250 mm T30 RS 27 db**
Außentürelement, als Stahlblechtür mit Blockzarge, einflügelig,
im Bereich Fluchttreppenhaus TH10, mit absenkbarer Bodendichtung,
sämtliche sichtbare Oberflächen pulverbeschichtet, Ausführung gemäß EB 0.1.2 - Pulverbeschichtung RAL Grün.

Breite (Rohbaumaß): 1200 mm
Höhe (Rohbaumaß): 2250 mm
Lichte Durchgangs-Breite: mind. 800 mm

weitere bauphysikalische Anforderungen:
Feuerwiderstandsklasse T 30 DIN 4102-5,
dicht- und selbstschliessend DIN 18095-1,
Wärmeschutz DIN EN ISO 10077-1, DIN 4108-4 Ud 1,20 W/m2K,
Klimaklasse Prüfklima e nach DIN EN 1121
Luftdurchlässigkeit Klasse 2 DIN EN 12207
bewertetes Schalldämm-Maß DIN 4109 Rw 27dB

Montage als Vorwandmontage, Befestigungsuntergrund Stahlbeton.

Die Leistung versteht sich einschl. der Vorrichtung, Montage, betriebsfertiger Verkabelung und Anschluss folgender bauseitig zur Verfügung gestellten Komponenten der Türtechnik:
1 Magnetkontakt
1 Riegelkontakt

Für folgende Komponenten der Türtechnik ist die Türanlage vorzurichten:
Profilzylinderschloss mit Panikfunkiton
Obentürschließer Bandgegenseite mit Gleitschiene
Drückergarnitur

Tür Nr.
AT_AN 3.306v.01
Menge: 1,000 St
DIN276_18: 334

**6.1.250 Außentürelement Stahlblechtür einflg. B 1200 mm H 2250 mm T30 RS 32 db**
Außentürelement, als Stahlblechtür mit Blockzarge, einflügelig,
wie in Vorposition 6.1.240 beschrieben, jedoch

bewertetes Schalldämm-Maß DIN 4109 Rw 32dB

Tür Nr.
AT_AN 1.306v.01
Menge: 1,000 St
DIN276_18: 334

**6.1.260 Außentürelement Stahlblechtür einflg. B 1135 mm H 2280 mm T90 RS 37 dB**
Außentürelement, als Stahlblechtür mit Blockzarge, einflügelig, Türflügel mit absenkbarer Bodendichtung.
sämtliche sichtbare Oberflächen pulverbeschichtet, Ausführung gemäß EB 0.1.2 - Pulverbeschichtung RAL Grün

Breite (Rohbaumaß): ca. 1135 mm
Höhe (Rohbaumaß): ca. 2280 mm
Lichte Durchgangs-Breite: mind. 750 mm

weitere bauphysikalische Anforderungen:
Feuerwiderstandsklasse T 90 DIN 4102-5,
rauchdicht- und selbstschliessend DIN 18095-1,
bewertetes Schalldämm-Maß DIN 4109 Rw 37 dB,
Wärmeschutz DIN EN ISO 10077-1, DIN 4108-4 Ud 1,20 W/m2K,
Klimaklasse Prüfklima d nach DIN EN 1121
Luftdurchlässigkeit Klasse 2 DIN EN 12207

Montage als Vorwandmontage, Befestigungsuntergrund Mauerwerk 175 mm.
Fußpunkt ohne Fußbodenaufbau (OK roh = OKFF), ohne Schwelle.

Die Leistung versteht sich einschl. der Vorrichtung, Montage, betriebsfertiger Verkabelung und Anschluss folgender bauseitig zur Verfügung gestellten Komponenten der Türtechnik:
2 Magnetkontakt,
1 Riegelkontakt,
Sperrelement

Für folgende Komponenten der Türtechnik ist die Türanlage vorzurichten:
Profilzylinderschloss
Obentürschließer mit Gleitschiene
Drückergarnitur

Tür Nr.
AT_EW U.153.02
AT_EW U.153.03
Menge: 2,000 St
DIN276_18: 334

**6.1.270 Außentürelement Stahlblechtür einflg. B 1135 mm H 2280 mm T90 RS 37 dB**
Außentürelement, als Stahlblechtür mit Blockzarge, einflügelig,
wie in Vorposition 6.1.260 beschrieben, jedoch

bei der Bemessung der Rahmenkonstruktion sind folgende Explosionslasten zu berücksichtigen:
Spitzenüberdruck aus Explosion P=2,5 kPa

Tür Nr.
AT_EW U.143.02
AT_EW U.143.03
AT_EW U.156f.02
AT_EW U.156f.03
Menge: 4,000 St
DIN276_18: 334

*Hinweis: gemäß Detail DE412.02/TA.152 - bis OZ 6.1.280*
Nachfolgende Pos. beschreiben Außentüranlagen als Stahlblechtür mit Glaseinlass

Ausführung gemäß gemäß Einzelbeschreibung Nr
EB 6.1.2 Außentüranlagen als Stahlblechtür mit Glaseinlass
sowie Ausführung gemäß bzw. analog Zeichnung Nr.
EBK_DE412_001 und gemäß Detail Nr. DE412.02

**6.1.280 Außentürelement Stahlblechtür einflg. B 1360 mm H 2980 mm T30 RC3 Notausgang mit Glaseinlass**
Außentürelement, als Stahlblechtür mit Blockzarge, als Notausgang, einflügelig, mit Glaseinlass, rund Durchmesser 700 mm, einseitig in rahmenloser Ausführung,
Türblatt gedämmt und vollflächig verklebt,
sämtliche sichtbare Oberflächen nasslackbeschichtet, Ausführung gemäß EB 0.1.1 - Nasslackbeschichtung Kristall-Grün-Metallic.

Breite (Rohbaumaß): ca. 1360 mm
Höhe (Rohbaumaß): ca. 2980 mm
Höhe Fußbodenaufbau: ca. 280 mm
Lichte Durchgangs-Breite: mind. 1050 mm

Bauphysikalische Anforderungen einschließlich Verglasung:
Feuerwiderstandsklasse T 30 DIN 4102-5,
dicht- und selbstschliessend DIN 18095-1,
Wärmeschutz DIN EN ISO 10077-1, DIN 4108-4 Ud 1,20 W/m2K,
Einbruchhemmung RC 3 DIN EN 1627,
Luftdurchlässigkeit Klasse 2 DIN EN 12207,
Klimaklasse Prüfklima d nach DIN EN 1121
Schlagregendichtheit Klasse 5 A (200 Pa) nach DIN EN 12208

Montage als Laibungsmontage in 2-schaliger Außenwand aus Sichtbeton mit Kerndämmung, mit Stahl-Winkeln und Dübelanker, einschl. 3-seitiger Ergänzung der Kerndämmung im Montagebereich mit Mineralwolledämmung MW DIN EN 13162, Brandverhaltensklasse DIN EN 13501-1 A1 (nichtbrennbar), Schmelzpunkt von > 1.000 °C, Dicke 200 mm, mit nichtbrennbarer Abdeckung im Bauzustand gegen Herausfallen gesichert, Befestigungsuntergrund Beton.
Da es sich um eine überwachungsbedürftige Leistung handelt, ist jeder Arbeitsschritt fotografisch zu dokumentieren. Nach Rückbau der XPS-Dämmung ist eine Zustandfeststellung mit der OÜ durchzuführen. Die Entsorgung der anfallenden Stoffe erfolgt über das zentrale Abfallmanagement.

Fußpunkt mit Stahlwinkel-Konsole, auf Betonsohle gedübelt,
Schwelle aus 3-fach gekantetem Edelstahlblech, Rutschhemmung R11 nach DIN 51130, Ausführung gemäß Vorgabe Detail.

Die Leistung versteht sich einschl. der Vorrichtung, Montage, betriebsfertiger Verkabelung und Anschluss folgender bauseitig zur Verfügung gestellten Komponenten der Türtechnik:
1 Magnetkontakt,
1 Riegelkontakt,
Fluchttüröffner (in Verbindung mit Fluchttürterminal)

Für folgende Komponenten der Türtechnik ist die Türanlage vorzurichten:
Profilzylinderschloss mit Panikfunktion und Mehrfachverriegelung,
Obentürschließer mit Gleitschiene,
Notausgangsverschluss DIN EN 179 Typ A Drücker-Betätigung

Tür Nr.
AT_PL E.106f.01
Menge: 1,000 St
DIN276_18: 334

*Hinweis: gemäß Detail DE413.01/TA.153 bis OZ 6.1.330*
Nachfolgende Positionen beschreiben Außentüranlagen als Stahlblechtür mit Oberblende

Ausführung gemäß bzw. analog Zeichnung Nr.
EBK_DE413_001 und gemäß Detail Nr. DE413.01
sowie gemäß Einzelbeschreibung Nr. EB 6.1.1 Außentüranlagen als Stahlblechtür

**6.1.290 Außentürelement Stahlblechtür einflg. B 1000 mm H 2600 mm**
Außentürelement, als Stahlblechtür mit Blockzarge für Trockenmontage, einflügelig mit feststehender Oberblende,
sämtliche sichtbare Oberflächen nasslackbeschichtet, Ausführung gemäß EB 0.1.1 - Nasslackbeschichtung Kristall-Grün-Metallic

Breite (Rohbaumaß): ca. 1000 mm
Höhe (Rohbaumaß): ca. 2600 mm
Lichte Durchgangs-Breite: mind. 800 mm
Türdurchgangs-Höhe: ca. 2.176 mm

weitere bauphysikalische Anforderungen:
Klimaklasse Prüfklima d nach DIN EN 1121
Luftdurchlässigkeit Klasse 2 DIN EN 12207
Schlagregendichtheit Klasse 5 A (200 Pa) nach DIN EN 12208

Montage als Laibungsmontage, einseitig flächenbündig, Befestigungsuntergrund Stahlbeton. Fußpunkt mit Luftspalt 9mm über OKFF.

Für folgende Komponenten der Türtechnik ist die Türanlage vorzurichten:
Profilzylinderschloss
mechanischer Türfesteller Bodenmontage
Drückergarnitur

Tür Nr.
AT_AN E.158.01
Menge: 1,000 St
DIN276_18: 334

**6.1.300 Außentürelement Stahlblechtür einflg. B 1050 mm H 2560 mm**
Außentürelement, als Stahlblechtür mit Blockzarge, einflügelig, mit feststehender Oberblende,
wie in Vorposition 6.1.290 beschrieben, jedoch

Breite (Rohbaumaß): 1050 mm
Höhe (Rohbaumaß): 2560 mm

Tür Nr.
AT_AS E.147.01
AT_AS E.148.01
Menge: 2,000 St
DIN276_18: 334

**6.1.310 Außentürelement Stahlblechtür einflg. B 900 mm H 2560 mm**
Außentürelement, als Stahlblechtür mit Blockzarge für Trockenmontage, einflügelig mit feststehender Oberblende,
sämtliche sichtbare Oberflächen nasslackbeschichtet, Ausführung gemäß EB 0.1.1 - Nasslackbeschichtung Kristall-Grün-Metallic

Breite (Rohbaumaß): ca. 900 mm
Höhe (Rohbaumaß): ca. 2560 mm
Lichte Durchgangs-Breite: mind. 800 mm
Türdurchgangs-Höhe: ca. 2.176 mm

weitere bauphysikalische Anforderungen:
Klimaklasse Prüfklima d nach DIN EN 1121,
Luftdurchlässigkeit Klasse 2 DIN EN 12207,
Schlagregendichtheit Klasse 5 A (200 Pa) nach DIN EN 12208

Montage als Laibungsmontage, einseitig flächenbündig, Befestigungsuntergrund Stahlbeton. Fußpunkt mit Luftspalt 9mm über OKFF.

Die Leistung versteht sich einschl. der Vorrichtung, Montage, betriebsfertiger Verkabelung und Anschluss folgender bauseitig zur Verfügung gestellten Komponenten der Türtechnik:
1 Magnetkontakt
1 Riegelkontakt

Für folgende Komponenten der Türtechnik ist die Türanlage vorzurichten:
Profilzylinderschloss
Drückergarnitur

Tür Nr.
AT_AS E.149f.01
Menge: 1,000 St
DIN276_18: 334

**6.1.320 Außentürelement Stahlblechtür einflg. B 1200 mm H 2560 mm**
Außentürelement, als Stahlblechtür mit Blockzarge für Trockenmontage, einflügelig mit feststehender Oberblende,
sämtliche sichtbare Oberflächen nasslackbeschichtet, Ausführung gemäß EB 0.1.1 - Nasslackbeschichtung Kristall-Grün-Metallic

Breite (Rohbaumaß): ca. 1200 mm
Höhe (Rohbaumaß): ca. 2560 mm
Lichte Durchgangs-Breite: mind. 800 mm
Türdurchgangs-Höhe: ca. 2.176 mm

weitere bauphysikalische Anforderungen:
Klimaklasse Prüfklima d nach DIN EN 1121,
Luftdurchlässigkeit Klasse 2 DIN EN 12207,
Schlagregendichtheit Klasse 5 A (200 Pa) nach DIN EN 12208

Montage als Laibungsmontage, einseitig flächenbündig, Befestigungsuntergrund Stahlbeton. Fußpunkt mit Luftspalt 9mm über OKFF.

Für folgende Komponenten der Türtechnik ist die Türanlage vorzurichten:
Profilzylinderschloss,
Obentürschließer mit Gleitschiene
Drückergarnitur

Tür Nr.
AT_AN E.157f.01
Menge: 1,000 St
DIN276_18: 334

**6.1.330 Außentürelement Stahlblechtür einflg. B 1200 mm H 3200 mm RC3 Notausgang**
Außentürelement, als Stahlblechtür mit Blockzarge für Trockenmontage, einflügelig, als Notausgang, mit feststehender Oberblende,
sämtliche sichtbare Oberflächen nasslackbeschichtet, Ausführung gemäß EB 0.1.1 - Nasslackbeschichtung Kristall-Grün-Metallic

Breite (Rohbaumaß): ca. 1200 mm
Höhe (Rohbaumaß): ca. 3200 mm
Lichte Durchgangs-Breite: mind. 800 mm
Türdurchgangs-Höhe: ca. 2.185 mm

Bauphysikalische Anforderungen:
Einbruchhemmung RC 3 DIN EN 1627,
Luftdurchlässigkeit Klasse 2 DIN EN 12207
Klimaklasse Prüfklima d nach DIN EN 1121
Schlagregendichtheit Klasse 5 A (200 Pa) nach DIN EN 12208

Montage als Laibungsmontage, einseitig flächenbündig, Befestigungsuntergrund Stahlbeton. Fußpunkt mit Luftspalt 9mm über OKFF.

Die Leistung versteht sich einschl. der Vorrichtung, Montage, betriebsfertiger Verkabelung und Anschluss folgender bauseitig zur Verfügung gestellten Komponenten der Türtechnik:
1 Magnetkontakt
1 Riegelkontakt

Für folgende Komponenten der Türtechnik ist die Türanlage vorzurichten:
Profilzylinderschloss mit Panikfunktion und Mehrfachverriegelung,
mechanischer Türfesteller Bodenmontage
Notausgangsverschluss DIN EN 179 Typ A Drücker-Betätigung

Tür Nr.
AT_PL E.303v.01
Menge: 1,000 St
DIN276_18: 334

*Hinweis: gemäß Detail DE413.07/TA.153 bis OZ 6.1.340*
Nachfolgende Position beschreibt eine Außentüranlage als Stahlblechtür mit feststehender Oberblende mit Lamellengitter

Ausführung gemäß Einzelbeschreibung Nr. EB 6.1.1 Außentüranlagen als Stahlblechtür
sowie gemäß bzw. analog Zeichnung Nr.
EBK_DE413_005 und gemäß Detail Nr. DE413.07

**6.1.340 Außentürelement Stahlblechtür einflg. B 1500 mm H 2980 mm RC4**
Außentürelement, als Stahlblechtür mit Blockzarge,
einflügelig, mit feststehender Oberblende mit Lamellengitter,
sämtliche sichtbaren Oberflächen nasslackbeschichtet,
Ausführung gemäß EB 0.1.1 - Nasslackbeschichtung Kristall-Grün-Metallic

Breite (Rohbaumaß): ca. 1500 mm
Höhe (Rohbaumaß): ca. 2980 mm
Höhe Fußbodenaufbau: ca. 280 mm
Lichte Durchgangs-Breite: mind. 800 mm
Türdurchgangs-Höhe: ca. 2.176 mm

Abmessung Lamellengitter in Oberblende ca. 1350x360 mm,
Lamelle aus gekanteten Stahlblech, lüftungsfreier Querschnitt mind. 0,125 m2,

weitere bauphysikalische Anforderungen:
Einbruchhemmung RC 4 DIN EN 1627,
Klimaklasse Prüfklima e nach DIN EN 1121
Luftdurchlässigkeit Klasse 2 DIN EN 12207
Schlagregendichtheit Klasse 5 A (200 Pa) nach DIN EN 12208

Montage als Laibungsmontage, einseitig flächenbündig mit Sichtbetonwand, Befestigungsuntergrund Sichtbeton, ca. d=300mm.

Fußpunkt mit Stahlwinkel-Konsole, auf Betonsohle gedübelt,
Schwelle aus 3-fach gekantetem Edelstahlblech, Rutschhemmung R11 nach DIN 51130, Ausführung gemäß Vorgabe Detail.

Die Leistung versteht sich einschl. der Vorrichtung, Montage, betriebsfertiger Verkabelung und Anschluss folgender bauseitig zur Verfügung gestellten Komponenten der Türtechnik:
1 Magnetkontakt,
1 Riegelkontakt,

Für folgende Komponenten der Türtechnik ist die Türanlage vorzurichten:
Profilzylinderschloss mit Mehrfachverriegelung,
Obentürschließer mit Gleitschiene,
mechanischer Türfesteller Bodenmontage,
Drückergarnitur

Tür Nr.
AT_PL E.302v.01
Menge: 1,000 St
DIN276_18: 334

*Hinweis: gemäß Detail DE415.01/TA.2.51 - bis OZ 6.1.430*
Nachfolgende Positionen beschreiben Außentüranlagen als Stahlblechtür 2-flüglig

Ausführung gemäß Einzelbeschreibung Nr. EB 6.1.1 Außentüranlagen als Stahlblechtür
sowie gemäß bzw. analog Zeichnung Nr.
EBK_DE415_001 und gemäß Detail Nr. DE415.01

**6.1.350 Außentürelement Stahlblechtür 2-flg. B 2250 mm H 1820 mm**
Außentürelement, als Stahlblechtür mit Blockzarge für Trockenmontage, 2-flügelig,
sämtliche sichtbare Oberflächen pulverbeschichtet, Ausführung gemäß EB 0.1.2 - Pulverbeschichtung RAL Grün.

Breite (Rohbaumaß): ca. 2250 mm
Höhe (Rohbaumaß): ca. 1820 mm
Lichte Durchgangs-Breite Gangflügel: mind. 800 mm

weitere bauphysikalische Anforderungen:
Klimaklasse Prüfklima d nach DIN EN 1121
Luftdurchlässigkeit Klasse 2 DIN EN 12207

Montage als Laibungsmontage, einseitig flächenbündig mit oberflächenfertiger Wand, Befestigungsuntergrund Mauerwerk.
Fußpunkt ohne Fußbodenaufbau (OK roh = OKFF), ohne Schwelle.

Für folgende Komponenten der Türtechnik ist die Türanlage vorzurichten:
Profilzylinderschloss im Gangflügel, Falztreibriegel im Standflügel,
Drückergarnitur

Tür Nr.
AT_PG E.501f.01
Menge: 1,000 St
DIN276_18: 334

**6.1.360 Außentürelement Stahlblechtür 2-flg. B 2125 mm H 2280 mm**
Außentürelement, als Stahlblechtür mit Blockzarge für Trockenmontage, 2-flügelig,
sämtliche sichtbare Oberflächen pulverbeschichtet, Ausführung gemäß EB 0.1.2 - Pulverbeschichtung RAL Grün.

Breite (Rohbaumaß): ca. 2125 mm
Höhe (Rohbaumaß): ca. 2280 mm

weitere bauphysikalische Anforderungen:
Klimaklasse Prüfklima d nach DIN EN 1121
Luftdurchlässigkeit Klasse 2 DIN EN 12207

Montage als Laibungsmontage, einseitig flächenbündig mit oberflächenfertiger Wand, Befestigungsuntergrund Stahlbeton.
Fußpunkt ohne Fußbodenaufbau (OK roh = OKFF), ohne Schwelle. Mit Luftspalt zu OKFF 9mm.

Die Leistung versteht sich einschl. der Vorrichtung, Montage, betriebsfertiger Verkabelung und Anschluss folgender bauseitig zur Verfügung gestellten Komponenten der Türtechnik:
verdeckt liegender Kabelübergang,
2 Magnetkontakt
1 Riegelkontakt

Für folgende Komponenten der Türtechnik ist die Türanlage vorzurichten:
Profilzylinderschloss im Gangflügel,
Falztreibriegel im Standflügel,
Obentürschließer im Gang- und Standflügel mit Gleitschiene,
mechanischer Türfesteller Bodenmontage,
Drückergarnitur

Tür Nr.
AT_EW U.180.01
Menge: 1,000 St
DIN276_18: 334

**6.1.370 Außentürelement Stahlblechtür 2-flg. B 2400 mm H 3200 mm Notausgang**
Außentürelement, als Stahlblechtür mit Blockzarge für Trockenmontage, 2-flügelig, als Notausgang,
sämtliche sichtbare Oberflächen nasslackbeschichtet, Ausführung gemäß EB 0.1.1 - Nasslackbeschichtung Kristall-Grün-Metallic.

Breite (Rohbaumaß): ca. 2400 mm
Höhe (Rohbaumaß): ca. 3200 mm
Lichte Durchgangs-Breite Gangflügel: mind. 1.100 mm

weitere bauphysikalische Anforderungen:
Klimaklasse Prüfklima d nach DIN EN 1121
Luftdurchlässigkeit Klasse 2 DIN EN 12207
Schlagregendichtheit Klasse 3 A (100 Pa) nach DIN EN 12208

Montage als Laibungsmontage, einseitig flächenbündig mit oberflächenfertiger Wand, Befestigungsuntergrund Stahlbeton.
Fußpunkt ohne Fußbodenaufbau (OK roh = OKFF), ohne Schwelle. Mit Luftspalt zu OKFF 9mm.

Für folgende Komponenten der Türtechnik ist die Türanlage vorzurichten:
Profilzylinderschloss mit Panikfunktion im Gangflügel,
Falztreibriegel im Standflügel,
mechanischer Türfesteller Bodenmontage,
Notausgangsverschluss DIN EN 179 Typ A Drücker-Betätigung
im Gangflügel

Tür Nr.
AT_PG E.140.01
Menge: 1,000 St
DIN276_18: 334

**6.1.380 Außentürelement Stahlblechtür 2-flg. B 2400 mm H 2280 mm Notausgang**
Außentürelement, als Stahlblechtür mit Blockzarge, 2-flügelig, als Notausgang,
sämtliche sichtbare Oberflächen pulverbeschichtet, Ausführung gemäß EB 0.1.2 - Pulverbeschichtung RAL Grün

Breite (Rohbaumaß): ca. 2400 mm
Höhe (Rohbaumaß): ca. 3200 mm
Lichte Durchgangs-Breite Gangflügel: mind. 1.100 mm

weitere bauphysikalische Anforderungen:
Klimaklasse Prüfklima d nach DIN EN 1121
Luftdurchlässigkeit Klasse 2 DIN EN 12207

Montage als Laibungsmontage, einseitig flächenbündig mit oberflächenfertiger Wand, Befestigungsuntergrund Stahlbeton.
Fußpunkt ohne Fußbodenaufbau (OK roh = OKFF), ohne Schwelle. Mit Luftspalt zu OKFF 9mm.

Die Leistung versteht sich einschl. der Vorrichtung, Montage, betriebsfertiger Verkabelung und Anschluss folgender bauseitig zur Verfügung gestellten Komponenten der Türtechnik:
2 Magnetkontakt
1 Riegelkontakt

Für folgende Komponenten der Türtechnik ist die Türanlage vorzurichten:
Profilzylinderschloss mit Panikfunktion im Gangflügel,
Falztreibriegel im Standflügel,
Notausgangsverschluss DIN EN 179 Typ A Drücker-Betätigung
im Gangflügel

Tür Nr.
AT_EW U.179f.02
AT_EW U.179f.03
Menge: 2,000 St
DIN276_18: 334

**6.1.390 Außentürelement Stahlblechtür 2-flg. B 2400 mm H 3200 mm RC3**
Außentürelement, als Stahlblechtür mit Blockzarge für Trockenmontage, 2-flügelig,
sämtliche sichtbare Oberflächen nasslackbeschichtet, Ausführung gemäß EB 0.1.1 - Nasslackbeschichtung Kristall-Grün-Metallic.

Breite (Rohbaumaß): ca. 2400 mm
Höhe (Rohbaumaß): ca. 3200 mm

weitere bauphysikalische Anforderungen:
Einbruchhemmung RC 3 DIN EN 1627,
Klimaklasse Prüfklima d nach DIN EN 1121
Luftdurchlässigkeit Klasse 2 DIN EN 12207
Schlagregendichtheit Klasse 3 A (100 Pa) nach DIN EN 12208

Montage als Laibungsmontage, einseitig flächenbündig mit Sichtbetonwand, Befestigungsuntergrund Sichtbeton.
Fußpunkt ohne Fußbodenaufbau (OK roh = OKFF), ohne Schwelle. Mit Luftspalt zu OKFF 9mm.

Die Leistung versteht sich einschl. der Vorrichtung, Montage, betriebsfertiger Verkabelung und Anschluss folgender bauseitig zur Verfügung gestellten Komponenten der Türtechnik:
verdeckt liegender Kabelübergang,
1 Magnetkontakt,
1 Riegelkontakt,
Sperrelement

Für folgende Komponenten der Türtechnik ist die Türanlage vorzurichten:
Profilzylinderschloss mit Mehrfachverriegelung im Gangflügel,
Falztreibriegel im Standflügel,
mechanischer Türfesteller Bodenmontage

Tür Nr.
AT_PL E.303v.02
Menge: 1,000 St
DIN276_18: 334

**6.1.400 Außentürelement Stahlblechtür 2-flg. B 2400 mm H 2540 mm RC4**
Außentürelement, als Stahlblechtür mit Blockzarge für Trockenmontage, 2-flügelig,
mit Durchbruchmelder als Alarmtapete, Überwachung auf Durchbruch gemäß VDS-Klasse C,
sämtliche sichtbare Oberflächen nasslackbeschichtet, Ausführung gemäß EB 0.1.1 - Nasslackbeschichtung Kristall-Grün-Metallic.

Breite (Rohbaumaß): ca. 2400 mm
Höhe (Rohbaumaß): ca. 2540 mm

weitere bauphysikalische Anforderungen:
Einbruchhemmung RC 4 DIN EN 1627,
Klimaklasse Prüfklima d nach DIN EN 1121
Luftdurchlässigkeit Klasse 2 DIN EN 12207
Schlagregendichtheit Klasse 3 A (100 Pa) nach DIN EN 12208

Montage als Laibungsmontage, einseitig flächenbündig mit Sichtbetonwand, Befestigungsuntergrund Sichtbeton.
Fußpunkt ohne Fußbodenaufbau (OK roh = OKFF), ohne Schwelle. Mit Luftspalt zu OKFF 9mm.

Die Leistung versteht sich einschl. der Vorrichtung, Montage, betriebsfertiger Verkabelung und Anschluss folgender bauseitig zur Verfügung gestellten Komponenten der Türtechnik:
verdeckt liegender Kabelübergang,
1 Magnetkontakt,
1 Riegelkontakt,

Für folgende Komponenten der Türtechnik ist die Türanlage vorzurichten:
Profilzylinderschloss mit Mehrfachverriegelung im Gangflügel,
Falztreibriegel im Standflügel,
Obentürschließer im Gang- und Standflügel mit Gleitschiene,
mechanischer Türfesteller Bodenmontage,
Drückergarnitur

Tür Nr.
AT_PL E.122f.01
Menge: 1,000 St
DIN276_18: 334

**6.1.410 Außentürelement Stahlblechtür 2-flg. B 1800 mm H 2280 mm T30 RS**
Außentürelement, als Stahlblechtür mit Blockzarge für Trockenmontage, 2-flügelig, mit absenkbarer Bodendichtung,
sämtliche sichtbare Oberflächen pulverbeschichtet, Ausführung gemäß EB 0.1.2 - Pulverbeschichtung RAL Grün.

Breite (Rohbaumaß): ca. 1800 mm
Höhe (Rohbaumaß): ca. 2280 mm

Bauphysikalische Anforderungen:
Feuerwiderstandsklasse T 30 DIN 4102-5
rauchdicht- und selbstschliessend DIN 18095-1
Klimaklasse Prüfklima d nach DIN EN 1121
Luftdurchlässigkeit Klasse 2 DIN EN 12207

Montage als Laibungsmontage, einseitig flächenbündig mit Sichtbetonwand, Befestigungsuntergrund Sichtbeton.
Fußpunkt ohne Fußbodenaufbau (OK roh = OKFF), ohne Schwelle, mit Einbau in großer Höhe.

Die Leistung versteht sich einschl. der Vorrichtung, Montage, betriebsfertiger Verkabelung und Anschluss folgender bauseitig zur Verfügung gestellten Komponenten der Türtechnik:
verdeckt liegender Kabelübergang,
2 Magnetkontakt,
1 Riegelkontakt,

Für folgende Komponenten der Türtechnik ist die Türanlage vorzurichten:
Profilzylinderschloss im Gangflügel,
Falztreibriegel im Standflügel,
Drückergarnitur

Tür Nr.
AT_EW U.184f.01
Menge: 1,000 St
DIN276_18: 334

**6.1.420 Außentürelement Stahlblechtür 2-flg. B 2400 mm H 2280 mm T30 RS**
Außentürelement, als Stahlblechtür mit Blockzarge für Trockenmontage, 2-flügelig, mit absenkbarer Bodendichtung,
sämtliche sichtbare Oberflächen pulverbeschichtet, Ausführung gemäß EB 0.1.2 - Pulverbeschichtung RAL Grün.

Breite (Rohbaumaß): ca. 2400 mm
Höhe (Rohbaumaß): ca. 2280 mm

Bauphysikalische Anforderungen:
Feuerwiderstandsklasse T 30 DIN 4102-5
rauchdicht- und selbstschliessend DIN 18095-1
Klimaklasse Prüfklima b nach DIN EN 1121
Luftdurchlässigkeit Klasse 2 DIN EN 12207

Montage als Laibungsmontage, einseitig flächenbündig mit Sichtbetonwand, Befestigungsuntergrund Sichtbeton.
Fußpunkt ohne Fußbodenaufbau (OK roh = OKFF), ohne Schwelle.

Die Leistung versteht sich einschl. der Vorrichtung, Montage, betriebsfertiger Verkabelung und Anschluss folgender bauseitig zur Verfügung gestellten Komponenten der Türtechnik:
verdeckt liegender Kabelübergang,
2 Magnetkontakt,
1 Riegelkontakt,

Für folgende Komponenten der Türtechnik ist die Türanlage vorzurichten:
Profilzylinderschloss im Gangflügel,
Falztreibriegel im Standflügel,
Obentürschließer in Gang- und Standflügel mit Gleitschiene,
Drückergarnitur

Tür Nr.
AT_EW U.179f.01
AT_EW U.179f.04
Menge: 2,000 St
DIN276_18: 334

**6.1.430 Außentürelement Stahlblechtür 2-flg. B 1885 mm H 2280 mm T90 RS**
Außentürelement, als Stahlblechtür mit Blockzarge für Trockenmontage, 2-flügelig, mit absenkbarer Bodendichtung,
sämtliche sichtbare Oberflächen pulverbeschichtet, Ausführung gemäß EB 0.1.2 - Pulverbeschichtung RAL Grün.

Breite (Rohbaumaß): ca. 1885 mm
Höhe (Rohbaumaß): ca. 2280 mm
Lichte Durchgangs-Breite Gangflügel: mind. 800 mm

Bauphysikalische Anforderungen:
Feuerwiderstandsklasse T 30 DIN 4102-5
rauchdicht- und selbstschliessend DIN 18095-1
Klimaklasse Prüfklima d nach DIN EN 1121
Luftdurchlässigkeit Klasse 2 DIN EN 12207

Montage als Laibungsmontage, einseitig flächenbündig mit Sichtbetonwand, Befestigungsuntergrund Sichtbeton.
Fußpunkt ohne Fußbodenaufbau (OK roh = OKFF), ohne Schwelle, mit Einbau in großer Höhe.

Die Leistung versteht sich einschl. der Vorrichtung, Montage, betriebsfertiger Verkabelung und Anschluss folgender bauseitig zur Verfügung gestellten Komponenten der Türtechnik:
verdeckt liegender Kabelübergang,
2 Magnetkontakt,
1 Riegelkontakt.

Für folgende Komponenten der Türtechnik ist die Türanlage vorzurichten:
Profilzylinderschloss im Gangflügel,
Falztreibriegel im Standflügel,
Obentürschließer in Gang- und Standflügel mit Gleitschiene,
Drückergarnitur

Tür Nr.
AT_EW U.183f.01
Menge: 1,000 St
DIN276_18: 334

*Hinweis: gemäß Detail DE415.02/TA.251 -bis OZ 6.1.440*
Nachfolgende Positionen beschreiben Außentüranlagen als Stahlblechtür 2-flüglig

Ausführung gemäß Einzelbeschreibung Nr. EB 6.1.1 Außentüranlagen als Stahlblechtür
sowie gemäß bzw. analog Zeichnung Nr.
EBK_DE415_001 und gemäß Detail Nr. DE415.02

**6.1.440 Außentürelement Stahlblechtür 2-flg. B 3000 mm H 2980 mm Notausgang**
Außentürelement, als Stahlblechtür mit Blockzarge für Trockenmontage, 2-flügelig, als Notausgang,
sämtliche sichtbare Oberflächen nasslackbeschichtet, Ausführung gemäß EB 0.1.1 - Nasslackbeschichtung Kristall-Grün-Metallic.

Breite (Rohbaumaß): ca. 3000 mm
Höhe (Rohbaumaß): ca. 2980 mm
Höhe Fußbodenaufbau: ca. 260 mm
Lichte Durchgangs-Breite Gangflügel: mind. 900 mm

weitere bauphysikalische Anforderungen:
Klimaklasse Prüfklima b nach DIN EN 1121
Luftdurchlässigkeit Klasse 2 DIN EN 12207
Schlagregendichtheit Klasse 5 A (200 Pa) nach DIN EN 12208

Montage als Laibungsmontage, Befestigungsuntergrund Sichtbeton.

Fußpunkt mit Stahl-Konsole, auf Betonsohle gedübelt,
Schwelle aus 4-fach gekantetem Edelstahlblech, Rutschhemmung R11 nach DIN 51130, Ausführung gemäß Vorgabe Detail. Mit Luftspalt zu OKFF 9mm.

Für folgende Komponenten der Türtechnik ist die Türanlage vorzurichten:
Profilzylinderschloss mit Panikfunktion im Gangflügel,
Falztreibriegel im Standflügel,
Obentürschließer in Gang- und Standflügel mit Gleitschiene
mechanischer Türfesteller Bodenmontage,
Notausgangsverschluss DIN EN 179 Typ A Drücker-Betätigung
im Gangflügel

Tür Nr.
AT_PL E.119.01
Menge: 1,000 St
DIN276_18: 334

*Hinweis: gemäß Detail DE415.04/ TA.251 - bis OZ 6.1.460*
Nachfolgende Pos. beschreiben Außentüranlagen als Stahlblechtür in 2-schaliger Außenwand aus Sichtbeton mit Kerndämmung bzw. als Laibungsmontage in Stahlbetonwand.

Ausführung gemäß Einzelbeschreibung Nr. EB 6.1.1 Außentüranlagen als Stahlblechtür
sowie gemäß bzw. analog Zeichnung Nr.
EBK_DE415_004 und gemäß Detail Nr. DE415.04

**6.1.450 Außentürelement Stahlblechtür 2-flg. B 3000 mm H 2150 mm 32 dB RC3 Notausgang**
Außentürelement, als Stahlblechtür mit Blockzarge, 2-flügelig, als Notausgang,
sämtliche sichtbaren Oberflächen nasslackbeschichtet,
Ausführung gemäß EB 0.1.1 - Nasslackbeschichtung Kristall-Grün-Metallic.

Breite (Rohbaumaß): ca. 3000 mm
Höhe (Rohbaumaß): ca. 2150 mm
Höhe Fußbodenaufbau: ca. 280 mm
Lichte Durchgangs-Breite Gangflügel: mind. 900 mm

weitere bauphysikalische Anforderungen:
bewertetes Schalldämm-Maß DIN 4109 Rw 32 dB
Einbruchhemmung RC 3 DIN EN 1627,
Wärmeschutz DIN EN ISO 10077-1, DIN 4108-4 Ud 1,20 W/m2K
Klimaklasse Prüfklima d nach DIN EN 1121
Luftdurchlässigkeit Klasse 2 DIN EN 12207
Schlagregendichtheit Klasse 5 A (200 Pa) nach DIN EN 12208

Montage als Laibungsmontage, einseitig flächenbündig  mit Sichtbetonwand, Befestigungsuntergrund Sichtbeton.

Fußpunkt mit Stahl-Konsole, auf Betonsohle gedübelt,
Schwelle aus 4-fach gekantetem Edelstahlblech, Rutschhemmung R11 nach DIN 51130, Ausführung gemäß Vorgabe Detail.

Die Leistung versteht sich einschl. der Vorrichtung, Montage, betriebsfertiger Verkabelung und Anschluss folgender bauseitig zur Verfügung gestellten Komponenten der Türtechnik:
verdeckt liegender Kabelübergang,
1 Magnetkontakt,
1 Riegelkontakt

Für folgende Komponenten der Türtechnik ist die Türanlage vorzurichten:
Profilzylinderschloss mit Panikfunktion und Mehrfachverriegelung im Gangflügel,
Falztreibriegel im Standflügel,
Obentürschließer in Gang- und Standflügel mit Gleitschiene,
mechanischer Türfesteller Bodenmontage,
Notausgangsverschluss DIN EN 179 Typ A Drücker-Betätigung

Tür Nr.
AT_PG E.142f.01
Menge: 1,000 St
DIN276_18: 334

**6.1.460 Außentürelement Stahlblechtür 2-flg. B 3000 mm H 2980 mm T30 RC3 Notausgang**
Außentürelement, als Stahlblechtür mit Blockzarge, 2-flügelig, als Notausgang,
sämtliche sichtbaren Oberflächen nasslackbeschichtet,
Ausführung gemäß EB 0.1.1 - Nasslackbeschichtung Kristall-Grün-Metallic

Breite (Rohbaumaß): ca. 3000 mm
Höhe (Rohbaumaß): ca. 2980 mm
Höhe Fußbodenaufbau: ca. 280 mm
Lichte Durchgangs-Breite Gangflügel: mind. 800 mm

weitere bauphysikalische Anforderungen:
Feuerwiderstandsklasse T 30 DIN 4102-5
dicht- und selbstschliessend DIN 18095-1
Wärmeschutz DIN EN ISO 10077-1, DIN 4108-4 Ud 1,20 W/m2K
Einbruchhemmung RC 3 DIN EN 1627
Klimaklasse Prüfklima d nach DIN EN 1121
Luftdurchlässigkeit Klasse 2 DIN EN 12207
Schlagregendichtheit Klasse 5 A (200 Pa) nach DIN EN 12208

Montage in 2-schaliger Außenwand aus Sichtbeton mit Kerndämmung, mit Stahl-Winkel und Dübelanker mit Innengewinde, Verschraubung flächenbündig versenkt,
einschl. 3-seitigem Abbruch und Entsorgung der bauseitigen Kerndämmung aus XPS, Breite ca. 200 mm, und anschließender Ergänzung der Kerndämmung im Montagebereich mit Mineralwolledämmung MW DIN EN 13162, Brandverhaltensklasse DIN EN 13501-1 A1 (nichtbrennbar),
Schmelzpunkt von > 1.000 °C, Dicke 200 mm, mit nichtbrennbarer Abdeckung im Bauzustand gegen Herausfallen gesichert, Befestigungsuntergrund Beton.
Da es sich um eine überwachungsbedürftige Leistung handelt, ist jeder Arbeitsschritt fotografisch zu dokumentieren. Nach Rückbau der XPS-Dämmung ist eine Zustandfeststellung mit der OÜ durchzuführen. Die Entsorgung der anfallenden Stoffe erfolgt über das zentrale Abfallmanagement.

Fußpunkt mit Stahl-Konsole, auf Betonsohle gedübelt,
Schwelle aus 4-fach gekantetem Edelstahlblech, Rutschhemmung R11 nach DIN 51130, Ausführung gemäß Vorgabe Detail.

Die Leistung versteht sich einschl. der Vorrichtung, Montage, betriebsfertiger Verkabelung und Anschluss folgender bauseitig zur Verfügung gestellten Komponenten der Türtechnik:
verdeckt liegender Kabelübergang,
1 Magnetkontakt,
1 Riegelkontakt,

Für folgende Komponenten der Türtechnik ist die Türanlage vorzurichten:
Profilzylinderschloss mit Panikfunktion und Mehrfachverriegelung im Gangflügel,
Falztreibriegel im Standflügel,
Obentürschließer in Gang- und Standflügel mit Gleitschiene
Notausgangsverschluss DIN EN 179 Typ A Drücker-Betätigung in Gangflügel

Tür Nr.
AT_PL E.107f.01
Menge: 1,000 St
DIN276_18: 334

*Hinweis: gemäß Detail DE415.05/ TA.251 - bis OZ 6.1.510*
Nachfolgende Positionen beschreiben Außentüranlagen Stahlblechtüren, als zweiflügeliges Türpaar im Bereich einer
2-schaliger Außenwand aus Sichtbeton mit Kerndämmung.

Ausführung gemäß Einzelbeschreibung Nr. EB 6.1.1 Außentüranlagen als Stahlblechtür
sowie gemäß bzw. analog Zeichnung Nr.
EBK_DE415_004 und gemäß Detail Nr. DE415.05

**6.1.470 Außentürelement Stahlblechtür 2-flg. B 2635 mm H 2655 mm 37 dB_DE415.05**
Außentürelement, als Stahlblechtür mit Blockzarge für Trockenmontage, 2-flügelig, Türflügel mit absenkbarer Bodendichtung, Montage als Teil einer Doppeltüranlage, innen,
sämtliche sichtbare Oberflächen pulverbeschichtet, Ausführung gemäß EB 0.1.2 - Pulverbeschichtung RAL Grün.

Breite (Rohbaumaß): ca. 2635 mm
Höhe (Rohbaumaß): ca. 2655 mm
Höhe Fußbodenaufbau: OK Fertig = OK Rohdecke

weitere bauphysikalische Anforderungen:
bewertetes Schalldämm-Maß DIN 4109 Rw 37 dB
Wärmeschutz DIN EN ISO 10077-1, DIN 4108-4 Ud 1,20 W/m2K
Klimaklasse Prüfklima d nach DIN EN 1121
Luftdurchlässigkeit Klasse 2 DIN EN 12207

Montage als Laibungsmontage mit Dübelanker mit Innengewinde und Verschraubung flächenbündig versenkt, innenseitig oberlfächenbündig, Befestigungsuntergrund Sichtbeton.

Die Leistung versteht sich einschl. der Vorrichtung, Montage, betriebsfertiger Verkabelung und Anschluss folgender bauseitig zur Verfügung gestellten Komponenten der Türtechnik:
verdeckt liegender Kabelübergang,
2 Magnetkontakt,
1 Riegelkontakt

Für folgende Komponenten der Türtechnik ist die Türanlage vorzurichten:
Profilzylinderschloss im Gangflügel
Falztreibriegel im Standflügel,
Obentürschließer in Gang- und Standflügel mit Gleitschiene

Tür Nr.
AT_EW U.153f.01i (innen)
Menge: 1,000 St
DIN276_18: 334

**6.1.480 Außentürelement Stahlblechtür 2-flg. B 2635 mm H 2655 mm 37 dB_DE415.05**
Außentürelement, als Stahlblechtür mit Blockzarge, 2-flügelig,
wie in Vorposition 6.1.470 beschrieben, jedoch

bei der Bemessung der Rahmenkonstruktion sind folgende Explosionslasten zu berücksichtigen:
Spitzenüberdruck aus Explosion P=2,5 kPa

und vorzurichten
Profilzylinderschloss im Gangflügel mit Mehrfachverriegelung

Tür Nr.
AT_EW U.143f.01i (innen)
AT_EW U.156f.01i (innen)
Menge: 2,000 St
DIN276_18: 334

**6.1.490 Außentürelement Stahlblechtür 2-flg. B 2635 mm H 2655 mm T90 RS 37 dB_DE415.05**
Außentürelement, als Stahlblechtür mit Blockzarge für Trockenmontage, 2-flügelig, Türflügel mit absenkbarer Bodendichtung, Montage als Teil einer Doppeltüranlage, außen,
sämtliche sichtbare Oberflächen pulverbeschichtet, Ausführung gemäß EB 0.1.2 - Pulverbeschichtung RAL Grün.

Breite (Rohbaumaß): ca. 2635 mm
Höhe (Rohbaumaß): ca. 2655 mm
Höhe Fußbodenaufbau: OK Fertig = OK Rohdecke

Bauphysikalische Anforderungen:
Feuerwiderstandsklasse T 90 DIN 4102-5
rauchdicht- und selbstschliessend DIN 18095-1
bewertetes Schalldämm-Maß DIN 4109 Rw 37 dB
Wärmeschutz DIN EN ISO 10077-1, DIN 4108-4 Ud 1,20 W/m2K
Klimaklasse Prüfklima d nach DIN EN 1121
Luftdurchlässigkeit Klasse 2 DIN EN 12207

Montage als Laibungsmontage im Bereich einer 2-schaligen Außenwand aus Sichtbeton mit Kerndämmung, mit Dübelanker mit Innengewinde und Verschraubung flächenbündig versenkt,
Befestigungsuntergrund Sichtbeton,
einschl. 3-seitigem Abbruch und Entsorgung der bauseitigen Kerndämmung aus XPS, Breite ca. 200 mm, und anschließender Ergänzung der Kerndämmung im Montagebereich mit Mineralwolledämmung MW DIN EN 13162, Brandverhaltensklasse DIN EN 13501-1 A1 (nichtbrennbar),
Schmelzpunkt von > 1.000 °C, Dicke 200 mm, mit nichtbrennbarer Abdeckung im Bauzustand gegen Herausfallen gesichert, Befestigungsuntergrund Beton.
Da es sich um eine überwachungsbedürftige Leistung handelt, ist jeder Arbeitsschritt fotografisch zu dokumentieren. Nach Rückbau der XPS-Dämmung ist eine Zustandfeststellung mit der OÜ durchzuführen. Die Entsorgung der anfallenden Stoffe erfolgt über das zentrale Abfallmanagement.

Die Leistung versteht sich einschl. der Vorrichtung, Montage, betriebsfertiger Verkabelung und Anschluss folgender bauseitig zur Verfügung gestellten Komponenten der Türtechnik:
verdeckt liegender Kabelübergang,
2 Magnetkontakt,
1 Riegelkontakt
Sperrelement

Für folgende Komponenten der Türtechnik ist die Türanlage vorzurichten:
Profilzylinderschloss mit Panikfunktion und Mehrfachverriegelung im Gangflügel,
Falztreibriegel im Standflügel,
Obentürschließer in Gang- und Standflügel mit Gleitschiene,
Drückergarnitur

Tür Nr.
AT_EW U.143f.01a (außen)
AT_EW U.153f.01a (außen)
AT_EW U.156f.01a (außen)
Menge: 3,000 St
DIN276_18: 334

**6.1.500 Laibungsverkleidung Edelstahlblech B 2615 mm H 2600 T 340 mm**
Laibungs- und Sturz-Verkleidung aus Edelstahlblech, Dicke 1,5 mm, 3-seitig umlaufend, zwischen den Türanlagen der Vorpositionen 6.1.470 bis 6.1.490, flächenbündig mit Zargen,
Edelstahlblech einschließlich erforderlicher Unterkonstruktion und erforderlicher Hinterlegung aus Mineralwolle, nichtbrennbar,

sämtliche sichtbare Oberflächen pulverbeschichtet, Ausführung gemäß EB 0.1.2 - Pulverbeschichtung RAL Grün.

Laibungs-Höhe ca. 2600 mm
Sturz-Breite ca. 2615 mm
Laibungs-Tiefe ca. 340 mm

Ausführung gemäß Detail Nr. DE415.05
Menge: 3,000 St
DIN276_18: 334

**6.1.510 Schwelle Edelstahlblech B 2500 mm T 565 mm**
Schwelle aus 2-fach gekantetem Edelstahlblech, Dicke 1,5 mm, Rutschhemmung R10 nach DIN 51130, Breite ca. 2500 mm, Tiefe ca. 565 mm, ausgelegt für Achslast von 2,8t.
zwischen Türanlagen der Vorpositionen 6.1.470 bis 6.1.490,
Ausführung gemäß Detail Nr. DE415.05.
Menge: 3,000 St
DIN276_18: 334

*Hinweis: gemäß Detail DE415.06/ TA.251 - bis OZ 6.1.550*
Nachfolgende Positionen beschreiben 2-flüglige Außentüranlagen als Stahlblechtür

Ausführung gemäß Einzelbeschreibung Nr. EB 6.1.1 Außentüranlagen als Stahlblechtür
sowie gemäß bzw. analog Zeichnung Nr.
EBK_DE415_004 und gemäß Detail Nr. DE415.06

**6.1.520 Außentürelement Stahlblechtür 2-flg. B 3150 mm H 2655 mm Notausgang**
Außentürelement, als Stahlblechtür mit Blockzarge für Trockenmontage, 2-flügelig, als Notausgang,
sämtliche sichtbare Oberflächen pulverbeschichtet, Ausführung gemäß EB 0.1.2 - Pulverbeschichtung RAL Grün.

Breite (Rohbaumaß): ca. 3150 mm
Höhe (Rohbaumaß): ca. 2655 mm
Höhe Fußbodenaufbau: OK Fertig = OK Rohdecke
Lichte Durchgangs-Breite Gangflügel: mind. 900 mm

weitere bauphysikalische Anforderungen:
Wärmeschutz DIN EN ISO 10077-1, DIN 4108-4 Ud 1,20 W/m2K
Klimaklasse Prüfklima d nach DIN EN 1121
Luftdurchlässigkeit Klasse 2 DIN EN 12207

Montage in 2-schaliger Außenwand aus Sichtbeton mit Kerndämmung, einseitig flächenbündig mit Sichtbetonwand, mit Dübelanker mit Innengewinde und Verschraubung flächenbündig versenkt,
einschl. 3-seitigem Abbruch und Entsorgung der bauseitigen Kerndämmung aus XPS, Breite ca. 200 mm, und anschließender Ergänzung der Kerndämmung im Montagebereich mit Mineralwolledämmung MW DIN EN 13162, Brandverhaltensklasse DIN EN 13501-1 A1 (nichtbrennbar),
Schmelzpunkt von > 1.000 °C, Dicke 200 mm, mit nichtbrennbarer Abdeckung im Bauzustand gegen Herausfallen gesichert, Befestigungsuntergrund Beton.
Da es sich um eine überwachungsbedürftige Leistung handelt, ist jeder Arbeitsschritt fotografisch zu dokumentieren. Nach Rückbau der XPS-Dämmung ist eine Zustandfeststellung mit der OÜ durchzuführen. Die Entsorgung der anfallenden Stoffe erfolgt über das zentrale Abfallmanagement.

Die Leistung versteht sich einschl. der Vorrichtung, Montage, Betriebsfertiger Verkabelung und Anschluss folgender bauseitig zur Verfügung gestellten Komponenten der Türtechnik:
2 verdeckt liegende Kabelübergänge,
Motorschloss im Gangflügel,
mechanischer Gegenkasten im Standflügel,
1 Magnetkontakt,
Fluchttüröffner

Für folgende Komponenten der Türtechnik ist die Türanlage vorzurichten:
Drehflügelantrieb im Gang- und Standflügel,
Notausgangsverschluss DIN EN 179 Typ A Drücker-Betätigung in Gangflügel

Tür Nr.
AT_EW U.339v.01
Menge: 1,000 St
DIN276_18: 334

**6.1.530 Außentürelement Stahlblechtür 2-flg. B 2220 mm H 2280 mm T30 Notausgang**
Außentürelement, als Stahlblechtür mit Blockzarge für Trockenmontage, 2-flügelig, als Notausgang beidseitig,
sämtliche sichtbare Oberflächen pulverbeschichtet, Ausführung gemäß EB 0.1.3 - Pulverbeschichtung RAL Weiß

Breite (Rohbaumaß): ca. 2220 mm
Höhe (Rohbaumaß): ca. 2280 mm
Höhe Fußbodenaufbau: OK Fertig = OK Rohdecke
Lichte Durchgangs-Breite Gangflügel: mind. 800 mm

weitere bauphysikalische Anforderungen:
Feuerwiderstandsklasse T 30 DIN 4102-5,
dicht- und selbstschliessend DIN 18095-1
Wärmeschutz DIN EN ISO 10077-1, DIN 4108-4 Ud 1,20 W/m2K
Klimaklasse Prüfklima d nach DIN EN 1121
Luftdurchlässigkeit Klasse 2 DIN EN 12207
Schlagregendichtheit Klasse 3 A (100 Pa) nach DIN EN 12208

Montage als Laibungsmontage, Befestigungsuntergrund Sichtbeton, mit Einbau in großer Höhe (>500 mm über OKF)

Die Leistung versteht sich einschl. der Vorrichtung, Montage, betriebsfertiger Verkabelung und Anschluss folgender bauseitig zur Verfügung gestellten Komponenten der Türtechnik:
verdeckt liegende Kabelübergänge,
1 Magnetkontakt,

Für folgende Komponenten der Türtechnik ist die Türanlage vorzurichten:
Profilzylinderschloss mit Panikfunktion im Gangflügel,
Standflügelverriegelung im Standflügel
Obentürschließer in Gang- und Standflügel mit Gleitschiene,
Notausgangsverschluss DIN EN 179 Typ A Drücker-Betätigung in Gangflügel

Tür Nr.
AT_EW U.414v.01
Menge: 1,000 St
DIN276_18: 334

**6.1.540 Außentürelement Stahlblechtür 2-flg. B 1950 mm H 4830 mm T30 RS**
Außentürelement, als Stahlblechtür mit Blockzarge für Trockenmontage, 2-flügelig, mit feststehender Oberblende und  Zargenverbreiterung, Türflügel mit absenkbarer Bodendichtung,
sämtliche sichtbare Oberflächen pulverbeschichtet, Ausführung gemäß EB 0.1.2 - Pulverbeschichtung RAL Grün.

Breite (Rohbaumaß): ca. 1950 mm
Höhe (Rohbaumaß): ca. 4830 mm
Höhe Fußbodenaufbau: OK Fertig = OK Rohdecke
Türdurchgangs-Breite: ca. 1.330 mm
Türdurchgangs-Höhe: ca. 2.570 mm

Bauphysikalische Anforderungen:
Feuerwiderstandsklasse T 30 DIN 4102-5
rauchdicht- und selbstschliessend DIN 18095-1
Wärmeschutz DIN EN ISO 10077-1, DIN 4108-4 Ud 1,20 W/m2K
Beanspruchungsgruppe 3 (S) nach DIN EN 1192
Luftdurchlässigkeit Klasse 2 DIN EN 12207
Klimaklasse Prüfklima d nach DIN EN 1121

Montage als Laibungsmontage, Befestigungsuntergrund Sichtbeton, mit Einbau in großer Höhe (>500 mm über OKF)

Für folgende Komponenten der Türtechnik ist die Türanlage vorzurichten:
Profilzylinderschloss im Gangflügel,
Standflügelverriegelung im Standflügel,
Obentürschließer in Gang- und Standflügel mit Gleitschiene
mechanischer Türfesteller Bodenmontage,
Drückergarnitur

Tür Nr.
AT_AN U.101.01
Menge: 1,000 St
DIN276_18: 334

**6.1.550 Außentürelement Stahlblechtür 2-flg. B 1950 mm H 4830 mm T30 RS**
Außentürelement, als Stahlblechtür mit Blockzarge für Trockenmontage, 2-flügelig, mit feststehender Oberblende und  Zargenverbreiterung,
sämtliche sichtbare Oberflächen pulverbeschichtet, Ausführung gemäß EB 0.1.2 - Pulverbeschichtung RAL Grün.

Breite (Rohbaumaß): ca. 1950 mm
Höhe (Rohbaumaß): ca. 4830 mm
Höhe Fußbodenaufbau: OK Fertig = OK Rohdecke
Türdurchgangs-Breite: ca. 1.330 mm
Türdurchgangs-Höhe: ca. 2.570 mm

Bauphysikalische Anforderungen:
Feuerwiderstandsklasse T 30 DIN 4102-5
rauchdicht- und selbstschliessend DIN 18095-1
Wärmeschutz DIN EN ISO 10077-1, DIN 4108-4 Ud 1,20 W/m2K
Beanspruchungsgruppe 3 (S) nach DIN EN 1192
Luftdurchlässigkeit Klasse 2 DIN EN 12207
Klimaklasse Prüfklima d nach DIN EN 1121

Montage als Laibungsmontage, Befestigungsuntergrund Sichtbeton, mit Einbau in großer Höhe (>500 mm über OKF)

Die Leistung versteht sich einschl. der Vorrichtung, Montage, betriebsfertiger Verkabelung und Anschluss folgender bauseitig zur Verfügung gestellten Komponenten der Türtechnik:
verdeckt liegender Kabelübergang,
1 Magnetkontakt,
1 Riegelkontakt

Für folgende Komponenten der Türtechnik ist die Türanlage vorzurichten:
Profilzylinderschloss im Gangflügel,
Standflügelverriegelung im Standflügel
Obentürschließer in Gang- und Standflügel mit Gleitschien,
Drückergarnitur

Tür Nr.
AT_AN U.126.01
Menge: 1,000 St
DIN276_18: 334

**6.1.560 Außentürelement Stahlblechtür 2-flg. B 2850 mm H 2655 mm T30 RS**
Außentürelement, als Stahlblechtür mit Blockzarge für Trockenmontage, 2-flügelig,
sämtliche sichtbare Oberflächen pulverbeschichtet, Ausführung gemäß EB 0.1.2 - Pulverbeschichtung RAL Grün.

Breite (Rohbaumaß): ca. 2850 mm
Höhe (Rohbaumaß): ca. 2655 mm

weitere bauphysikalische Anforderungen:
Feuerwiderstandsklasse T 30 DIN 4102-5
rauchdicht- und selbstschliessend DIN 18095-1
Wärmeschutz DIN EN ISO 10077-1, DIN 4108-4 Ud 1,20 W/m2K
Klimaklasse Prüfklima d nach DIN EN 1121
Luftdurchlässigkeit Klasse 2 DIN EN 12207

Montage in 2-schaliger Außenwand aus Sichtbeton mit Kerndämmung, mit Dübelanker mit Innengewinde und Verschraubung flächenbündig versenkt,
mit Einbau in großer Höhe (>500 mm über OKF)‑
einschl. 3-seitigem Abbruch und Entsorgung der bauseitigen Kerndämmung aus XPS, Breite ca. 200 mm, und anschließender Ergänzung der Kerndämmung im Montagebereich mit Mineralwolledämmung MW DIN EN 13162, Brandverhaltensklasse DIN EN 13501-1 A1 (nichtbrennbar),
Schmelzpunkt von > 1.000 °C, Dicke 200 mm, mit nichtbrennbarer Abdeckung im Bauzustand gegen Herausfallen gesichert, Befestigungsuntergrund Beton.
Da es sich um eine überwachungsbedürftige Leistung handelt, ist jeder Arbeitsschritt fotografisch zu dokumentieren. Nach Rückbau der XPS-Dämmung ist eine Zustandfeststellung mit der OÜ durchzuführen. Die Entsorgung der anfallenden Stoffe erfolgt über das zentrale Abfallmanagement.

Die Leistung versteht sich einschl. der Vorrichtung, Montage, betriebsfertiger Verkabelung und Anschluss folgender bauseitig zur Verfügung gestellten Komponenten der Türtechnik:
verdeckt liegender Kabelübergang,
2 Magnetkontakt,
1 Riegelkontakt,
Sperrelement

Für folgende Komponenten der Türtechnik ist die Türanlage vorzurichten:
Profilzylinderschloss im Gangflügel,
Standflügelverriegelung im Standflügel,
Obentürschließer in Gang- und Standflügel mit Gleitschiene,
Drückergarnitur

Tür Nr.
AT_EW U.134.2f.02
Menge: 1,000 St
DIN276_18: 334

**6.1.570 Laibungsverkleidung Edelstahlblech T 450 mm**
Laibungs- und Sturz-Verkleidung aus gekanteten Edelstahlblech, Dicke 1,5 mm, 3-seitig umlaufend, im Bereich der Türanlagen der Vorpositionen 6.1.520 bis 6.1.560, flächenbündig mit Zargen, sowie einseitig flächenbündig mit Stahlbetonwand, Edelstahlblech einschließlich erforderlicher Unterkonstruktion und erforderlicher Hinterlegung aus Mineralwolle, nichtbrennbar,

sämtliche sichtbare Oberflächen pulverbeschichtet, Ausführung gemäß EB 0.1.2 - Pulverbeschichtung RAL Grün.

Laibungs-Höhe von ca. 2200 mm bis 4800 mm
Sturz-Breite ca. 1330 mm bis 3000mm
Laibungs-Tiefe ca. 450 mm

Ausführung gemäß Detail Nr. DE415.06
Menge: 45,000 m
DIN276_18: 334

**6.1.580 Schwelle Edelstahlblech T 565 mm**
Schwelle aus 2-fach gekantetem Edelstahlblech, Dicke 1,5 mm, Rutschhemmung R10 nach DIN 51130, Einzelbreiten von ca. ca. 1330 mm bis 3000 mm, Tiefe ca. 565 mm, ausgelegt für Achslast von 2,8t, im Bereich der Türanlagen der Vorpositionen 6.1.520 bis 6.1.560,
Ausführung gemäß Detail Nr. DE415.06.
Menge: 10,500 m
DIN276_18: 334

*Hinweis: gemäß Detail DE416.02 bis OZ 6.1.560*
Nachfolgende Position beschreibt eine Außentüranlagen als  Stahlblechtür mit Lüftungslamellen

Ausführung gemäß Einzelbeschreibung Nr. EB 6.1.1 Außentüranlagen als Stahlblechtür
sowie gemäß bzw. analog Zeichnung Nr.
416_DE001, Detail DE416.02

**6.1.590 Außentürelement Lamellen-Stahlblechtür 2-flg. B 2700 mm H 2980 mm Notausgang**
Außentürelement, als Stahlblechtür mit Blockzarge für Trockenmontage, als Notausgang, 2-flügelig, Türflügel mit Lamelleneinsatz, Lamellen aus gekantetem Stahlblech, Lüftungsfreier Querschnitt mind. 1,2 m2,
sämtliche sichtbaren Oberflächen nasslackbeschichtet,
Ausführung gemäß EB 0.1.1 - Nasslackbeschichtung Kristall-Grün-Metallic

Breite (Rohbaumaß): ca. 2700 mm
Höhe (Rohbaumaß): ca. 2980 mm
Höhe Fußbodenaufbau: ca. 280 mm
Lichte Durchgangs-Breite Gangflügel: mind. 900 mm

weitere bauphysikalische Anforderungen:
Klimaklasse Prüfklima b nach DIN EN 1121
Schlagregendichtheit Klasse 3 A (100 Pa) nach DIN EN 12208

Montage als Vorwandmontage, sturzseitig einschließlich zusätzlicher Zargenberweiterung mit Stahl-Winkel und Dübelanker befestigt, sowie im Bereich der Laibungen
mit Dübelanker mit Innengewinde und Verschraubung flächenbündig versenkt, Befestigungsuntergrund Beton.

Fußpunkt mit Stahl-Konsole, auf Betonsohle gedübelt,
Schwelle aus 4-fach gekantetem Edelstahlblech, Rutschhemmung R11 nach DIN 51130, Ausführung gemäß Vorgabe Detail. Mit Luftspalt zu OKFF 9mm.

Für folgende Komponenten der Türtechnik ist die Türanlage vorzurichten:
Profilzylinderschloss im Gangflügel,
Falztreibriegel im Standflügel,
Obentürschließer in Gang- und Standflügel mit Gleitschiene,
mechanischer Türfesteller Bodenmontage,
Notausgangsverschluss DIN EN 179 Typ A Drücker-Betätigung
im Gangflügel

Tür Nr.
AT_PL E.128.01
Menge: 1,000 St
DIN276_18: 334

**6.1.600 Außentürelement Stahlblechtür einflg. B 1500 mm H 2980 mm**
Außentürelement, als Stahlblechtür mit Blockzarge, einflügelig, mit feststehender Oberblende, Türblatt mit Lamellengittereinsatz, Lamellen aus gekanteten Stahlblech,
Anforderung Überströmung 0,17 m²,
sämtliche sichtbare Oberflächen pulverbeschichtet, Ausführung gemäß EB 0.1.3 - Pulverbeschichtung RAL Weiß

Breite (Rohbaumaß): ca. 1500 mm
Höhe (Rohbaumaß): ca. 2980 mm
Lichte Durchgang-Breite: mind. 800 mm
Türdurchgangs-Höhe: ca. 2.185 mm

Bauphysikalische Anforderungen:
Klimaklasse Prüfklima d nach DIN EN 112
Luftdurchlässigkeit Klasse 2 DIN EN 12207,
Schlagregendichtheit Klasse 5 A (200 Pa) nach DIN EN 12208

Montage als Laibungsmontage, Befestigungsuntergrund Stahlbeton. Fußpunkt ohne Fußbodenaufbau (OK roh = OKFF), ohne Schwelle, Mit Luftspalt zu OKFF 9mm.

Für folgende Komponenten der Türtechnik ist die Türanlage vorzurichten:
Profilzylinderschloss
Obentürschließer mit Gleitschiene,
mechanischer Türfesteller Bodenmontage,
Drückergarnitur

Tür Nr.
AT_PL E.129.01

Ausführung in Anlehnung an Zeichnung Nr.
416_DE001, Detail DE416.02
Menge: 1,000 St
DIN276_18: 334

#### Abschnitt 6.2 Beschlagarbeiten Außentüranlagen als Stahlblechtür

DIN276_18: 334

*Hinweis: Ausführungshinweis Beschlagarbeiten - Titel 6.2*
Nachfolgende Pos. beschreiben Beschlagarbeiten für Außentüranlagen aus Titel 6.1 als Stahlblechtüren

Ausführung gemäß
EB 0.0 Allgemeine Ausführungshinweise Fenster-, Tür- und Toranlagen (Besondere Schnittstellen der Technik-Komponenten)
EB 0.1 Beschichtungen / Farbkonzept
EB 0.2 Motorische Antriebe, Verriegelung und Kontakte
EB 0.4 Schlosstechnik
EB 0.5 Beschläge

EB 6.1.1 Außentüranlagen als Stahlblechtür
EB 6.1.2 Außentüranlagen als Stahlblechtür mit Glaseinlass

*Hinweis: Schlösser für einflügelige Stahlblech Türanlagen - bis OZ 6.2.60*
Nachfolgende Positionen beschreiben Schlösser für einflügelige Stahlblech Türanlagen

**6.2.10 Einsteckschloss gefälzte Türen Profilzyl**
STLB-Bau 2025-04 029
Einsteckschloss für gefälzte Türen,
Klassifizierung DIN EN 12209:
- Gebrauchskategorie Klasse 2,
- Dauerfunktionstüchtigkeit Klasse S,
- Feuerbeständigkeit, Rauch- und Feuerschutz Klasse 0,
- Korrosionsbeständigkeit und Temperatur Klasse D,
- Schutzwirkung und Anbohrwiderstand Klasse 5, Schlossmaße DIN 18251, vorgerichtet für Profilzylinder DIN 18252, 2tourig, für einflügelige Tür, Stulp aus Stahl, korrosionsgeschützt, Falle und Riegel aus Stahl, Ausführung gemäß Einzelbeschreibung,
Einzelbeschreibungs-Nr 'EB 0.4 Schlosstechnik'
Menge: 18,000 St
Leistungsbereichkatalog: 029
DIN276-1_08: 344
DIN276_18: 334

**6.2.20 Einsteckschloss gefälzte Türen Panikfunktion Profilzyl**
STLB-Bau 2025-04 029
Einsteckschloss für gefälzte Türen,
Klassifizierung DIN EN 12209:
- Gebrauchskategorie Klasse 2,
- Dauerfunktionstüchtigkeit Klasse S,
- Feuerbeständigkeit, Rauch- und Feuerschutz Klasse 0,
- Korrosionsbeständigkeit und Temperatur Klasse D,
- Schutzwirkung und Anbohrwiderstand Klasse 5, mit Panikfunktion, Schlossmaße DIN 18251, vorgerichtet für Profilzylinder DIN 18252, 2tourig, für einflügelige Tür, Stulp aus Stahl, korrosionsgeschützt, Falle und Riegel aus Stahl, Ausführung gemäß Einzelbeschreibung,
Einzelbeschreibungs-Nr 'EB 0.4 Schlosstechnik'
Menge: 4,000 St
Leistungsbereichkatalog: 029
DIN276-1_08: 344
DIN276_18: 334

**6.2.30 Mehrfachverriegelung Drückerbetätigung Profilzyl**
STLB-Bau 2025-04 029
Mehrfachverriegelung,
Klassifizierung DIN EN 12209:
- Gebrauchskategorie Klasse 2,
- Dauerfunktionstüchtigkeit Klasse S,
- Feuerbeständigkeit, Rauch- und Feuerschutz Klasse 0,
- Korrosionsbeständigkeit und Temperatur Klasse D,
- Schutzwirkung und Anbohrwiderstand Klasse 7, mit Drückerbetätigung, Schlossmaße DIN 18251, vorgerichtet für Profilzylinder DIN 18252, 2tourig, für einflügelige Tür, Schließblech/-teile profilabhängig, Stulpschiene mit Verriegelungen an 3 Stellen und zusätzlicher Verriegelung oben und unten aus nichtrostendem Stahl, Falle und Riegel des Hauptschlosses aus Zinkdruckguss, Ausführung gemäß Einzelbeschreibung,
Einzelbeschreibungs-Nr 'EB 0.4 Schlosstechnik'
Menge: 2,000 St
Leistungsbereichkatalog: 029
DIN276-1_08: 344
DIN276_18: 334

**6.2.40 Einsteckschloss gefälzte Türen Profilzyl**
STLB-Bau 2025-04 029
Einsteckschloss für gefälzte Türen,
Klassifizierung DIN EN 12209:
- Gebrauchskategorie Klasse 2,
- Dauerfunktionstüchtigkeit Klasse S,
- Feuerbeständigkeit, Rauch- und Feuerschutz Klasse B,
- Korrosionsbeständigkeit und Temperatur Klasse D,
- Schutzwirkung und Anbohrwiderstand Klasse 5, Schlossmaße DIN 18251, vorgerichtet für Profilzylinder DIN 18252, 2tourig, für einflügelige Tür, Stulp aus Stahl, korrosionsgeschützt, Falle und Riegel aus Stahl, Ausführung gemäß Einzelbeschreibung,
Einzelbeschreibungs-Nr 'EB 0.4 Schlosstechnik'
Menge: 18,000 St
Leistungsbereichkatalog: 029
DIN276-1_08: 344
DIN276_18: 334

**6.2.50 Einsteckschloss gefälzte Türen Panikfunktion Profilzyl**
STLB-Bau 2025-04 029
Einsteckschloss für gefälzte Türen,
Klassifizierung DIN EN 12209:
- Gebrauchskategorie Klasse 2,
- Dauerfunktionstüchtigkeit Klasse S,
- Feuerbeständigkeit, Rauch- und Feuerschutz Klasse B,
- Korrosionsbeständigkeit und Temperatur Klasse D,
- Schutzwirkung und Anbohrwiderstand Klasse 5, mit Panikfunktion, Schlossmaße DIN 18251, vorgerichtet für Profilzylinder DIN 18252, 2tourig, für einflügelige Tür, Stulp aus Stahl, korrosionsgeschützt, Falle und Riegel aus Stahl, Ausführung gemäß Einzelbeschreibung,
Einzelbeschreibungs-Nr 'EB 0.4 Schlosstechnik'
Menge: 8,000 St
Leistungsbereichkatalog: 029
DIN276-1_08: 344
DIN276_18: 334

**6.2.60 Mehrfachverriegelung Drückerbetätigung Profilzyl**
STLB-Bau 2025-04 029
Mehrfachverriegelung,
Klassifizierung DIN EN 12209:
- Gebrauchskategorie Klasse 2,
- Dauerfunktionstüchtigkeit Klasse S,
- Feuerbeständigkeit, Rauch- und Feuerschutz Klasse B,
- Korrosionsbeständigkeit und Temperatur Klasse D,
- Schutzwirkung und Anbohrwiderstand Klasse 7, mit Drückerbetätigung, Schlossmaße DIN 18251, vorgerichtet für Profilzylinder DIN 18252, 2tourig, für einflügelige Tür, Schließblech/-teile profilabhängig, Stulpschiene mit Verriegelungen an 3 Stellen und zusätzlicher Verriegelung oben und unten aus nichtrostendem Stahl, Falle und Riegel des Hauptschlosses aus Zinkdruckguss, Ausführung gemäß Einzelbeschreibung,
Einzelbeschreibungs-Nr 'EB 0.4 Schlosstechnik'
Menge: 5,000 St
Leistungsbereichkatalog: 029
DIN276-1_08: 344
DIN276_18: 334

*Hinweis: Schlösser für zweiflügelige Stahlblech Türanlagen - bis OZ 6.2.150*
Nachfolgende Positionen beschreiben Schlösser für zweiflügelige Stahlblech Türanlagen

**6.2.70 Einsteckschloss gefälzte Türen Profilzyl**
STLB-Bau 2025-04 029
Einsteckschloss für gefälzte Türen,
Klassifizierung DIN EN 12209:
- Gebrauchskategorie Klasse 2,
- Dauerfunktionstüchtigkeit Klasse S,
- Feuerbeständigkeit, Rauch- und Feuerschutz Klasse 0,
- Korrosionsbeständigkeit und Temperatur Klasse D,
- Schutzwirkung und Anbohrwiderstand Klasse 5, Schlossmaße DIN 18251, vorgerichtet für Profilzylinder DIN 18252, 2tourig, für 2-flügelige Tür, Stulp aus Stahl, korrosionsgeschützt, Falle und Riegel aus Stahl, Ausführung gemäß Einzelbeschreibung,
Einzelbeschreibungs-Nr 'EB 0.4 Schlosstechnik'
Menge: 8,000 St
Leistungsbereichkatalog: 029
DIN276-1_08: 344
DIN276_18: 334

**6.2.80 Mehrfachverriegelung Drückerbetätigung Profilzyl**
STLB-Bau 2025-04 029
Mehrfachverriegelung,
Klassifizierung DIN EN 12209:
- Gebrauchskategorie Klasse 2,
- Dauerfunktionstüchtigkeit Klasse S,
- Feuerbeständigkeit, Rauch- und Feuerschutz Klasse 0,
- Korrosionsbeständigkeit und Temperatur Klasse D,
- Schutzwirkung und Anbohrwiderstand Klasse 7, mit Drückerbetätigung, Schlossmaße DIN 18251, vorgerichtet für Profilzylinder DIN 18252, 2tourig, für 2-flügelige Tür, Schließblech/-teile profilabhängig, Stulpschiene mit Verriegelungen an 3 Stellen und zusätzlicher Verriegelung oben und unten aus nichtrostendem Stahl, Falle und Riegel des Hauptschlosses aus Zinkdruckguss, Ausführung gemäß Einzelbeschreibung,
Einzelbeschreibungs-Nr 'EB 0.4 Schlosstechnik'
Menge: 4,000 St
Leistungsbereichkatalog: 029
DIN276-1_08: 344
DIN276_18: 334

**6.2.90 Mehrfachverriegelung Drückerbetätigung Profilzyl**
STLB-Bau 2025-04 029
Mehrfachverriegelung,
Klassifizierung DIN EN 12209:
- Gebrauchskategorie Klasse 2,
- Dauerfunktionstüchtigkeit Klasse S,
- Feuerbeständigkeit, Rauch- und Feuerschutz Klasse 0,
- Korrosionsbeständigkeit und Temperatur Klasse D,
- Schutzwirkung und Anbohrwiderstand Klasse 7, mit Drückerbetätigung, Schlossmaße DIN 18251, vorgerichtet für Profilzylinder DIN 18252, 2tourig, für 2-flügelige Tür, Schließblech/-teile profilabhängig, Stulpschiene mit Verriegelungen an 3 Stellen und zusätzlicher Verriegelung oben und unten aus nichtrostendem Stahl, Falle und Riegel des Hauptschlosses aus Zinkdruckguss, Ausführung gemäß Einzelbeschreibung,
Einzelbeschreibungs-Nr 'EB 0.4 Schlosstechnik'
Menge: 5,000 St
Leistungsbereichkatalog: 029
DIN276-1_08: 344
DIN276_18: 334

**6.2.100 Mehrfachverriegelung Panikfunktion Profilzyl**
STLB-Bau 2025-04 029
Mehrfachverriegelung,
Klassifizierung DIN EN 12209:
- Gebrauchskategorie Klasse 2,
- Dauerfunktionstüchtigkeit Klasse S,
- Feuerbeständigkeit, Rauch- und Feuerschutz Klasse 0,
- Korrosionsbeständigkeit und Temperatur Klasse D,
- Schutzwirkung und Anbohrwiderstand Klasse 7, mit Panikfunktion, Schlossmaße DIN 18251, vorgerichtet für Profilzylinder DIN 18252, 2tourig, für 2-flügelige Tür, Schließblech/-teile profilabhängig, Stulpschiene mit Verriegelungen an 3 Stellen und zusätzlicher Verriegelung oben und unten aus nichtrostendem Stahl, Falle und Riegel des Hauptschlosses aus Zinkdruckguss, Ausführung gemäß Einzelbeschreibung,
Einzelbeschreibungs-Nr 'EB 0.4 Schlosstechnik'
Menge: 1,000 St
Leistungsbereichkatalog: 029
DIN276-1_08: 344
DIN276_18: 334

**6.2.110 Mehrfachverriegelung Panikfunktion Profilzyl**
STLB-Bau 2025-04 029
Mehrfachverriegelung,
Klassifizierung DIN EN 12209:
- Gebrauchskategorie Klasse 2,
- Dauerfunktionstüchtigkeit Klasse S,
- Feuerbeständigkeit, Rauch- und Feuerschutz Klasse 0,
- Korrosionsbeständigkeit und Temperatur Klasse D,
- Schutzwirkung und Anbohrwiderstand Klasse 7, mit Panikfunktion, Schlossmaße DIN 18251, vorgerichtet für Profilzylinder DIN 18252, 2tourig, für 2-flügelige Tür, Schließblech/-teile profilabhängig, Stulpschiene mit Verriegelungen an 3 Stellen und zusätzlicher Verriegelung oben und unten aus nichtrostendem Stahl, Falle und Riegel des Hauptschlosses aus Zinkdruckguss, Ausführung gemäß Einzelbeschreibung,
Einzelbeschreibungs-Nr 'EB 0.4 Schlosstechnik'
Menge: 10,000 St
Leistungsbereichkatalog: 029
DIN276-1_08: 344
DIN276_18: 334

**6.2.120 Einsteckschloss gefälzte Türen Panikfunktion Profilzyl**
STLB-Bau 2025-04 029
Einsteckschloss für gefälzte Türen,
Klassifizierung DIN EN 12209:
- Gebrauchskategorie Klasse 2,
- Dauerfunktionstüchtigkeit Klasse S,
- Feuerbeständigkeit, Rauch- und Feuerschutz Klasse B,
- Korrosionsbeständigkeit und Temperatur Klasse D,
- Schutzwirkung und Anbohrwiderstand Klasse 5, mit Panikfunktion, Schlossmaße DIN 18251, vorgerichtet für Profilzylinder DIN 18252, 2tourig, für 2-flügelige Tür, Stulp aus Stahl, korrosionsgeschützt, Falle und Riegel aus Stahl, Ausführung gemäß Einzelbeschreibung,
Einzelbeschreibungs-Nr 'EB 0.4 Schlosstechnik'
Menge: 2,000 St
Leistungsbereichkatalog: 029
DIN276-1_08: 344
DIN276_18: 334

**6.2.130 Mehrfachverriegelung Panikfunktion Profilzyl**
STLB-Bau 2025-04 029
Mehrfachverriegelung,
Klassifizierung DIN EN 12209:
- Gebrauchskategorie Klasse 2,
- Dauerfunktionstüchtigkeit Klasse S,
- Feuerbeständigkeit, Rauch- und Feuerschutz Klasse B,
- Korrosionsbeständigkeit und Temperatur Klasse D,
- Schutzwirkung und Anbohrwiderstand Klasse 7, mit Panikfunktion, Schlossmaße DIN 18251, vorgerichtet für Profilzylinder DIN 18252, 2tourig, für 2-flügelige Tür, Schließblech/-teile profilabhängig, Stulpschiene mit Verriegelungen an 3 Stellen und zusätzlicher Verriegelung oben und unten aus nichtrostendem Stahl, Falle und Riegel des Hauptschlosses aus Zinkdruckguss, Ausführung gemäß Einzelbeschreibung,
Einzelbeschreibungs-Nr 'EB 0.4 Schlosstechnik'
Menge: 3,000 St
Leistungsbereichkatalog: 029
DIN276-1_08: 344
DIN276_18: 334

**6.2.140 Türfalztreibriegel Baskülhebel**
STLB-Bau 2025-04 029
Türfalztreibriegel mit Baskülhebel, Treibstangen aus verzinktem Stahl.
Menge: 12,000 St
Leistungsbereichkatalog: 029
DIN276-1_08: 334
DIN276_18: 334

**6.2.150 Standflügelverriegelung**
Standflügelverriegelung, zur automatischen Verriegelung des Standflügels von 2-flügeligen Feuer- und Rauchschutztüren, mit Kurbelfalle, 45 mm Dornmass, Stulp aus Edelstahl, geteilte justierbare Spindel, flexibel gelagert, längenverstellbarer Fallenbolzen, einstellbares Sperrgegenstück.
Menge: 18,000 St
DIN276_18: 334

*Hinweis: Antriebe für einflügelige Stahlblech Türanlagen - bis OZ 6.2.240*
Nachfolgende Positionen beschreiben Antrieb für einflügelige Stahlblech Türanlagen

**6.2.160 Obentürschließer einflg. Außentür**
Obentürschließer Größenklasse 5 DIN EN 1154, für Außentür, einflügelig, Türflügelbreite in mm bis 1200
mit Endanschlag, mit Gleitschiene mit Öffnungsbegrenzung, Einbau in Bandgegenseite, Korrosionsbeständigkeit DIN EN 1670 Klasse 3,
sichtbare Oberflächen nasslackbeschichtet,
Ausführung gemäß EB 0.1.1 - Nasslackbeschichtung Kristall-Grün-Metallic.
Menge: 3,000 St
Leistungsbereichkatalog: 029
DIN276-1_08: 334
DIN276_18: 334

**6.2.170 Obentürschließer einflg. Außentür Außentür Feuer-/Rauchschutztür**
Obentürschließer Größenklasse 5 DIN EN 1154, für Außentür, einflügelig, für Feuer- und Rauchschutztüren, Türflügelbreite in mm bis 1200, mit Endanschlag, mit Gleitschiene mit Öffnungsbegrenzung, Einbau in Bandgegenseite, Korrosionsbeständigkeit DIN EN 1670 Klasse 3,
mit Abnahmeprüfung, Prüfbuch und dauerhafter Anbringung des Zulassungsschildes,
sichtbare Oberflächen nasslackbeschichtet,
Ausführung gemäß EB 0.1.1 - Nasslackbeschichtung Kristall-Grün-Metallic.
Menge: 2,000 St
Leistungsbereichkatalog: 029
DIN276-1_08: 334
DIN276_18: 334

**6.2.180 Obentürschließer einflg. Außentür**
Obentürschließer Größenklasse 5 DIN EN 1154, für Außentür, einflügelig, Türflügelbreite in mm bis 1200
mit Endanschlag, mit Gleitschiene mit Öffnungsbegrenzung, Einbau in Bandgegenseite, Korrosionsbeständigkeit DIN EN 1670 Klasse 3,
sichtbare Oberflächen pulverbeschichtet, Ausführung gemäß EB 0.1.2 - Pulverbeschichtung RAL Grün.
Menge: 1,000 St
Leistungsbereichkatalog: 029
DIN276-1_08: 334
DIN276_18: 334

**6.2.190 Obentürschließer einflg. Außentür**
Obentürschließer Größenklasse 5 DIN EN 1154, für Außentür, einflügelig, Türflügelbreite in mm bis 1200
mit Endanschlag, mit Gleitschiene mit Öffnungsbegrenzung, Einbau in Bandgegenseite, Korrosionsbeständigkeit DIN EN 1670 Klasse 3,
sichtbare Oberflächen pulverbeschichtet, Ausführung gemäß
EB 0.1.3 - Pulverbeschichtung RAL Weiß.
Menge: 1,000 St
Leistungsbereichkatalog: 029
DIN276-1_08: 334
DIN276_18: 334

**6.2.200 Obentürschließer einflg. Außentür**
Obentürschließer Größenklasse 5 DIN EN 1154, für Außentür, einflügelig, Türflügelbreite in mm bis 1200
mit Endanschlag, mit Gleitschiene mit Öffnungsbegrenzung, Einbau in Bandseite, Korrosionsbeständigkeit DIN EN 1670 Klasse 3,
sichtbare Oberflächen pulverbeschichtet, Ausführung gemäß
EB 0.1.3 - Pulverbeschichtung RAL Weiß.
Menge: 2,000 St
Leistungsbereichkatalog: 029
DIN276-1_08: 334
DIN276_18: 334

**6.2.210 Obentürschließer einflg. Außentür Außentür Feuer-/Rauchschutztür**
Obentürschließer Größenklasse 5 DIN EN 1154, für Außentür, einflügelig, für Feuer- und Rauchschutztüren, Türflügelbreite in mm bis 1200, mit Endanschlag, mit Gleitschiene mit Öffnungsbegrenzung, Einbau in Bandgegenseite, Korrosionsbeständigkeit DIN EN 1670 Klasse 3,
mit Abnahmeprüfung, Prüfbuch und dauerhafter Anbringung des Zulassungsschildes,
sichtbare Oberflächen pulverbeschichtet, Ausführung gemäß EB 0.1.2 - Pulverbeschichtung RAL Grün.
Menge: 17,000 St
Leistungsbereichkatalog: 029
DIN276-1_08: 334
DIN276_18: 334

**6.2.220 Obentürschließer einflg. Außentür Außentür Feuer-/Rauchschutztür**
Obentürschließer Größenklasse 5 DIN EN 1154, für Außentür, einflügelig, für Feuer- und Rauchschutztüren, Türflügelbreite in mm bis 1200, mit Endanschlag, mit Gleitschiene mit Öffnungsbegrenzung, mit elektromechanischer Feststellung 24 V DC DIN EN 1155, Einbau in Bandgegenseite, Korrosionsbeständigkeit DIN EN 1670 Klasse 3,
mit Abnahmeprüfung, Prüfbuch und dauerhafter Anbringung des Zulassungsschildes,
sichtbare Oberflächen pulverbeschichtet, Ausführung gemäß EB 0.1.2 - Pulverbeschichtung RAL Grün.
Menge: 1,000 St
Leistungsbereichkatalog: 029
DIN276-1_08: 334
DIN276_18: 334

**6.2.230 Obentürschließer einflg. Außentür Außentür Feuer-/Rauchschutztür**
Obentürschließer Größenklasse 5 DIN EN 1154, für Außentür, einflügelig, für Feuer- und Rauchschutztüren, Türflügelbreite in mm bis 1200, mit Endanschlag, mit Gleitschiene mit Öffnungsbegrenzung, Einbau in Bandgegenseite, Korrosionsbeständigkeit DIN EN 1670 Klasse 3,
mit Abnahmeprüfung, Prüfbuch und dauerhafter Anbringung des Zulassungsschildes,
sichtbare Oberflächen pulverbeschichtet, Ausführung gemäß
EB 0.1.3 - Pulverbeschichtung RAL Weiß.‑
Menge: 2,000 St
Leistungsbereichkatalog: 029
DIN276-1_08: 334
DIN276_18: 334

**6.2.240 Obentürschließer einflg. Außentür Außentür Feuer-/Rauchschutztür**
Obentürschließer Größenklasse 5 DIN EN 1154, für Außentür, einflügelig, für Feuer- und Rauchschutztüren, Türflügelbreite in mm bis 1200, mit Endanschlag, mit Gleitschiene mit Öffnungsbegrenzung, mit elektromechanischer Feststellung 24 V DC DIN EN 1155, mit integriertem Rauchschalter 230 V AC, Sturzmelder 230 V AC und 2 Deckenmelder,
Einbau in Bandgegenseite,
Korrosionsbeständigkeit DIN EN 1670 Klasse 3, mit Abnahmeprüfung und dauerhafter Anbringung des Zulassungsschildes,
sichtbare Oberflächen pulverbeschichtet, Ausführung gemäß
EB 0.1.3 - Pulverbeschichtung RAL Weiß.‑
Menge: 2,000 St
Leistungsbereichkatalog: 029
DIN276-1_08: 334
DIN276_18: 334

*Hinweis: Antriebe für zweiflügelige Stahlblech Türanlagen - bis OZ 6.2.300*
Nachfolgende Positionen beschreiben Antrieb für zweiflügelige Stahlblech Türanlagen

**6.2.250 Obentürschließer 2-flg. Außentür**
Obentürschließer Größenklasse 5 DIN EN 1154, für Außentür, 2-flügelig, Türflügelbreite in mm bis 1200, mit Endanschlag, mit Gleitschiene mit Öffnungsbegrenzung, Einbau in Bandgegenseite, Korrosionsbeständigkeit DIN EN 1670 Klasse 3, Schließfolgeregler integriert, verdeckt liegend,
sichtbare Oberflächen nasslackbeschichtet,
Ausführung gemäß EB 0.1.1 - Nasslackbeschichtung Kristall-Grün-Metallic.
Menge: 4,000 St
Leistungsbereichkatalog: 029
DIN276-1_08: 334
DIN276_18: 334

**6.2.260 Obentürschließer 2-flg. Außentür Feuer-/Rauchschutztür**
Obentürschließer Größenklasse 5 DIN EN 1154, für Außentür, 2-flügelig, für Feuer- und Rauchschutztüren,Türflügelbreite in mm bis 1200, mit Endanschlag, mit Gleitschiene mit Öffnungsbegrenzung, Einbau in Bandgegenseite, Korrosionsbeständigkeit DIN EN 1670 Klasse 3, Schließfolgeregler integriert, verdeckt liegend,
mit Abnahmeprüfung, Prüfbuch und dauerhafter Anbringung des Zulassungsschildes,
sichtbare Oberflächen nasslackbeschichtet,
Ausführung gemäß EB 0.1.1 - Nasslackbeschichtung Kristall-Grün-Metallic.
Menge: 1,000 St
Leistungsbereichkatalog: 029
DIN276-1_08: 334
DIN276_18: 334

**6.2.270 Obentürschließer 2-flg. Außentür**
Obentürschließer Größenklasse 5 DIN EN 1154, für Außentür, 2-flügelig, Türflügelbreite in mm bis 1200, mit Endanschlag, mit Gleitschiene mit Öffnungsbegrenzung, Einbau in Bandgegenseite, Korrosionsbeständigkeit DIN EN 1670 Klasse 3, Schließfolgeregler integriert, verdeckt liegend,
sichtbare Oberflächen pulverbeschichtet, Ausführung gemäß EB 0.1.2 - Pulverbeschichtung RAL Grün.
Menge: 4,000 St
Leistungsbereichkatalog: 029
DIN276-1_08: 334
DIN276_18: 334

**6.2.280 Obentürschließer 2-flg. Außentür Feuer-/Rauchschutztür**
Obentürschließer Größenklasse 5 DIN EN 1154, für Außentür, 2-flügelig, für Feuer- und Rauchschutztüren, Türflügelbreite in mm bis 1200, mit Endanschlag, mit Gleitschiene mit Öffnungsbegrenzung, Einbau in Bandgegenseite, Korrosionsbeständigkeit DIN EN 1670 Klasse 3, Schließfolgeregler integriert, verdeckt liegend,
mit Abnahmeprüfung, Prüfbuch und dauerhafter Anbringung des Zulassungsschildes,
sichtbare Oberflächen pulverbeschichtet, Ausführung gemäß EB 0.1.2 - Pulverbeschichtung RAL Grün.
Menge: 9,000 St
Leistungsbereichkatalog: 029
DIN276-1_08: 334
DIN276_18: 334

**6.2.290 Obentürschließer 2-flg. Außentür Feuer-/Rauchschutztür**
Obentürschließer Größenklasse 5 DIN EN 1154, für Außentür, 2-flügelig, für Feuer- und Rauchschutztüren, Türflügelbreite in mm bis 1200, mit Endanschlag, mit Gleitschiene mit Öffnungsbegrenzung, Einbau in Bandgegenseite, Korrosionsbeständigkeit DIN EN 1670 Klasse 3, Schließfolgeregler integriert, verdeckt liegend,
mit Abnahmeprüfung, Prüfbuch und dauerhafter Anbringung des Zulassungsschildes,
sichtbare Oberflächen pulverbeschichtet, Ausführung gemäß
EB 0.1.3 - Pulverbeschichtung RAL Weiß.
Menge: 1,000 St
Leistungsbereichkatalog: 029
DIN276-1_08: 334
DIN276_18: 334

**6.2.300 Drehflügelantrieb 2-flg. Außentür**
Drehflügelantrieb mit Öffnungsbegrenzer und einstellbarer Offenhaltezeit, 230 V AC, für 2-flügelige Außentüranlage, mit Drehflügelantrieb im Gangflügel und Standflügel, mit integrierter Schließfolgeregelung, Montage Bandgegenseite,
sichtbare Oberflächen pulverbeschichtet, Ausführung gemäß EB 0.1.2 - Pulverbeschichtung RAL Grün.
Drehflügelantrieb mit externem Programmschalter mit 3 Schaltstellungen -Aus-, -Automatikbetrieb-, -Daueroffen, einschl. betriebsfertiger Verkabelung und Vorrichtung/ Verkabelung für bauseitige Flächentaster innen und Kartenleser außen, maximale Türöffnungskraft 150N,
Sicherheitseinrichtung für den Schwenkbereich der Tür als Laserscanner, auf dem Türblatt montiert.

Ausführung gemäß Einzelbeschreibung
EB 0.2 Motorische Antriebe, Verriegelung und Kontakte
Menge: 1,000 St
Leistungsbereichkatalog: 029
DIN276-1_08: 344
DIN276_18: 334

*Hinweis: Beschläge einflügelige Stahlblech Türanlagen - bis OZ 6.2.470*
Nachfolgende Pos. beschreiben Beschläge für einflügelige Stahlblechtüren

Ausführung gemäß EB 0.5 Beschläge
EB 0.5.1 - Produktfamilie OGRO by Wagenfeld repräsentative Bereiche
EB 0.5.2 - in Anlehnung an EB 0.5.1 untergeordnete Bereiche

**6.2.310 Drückergarnitur TypA Drücker-Drückergarn. Stahl niro Drückerrosette**
STLB-Bau 2025-04 029
Drückergarnitur DIN EN 1906, Ausführungsart Typ A, als Drücker-Drückergarnitur, aus nichtrostendem Stahl, Drückerrosette, Ausführung gemäß Einzelbeschreibung,
Einzelbeschreibungs-Nr 'EB 0.5.1 - Produktfamilie OGRO by Wagenfeld repräsentative Bereiche'
Menge: 1,000 St
Leistungsbereichkatalog: 029
DIN276-1_08: 344
DIN276_18: 334

**6.2.320 Drückergarnitur TypA Drücker-Drückergarn. Stahl niro Drückerrosette**
STLB-Bau 2025-04 029
Drückergarnitur DIN EN 1906, Ausführungsart Typ A, als Drücker-Drückergarnitur, aus nichtrostendem Stahl, Drückerrosette, Ausführung gemäß Einzelbeschreibung,
Einzelbeschreibungs-Nr 'EB 0.5.2 - in Anlehnung an EB 0.5.1 untergeordnete Bereiche'

Hersteller und Typ '....................................................' vom Bieter einzutragen
Menge: 5,000 St
Leistungsbereichkatalog: 029
DIN276-1_08: 344
DIN276_18: 344

**6.2.330 Drückergarnitur TypA Drücker-Drückergarn. Stahl niro Drückerrosette**
STLB-Bau 2025-04 029
Drückergarnitur DIN EN 1906, Feuerbeständigkeit Klasse B, Ausführungsart Typ A, als Drücker-Drückergarnitur, aus nichtrostendem Stahl, Drückerrosette, Ausführung gemäß Einzelbeschreibung,
Einzelbeschreibungs-Nr 'EB 0.5.2 - in Anlehnung an EB 0.5.1 untergeordnete Bereiche'

Hersteller und Typ '....................................................' vom Bieter einzutragen
Menge: 1,000 St
Leistungsbereichkatalog: 029
DIN276-1_08: 344
DIN276_18: 344

**6.2.340 Drückergarnitur TypA Halbgarnitur Drücker Stahl niro Drückerrosette**
STLB-Bau 2025-04 029
Drückergarnitur DIN EN 1906, Ausführungsart Typ A, als Halbgarnitur mit Drücker, Maße DIN 18255, aus nichtrostendem Stahl, Drückerrosette, Ausführung gemäß Einzelbeschreibung,
Einzelbeschreibungs-Nr 'EB 0.5.2 - in Anlehnung an EB 0.5.1 untergeordnete Bereiche'

Hersteller und Typ '....................................................' vom Bieter einzutragen
Menge: 2,000 St
Leistungsbereichkatalog: 029
DIN276-1_08: 344
DIN276_18: 344

**6.2.350 Drückergarnitur TypA Drücker-Drückergarn. Stahl niro Langschild**
STLB-Bau 2025-04 029
Drückergarnitur DIN EN 1906, Ausführungsart Typ A, als Drücker-Drückergarnitur, aus nichtrostendem Stahl, Langschild, Ausführung gemäß Einzelbeschreibung,
Einzelbeschreibungs-Nr 'EB 0.5.2 - in Anlehnung an EB 0.5.1 untergeordnete Bereiche'

Hersteller und Typ '....................................................' vom Bieter einzutragen
Menge: 1,000 St
Leistungsbereichkatalog: 029
DIN276-1_08: 344
DIN276_18: 344

**6.2.360 Drückergarnitur TypA Wechselgarn. Drücker Türknauf nicht drehbar Stahl niro Drückerrosette**
STLB-Bau 2025-04 029
Drückergarnitur DIN EN 1906, Ausführungsart Typ A, als Wechselgarnitur mit Drücker und Türknauf, nicht drehbar, aus nichtrostendem Stahl, Drückerrosette, Ausführung gemäß Einzelbeschreibung,
Einzelbeschreibungs-Nr 'EB 0.5.2 - in Anlehnung an EB 0.5.1 untergeordnete Bereiche'

Hersteller und Typ '....................................................' vom Bieter einzutragen
Menge: 6,000 St
Leistungsbereichkatalog: 029
DIN276-1_08: 344
DIN276_18: 344

**6.2.370 Drückergarnitur TypA Wechselgarn. Drücker Türknauf nicht drehbar Stahl niro Drückerrosette**
STLB-Bau 2025-04 029
Drückergarnitur DIN EN 1906, Ausführungsart Typ A, als Wechselgarnitur mit Drücker und Türknauf, nicht drehbar, aus nichtrostendem Stahl, Drückerrosette, Ausführung gemäß Einzelbeschreibung,
Einzelbeschreibungs-Nr 'EB 0.5.1 - Produktfamilie OGRO by Wagenfeld repräsentative Bereiche'
Menge: 3,000 St
Leistungsbereichkatalog: 029
DIN276-1_08: 344
DIN276_18: 334

**6.2.380 Drückergarnitur TypA Wechselgarn. Drücker Türknauf nicht drehbar Stahl niro Drückerrosette**
STLB-Bau 2025-04 029
Drückergarnitur DIN EN 1906, Feuerbeständigkeit Klasse B, Ausführungsart Typ A, als Wechselgarnitur mit Drücker und Türknauf, nicht drehbar, aus nichtrostendem Stahl, Drückerrosette, Ausführung gemäß Einzelbeschreibung,
Einzelbeschreibungs-Nr 'EB 0.5.2 - in Anlehnung an EB 0.5.1 untergeordnete Bereiche'

Hersteller und Typ '....................................................' vom Bieter einzutragen
Menge: 16,000 St
Leistungsbereichkatalog: 029
DIN276-1_08: 344
DIN276_18: 344

**6.2.390 Drückergarnitur TypA Wechselgarn. Drücker Türknauf nicht drehbar Stahl niro Drückerrosette**
STLB-Bau 2025-04 029
Drückergarnitur DIN EN 1906, Feuerbeständigkeit Klasse B, Ausführungsart Typ A, als Wechselgarnitur mit Drücker und Türknauf, nicht drehbar, aus nichtrostendem Stahl, Drückerrosette, Ausführung gemäß Einzelbeschreibung,
Einzelbeschreibungs-Nr 'EB 0.5.1 - Produktfamilie OGRO by Wagenfeld repräsentative Bereiche'
Menge: 3,000 St
Leistungsbereichkatalog: 029
DIN276-1_08: 344
DIN276_18: 334

**6.2.400 Drückergarnitur TypA Wechselgarn. Drücker Türknauf nicht drehbar Stahl niro Langschild**
STLB-Bau 2025-04 029
Drückergarnitur DIN EN 1906, Einbruchschutz Klasse 4, Ausführungsart Typ A, als Wechselgarnitur mit Drücker und Türknauf, nicht drehbar, aus nichtrostendem Stahl, Langschild, Ausführung gemäß Einzelbeschreibung,
Einzelbeschreibungs-Nr 'EB 0.5.2 - in Anlehnung an EB 0.5.1 untergeordnete Bereiche'

Hersteller und Typ '....................................................' vom Bieter einzutragen
Menge: 1,000 St
Leistungsbereichkatalog: 029
DIN276-1_08: 344
DIN276_18: 344

**6.2.410 Drückergarnitur TypA Wechselgarn. Drücker Türknauf nicht drehbar Stahl niro Langschild**
STLB-Bau 2025-04 029
Drückergarnitur DIN EN 1906, Einbruchschutz Klasse 3, Ausführungsart Typ A, als Wechselgarnitur mit Drücker und Türknauf, nicht drehbar, aus nichtrostendem Stahl, Langschild, Ausführung gemäß Einzelbeschreibung,
Einzelbeschreibungs-Nr 'EB 0.5.1 - Produktfamilie OGRO by Wagenfeld repräsentative Bereiche'
Menge: 1,000 St
Leistungsbereichkatalog: 029
DIN276-1_08: 344
DIN276_18: 334

**6.2.420 Muschelgriff Leichtmetall weiss**
Muschelgriff, aus Leichtmetall, pulverbeschichtet weiß, eingelassen.
Menge: 5,000 St
Leistungsbereichkatalog: 029
DIN276-1_08: 371
DIN276_18: 334

**6.2.430 Notausgangsverschluss einflg. Außentür Typ A Kl.A Stahl niro Feuer-/Rauchschutztür**
Drückergarnitur DIN EN 1906, Ausführungsart Typ A Drücker-Betätigung, als Drücker-Drückergarnitur, als Notausgangsverschluss DIN EN 179 für einflügelige Türen, Feuerbeständigkeit DIN EN 1906 Klasse B,
Flügelmasse bis 200 kg, Dauerfunktionstüchtigkeit 100000 Prüfzyklen, aus nichtrostendem Stahl, Drückerrosette,
Ausführung gemäß Einzelbeschreibung,
Einzelbeschreibungs-Nr 'EB 0.5.1 - Produktfamilie OGRO by Wagenfeld repräsentative Bereiche'
Menge: 1,000 St
Leistungsbereichkatalog: 029
DIN276-1_08: 344
DIN276_18: 334

**6.2.440 Notausgangsverschluss einflg. Außentür Typ A Kl.A Stahl niro Feuer-/Rauchschutztür, beidseitig**
Drückergarnitur DIN EN 1906, Ausführungsart Typ A Drücker-Betätigung, als Drücker-Drückergarnitur, als beidseitiger Notausgangsverschluss DIN EN 179 für einflügelige Türen, Feuerbeständigkeit DIN EN 1906 Klasse B,
Flügelmasse bis 200 kg, Dauerfunktionstüchtigkeit 100000 Prüfzyklen, aus nichtrostendem Stahl, Drückerrosette,
Ausführung gemäß Einzelbeschreibung,
Einzelbeschreibungs-Nr 'EB 0.5.2 - in Anlehnung an EB 0.5.1 untergeordnete Bereiche'
Hersteller und Typ '....................................................' vom Bieter einzutragen
Menge: 3,000 St
Leistungsbereichkatalog: 029
DIN276-1_08: 344
DIN276_18: 334

**6.2.450 Notausgangsverschluss einflg. Außentür Typ A Kl.A Stahl niro Feuer-/Rauchschutztür**
Drückergarnitur DIN EN 1906, Ausführungsart Typ A Drücker-Betätigung, als Wechselgarnitur mit Drücker und Türknauf, als Notausgangsverschluss DIN EN 179 für einflügelige Türen, Feuerbeständigkeit DIN EN 1906 Klasse B,
Flügelmasse bis 200 kg, Dauerfunktionstüchtigkeit 100000 Prüfzyklen, aus nichtrostendem Stahl, Drückerrosette,
Ausführung gemäß Einzelbeschreibung,
Einzelbeschreibungs-Nr 'EB 0.5.1 - Produktfamilie OGRO by Wagenfeld repräsentative Bereiche'
Menge: 1,000 St
Leistungsbereichkatalog: 029
DIN276-1_08: 344
DIN276_18: 334

**6.2.460 Notausgangsverschluss einflg. Außentür Typ A Kl.A Stahl niro RC3**
Drückergarnitur DIN EN 1906, Ausführungsart Typ A Drücker-Betätigung, als Wechselgarnitur mit Drücker und Türknauf, als Notausgangsverschluss DIN EN 179 für einflügelige Türen, Einbruchschutz DIN EN 1906 Klasse 3,
Flügelmasse bis 200 kg, Dauerfunktionstüchtigkeit 100000 Prüfzyklen, aus nichtrostendem Stahl, mit Langschild,
Ausführung gemäß Einzelbeschreibung,
Einzelbeschreibungs-Nr EB 0.5.1 - Produktfamilie OGRO by Wagenfeld repräsentative Bereiche.
Menge: 1,000 St

**6.2.470 Notausgangsverschluss einflg. Außentür Typ A Kl.A Stahl niro RC3 Feuer-/Rauchschutztür**
Drückergarnitur DIN EN 1906, Ausführungsart Typ A Drücker-Betätigung, als Wechselgarnitur mit Drücker und Türknauf, als Notausgangsverschluss DIN EN 179 für einflügelige Türen,
Feuerbeständigkeit DIN EN 1906 Klasse B, Einbruchschutz DIN EN 1906 Klasse 3, Flügelmasse bis 200 kg, Dauerfunktionstüchtigkeit 100000 Prüfzyklen, aus nichtrostendem Stahl, gekröpft, mit Langschild,
Ausführung gemäß Einzelbeschreibung,
Einzelbeschreibungs-Nr. EB 0.5.1 - Produktfamilie OGRO by Wagenfeld repräsentative Bereiche
Menge: 1,000 St

*Hinweis: Beschläge zweiflügelige Stahlblech Türanlagen - bis OZ 6.2.600*
Nachfolgende Pos. beschreiben Beschläge für zweiflügelige Stahlblechtüren

Ausführung gemäß EB 0.5 Beschläge
EB 0.5.1 - Produktfamilie OGRO by Wagenfeld repräsentative Bereiche
EB 0.5.2 - in Anlehnung an EB 0.5.1 untergeordnete Bereiche

**6.2.480 Drückergarnitur TypA Drücker-Drückergarn. Stahl niro Drückerrosette**
STLB-Bau 2025-04 029
Drückergarnitur DIN EN 1906, Ausführungsart Typ A, als Drücker-Drückergarnitur, aus nichtrostendem Stahl, Drückerrosette, Ausführung gemäß Einzelbeschreibung,
Einzelbeschreibungs-Nr 'EB 0.5.2 - in Anlehnung an EB 0.5.1 untergeordnete Bereiche'

Hersteller und Typ '....................................................' vom Bieter einzutragen
Menge: 4,000 St
Leistungsbereichkatalog: 029
DIN276-1_08: 344
DIN276_18: 344

**6.2.490 Drückergarnitur TypA Wechselgarn. Drücker Türknauf nicht drehbar Stahl niro Drückerrosette**
STLB-Bau 2025-04 029
Drückergarnitur DIN EN 1906, Ausführungsart Typ A, als Wechselgarnitur mit Drücker und Türknauf, nicht drehbar, aus nichtrostendem Stahl, Drückerrosette, Ausführung gemäß Einzelbeschreibung,
Einzelbeschreibungs-Nr 'EB 0.5.2 - in Anlehnung an EB 0.5.1 untergeordnete Bereiche'

Hersteller und Typ '....................................................' vom Bieter einzutragen
Menge: 1,000 St
Leistungsbereichkatalog: 029
DIN276-1_08: 344
DIN276_18: 344

**6.2.500 Drückergarnitur TypA Wechselgarn. Drücker Türknauf nicht drehbar Stahl niro Drückerrosette**
STLB-Bau 2025-04 029
Drückergarnitur DIN EN 1906, Ausführungsart Typ A, als Wechselgarnitur mit Drücker und Türknauf, nicht drehbar, aus nichtrostendem Stahl, Drückerrosette, Ausführung gemäß Einzelbeschreibung,
Einzelbeschreibungs-Nr 'EB 0.5.1 - Produktfamilie OGRO by Wagenfeld repräsentative Bereiche'
Menge: 1,000 St
Leistungsbereichkatalog: 029
DIN276-1_08: 344
DIN276_18: 334

**6.2.510 Drückergarnitur TypA Wechselgarn. Drücker Türknauf nicht drehbar Stahl niro Langschild**
STLB-Bau 2025-04 029
Drückergarnitur DIN EN 1906, Einbruchschutz Klasse 3, Ausführungsart Typ A, als Wechselgarnitur mit Drücker und Türknauf, nicht drehbar, aus nichtrostendem Stahl, Langschild, Ausführung gemäß Einzelbeschreibung,
Einzelbeschreibungs-Nr 'EB 0.5.1 - Produktfamilie OGRO by Wagenfeld repräsentative Bereiche'
Menge: 1,000 St
Leistungsbereichkatalog: 029
DIN276-1_08: 344
DIN276_18: 334

**6.2.520 Drückergarnitur TypA Wechselgarn. Drücker Türknauf nicht drehbar Stahl niro Langschild**
STLB-Bau 2025-04 029
Drückergarnitur DIN EN 1906, Einbruchschutz Klasse 4, Ausführungsart Typ A, als Wechselgarnitur mit Drücker und Türknauf, nicht drehbar, aus nichtrostendem Stahl, Langschild, Ausführung gemäß Einzelbeschreibung,
Einzelbeschreibungs-Nr 'EB 0.5.2 - in Anlehnung an EB 0.5.1 untergeordnete Bereiche'

Hersteller und Typ '....................................................' vom Bieter einzutragen
Menge: 1,000 St
Leistungsbereichkatalog: 029
DIN276-1_08: 344
DIN276_18: 344

**6.2.530 Drückergarnitur TypA Wechselgarn. Drücker Türknauf Stahl niro Drückerrosette**
STLB-Bau 2025-04 029
Drückergarnitur DIN EN 1906, Feuerbeständigkeit Klasse B, Ausführungsart Typ A, als Wechselgarnitur mit Drücker und Türknauf, aus nichtrostendem Stahl, Drückerrosette, Ausführung gemäß Einzelbeschreibung,
Einzelbeschreibungs-Nr 'EB 0.5.2 - in Anlehnung an EB 0.5.1 untergeordnete Bereiche'

Hersteller und Typ '....................................................' vom Bieter einzutragen
Menge: 7,000 St
Leistungsbereichkatalog: 029
DIN276-1_08: 344
DIN276_18: 344

**6.2.540 Drückergarnitur TypA Wechselgarn. Drücker Türknauf Stahl niro Drückerrosette**
STLB-Bau 2025-04 029
Drückergarnitur DIN EN 1906, Feuerbeständigkeit Klasse B, Ausführungsart Typ A, als Wechselgarnitur mit Drücker und Türknauf, aus nichtrostendem Stahl, Drückerrosette, Ausführung gemäß Einzelbeschreibung,
Einzelbeschreibungs-Nr 'EB 0.5.1 - Produktfamilie OGRO by Wagenfeld repräsentative Bereiche'
Menge: 3,000 St
Leistungsbereichkatalog: 029
DIN276-1_08: 344
DIN276_18: 334

**6.2.550 Notausgangsverschluss 2-flg. Außentür Typ A Kl.A Stahl niro Langschild, beidseitig**
Drückergarnitur DIN EN 1906, Ausführungsart Typ A Drücker-Betätigung, als Drücker-Drückergarnitur, als beidseitiger Notausgangsverschluss DIN EN 179 für 2-flügelige Türen, Türbeschlag für Gangflügel,
Flügelmasse bis 200 kg, Dauerfunktionstüchtigkeit 100000 Prüfzyklen, aus nichtrostendem Stahl, Langschild,
Ausführung gemäß Einzelbeschreibung,
Einzelbeschreibungs-Nr EB 0.5.1 - Produktfamilie OGRO by Wagenfeld repräsentative Bereiche.
Menge: 1,000 St

**6.2.560 Notausgangsverschluss 2-flg. Außentür Typ A Kl.A Stahl niro Drückerrosette**
Drückergarnitur DIN EN 1906, Ausführungsart Typ A Drücker-Betätigung, als Wechselgarnitur mit Drücker und Türknauf, als Notausgangsverschluss DIN EN 179 für 2-flügelige Türen, Türbeschlag für Gangflügel,
Flügelmasse bis 200 kg, Dauerfunktionstüchtigkeit 100000 Prüfzyklen, aus nichtrostendem Stahl, Drückerrosette,
Ausführung gemäß Einzelbeschreibung,
Einzelbeschreibungs-Nr EB 0.5.1 - Produktfamilie OGRO by Wagenfeld repräsentative Bereiche.
Menge: 2,000 St

**6.2.570 Notausgangsverschluss 2-flg. Außentür Typ A Kl.A Stahl niro Drückerrosette**
Drückergarnitur DIN EN 1906, Ausführungsart Typ A Drücker-Betätigung, als Wechselgarnitur mit Drücker und Türknauf, als Notausgangsverschluss DIN EN 179 für 2-flügelige Türen, Türbeschlag für Gangflügel,
Flügelmasse bis 200 kg, Dauerfunktionstüchtigkeit 100000 Prüfzyklen, aus nichtrostendem Stahl, Drückerrosette,
Ausführung gemäß Einzelbeschreibung,
Einzelbeschreibungs-Nr 'EB 0.5.2 - in Anlehnung an EB 0.5.1 untergeordnete Bereiche'
Hersteller und Typ '....................................................' vom Bieter einzutragen
Menge: 2,000 St

**6.2.580 Notausgangsverschluss 2-flg. Außentür Typ A Kl.A Stahl niro RC3 Langschild**
Drückergarnitur DIN EN 1906, Ausführungsart Typ A Drücker-Betätigung, als Wechselgarnitur mit Drücker und Türknauf, als Notausgangsverschluss DIN EN 179 für 2-flügelige Türen, Türbeschlag für Gangflügel,
Einbruchschutz DIN EN 1906 Klasse 3,
Flügelmasse bis 200 kg, Dauerfunktionstüchtigkeit 100000 Prüfzyklen, aus nichtrostendem Stahl, Langschild,
Ausführung gemäß Einzelbeschreibung,
Einzelbeschreibungs-Nr EB 0.5.1 - Produktfamilie OGRO by Wagenfeld repräsentative Bereiche
Menge: 1,000 St
Leistungsbereichkatalog: 029
DIN276-1_08: 344
DIN276_18: 334

**6.2.590 Notausgangsverschluss 2-flg. Außentür Typ A Kl.A Stahl niro Feuer- und Rauchschutztür Blindrosette**
Drückergarnitur DIN EN 1906, Ausführungsart Typ A Drücker-Betätigung, als Drücker-Drückergarnitur, als beidseitiger Notausgangsverschluss DIN EN 179 für 2-flügelige Türen, Türbeschlag für Gangflügel,
Feuerbeständigkeit DIN EN 1906 Klasse B,
Flügelmasse bis 200 kg, Dauerfunktionstüchtigkeit 100000 Prüfzyklen, aus nichtrostendem Stahl, Blindrosette,
Ausführung gemäß Einzelbeschreibung,
Einzelbeschreibungs-Nr 'EB 0.5.2 - in Anlehnung an EB 0.5.1 untergeordnete Bereiche'
Hersteller und Typ '....................................................' vom Bieter einzutragen
Menge: 1,000 St
Leistungsbereichkatalog: 029
DIN276-1_08: 344
DIN276_18: 334

**6.2.600 Notausgangsverschluss 2-flg. Außentür Typ A Kl.A Stahl niro RC3 Feuer- und Rauchschutztür Langschild**
Drückergarnitur DIN EN 1906, Ausführungsart Typ A Drücker-Betätigung, als Wechselgarnitur mit Drücker und Türknauf, als Notausgangsverschluss DIN EN 179 für 2-flügelige Türen, Türbeschlag für Gangflügel,
Feuerbeständigkeit DIN EN 1906 Klasse B,
Einbruchschutz DIN EN 1906 Klasse 3,
Flügelmasse bis 200 kg, Dauerfunktionstüchtigkeit 100000 Prüfzyklen, aus nichtrostendem Stahl, Langschild,
Ausführung gemäß Einzelbeschreibung,
Einzelbeschreibungs-Nr EB 0.5.1 - Produktfamilie OGRO by Wagenfeld repräsentative Bereiche
Menge: 1,000 St

#### Abschnitt 6.3 Sonstige Ausstattungen Stahlblechtür

DIN276_18: 334

**6.3.10 Türstopper Stahl niro**
STLB-Bau 2025-04 029
Türstopper aus nichtrostendem Stahl, mit Gummipuffer, mit Schlagdämpfung, für Wandmontage, befestigen mit Dübeln und Schrauben, Flügelmasse bis 200 kg.
Menge: 74,000 St
Leistungsbereichkatalog: 029
DIN276-1_08: 334
DIN276_18: 334

**6.3.20 Türfeststeller Stahl**
STLB-Bau 2025-04 029
Türfeststeller mit Hub-, Feststell- und Löseraste für Fußbetätigung, aus Stahl, beschichtet, mit Gummipuffer, mit Schlagdämpfung, für Bodenmontage, befestigen mit Dübeln und Schrauben, Flügelmasse bis 200 kg.
Menge: 23,000 St
Leistungsbereichkatalog: 029
DIN276-1_08: 334
DIN276_18: 334

### Bereich 7 Innentüranlagen Rohrrahmentüren mit transparenter Füllung

DIN276_18: 344

#### Abschnitt 7.1 Innentürenanlagen Rohrrahmentüren

DIN276_18: 344

**Ausführungsbeschreibung 5 Einzelbeschreibungen für Türanlagen Titel 7.**
*EB 7.1.1 Innentüranlagen als Aluminium-Rohrrahmentür mit transparenten Füllungen*
Drehflügeltür, ein- oder 2-flügelig, Ausführung als Rohrrahmentür aus Aluminium-Strangpressprofilen in Modulbauweise, mit transparenten Füllungen, Rahmen und Öffnungsflügel außen und innen flächenbündig,
Rahmenbautiefe mit Glashalteleiste auf Bandgegenseite,
Bautiefe Rohrrahmenprolile und Rohrrahmenzarge ca. 77mm
Ansichtsbreite einfl. Tür:
Türblatt Rahmenprofil 73/98 mm und Zarge 42/67 mm
Ansichtsbreite zweifl. Tür:
Türblatt Rahmenprofil und Zarge 73/98 mm,
teilweise mit Zargenverbreiterung,
sämtliche sichtbaren Profile scharfkantig mit 0,5 mm Kantenradius, teilweise in barrierefreier Ausführung DIN 18040.

Sämtliche sichtbaren Oberflächen sofern in LV-Position nicht anders beschrieben nasslackbeschichtet,
Ausführung gemäß EB 0.1.1 - Nasslackbeschichtung Kristall-Grün-Metallic.

Türflügel mit Türbändern nach DIN EN 1935 als 3-teilige, mindestens 3D-verstellbare Rollenbänder aus Edelstahl, Dimensionierung und Anzahl nach statischer Erfordernis.

Sämtliche Innentürkonstruktion mit folgenden bauphysikalischen Anforderungen:
Beanspruchungsgruppe 3 (S) nach DIN EN 1192
Klimaklasse Prüfklima b nach DIN EN 1121
weitere bauphysikalische Anforderungen gemäß Vorgabe LV-Pos.

Transparente Füllungen, als VSG Verglasung gemäß Zulassung bzw. entsprechend der Anforderungen an die Türanlage.

Montage / Befestigung 3-seitig als Trockenmontage an bauseitige Konstruktion bzw. gem. Angabe LV-Position.
Anzahl und Art der Befestigungmittel nach statischer Erfordernis.

Bodenanschluss tlw. mit absenkbarer Bodendichtung nach Anforderung  und Angabe LV-Position, bauseitiger Fußbodenaufbau i.d.R. bis 280 mm, Ausführung ohne Schwelle.

Die Leistung versteht sich einschl. dem Ausfüllen der Anschlussfugen mit Mineralwolle und der dauerelastischen Versiegelung der raum- und außenseitigen Anschlussfugen mit Silikondichtstoff und/oder Kompriband gemäß Vorgabe Detailplanung.

Die Elemente sind für die Verlegung der elektrischen Leitungen der Antriebe der Öffnungsflügel, einschl. Leerrohr und Zugdraht, vorzurichten.

Die Montage der Türflügel erfolgt in Abhängigkeit vom Bauablauf zeitversetzt.

Die Fertigung von Türanlagen mit Laibungsmontage erfolgt nach vorherigem Aufmaß.

Ausführung gemäß
Ausführungshinweise zu den Metallbauarbeiten
sowie gemäß bzw. analog Zeichnung Nr.
EBK_DE430_001, ‑Detail IT.181
EBK_DE_430_001, Detail IT.281,
EBK_DE_430_001, Detail IT.283a, IT.283b, IT.283c
EBK_DE_430_001, Detail IT.285‑
EBK_DE_430_001, Detail IT.286
EBK_DE_430_001, Detail IT.288

*Hinweis: Ausführungshinweis zu Rohrrahmentüren - Titel 7.*
Nachfolgende Pos. beschreiben Türanlagen als Rohrrahmentüren mit transparenten Füllungen, einschl. Türtechnik.

Ausführung gemäß Einzelbeschreibung Nr.
EB 7.1.1 Innentüranlagen als Aluminium-Rohrrahmentür mit transparenten Füllungen
sowie gemäß der
Ausführungshinweise zu den Metallbauarbeiten.

*Hinweis: gemäß Detail IT.181 - bis OZ. 7.1.50*
Nachfolgende Pos. beschreiben Innentüranlagen Rohrrahmentüren mit transparenter Füllung

Ausführung gemäß Einzelbeschreibung Nr.
EB 7.1.1 Innentüranlagen als Aluminium-Rohrrahmentür mit transparenten Füllungen
EB 0.1.1 - Nasslackbeschichtung Kristall-Grün-Metallic
bzw. gem. LV-Position
sowie gemäß bzw. analog Zeichnung Nr.
EBK_DE_430_001, Detail IT.181

**7.1.10 Innentürelement Aluminium-Rohrrahmentür einflg. B 1135 mm H 2260 mm**
Innentürelement, als Rohrrahmentür aus Aluminiumprofilen, einflügelig, Türflügel mit transparenter Füllung,

Breite (Rohbaumaß): ca. 1135 mm
Höhe (Rohbaumaß): ca. 2260 mm
Lichte Durchgangs-Breite: mind. 800 mm

Montage als Laibungsmontage, einseitig flächenbündig mit oberflächenfertiger Innenwand, Befestigungsuntergrund Mauerwerk ca. 200 mm.

Für folgende Komponenten der Türtechnik ist die Türanlage vorzurichten:
Profilzylinderschloss
Drückergarnitur

Tür Nr.
TU_PL E.127.01
Menge: 1,000 St
DIN276_18: 344

**7.1.20 Innentürelement Aluminium-Rohrrahmentür einflg. B 1200 mm H 2260 mm Notausgang**
Innentürelement, als Rohrrahmentür aus Aluminiumprofilen, einflügelig, als Notausgang, in barrierefreier Ausführung DIN 18040, Türflügel mit transparenter Füllung,

Breite (Rohbaumaß): ca. 1200 mm
Höhe (Rohbaumaß): ca. 2260 mm
Lichte Durchgangs-Breite: mind. 900 mm

Montage als Laibungsmontage, einseitig flächenbündig mit oberflächenfertiger Innenwand, Befestigungsuntergrund Trockenbauwand ca. 150 mm.

Für folgende Komponenten der Türtechnik ist die Türanlage vorzurichten:
Profilzylinderschloss mit Panikfunktion
Notausgangsverschluss DIN EN 179 Typ A Drücker-Betätigung

Tür Nr.
TU_AS E.306v.01
Menge: 1,000 St
DIN276_18: 344

**7.1.30 Innentürelement Aluminium-Rohrrahmentür einflg. B 1200 mm H 2260 mm Notausgang 27 dB**
Innentürelement, als Rohrrahmentür aus Aluminiumprofilen,
wie in Vorposition 7.1.20 beschrieben, jedoch
mit Absenkbarer Bodendichtung und

bewertetem Schalldämm-Maß DIN 4109 Rw 27 dB

Befestigungsuntergrund Stahlbeton ca. 250 mm.

Tür Nr.
TU_EW E.397v.02
Menge: 1,000 St
DIN276_18: 344

**7.1.40 Innentürelement Aluminium-Rohrrahmentür einflg. B 1500 mm H 2260 mm Notausgang**
Innentürelement, als Rohrrahmentür aus Aluminiumprofilen,
wie in Vorposition 7.1.20 beschrieben, jedoch

Ausführung mit Zargenverbreiterung für 90° Öffnung.
Breite (Rohbaumaß): ca. 1500 mm
Ausführung mit Zargenverbreiterung für 90° Öffnung.
Befestigungsuntergrund Stahlbeton ca. 300 mm.

Für folgende Komponenten der Türtechnik ist die Türanlage vorzurichten:
Profilzylinderschloss mit Panikfunktion,
Notausgangsverschluss DIN EN 179 Typ A Drücker-Betätigung,
Obentürschließer mit Gleitschien

Tür Nr.
TU_AN E.107.03
Menge: 1,000 St
DIN276_18: 344

**7.1.50 Innentürelement Aluminium-Rohrrahmentür einflg. B 1260 mm H 2260 mm 32 dB, luftdicht**
Innentürelement, als Rohrrahmentür aus Aluminiumprofilen,
einflügelig, Türflügel mit transparenter Füllung, mit absenkbarer Bodendichtung, in luftdichter Ausführung,
sämtliche sichtbare Oberflächen pulverbeschichtet, Ausführung gemäß EB 0.1.2 - Pulverbeschichtung RAL Grün

Breite (Rohbaumaß): ca. 1260 mm
Höhe (Rohbaumaß): ca. 2260 mm
Lichte Durchgangs-Breite: mind. 800 mm

weitere Bauphysikalische Anforderungen:
bewertetes Schalldämm-Maß DIN 4109 Rw 32 dB,
Luftdurchlässigkeitsklasse 4 nach DIN EN 12207

Montage als Laibungsmontage, einseitig flächenbündig mit oberflächenfertiger Innenwand, Befestigungsuntergrund Stahlbeton ca. 300 mm. Einschließlich Ausführung 4-seitig luftdichter Anschlussfugen.

Die Leistung versteht sich einschl. der Vorrichtung, Montage, betriebsfertiger Verkabelung und Anschluss folgender bauseitig zur Verfügung gestellten Komponenten der Türtechnik:
verdeckt liegender Kabelübergang,
2 Magnetkontakte,
1 Riegelkontakt,
Motorschloss

Für folgende Komponenten der Türtechnik ist die Türanlage vorzurichten:
Drückergarnitur

Tür Nr.
TU_PL E.105.01
Menge: 1,000 St
DIN276_18: 344

*Hinweis: gemäß Detai IT.281 - bis OZ. 7.1.80*
Nachfolgende Pos. beschreiben Innentüranlagen im Erdgeschoss im Bereich Windfang Schleuse
als Rohrrahmentüren mit transparenter Füllung

Ausführung gemäß Einzelbeschreibung Nr.
EB 7.1.1 Innentüranlagen als Aluminium-Rohrrahmentür mit transparenten Füllungen
EB 0.1.1 - Nasslackbeschichtung Kristall-Grün-Metallic
bzw. gem. LV-Position
sowie gemäß bzw. analog Zeichnung Nr.
EBK_DE_430_001, Detail IT.281

**7.1.60 Innentürelement Aluminium-Rohrrahmentür 2-fgl B 2100 mm H 2260 mm Notausgang**
Innentürelement, als Rohrrahmentür aus Aluminiumprofilen,
2-flügelig, als Notausgang, in barrierefreier Ausführung DIN 18040, mit asymmetrischen Türflügeln, Türflügel mit tranparenter Füllung,

Breite (Rohbaumaß): ca. 2100 mm
Höhe (Rohbaumaß): ca. 2260 mm
Lichte Durchgangs-Breite Gangflügel: mind. 1.050 mm

Montage als Laibungsmontage, Befestigungsuntergrund Stahlbeton zweiseitig, durchlaufende Trockenbau-Abhangdecke mit Türsturzprofil im Sturzbereich.

Für folgende Komponenten der Türtechnik ist die Türanlage vorzurichten:
Obentürschließer in Gang- und Standflügel mit Gleitschiene,
Profilzylinderschloss mit Panikfunktion,
Falztreibriegel im Standflügel,
Notausgangsverschluss DIN EN 179 Typ A Drücker-Betätigung

Tür Nr.
TU_EW E.328v.01
Menge: 1,000 St
DIN276_18: 344

**7.1.70 Innentürelement Aluminium-Rohrrahmentür 2-fgl B 2100 mm H 2400 mm Notausgang**
Innentürelement, als Rohrrahmentür aus Aluminiumprofilen,
wie in Vorposition 7.1.60 beschrieben, jedoch

Höhe (Rohbaumaß): ca. 2400 mm

Tür Nr.
TU_EW E.358v.01
TU_EW E.378v.01
Menge: 2,000 St
DIN276_18: 344

**7.1.80 Innentürelement Aluminium-Rohrrahmentür 2-fgl B 2100 mm H 2550 mm Notausgang**
Innentürelement, als Rohrrahmentür aus Aluminium,
wie in Vorposition 7.1.60 beschrieben, jedoch

Höhe (Rohbaumaß): ca. 2550 mm

Tür Nr.
TU_EW E.398v.01
Menge: 1,000 St
DIN276_18: 344

*Hinweis: gemäß Detail IT.283a - bis OZ. 7.1.90*
Nachfolgende Position beschreiben Innentüranlagen Rohrrahmentüren mit transparenter Füllung

Ausführung gemäß Einzelbeschreibung Nr.
EB 7.1.1 Innentüranlagen als Aluminium-Rohrrahmentür mit transparenten Füllungen
EB 0.1.1 - Nasslackbeschichtung Kristall-Grün-Metallic
sowie gemäß bzw. analog Zeichnung Nr.
EBK_DE_430_001, Detail IT.283a

**7.1.90 Innentürelement Aluminium-Rohrrahmentür 2-fgl B 1650 mm H 2260 mm 27 dB T30 RS Notausgang**
Innentürelement, als Rohrrahmentür aus Aluminiumprofilen,
2-flügelig, als Notausgang, in barrierefreier Ausführung DIN 18040, mit asymmetrischen Türflügeln, Türflügel mit tranparenter Füllung, mit absenkbarer Bodendichtung

Breite (Rohbaumaß): ca. 1650 mm
Höhe (Rohbaumaß): ca. 2260 mm
Lichte Durchgangs-Breite Gangflügel: mind. 900 mm

weitere Bauphysikalische Anforderungen:
Feuerwiderstandsklasse T 30 DIN 4102-5,
rauchdicht- und selbstschliessend DIN 18095-1
bewertetes Schalldämm-Maß DIN 4109 Rw 27 dB,
Luftdurchlässigkeitsklasse 2 nach DIN EN 12207

Montage als Laibungsmontage, sturzseitig flächenbündig mit oberflächenfertigen bauseitigen Sturz, Befestigungsuntergrund Stahlbeton.

Die Leistung versteht sich einschl. der Vorrichtung, Montage, betriebsfertiger Verkabelung und Anschluss folgender bauseitig zur Verfügung gestellten Komponenten der Türtechnik:
2 verdeckt liegender Kabelübergänge,
Motorschloss im Gangflügel, mechanischer Gegenkasten im Standflügel,
2 Magnetkontakt,
1 Riegelkontakt

Für folgende Komponenten der Türtechnik ist die Türanlage vorzurichten:
Obentürschließer in Gang- und Standflügel mit Gleitschiene,
Notausgangsverschluss DIN EN 179 Typ A Drücker-Betätigung im Gangflügel mit Panikfunktion

Tür Nr.
TU_EW 3.402v.01
TU_EW 4.402v.01
Menge: 2,000 St
DIN276_18: 344

*Hinweis: gemäß Detail IT.283b - bis OZ. 7.1.120*
Nachfolgende Pos. beschreiben Innentüranlagen Rohrrahmentüren mit transparenter Füllung

Ausführung gemäß Einzelbeschreibung Nr.
EB 7.1.1 Innentüranlagen als Aluminium-Rohrrahmentür mit transparenten Füllungen
EB 0.1.1 - Nasslackbeschichtung Kristall-Grün-Metallic
bzw. gem. LV-Position
sowie gemäß bzw. analog Zeichnung Nr.
EBK_DE_430_001, Detail IT.283b

**7.1.100 Innentürelement Aluminium-Rohrrahmentür 2-fgl B 1500 mm H 2250 mm**
Innentürelement, als Rohrrahmentür aus Aluminiumprofilen, 2-flügelig, mit asymmetrischen Türflügeln, Türflügel mit tranparenter Füllung,
sämtliche sichtbare Oberflächen pulverbeschichtet, Ausführung gemäß EB 0.1.2 - Pulverbeschichtung RAL Grün

Breite (Rohbaumaß): ca. 1500 mm
Höhe (Rohbaumaß): ca. 2260 mm
Lichte Durchgangs-Breite Gangflügel: mind. 900 mm

Montage als Laibungsmontage, sturzseitig flächenbündig mit oberflächenfertigen bauseitigen Sturz, Befestigungsuntergrund Stahlbeton.

Die Leistung versteht sich einschl. der Vorrichtung, Montage, betriebsfertiger Verkabelung und Anschluss folgender bauseitig zur Verfügung gestellten Komponenten der Türtechnik:
verdeckt liegender Kabelübergang,
Motorschloss im Gangflügel, mechanischer Gegenkasten im Standflügel,
1 Magnetkontakt

Für folgende Komponenten der Türtechnik ist die Türanlage vorzurichten:
Obentürschließer in Gang- und Standflügel mit Gleitschiene,
Drückergarnitur

Tür Nr.
TU_PL E.118.02
Menge: 1,000 St
DIN276_18: 344

**7.1.110 Innentürelement Aluminium-Rohrrahmentür 2-fgl B 1500 mm H 2250 mm Notausgang**
Innentürelement, als Rohrrahmentür aus Aluminiumprofilen,
2-flügelig, als Notausgang, in barrierefreier Ausführung DIN 18040, mit asymmetrischen Türflügeln, Türflügel mit tranparenter Füllung,
sämtliche sichtbare Oberflächen pulverbeschichtet, Ausführung gemäß EB 0.1.2 - Pulverbeschichtung RAL Grün

Breite (Rohbaumaß): ca. 1650 mm
Höhe (Rohbaumaß): ca. 2260 mm
Lichte Durchgangs-Breite Gangflügel: mind. 900 mm

Montage als Laibungsmontage, Befestigungsuntergrund Trockenbauwand ca. 150 mm.

Die Leistung versteht sich einschl. der Vorrichtung, Montage, betriebsfertiger Verkabelung und Anschluss folgender bauseitig zur Verfügung gestellten Komponenten der Türtechnik:
verdeckt liegender Kabelübergang,
Motorschloss im Gangflügel, mechanischer Gegenkasten im Standflügel,
1 Magnetkontakt

Für folgende Komponenten der Türtechnik ist die Türanlage vorzurichten:
Obentürschließer in Gang- und Standflügel mit Gleitschiene,
Notausgangsverschluss DIN EN 179 Typ A Drücker-Betätigung im Gangflügel mit Panikfunktion

Tür Nr.
TU_PL E.301v.01
Menge: 1,000 St
DIN276_18: 344

**7.1.120 Innentürelement Aluminium-Rohrrahmentür 2-fgl B 1650 mm H 2260 mm 27 dB Notausgang**
Innentürelement, als Rohrrahmentür aus Aluminium,
als Notausgang, 2-flügelig, in barrierefreier Ausführung DIN 18040, mit asymmetrischen Türflügeln, Türflügel mit tranparenter Füllung, mit absenkbarer Bodendichtung,

Breite (Rohbaumaß): ca. 1650 mm
Höhe (Rohbaumaß): ca. 2260 mm
Lichte Durchgangs-Breite Gangflügel: mind. 900 mm

weitere Bauphysikalische Anforderungen:
bewertetes Schalldämm-Maß DIN 4109 Rw 27 dB,

Für folgende Komponenten der Türtechnik ist die Türanlage vorzurichten:
Profilzylinderschloss im Gangflügel,
Falztreibriegel im Standflügel,
Obentürschließer in Gang- und Standflügel mit Gleitschiene,
Notausgangsverschluss DIN EN 179 Typ A Drücker-Betätigung im Gangflügel mit Panikfunktion

Tür Nr.
TU_EW 1.402v.01
TU_EW 2.402v.01
Menge: 2,000 St
DIN276_18: 344

*Hinweis: gemäß Detail IT.283c - bis OZ. 7.1.240*
Nachfolgende Pos. beschreiben Innentüranlagen Rohrrahmentüren mit transparenter Füllung

Ausführung gemäß Einzelbeschreibung Nr.
EB 7.1.1 Innentüranlagen als Aluminium-Rohrrahmentür mit transparenten Füllungen
EB 0.1.1 - Nasslackbeschichtung Kristall-Grün-Metallic
bzw. gem. LV-Position
sowie gemäß bzw. analog Zeichnung Nr.
EBK_DE_430_001, Detail IT.283c

**7.1.130 Innentürelement Aluminium-Rohrrahmentür 2-fgl B 2100 mm H 2260 mm**
Innentürelement, als Rohrrahmentür aus Aluminiumprofilen, 2-flügelig, Türflügel mit tranparenter Füllung

Breite (Rohbaumaß): ca. 2100 mm
Höhe (Rohbaumaß): ca. 2260 mm
Lichte Durchgangs-Breite Gangflügel: mind. 800 mm

Montage als Laibungsmontage, Befestigungsuntergrund Mauerwerk ca. 200 mm.

Die Leistung versteht sich einschl. der Vorrichtung, Montage, betriebsfertiger Verkabelung und Anschluss folgender bauseitig zur Verfügung gestellten Komponenten der Türtechnik:
verdeckt liegender Kabelübergang,
Motorschloss im Gangflügel, mechanischer Gegenkasten im Standflügel.

Für folgende Komponenten der Türtechnik ist die Türanlage vorzurichten:
Obentürschließer in Gang- und Standflügel mit Gleitschiene
Drückergarnitur

Tür Nr.
TU_PL E.125.01
Menge: 1,000 St
DIN276_18: 344

**7.1.140 Innentürelement Aluminium-Rohrrahmentür 2-fgl B 2100 mm H 2260 mm**
Innentürelement, als Rohrrahmentür aus Aluminiumprofilen, 2-flügelig, in barrierefreier Ausführung DIN 18040, Türflügel mit tranparenter Füllung

Breite (Rohbaumaß): ca. 2100 mm
Höhe (Rohbaumaß): ca. 2260 mm
Lichte Durchgangs-Breite Gangflügel: mind. 900 mm

Montage als Laibungsmontage, Befestigungsuntergrund 1x Stahlbeton ca. 300 mm, sowie1x Trockenbauwand ca. 150 mm und Stahlbeton einseitig.

Für folgende Komponenten der Türtechnik ist die Türanlage vorzurichten:
Profilzylinderschloss im Gangflügel,
Falztreibriegel im Standflügel,
Obentürschließer in Gang- und Standflügel mit Gleitschiene
Drückergarnitur

Tür Nr.
TU_AN E.105.01
TU_AN E.108.02
Menge: 2,000 St
DIN276_18: 344

**7.1.150 Innentürelement Aluminium-Rohrrahmentür 2-fgl B 2400 mm H 2260 mm Notausgang**
Innentürelement, als Rohrrahmentür aus Aluminiumprofilen, als 2-flügelig, Notausgang, in barrierefreier Ausführung DIN 18040, Türflügel mit tranparenter Füllung,

Breite (Rohbaumaß): ca. 2400 mm
Höhe (Rohbaumaß): ca. 2260 mm
Lichte Durchgangs-Breite Gangflügel: mind. 900 mm

Montage als Laibungsmontage, einseitig flächenbündig mit oberflächenfertiger Innenwand, Befestigungsuntergrund Trockenbauwand ca. 150 mm.

Für folgende Komponenten der Türtechnik ist die Türanlage vorzurichten:
Profilzylinderschloss mit Panikfunktion,
Falztreibriegel im Standflügel,
Notausgangsverschluss DIN EN 179 Typ A Drücker-Betätigung
Obentürschließer in Gang- und Standflügel mit Gleitschiene

Tür Nr.
TU_AS E.301v.01
Menge: 1,000 St
DIN276_18: 344

**7.1.160 Innentürelement Aluminium-Rohrrahmentür 2-fgl B 1800 mm H 2260 mm 32 dB**
Innentürelement, als Rohrrahmentür aus Aluminiumprofil, 2-flügelig, in barrierefreier Ausführung DIN 18040, Türflügel mit tranparenter Füllung, mit absenkbarer Bodendichtung,

Breite (Rohbaumaß): ca. 1800 mm
Höhe (Rohbaumaß): ca. 2260 mm
Lichte Durchgangs-Breite Gangflügel: mind. 900 mm

weitere Bauphysikalische Anforderungen:
bewertetes Schalldämm-Maß DIN 4109 Rw 32 dB

Montage als Vorwandmontage, oberflächenbündig mit bauseitiger angrenzender Wandverkleidung, Befestigungsuntergrund Stahlbeton.

Für folgende Komponenten der Türtechnik ist die Türanlage vorzurichten:
Profilzylinderschloss im Gangflügel,
Falztreibriegel im Standflügel,
Obentürschließer in Gang- und Standflügel mit Gleitschiene
Drückergarnitur

Tür Nr.
TU_AS E.124.01
Menge: 1,000 St
DIN276_18: 344

**7.1.170 Innentürelement Aluminium-Rohrrahmentür 2-fgl B 2400 mm H 2260 mm 32 dB Notausgang**
Innentürelement, als Rohrrahmentür aus Aluminiumprofilen,
wie in Vorposition 7.1.160 beschrieben, jedoch

als Notausgang,

zusätzlich vorgerichtet für
Notausgangsverschluss DIN EN 179 Typ A Drücker-Betätigung im Gangflügel mit Panikfunktion

Tür Nr.
TU_AS E.123.01
Menge: 1,000 St
DIN276_18: 344

**7.1.180 Innentürelement Aluminium-Rohrrahmentür 2-fgl B 2400 mm H 2260 mm 27 dB Notausgang**
Innentürelement, als Rohrrahmentür aus Aluminiumprofilen,
wie in Vorposition 7.1.160 beschrieben, jedoch

als Notausgang,
bewertetes Schalldämm-Maß DIN 4109 Rw 27 dB,

Montage als Laibungsmontage, Befestigungsuntergrund Stahlbeton ca. 250 mm.

Tür Nr.
TU_AS E.134.01
Menge: 1,000 St
DIN276_18: 344

**7.1.190 Innentürelement Aluminium-Rohrrahmentür 2-fgl B 1950 mm H 2500 mm T30 Notausgang**
Innentürelement, als Rohrrahmentür aus Aluminiumprofilen, 2-flügelig, als Notausgang (Windfang), mit asymmetrischen Türflügeln, Türflügel mit tranparenter Füllung, einschließlich Zargenverbreiterung beidseitig,

Breite (Rohbaumaß): ca. 1950 mm
Höhe (Rohbaumaß): ca. 2500 mm
Lichte Durchgangs-Breite Gangflügel: mind. 900 mm

Montage als Laibungsmontage, Befestigungsuntergrund Stahlbeton.

weitere bauphysikalische Anforderungen:
Feuerwiderstandsklasse T 30 DIN 4102-5,
dicht- und selbstschliessend DIN 18095-1
Klimaklasse Prüfklima b nach DIN EN 1121

Für folgende Komponenten der Türtechnik ist die Türanlage vorzurichten:
Profilzylinderschloss mit Panikfunktion
Falztreibriegel im Standflügel,
Obentürschließer in Gang- und Standflügel mit Gleitschiene
Notausgangsverschluss DIN EN 179 Typ A Drücker-Betätigung

Tür Nr.
TU_AN U.308v.01
Menge: 1,000 St
DIN276_18: 344

**7.1.200 Innentürelement Aluminium-Rohrrahmentür 2-fgl B 2100 mm H 2500 mm T30 Notausgang**
Innentürelement, als Rohrrahmentür aus Aluminiumprofilen,
wie in Vorposition 7.1.190 beschrieben, jedoch

Breite (Rohbaumaß): ca. 2100 mm

Tür Nr.
TU_AN U.305v.01
Menge: 1,000 St
DIN276_18: 344

**7.1.210 Innentürelement Aluminium-Rohrrahmentür 2-fgl B 2400 mm H 2635 mm T30**
Innentürelement, als Rohrrahmentür aus Aluminiumprofilen, 2-flügelig, in barrierefreier Ausführung DIN 18040, Türflügel mit tranparenter Füllung,

Breite (Rohbaumaß): 2400 mm
Höhe (Rohbaumaß): 2635 mm
Lichte Durchgangs-Breite Gangflügel: mind. 1.0500 mm

Montage als Laibungsmontage, einseitig flächenbündig mit oberflächenfertiger Innenwand, Befestigungsuntergrund Stahlbeton ca. 270 mm,
mit Einbau in großer Höhe (>500 mm über OKF)

weitere bauphysikalische Anforderungen:
Feuerwiderstandsklasse T 30 DIN 4102-5,
dicht- und selbstschliessend DIN 18095-1,
Klimaklasse Prüfklima b nach DIN EN 1121

Die Leistung versteht sich einschl. der Vorrichtung, Montage, betriebsfertiger Verkabelung und Anschluss folgender bauseitig zur Verfügung gestellten Komponenten der Türtechnik:
verdeckt liegender Kabelübergang,
Motorschloss im Gangflügel, mechanischer Gegenkasten im Standflügel,
1 Magnetkontakt,
1 Riegelkontakt

Für folgende Komponenten der Türtechnik ist die Türanlage vorzurichten:
Drehflügelantrieb in Gang- und Standflügel
Drückergarnitur

Tür Nr.
TU_EW U.399v.02
Menge: 1,000 St
DIN276_18: 344

**7.1.220 Innentürelement Aluminium-Rohrrahmentür 2-fgl B 2400 mm H 2260 mm T30 Notausgang**
Innentürelement, als Rohrrahmentür aus Aluminiumprofilen,
wie in Vorposition 7.1.210 beschrieben, jedoch

als Notausgang
Höhe (Rohbaumaß): ca. 2260 mm

zusätzlich vorgerichtet für:
Notausgangsverschluss DIN EN 179 Typ A Drücker-Betätigung

Tür Nr.
TU_EW U.402v.01
Menge: 1,000 St
DIN276_18: 344

**7.1.230 Innentürelement Aluminium-Rohrrahmentür 2-fgl B 2100 mm H 2260 mm T30 RS Notausgang**
Innentürelement, als Rohrrahmentür aus Aluminiumprofilen, 2-flügelig, als Notausgang (Windfang), mit asymmetrischen Türflügeln, Türflügel mit tranparenter Füllung, einschließlich Rahmenverbreiterung beidseitig,

Breite (Rohbaumaß): ca. 2100 mm
Höhe (Rohbaumaß): ca. 2260 mm
Lichte Durchgangs-Breite Gangflügel: mind. 1.0500 mm

Montage als Laibungsmontage, Befestigungsuntergrund Stahlbeton.

weitere Bauphysikalische Anforderungen:
Feuerwiderstandsklasse T 30 DIN 4102-5,
rauchdicht- und selbstschliessend DIN 18095-1
Klimaklasse Prüfklima b nach DIN EN 1121

Für folgende Komponenten der Türtechnik ist die Türanlage vorzurichten:
Profilzylinderschloss mit Panikfunktion
Falztreibriegel im Standflügel,
Obentürschließer in Gang- und Standflügel mit Gleitschiene,
Notausgangsverschluss DIN EN 179 Typ A Drücker-Betätigung

Tür Nr.
TU_EW U.418v.02
Menge: 1,000 St
DIN276_18: 344

**7.1.240 Innentürelement Aluminium-Rohrrahmentür 2-fgl B 2100 mm H 2260 mm T30 RS**
Innentürelement, als Rohrrahmentür aus Aluminiumprofilen, 2-flügelig, (Windfang), mit asymmetrischen Türflügeln, Türflügel mit tranparenter Füllung, einschließlich Rahmenverbreiterung beidseitig,

Breite (Rohbaumaß): 2100 mm
Höhe (Rohbaumaß): 2260 mm
Höhe Fußbodenaufbau: 260 mm
Lichte Durchgangs-Breite Gangflügel: mind. 1.0500 mm

Montage als Laibungsmontage, Befestigungsuntergrund Stahlbeton.

weitere Bauphysikalische Anforderungen:
Feuerwiderstandsklasse T 30 DIN 4102-5,
rauchdicht- und selbstschliessend DIN 18095-1
Klimaklasse Prüfklima b nach DIN EN 1121

Für folgende Komponenten der Türtechnik ist die Türanlage vorzurichten:
Profilzylinderschloss mit Panikfunktion
Falztreibriegel im Standflügel,
Drehflügelantrieb mit Türschließer im Gangflügel
Drückergarnitur

Tür Nr.
TU_EW U.408v.02
Menge: 1,000 St
DIN276_18: 344

*Hinweis: gemäß Detail IT.285 - bis OZ. 7.1.250*
Nachfolgende Pos. beschreiben Innentüranlagen Rohrrahmentüren mit Oberblenden und Seitenfeld, mit transparenter Füllung

Ausführung gemäß Einzelbeschreibung Nr.
EB 7.1.1 Innentüranlagen als Aluminium-Rohrrahmentür mit transparenten Füllungen
EB 0.1.1 - Nasslackbeschichtung Kristall-Grün-Metallic
bzw. gem. LV-Position
sowie gemäß bzw. analog Zeichnung Nr.
EBK_DE_430_001, Detail IT.285

**7.1.250 Innentürelement Aluminium-Rohrrahmentür 2-fgl B 3250 mm H 3350 mm 27 dB Notausgang**
Innentürelement, als Rohrrahmentür aus Aluminiumprofilen,
2-flügelig, als Notausgang, in barrierefreier Ausführung DIN 18040, mit feststehenden Oberblenden und einem feststehenden Seitenfeld,
Türflügel, eine Oberblende und Seitenfeld mit tranparenter Füllung, eine Oberblende als Paneel mit beidseitiger Verkleidung aus Aluminiumblech, Dicke 1,5 mm, nicht sichtbar befestigt, einschließlich Rahmenverbreiterung einseitig, Türflügel mit absenkbarer Bodendichtung

Breite (Rohbaumaß): ca. 3445 mm
Höhe (Rohbaumaß): ca. 4200 mm
Lichte Durchgangs-Breite Gangflügel: mind. 900 mm

Breite Seitenfeld: ca: 1195 mm
Höhe Seitenfeld: ca. 4200 mm

Breite Türelement: ca. 2002 mm
Höhe Türelement: ca. 2500 mm

Breite Oberblende, verglast: ca. 2002 mm
Höhe Oberblende verglast: ca. 900 mm

Breite Oberblende, Paneel: ca. 2002 mm
Höhe Oberblende Paneel: ca. 800 mm

Rahmenverbreiterung ca. 217 mm, Höhe ca. 4200 mm

weitere Bauphysikalische Anforderungen:
bewertetes Schalldämm-Maß DIN 4109 Rw 27 dB

Montage als Parallelwandmontage, Befestigungsuntergrund Beton.

Die Leistung versteht sich einschl. der Vorrichtung, Montage, betriebsfertiger Verkabelung und Anschluss folgender bauseitig zur Verfügung gestellten Komponenten der Türtechnik:
verdeckt liegender Kabelübergang,
Motorschloss im Gangflügel, mechanischer Gegenkasten im Standflügel.
1 Magnetkontakt

Für folgende Komponenten der Türtechnik ist die Türanlage vorzurichten:
Obentürschließer in Gang- und Standflügel mit Gleitschiene
Notausgangsverschluss DIN EN 179 Typ A Drücker-Betätigung mit Panikfunktion

Tür Nr.
TU_AN E.301v.01
Menge: 1,000 St
DIN276_18: 344

*Hinweis: gemäß Detail IT.286 - bis OZ. 7.1.270*
Nachfolgende Pos. beschreiben Innentüranlagen Rohrrahmentüren mit transparenter Füllung im Bereich UG Windfang

Ausführung gemäß Einzelbeschreibung Nr.
EB 7.1.1 Innentüranlagen als Aluminium-Rohrrahmentür mit transparenten Füllungen
EB 0.1.1 - Nasslackbeschichtung Kristall-Grün-Metallic
bzw. gem. LV-Position
sowie gemäß bzw. analog Zeichnung Nr.
EBK_DE_430_001, Detail IT.286

**7.1.260 Innentürelement Aluminium-Rohrrahmentür 2-fgl B 1800 mm H 2260 mm RS Notausgang**
Innentürelement, als Rohrrahmentür aus Aluminiumprofilen,
2-flügelig, als Notausgang, in barrierefreier Ausführung DIN 18040, mit asymmetrischen Türflügeln, Türflügel mit tranparenter Füllung, einschließlich Rahmenverbreiterung beidseitig,

Breite (Rohbaumaß): ca. 1800 mm
Höhe (Rohbaumaß): ca. 2260 mm
Lichte Durchgangs-Breite Gangflügel: mind. 1050 mm

weitere Bauphysikalische Anforderungen:
rauchdicht- und selbstschliessend DIN 18095-1
Klimaklasse Prüfklima b nach DIN EN 1121

Montage als Parallelwandmontage, einseitg flächenbündig an bauseitige Sturz-Trockenbau-Konstruktion, Befestigungsuntergrund Beton zweiseitig und sturzseitig an Trockenbau-Konstruktion T90.

Die Leistung versteht sich einschl. der Vorrichtung, Montage, betriebsfertiger Verkabelung und Anschluss folgender bauseitig zur Verfügung gestellten Komponenten der Türtechnik:
verdeckt liegender Kabelübergang,
Motorschloss im Gangflügel, mechanischer Gegenkasten im Standflügel.

Für folgende Komponenten der Türtechnik ist die Türanlage vorzurichten:
Drehflügelantrieb mit Türschließer im Standflügel
Notausgangsverschluss DIN EN 179 Typ A Drücker-Betätigung mit Panikfunktion

Tür Nr.
TU_EW U.368v.01
TU_EW U.388v.02
Menge: 2,000 St
DIN276_18: 344

**7.1.270 Innentürelement Aluminium-Rohrrahmentür 2-fgl B 2100 mm H 2260 mm RS Notausgang**
Innentürelement, als Rohrrahmentür aus Aluminiumprofilen,
wie in Vorposition 7.1.260 beschrieben, jedoch

Breite (Rohbaumaß): ca. 2100 mm

Tür Nr.
TU_EW U.308v.02
TU_EW U.328v.02
TU_EW U.348v.02
Menge: 3,000 St
DIN276_18: 344

*Hinweis: gemäß Detail IT.288 - bis OZ. 7.1.280*
Nachfolgende Pos. beschreiben Innentüranlagen Rohrrahmentüren und Oberblende mit transparenter Füllung

Ausführung gemäß Einzelbeschreibung Nr.
EB 7.1.1 Innentüranlagen als Aluminium-Rohrrahmentür mit transparenten Füllungen
EB 0.1.1 - Nasslackbeschichtung Kristall-Grün-Metallic
bzw. gem. LV-Position
sowie gemäß bzw. analog Zeichnung Nr.
EBK_DE_430_001, Detail IT.288

**7.1.280 Innentürelement Aluminium-Rohrrahmentür 2-fgl B 2530 mm H 2750 mm 37dB**
Innentürelement, als Rohrrahmentür aus Aluminiumprofilen, 2-flügelig, in barrierefreier Ausführung DIN 18040, mit feststehender Oberblenden, Türflügel und Oberblende mit tranparenter Füllung, mit absenkbarer Bodendichtung,

Breite (Rohbaumaß): ca. 2730 mm
Höhe (Rohbaumaß): ca. 4200 mm
Lichte Durchgangs-Breite Gangflügel: mind. 900 mm

weitere Bauphysikalische Anforderungen:
bewertetes Schalldämm-Maß DIN 4109 Rw 37 dB

l-förmige Stahl-Unterkonstruktion zur entkoppelten Befestigung des Innentürelementes an der bauseitigen Rohbaukonstruktion, bestehend aus Stahl-Rechteckprofil ca. 70 x 50 x 4 mm, Länge ca. 2700 mm, einschließlich angeschweißter Abhängungen mit Grundplatte zur Montage an Rohdecke mit gleitenden Deckenanschluss, im Bereich der Stahlbetonwand und der Stahlbetondecke verankert, Art und Anzahl  nach statischer Erfordernis unter Berücksichtigung evtl. technischer Leistungen im Deckenbereich,
Stahl-Unterkonstruktion im Bereich der Fassade auskragend,
ca. 1000mm, Stahl-Unterkonstruktion im Bereich der Auskragung flächenbündige, beidseitig mit Aluminiumblechen verkleidet (d= 1,5 mm).

Die Leistung versteht sich einschl. der Vorrichtung, Montage, betriebsfertiger Verkabelung und Anschluss folgender bauseitig zur Verfügung gestellten Komponenten der Türtechnik:
verdeckt liegender Kabelübergang,
Motorschloss im Gangflügel, mechanischer Gegenkasten im Standflügel,
1 Magnetkontakt

Für folgende Komponenten der Türtechnik ist die Türanlage vorzurichten:
Drehflügelantrieb in Gang- und Standflügel

Tür Nr.
TU_AN E.321v.01
Menge: 1,000 St

#### Abschnitt 7.2 Beschlagarbeiten Innentürenanlagen als Rohrrahmentüren

DIN276_18: 344

*Hinweis: Ausführungshinweis Beschlagarbeiten - Titel 7.2*
Nachfolgende Pos. beschreiben Beschlagarbeiten für Innentüranlagen aus Titel 7.1 als Rohrrahmentüren

Ausführung gemäß
EB 0.0 Allgemeine Ausführungshinweise Fenster-, Tür- und Toranlagen (Besondere Schnittstellen der Technik-Komponenten)
EB 0.1 Beschichtungen / Farbkonzept
EB 0.2 Motorische Antriebe, Verriegelung und Kontakte
EB 0.4 Schlosstechnik
EB 0.5 Beschläge

EB 7.1.1 Innentüranlagen als Aluminium-Rohrrahmentür mit transparenten Füllungen

*Hinweis: Schlösser für einflügelige Rohrahmentüren - bis OZ 7.2.10*
Nachfolgende Positionen beschreiben Schlösser für einflügelige Rohrrahmen-Türanlagen

**7.2.10 Einsteckschloss Rohrrahmentüren Profilzyl**
STLB-Bau 2025-04 029
Einsteckschloss für Rohrrahmentüren,
Klassifizierung DIN EN 12209:
- Gebrauchskategorie Klasse 2,
- Dauerfunktionstüchtigkeit Klasse S,
- Feuerbeständigkeit, Rauch- und Feuerschutz Klasse 0,
- Korrosionsbeständigkeit und Temperatur Klasse D,
- Schutzwirkung und Anbohrwiderstand Klasse 5, Schlossmaße DIN 18251, vorgerichtet für Profilzylinder DIN 18252, 2tourig, für einflügelige Tür, Stulp aus Stahl, korrosionsgeschützt, Falle und Riegel aus Stahl, Ausführung gemäß Einzelbeschreibung,
Einzelbeschreibungs-Nr 'EB 0.4 Schlosstechnik'
Menge: 1,000 St
Leistungsbereichkatalog: 029
DIN276-1_08: 344
DIN276_18: 344

**7.2.20 Einsteckschloss Rohrrahmentüren Panikfunktion Durchgangsfunktion Profilzyl**
STLB-Bau 2025-04 029
Einsteckschloss für Rohrrahmentüren,
Klassifizierung DIN EN 12209:
- Gebrauchskategorie Klasse 2,
- Dauerfunktionstüchtigkeit Klasse S,
- Feuerbeständigkeit, Rauch- und Feuerschutz Klasse 0,
- Korrosionsbeständigkeit und Temperatur Klasse D,
- Schutzwirkung und Anbohrwiderstand Klasse 5, mit Panikfunktion, als Durchgangsfunktion, Schlossmaße DIN 18251, vorgerichtet für Profilzylinder DIN 18252, 2tourig, für einflügelige Tür, Stulp aus Stahl, korrosionsgeschützt, Falle und Riegel aus Stahl, Ausführung gemäß Einzelbeschreibung,
Einzelbeschreibungs-Nr 'EB 0.4 Schlosstechnik'
Menge: 3,000 St
Leistungsbereichkatalog: 029
DIN276-1_08: 344
DIN276_18: 344

*Hinweis: Schlösser für zweiflügelige Rohrahmentüren - bis OZ 7.2.70*
Nachfolgende Positionen beschreiben Schlösser für zweiflügelige Rohrrahmen-Türanlagen

**7.2.30 Einsteckschloss Rohrrahmentüren Profilzyl**
STLB-Bau 2025-04 029
Einsteckschloss für Rohrrahmentüren,
Klassifizierung DIN EN 12209:
- Gebrauchskategorie Klasse 2,
- Dauerfunktionstüchtigkeit Klasse S,
- Feuerbeständigkeit, Rauch- und Feuerschutz Klasse 0,
- Korrosionsbeständigkeit und Temperatur Klasse D,
- Schutzwirkung und Anbohrwiderstand Klasse 5, Schlossmaße DIN 18251, vorgerichtet für Profilzylinder DIN 18252, 2tourig, für 2-flügelige Tür, Stulp aus Stahl, korrosionsgeschützt, Falle und Riegel aus Stahl, Ausführung gemäß Einzelbeschreibung,
Einzelbeschreibungs-Nr 'EB 0.4 Schlosstechnik'
Menge: 2,000 St
Leistungsbereichkatalog: 029
DIN276-1_08: 344
DIN276_18: 344

**7.2.40 Einsteckschloss Rohrrahmentüren Panikfunktion Durchgangsfunktion Profilzyl**
STLB-Bau 2025-04 029
Einsteckschloss für Rohrrahmentüren,
Klassifizierung DIN EN 12209:
- Gebrauchskategorie Klasse 2,
- Dauerfunktionstüchtigkeit Klasse S,
- Feuerbeständigkeit, Rauch- und Feuerschutz Klasse 0,
- Korrosionsbeständigkeit und Temperatur Klasse D,
- Schutzwirkung und Anbohrwiderstand Klasse 5, mit Panikfunktion, als Durchgangsfunktion, Schlossmaße DIN 18251, vorgerichtet für Profilzylinder DIN 18252, 2tourig, für 2-flügelige Tür, Stulp aus Stahl, korrosionsgeschützt, Falle und Riegel aus Stahl, Ausführung gemäß Einzelbeschreibung,
Einzelbeschreibungs-Nr 'EB 0.4 Schlosstechnik'
Menge: 10,000 St
Leistungsbereichkatalog: 029
DIN276-1_08: 344
DIN276_18: 344

**7.2.50 Einsteckschloss Rohrrahmentüren Profilzyl**
STLB-Bau 2025-04 029
Einsteckschloss für Rohrrahmentüren,
Klassifizierung DIN EN 12209:
- Gebrauchskategorie Klasse 2,
- Dauerfunktionstüchtigkeit Klasse S,
- Feuerbeständigkeit, Rauch- und Feuerschutz Klasse B,
- Korrosionsbeständigkeit und Temperatur Klasse D,
- Schutzwirkung und Anbohrwiderstand Klasse 5, Schlossmaße DIN 18251, vorgerichtet für Profilzylinder DIN 18252, 2tourig, für 2-flügelige Tür, Stulp aus Stahl, korrosionsgeschützt, Falle und Riegel aus Stahl, Ausführung gemäß Einzelbeschreibung,
Einzelbeschreibungs-Nr 'EB 0.4 Schlosstechnik'
Menge: 1,000 St
Leistungsbereichkatalog: 029
DIN276-1_08: 344
DIN276_18: 344

**7.2.60 Einsteckschloss Rohrrahmentüren Panikfunktion Durchgangsfunktion Profilzyl**
STLB-Bau 2025-04 029
Einsteckschloss für Rohrrahmentüren,
Klassifizierung DIN EN 12209:
- Gebrauchskategorie Klasse 2,
- Dauerfunktionstüchtigkeit Klasse S,
- Feuerbeständigkeit, Rauch- und Feuerschutz Klasse B,
- Korrosionsbeständigkeit und Temperatur Klasse D,
- Schutzwirkung und Anbohrwiderstand Klasse 5, mit Panikfunktion, als Durchgangsfunktion, Schlossmaße DIN 18251, vorgerichtet für Profilzylinder DIN 18252, 2tourig, für 2-flügelige Tür, Stulp aus Stahl, korrosionsgeschützt, Falle und Riegel aus Stahl, Ausführung gemäß Einzelbeschreibung,
Einzelbeschreibungs-Nr 'EB 0.4 Schlosstechnik'
Menge: 3,000 St
Leistungsbereichkatalog: 029
DIN276-1_08: 344
DIN276_18: 344

**7.2.70 Türfalztreibriegel Baskülhebel**
STLB-Bau 2025-04 029
Türfalztreibriegel mit Baskülhebel, Treibstangen aus verzinktem Stahl.
Menge: 16,000 St
Leistungsbereichkatalog: 029
DIN276-1_08: 334
DIN276_18: 344

*Hinweis: Antriebe für einflügelige Rohrahmentüren - bis OZ 7.2.80*
Nachfolgende Positionen beschreiben Antrieb für einflügelige Rohrrahmen-Türanlagen

**7.2.80 Obentürschließer einflg. Innentür**
Obentürschließer Größenklasse 5 DIN EN 1154, für Innentür, einflügelig, Türflügelbreite in mm bis 1200
mit Endanschlag, mit Gleitschiene mit Öffnungsbegrenzung, Einbau in Bandgegenseite, Korrosionsbeständigkeit DIN EN 1670 Klasse 2,
sichtbare Oberflächen nasslackbeschichtet,
Ausführung gemäß EB 0.1.1 Beschichtungen / Farbkonzept.
Menge: 1,000 St
Leistungsbereichkatalog: 029
DIN276-1_08: 334
DIN276_18: 344

*Hinweis: Antriebe für zweiflügelige Rohrahmentüren - bis OZ 7.2.160*
Nachfolgende Positionen beschreiben Antrieb für zweiflügelige Rohrrahmen-Türanlagen

**7.2.90 Obentürschließer 2-flg. Innentür**
Obentürschließer Größenklasse 5 DIN EN 1154, für Innentür, 2-flügelig, Türflügelbreite in mm bis 1200 mit Endanschlag, mit Gleitschiene mit Öffnungsbegrenzung, Einbau in Bandgegenseite, Korrosionsbeständigkeit DIN EN 1670 Klasse 2, Schließfolgeregler integriert, verdeckt liegend,
sichtbare Oberflächen nasslackbeschichtet,
Ausführung gemäß EB 0.1.1 - Nasslackbeschichtung Kristall-Grün-Metallic.
Menge: 14,000 St
Leistungsbereichkatalog: 029
DIN276-1_08: 334
DIN276_18: 344

**7.2.100 Obentürschließer 2-flg. Innentür Feuer-/Rauchschutztür**
Obentürschließer Größenklasse 5 DIN EN 1154, für Innentür, 2-flügelig, für Feuer- und Rauchschutztüren,
Türflügelbreite in mm bis 1200 mit Endanschlag, mit Gleitschiene mit Öffnungsbegrenzung, Einbau in Bandgegenseite, Korrosionsbeständigkeit DIN EN 1670 Klasse 2, mit Abnahmeprüfung, Prüfbuch und dauerhafter Anbringung des Zulassungsschildes,
sichtbare Oberflächen nasslackbeschichtet,
Ausführung gemäß EB 0.1.1 - Nasslackbeschichtung Kristall-Grün-Metallic.
Menge: 5,000 St
Leistungsbereichkatalog: 029
DIN276-1_08: 334
DIN276_18: 344

**7.2.110 Obentürschließer 2-flg. Innentür**
Obentürschließer Größenklasse 5 DIN EN 1154, für Innentür, 2-flügelig, Türflügelbreite in mm bis 1200 mit Endanschlag, mit Gleitschiene mit Öffnungsbegrenzung, mit elektromechanischer Feststellung 24 V DC DIN EN 1155, Einbau in Bandgegenseite, Korrosionsbeständigkeit DIN EN 1670 Klasse 2, Schließfolgeregler integriert, verdeckt liegend,
sichtbare Oberflächen nasslackbeschichtet,
Ausführung gemäß EB 0.1.2 - Pulverbeschichtung RAL Grün.
Menge: 1,000 St
Leistungsbereichkatalog: 029
DIN276-1_08: 334
DIN276_18: 344

**7.2.120 Obentürschließer 2-flg. Innentür**
Obentürschließer Größenklasse 5 DIN EN 1154, für Innentür, 2-flügelig, Türflügelbreite in mm bis 1200 mit Endanschlag, mit Gleitschiene mit Öffnungsbegrenzung, mit elektromechanischer Feststellung 24 V DC DIN EN 1155,
Einbau in Bandgegenseite, Korrosionsbeständigkeit DIN EN 1670 Klasse 2, Schließfolgeregler integriert, verdeckt liegend,
sichtbare Oberflächen nasslackbeschichtet,
Ausführung gemäß EB 0.1.2 - Pulverbeschichtung RAL Grün.
Menge: 1,000 St
Leistungsbereichkatalog: 029
DIN276-1_08: 334
DIN276_18: 344

**7.2.130 Drehflügelantrieb 2-flg. Innentür**
Drehflügelantrieb mit Öffnungsbegrenzer und einstellbarer Offenhaltezeit, 230 V AC, für 2-flügelige Innentüranlage, mit Drehflügelantrieb im Gangflügel und Standflügel, mit integrierter Schließfolgeregelung und mit elektromechanischer Feststellung 24 V DC DIN EN 1155, Montage Bandgegenseite,
sichtbare Oberflächen nasslackbeschichtet,
Ausführung gemäß EB 0.1.1 - Nasslackbeschichtung Kristall-Grün-Metallic,
Drehflügelantrieb mit externem Programmschalter mit 3 Schaltstellungen -Aus-, -Automatikbetrieb-, -Daueroffen, einschl. betriebsfertiger Verkabelung und Vorrichtung/ Verkabelung für bauseitige Flächentaster innen und Katenleser außen, maximale Türöffnungskraft 150N,
Sicherheitseinrichtung für den Schwenkbereich der Tür als Laserscanner, auf dem Türblatt montiert.

Ausführung gemäß Einzelbeschreibung
EB 0.2 Motorische Antriebe, Verriegelung und Kontakte
Menge: 1,000 St
Leistungsbereichkatalog: 029
DIN276-1_08: 344
DIN276_18: 344

**7.2.140 Drehflügelantrieb 2-flg. Innentür Feuer-/Rauchschutztür**
Drehflügelantrieb mit Öffnungsbegrenzer und einstellbarer Offenhaltezeit, für Feuer- und Rauchschutztüren, 230 V AC, für 2-flügelige Innentüranlage, mit Drehflügelantrieb im Gangflügel und Standflügel, mit integrierter Schließfolgeregelung und mit elektromechanischer Feststellung 24 V DC DIN EN 1155,
Montage Bandgegenseite,
sichtbare Oberflächen nasslackbeschichtet, Ausführung gemäß EB 0.1.1 - Nasslackbeschichtung Kristall-Grün-Metallic,
Drehflügelantrieb mit externem Programmschalter mit 3 Schaltstellungen -Aus-, -Automatikbetrieb-, -Daueroffen, einschl. betriebsfertiger Verkabelung und Vorrichtung/ Verkabelung für bauseitige Flächentaster innen und außen, maximale Türöffnungskraft 150N,
Sicherheitseinrichtung für den Schwenkbereich der Tür als Laserscanner, auf dem Türblatt montiert, mit Abnahmeprüfung, Prüfbuch und dauerhafter Anbringung des Zulassungsschildes.

Ausführung gemäß Einzelbeschreibung
EB 0.2 Motorische Antriebe, Verriegelung und Kontakte
Menge: 1,000 St
Leistungsbereichkatalog: 029
DIN276-1_08: 344
DIN276_18: 344

**7.2.150 Drehflügelantrieb 2-flg. Innentür Feuer-/Rauchschutztür**
Drehflügelantrieb mit Öffnungsbegrenzer und einstellbarer Offenhaltezeit, für Feuer- und Rauchschutztüren, 230 V AC, für 2-flügelige Innentüranlage, mit Drehflügelantrieb im Gangflügel und Türschließer im Standflügel, mit integrierter Schließfolgeregelung und mit elektromechanischer Feststellung 24 V DC DIN EN 1155, Montage Bandgegenseite,
sichtbare Oberflächen nasslackbeschichtet, Ausführung gemäß EB 0.1.1 - Nasslackbeschichtung Kristall-Grün-Metallic,
Drehflügelantrieb mit externem Programmschalter mit 3 Schaltstellungen -Aus-, -Automatikbetrieb-, -Daueroffen, einschl. betriebsfertiger Verkabelung und Vorrichtung/ Verkabelung für bauseitige Flächentaster außen, mit selbstüberwachenden Radarbewegungsmelder beidseitig (außen inaktiv), maximale Türöffnungskraft 150N,
Sicherheitseinrichtung für den Schwenkbereich der Tür als Laserscanner, auf dem Türblatt montiert, mit Abnahmeprüfung, Prüfbuch und dauerhafter Anbringung des Zulassungsschildes.

Ausführung gemäß Einzelbeschreibung
EB 0.2 Motorische Antriebe, Verriegelung und Kontakte
Menge: 1,000 St
Leistungsbereichkatalog: 029
DIN276-1_08: 344
DIN276_18: 344

**7.2.160 Drehflügelantrieb 2-flg. Innentür halbautomatisch Feuer-/Rauchschutztür**
Drehflügelantrieb mit Öffnungsbegrenzer und einstellbarer Offenhaltezeit, für Feuer- und Rauchschutztüren, 230 V AC, für 2-flügelige Innentüranlage,als halbautomatisches System mit Drehflügelantrieb im Gangflügel und Türschließer im Standflügel, mit integrierter Schließfolgeregelung und mit elektromechanischer Feststellung 24 V DC DIN EN 1155, Montage Bandgegenseite,
sichtbare Oberflächen nasslackbeschichtet, Ausführung gemäß EB 0.1.1 - Nasslackbeschichtung Kristall-Grün-Metallic,
Türschließer des Standflügels mit einstellbarer Schließkraft, Schließgeschwindigkeit und Öffnungsdämpfung,
Drehflügelantrieb mit externem Programmschalter mit 3 Schaltstellungen -Aus-, -Automatikbetrieb-, -Daueroffen, mit selbstüberwachenden Radarbewegungsmelder beidseitig, maximale Türöffnungskraft 150N,
Sicherheitseinrichtung für den Schwenkbereich der Tür als Laserscanner, auf dem Türblatt montiert, mit Abnahmeprüfung, Prüfbuch und dauerhafter Anbringung des Zulassungsschildes.

Ausführung gemäß Einzelbeschreibung
EB 0.2 Motorische Antriebe, Verriegelung und Kontakte
Menge: 6,000 St
Leistungsbereichkatalog: 029
DIN276-1_08: 344
DIN276_18: 344

*Hinweis: Beschläge für einflügelige Rohrahmentüren - bis OZ 7.2.200*
Nachfolgende Pos. beschreiben Beschläge für einflügelige Rohrrahmetüren

Ausführung gemäß EB 0.5 Beschläge
EB 0.5.1 - Produktfamilie OGRO by Wagenfeld repräsentative Bereiche
EB 0.5.2 - in Anlehnung an EB 0.5.1 untergeordnete Bereiche

**7.2.170 Drückergarnitur TypB Wechselgarn. Drücker Türknauf drehbar Stahl niro Drückerrosette**
STLB-Bau 2025-04 029
Drückergarnitur DIN EN 1906, Ausführungsart Typ B, als Wechselgarnitur mit Drücker und Türknauf, drehbar, aus nichtrostendem Stahl, gekröpft, Drückerrosette, Ausführung gemäß Einzelbeschreibung,
Einzelbeschreibungs-Nr 'EB 0.5.2 - in Anlehnung an EB 0.5.1 untergeordnete Bereiche'

Hersteller und Typ '....................................................' vom Bieter einzutragen
Menge: 1,000 St
Leistungsbereichkatalog: 029
DIN276-1_08: 344
DIN276_18: 344

**7.2.180 Drückergarnitur TypB Drücker-Drückergarn. Stahl niro Drückerrosette**
STLB-Bau 2025-04 029
Drückergarnitur DIN EN 1906, Ausführungsart Typ B, als Drücker-Drückergarnitur, aus nichtrostendem Stahl, Drückerrosette, Ausführung gemäß Einzelbeschreibung,
Einzelbeschreibungs-Nr 'EB 0.5.2 - in Anlehnung an EB 0.5.1 untergeordnete Bereiche'

Hersteller und Typ '....................................................' vom Bieter einzutragen
Menge: 2,000 St
Leistungsbereichkatalog: 029
DIN276-1_08: 344
DIN276_18: 344

**7.2.190 Notausgangsverschluss einflg. Innentür Typ A Kl.A Stahl niro**
Drückergarnitur DIN EN 1906, Ausführungsart Typ A Drücker-Betätigung, als Drücker-Drücker-Garnitur, als Notausgangsverschluss DIN EN 179 für einflügelige Türen,
Flügelmasse bis 200 kg, Dauerfunktionstüchtigkeit 100000 Prüfzyklen, aus nichtrostendem Stahl, mit Drückerrosette,
Ausführung gemäß Einzelbeschreibungs-Nr
'EB 0.5.1 - Produktfamile OGRO by Wagenfeld'
Menge: 1,000 St
Leistungsbereichkatalog: 029
DIN276-1_08: 344
DIN276_18: 344

**7.2.200 Notausgangsverschluss einflg. Innentür Typ A Kl.A Stahl niro**
Drückergarnitur DIN EN 1906, Ausführungsart Typ A Drücker-Betätigung, als Drücker-Drücker-Garnitur, als Notausgangsverschluss DIN EN 179 für einflügelige Türen,
Flügelmasse bis 200 kg, Dauerfunktionstüchtigkeit 100000 Prüfzyklen, aus nichtrostendem Stahl, gekröpft, mit Drückerrosette,
Ausführung gemäß Einzelbeschreibungs-Nr
'EB 0.5.1 - Produktfamile OGRO by Wagenfeld'
Menge: 1,000 St
Leistungsbereichkatalog: 029
DIN276-1_08: 344
DIN276_18: 344

*Hinweis: Beschläge für zweiflügelige Türanlagen - bis OZ 7.2.280*
Nachfolgende Pos. beschreiben Beschläge für zweiflügelige Rohrrahmetüren

Ausführung gemäß EB 0.5 Beschläge
EB 0.5.1 - Produktfamilie OGRO by Wagenfeld repräsentative Bereiche
EB 0.5.2 - in Anlehnung an EB 0.5.1 untergeordnete Bereiche

**7.2.210 Drückergarnitur TypB Drücker-Drückergarn. Stahl niro Drückerrosette**
STLB-Bau 2025-04 029
Drückergarnitur DIN EN 1906, Ausführungsart Typ B, als Drücker-Drückergarnitur, aus nichtrostendem Stahl, Drückerrosette, Ausführung gemäß Einzelbeschreibung,
Einzelbeschreibungs-Nr 'EB 0.5.2 - in Anlehnung an EB 0.5.1 untergeordnete Bereiche'

Hersteller und Typ '....................................................' vom Bieter einzutragen
Menge: 1,000 St
Leistungsbereichkatalog: 029
DIN276-1_08: 344
DIN276_18: 344

**7.2.220 Drückergarnitur TypB Drücker-Drückergarn. Stahl niro Drückerrosette**
STLB-Bau 2025-04 029
Drückergarnitur DIN EN 1906, Ausführungsart Typ B, als Drücker-Drückergarnitur, aus nichtrostendem Stahl, gekröpft, Drückerrosette, Ausführung gemäß Einzelbeschreibung,
Einzelbeschreibungs-Nr 'EB 0.5.1 - Produktfamilie OGRO by Wagenfeld repräsentative Bereiche'
Menge: 4,000 St
Leistungsbereichkatalog: 029
DIN276-1_08: 344
DIN276_18: 344

**7.2.230 Drückergarnitur TypB Halbgarnitur Drücker Stahl niro**
STLB-Bau 2025-04 029
Drückergarnitur DIN EN 1906, Ausführungsart Typ B, als Halbgarnitur mit Drücker, Maße DIN 18255, aus nichtrostendem Stahl, Ausführung gemäß Einzelbeschreibung,
Einzelbeschreibungs-Nr 'EB 0.5.1 - Produktfamilie OGRO by Wagenfeld repräsentative Bereiche'
Menge: 7,000 St
Leistungsbereichkatalog: 029
DIN276-1_08: 344
DIN276_18: 344

**7.2.240 Drückergarnitur TypB Drücker-Drückergarn. Stahl niro Drückerrosette**
STLB-Bau 2025-04 029
Drückergarnitur DIN EN 1906, Feuerbeständigkeit Klasse B, Ausführungsart Typ B, als Drücker-Drückergarnitur, aus nichtrostendem Stahl, gekröpft, Drückerrosette, Ausführung gemäß Einzelbeschreibung,
Einzelbeschreibungs-Nr 'EB 0.5.1 - Produktfamilie OGRO by Wagenfeld repräsentative Bereiche'
Menge: 3,000 St
Leistungsbereichkatalog: 029
DIN276-1_08: 344
DIN276_18: 344

**7.2.250 Drückergarnitur TypB Wechselgarn. Drücker Türknauf drehbar Stahl niro Drückerrosette**
STLB-Bau 2025-04 029
Drückergarnitur DIN EN 1906, Ausführungsart Typ B, als Wechselgarnitur mit Drücker und Türknauf, drehbar, aus nichtrostendem Stahl, Drückerrosette, Ausführung gemäß Einzelbeschreibung,
Einzelbeschreibungs-Nr 'EB 0.5.2 - in Anlehnung an EB 0.5.1 untergeordnete Bereiche'

Hersteller und Typ '....................................................' vom Bieter einzutragen
Menge: 1,000 St
Leistungsbereichkatalog: 029
DIN276-1_08: 344
DIN276_18: 344

**7.2.260 Notausgangsverschluss 2-flg. Innentür Typ A Kl.A Stahl niro**
Drückergarnitur DIN EN 1906, Ausführungsart Typ A Drücker-Betätigung, als Drücker-Drückergarnitur, als Notausgangsverschluss DIN EN 179 für 2-flügelige Türen, Türbeschlag für Gangflügel,
Flügelmasse bis 200 kg, Dauerfunktionstüchtigkeit 100000 Prüfzyklen, aus nichtrostendem Stahl, gekröpft, Drückerrosette tlw. als Blindrosette,
Ausführung gemäß Einzelbeschreibung, Einzelbeschreibungs-Nr
'EB 0.5.1 - Produktfamilie OGRO by Wagenfeld repräsentative Bereiche'
Menge: 10,000 St
Leistungsbereichkatalog: 029
DIN276-1_08: 344
DIN276_18: 344

**7.2.270 Notausgangsverschluss 2-flg. Innentür Typ A Kl.A Stahl niro**
Drückergarnitur DIN EN 1906, Ausführungsart Typ A Drücker-Betätigung, als Wechselgarnitur mit Drücker und Türknauf, als Notausgangsverschluss DIN EN 179 für 2-flügelige Türen, Türbeschlag für Gangflügel,
Flügelmasse bis 200 kg, Dauerfunktionstüchtigkeit 100000 Prüfzyklen, aus nichtrostendem Stahl, gekröpft, mit Drückerrosette,
Ausführung gemäß Einzelbeschreibung, Einzelbeschreibungs-Nr
'EB 0.5.1 - Produktfamilie OGRO by Wagenfeld repräsentative Bereiche'
Menge: 1,000 St

**7.2.280 Notausgangsverschluss 2-flg. Innentür Typ A Kl.A Stahl niro Feuer-/Rauchschutztür**
Drückergarnitur DIN EN 1906, Ausführungsart Typ A Drücker-Betätigung, als Drücker-Drücker-Garnitur, als Notausgangsverschluss DIN EN 179 für einflügelige Türen,
Feuerbeständigkeit DIN EN 1906 Klasse B,
Flügelmasse bis 200 kg, Dauerfunktionstüchtigkeit 100000 Prüfzyklen, aus nichtrostendem Stahl, gekröpft, mit Drückerrosette,
Ausführung gemäß Einzelbeschreibung, Einzelbeschreibungs-Nr
'EB 0.5.1 - Produktfamilie OGRO by Wagenfeld repräsentative Bereiche'
Menge: 10,000 St

#### Abschnitt 7.3 Sonstige Ausstattungen Innentürenanlagen Rohrrahmentüren

DIN276_18: 344

**7.3.10 Türstopper Stahl niro**
STLB-Bau 2025-04 029
Türstopper aus nichtrostendem Stahl, mit Gummipuffer, mit Schlagdämpfung, für Wandmontage, befestigen mit Dübeln und Schrauben, Flügelmasse bis 200 kg.
Menge: 65,000 St
Leistungsbereichkatalog: 029
DIN276-1_08: 334
DIN276_18: 344

### Bereich 8 Innentüranlagen als Stahlblechtüren

DIN276_18: 344

#### Abschnitt 8.1 Innentürenanlagen als Stahlblechtüren

DIN276_18: 344

**Ausführungsbeschreibung 6 Einzelbeschreibungen für Türanlagen - Titel 8**
*EB 8.1.1 Innentüranlagen als Stahlblechtür*
Drehflügeltür, ein- oder 2-flügelig, Ausführung als Volltür aus Stahlblech, Blechdicke 1,5 mm, mit Stahlblockzarge, Rahmen und Öffnungsflügel bandseitig flächenbündig bzw. gemäß Vorgabe LV-Pos.,

Türflügel, vollflächig, mit Türbändern nach DIN EN 1935 als 3-teilige, mindestens 3D-verstellbare Rollenbänder aus Edelstahl, Dimensionierung und Anzahl nach statischer Erfordernis, Türblattdicke ca. 68 mm, Blechdicke 1,5 mm.

Türzarge als Stahlblockzarge für stumpfen Einbau, Zargentiefe ca. 140 mm,  Breite des Zargenspiegels ca. 31/74 mm.

Stahlblechtüren 2-flg. mit mittiger Teilung sofern möglich, bei Einhaltung der Mindesmass lichte Durchgangs-Breite. Sonst asymmetrische Teilung der Türflügel.

Sämtliche sichtbaren Oberflächen nasslack- oder pulverbeschichtet, Ausführung gemäß EB 0.1 Beschichtungen / Farbkonzept und gemäß LV-Positionen.

Türkonstruktion mit folgenden bauphysikalischen Anforderungen:
Beanspruchungsgruppe 3 (S) nach DIN EN 1192
Klimaklasse Prüfklima b nach DIN EN 1121
Luftdurchlässigkeit Klasse 2 DIN EN 12207

weitere Anforderungen an Brandschutz, Schallschutz, Einbruchschutz etc. gemäß Vorgabe LV-Pos.

Die Elemente sind für die Verlegung der elektrischen Leitungen der Antriebe der Öffnungsflügel, einschl. Leerrohr und Zugdraht, vorzurichten.

Montage und Befestigung in Art und Umfang entsprechend Herstellerempfehlung, gem. Zulassung sowie nach statischer Erfordernis. Montage i.d.R. einseitig flächenbündig mit oberflächenfertiger Innenwand, Befestigungsgrund Stahlbeton, Mauerwerk bzw. Trockenbaukonstruktion, gem. Angabe LV-Position.

Die Montage der Türflügel erfolgt in Abhängigkeit vom Bauablauf zeitversetzt.

Die Fertigung von Türanlagen mit Laibungsmontage erfolgt nach vorherigem Aufmaß.

Ausführung gemäß
Ausführungshinweise zu den Metallbauarbeiten
Ausführung gemäß bzw. analog Zeichnung Nr.
EBK_DE430_002 und gemäß Detail Nr. IT.156 und IT. 251
*EB 8.1.2 Innentüranlagen als Stahlblechtür, IBO 2400_IT.252*
Drehflügeltür, 2-flügelig, Ausführung als Volltür aus Stahlblech, analog Ausführung analog EB 8.1.1 Innentüranlagen als Stahlblechtür

jedoch
als feuerhemmende Stahlblechtür mit Feststellanlage, rauchdicht- und selbstschließend, in fllächenbündiger Optik,
im Betrieb offenstehend

mit integriertem Obentürschließer und elektrmechanischer Feststellung,
mit Turnhallenbeschlag auf der Bandseite
Gangflügel ohne Bohrung für Profilzylinder

Ausführung gemäß
Ausführungshinweise zu den Metallbauarbeiten
Ausführung gemäß bzw. analog Zeichnung Nr.
EBK_DE430_002 und gemäß Detail Nr. IT. 252
*EB 8.1.3 Innentüranlagen als Stahlblechtür, IBO 2700_IT.253*
Drehflügeltür, 2-flügelig, Ausführung als Volltür aus Stahlblech, analog Ausführung analog
EB 8.1.1 Innentüranlagen als Stahlblechtür

jedoch
Ausführung gemäß Zeichnung Nr.
EBK_DE430_002 und gemäß Detail Nr. IT. 253

im Betrieb offenstehend,
mit Obentürschließer, Öffnungswinkel 90°,
mit elektromagnetischer Türfeststellung für Wandmontage inkl. Auslösetaster,

Breite des Zargenspiegels ca. 72/115 mm,
mit Zargenspiegelverbreiterung/Ergänzungszarge gem. Zulassung max. Bandabstand,
Gangflügel ohne Bohrung für Profilzylinder

Ausführung gemäß
Ausführungshinweise zu den Metallbauarbeiten
*EB 8.1.4 Innentüranlagen als Stahlblechtür, IBO 2700-3000_IT.254*
Drehflügeltür, 2-flügelig, Ausführung als Volltür aus Stahlblech, analog Ausführung analog
EB 8.1.1 Innentüranlagen als Stahlblechtür

jedoch
Ausführung gemäß Zeichnung Nr.
EBK_DE430_002 und gemäß Detail Nr. IT. 254

jedoch im Betrieb offenstehend,
mit Obentürschließer mit Schließfolgeregelung in durchgehender Gleitschiene, Öffnungswinkel 90°/180° ,
mit elektromagnetischer Türfeststellung für Wandmontage inkl. Auslösetaster,

Türzarge als Umfassungszarge, Zargentiefe ca. 180 mm,
Unterkonstruktion aus Stahlprofil mit F90 Verkleidung, Anschlüsse zusätzlich vermörtelt, Wandanschluss gem. Zulassung und gem. max. Bandabstand.

Mit möglichst maximalen lichten Durchgang unter Berücksichtigung der Zulassungen und des Stauraumes für Türschließer und Drücker.
Gangflügel ohne Bohrung für Profilzylinder

Ausführung gemäß
Ausführungshinweise zu den Metallbauarbeiten
*EB 8.1.5 Innentüranlagen als Stahlblechtür, IBO, T90_IT.255*
Drehflügeltür, 2-flügelig, Ausführung als Volltür aus Stahlblech,
Ausführung analog
EB 8.1.1 Innentüranlagen als Stahlblechtür

jedoch
Ausführung gemäß Zeichnung Nr.
EBK_DE430_002 und gemäß Detail Nr. IT. 255

im Betrieb offenstehend
mit Drehflügelantrieb am Gangflügel mit Türschließer am Standflügel,

Stahlblockzarge für stumpfen Einbau, Zargentiefe ca. 140mm,
mit Zargenspiegelverbreiterung/ Ergänzungszarge gem. Anforderung Antrieb / Zulassung max. Bandabstand,
Gangflügel ohne Bohrung für Profilzylinder

Ausführung gemäß
Ausführungshinweise zu den Metallbauarbeiten

*Hinweis: Ausführungshinweis zu Stahlblechtüren - Titel 8.1*
Nachfolgende Pos. beschreiben Stahlblechtüren, einschl. Türtechnik.

Ausführung gemäß Einzelbeschreibung Nr.
EB 8.1.1 Innentüranlagen als Stahlblechtür

*Hinweis: gemäß DE430.02_IT.156 - bis OZ. 8.1.180*
Nachfolgende Positionen beschreiben Innentüranlagen als 1- fgl. Stahlblechtür

Ausführung gemäß Einzelbeschreibung Nr.
EB 8.1.1 Innentüranlagen als Stahlblechtür
EB 0.1.3 - Pulverbeschichtung RAL Weiß

sowie gemäß bzw. analog Zeichnung Nr.
EBK_DE430_002 und gemäß Detail Nr. IT.156

**8.1.10 Innentürelement Stahlblechtür einflg. B 1200 mm H 1000 mm**
Innentürelement, als Stahlblechtür mit Stahlblockzarge,
einflügelig,
sämtliche sichtbare Oberflächen pulverbeschichtet, Ausführung gemäß EB 0.1.3 - Pulverbeschichtung RAL Weiß

Breite (Rohbaumaß): ca. 1200 mm
Höhe (Rohbaumaß): ca. 1000 mm
Lichte Durchgangs-Breite: mind. 800 mm

Montage in Laibungsmontage, Befestigungsgrund Stahlbeton.

Für folgende Komponenten der Türtechnik ist die Türanlage vorzurichten:
Profilzylinderschloss
Drückergarnitur

Tür Nr.
TU_EW U.182f.01
Menge: 1,000 St
DIN276_18: 344

**8.1.20 Innentürelement Stahlblechtür einflg. B 1200 mm H 2135 mm**
Innentürelement, als Stahlblechtür mit Stahlblockzarge wie in Vorposition 8.1.10 beschrieben, jedoch

Breite (Rohbaumaß): 1200 mm
Befestigungsgrund Mauerwerk

Tür Nr.
TU_AN U.303f.01
Menge: 1,000 St
DIN276_18: 344

**8.1.30 Innentürelement Stahlblechtür einflg. B 1260 mm H 2260 mm**
Innentürelement, als Stahlblechtür mit Stahlblockzarge wie in Vorposition 8.1.10 beschrieben, jedoch

Breite (Rohbaumaß): ca. 1260 mm
Höhe (Rohbaumaß): ca. 2260 mm
Lichte Durchgangs-Breite: mind. 1100 mm

Tür Nr.
TU_EW U.177.01
Menge: 1,000 St
DIN276_18: 344

**8.1.40 Innentürelement Stahlblechtür einflg. B 1200 mm H 2135 mm T30**
Innentürelement, als Stahlblechtür mit Stahlblockzarge,
einflügelig,
sämtliche sichtbare Oberflächen pulverbeschichtet, Ausführung gemäß EB 0.1.3 - Pulverbeschichtung RAL Weiß

Breite (Rohbaumaß): ca. 1200 mm
Höhe (Rohbaumaß): ca. 2135 mm
Lichte Durchgangs-Breite: mind. 800 mm

weitere Bauphysikalische Anforderungen:
Feuerwiderstandsklasse T 30 DIN 4102-5,
dicht- und selbstschliessend DIN 18095-1

Montage in Laibungsmontage, Befestigungsgrund Maruerwerk.

Für folgende Komponenten der Türtechnik ist die Türanlage vorzurichten:
Profilzylinderschloss
Obentürschließer mit Gleitschiene
Drückergarnitur

Tür Nr.
TU_EW U.413f.02
Menge: 1,000 St
DIN276_18: 344

**8.1.50 Innentürelement Stahlblechtür einflg. B 1330 mm H 2125 mm T30**
Innentürelement, als Stahlblechtür mit Stahlblockzarge wie in Vorposition 8.1.40 beschrieben, jedoch

Breite (Rohbaumaß): ca. 1330 mm
Höhe (Rohbaumaß): ca. 2125 mm

Tür Nr.
TU_EW U.357f.01
TU_EW U.357f.02
TU_EW U.357f.03
TU_EW U.378f.01
Menge: 4,000 St
DIN276_18: 344

**8.1.60 Innentürelement Stahlblechtür einflg. B 1635 mm H 2635 mm T30**
Innentürelement, als Stahlblechtür mit Stahlblockzarge wie in Vorposition 8.1.40 beschrieben, jedoch

Breite (Rohbaumaß): ca.1635 mm
Höhe (Rohbaumaß): ca. 2635 mm

Tür Nr.
TU_EW U.133f.02
Menge: 1,000 St
DIN276_18: 344

**8.1.70 Innentürelement Stahlblechtür einflg. B 1500 mm H 2260 mm T30 Notausgang**
Innentürelement, als Stahlblechtür mit Stahlblockzarge,
einflügelig, als Notausgang
sämtliche sichtbare Oberflächen pulverbeschichtet, Ausführung gemäß EB 0.1.3 - Pulverbeschichtung RAL Weiß

Breite (Rohbaumaß): ca. 1500 mm
Höhe (Rohbaumaß): ca. 2260 mm
Lichte Durchgangs-Breite: mind. 800 mm

weitere Bauphysikalische Anforderungen:
Feuerwiderstandsklasse T 30 DIN 4102-5,
dicht- und selbstschliessend DIN 18095-1

Montage in Laibungsmontage, Befestigungsgrund Maruerwerk.

Für folgende Komponenten der Türtechnik ist die Türanlage vorzurichten:
Profilzylinderschloss mit Panikfunkiton
Obentürschließer mit Gleitschiene
Notausgangsverschluss DIN EN 179 Typ A Drücker-Betätigung mit Panikfunktion

Tür Nr.
TU_EW U.179f.08
Menge: 1,000 St
DIN276_18: 344

**8.1.80 Innentürelement Stahlblechtür einflg. B 1200 mm H 2135 mm T30 RS**
Innentürelement, als Stahlblechtür mit Stahlblockzarge,
einflügelig,
sämtliche sichtbare Oberflächen pulverbeschichtet, Ausführung gemäß EB 0.1.3 - Pulverbeschichtung RAL Weiß

Breite (Rohbaumaß): 1200 mm
Höhe (Rohbaumaß): 2125 mm
Lichte Durchgangs-Breite: mind. 900 mm

weitere Bauphysikalische Anforderungen:
Feuerwiderstandsklasse T 30 DIN 4102-5,
rauchdicht- und selbstschliessend DIN 18095-1

Montage in Laibungsmontage, Befestigungsgrund Mauerwerk.

Die Leistung versteht sich einschl. der Vorrichtung, Montage, betriebsfertiger Verkabelung und Anschluss folgender bauseitig zur Verfügung gestellten Komponenten der Türtechnik:
1 Magnetkontakt
1 Riegelkontakt
Sperrelement

Für folgende Komponenten der Türtechnik ist die Türanlage vorzurichten:
Profilzylinderschloss
Obentürschließer mit Gleitschiene
Drückergarnitur

Tür Nr.
TU_EW U.161.2f.02
Menge: 1,000 St
DIN276_18: 344

**8.1.90 Innentürelement Stahlblechtür einflg. B 1100 mm H 2115 mm T30 32 dB**
Innentürelement, als Stahlblechtür mit Stahlblockzarge,
einflügelig, mit absenkbarer Bodendichtung
sämtliche sichtbare Oberflächen pulverbeschichtet, Ausführung gemäß EB 0.1.3 - Pulverbeschichtung RAL Weiß

Breite (Rohbaumaß): ca. 1000 mm
Höhe (Rohbaumaß): ca. 2115 mm
Lichte Durchgangs-Breite: mind. 800 mm

weitere Bauphysikalische Anforderungen:
Feuerwiderstandsklasse T 30 DIN 4102-5,
dicht- und selbstschliessend DIN 18095-1
bewertetes Schalldämm-Maß DIN 4109 Rw 32 dB,

Montage in Laibungsmontage, Befestigungsgrund Mauerwerk.

Für folgende Komponenten der Türtechnik ist die Türanlage vorzurichten:
Profilzylinderschloss
Obentürschließer mit Gleitschiene
Drückergarnitur

Tür Nr.
TU_EW U.413.3f.01
Menge: 1,000 St
DIN276_18: 344

**8.1.100 Innentürelement Stahlblechtür einflg. B 1180 mm H 2135 mm T30 32 dB**
Innentürelement, als Stahlblechtür mit Stahlblockzarge wie in Vorposition 8.1.90 beschrieben, jedoch

Breite (Rohbaumaß): 1180 mm
Höhe (Rohbaumaß): 2135 mm

Tür Nr.
TU_AN U.120f.02
Menge: 1,000 St
DIN276_18: 344

**8.1.110 Innentürelement Stahlblechtür einflg. B 1330 mm H 2250 mm T30 32 dB**
Innentürelement, als Stahlblechtür mit Stahlblockzarge wie in Vorposition 8.1.90 beschrieben, jedoch

Breite (Rohbaumaß): ca. 1330 mm
Höhe (Rohbaumaß): ca. 2250 mm

Tür Nr.
TU_EW U.302f.01
Menge: 1,000 St
DIN276_18: 344

**8.1.120 Innentürelement Stahlblechtür einflg. B 1120 mm H 2125 mm T30 32 dB**
Innentürelement, als Stahlblechtür mit Stahlblockzarge,
einflügelig, mit absenkbarer Bodendichtung
sämtliche sichtbare Oberflächen pulverbeschichtet, Ausführung gemäß EB 0.1.3 - Pulverbeschichtung RAL Weiß

Breite (Rohbaumaß): 1120 mm
Höhe (Rohbaumaß): 2125 mm
Lichte Durchgangs-Breite: mind. 800 mm

weitere Bauphysikalische Anforderungen:
Feuerwiderstandsklasse T 30 DIN 4102-5,
dicht- und selbstschliessend DIN 18095-1
bewertetes Schalldämm-Maß DIN 4109 Rw 32 dB,

Montage in Laibungsmontage, Befestigungsgrund Stahlbeton.

Die Leistung versteht sich einschl. der Vorrichtung, Montage, betriebsfertiger Verkabelung und Anschluss folgender bauseitig zur Verfügung gestellten Komponenten der Türtechnik:
1 Magnetkontakt
1 Riegelkontakt
Sperrelement

Für folgende Komponenten der Türtechnik ist die Türanlage vorzurichten:
Profilzylinderschloss
Obentürschließer mit Gleitschiene
Drückergarnitur

Tür Nr.
TU_EW U.154f.04
TU_EW U.154f.05
Menge: 2,000 St
DIN276_18: 344

**8.1.130 Innentürelement Stahlblechtür einflg. B 1180 mm H 2135 mm T30 32 dB**
Innentürelement, als Stahlblechtür mit Stahlblockzarge wie in Vorposition 8.1.120 beschrieben, jedoch

Breite (Rohbaumaß): ca. 1180 mm
Höhe (Rohbaumaß): ca. 2135 mm

Tür Nr.
TU_AN U.115f.02
TU_AN U.121f.03
Menge: 2,000 St
DIN276_18: 344

**8.1.140 Innentürelement Stahlblechtür einflg. B 1260 mm H 2135 mm T30 32 dB**
Innentürelement, als Stahlblechtür mit Stahlblockzarge wie in Vorposition 8.1.120 beschrieben, jedoch

Breite (Rohbaumaß): ca. 1260 mm
Höhe (Rohbaumaß): ca. 2135 mm

Tür Nr.
TU_EW U.108f.03
TU_EW U.139f.03
Menge: 2,000 St
DIN276_18: 344

**8.1.150 Innentürelement Stahlblechtür einflg. B 1180 mm H 2135 mm T90 32 dB**
Innentürelement, als Stahlblechtür mit Stahlblockzarge wie in Vorposition 8.1.120 beschrieben, jedoch

Breite (Rohbaumaß): 1180 mm
Höhe (Rohbaumaß): 2135 mm

weitere Bauphysikalische Anforderungen:
Feuerwiderstandsklasse T90 DIN 4102-5,

Tür Nr.
TU_AN U.102f.02
Menge: 1,000 St
DIN276_18: 344

**8.1.160 Innentürelement Stahlblechtür einflg. B 1100 mm H 2135 mm T90**
Innentürelement, als Stahlblechtür mit Stahlblockzarge,
einflügelig,
sämtliche sichtbare Oberflächen pulverbeschichtet, Ausführung gemäß EB 0.1.3 - Pulverbeschichtung RAL Weiß

Breite (Rohbaumaß): ca. 1120 mm
Höhe (Rohbaumaß): ca. 2135 mm
Lichte Durchgangs-Breite: mind. 800 mm

weitere Bauphysikalische Anforderungen:
Feuerwiderstandsklasse T90 DIN 4102-5,
dicht- und selbstschliessend DIN 18095-1

Montage in Laibungsmontage, Befestigungsgrund Stahlbeton.

Für folgende Komponenten der Türtechnik ist die Türanlage vorzurichten:
Profilzylinderschloss
Obentürschließer mit Gleitschiene
Drückergarnitur

Tür Nr.
TU_EW U.387f.03
Menge: 1,000 St
DIN276_18: 344

**8.1.170 Innentürelement Stahlblechtür einflg. B 1260 mm H 2135 mm T90**
Innentürelement, als Stahlblechtür mit Stahlblockzarge wie in Vorposition 8.1.160 beschrieben, jedoch

Breite (Rohbaumaß): 1260 mm

Tür Nr.
TU_EW U.337f.05
TU_EW U.357f.05
Menge: 2,000 St
DIN276_18: 344

**8.1.180 Innentürelement Stahlblechtür einflg. B 1270 mm H 2135 mm T90**
Innentürelement, als Stahlblechtür mit Stahlblockzarge wie in Vorposition 8.1.160 beschrieben, jedoch

Breite (Rohbaumaß): ca. 1270 mm

Tür Nr.
TU_EW U.301f.03
TU_EW U.317f.05
Menge: 2,000 St
DIN276_18: 344

*Hinweis: gemäß DE430.02_IT.156 - bis OZ. 8.1.410*
Nachfolgende Positionen beschreiben Innentüranlagen als 1- fgl. Stahlblechtür

Ausführung gemäß Einzelbeschreibung Nr.
EB 8.1.1 Innentüranlagen als Stahlblechtür
EB 0.1.2 - Pulverbeschichtung RAL Grün

sowie gemäß bzw. analog Zeichnung Nr.
EBK_DE430_002 und gemäß Detail Nr. IT.156

**8.1.190 Innentürelement Stahlblechtür einflg. B 1200 mm H 1200 mm**
Innentürelement, als Stahlblechtür mit Stahlblockzarge,
einflügelig,
sämtliche sichtbare Oberflächen pulverbeschichtet, Ausführung gemäß EB 0.1.2 - Pulverbeschichtung RAL Grün

Breite (Rohbaumaß): ca. 1200 mm
Höhe (Rohbaumaß): ca. 1200 mm
Lichte Durchgangs-Breite: mind. 800 mm

Montage in Laibungsmontage, Befestigungsgrund Stahlbeton.

Für folgende Komponenten der Türtechnik ist die Türanlage vorzurichten:
Profilzylinderschloss
Drückergarnitur

Tür Nr.
TU_EW U.122f.01
Menge: 1,000 St
DIN276_18: 344

**8.1.200 Innentürelement Stahlblechtür einflg. B 1200 mm H 2260 mm 27 dB Notausgang**
Innentürelement, als Stahlblechtür mit Stahlblockzarge, einflügelig, als Notausgang, mit absenkbarer Bodendichtung,
sämtliche sichtbare Oberflächen pulverbeschichtet, Ausführung gemäß EB 0.1.2 - Pulverbeschichtung RAL Grün

Breite (Rohbaumaß): ca.1200 mm
Höhe (Rohbaumaß): ca. 2260 mm
Lichte Durchgangs-Breite: mind. 900 mm

weitere Bauphysikalische Anforderungen:
bewertetes Schalldämm-Maß DIN 4109 Rw 27 dB

Montage in Laibungsmontage, Befestigungsgrund Stahlbeton.

Für folgende Komponenten der Türtechnik ist die Türanlage vorzurichten:
Profilzylinderschloss mit Panikfunktion,
Notausgangsverschluss DIN EN 179 Typ A Drücker-Betätigung mit Panikfunktion

Tür Nr.
TU_AS E.302v.01
Menge: 1,000 St
DIN276_18: 344

**8.1.210 Innentürelement Stahlblechtür einflg. B 1050 mm H 2260 mm T30**
Innentürelement, als Stahlblechtür mit Stahlblockzarge,
einflügelig,
sämtliche sichtbare Oberflächen pulverbeschichtet, Ausführung gemäß EB 0.1.2 - Pulverbeschichtung RAL Grün

Breite (Rohbaumaß): ca. 1050 mm
Höhe (Rohbaumaß): ca. 2260 mm
Lichte Durchgangs-Breite: mind. 800 mm

weitere bauphysikalische Anforderungen:
Feuerwiderstandsklasse T 30 DIN 4102-5,
dicht- und selbstschliessend DIN 18095-1

Montage in Laibungsmontage, Befestigungsgrund Stahlbeton.
Einbau in großer Höhe (>500 mm über OKF).

Für folgende Komponenten der Türtechnik ist die Türanlage vorzurichten:
Profilzylinderschloss
Obentürschließer mit Gleitschiene
Drückergarnitur

Tür Nr.
TU_AN U.103f.01
Menge: 1,000 St
DIN276_18: 344

**8.1.220 Innentürelement Stahlblechtür einflg. B 1330 mm H 2135 mm T30**
Innentürelement, als Stahlblechtür mit Stahlblockzarge wie in Vorposition 8.1.210 beschrieben, jedoch

Breite (Rohbaumaß): ca. 1330 mm

Tür Nr.
TU_EW U.337f.03
TU_EW U.337f.04
TU_EW U.357f.01
TU_EW U.357f.04
Menge: 4,000 St
DIN276_18: 344

**8.1.230 Innentürelement Stahlblechtür einflg. B 1350 mm H 2135 mm T30**
Innentürelement, als Stahlblechtür mit Stahlblockzarge wie in Vorposition 8.1.210 beschrieben, jedoch

Breite (Rohbaumaß): ca. 1350 mm

Tür Nr.
TU_EW U.387f.02
Menge: 1,000 St
DIN276_18: 344

**8.1.240 Innentürelement Stahlblechtür einflg. B 1380 mm H 2135 mm T30**
Innentürelement, als Stahlblechtür mit Stahlblockzarge wie in Vorposition 8.1.210 beschrieben, jedoch

Breite (Rohbaumaß): ca. 1380 mm

Tür Nr.
TU_EW U.301f.02
TU_EW U.317f.01
TU_EW U.317f.02
TU_EW U.317f.03
TU_EW U.337f.01
Menge: 5,000 St
DIN276_18: 344

**8.1.250 Innentürelement Stahlblechtür einflg. B 1400 mm H 2135 mm T30**
Innentürelement, als Stahlblechtür mit Stahlblockzarge wie in Vorposition 8.1.210 beschrieben, jedoch

Breite (Rohbaumaß): ca. 1400 mm

Tür Nr.
TU_EW U.317f.04
TU_EW U.337f.02
Menge: 2,000 St
DIN276_18: 344

**8.1.260 Innentürelement Stahlblechtür einflg. B 1200 mm H 2260 mm T30 32 dB**
Innentürelement, als Stahlblechtür mit Stahlblockzarge,
einflügelig, mit absenkbarer Bodendichtung,
sämtliche sichtbare Oberflächen pulverbeschichtet, Ausführung gemäß EB 0.1.2 - Pulverbeschichtung RAL Grün

Breite (Rohbaumaß): ca. 1050 mm
Höhe (Rohbaumaß): ca. 2260 mm
Lichte Durchgangs-Breite: mind. 800 mm

Feuerwiderstandsklasse T 30 DIN 4102-5,
dicht- und selbstschliessend DIN 18095-1
bewertetes Schalldämm-Maß DIN 4109 Rw 32 dB

Montage in Laibungsmontage, Befestigungsgrund Stahlbeton.
Einbau in großer Höhe (>500 mm über OKF).

Für folgende Komponenten der Türtechnik ist die Türanlage vorzurichten:
Profilzylinderschloss mit Panikfunktion
Obentürschließer mit Gleitschiene
Drückergarnitur

Innentürelement, als Stahlblechtür wie in Vorposition 8.1.180 beschrieben, jedoch

Breite (Rohbaumaß): 1200 mm
Höhe (Rohbaumaß): 2260 mm

Tür Nr.
TU_AN U.117f.01
Menge: 1,000 St
DIN276_18: 344

**8.1.270 Innentürelement Stahlblechtür einflg. B 1260 mm H 2260 mm T30 32 dB**
Innentürelement, als Stahlblechtür mit Stahlblockzarge wie in Vorposition 8.1.260 beschrieben, jedoch

Breite (Rohbaumaß): ca. 1260 mm

Tür Nr.
TU_EW U.392f.01
Menge: 1,000 St
DIN276_18: 344

**8.1.280 Innentürelement Stahlblechtür einflg. B 1200 mm H 2250 mm T30**
Innentürelement, als Stahlblechtür mit Stahlblockzarge,
einflügelig,
gemäß sämtliche sichtbare Oberflächen pulverbeschichtet, Ausführung gemäß EB 0.1.2 - Pulverbeschichtung RAL Grün

Breite (Rohbaumaß): ca. 1200 mm
Höhe (Rohbaumaß): ca. 2250 mm
Lichte Durchgangs-Breite: mind. 800 mm

weitere Bauphysikalische Anforderungen:
Feuerwiderstandsklasse T 30 DIN 4102-5,
dicht- und selbstschliessend DIN 18095-1

Montage in Laibungsmontage, Befestigungsgrund Stahlbeton.
Einbau in großer Höhe (>500 mm über OKF).

Die Leistung versteht sich einschl. der Vorrichtung, Montage, betriebsfertiger Verkabelung und Anschluss folgender bauseitig zur Verfügung gestellten Komponenten der Türtechnik:
1 Magnetkontakt
1 Riegelkontakt

Für folgende Komponenten der Türtechnik ist die Türanlage vorzurichten:
Profilzylinderschloss
Obentürschließer mit Gleitschiene
Drückergarnitur

Tür Nr.
TU_EW U.355f.01
Menge: 1,000 St
DIN276_18: 344

**8.1.290 Innentürelement Stahlblechtür einflg. B 1260 mm H 2260 mm T30**
Innentürelement, als Stahlblechtür mit Stahlblockzarge wie in Vorposition 8.1.280 beschrieben, jedoch

Breite (Rohbaumaß): ca. 1260 mm
Höhe (Rohbaumaß): ca. 2260 mm
Lichte Durchgangs-Breite: mind. 900 mm

Tür Nr.
TU_EW U.315f.01
TU_EW U.335f.01
TU_EW U.375f.01
Menge: 3,000 St
DIN276_18: 344

**8.1.300 Innentürelement Stahlblechtür einflg. B 1365 mm H 2250 mm T30**
Innentürelement, als Stahlblechtür mit Stahlblockzarge wie in Vorposition 8.1.280 beschrieben, jedoch

Breite (Rohbaumaß): ca. 1365 mm
Lichte Durchgangs-Breite: mind. 900 mm

Tür Nr.
TU_PG U.307f.01
Menge: 1,000 St
DIN276_18: 344

**8.1.310 Innentürelement Stahlblechtür einflg. B 1635 mm H 2635 mm T30**
Innentürelement, als Stahlblechtür mit Stahlblockzarge wie in Vorposition 8.1.280 beschrieben, jedoch

Breite (Rohbaumaß): ca. 1635 mm
Höhe (Rohbaumaß): ca. 2635 mm

Tür Nr.
TU_EW U.134f.01
TU_EW U.154f.06 (Sperrelement)
Menge: 2,000 St
DIN276_18: 344

**8.1.320 Innentürelement Stahlblechtür einflg. B 900 mm H 2.250 mm T30 32 dB**
Innentürelement, als Stahlblechtür mit Blockzarge,
einflügelig, mit absenkbarer Bodendichtung
sämtliche sichtbare Oberflächen pulverbeschichtet, Ausführung gemäß EB 0.1.2 - Pulverbeschichtung RAL Grün

Breite (Rohbaumaß): ca. 900 mm
Höhe (Rohbaumaß): ca. 2250 mm

weitere Bauphysikalische Anforderungen:
Feuerwiderstandsklasse T 30 DIN 4102-5,
dicht- und selbstschliessend DIN 18095-1,
bewertetes Schalldämm-Maß DIN 4109 Rw 32 dB,

Montage in Vorwamdmontage, Befestigungsgrund Stahlbeton.
Einbau in großer Höhe (>500 mm über OKF).

Die Leistung versteht sich einschl. der Vorrichtung, Montage, betriebsfertiger Verkabelung und Anschluss folgender bauseitig zur Verfügung gestellten Komponenten der Türtechnik:
verdeckt liegender Kabelübergang,
1 Magnetkontakt
1 Riegelkontakt
Sperrelement

Für folgende Komponenten der Türtechnik ist die Türanlage vorzurichten:
Profilzylinderschloss
Obentürschließer
Drückergarnitur

Tür Nr.
TU_EW U.362f.01
TU_EW U.362f.02
Menge: 2,000 St
DIN276_18: 344

**8.1.330 Innentürelement Stahlblechtür einflg. B 1635 mm H 2.635 mm T30 32 dB**
Innentürelement, als Stahlblechtür mit Stahlblockzarge wie in Vorposition 8.1.320 beschrieben, jedoch

Breite (Rohbaumaß): ca. 1635 mm
Höhe (Rohbaumaß): ca. 2635 mm

Tür Nr.
TU_EW U.362f.01
TU_EW U.362f.02
Menge: 2,000 St
DIN276_18: 344

**8.1.340 Innentürelement Stahlblechtür einflg. B 1260 mm H 2260 mm T30 32 dB RC 2**
Innentürelement, als Stahlblechtür mit Stahlblockzarge,
einflügelig, mit absenkbarer Bodendichtung
sämtliche sichtbare Oberflächen pulverbeschichtet, Ausführung gemäß EB 0.1.2 - Pulverbeschichtung RAL Grün

Breite (Rohbaumaß): ca.1260 mm
Höhe (Rohbaumaß): ca. 2260 mm
Lichte Durchgangs-Breite: mind. 1000 mm

weitere Bauphysikalische Anforderungen:
Feuerwiderstandsklasse T 30 DIN 4102-5,
dicht- und selbstschliessend DIN 18095-1,
bewertetes Schalldämm-Maß DIN 4109 Rw 32 dB,
Einbruchhemmung RC 2 DIN EN 1627

Montage in Laibungsmontage, Befestigungsgrund Stahlbeton.
Einbau in großer Höhe (>500 mm über OKF).

Die Leistung versteht sich einschl. der Vorrichtung, Montage, betriebsfertiger Verkabelung und Anschluss folgender bauseitig zur Verfügung gestellten Komponenten der Türtechnik:
verdeckt liegender Kabelübergang,
1 Magnetkontakt
1 Riegelkontakt

Für folgende Komponenten der Türtechnik ist die Türanlage vorzurichten:
Profilzylinderschloss
Obentürschließer

Tür Nr.
TU_EW U.391f.01

Ausführung gemäß bzw. analog Zeichnung Nr.
430_DE002, Detail IT.156
sowie gemäß Einzelbeschreibung
EB 8.1.1 Innentüranlagen als Stahlblechtür
Menge: 1,000 St
DIN276_18: 344

**8.1.350 Innentürelement Stahlblechtür einflg. B 1240 mm H 2220 mm T30 RS**
Innentürelement, als Stahlblechtür mit Stahlblockzarge,  einflügelig
sämtliche sichtbare Oberflächen pulverbeschichtet, Ausführung gemäß  EB 0.1.2 - Pulverbeschichtung RAL Grün

Breite (Rohbaumaß): ca. 1240 mm
Höhe (Rohbaumaß): ca. 2250 mm
Lichte Durchgangs-Breite: mind. 900 mm

weitere Bauphysikalische Anforderungen:
Feuerwiderstandsklasse T 30 DIN 4102-5,
rauchdicht- und selbstschliessend DIN 18095-1

Montage in Laibungsmontage, Befestigungsgrund Stahlbeton.
Einbau in großer Höhe (>500 mm über OKF).

Für folgende Komponenten der Türtechnik ist die Türanlage vorzurichten:
Profilzylinderschloss
Obentürschließer mit Gleitschiene
Drückergarnitur

Tür Nr.
TU_PG U.114.01
TU_PG U.115.01
Menge: 2,000 St
DIN276_18: 344

**8.1.360 Innentürelement Stahlblechtür einflg. B 1635 mm H 2635 mm T30 RS 32 dB**
Innentürelement, als Stahlblechtür mit Stahlblockzarge,  einflügelig, mit absenkbarer Bodendichtung
sämtliche sichtbare Oberflächen pulverbeschichtet, Ausführung gemäß EB 0.1.2 - Pulverbeschichtung RAL Grün

Breite (Rohbaumaß): ca. 1635 mm
Höhe (Rohbaumaß): ca. 2635 mm
Lichte Durchgangs-Breite: mind. 800 mm

weitere Bauphysikalische Anforderungen:
Feuerwiderstandsklasse T 30 DIN 4102-5,
rauchdicht- und selbstschliessend DIN 18095-1
bewertetes Schalldämm-Maß DIN 4109 Rw 32 dB,

bei der Bemessung der Rahmenkonstruktion sind folgende Explosionslasten zu berücksichtigen:
Spitzenüberdruck aus Explosion P=5 kPa

Montage in Laibungsmontage, Befestigungsgrund Stahlbeton.
Einbau in großer Höhe (>500 mm über OKF).

Die Leistung versteht sich einschl. der Vorrichtung, Montage, betriebsfertiger Verkabelung und Anschluss folgender bauseitig zur Verfügung gestellten Komponenten der Türtechnik:
verdeckt liegender Kabelübergang,
1 Magnetkontakt
1 Riegelkontakt

Für folgende Komponenten der Türtechnik ist die Türanlage vorzurichten:
Profilzylinderschloss
Obentürschließer

Tür Nr.
TU_EW U.130f.01
TU_EW U.131f.01
TU_EW U.132f.01
TU_EW U.167f.01
TU_EW U.168f.01
TU_EW U.169f.01
Menge: 6,000 St
DIN276_18: 344

**8.1.370 Innentürelement Stahlblechtür einflg. B 1200 mm H 2260 mm T90 32 dB**
Innentürelement, als Stahlblechtür mit Stahlblockzarge,
einflügelig, mit absenkbarer Bodendichtung
sämtliche sichtbare Oberflächen pulverbeschichtet, Ausführung gemäß EB 0.1.2 - Pulverbeschichtung RAL Grün

Breite (Rohbaumaß): ca. 1260 mm
Höhe (Rohbaumaß): ca. 2260 mm
Lichte Durchgangs-Breite: mind. 800 mm

weitere Bauphysikalische Anforderungen:
Feuerwiderstandsklasse T90 DIN 4102-5,
dicht- und selbstschliessend DIN 18095-1
bewertetes Schalldämm-Maß DIN 4109 Rw 32 dB,

Montage in Laibungsmontage, Befestigungsgrund Stahlbeton.
Einbau in großer Höhe (>500 mm über OKF).

Für folgende Komponenten der Türtechnik ist die Türanlage vorzurichten:
Profilzylinderschloss mit Panikfunktion
Obentürschließer mit Gleitschiene
Drückergarnitur

Tür Nr.
TU_EW U.312f.01
TU_EW U.332f.01
TU_EW U.352f.01
TU_EW U.372f.01
Menge: 4,000 St
DIN276_18: 344

**8.1.380 Innentürelement Stahlblechtür einflg. B 1635 mm H 2635 mm T90 RS**
Innentürelement, als Stahlblechtür mit Stahlblockzarge,  einflügelig,
sämtliche sichtbare Oberflächen pulverbeschichtet, Ausführung gemäß EB 0.1.2 - Pulverbeschichtung RAL Grün

Breite (Rohbaumaß): ca. 1635 mm
Höhe (Rohbaumaß): ca. 2635 mm
Lichte Durchgangs-Breite: mind. 800 mm

weitere Bauphysikalische Anforderungen:
Feuerwiderstandsklasse T90 DIN 4102-5,
rauchdicht- und selbstschliessend DIN 18095-1
bewertetes Schalldämm-Maß DIN 4109 Rw 32 dB,

Montage in Laibungsmontage, Befestigungsgrund Stahlbeton.
Einbau in großer Höhe (>500 mm über OKF).

Die Leistung versteht sich einschl. der Vorrichtung, Montage, betriebsfertiger Verkabelung und Anschluss folgender bauseitig zur Verfügung gestellten Komponenten der Türtechnik:
1 Magnetkontakt
1 Riegelkontakt

Für folgende Komponenten der Türtechnik ist die Türanlage vorzurichten:
Profilzylinderschloss
Obentürschließer mit Gleitschiene
Drückergarnitur

Tür Nr.
TU_EW U.133f.01
Menge: 1,000 St
DIN276_18: 344

**8.1.390 Innentürelement Stahlblechtür einflg. B 1635 mm H 2635 mm T90 RS 32dB**
Innentürelement, als Stahlblechtür mit Stahlblockzarge wie in Vorposition 8.1.380 beschrieben, jedoch

mit absenkbarer Bodendichtung und
bewertetes Schalldämm-Maß DIN 4109 Rw 32 dB,

Tür Nr.
TU_EW U.166f.01
Menge: 1,000 St
DIN276_18: 344

**8.1.400 Innentürelement Stahlblechtür einflg. B 1635 mm H 2635 mm T90 RS**
Innentürelement, als Stahlblechtür mit Stahlblockzarge wie in Vorposition 8.1.380 beschrieben, jedoch

mit absenkbarer Bodendichtung,

bei der Bemessung der Rahmenkonstruktion sind folgende Explosionslasten zu berücksichtigen:
Spitzenüberdruck aus Explosion P=5 kPa

Tür Nr.
TU_EW U.129f.01
Menge: 1,000 St
DIN276_18: 344

**8.1.410 Innentürelement Stahlblechtür einflg. B 1200 mm H 2260 mm T90 RS 37 dB**
Innentürelement, als Stahlblechtür mit Stahlblockzarge,  einflügelig
sämtliche sichtbare Oberflächen pulverbeschichtet, Ausführung gemäß EB 0.1.2 - Pulverbeschichtung RAL Grün

Breite (Rohbaumaß): ca. 1200 mm

weitere Bauphysikalische Anforderungen:
Feuerwiderstandsklasse T90 DIN 4102-5,
dicht- und selbstschliessend DIN 18095-1
bewertetes Schalldämm-Maß DIN 4109 Rw 37 dB,

bei der Bemessung der Rahmenkonstruktion sind folgende Explosionslasten zu berücksichtigen:
Spitzenüberdruck aus Explosion P=5 kPa

Montage in Laibungsmontage, Befestigungsgrund Mauerwerk.
Einbau in großer Höhe (>500 mm über OKF).

Für folgende Komponenten der Türtechnik ist die Türanlage vorzurichten:
Profilzylinderschloss mit Panikfunktion
Obentürschließer mit Gleitschiene
Drückergarnitur

Tür Nr.
TU_EW U.156f.04
Menge: 1,000 St
DIN276_18: 344

*Hinweis: gemäß DE430.02_IT.156 - bis OZ. 8.1.520*
Nachfolgende Positionen beschreiben Innentüranlagen als 1- fgl. Stahlblechtür

Ausführung gemäß Einzelbeschreibung Nr.
EB 8.1.1 Innentüranlagen als Stahlblechtür
EB 0.1.1 - Nasslackbeschichtung Kristall-Grün-Metallic

sowie gemäß bzw. analog Zeichnung Nr.
EBK_DE430_002 und gemäß Detail Nr. IT.156

**8.1.420 Innentürelement Stahlblechtür einflg. B 1350 mm H 2260 mm**
Innentürelement, als Stahlblechtür mit Stahlblockzarge,
einflügelig,
sämtliche sichtbare Oberflächen pulverbeschichtet, Ausführung gemäß EB 0.1.1 - Nasslackbeschichtung Kristall-Grün-Metallic

Breite (Rohbaumaß): ca. 1350 mm
Höhe (Rohbaumaß): ca. 2260 mm
Lichte Durchgangs-Breite: mind. 900 mm

Montage in Laibungsmontage, Befestigungsgrund Stahlbeton.

Für folgende Komponenten der Türtechnik ist die Türanlage vorzurichten:
Profilzylinderschloss,
Obentürschließer mit Gleitschiene
Drückergarnitur

Tür Nr.
TU_EW U.374v.03
Menge: 1,000 St
DIN276_18: 344

**8.1.430 Innentürelement Stahlblechtür einflg. B 1330 mm H 2250 mm T30**
Innentürelement, als Stahlblechtür mit Stahlblockzarge,
einflügelig,
gemäß sämtliche sichtbare Oberflächen pulverbeschichtet, Ausführung gemäß EB 0.1.2 - Pulverbeschichtung RAL Grün

Breite (Rohbaumaß): ca. 1330 mm
Höhe (Rohbaumaß): ca. 2250 mm
Lichte Durchgangs-Breite: mind. 900 mm

weitere Bauphysikalische Anforderungen:
Feuerwiderstandsklasse T 30 DIN 4102-5,
dicht- und selbstschliessend DIN 18095-1

Montage in Laibungsmontage, Befestigungsgrund Stahlbeton.
Einbau in großer Höhe (>500 mm über OKF).

Für folgende Komponenten der Türtechnik ist die Türanlage vorzurichten:
Profilzylinderschloss
Obentürschließer mit Gleitschiene
Drückergarnitur

Tür Nr.
TU_EW U.301f.01
Menge: 1,000 St
DIN276_18: 344

**8.1.440 Innentürelement Stahlblechtür einflg. B 1200 mm H 2260 mm T30 Notausgang**
Innentürelement, als Stahlblechtür mit Stahlblockzarge,
einflügelig, als Notausgang
sämtliche sichtbare Oberflächen pulverbeschichtet, Ausführung gemäß EB 0.1.3 - Pulverbeschichtung RAL Weiß

Breite (Rohbaumaß): ca. 1330 mm
Höhe (Rohbaumaß): ca. 2250 mm
Lichte Durchgangs-Breite: mind. 1100 mm

weitere Bauphysikalische Anforderungen:
Feuerwiderstandsklasse T 30 DIN 4102-5,
dicht- und selbstschliessend DIN 18095-1

Montage in Laibungsmontage, Befestigungsgrund Mauerwerk.

Für folgende Komponenten der Türtechnik ist die Türanlage vorzurichten:
Profilzylinderschloss mit Panikfunkiton
Obentürschließer mit Gleitschiene
Notausgangsverschluss DIN EN 179 Typ A Drücker-Betätigung mit Panikfunktion

Tür Nr.
TU_AS E.121.02
Menge: 1,000 St
DIN276_18: 344

**8.1.450 Innentürelement Stahlblechtür einflg. B 1135 mm H 2260 mm T30 32 dB**
Innentürelement, als Stahlblechtür mit Blockzarge,
einflügelig, mit absenkbarer Bodendichtung
sämtliche sichtbare Oberflächen pulverbeschichtet, Ausführung gemäß EB 0.1.1 - Nasslackbeschichtung Kristall-Grün-Metallic

Breite (Rohbaumaß): ca. 1135 mm
Höhe (Rohbaumaß): ca. 2260 mm
Lichte Durchgangs-Breite: mind. 800 mm

weitere Bauphysikalische Anforderungen:
Feuerwiderstandsklasse T 30 DIN 4102-5,
dicht- und selbstschliessend DIN 18095-1,
bewertetes Schalldämm-Maß DIN 4109 Rw 32 dB,

Montage in Vorwamdmontage, Befestigungsgrund Stahlbeton.

Für folgende Komponenten der Türtechnik ist die Türanlage vorzurichten:
Profilzylinderschloss mit Panikfunktion
Obentürschließer
Drückergarnitur

Tür Nr.
TU_PG U.303f.01
Menge: 1,000 St
DIN276_18: 344

**8.1.460 Innentürelement Stahlblechtür einflg. B 1380 mm H 2135 mm T30 32 dB**
Innentürelement, als Stahlblechtür mit Stahlblockzarge wie in Vorposition 8.1.450 beschrieben, jedoch

Breite (Rohbaumaß): ca. 1380 mm
Höhe (Rohbaumaß): ca. 2135 mm

Tür Nr.
TU_EW U.302f.02
Menge: 1,000 St
DIN276_18: 344

**8.1.470 Innentürelement Stahlblechtür einflg. B 1260 mm H 2260 mm T30 32 dB**
Innentürelement, als Stahlblechtür mit Blockzarge,
einflügelig, mit absenkbarer Bodendichtung
sämtliche sichtbare Oberflächen pulverbeschichtet, Ausführung gemäß EB 0.1.1 - Nasslackbeschichtung Kristall-Grün-Metallic

Breite (Rohbaumaß): ca. 1260 mm
Höhe (Rohbaumaß): ca. 2260 mm
Lichte Durchgangs-Breite: mind. 800 mm

weitere Bauphysikalische Anforderungen:
Feuerwiderstandsklasse T 30 DIN 4102-5,
dicht- und selbstschliessend DIN 18095-1,
bewertetes Schalldämm-Maß DIN 4109 Rw 32 dB,

Montage in Laibungsmontage, Befestigungsgrund Stahlbeton.
Einbau in großer Höhe (>500 mm über OKF).

Die Leistung versteht sich einschl. der Vorrichtung, Montage, betriebsfertiger Verkabelung und Anschluss folgender bauseitig zur Verfügung gestellten Komponenten der Türtechnik:
1 Magnetkontakt
1 Riegelkontakt

Für folgende Komponenten der Türtechnik ist die Türanlage vorzurichten:
Profilzylinderschloss mit Panikfunktion
Obentürschließer
Drückergarnitur

Tür Nr.
TU_EW U.404f.01
Menge: 1,000 St
DIN276_18: 344

**8.1.480 Innentürelement Stahlblechtür einflg. B 1350 mm H 2260 mm T30 RS 32 dB**
Innentürelement, als Stahlblechtür mit Blockzarge,
einflügelig, mit absenkbarer Bodendichtung
sämtliche sichtbare Oberflächen pulverbeschichtet, Ausführung gemäß EB 0.1.1 - Nasslackbeschichtung Kristall-Grün-Metallic

Breite (Rohbaumaß): ca. 1350 mm
Höhe (Rohbaumaß): ca. 2260 mm
Lichte Durchgangs-Breite: mind. 800 mm

weitere Bauphysikalische Anforderungen:
Feuerwiderstandsklasse T 30 DIN 4102-5,
rauchdicht- und selbstschliessend DIN 18095-1
bewertetes Schalldämm-Maß DIN 4109 Rw 32 dB,

Die Leistung versteht sich einschl. der Vorrichtung, Montage, betriebsfertiger Verkabelung und Anschluss folgender bauseitig zur Verfügung gestellten Komponenten der Türtechnik:
1 Magnetkontakt
1 Riegelkontakt
Sperrelement

Für folgende Komponenten der Türtechnik ist die Türanlage vorzurichten:
Profilzylinderschloss mit Panikfunktion
Obentürschließer
Notausgangsverschluss DIN EN 179 Typ A Drücker-Betätigung mit Panikfunktion

Tür Nr.
TU_EW U.154f.03
Menge: 1,000 St
DIN276_18: 344

**8.1.490 Innentürelement Stahlblechtür einflg. B 1260 mm H 2260 mm T30 RS**
Innentürelement, als Stahlblechtür mit Blockzarge,
einflügelig,
sämtliche sichtbare Oberflächen pulverbeschichtet, Ausführung gemäß EB 0.1.1 - Nasslackbeschichtung Kristall-Grün-Metallic

Breite (Rohbaumaß): ca. 1260 mm
Höhe (Rohbaumaß): ca. 2260 mm
Lichte Durchgangs-Breite: mind. 900 mm

weitere Bauphysikalische Anforderungen:
Feuerwiderstandsklasse T 30 DIN 4102-5,
rauchdicht- und selbstschliessend DIN 18095-1

Montage in Laibungsmontage, Befestigungsgrund Stahlbeton.
Einbau in großer Höhe (>500 mm über OKF).

Die Leistung versteht sich einschl. der Vorrichtung, Montage, betriebsfertiger Verkabelung und Anschluss folgender bauseitig zur Verfügung gestellten Komponenten der Türtechnik:
1 Magnetkontakt
1 Riegelkontakt

Für folgende Komponenten der Türtechnik ist die Türanlage vorzurichten:
Profilzylinderschloss
Obentürschließer mit Gleitschiene
Drückergarnitur

Tür Nr.
TU_EW U.405f.01
Menge: 1,000 St
DIN276_18: 344

**8.1.500 Innentürelement Stahlblechtür einflg. B 1350 mm H 2260 mm T30 RS**
Innentürelement, als Stahlblechtür mit Stahlblockzarge wie in Vorposition 8.1.490 beschrieben, jedoch

mit absenkbarer Bodendichtung

Breite (Rohbaumaß): ca.1350 mm
Höhe (Rohbaumaß): ca. 2260 mm

vorgerichtet mit
Notausgangsverschluss DIN EN 179 Typ A Drücker-Betätigung mit Panikfunktion

Tür Nr.
TU_EW U.344v.03
TU_EW U.364v.03
TU_EW U.364v.04
TU_EW U.384v.03
TU_EW U.390v.01
Menge: 5,000 St
DIN276_18: 344

**8.1.510 Innentürelement Stahlblechtür einflg. B 1350 mm H 2260 mm T90**
Innentürelement, als Stahlblechtür mit Stahlblockzarge,
einflügelig,
sämtliche sichtbare Oberflächen pulverbeschichtet, Ausführung gemäß EB 0.1.1 - Nasslackbeschichtung Kristall-Grün-Metallic

Breite (Rohbaumaß): ca. 1350 mm
Höhe (Rohbaumaß): ca. 2260 mm
Lichte Durchgangs-Breite: mind. 900 mm

weitere Bauphysikalische Anforderungen:
Feuerwiderstandsklasse T90 DIN 4102-5,
dicht- und selbstschliessend DIN 18095-1

Montage in Laibungsmontage, Befestigungsgrund Stahlbeton.

Für folgende Komponenten der Türtechnik ist die Türanlage vorzurichten:
Profilzylinderschloss mit Panikfunktion
Obentürschließer mit Gleitschiene und elektromagnetischer Feststellung
Drückergarnitur

Tür Nr.
TU_EW U.354v.02
TU_EW U.374v.02
Menge: 2,000 St
DIN276_18: 344

**8.1.520 Innentürelement Stahlblechtür einflg. B 1400 mm H 2260 mm T90**
Innentürelement, als Stahlblechtür mit Stahlblockzarge wie in Vorposition 8.1.520 beschrieben, jedoch

Breite (Rohbaumaß): ca. 1400 mm

Tür Nr.
TU_EW U.314v.02
TU_EW U.334v.02
Menge: 2,000 St
DIN276_18: 344

*Hinweis: gemäß DE430.02_IT.251 - bis OZ. 8.1.570*
Nachfolgende Positionen beschreiben Innentüranlagen als 2- fgl. Stahlblechtür

Ausführung gemäß Einzelbeschreibung Nr.
EB 8.1.1 Innentüranlagen als Stahlblechtür
EB 0.1.3 - Pulverbeschichtung RAL Weiß

sowie gemäß bzw. analog Zeichnung Nr.
EBK_DE430_002 und gemäß Detail Nr. IT.251

**8.1.530 Innentürelement Stahlblechtür 2-flg. B 1180 mm H 2250 mm**
Innentürelement, als Stahlblechtür mit Stahlblockzarge,
2-flügelig, mit asymmetrischen Türflügeln,
sämtliche sichtbare Oberflächen pulverbeschichtet, Ausführung gemäß EB 0.1.3 - Pulverbeschichtung RAL Weiß

Breite (Rohbaumaß): ca. 1.180 mm
Höhe (Rohbaumaß): ca. 2250 mm
Lichte Durchgangs-Breite Gangflügel: mind. 800 mm

Montage in Laibungsmontage, Befestigungsgrund Mauerwerk.

Tür folgende Komponenten der Türtechnik ist die Türanlage vorzurichten:
Muschelgriff eingelassen (Revisionstür)

Tür Nr.
TU_AN U.504f.01
Menge: 1,000 St
DIN276_18: 344

**8.1.540 Innentürelement Stahlblechtür 2-flg. B 1800 mm H 2260 mm**
Innentürelement, als Stahlblechtür mit Blockzarge,
2-flügelig, mit asymmetrischen Türflügeln,
sämtliche sichtbare Oberflächen pulverbeschichtet, Ausführung gemäß EB 0.1.3 - Pulverbeschichtung RAL Weiß

Breite (Rohbaumaß): ca. 1800 mm
Höhe (Rohbaumaß): ca. 2260 mm
Lichte Durchgangs-Breite Gangflügel: mind. 800 mm

Montage in Laibungsmontage, Befestigungsgrund Stahlbeton.

Für folgende Komponenten der Türtechnik ist die Türanlage vorzurichten:
Profilzylinderschloss im Gangflügel
Falztreibriegel im Standflügel,
Obentürschließer in Gang- und Standflügel mit Gleitschiene

Tür Nr.
TU_EW U.306f.01
Menge: 1,000 St
DIN276_18: 344

**8.1.550 Innentürelement Stahlblechtür 2-flg. B 2510 mm H 2260 mm 32 dB**
Innentürelement, als Stahlblechtür mit Blockzarge,
2-flügelig, mit asymmetrischen Türflügeln, mit absenkbarer Bodendichtung
sämtliche sichtbare Oberflächen pulverbeschichtet, Ausführung gemäß EB 0.1.3 - Pulverbeschichtung RAL Weiß

Breite (Rohbaumaß): ca. 2510 mm
Höhe (Rohbaumaß): ca. 2260 mm

weitere Bauphysikalische Anforderungen:
bewertetes Schalldämm-Maß DIN 4109 Rw 37 dB
Luftdurchlässigkeit Klasse 2 DIN EN 12207

Montage in Laibungsmontage, Befestigungsgrund Mauerwerk.

Die Leistung versteht sich einschl. der Vorrichtung, Montage, betriebsfertiger Verkabelung und Anschluss folgender bauseitig zur Verfügung gestellten Komponenten der Türtechnik:
verdeckt liegender Kabelübergang,
1 Magnetkontakt
1 Riegelkontakt

Für folgende Komponenten der Türtechnik ist die Türanlage vorzurichten:
Profilzylinderschloss im Gangflügel
Falztreibriegel im Standflügel,
Obentürschließer in Gang- und Standflügel mit Gleitschiene
Drückergarnitur

Tür Nr.
TU_EW U.174f.01
Menge: 1,000 St
DIN276_18: 344

**8.1.560 Innentürelement Stahlblechtür 2-flg. B 2100 mm H 2135 mm T30 Notausgang**
Innentürelement, als Stahlblechtür mit Blockzarge,
2-flügelig, als Notausgang, mit asymmetrischen Türflügeln,
mit Zargenverbreiterung beidseitig gemäß Einbausituation,
sämtliche sichtbare Oberflächen pulverbeschichtet, Ausführung gemäß EB 0.1.3 - Pulverbeschichtung RAL Weiß

Breite (Rohbaumaß): ca. 2100 mm
Höhe (Rohbaumaß): ca. 2260 mm
Lichte Durchgangs-Breite Gangflügel: mind. 800 mm

weitere Bauphysikalische Anforderungen:
Feuerwiderstandsklasse T 30 DIN 4102-5,
dicht- und selbstschliessend DIN 18095-1
Luftdurchlässigkeit Klasse 2 DIN EN 12207

Montage in Laibungsmontage, Befestigungsgrund Stahlbeton.

Für folgende Komponenten der Türtechnik ist die Türanlage vorzurichten:
Profilzylinderschloss im Gangflügel mit Panikfunktion,
Falztreibriegel im Standflügel,
Obentürschließer in Gang- und Standflügel mit Gleitschiene
Notausgangsverschluss DIN EN 179 Typ A Drücker-Betätigung mit Panikfunktion

Tür Nr.
TU_EW U.412v.02
Menge: 1,000 St
DIN276_18: 344

**8.1.570 Innentürelement Stahlblechtür 2-flg. B 1780 mm H 2250 mm T30 32 dB**
Innentürelement, als Stahlblechtür mit Blockzarge,
2-flügelig, als Notausgang, mit asymmetrischen Türflügeln, mit absenkbarer Bodendichtung
sämtliche sichtbare Oberflächen pulverbeschichtet, Ausführung gemäß EB 0.1.3 - Pulverbeschichtung RAL Weiß

Breite (Rohbaumaß): 1780 mm
Höhe (Rohbaumaß): 2250 mm
Höhe Fußbodenaufbau: OK Fertig = OK Rohdecke
Lichte Durchgangs-Breite Gangflügel: mind. 800 mm

weitere Bauphysikalische Anforderungen:
Feuerwiderstandsklasse T 30 DIN 4102-5,
dicht- und selbstschliessend DIN 18095-1,
bewertetes Schalldämm-Maß DIN 4109 Rw 32 dB
Luftdurchlässigkeit Klasse 2 DIN EN 12207

Montage in Laibungsmontage, Befestigungsgrund Stahlbeton.

Für folgende Komponenten der Türtechnik ist die Türanlage vorzurichten:
Profilzylinderschloss im Gangflügel mit Panikfunktion,
Falztreibriegel im Standflügel,
Obentürschließer in Gang- und Standflügel mit Gleitschiene
Drückergarnitur

Tür Nr.
TU_AN U.108f.01
Menge: 1,000 St
DIN276_18: 344

*Hinweis: gemäß DE430.02_IT.251 - bis OZ. 8.1.*
Nachfolgende Positionen beschreiben Innentüranlagen als 1- fgl. Stahlblechtür

Ausführung gemäß Einzelbeschreibung Nr.
EB 8.1.1 Innentüranlagen als Stahlblechtür
EB 0.1.2 - Pulverbeschichtung RAL Grün

sowie gemäß bzw. analog Zeichnung Nr.
EBK_DE430_002 und gemäß Detail Nr. IT.251

**8.1.580 Innentürelement Stahlblechtür 2-flg. B 1800 mm H 2260 mm 37 dB**
Innentürelement, als Stahlblechtür mit Blockzarge,
2-flügelig, mit asymmetrischen Türflügeln, mit absenkbarer Bodendichtung,
sämtliche sichtbare Oberflächen pulverbeschichtet, Ausführung gemäß EB 0.1.2 - Pulverbeschichtung RAL Grün

Breite (Rohbaumaß): ca. 1800 mm
Höhe (Rohbaumaß): ca. 2260 mm
Lichte Durchgangs-Breite Gangflügel: mind. 1.100 mm

weitere Bauphysikalische Anforderungen:
bewertetes Schalldämm-Maß DIN 4109 Rw 37 dB

Montage in Laibungsmontage, Befestigungsgrund Stahlbeton.

Für folgende Komponenten der Türtechnik ist die Türanlage vorzurichten:
Profilzylinderschloss im Gangflügel
Falztreibriegel im Standflügel,
Obentürschließer in Gang- und Standflügel mit Gleitschiene

Tür Nr.
TU_AS E.119.01
Menge: 1,000 St
DIN276_18: 344

**8.1.590 Innentürelement Stahlblechtür 2-flg. B 2100 mm H 2635 mm Notausgang_**
Innentürelement, als Stahlblechtür mit Blockzarge,
2-flügelig, als Notausgang, mit asymmetrischen Türflügeln,
sämtliche sichtbare Oberflächen pulverbeschichtet, Ausführung gemäß EB 0.1.2 - Pulverbeschichtung RAL Grün

Breite (Rohbaumaß): ca. 2100 mm
Höhe (Rohbaumaß): ca. 2635 mm
Lichte Durchgangs-Breite Gangflügel: mind. 800 mm

Montage in Laibungsmontage, Befestigungsgrund Stahlbeton.

Für folgende Komponenten der Türtechnik ist die Türanlage vorzurichten:
Profilzylinderschloss im Gangflügel mit Panikfunktion
Falztreibriegel im Standflügel,
Obentürschließer in Gang- und Standflügel
Notausgangsverschluss DIN EN 179 Typ A Drücker-Betätigung mit Panikfunktion

Tür Nr.
TU_EW U.412v.01
Menge: 1,000 St
DIN276_18: 344

**8.1.600 Innentürelement Stahlblechtür 2-flg. B 2400 mm H 2635 mm Notausgang**
Innentürelement, als Stahlblechtür mit Stahlblockzarge wie in Vorposition 8.1.590 beschrieben, jedoch

Breite (Rohbaumaß): ca. 2400 mm
Höhe (Rohbaumaß): ca. 2260 mm
Lichte Durchgangs-Breite Gangflügel: mind. 1.100 mm

Tür Nr.
TU_AS E.120.01
Menge: 1,000 St
DIN276_18: 344

**8.1.610 Innentürelement Stahlblechtür 2-flg. B 2700 mm H 2260 mm RS Notausgang**
Innentürelement, als Stahlblechtür mit Blockzarge,
2-flügelig, als Notausgang, mit absenkbarer Bodendichtung,
sämtliche sichtbare Oberflächen pulverbeschichtet, Ausführung gemäß EB 0.1.2 - Pulverbeschichtung RAL Grün

Breite (Rohbaumaß): ca. 2700 mm
Höhe (Rohbaumaß): ca. 2260 mm
Höhe Fußbodenaufbau: OK Fertig = OK Rohdecke
Lichte Durchgangs-Breite Gangflügel: mind. 900 mm

weitere Bauphysikalische Anforderungen:
rauchdicht- und selbstschliessend DIN 18095-1
Luftdurchlässigkeit Klasse 2 DIN EN 12207

Montage in Laibungsmontage, Befestigungsgrund Stahlbeton bwz. Mauerwerk.

Die Leistung versteht sich einschl. der Vorrichtung, Montage, betriebsfertiger Verkabelung und Anschluss folgender bauseitig zur Verfügung gestellten Komponenten der Türtechnik:
verdeckt liegender Kabelübergang,
1 Magnetkontakt
1 Riegelkontakt

Für folgende Komponenten der Türtechnik ist die Türanlage vorzurichten:
Profilzylinderschloss im Gangflügel mit Panikfunktion
Falztreibriegel im Standflügel,
Drehflügelantrieb in Gang- und Standflügel
Notausgangsverschluss DIN EN 179 Typ A Drücker-Betätigung mit Panikfunktion

Tür Nr.
TU_PG U.304v.01
TU_PG U.306v.01
Menge: 2,000 St
DIN276_18: 344

**8.1.620 Innentürelement Stahlblechtür 2-flg. B 1865 mm H 2250 mm T30_**
Innentürelement, als Stahlblechtür mit Blockzarge,
2-flügelig,
sämtliche sichtbare Oberflächen pulverbeschichtet, Ausführung gemäß EB 0.1.2 - Pulverbeschichtung RAL Grün

Breite (Rohbaumaß): ca. 1865 mm
Höhe (Rohbaumaß): ca. 2250 mm
Lichte Durchgangs-Breite Gangflügel: mind. 1.100 mm

weitere Bauphysikalische Anforderungen:
Feuerwiderstandsklasse T 30 DIN 4102-5,
Luftdurchlässigkeit Klasse 2 DIN EN 12207

Montage in Laibungsmontage, Befestigungsgrund Mauerwerk.

Für folgende Komponenten der Türtechnik ist die Türanlage vorzurichten:
Profilzylinderschloss im Gangflügel
Falztreibriegel im Standflügel,
Obentürschließer in Gang- und Standflügel mit Gleitschiene

Tür Nr.
TU_PG U.102.02
TU_PG U.103.01
TU_PG U.104.01
TU_PG U.108.01
TU_PG U.109.01
TU_PG U.110.01
Menge: 6,000 St
DIN276_18: 344

**8.1.630 Innentürelement Stahlblechtür 2-flg. B 2680 mm H 2250 mm T30**
Innentürelement, als Stahlblechtür mit Stahlblockzarge wie in Vorposition 8.1.620 beschrieben, jedoch

Breite (Rohbaumaß): ca. 2680 mm

Tür Nr.
TU_PG U.102.01
Menge: 1,000 St
DIN276_18: 344

**8.1.640 Innentürelement Stahlblechtür 2-flg. B 2740 mm H 2250 mm T30**
Innentürelement, als Stahlblechtür mit Stahlblockzarge wie in Vorposition 8.1.620 beschrieben, jedoch

Breite (Rohbaumaß): ca. 2740 mm

Tür Nr.
TU_PG U.105.01
TU_PG U.106.01
TU_PG U.107.01
TU_PG U.110.02
TU_PG U.112.01
Menge: 5,000 St
DIN276_18: 344

**8.1.650 Innentürelement Stahlblechtür 2-flg. B 2740 mm H 2250 mm T30 RS**
Innentürelement, als Stahlblechtür mit Stahlblockzarge wie in Vorposition 8.1.620 beschrieben, jedoch

Breite (Rohbaumaß): 2740 mm
sowie
rauchdicht- und selbstschliessend DIN 18095-1

Tür Nr.
TU_PG U.113.01
TU_PG U.116.01
Menge: 2,000 St
DIN276_18: 344

**8.1.660 Innentürelement Stahlblechtür 2-flg. B 2760 mm H 2260 mm T30**
Innentürelement, als Stahlblechtür mit Stahlblockzarge wie in Vorposition 8.1.620 beschrieben, jedoch

Breite (Rohbaumaß): ca. 2760 mm
Höhe (Rohbaumaß): ca. 2260 mm

Tür Nr.
TU_PG U.108.02
TU_PG U.111.01
Menge: 2,000 St
DIN276_18: 344

**8.1.670 Innentürelement Stahlblechtür 2-flg. B 3150 mm H 2260 mm T30**
Innentürelement, als Stahlblechtür mit Stahlblockzarge wie in Vorposition 8.1.620 beschrieben, jedoch

Breite (Rohbaumaß): ca. 3150 mm
Höhe (Rohbaumaß): ca. 2260 mm

Tür Nr.
TU_PG U.101.01
Menge: 1,000 St
DIN276_18: 344

**8.1.680 Innentürelement Stahlblechtür 2-flg. B 2100 mm H 2260 mm T30_**
Innentürelement, als Stahlblechtür mit Blockzarge,
2-flügelig,
sämtliche sichtbare Oberflächen pulverbeschichtet, Ausführung gemäß EB 0.1.2 - Pulverbeschichtung RAL Grün

Breite (Rohbaumaß): ca. 2100 mm
Höhe (Rohbaumaß): ca. 2260 mm
Lichte Durchgangs-Breite Gangflügel: mind. 800 mm

weitere Bauphysikalische Anforderungen:
Feuerwiderstandsklasse T 30 DIN 4102-5,
dicht- und selbstschliessend DIN 18095-1
Luftdurchlässigkeit Klasse 2 DIN EN 12207

Montage in Laibungsmontage, Befestigungsgrund Mauerwerk. Einbau in großer Höhe (>500 mm über OKF)

Für folgende Komponenten der Türtechnik ist die Türanlage vorzurichten:
Profilzylinderschloss im Gangflügel
Falztreibriegel im Standflügel,
Obentürschließer in Gang- und Standflügel mit Gleitschiene

Tür Nr.
TU_AN U.104f.01
TU_AN U.105f.01
Menge: 2,000 St
DIN276_18: 344

**8.1.690 Innentürelement Stahlblechtür 2-flg. B 2100 mm H 2260 mm T30**
Innentürelement, als Stahlblechtür mit Stahlblockzarge wie in Vorposition 8.1.680 beschrieben, jedoch

Lichte Durchgangs-Breite Gangflügel: mind. 900 mm

Tür Nr.
TU_AN U.119.01
Menge: 1,000 St
DIN276_18: 344

**8.1.700 Innentürelement Stahlblechtür 2-flg. B 2510 mm H 2260 mm T30**
Innentürelement, als Stahlblechtür mit Stahlblockzarge wie in Vorposition 8.1.680 beschrieben, jedoch

Breite (Rohbaumaß): ca. 2510 mm

Tür Nr.
TU_AN U.107f.01
Menge: 1,000 St
DIN276_18: 344

**8.1.710 Innentürelement Stahlblechtür 2-flg. B 2510 mm H 2260 mm T30**
Innentürelement, als Stahlblechtür mit Stahlblockzarge wie in Vorposition 8.1.680 beschrieben, jedoch

Breite (Rohbaumaß): ca. 2510 mm
Lichte Durchgangs-Breite Gangflügel: mind. 900 mm

Tür Nr.
TU_AN U.116.01
TU_AN U.116.02
TU_AN U.118.01
TU_EW U.161.1.01
Menge: 4,000 St
DIN276_18: 344

**8.1.720 Innentürelement Stahlblechtür 2-flg. B 2400 mm H 2260 mm T30 Notausgang**
Innentürelement, als Stahlblechtür mit Stahlblockzarge wie in Vorposition 8.1.680 beschrieben, jedoch

als Notausgang
Breite (Rohbaumaß): ca. 2400 mm

sowie vorgerichtet für Notausgangsverschluss DIN EN 179 Typ A Drücker-Betätigung mit Panikfunktion

Tür Nr.
TU_EW U.179f.09
Menge: 1,000 St
DIN276_18: 344

**8.1.730 Innentürelement Stahlblechtür 2-flg. B 3000 mm H 2250 mm T30 Notausgang**
Innentürelement, als Stahlblechtür mit Stahlblockzarge wie in Vorposition 8.1.680 beschrieben, jedoch

als Notausgang
Breite (Rohbaumaß): ca. 3000 mm
Breite (Rohbaumaß): ca. 2250 mm
Lichte Durchgangs-Breite Gangflügel: mind. 1.050 mm

sowie vorgerichtet für Notausgangsverschluss DIN EN 179 Typ A Drücker-Betätigung mit Panikfunktion

Tür Nr.
TU_EW U.414v.01
Menge: 1,000 St
DIN276_18: 344

**8.1.740 Innentürelement Stahlblechtür 2-flg. B 1885 mm H 2260 mm T30_**
Innentürelement, als Stahlblechtür mit Blockzarge,
2-flügelig,
sämtliche sichtbare Oberflächen pulverbeschichtet, Ausführung gemäß EB 0.1.2 - Pulverbeschichtung RAL Grün

Breite (Rohbaumaß): ca. 1885 mm
Höhe (Rohbaumaß): ca. 2260 mm
Lichte Durchgangs-Breite Gangflügel: mind. 800 mm

weitere Bauphysikalische Anforderungen:
Feuerwiderstandsklasse T 30 DIN 4102-5,
dicht- und selbstschliessend DIN 18095-1
Luftdurchlässigkeit Klasse 2 DIN EN 12207

Montage in Laibungsmontage, Befestigungsgrund Mauerwerk. Einbau in großer Höhe (>500 mm über OKF)

Die Leistung versteht sich einschl. der Vorrichtung, Montage, betriebsfertiger Verkabelung und Anschluss folgender bauseitig zur Verfügung gestellten Komponenten der Türtechnik:
verdeckt liegender Kabelübergang,
1 Magnetkontakt
1 Riegelkontakt

Für folgende Komponenten der Türtechnik ist die Türanlage vorzurichten:
Profilzylinderschloss im Gangflügel
Falztreibriegel im Standflügel,
Obentürschließer in Gang- und Standflügel mit Gleitschiene

Tür Nr.
TU_EW U.138.01
TU_EW U.147f.01
TU_EW U.148f.01
Menge: 3,000 St
DIN276_18: 344

**8.1.750 Innentürelement Stahlblechtür 2-flg. B 2100 mm H 2260 mm T30**
Innentürelement, als Stahlblechtür mit Stahlblockzarge wie in Vorposition 8.1.740 beschrieben, jedoch

Breite (Rohbaumaß): ca. 2100 mm

Tür Nr.
TU_EW U.135f.01
Menge: 1,000 St
DIN276_18: 344

**8.1.760 Innentürelement Stahlblechtür 2-flg. B 2510 mm H 2260 mm T30**
Innentürelement, als Stahlblechtür mit Stahlblockzarge wie in Vorposition 8.1.740 beschrieben, jedoch

Breite (Rohbaumaß): ca. 2510 mm

Tür Nr.
TU_EW U.125.01
TU_EW U.127f.01
Menge: 2,000 St
DIN276_18: 344

**8.1.770 Innentürelement Stahlblechtür 2-flg. B 2700 mm H 2250 mm T30**
Innentürelement, als Stahlblechtür mit Stahlblockzarge wie in Vorposition 8.1.740 beschrieben, jedoch

Breite (Rohbaumaß): ca. 2700 mm
Höhe (Rohbaumaß): ca. 2250 mm

Tür Nr.
TU_EW U.136f.01
Menge: 1,000 St
DIN276_18: 344

**8.1.780 Innentürelement Stahlblechtür 2-flg. B 2510 mm H 2260 mm T30**
Innentürelement, als Stahlblechtür mit Stahlblockzarge wie in Vorposition 8.1.740 beschrieben, jedoch

Breite (Rohbaumaß): ca. 2510 mm

Tür Nr.
TU_EW U.157f.02
Menge: 1,000 St
DIN276_18: 344

**8.1.790 Innentürelement Stahlblechtür 2-flg. B 2080 mm H 2260 mm T30**
Innentürelement, als Stahlblechtür mit Stahlblockzarge wie in Vorposition 8.1.740 beschrieben, jedoch

Breite (Rohbaumaß): ca. 2080 mm
Lichte Durchgangs-Breite Gangflügel: mind. 900 mm

Tür Nr.
TU_AN U.122f.01
Menge: 1,000 St
DIN276_18: 344

**8.1.800 Innentürelement Stahlblechtür 2-flg. B 2510 mm H 2260 mm T30**
Innentürelement, als Stahlblechtür mit Stahlblockzarge wie in Vorposition 8.1.740 beschrieben, jedoch

Breite (Rohbaumaß): ca. 2510 mm

Tür Nr.
TU_EW U.135f.01
Menge: 1,000 St
DIN276_18: 344

**8.1.810 Innentürelement Stahlblechtür 2-flg. B 1885 mm H 2260 mm T30_**
Innentürelement, als Stahlblechtür mit Blockzarge,
2-flügelig,
sämtliche sichtbare Oberflächen pulverbeschichtet, Ausführung gemäß EB 0.1.2 - Pulverbeschichtung RAL Grün

Breite (Rohbaumaß): ca. 1885 mm
Höhe (Rohbaumaß): ca. 2260 mm
Lichte Durchgangs-Breite Gangflügel: mind. 800 mm

weitere Bauphysikalische Anforderungen:
Feuerwiderstandsklasse T 30 DIN 4102-5,
dicht- und selbstschliessend DIN 18095-1
Luftdurchlässigkeit Klasse 2 DIN EN 12207

Montage in Laibungsmontage, Befestigungsgrund Mauerwerk. Einbau in großer Höhe (>500 mm über OKF)

Die Leistung versteht sich einschl. der Vorrichtung, Montage, betriebsfertiger Verkabelung und Anschluss folgender bauseitig zur Verfügung gestellten Komponenten der Türtechnik:
verdeckt liegender Kabelübergang,
Motorschloss im Gangflügel, mechanischer Gegenkasten im Standflügel.
1 Magnetkontakt
1 Riegelkontakt

Für folgende Komponenten der Türtechnik ist die Türanlage vorzurichten:
Obentürschließer in Gang- und Standflügel mit Gleitschiene

Tür Nr.
TU_EW U.144f.01
Menge: 1,000 St
DIN276_18: 344

**8.1.820 Innentürelement Stahlblechtür 2-flg. B 1885 mm H 2260 mm T30_**
Innentürelement, als Stahlblechtür mit Blockzarge,
2-flügelig,
sämtliche sichtbare Oberflächen pulverbeschichtet, Ausführung gemäß EB 0.1.2 - Pulverbeschichtung RAL Grün

Breite (Rohbaumaß): ca. 1885 mm
Höhe (Rohbaumaß): ca. 2260 mm
Lichte Durchgangs-Breite Gangflügel: mind. 800 mm

weitere Bauphysikalische Anforderungen:
Feuerwiderstandsklasse T 30 DIN 4102-5,
dicht- und selbstschliessend DIN 18095-1
Luftdurchlässigkeit Klasse 2 DIN EN 12207

Montage in Laibungsmontage, Befestigungsgrund Mauerwerk. Einbau in großer Höhe (>500 mm über OKF)

Die Leistung versteht sich einschl. der Vorrichtung, Montage, betriebsfertiger Verkabelung und Anschluss folgender bauseitig zur Verfügung gestellten Komponenten der Türtechnik:
verdeckt liegender Kabelübergang,
1 Magnetkontakt
1 Riegelkontakt
Sperrelement

Für folgende Komponenten der Türtechnik ist die Türanlage vorzurichten:
Profilzylinderschloss im Gangflügel
Falztreibriegel im Standflügel,
Obentürschließer in Gang- und Standflügel mit Gleitschiene

Tür Nr.
TU_EW U.138.02
Menge: 1,000 St
DIN276_18: 344

**8.1.830 Innentürelement Stahlblechtür 2-flg. B 1885 mm H 2260 mm T30_**
Innentürelement, als Stahlblechtür mit Blockzarge,
2-flügelig,
sämtliche sichtbare Oberflächen pulverbeschichtet, Ausführung gemäß EB 0.1.2 - Pulverbeschichtung RAL Grün

Breite (Rohbaumaß): ca. 1885 mm
Höhe (Rohbaumaß): ca. 2260 mm
Lichte Durchgangs-Breite Gangflügel: mind. 800 mm

weitere Bauphysikalische Anforderungen:
Feuerwiderstandsklasse T 30 DIN 4102-5,
dicht- und selbstschliessend DIN 18095-1
Luftdurchlässigkeit Klasse 2 DIN EN 12207

Montage in Laibungsmontage, Befestigungsgrund Mauerwerk. Einbau in großer Höhe (>500 mm über OKF)

Die Leistung versteht sich einschl. der Vorrichtung, Montage, betriebsfertiger Verkabelung und Anschluss folgender bauseitig zur Verfügung gestellten Komponenten der Türtechnik:
2 verdeckt liegender Kabelübergang,
Motorschloss im Gangflügel, mechanischer Gegenkasten im Standflügel.
2 Magnetkontakt
1 Riegelkontakt
Sperrelement

Für folgende Komponenten der Türtechnik ist die Türanlage vorzurichten:
Obentürschließer in Gang- und Standflügel mit Gleitschiene

Tür Nr.
TU_EW U.146f.01
Menge: 1,000 St
DIN276_18: 344

**8.1.840 Innentürelement Stahlblechtür 2-flg. B 1800 mm H 2260 mm T30 32 dB_**
Innentürelement, als Stahlblechtür mit Blockzarge,
2-flügelig, mit asymmetrischen Türflügeln, mit absenkbarer Bodendichtung
sämtliche sichtbare Oberflächen pulverbeschichtet, Ausführung gemäß EB 0.1.2 - Pulverbeschichtung RAL Grün

Breite (Rohbaumaß): ca.1800 mm
Höhe (Rohbaumaß): ca. 2260 mm
Lichte Durchgangs-Breite Gangflügel: mind. 800 mm

weitere Bauphysikalische Anforderungen:
Feuerwiderstandsklasse T 30 DIN 4102-5,
dicht- und selbstschliessend DIN 18095-1,
bewertetes Schalldämm-Maß DIN 4109 Rw 32 dB
Luftdurchlässigkeit Klasse 2 DIN EN 12207

Montage in Laibungsmontage, Befestigungsgrund Mauerwerk. Einbau in großer Höhe (>500 mm über OKF)

Für folgende Komponenten der Türtechnik ist die Türanlage vorzurichten:
Profilzylinderschloss im Gangflügel mit Panikfunktion,
Falztreibriegel im Standflügel,
Obentürschließer in Gang- und Standflügel mit Gleitschiene
Drückergarnitur

Tür Nr.
TU_EW U.150.01
Menge: 1,000 St
DIN276_18: 344

**8.1.850 Innentürelement Stahlblechtür 2-flg. B 1865 mm H 2260 mm T30 32 dB**
Innentürelement, als Stahlblechtür mit Stahlblockzarge wie in Vorposition 8.1.840 beschrieben, jedoch

Breite (Rohbaumaß): ca.1865 mm

Tür Nr.
TU_PG U.309f.01
Menge: 1,000 St
DIN276_18: 344

**8.1.860 Innentürelement Stahlblechtür 2-flg. B 2400 mm H 2635 mm T30 32 dB**
Innentürelement, als Stahlblechtür mit Stahlblockzarge wie in Vorposition 8.1.840 beschrieben, jedoch

Breite (Rohbaumaß): ca. 2400 mm
Höhe (Rohbaumaß): ca. 2635 mm

Tür Nr.
TU_AN U.120f.01
Menge: 1,000 St
DIN276_18: 344

**8.1.870 Innentürelement Stahlblechtür 2-flg. B 1885 mm H 2260 mm T30 32 dB_**
Innentürelement, als Stahlblechtür mit Blockzarge,
2-flügelig, mit absenkbarer Bodendichtung
sämtliche sichtbare Oberflächen pulverbeschichtet, Ausführung gemäß EB 0.1.2 - Pulverbeschichtung RAL Grün

Breite (Rohbaumaß): ca. 1885 mm
Höhe (Rohbaumaß): ca. 2260 mm
Lichte Durchgangs-Breite Gangflügel: mind. 800 mm

weitere Bauphysikalische Anforderungen:
Feuerwiderstandsklasse T 30 DIN 4102-5,
dicht- und selbstschliessend DIN 18095-1,
bewertetes Schalldämm-Maß DIN 4109 Rw 32 dB
Luftdurchlässigkeit Klasse 2 DIN EN 12207

Montage in Laibungsmontage, Befestigungsgrund Mauerwerk. Einbau in großer Höhe (>500 mm über OKF)

Die Leistung versteht sich einschl. der Vorrichtung, Montage, betriebsfertiger Verkabelung und Anschluss folgender bauseitig zur Verfügung gestellten Komponenten der Türtechnik:
verdeckt liegender Kabelübergang,
1 Magnetkontakt
1 Riegelkontakt

Für folgende Komponenten der Türtechnik ist die Türanlage vorzurichten:
Profilzylinderschloss im Gangflügel mit Panikfunktion,
Falztreibriegel im Standflügel,
Obentürschließer in Gang- und Standflügel mit Gleitschiene
Drückergarnitur

Tür Nr.
TU_EW U.120f.01
TU_EW U.137f.01
TU_EW U.149f.01
Menge: 3,000 St
DIN276_18: 344

**8.1.880 Innentürelement Stahlblechtür 2-flg. B 2400 mm H 2260 mm T30 32 dB**
Innentürelement, als Stahlblechtür mit Stahlblockzarge wie in Vorposition 8.1.870 beschrieben, jedoch

Breite (Rohbaumaß): ca. 2400 mm

Tür Nr.
TU_AN U.110f.01
Menge: 1,000 St
DIN276_18: 344

**8.1.890 Innentürelement Stahlblechtür 2-flg. B 2510 mm H 2260 mm T30 32 dB**
Innentürelement, als Stahlblechtür mit Stahlblockzarge wie in Vorposition 8.1.870 beschrieben, jedoch

Breite (Rohbaumaß): ca. 2510 mm

Tür Nr.
TU_AN U.110f.03
TU_EW U.158f.02
Menge: 2,000 St
DIN276_18: 344

**8.1.900 Innentürelement Stahlblechtür 2-flg. B 3260 mm H 2635 mm T30 32 dB**
Innentürelement, als Stahlblechtür mit Stahlblockzarge wie in Vorposition 8.1.870 beschrieben, jedoch

Breite (Rohbaumaß): ca. 3260 mm
Höhe (Rohbaumaß): ca. 2635 mm

Tür Nr.
TU_EW U.151f.01
TU_EW U.154f.01
Menge: 2,000 St
DIN276_18: 344

**8.1.910 Innentürelement Stahlblechtür 2-flg. B 2550 mm H 2650 mm T30 32 dB Notausgang**
Innentürelement, als Stahlblechtür mit Stahlblockzarge wie in Vorposition 8.1.870 beschrieben, jedoch

als Notausgang

Breite (Rohbaumaß): ca. 2550 mm
Höhe (Rohbaumaß): ca. 2635 mm

weiterhin vorgerichtet für Notausgangsverschluss DIN EN 179 Typ A Drücker-Betätigung mit Panikfunktion

Tür Nr.
TU_AS E.122f.01
Menge: 1,000 St
DIN276_18: 344

**8.1.920 Innentürelement Stahlblechtür 2-flg. B 3150 mm H 2635 mm T30 32 dB**
Innentürelement, als Stahlblechtür mit Stahlblockzarge wie in Vorposition 8.1.870 beschrieben, jedoch

Breite (Rohbaumaß): ca. 3150 mm
Höhe (Rohbaumaß): ca. 2635 mm

Tür Nr.
TU_AN U.115f.01
TU_AN U.121f.01
Menge: 2,000 St
DIN276_18: 344

**8.1.930 Innentürelement Stahlblechtür 2-flg. B 3260 mm H 2635 mm T30 32 dB**
Innentürelement, als Stahlblechtür mit Stahlblockzarge wie in Vorposition 8.1.870 beschrieben, jedoch

Tür Nr.
TU_EW U.108f.02
TU_EW U.126f.01
TU_EW U.139f.01
TU_EW U.155f.01
TU_EW U.157f.01
Menge: 5,000 St
DIN276_18: 344

**8.1.940 Innentürelement Stahlblechtür 2-flg. B 1885 mm H 2260 mm T30 32 dB_**
Innentürelement, als Stahlblechtür mit Blockzarge,
2-flügelig, mit absenkbarer Bodendichtung
sämtliche sichtbare Oberflächen pulverbeschichtet, Ausführung gemäß EB 0.1.2 - Pulverbeschichtung RAL Grün

Breite (Rohbaumaß): ca. 1885 mm
Höhe (Rohbaumaß): ca. 2260 mm
Lichte Durchgangs-Breite Gangflügel: mind. 800 mm

weitere Bauphysikalische Anforderungen:
Feuerwiderstandsklasse T 30 DIN 4102-5,
dicht- und selbstschliessend DIN 18095-1,
bewertetes Schalldämm-Maß DIN 4109 Rw 32 dB
Luftdurchlässigkeit Klasse 2 DIN EN 12207

Montage in Laibungsmontage, Befestigungsgrund Mauerwerk bzw. Stahlbeton. Einbau in großer Höhe (>500 mm über OKF)

Die Leistung versteht sich einschl. der Vorrichtung, Montage, betriebsfertiger Verkabelung und Anschluss folgender bauseitig zur Verfügung gestellten Komponenten der Türtechnik:
verdeckt liegender Kabelübergang,
1 Magnetkontakt
1 Riegelkontakt
Sperrelement

Für folgende Komponenten der Türtechnik ist die Türanlage vorzurichten:
Profilzylinderschloss im Gangflügel mit Panikfunktion,
Falztreibriegel im Standflügel,
Obentürschließer in Gang- und Standflügel mit Gleitschiene
Drückergarnitur

Tür Nr.
TU_EW U.121f.01
Menge: 1,000 St
DIN276_18: 344

**8.1.950 Innentürelement Stahlblechtür 2-flg. B 2350 mm H 2635 mm T30 32 dB**
Innentürelement, als Stahlblechtür mit Stahlblockzarge wie in Vorposition 8.1.940 beschrieben, jedoch

Breite (Rohbaumaß): ca. 2350 mm
Höhe (Rohbaumaß): ca. 2635 mm

Tür Nr.
TU_AN U.121f.02
Menge: 1,000 St
DIN276_18: 344

**8.1.960 Innentürelement Stahlblechtür 2-flg. B 3260 mm H 2635 mm T30 32 dB**
Innentürelement, als Stahlblechtür mit Stahlblockzarge wie in Vorposition 8.1.940 beschrieben, jedoch

Breite (Rohbaumaß): ca. 3260 mm
Höhe (Rohbaumaß): ca. 2635 mm

Tür Nr.
TU_EW U.108f.01
TU_EW U.139f.02
TU_EW U.154f.02
TU_EW U.158f.01
Menge: 4,000 St
DIN276_18: 344

**8.1.970 Innentürelement Stahlblechtür 2-flg. B 3760 mm H 2635 mm T30 32 dB**
Innentürelement, als Stahlblechtür mit Stahlblockzarge wie in Vorposition 8.1.940 beschrieben, jedoch

Breite (Rohbaumaß): ca. 3760 mm
Höhe (Rohbaumaß): ca. 2635 mm

Tür Nr.
TU_AN U.110f.02
Menge: 1,000 St
DIN276_18: 344

**8.1.980 Innentürelement Stahlblechtür 2-flg. B 1425 mm H 2250 mm T30 32 dB RC 2_**
Innentürelement, als Stahlblechtür mit Blockzarge,
2-flügelig, mit absenkbarer Bodendichtung
sämtliche sichtbare Oberflächen pulverbeschichtet, Ausführung gemäß EB 0.1.2 - Pulverbeschichtung RAL Grün

Breite (Rohbaumaß): ca. 1425 mm
Höhe (Rohbaumaß): ca. 2250 mm
Lichte Durchgangs-Breite Gangflügel: mind. 1000 mm

weitere Bauphysikalische Anforderungen:
Feuerwiderstandsklasse T 30 DIN 4102-5,
dicht- und selbstschliessend DIN 18095-1,
bewertetes Schalldämm-Maß DIN 4109 Rw 32 dB
Einbruchhemmung RC 2 DIN EN 1627
Luftdurchlässigkeit Klasse 2 DIN EN 12207

Montage in Laibungsmontage, Befestigungsgrund Mauerwerk bzw. Stahlbeton. Einbau in großer Höhe (>500 mm über OKF)

Die Leistung versteht sich einschl. der Vorrichtung, Montage, betriebsfertiger Verkabelung und Anschluss folgender bauseitig zur Verfügung gestellten Komponenten der Türtechnik:
verdeckt liegender Kabelübergang,
1 Magnetkontakt
1 Riegelkontakt

Für folgende Komponenten der Türtechnik ist die Türanlage vorzurichten:
Profilzylinderschloss im Gangflügel mit Panikfunktion und Mehrfachverriegelung,
Falztreibriegel im Standflügel,
Obentürschließer in Gang- und Standflügel mit Gleitschiene
Drückergarnitur

Tür Nr.
TU_EW U.316f.01
Menge: 1,000 St
DIN276_18: 344

**8.1.990 Innentürelement Stahlblechtür 2-flg. B 1635 mm H 2260 mm T30 32 dB RC 2**
Innentürelement, als Stahlblechtür mit Stahlblockzarge wie in Vorposition 8.1.980 beschrieben, jedoch

Breite (Rohbaumaß): ca. 1635 mm
Höhe (Rohbaumaß): ca. 2260 mm

Tür Nr.
TU_EW U.336f.01
TU_EW U.356f.01
TU_EW U.376f.01
Menge: 3,000 St
DIN276_18: 344

**8.1.1000 Innentürelement Stahlblechtür 2-flg. B 1885 mm H 2260 mm T30 32 dB RC 2**
Innentürelement, als Stahlblechtür mit Stahlblockzarge wie in Vorposition 8.1.980 beschrieben, jedoch

Breite (Rohbaumaß): ca. 1885 mm
Höhe (Rohbaumaß): ca. 2260 mm

Tür Nr.
TU_PG U.308f.01
Menge: 1,000 St
DIN276_18: 344

**8.1.1010 Innentürelement Stahlblechtür 2-flg. B 2510 mm H 2260 mm T30 32 dB RC 2**
Innentürelement, als Stahlblechtür mit Stahlblockzarge wie in Vorposition 8.1.980 beschrieben, jedoch

Breite (Rohbaumaß): ca. 2510 mm
Höhe (Rohbaumaß): ca. 2260 mm

Tür Nr.
TU_AN U.109f.01
TU_AN U.124f.01
TU_EW U.411f.01
Menge: 3,000 St
DIN276_18: 344

**8.1.1020 Innentürelement Stahlblechtür 2-flg. B 1885 mm H 2260 mm T90_**
Innentürelement, als Stahlblechtür mit Blockzarge,
2-flügelig,
sämtliche sichtbare Oberflächen pulverbeschichtet, Ausführung gemäß EB 0.1.2 - Pulverbeschichtung RAL Grün

Breite (Rohbaumaß): ca. 1885 mm
Höhe (Rohbaumaß): ca. 2260 mm
Lichte Durchgangs-Breite Gangflügel: mind. 800 mm

weitere Bauphysikalische Anforderungen:
Feuerwiderstandsklasse T 90 DIN 4102-5,
dicht- und selbstschliessend DIN 18095-1
Luftdurchlässigkeit Klasse 2 DIN EN 12207

Die Leistung versteht sich einschl. der Vorrichtung, Montage, betriebsfertiger Verkabelung und Anschluss folgender bauseitig zur Verfügung gestellten Komponenten der Türtechnik:
verdeckt liegender Kabelübergang,
1 Magnetkontakt
1 Riegelkontakt

Für folgende Komponenten der Türtechnik ist die Türanlage vorzurichten:
Profilzylinderschloss im Gangflügel mit Panikfunktion,
Falztreibriegel im Standflügel,
Obentürschließer in Gang- und Standflügel mit Gleitschiene
Drückergarnitur

Tür Nr.
TU_EW U.152f.01
TU_EW U.141f.01
Menge: 2,000 St
DIN276_18: 344

**8.1.1030 Innentürelement Stahlblechtür 2-flg. B 1885 mm H 2260 mm T90 RS**
Innentürelement, als Stahlblechtür mit Stahlblockzarge wie in Vorposition 8.1.1020 beschrieben, jedoch

rauchdicht- und selbstschliessend DIN 18095-1

Tür Nr.
TU_EW U.145f.01
Menge: 1,000 St
DIN276_18: 344

**8.1.1040 Innentürelement Stahlblechtür 2-flg. B 2510 mm H 2635 mm T90**
Innentürelement, als Stahlblechtür mit Stahlblockzarge wie in Vorposition 8.1.1020 beschrieben, jedoch

Breite (Rohbaumaß): ca 2510 mm
Höhe (Rohbaumaß): ca. 2635 mm

Tür Nr.
TU_EW U.118f.01
Menge: 1,000 St
DIN276_18: 344

**8.1.1050 Innentürelement Stahlblechtür 2-flg. B 1885 mm H 2635 mm T90 37 dB_**
Innentürelement, als Stahlblechtür mit Blockzarge,
2-flügelig, mit absenkbarer Bodendichtung
sämtliche sichtbare Oberflächen pulverbeschichtet, Ausführung gemäß EB 0.1.2 - Pulverbeschichtung RAL Grün

Breite (Rohbaumaß): ca 1885 mm
Höhe (Rohbaumaß): ca. 2635 mm
Lichte Durchgangs-Breite Gangflügel: mind. 800 mm

weitere Bauphysikalische Anforderungen:
Feuerwiderstandsklasse T 90 DIN 4102-5,
dicht- und selbstschliessend DIN 18095-1
Luftdurchlässigkeit Klasse 2 DIN EN 12207
bewertetes Schalldämm-Maß DIN 4109 Rw 37 dB

Montage in Laibungsmontage, Befestigungsgrund Mauerwerk bzw. Stahlbeton. Einbau in großer Höhe (>500 mm über OKF)

Die Leistung versteht sich einschl. der Vorrichtung, Montage, betriebsfertiger Verkabelung und Anschluss folgender bauseitig zur Verfügung gestellten Komponenten der Türtechnik:
verdeckt liegender Kabelübergang,
1 Magnetkontakt
1 Riegelkontakt

Für folgende Komponenten der Türtechnik ist die Türanlage vorzurichten:
Profilzylinderschloss im Gangflügel mit Panikfunktion,
Falztreibriegel im Standflügel,
Obentürschließer in Gang- und Standflügel mit Gleitschiene
Drückergarnitur

Tür Nr.
TU_EW U.153f.01
Menge: 1,000 St
DIN276_18: 344

**8.1.1060 Innentürelement Stahlblechtür 2-flg. B 3130 mm H 2625 mm T90 32 dB**
Innentürelement, als Stahlblechtür mit Stahlblockzarge wie in Vorposition 8.1.1050 beschrieben, jedoch

Breite (Rohbaumaß): ca. 3130 mm
Höhe (Rohbaumaß): ca. 2625 mm

bewertetes Schalldämm-Maß DIN 4109 Rw 32 dB

Tür Nr.
TU_AN U.102f.01
Menge: 1,000 St
DIN276_18: 344

**8.1.1070 Innentürelement Stahlblechtür 2-flg. B 3240 mm H 2625 mm T90 32 dB**
Innentürelement, als Stahlblechtür mit Stahlblockzarge wie in Vorposition 8.1.1050 beschrieben, jedoch

Breite (Rohbaumaß): ca. 3240 mm
Höhe (Rohbaumaß): ca. 2625 mm

bewertetes Schalldämm-Maß DIN 4109 Rw 32 dB

Tür Nr.
TU_AN U.106f.01
TU_AN U.106f.02
Menge: 2,000 St
DIN276_18: 344

**8.1.1080 Innentürelement Stahlblechtür 2-flg. B 2510 mm H 2260 mm T90 32 dB_**
Innentürelement, als Stahlblechtür mit Blockzarge,
2-flügelig, mit absenkbarer Bodendichtung
sämtliche sichtbare Oberflächen pulverbeschichtet, Ausführung gemäß EB 0.1.2 - Pulverbeschichtung RAL Grün

Breite (Rohbaumaß): ca 2510 mm
Höhe (Rohbaumaß): ca. 2260 mm
Lichte Durchgangs-Breite Gangflügel: mind. 800 mm

weitere Bauphysikalische Anforderungen:
Feuerwiderstandsklasse T 90 DIN 4102-5,
dicht- und selbstschliessend DIN 18095-1
Luftdurchlässigkeit Klasse 2 DIN EN 12207
bewertetes Schalldämm-Maß DIN 4109 Rw 32 dB

Für folgende Komponenten der Türtechnik ist die Türanlage vorzurichten:
Profilzylinderschloss im Gangflügel mit Panikfunktion,
Falztreibriegel im Standflügel,
Obentürschließer in Gang- und Standflügel mit Gleitschiene
Drückergarnitur

Tür Nr.
TU_EW U.128f.01
Menge: 1,000 St
DIN276_18: 344

**8.1.1090 Innentürelement Stahlblechtür 2-flg. B 1885 mm H 2635 mm T90 37 dB_**
Innentürelement, als Stahlblechtür mit Blockzarge,
2-flügelig, mit absenkbarer Bodendichtung
sämtliche sichtbare Oberflächen pulverbeschichtet, Ausführung gemäß EB 0.1.2 - Pulverbeschichtung RAL Grün

Breite (Rohbaumaß): ca 1885 mm
Höhe (Rohbaumaß): ca. 2635 mm
Lichte Durchgangs-Breite Gangflügel: mind. 800 mm

weitere Bauphysikalische Anforderungen:
Feuerwiderstandsklasse T 90 DIN 4102-5,
dicht- und selbstschliessend DIN 18095-1
Luftdurchlässigkeit Klasse 2 DIN EN 12207
bewertetes Schalldämm-Maß DIN 4109 Rw 37 dB

Montage in Laibungsmontage, Befestigungsgrund Mauerwerk bzw. Stahlbeton. Einbau in großer Höhe (>500 mm über OKF)

Die Leistung versteht sich einschl. der Vorrichtung, Montage, betriebsfertiger Verkabelung und Anschluss folgender bauseitig zur Verfügung gestellten Komponenten der Türtechnik:
verdeckt liegender Kabelübergang,
1 Magnetkontakt
1 Riegelkontakt
Sperrelement

Für folgende Komponenten der Türtechnik ist die Türanlage vorzurichten:
Profilzylinderschloss im Gangflügel mit Panikfunktion,
Falztreibriegel im Standflügel,
Obentürschließer in Gang- und Standflügel mit Gleitschiene
Drückergarnitur

Tür Nr.
TU_EW U.153f.02
Menge: 1,000 St
DIN276_18: 344

**8.1.1100 Innentürelement Stahlblechtür 2-flg. B 2510 mm H 2260 mm T90 32 dB**
Innentürelement, als Stahlblechtür mit Stahlblockzarge wie in Vorposition 8.1.1090 beschrieben, jedoch

Breite (Rohbaumaß): ca 2510 mm
Höhe (Rohbaumaß): ca. 2260 mm

bewertetes Schalldämm-Maß DIN 4109 Rw 32 dB

Tür Nr.
TU_AN U.106f.05
Menge: 1,000 St
DIN276_18: 344

**8.1.1110 Innentürelement Stahlblechtür 2-flg. B 3240 mm H 2625 mm T90 32 dB**
Innentürelement, als Stahlblechtür mit Stahlblockzarge wie in Vorposition 8.1.1090 beschrieben, jedoch

Breite (Rohbaumaß): 3240 mm
Höhe (Rohbaumaß): 2625 mm

bewertetes Schalldämm-Maß DIN 4109 Rw 32 dB

Tür Nr.
TU_AN U.106f.03
Menge: 1,000 St
DIN276_18: 344

**8.1.1120 Innentürelement Stahlblechtür 2-flg. B 3760 mm H 2625 mm T90 32 dB**
Innentürelement, als Stahlblechtür mit Stahlblockzarge wie in Vorposition 8.1.1090 beschrieben, jedoch

Breite (Rohbaumaß): 3760 mm
Höhe (Rohbaumaß): 2625 mm

bewertetes Schalldämm-Maß DIN 4109 Rw 32 dB

Tür Nr.
TU_AN U.106f.04
Menge: 1,000 St
DIN276_18: 344

**8.1.1130 Innentürelement Stahlblechtür 2-flg. B 1885 mm H 2635 mm T90 37 dB_**
Innentürelement, als Stahlblechtür mit Blockzarge,
2-flügelig, mit absenkbarer Bodendichtung
sämtliche sichtbare Oberflächen pulverbeschichtet, Ausführung gemäß EB 0.1.2 - Pulverbeschichtung RAL Grün

Breite (Rohbaumaß): ca 1885 mm
Höhe (Rohbaumaß): ca. 2635 mm
Lichte Durchgangs-Breite Gangflügel: mind. 800 mm

weitere Bauphysikalische Anforderungen:
Feuerwiderstandsklasse T 90 DIN 4102-5,
dicht- und selbstschliessend DIN 18095-1
Luftdurchlässigkeit Klasse 2 DIN EN 12207
bewertetes Schalldämm-Maß DIN 4109 Rw 37 dB

bei der Bemessung der Rahmenkonstruktion sind folgende Explosionslasten zu berücksichtigen:
Spitzenüberdruck aus Explosion P=2,5 kPa

Montage in Laibungsmontage, Befestigungsgrund Stahlbeton. Einbau in großer Höhe (>500 mm über OKF)

Die Leistung versteht sich einschl. der Vorrichtung, Montage, betriebsfertiger Verkabelung und Anschluss folgender bauseitig zur Verfügung gestellten Komponenten der Türtechnik:
verdeckt liegender Kabelübergang,
1 Magnetkontakt
1 Riegelkontakt
Sperrelement

Für folgende Komponenten der Türtechnik ist die Türanlage vorzurichten:
Profilzylinderschloss im Gangflügel,
Falztreibriegel im Standflügel,
Obentürschließer in Gang- und Standflügel mit Gleitschiene
Drückergarnitur

Tür Nr.
TU_EW U.156f.02
TU_EW U.156f.03
Menge: 2,000 St
DIN276_18: 344

*Hinweis: gemäß DE430.02_IT.251 - bis OZ. 8.1.1190*
Nachfolgende Positionen beschreiben Innentüranlagen als 1- fgl. Stahlblechtür

Ausführung gemäß Einzelbeschreibung Nr.
EB 8.1.1 Innentüranlagen als Stahlblechtür
EB 0.1.1 - Nasslackbeschichtung Kristall-Grün-Metallic

sowie gemäß bzw. analog Zeichnung Nr.
EBK_DE430_002 und gemäß Detail Nr. IT.251

**8.1.1140 Innentürelement Stahlblechtür 2-flg. B 2400 mm H 2260 mm Notausgang RC3**
Innentürelement, als Stahlblechtür mit Stahlblockzarge,
2-flügelig, als Notausgang und zur manuelle Nachstömung
sämtliche sichtbare Oberflächen pulverbeschichtet, Ausführung gemäß EB 0.1.1 - Nasslackbeschichtung Kristall-Grün-Metallic

Breite (Rohbaumaß): ca. 2400 mm
Höhe (Rohbaumaß): ca. 2260 mm
Lichte Durchgangs-Breite Gangflügel: mind. 900 mm

weitere Bauphysikalische Anforderungen:
Einbruchhemmung RC 3 DIN EN 1627

Montage in Laibungsmontage, Befestigungsgrund Stahlbeton.

Die Leistung versteht sich einschl. der Vorrichtung, Montage, betriebsfertiger Verkabelung und Anschluss folgender bauseitig zur Verfügung gestellten Komponenten der Türtechnik:
verdeckt liegender Kabelübergang,
Motorschloss im Gangflügel mit Mehrfachverriegelung,
mechanischer Gegenkasten im Standflügel,
2 Magnetkontakt
1 Riegelkontakt

Für folgende Komponenten der Türtechnik ist die Türanlage vorzurichten:
integrierter Türschließer,
Notausgangsverschluss DIN EN 179 Typ A Drücker-Betätigung mit Panikfunktion

Tür Nr.
TU_EW E.406v.01
Menge: 1,000 St
DIN276_18: 344

**8.1.1150 Innentürelement Stahlblechtür 2-flg. B 2700 mm H 2635 mm Notausgang**
Innentürelement, als Stahlblechtür mit Stahlblockzarge,
2-flügelig, als Notausgang beidseitig,
sämtliche sichtbare Oberflächen pulverbeschichtet, Ausführung gemäß EB 0.1.1 - Nasslackbeschichtung Kristall-Grün-Metallic

Breite (Rohbaumaß): ca. 2700 mm
Höhe (Rohbaumaß): ca. 2635 mm
Lichte Durchgangs-Breite Gangflügel: mind. 1.050

weitere Bauphysikalische Anforderungen:
Luftdurchlässigkeit Klasse 2 DIN EN 12207

Montage in Laibungsmontage, Befestigungsgrund Stahlbeton.

Für folgende Komponenten der Türtechnik ist die Türanlage vorzurichten:
Profilzylinderschloss im Gangflügel mit Panikfunktion
Falztreibriegel im Standflügel,
Notausgangsverschluss DIN EN 179 Typ A Drücker-Betätigung mit Panikfunktion

Tür Nr.
TU_EW U.400v.02
Menge: 1,000 St
DIN276_18: 344

**8.1.1160 Innentürelement Stahlblechtür 2-flg. B 2400 mm H 2260 mm T30 RS 32 dB RC 3**
Innentürelement, als Stahlblechtür mit Stahlblockzarge,
2-flügelig, mit absenkbarer Bodendichtung,
sämtliche sichtbare Oberflächen pulverbeschichtet, Ausführung gemäß EB 0.1.1 - Nasslackbeschichtung Kristall-Grün-Metallic

Breite (Rohbaumaß): ca. 2400 mm
Höhe (Rohbaumaß): ca. 2260 mm
Lichte Durchgangs-Breite Gangflügel: mind. 900 mm

weitere Bauphysikalische Anforderungen:
Feuerwiderstandsklasse T 30 DIN 4102-5,
rauchdicht- und selbstschliessend DIN 18095-1
bewertetes Schalldämm-Maß DIN 4109 Rw 32 dB,
Einbruchhemmung RC 3 DIN EN 1627

Montage in Laibungsmontage, Befestigungsgrund Stahlbeton.
Einbau in großer Höhe (>500 mm über OKF).

Die Leistung versteht sich einschl. der Vorrichtung, Montage, betriebsfertiger Verkabelung und Anschluss folgender bauseitig zur Verfügung gestellten Komponenten der Türtechnik:
2 verdeckt liegender Kabelübergang,
Motorschloss im Gangflügel mit Mehrfachverriegelung, mechanischer Gegenkasten im Standflügel,
2 Magnetkontakt,
1 Riegelkontakt,

Für folgende Komponenten der Türtechnik ist die Türanlage vorzurichten:
integrierter Türschließer in Gang- und Standflügel

Tür Nr.
TU_EW U.406v.01
Menge: 1,000 St
DIN276_18: 344

**8.1.1170 Innentürelement Stahlblechtür 2-flg. B 1885 mm H 2260 mm T30 RS**
Innentürelement, als Stahlblechtür mit Stahlblockzarge,
2-flügelig,
sämtliche sichtbare Oberflächen pulverbeschichtet, Ausführung gemäß EB 0.1.1 - Nasslackbeschichtung Kristall-Grün-Metallic,

Breite (Rohbaumaß): ca. 1885 mm
Höhe (Rohbaumaß): ca. 2260 mm
Lichte Durchgangs-Breite Gangflügel: mind. 800 mm

weitere Bauphysikalische Anforderungen:
Feuerwiderstandsklasse T 30 DIN 4102-5,
rauchdicht- und selbstschliessend DIN 18095-1
Luftdurchlässigkeit Klasse 2 DIN EN 12207

Montage in Laibungsmontage, Befestigungsgrund Stahlbeton.
Einbau in großer Höhe (>500 mm über OKF).

Die Leistung versteht sich einschl. der Vorrichtung, Montage, betriebsfertiger Verkabelung und Anschluss folgender bauseitig zur Verfügung gestellten Komponenten der Türtechnik:
verdeckt liegender Kabelübergang,
1 Magnetkontakt
1 Riegelkontakt

Für folgende Komponenten der Türtechnik ist die Türanlage vorzurichten:
Profilzylinderschloss im Gangflügel
Falztreibriegel im Standflügel,
Obentürschließer in Gang- und Standflügel mit Gleitschiene
Drückergarnitur

Tür Nr.
TU_EW U.103f.01
Menge: 1,000 St
DIN276_18: 344

**8.1.1180 Innentürelement Stahlblechtür 2-flg. B 3150 mm H 2635 mm T30 Notausgang**
Innentürelement, als Stahlblechtür mit Stahlblockzarge,
2-flügelig, als Notausgang,
sämtliche sichtbare Oberflächen pulverbeschichtet, Ausführung gemäß EB 0.1.1 - Nasslackbeschichtung Kristall-Grün-Metallic

Breite (Rohbaumaß): ca. 3150 mm
Höhe (Rohbaumaß): ca. 2635 mm
Lichte Durchgangs-Breite Gangflügel: mind. 800 mm

weitere Bauphysikalische Anforderungen:
Feuerwiderstandsklasse T 30 DIN 4102-5,
dicht- und selbstschliessend DIN 18095-1

Montage in Laibungsmontage, Befestigungsgrund Stahlbeton.
Einbau in großer Höhe (>500 mm über OKF).

Die Leistung versteht sich einschl. der Vorrichtung, Montage, betriebsfertiger Verkabelung und Anschluss folgender bauseitig zur Verfügung gestellten Komponenten der Türtechnik:
verdeckt liegender Kabelübergang,
1 Magnetkontakt
1 Riegelkontakt

Für folgende Komponenten der Türtechnik ist die Türanlage vorzurichten:
Profilzylinderschloss im Gangflügel mit Panikfunktion
Falztreibriegel im Standflügel,
Drehflügelantrieb in Gang- und Standflügel
Notausgangsverschluss DIN EN 179 Typ A Drücker-Betätigung mit Panikfunktion

Tür Nr.
TU_EW U.339v.01
Menge: 1,000 St
DIN276_18: 344

**8.1.1190 Innentürelement Stahlblechtür 2-flg. B 1800 mm H 2260 mm T30 32 dB**
Innentürelement, als Stahlblechtür mit Stahlblockzarge,
2-flügelig, mit absenkbarer Bodendichtung
sämtliche sichtbare Oberflächen pulverbeschichtet, Ausführung gemäß EB 0.1.1 - Nasslackbeschichtung Kristall-Grün-Metallic

Breite (Rohbaumaß): ca. 1800 mm
Höhe (Rohbaumaß): ca. 2260 mm
Lichte Durchgangs-Breite Gangflügel: mind. 900 mm

weitere Bauphysikalische Anforderungen:
Feuerwiderstandsklasse T 30 DIN 4102-5,
dicht- und selbstschliessend DIN 18095-1
Luftdurchlässigkeit Klasse 2 DIN EN 12207

Montage in Laibungsmontage, Befestigungsgrund Stahlbeton. Einbau in großer Höhe (>500 mm über OKF).

Für folgende Komponenten der Türtechnik ist die Türanlage vorzurichten:
Profilzylinderschloss im Gangflügel,
Falztreibriegel im Standflügel,
Drehflügelantrieb in Gang- und Standflügel mit Gleitschiene
Drückergarnitur

Tür Nr.
TU_EW U.101.01
Menge: 1,000 St
DIN276_18: 344

*Hinweis: gemäß DE430.02_IT.252 - bis OZ. 8.1.1210*
Nachfolgende Positionen beschreiben Innentüranlagen als 2- fgl. Stahlblechtür, im Betrieb offend stehend, feuerbeständig

Ausführung  gemäß Einzelbeschreibung Nr. EB 8.1.2 Innentüranlagen als Stahlblechtür, IBO
sowie gemäß  bzw. analog Zeichnung Nr.
EBK_DE430_002 und gemäß Detail Nr. IT.252

**8.1.1200 Innentürelement Stahlblechtür 2-flg. B 2400 mm H 2635 mm RS Notausgang**
Innentürelement, als Stahlblechtür mit Stahlblockzarge, 2-flügelig, als Notausgang, in barrierefreier Ausführung DIN 18040, mit absenkbarer Bodendichtung,
sämtliche sichtbare Oberflächen nasslackbeschichtet, Ausführung gemäß EB 0.1.1 - Nasslackbeschichtung Kristall-Grün-Metallic

Breite (Rohbaumaß): ca. 2400 mm
Höhe (Rohbaumaß): ca. 2635 mm
Lichte Durchgangs-Breite Gangflügel: mind. 1.050 RW (900 GF RW)

weitere Bauphysikalische Anforderungen:
rauchdicht- und selbstschliessend DIN 18095-1
Klimaklasse Prüfklima b nach DIN EN 1121
Luftdurchlässigkeit Klasse 2 DIN EN 12207

Montage als Parallelwandmontage, Befestigungsgrund Stahlbeton zweiseitig, sowie sturzseitig an bauseitigen F90-Trockanbau-Sturz mit Verstärkungsprofil.

Für folgende Komponenten der Türtechnik ist die Türanlage vorzurichten:
Profilzylinderschloss mit Panikfunktion im Gangflügel,
Falztreibriegel im Standflügel,
Integrierter Obentürschließer indurchgehender Gleitschiene,
Turnhallenbeschlag Bandseite eingelassen / Notausgangsverschluss DIN EN 179 Typ A Drücker-Betätigung mit Panikfunktion

Tür Nr.
TU_AN U.300v.02
Menge: 1,000 St
DIN276_18: 344

**8.1.1210 Innentürelement Stahlblechtür 2-flg. B 2400 mm H 2635 mm T30 RS Notausgang**
Innentürelement, als Stahlblechtür mit Stahlblockzarge, wie in Vorposition 8.1.1210

jedoch
als Notausgang beidseitig
Feuerwiderstandsklasse T 30 DIN 4102-5,
rauchdicht- und selbstschliessend DIN 18095-1

sämtliche sichtbare Oberflächen pulverbeschichtet, Ausführung gemäß EB 0.1.2 - Pulverbeschichtung RAL Grün

Tür Nr.
TU_EW U.300v.02
Menge: 1,000 St
DIN276_18: 344

*Hinweis: gemäß DE430.02_IT.253 - bis OZ. 8.1.1220*
Nachfolgende Positionen beschreiben Innentüranlagen als 2- fgl. Stahlblechtür, im Betrieb offend stehend, feuerbeständig

Ausführung gemäß Einzelbeschreibung Nr. EB 8.1.3 Innentüranlagen als Stahlblechtür, IBO 2700
sowie gemäß bzw. analog Zeichnung Nr.
EBK_DE430_002 und gemäß Detail Nr. IT.252

**8.1.1220 Innentürelement Stahlblechtür 2-flg. B 2700 mm H 2635 mm T30 RS Notausgang**
Innentürelement, als Stahlblechtür mit Stahlblockzarge, 2-flügelig, als Notausgang, in barrierefreier Ausführung DIN 18040, mit absenkbarer Bodendichtung,
einschließlich Zargenspiegelverbreiterung nach Erfordernis Platzbedarf Obentürschließer / Haftmagnet,
sämtliche sichtbare Oberflächen nasslackbeschichtet, Ausführung gemäß EB 0.1.1 - Nasslackbeschichtung Kristall-Grün-Metallic

Breite (Rohbaumaß): ca. 2700 mm
Höhe (Rohbaumaß): ca. 2635 mm
Lichte Durchgangs-Breite Gangflügel: mind. 1.050 RW (900 GF RW)

weitere Bauphysikalische Anforderungen:
Feuerwiderstandsklasse T 30 DIN 4102-5,
rauchdicht- und selbstschliessend DIN 18095-1
Klimaklasse Prüfklima b nach DIN EN 1121
Luftdurchlässigkeit Klasse 2 DIN EN 12207

Montage als Parallelwandmontage, Befestigungsgrund Stahlbeton.

Für folgende Komponenten der Türtechnik ist die Türanlage vorzurichten:
Profilzylinderschloss im Gangflügel mit Panikfunktion
Falztreibriegel im Standflügel,
Obentürschließer in Gang- und Standflügel mit durchgehender Gleitschiene,
elektromagnetischer Feststeller (Haftmagnet) für im Betrieb offen mit Auslösetaster,
Notausgangsverschluss DIN EN 179 Typ A Drücker-Betätigung mit Panikfunktion

Tür Nr.
TU_EW U.307v.01
TU_EW U.307v.02
TU_EW U.324v.01
TU_EW U.324v.02
TU_EW U.344v.01
Menge: 5,000 St
DIN276_18: 344

*Hinweis: gemäß DE430.02_IT.254 - bis OZ. 8.1.1240*
Nachfolgende Positionen beschreiben Innentüranlagen als 2- fgl. Stahlblechtür, im Betrieb offend stehend, feuerbeständig

Ausführung gemäß Einzelbeschreibung Nr. EB 8.1.4 Innentüranlagen als Stahlblechtür, IBO 2700-3000
sowie gemäß bzw. analog Zeichnung Nr.
EBK_DE430_002 und gemäß Detail Nr. IT.254

**8.1.1230 Innentürelement Stahlblechtür 2-flg. B 2700 mm H 2635 mm T30 RS Notausgang**
Innentürelement, als Stahlblechtür mit Umfassungszarge, 2-flügelig, als Notausgang, in barrierefreier Ausführung DIN 18040, mit absenkbarer Bodendichtung,
einschließlich Zargenspiegelverbreiterung nach Erfordernis Platzbedarf Obentürschließer,
sämtliche sichtbare Oberflächen nasslackbeschichtet, Ausführung gemäß EB 0.1.1 - Nasslackbeschichtung Kristall-Grün-Metallic

Breite (Rohbaumaß): ca. 2700 mm
Höhe (Rohbaumaß): ca. 2635 mm
Lichte Durchgangs-Breite Gangflügel: mind. 1.050 RW (900 GF RW)

weitere Bauphysikalische Anforderungen:
Feuerwiderstandsklasse T 30 DIN 4102-5,
rauchdicht- und selbstschliessend DIN 18095-1
Klimaklasse Prüfklima b nach DIN EN 1121
Luftdurchlässigkeit Klasse 2 DIN EN 12207

Montage als Laibungsmontage, einschließlich Stahl-Profil mit F90-Verkleidung ummantelt, Bautiefe mind. 140 mm gem. Zulassung Tür, 3-seitig umlaufend, Anschlüsse zusätzlich vermörtelt, Montage einseitig flächenbündig zur oberflächenfertigen Innenwand / zum oberflächenfertigen Sturz, Befestigungsgrund Stahlbeton.

Für folgende Komponenten der Türtechnik ist die Türanlage vorzurichten:
Profilzylinderschloss im Gangflügel
Falztreibriegel im Standflügel,
Obentürschließer in Gang- und Standflügel mit durchgehender Gleitschiene,
elektromagnetischer Feststeller (Haftmagnet) für im Betrieb offen mit Auslösetaster,
Notausgangsverschluss DIN EN 179 Typ A Drücker-Betätigung mit Panikfunktion

Tür Nr.
TU_EW U.344v.02
Menge: 1,000 St
DIN276_18: 344

**8.1.1240 Innentürelement Stahlblechtür 2-flg. B 3000 mm H 2635 mm T30 RS Notausgang**
Innentürelement, als Stahlblechtür mit Stahlblockzarge, wie in Vorposition 8.1.1240

Breite (Rohbaumaß): ca. 3000 mm
Montage mit zweiseitig schrägen Wandanschlüssen gem. Detail
Detail Nr. IT.254

Tür Nr.
TU_EW U.364v.01
TU_EW U.364v.02
TU_EW U.384v.01
TU_EW U.384v.02
Menge: 4,000 St
DIN276_18: 344

*Hinweis: gemäß DE430.02_IT.255 - bis OZ. 8.1.1260*
Nachfolgende Positionen beschreiben Innentüranlagen als 2- fgl. Stahlblechtür, im Betrieb offend stehend, feuerbeständig

Ausführung gemäß Einzelbeschreibung Nr. EB 8.1.5 Innentüranlagen als Stahlblechtür, IBO, T90
sowie gemäß bzw. analog Zeichnung Nr.
EBK_DE430_002 und gemäß Detail Nr. IT.254

**8.1.1250 Innentürelement Stahlblechtür 2-flg. B 2700 mm H 2635 mm T90 RS Notausgang**
Innentürelement, als Stahlblechtür mit Stahlblockzarge, 2-flügelig, als Notausgang, in barrierefreier Ausführung DIN 18040, einschließlich Zargenspiegelverbreiterung nach Erfordernis Drehflügelantrieb
sämtliche sichtbare Oberflächen nasslackbeschichtet, Ausführung gemäß EB 0.1.1 - Nasslackbeschichtung Kristall-Grün-Metallic

Breite (Rohbaumaß): ca. 2700 mm
Höhe (Rohbaumaß): ca. 2635 mm
Lichte Durchgangs-Breite Gangflügel: mind. 1.050 RW (900 GF RW)

weitere Bauphysikalische Anforderungen:
Feuerwiderstandsklasse T 90 DIN 4102-5,
rauchdicht- und selbstschliessend DIN 18095-1
Klimaklasse Prüfklima d nach DIN EN 1121
Luftdurchlässigkeit Klasse 2 DIN EN 12207

Montage als Laibungsmontage, einseitig oberflächenfertiger mit Innenwand, Befestigungsgrund Stahlbeton.

Für folgende Komponenten der Türtechnik ist die Türanlage vorzurichten:
Profilzylinderschloss im Gangflügel
Falztreibriegel im Standflügel,
Drehflügelantrieb in Gangflügel und Türschließer in Standflügel,
elektromagnetischer Feststelle (Haftmagnet) und Auslösetaster,
Notausgangsverschluss DIN EN 179 Typ A Drücker-Betätigung mit Panikfunktion

Tür Nr.
TU_EW U.314v.01
TU_EW U.334v.01
TU_EW U.400v.01
Menge: 3,000 St
DIN276_18: 344

**8.1.1260 Innentürelement Stahlblechtür 2-flg. B 3000 mm H 2635 mm T90 RS Notausgang**
Innentürelement, als Stahlblechtür mit Stahlblockzarge, wie in Vorposition 8.1.1260

jedoch
Breite (Rohbaumaß): ca. 3000 mm

Tür Nr.
TU_EW U.354v.01
TU_EW U.374v.01
Menge: 2,000 St
DIN276_18: 344

#### Abschnitt 8.2 Beschlagarbeiten Innentürenanlagen als Stahlblechtüren

DIN276_18: 344

*Hinweis: Ausführungshinweis Beschlagarbeiten - Titel 8.2*
Nachfolgende Pos. beschreiben Beschlagarbeiten für Innentüranlagen aus Titel 8.1 als Stahlblechtüren

Ausführung gemäß
EB 0.0 Allgemeine Ausführungshinweise Fenster-, Tür- und Toranlagen (Besondere Schnittstellen der Technik-Komponenten)
EB 0.1 Beschichtungen / Farbkonzept
EB 0.2 Motorische Antriebe, Verriegelung und Kontakte
EB 0.4 Schlosstechnik
EB 0.5 Beschläge

EB 8.1.1 Innentüranlagen als Stahlblechtür
EB 8.1.2 Innentüranlagen als Stahlblechtür, IBO 2400
EB 8.1.3 Innentüranlagen als Stahlblechtür, IBO 2700
EB 8.1.4 Innentüranlagen als Stahlblechtür, IBO 2700-3000
EB 8.1.5 Innentüranlagen als Stahlblechtür, IBO, T90

*Hinweis: Schlösser für einflügelige Stahlblech Türanlagen - bis OZ 8.2.50*
Nachfolgende Positionen beschreiben Schlösser für einflügelige Stahlblech Türanlagen

**8.2.10 Einsteckschloss gefälzte Türen Profilzyl**
STLB-Bau 2025-04 029
Einsteckschloss für gefälzte Türen,
Klassifizierung DIN EN 12209:
- Gebrauchskategorie Klasse 2,
- Dauerfunktionstüchtigkeit Klasse S,
- Feuerbeständigkeit, Rauch- und Feuerschutz Klasse 0,
- Korrosionsbeständigkeit und Temperatur Klasse D,
- Schutzwirkung und Anbohrwiderstand Klasse 5, Schlossmaße DIN 18251, vorgerichtet für Profilzylinder DIN 18252, 2tourig, für einflügelige Tür, Stulp aus Stahl, korrosionsgeschützt, Falle und Riegel aus Stahl, Ausführung gemäß Einzelbeschreibung,
Einzelbeschreibungs-Nr 'EB 0.4 Schlosstechnik'
Menge: 5,000 St
Leistungsbereichkatalog: 029
DIN276-1_08: 344
DIN276_18: 344

**8.2.20 Einsteckschloss gefälzte Türen Profilzyl**
STLB-Bau 2025-04 029
Einsteckschloss für gefälzte Türen,
Klassifizierung DIN EN 12209:
- Gebrauchskategorie Klasse 2,
- Dauerfunktionstüchtigkeit Klasse S,
- Feuerbeständigkeit, Rauch- und Feuerschutz Klasse 0,
- Korrosionsbeständigkeit und Temperatur Klasse D,
- Schutzwirkung und Anbohrwiderstand Klasse 5, Schlossmaße DIN 18251, vorgerichtet für Profilzylinder DIN 18252, 2tourig, für einflügelige Tür, Stulp aus Stahl, korrosionsgeschützt, Falle und Riegel aus Stahl, Ausführung gemäß Einzelbeschreibung,
Einzelbeschreibungs-Nr 'EB 0.4 Schlosstechnik'
Menge: 1,000 St
Leistungsbereichkatalog: 029
DIN276-1_08: 344
DIN276_18: 344

**8.2.30 Einsteckschloss gefälzte Türen Profilzyl**
STLB-Bau 2025-04 029
Einsteckschloss für gefälzte Türen,
Klassifizierung DIN EN 12209:
- Gebrauchskategorie Klasse 2,
- Dauerfunktionstüchtigkeit Klasse S,
- Feuerbeständigkeit, Rauch- und Feuerschutz Klasse B,
- Korrosionsbeständigkeit und Temperatur Klasse D,
- Schutzwirkung und Anbohrwiderstand Klasse 5, Schlossmaße DIN 18251, vorgerichtet für Profilzylinder DIN 18252, 2tourig, für einflügelige Tür, Stulp aus Stahl, korrosionsgeschützt, Falle und Riegel aus Stahl, Ausführung gemäß Einzelbeschreibung,
Einzelbeschreibungs-Nr 'EB 0.4 Schlosstechnik'
Menge: 58,000 St
Leistungsbereichkatalog: 029
DIN276-1_08: 344
DIN276_18: 344

**8.2.40 Einsteckschloss gefälzte Türen Panikfunktion Profilzyl**
STLB-Bau 2025-04 029
Einsteckschloss für gefälzte Türen,
Klassifizierung DIN EN 12209:
- Gebrauchskategorie Klasse 2,
- Dauerfunktionstüchtigkeit Klasse S,
- Feuerbeständigkeit, Rauch- und Feuerschutz Klasse B,
- Korrosionsbeständigkeit und Temperatur Klasse D,
- Schutzwirkung und Anbohrwiderstand Klasse 5, mit Panikfunktion, Schlossmaße DIN 18251, vorgerichtet für Profilzylinder DIN 18252, 2tourig, für einflügelige Tür, Stulp aus Stahl, korrosionsgeschützt, Falle und Riegel aus Stahl, Ausführung gemäß Einzelbeschreibung,
Einzelbeschreibungs-Nr 'EB 0.4 Schlosstechnik'
Menge: 24,000 St
Leistungsbereichkatalog: 029
DIN276-1_08: 344
DIN276_18: 344

**8.2.50 Mehrfachverriegelung Panikfunktion Profilzyl**
STLB-Bau 2025-04 029
Mehrfachverriegelung,
Klassifizierung DIN EN 12209:
- Gebrauchskategorie Klasse 2,
- Dauerfunktionstüchtigkeit Klasse S,
- Feuerbeständigkeit, Rauch- und Feuerschutz Klasse B,
- Korrosionsbeständigkeit und Temperatur Klasse D,
- Schutzwirkung und Anbohrwiderstand Klasse 7, mit Panikfunktion, Schlossmaße DIN 18251, vorgerichtet für Profilzylinder DIN 18252, 2tourig, für einflügelige Tür, Schließblech/-teile profilabhängig, Stulpschiene mit Verriegelungen an 3 Stellen und zusätzlicher Verriegelung oben und unten aus nichtrostendem Stahl, Falle und Riegel des Hauptschlosses aus Zinkdruckguss, Ausführung gemäß Einzelbeschreibung,
Einzelbeschreibungs-Nr 'EB 0.4 Schlosstechnik'
Menge: 9,000 St
Leistungsbereichkatalog: 029
DIN276-1_08: 344
DIN276_18: 344

*Hinweis: Schlösser für zweiflügelige Stahlblech Türanlagen - bis OZ 8.2.130*
Nachfolgende Positionen beschreiben Schlösser für zweiflügelige Stahlblech Türanlagen

**8.2.60 Vierkantschloss**
Vierkantschloss für 2-flüglige Stahlblechtüren mit Muschelgriff
Menge: 1,000 St
DIN276_18: 344

**8.2.70 Einsteckschloss gefälzte Türen Profilzyl**
STLB-Bau 2025-04 029
Einsteckschloss für gefälzte Türen,
Klassifizierung DIN EN 12209:
- Gebrauchskategorie Klasse 2,
- Dauerfunktionstüchtigkeit Klasse S,
- Feuerbeständigkeit, Rauch- und Feuerschutz Klasse 0,
- Korrosionsbeständigkeit und Temperatur Klasse D,
- Schutzwirkung und Anbohrwiderstand Klasse 5, Schlossmaße DIN 18251, vorgerichtet für Profilzylinder DIN 18252, 2tourig, für 2-flügelige Tür, Stulp aus Stahl, korrosionsgeschützt, Falle und Riegel aus Stahl, Ausführung gemäß Einzelbeschreibung,
Einzelbeschreibungs-Nr 'EB 0.4 Schlosstechnik'
Menge: 3,000 St
Leistungsbereichkatalog: 029
DIN276-1_08: 344
DIN276_18: 344

**8.2.80 Einsteckschloss gefälzte Türen Panikfunktion Profilzyl**
STLB-Bau 2025-04 029
Einsteckschloss für gefälzte Türen,
Klassifizierung DIN EN 12209:
- Gebrauchskategorie Klasse 2,
- Dauerfunktionstüchtigkeit Klasse S,
- Feuerbeständigkeit, Rauch- und Feuerschutz Klasse 0,
- Korrosionsbeständigkeit und Temperatur Klasse D,
- Schutzwirkung und Anbohrwiderstand Klasse 5, mit Panikfunktion, Schlossmaße DIN 18251, vorgerichtet für Profilzylinder DIN 18252, 2tourig, für 2-flügelige Tür, Stulp aus Stahl, korrosionsgeschützt, Falle und Riegel aus Stahl, Ausführung gemäß Einzelbeschreibung,
Einzelbeschreibungs-Nr 'EB 0.4 Schlosstechnik'
Menge: 3,000 St
Leistungsbereichkatalog: 029
DIN276-1_08: 344
DIN276_18: 344

**8.2.90 Mehrfachverriegelung Panikfunktion Profilzyl**
STLB-Bau 2025-04 029
Mehrfachverriegelung,
Klassifizierung DIN EN 12209:
- Gebrauchskategorie Klasse 2,
- Dauerfunktionstüchtigkeit Klasse S,
- Feuerbeständigkeit, Rauch- und Feuerschutz Klasse 0,
- Korrosionsbeständigkeit und Temperatur Klasse D,
- Schutzwirkung und Anbohrwiderstand Klasse 7, mit Panikfunktion, Schlossmaße DIN 18251, vorgerichtet für Profilzylinder DIN 18252, 2tourig, für 2-flügelige Tür, Schließblech/-teile profilabhängig, Stulpschiene mit Verriegelungen an 3 Stellen und zusätzlicher Verriegelung oben und unten aus nichtrostendem Stahl, Falle und Riegel des Hauptschlosses aus Zinkdruckguss, Ausführung gemäß Einzelbeschreibung,
Einzelbeschreibungs-Nr 'EB 0.4 Schlosstechnik'
Menge: 2,000 St
Leistungsbereichkatalog: 029
DIN276-1_08: 344
DIN276_18: 344

**8.2.100 Einsteckschloss gefälzte Türen Profilzyl**
STLB-Bau 2024-04 029
Einsteckschloss für gefälzte Türen,
Klassifizierung DIN EN 12209:
- Gebrauchskategorie Klasse 2,
- Dauerfunktionstüchtigkeit Klasse S,
- Feuerbeständigkeit, Rauch- und Feuerschutz Klasse B,
- Korrosionsbeständigkeit und Temperatur Klasse D,
- Schutzwirkung und Anbohrwiderstand Klasse 5, Schlossmaße DIN 18251, vorgerichtet für Profilzylinder DIN 18252, 2tourig, für 2-flügelige Tür, Stulp aus Stahl, korrosionsgeschützt, Falle und Riegel aus Stahl, Ausführung gemäß Einzelbeschreibung,
Einzelbeschreibungs-Nr 'EB 0.4 Schlosstechnik'
Menge: 80,000 St
Leistungsbereichkatalog: 029
DIN276-1_08: 344
DIN276_18: 344

**8.2.110 Einsteckschloss gefälzte Türen Panikfunktion Profilzyl**
STLB-Bau 2024-04 029
Einsteckschloss für gefälzte Türen,
Klassifizierung DIN EN 12209:
- Gebrauchskategorie Klasse 2,
- Dauerfunktionstüchtigkeit Klasse S,
- Feuerbeständigkeit, Rauch- und Feuerschutz Klasse B,
- Korrosionsbeständigkeit und Temperatur Klasse D,
- Schutzwirkung und Anbohrwiderstand Klasse 5, mit Panikfunktion, Schlossmaße DIN 18251, vorgerichtet für Profilzylinder DIN 18252, 2tourig, für 2-flügelige Tür, Stulp aus Stahl, korrosionsgeschützt, Falle und Riegel aus Stahl, Ausführung gemäß Einzelbeschreibung,
Einzelbeschreibungs-Nr 'EB 0.4 Schlosstechnik'
Menge: 34,000 St
Leistungsbereichkatalog: 029
DIN276-1_08: 344
DIN276_18: 344

**8.2.120 Mehrfachverriegelung Panikfunktion Profilzyl**
STLB-Bau 2024-04 029
Mehrfachverriegelung,
Klassifizierung DIN EN 12209:
- Gebrauchskategorie Klasse 2,
- Dauerfunktionstüchtigkeit Klasse S,
- Feuerbeständigkeit, Rauch- und Feuerschutz Klasse B,
- Korrosionsbeständigkeit und Temperatur Klasse D,
- Schutzwirkung und Anbohrwiderstand Klasse 7, mit Panikfunktion, Schlossmaße DIN 18251, vorgerichtet für Profilzylinder DIN 18252, 2tourig, für 2-flügelige Tür, Schließblech/-teile profilabhängig, Stulpschiene mit Verriegelungen an 3 Stellen und zusätzlicher Verriegelung oben und unten aus nichtrostendem Stahl, Falle und Riegel des Hauptschlosses aus Zinkdruckguss, Ausführung gemäß Einzelbeschreibung,
Einzelbeschreibungs-Nr 'EB 0.4 Schlosstechnik'
Menge: 13,000 St
Leistungsbereichkatalog: 029
DIN276-1_08: 344
DIN276_18: 344

**8.2.130 Türfalztreibriegel Baskülhebel**
STLB-Bau 2025-04 029
Türfalztreibriegel mit Baskülhebel, Treibstangen aus verzinktem Stahl.
Menge: 121,000 St
Leistungsbereichkatalog: 029
DIN276-1_08: 334
DIN276_18: 344

*Hinweis: Antriebe für einflügelige Stahlblech Türanlagen - bis OZ 8.2.180*
Nachfolgende Positionen beschreiben Antrieb für einflügelige Stahlblech Türanlagen

**8.2.140 Obentürschließer einflg. Innentür Feuer-/Rauchschutztür**
Obentürschließer Größenklasse 5 DIN EN 1154, für Innentür, einflügelig, für Feuer- und Rauchschutztüren, Türflügelbreite in mm bis 1200, mit Endanschlag, mit Gleitschiene mit Öffnungsbegrenzung, Einbau in Bandgegenseite, Korrosionsbeständigkeit DIN EN 1670 Klasse 2,
mit Abnahmeprüfung, Prüfbuch und dauerhafter Anbringung des Zulassungsschildes,
sichtbare Oberflächen nasslackbeschichtet,
Ausführung gemäß
EB 0.1.1 - Nasslackbeschichtung Kristall-Grün-Metallic.
Menge: 12,000 St
Leistungsbereichkatalog: 029
DIN276-1_08: 334
DIN276_18: 344

**8.2.150 Obentürschließer einflg. Innentür Feuer-/Rauchschutztür**
Obentürschließer Größenklasse 5 DIN EN 1154, für Innentür, einflügelig, für Feuer- und Rauchschutztüren, Türflügelbreite in mm bis 1200, mit Endanschlag, mit Gleitschiene mit Öffnungsbegrenzung, mit elektromeschanischer Feststellung,
Einbau in Bandgegenseite,
Korrosionsbeständigkeit DIN EN 1670 Klasse 2,
mit Abnahmeprüfung, Prüfbuch und dauerhafter Anbringung des Zulassungsschildes,
sichtbare Oberflächen nasslackbeschichtet,
Ausführung gemäß
EB 0.1.1 - Nasslackbeschichtung Kristall-Grün-Metallic.
Menge: 4,000 St
Leistungsbereichkatalog: 029
DIN276-1_08: 334
DIN276_18: 344

**8.2.160 Obentürschließer einflg. Innentür**
Obentürschließer Größenklasse 5 DIN EN 1154, für Innentür, einflügelig,  Türflügelbreite in mm bis 1200,
mit Endanschlag, mit Gleitschiene mit Öffnungsbegrenzung, Einbau in Bandgegenseite, Korrosionsbeständigkeit DIN EN 1670 Klasse 2,
sichtbare Oberflächen pulverbeschichtet, Ausführung gemäß
EB 0.1.1 - Nasslackbeschichtung Kristall-Grün-Metallic.
Menge: 1,000 St
Leistungsbereichkatalog: 029
DIN276-1_08: 334
DIN276_18: 344

**8.2.170 Obentürschließer einflg. Innentür Feuer-/Rauchschutztür**
Obentürschließer Größenklasse 5 DIN EN 1154, für Innentür einflügelig, für Feuer- und Rauchschutztüren, Türflügelbreite in mm bis 1200, mit Endanschlag, mit Gleitschiene mit Öffnungsbegrenzung, Einbau in Bandgegenseite, Korrosionsbeständigkeit DIN EN 1670 Klasse 2,
mit Abnahmeprüfung, Prüfbuch und dauerhafter Anbringung des Zulassungsschildes,
sichtbare Oberflächen pulverbeschichtet, Ausführung gemäß EB 0.1.2 - Pulverbeschichtung RAL Grün.
Menge: 43,000 St
Leistungsbereichkatalog: 029
DIN276-1_08: 334
DIN276_18: 344

**8.2.180 Obentürschließer einflg. Innentür Feuer-/Rauchschutztür**
Obentürschließer Größenklasse 5 DIN EN 1154, für Innentür, einflügelig, für Feuer- und Rauchschutztüren,  Türflügelbreite in mm bis 1200, mit Endanschlag, mit Gleitschiene mit Öffnungsbegrenzung, Einbau in Bandgegenseite, Korrosionsbeständigkeit DIN EN 1670 Klasse 2,
mit Abnahmeprüfung, Prüfbuch und dauerhafter Anbringung des Zulassungsschildes,
sichtbare Oberflächen pulverbeschichtet, Ausführung gemäß
EB 0.1.3 - Pulverbeschichtung RAL Weiß
Menge: 23,000 St
Leistungsbereichkatalog: 029
DIN276-1_08: 334
DIN276_18: 344

*Hinweis: Antriebe für zweiflügelige Stahlblech Türanlagen - bis OZ 8.2.*
Nachfolgende Positionen beschreiben Antrieb für zweiflügelige Stahlblech Türanlagen

**8.2.190 Obentürschließer 2-flg. Innentür Feuer-/Rauchschutztür**
Obentürschließer Größenklasse 5 DIN EN 1154, für Innentür, 2-flügelig, für Feuer- und Rauchschutztüren, Türflügelbreite in mm bis 1200, mit Endanschlag, mit Gleitschiene mit Öffnungsbegrenzung, Einbau in Bandgegenseite, Korrosionsbeständigkeit DIN EN 1670 Klasse 2, Schließfolgeregler integriert, verdeckt liegend,
mit Abnahmeprüfung, Prüfbuch und dauerhafter Anbringung des Zulassungsschildes,
sichtbare Oberflächen nasslackbeschichtet,
Ausführung gemäß
EB 0.1.1 - Nasslackbeschichtung Kristall-Grün-Metallic.
Menge: 2,000 St
Leistungsbereichkatalog: 029
DIN276-1_08: 334
DIN276_18: 344

**8.2.200 Obentürschließer 2-flg. Innentür**
Obentürschließer Größenklasse 5 DIN EN 1154, für Innentür, 2-flügelig,  Türflügelbreite in mm bis 1200, mit Endanschlag, mit Gleitschiene mit Öffnungsbegrenzung, Einbau in Bandgegenseite, Korrosionsbeständigkeit DIN EN 1670 Klasse 2, Schließfolgeregler integriert, verdeckt liegend,
sichtbare Oberflächen pulverbeschichtet, Ausführung gemäß EB 0.1.2 - Pulverbeschichtung RAL Grün.
Menge: 3,000 St
Leistungsbereichkatalog: 029
DIN276-1_08: 334
DIN276_18: 344

**8.2.210 Obentürschließer 2-flg. Innentür Feuer-/Rauchschutztür**
Obentürschließer Größenklasse 5 DIN EN 1154, für Innentür, 2-flügelig, für Feuer- und Rauchschutztüren,  Türflügelbreite in mm bis 1200, mit Endanschlag, mit Gleitschiene mit Öffnungsbegrenzung, Einbau in Bandgegenseite, Korrosionsbeständigkeit DIN EN 1670 Klasse 2, Schließfolgeregler integriert, verdeckt liegend,
mit Abnahmeprüfung, Prüfbuch und dauerhafter Anbringung des Zulassungsschildes,
sichtbare Oberflächen pulverbeschichtet, Ausführung gemäß EB 0.1.2 - Pulverbeschichtung RAL Grün.
Menge: 92,000 St
Leistungsbereichkatalog: 029
DIN276-1_08: 334
DIN276_18: 344

**8.2.220 Obentürschließer 2-flg. Innentür Feuer-/Rauchschutztür**
Obentürschließer Größenklasse 5 DIN EN 1154, für Innentür, 2-flügelig, für Feuer- und Rauchschutztüren,  Türflügelbreite in mm bis 1200, mit Endanschlag, mit Gleitschiene mit Öffnungsbegrenzung, mit elektromeschanischer Feststellung,
Einbau in Bandgegenseite, Korrosionsbeständigkeit DIN EN 1670 Klasse 2, Schließfolgeregler integriert, verdeckt liegend,
mit Abnahmeprüfung, Prüfbuch und dauerhafter Anbringung des Zulassungsschildes,
sichtbare Oberflächen pulverbeschichtet, Ausführung gemäß EB 0.1.2 - Pulverbeschichtung RAL Grün.
Menge: 1,000 St
Leistungsbereichkatalog: 029
DIN276-1_08: 334
DIN276_18: 344

**8.2.230 Obentürschließer 2-flg. Innentür**
Obentürschließer Größenklasse 5 DIN EN 1154, für Innentür, 2-flügelig,  Türflügelbreite in mm bis 1200, mit Endanschlag, mit Gleitschiene mit Öffnungsbegrenzung, Einbau in Bandgegenseite, Korrosionsbeständigkeit DIN EN 1670 Klasse 2, Schließfolgeregler integriert, verdeckt liegend,
sichtbare Oberflächen pulverbeschichtet, Ausführung gemäß
EB 0.1.3 - Pulverbeschichtung RAL Weiß.
Menge: 2,000 St
Leistungsbereichkatalog: 029
DIN276-1_08: 334
DIN276_18: 344

**8.2.240 Obentürschließer 2-flg. Innentür Feuer-/Rauchschutztür**
Obentürschließer Größenklasse 5 DIN EN 1154, für Innentür, 2-flügelig, für Feuer- und Rauchschutztüren,  Türflügelbreite in mm bis 1200, mit Endanschlag, mit Gleitschiene mit Öffnungsbegrenzung, Einbau in Bandgegenseite, Korrosionsbeständigkeit DIN EN 1670 Klasse 2, Schließfolgeregler integriert, verdeckt liegend,
mit Abnahmeprüfung, Prüfbuch und dauerhafter Anbringung des Zulassungsschildes,
sichtbare Oberflächen pulverbeschichtet, Ausführung gemäß
EB 0.1.3 - Pulverbeschichtung RAL Weiß.
Menge: 2,000 St
Leistungsbereichkatalog: 029
DIN276-1_08: 334
DIN276_18: 344

**8.2.250 Drehflügelantrieb 2-flg. Innentür Feuer-/Rauchschutztür**
Drehflügelantrieb mit Öffnungsbegrenzer und einstellbarer Offenhaltezeit, für Feuer- und Rauchschutztüren, 230 V AC, für 2-flügelige Innentüranlage, mit Drehflügelantrieb im Gangflügel und Standflügel, mit integrierter Schließfolgeregelung, Montage Bandseite, sichtbare Oberflächen pulverbeschichtet, Ausführung gemäß
EB 0.1.1 - Nasslackbeschichtung Kristall-Grün-Metallic.
Drehflügelantrieb mit externem Programmschalter mit 3 Schaltstellungen -Aus-, -Automatikbetrieb-, -Daueroffen, einschl. betriebsfertiger Verkabelung und Vorrichtung/ Verkabelung für bauseitige Flächentaster innen,mit selbstüberwachendem Radarbewegungsmelder beidseitig (innen inaktiv), maximale Türöffnungskraft 150N,
Sicherheitseinrichtung für den Schwenkbereich der Tür als Laserscanner, auf dem Türblatt montiert, mit Abnahmeprüfung, Prüfbuch und dauerhafter Anbringung des Zulassungsschildes.

Ausführung gemäß Einzelbeschreibung
EB 0.2 Motorische Antriebe, Verriegelung und Kontakte
Menge: 1,000 St
Leistungsbereichkatalog: 029
DIN276-1_08: 344
DIN276_18: 344

**8.2.260 Drehflügelantrieb 2-flg. Innentür Feuer-/Rauchschutztür**
Drehflügelantrieb mit Öffnungsbegrenzer und einstellbarer Offenhaltezeit, für Feuer- und Rauchschutztüren, 230 V AC, für 2-flügelige Innentüranlage, mit Drehflügelantrieb im Gangflügel und Standflügel, mit integrierter Schließfolgeregelung und mit elektromechanischer Feststellung 24 V DC DIN EN 1155,
Montage Bandgegenseite, Sturzmelder 230 V AC und 2 Deckenmeldern,
sichtbare Oberflächen nasslackbeschichtet, Ausführung gemäß EB 0.1.2 - Pulverbeschichtung RAL Grün.
Drehflügelantrieb mit externem Programmschalter mit 3 Schaltstellungen -Aus-, -Automatikbetrieb-, -Daueroffen,
mit selbstüberwachendem Radarbewegungsmelder beidseitig,
maximale Türöffnungskraft 150N,
Sicherheitseinrichtung für den Schwenkbereich der Tür als Laserscanner, auf dem Türblatt montiert, mit Abnahmeprüfung, Prüfbuch und dauerhafter Anbringung des Zulassungsschildes.

Ausführung gemäß Einzelbeschreibung
EB 0.2 Motorische Antriebe, Verriegelung und Kontakte
Menge: 2,000 St
Leistungsbereichkatalog: 029
DIN276-1_08: 344
DIN276_18: 344

**8.2.270 Türschließer 2-flg. Innentür**
Integrierter Obentürschließer Größenklasse 5 DIN EN 1154, für Innentür, 2-flügelig, für Feuer- und Rauchschutztüren, Türflügelbreite in mm bis 1200, mit Endanschlag, mit Gleitschiene mit Öffnungsbegrenzung, Korrosionsbeständigkeit DIN EN 1670 Klasse 2, Schließfolgeregler integriert, verdeckt liegend, für Einbau im Türblatt.
Menge: 1,000 St
Leistungsbereichkatalog: 029
DIN276-1_08: 334
DIN276_18: 344

**8.2.280 Türschließer 2-flg. Innentür Feuer-/Rauchschutztür**
Integrierter Obentürschließer Größenklasse 5 DIN EN 1154, für Innentür, 2-flügelig, für Feuer- und Rauchschutztüren, Türflügelbreite in mm bis 1200, mit Endanschlag, mit Gleitschiene mit Öffnungsbegrenzung, Korrosionsbeständigkeit DIN EN 1670 Klasse 2, Schließfolgeregler integriert, verdeckt liegend, für Einbau im Türblatt,
mit Abnahmeprüfung, Prüfbuch und dauerhafter Anbringung des Zulassungsschildes.
Menge: 1,000 St
Leistungsbereichkatalog: 029
DIN276-1_08: 334
DIN276_18: 344

**8.2.290 Obentürschließer 2-flg. Innentür Feuer-/Rauchschutztür_IT.252**
Obentürschließer Größenklasse 5 DIN EN 1154, für Innentür, 2-flügelig, für Feuer- und Rauchschutztüren, Türflügelbreite in mm bis 1600, mit Endanschlag, durchgehender Gleitschiene mit verkröpftem Hebelarm für Öffnungswinkel bis 180°, mit elektromechanischer Feststellung 24 V DC DIN EN 1155,
Einbau in Bandgegenseite, Korrosionsbeständigkeit DIN EN 1670 Klasse 2, Schließfolgeregler integriert, verdeckt liegend, mit integrierter Rauchmeldezentrale und zwei Deckenrauchmelder, Türschließer Gangflügel barrierefrei nach DIN 18040, Schließkraft EN3-5,
mit Abnahmeprüfung, Prüfbuch und dauerhafter Anbringung des Zulassungsschildes,
sichtbare Oberflächen nasslackbeschichtet, Ausführung gemäß
EB 0.1.2 - Pulverbeschichtung RAL Grün.

Ausführung bei IT.252, Innentüranlage der LV-Position:
8. 1.1210.
Menge: 1,000 St
Leistungsbereichkatalog: 029
DIN276-1_08: 334
DIN276_18: 344

**8.2.300 Obentürschließer 2-flg. Innentür Feuer-/Rauchschutztür_IT.252**
Obentürschließer Größenklasse 5 DIN EN 1154, für Innentür, 2-flügelig, für Feuer- und Rauchschutztüren, Türflügelbreite in mm bis 1600, mit Endanschlag, durchgehender Gleitschiene mit verkröpftem Hebelarm für Öffnungswinkel bis 180°, mit elektromechanischer Feststellung 24 V DC DIN EN 1155,
Einbau in Bandgegenseite, Korrosionsbeständigkeit DIN EN 1670 Klasse 2, Schließfolgeregler integriert, verdeckt liegend, mit integrierter Rauchmeldezentrale und zwei Deckenrauchmelder, Türschließer Gangflügel barrierefrei nach DIN 18040, Schließkraft EN3-5,
mit Abnahmeprüfung, Prüfbuch und dauerhafter Anbringung des Zulassungsschildes,
sichtbare Oberflächen nasslackbeschichtet, Ausführung gemäß
EB 0.1.1 - Nasslackbeschichtung Kristall-Grün-Metallic.

Ausführung bei IT.252, Innentüranlage der LV-Position:
8. 1.1200.
Menge: 1,000 St
Leistungsbereichkatalog: 029
DIN276-1_08: 334
DIN276_18: 344

**8.2.310 Obentürschließer 2-flg. Innentür Feuer-/Rauchschutztür_IT.253**
Obentürschließer Größenklasse 5 DIN EN 1154, für Innentür, 2-flügelig, für Feuer- und Rauchschutztüren, Türflügelbreite in mm bis 1600, mit Endanschlag, durchgehender Gleitschiene mit verkröpftem Hebelarm für Öffnungswinkel bis 180°,
Einbau in Bandgegenseite, Korrosionsbeständigkeit DIN EN 1670 Klasse 2, Schließfolgeregler integriert, verdeckt liegend, mit integrierter Rauchmeldezentrale und zwei Deckenrauchmelder, Türschließer Gangflügel barrierefrei nach DIN 18040, Schließkraft EN3-5,
mit Abnahmeprüfung, Prüfbuch und dauerhafter Anbringung des Zulassungsschildes,
sichtbare Oberflächen nasslackbeschichtet, Ausführung gemäß
EB 0.1.1 - Nasslackbeschichtung Kristall-Grün-Metallic.

Ausführung bei IT.253, Innentüranlage der LV-Position:
8. 1.1220. in Kombination mit Feststellanlage gem. LV-Position: 8. 3.30.
Menge: 5,000 St
Leistungsbereichkatalog: 029
DIN276-1_08: 334
DIN276_18: 344

**8.2.320 Obentürschließer 2-flg. Innentür Feuer-/Rauchschutztür_IT.254**
Obentürschließer Größenklasse 5 DIN EN 1154, für Innentür, 2-flügelig, für Feuer- und Rauchschutztüren, mit geringer Bauteile, Türflügelbreite in mm bis 1600, mit Endanschlag, durchgehender Gleitschiene mit verkröpftem Hebelarm für Öffnungswinkel bis 180°, Einbau in Bandgegenseite, Korrosionsbeständigkeit DIN EN 1670 Klasse 2, Schließfolgeregler integriert, verdeckt liegend, mit integrierter Rauchmeldezentrale und zwei Deckenrauchmelder, Türschließer Gangflügel barrierefrei nach DIN 18040, Schließkraft EN3-5,
mit Abnahmeprüfung, Prüfbuch und dauerhafter Anbringung des Zulassungsschildes,
sichtbare Oberflächen nasslackbeschichtet, Ausführung gemäß
EB 0.1.1 - Nasslackbeschichtung Kristall-Grün-Metallic.

Ausführung bei IT.254, Innentüranlage der LV-Positionen:
8. 1.1230. und  8. 1.1240. in Kombination mit Feststellanlage gem. LV-Position: 8. 3.40.
Menge: 5,000 St
Leistungsbereichkatalog: 029
DIN276-1_08: 334
DIN276_18: 344

**8.2.330 Drehflügelantrieb 2-flg. Innentür halbautomatisch Feuer-/Rauchschutztür_IT.255**
Drehflügelantrieb elektromechanisch mit Öffnungsbegrenzer und einstellbarer Offenhaltezeit, 230 V AC, für 2-flügelige Innentüranlage, für Feuer- und Rauchschutztüren,
als halbautomatisches System mit Drehflügelantrieb im Gangflügel und Türschließer im Standflügel, mit integrierter  mechanische Schließfolgeregelung nach EN 1158, Betrieb gemäß DIN EN14637/ DIBT als Feststellanlage, Rauchmeldezentrale,
Öffnungs-, Schließzeit,-geschwindigkeit und -kraft einstellbar,
Öffnungsdämpfung einstellbar,
Endschlag und Offenhaltezeit einstellbar,
stufenlos einstellbare Schließkraft EN 4-7 nach EN1154,
Türöffnungswinkel max. 110°
Montage auf der Bandgegenseite mit Gestänge,
Abmessung h/t/b: ca. 70/130/685mm,
einschließlich zwei Deckenrauchmelder, Mitnehmerklappe, einschließlich Verkabelung und Montage Programmschalter / Schlüsselschalter,
Türschließer des Standflügels mit einstellbarer Schließkraft, Schließgeschwindigkeit und Öffnungsdämpfung,
Drehflügelantrieb mit externem Programmschalter mit 3
Schaltstellungen -Aus-, -Automatikbetrieb-, -Daueroffen, einschl. betriebsfertiger Verkabelung und Vorrichtung/ Verkabelung für bauseitige Flächentaster beidseitig,
maximale Türöffnungskraft 150N,
Sicherheitseinrichtung für den Schwenkbereich der Tür als Laserscanner (Absicherung Hauptschließkante/ Nebenschließkante) nach DIN 18650 / EN 16005,
auf dem Türblatt montiert.
,mit Abnahmeprüfung, Prüfbuch und dauerhafter Anbringung des Zulassungsschildes.

Einschließlich türeigene unterbrechungsfreie 230V Notstromversorgung für den barrierefreien Betrieb bei Stromausfall und/ oder Auslösung der Feststellanlage,
zur Überbrückung bis Aufschaltung auf Sicherheitsstrom mit ca. 15 Minuten-Puffer.

alle sichtbare Oberflächen pulverbeschichtet, Ausführung gemäß
EB 0.1.1 - Nasslackbeschichtung Kristall-Grün-Metallic.
Ausführung gemäß Einzelbeschreibung
EB 0.2 Motorische Antriebe, Verriegelung und Kontakte

Ausführung bei IT.255, Innentüranlage der LV-Position:
8. 1.1250. und  8. 1.1260  in Kombination mit Feststellanlage gem. LV-Position: 8. 3.50.

 ,
Menge: 5,000 St
Leistungsbereichkatalog: 029
DIN276-1_08: 344
DIN276_18: 344

*Hinweis: Beschläge einflügelige Stahlblech Türanlagen - bis OZ 8.2.380*
Nachfolgende Pos. beschreiben Beschläge für einflügelige Stahlblechtüren

Ausführung gemäß EB 0.5 Beschläge
EB 0.5.1 - Produktfamilie OGRO by Wagenfeld repräsentative Bereiche
EB 0.5.2 - in Anlehnung an EB 0.5.1 untergeordnete Bereiche

**8.2.340 Drückergarnitur TypA Drücker-Drückergarn. Stahl niro Drückerrosette**
STLB-Bau 2025-04 029
Drückergarnitur DIN EN 1906, Ausführungsart Typ A, als Drücker-Drückergarnitur, aus nichtrostendem Stahl, Drückerrosette, Ausführung gemäß Einzelbeschreibung,
Einzelbeschreibungs-Nr 'EB 0.5.2 - in Anlehnung an EB 0.5.1 untergeordnete Bereiche'

Hersteller und Typ '....................................................' vom Bieter einzutragen
Menge: 5,000 St
Leistungsbereichkatalog: 029
DIN276-1_08: 344
DIN276_18: 344

**8.2.350 Drückergarnitur TypA Drücker-Drückergarn. Stahl niro Drückerrosette**
STLB-Bau 2025-04 029
Drückergarnitur DIN EN 1906, Feuerbeständigkeit Klasse B, Ausführungsart Typ A, als Drücker-Drückergarnitur, aus nichtrostendem Stahl, Drückerrosette, Ausführung gemäß Einzelbeschreibung,
Einzelbeschreibungs-Nr 'EB 0.5.2 - in Anlehnung an EB 0.5.1 untergeordnete Bereiche'

Hersteller und Typ '....................................................' vom Bieter einzutragen
Menge: 33,000 St
Leistungsbereichkatalog: 029
DIN276-1_08: 344
DIN276_18: 344

**8.2.360 Drückergarnitur TypA Wechselgarn. Drücker Türknauf nicht drehbar Stahl niro Drückerrosette**
STLB-Bau 2025-04 029
Drückergarnitur DIN EN 1906, Ausführungsart Typ A, als Wechselgarnitur mit Drücker und Türknauf, nicht drehbar, aus nichtrostendem Stahl, Drückerrosette, Ausführung gemäß Einzelbeschreibung,
Einzelbeschreibungs-Nr 'EB 0.5.2 - in Anlehnung an EB 0.5.1 untergeordnete Bereiche'

Hersteller und Typ '....................................................' vom Bieter einzutragen
Menge: 1,000 St
Leistungsbereichkatalog: 029
DIN276-1_08: 344
DIN276_18: 344

**8.2.370 Drückergarnitur TypA Wechselgarn. Drücker Türknauf nicht drehbar Stahl niro Drückerrosette**
STLB-Bau 2025-04 029
Drückergarnitur DIN EN 1906, Feuerbeständigkeit Klasse B, Ausführungsart Typ A, als Wechselgarnitur mit Drücker und Türknauf, nicht drehbar, aus nichtrostendem Stahl, Drückerrosette, Ausführung gemäß Einzelbeschreibung,
Einzelbeschreibungs-Nr 'EB 0.5.2 - in Anlehnung an EB 0.5.1 untergeordnete Bereiche'

Hersteller und Typ '....................................................' vom Bieter einzutragen
Menge: 34,000 St
Leistungsbereichkatalog: 029
DIN276-1_08: 344
DIN276_18: 344

**8.2.380 Drückergarnitur TypA Wechselgarn. Drücker Türknauf nicht drehbar Stahl niro Langschild**
STLB-Bau 2025-04 029
Drückergarnitur DIN EN 1906, Einbruchschutz Klasse 2, Ausführungsart Typ A, als Wechselgarnitur mit Drücker und Türknauf, nicht drehbar, aus nichtrostendem Stahl, Langschild, Ausführung gemäß Einzelbeschreibung,
Einzelbeschreibungs-Nr 'EB 0.5.2 - in Anlehnung an EB 0.5.1 untergeordnete Bereiche'

Hersteller und Typ '....................................................' vom Bieter einzutragen
Menge: 1,000 St
Leistungsbereichkatalog: 029
DIN276-1_08: 344
DIN276_18: 344

**8.2.390 Notausgangsverschluss einflg. Innentür Typ A Kl.A Stahl niro**
Drückergarnitur DIN EN 1906, Ausführungsart Typ A Drücker-Betätigung, als Drücker-Drückergarnitur, als Notausgangsverschluss DIN EN 179 für einflügelige Türen,
Flügelmasse bis 200 kg, Dauerfunktionstüchtigkeit 100000 Prüfzyklen, aus nichtrostendem Stahl, mit Langschild,
Ausführung gemäß Einzelbeschreibung, Einzelbeschreibungs-Nr
'EB 0.5.1 - Produktfamilie OGRO by Wagenfeld repräsentative Bereiche'
Menge: 1,000 St

**8.2.400 Notausgangsverschluss einflg. Innentür Typ A Kl.A Stahl niro Feuer-/Rauchschutztür**
Drückergarnitur DIN EN 1906, Ausführungsart Typ A Drücker-Betätigung, als Drücker-Drückergarnitur, als Notausgangsverschluss DIN EN 179 für einflügelige Türen,
Flügelmasse bis 200 kg, Dauerfunktionstüchtigkeit 100000 Prüfzyklen, aus nichtrostendem Stahl, mit Langschild,
Ausführung gemäß Einzelbeschreibung, Einzelbeschreibungs-Nr
'EB 0.5.1 - Produktfamilie OGRO by Wagenfeld repräsentative Bereiche'
Menge: 14,000 St

*Hinweis: Beschläge zweiflügelige Stahlblech Türanlagen - bis OZ 8.2.520*
Nachfolgende Pos. beschreiben Beschläge für zweiflügelige Stahlblechtüren

Ausführung gemäß EB 0.5 Beschläge
EB 0.5.1 - Produktfamilie OGRO by Wagenfeld repräsentative Bereiche
EB 0.5.2 - in Anlehnung an EB 0.5.1 untergeordnete Bereiche

**8.2.410 Muschelgriff Leichtmetall weiss**
Muschelgriff, aus Leichtmetall, pulverbeschichtet weiß, eingelassen.
Menge: 2,000 St
Leistungsbereichkatalog: 029
DIN276-1_08: 371
DIN276_18: 344

**8.2.420 Drückergarnitur TypA Drücker-Drückergarn. Stahl niro Drückerrosette**
STLB-Bau 2025-04 029
Drückergarnitur DIN EN 1906, Ausführungsart Typ A, als Drücker-Drückergarnitur, aus nichtrostendem Stahl, Drückerrosette, Ausführung gemäß Einzelbeschreibung,
Einzelbeschreibungs-Nr 'EB 0.5.2 - in Anlehnung an EB 0.5.1 untergeordnete Bereiche'

Hersteller und Typ '....................................................' vom Bieter einzutragen
Menge: 2,000 St
Leistungsbereichkatalog: 029
DIN276-1_08: 344
DIN276_18: 344

**8.2.430 Drückergarnitur TypA Wechselgarn. Drücker Türknauf nicht drehbar Stahl niro Drückerrosette**
STLB-Bau 2025-04 029
Drückergarnitur DIN EN 1906, Ausführungsart Typ A, als Wechselgarnitur mit Drücker und Türknauf, nicht drehbar, aus nichtrostendem Stahl, Drückerrosette, Ausführung gemäß Einzelbeschreibung,
Einzelbeschreibungs-Nr 'EB 0.5.2 - in Anlehnung an EB 0.5.1 untergeordnete Bereiche'

Hersteller und Typ '....................................................' vom Bieter einzutragen
Menge: 1,000 St
Leistungsbereichkatalog: 029
DIN276-1_08: 344
DIN276_18: 344

**8.2.440 Drückergarnitur TypA Drücker-Drückergarn. Stahl niro Drückerrosette**
STLB-Bau 2025-04 029
Drückergarnitur DIN EN 1906, Feuerbeständigkeit Klasse B, Ausführungsart Typ A, als Drücker-Drückergarnitur, aus nichtrostendem Stahl, Drückerrosette, Ausführung gemäß Einzelbeschreibung,
Einzelbeschreibungs-Nr 'EB 0.5.2 - in Anlehnung an EB 0.5.1 untergeordnete Bereiche'

Hersteller und Typ '....................................................' vom Bieter einzutragen
Menge: 5,000 St
Leistungsbereichkatalog: 029
DIN276-1_08: 344
DIN276_18: 344

**8.2.450 Drückergarnitur TypA Wechselgarn. Drücker Türknauf Stahl niro Drückerrosette**
STLB-Bau 2025-04 029
Drückergarnitur DIN EN 1906, Feuerbeständigkeit Klasse B, Ausführungsart Typ A, als Wechselgarnitur mit Drücker und Türknauf, aus nichtrostendem Stahl, Drückerrosette, Ausführung gemäß Einzelbeschreibung,
Einzelbeschreibungs-Nr 'EB 0.5.2 - in Anlehnung an EB 0.5.1 untergeordnete Bereiche'

Hersteller und Typ '....................................................' vom Bieter einzutragen
Menge: 79,000 St
Leistungsbereichkatalog: 029
DIN276-1_08: 344
DIN276_18: 344

**8.2.460 Drückergarnitur TypA Wechselgarn. Drücker Türknauf Stahl niro Langschild**
STLB-Bau 2025-04 029
Drückergarnitur DIN EN 1906, Feuerbeständigkeit Klasse B, Einbruchschutz Klasse 2, Ausführungsart Typ A, als Wechselgarnitur mit Drücker und Türknauf, aus nichtrostendem Stahl, Langschild, Ausführung gemäß Einzelbeschreibung,
Einzelbeschreibungs-Nr 'EB 0.5.2 - in Anlehnung an EB 0.5.1 untergeordnete Bereiche'

Hersteller und Typ '....................................................' vom Bieter einzutragen
Menge: 8,000 St
Leistungsbereichkatalog: 029
DIN276-1_08: 344
DIN276_18: 344

**8.2.470 Drückergarnitur TypA Wechselgarn. Drücker Türknauf Stahl niro Langschild**
STLB-Bau 2025-04 029
Drückergarnitur DIN EN 1906, Feuerbeständigkeit Klasse B, Einbruchschutz Klasse 3, Ausführungsart Typ A, als Wechselgarnitur mit Drücker und Türknauf, aus nichtrostendem Stahl, Langschild, Ausführung gemäß Einzelbeschreibung,
Einzelbeschreibungs-Nr 'EB 0.5.2 - in Anlehnung an EB 0.5.1 untergeordnete Bereiche'

Hersteller und Typ '....................................................' vom Bieter einzutragen
Menge: 1,000 St
Leistungsbereichkatalog: 029
DIN276-1_08: 344
DIN276_18: 344

**8.2.480 Notausgangsverschluss 2-flg. Innentür Typ A Kl.A Stahl niro Drückerrosette**
Drückergarnitur DIN EN 1906, Ausführungsart Typ A Drücker-Betätigung, als Drücker-Drückergarnitur, als Notausgangsverschluss DIN EN 179 für 2-flügelige Türen, Türbeschlag für Gangflügel,
Flügelmasse bis 200 kg, Dauerfunktionstüchtigkeit 100000 Prüfzyklen, aus nichtrostendem Stahl, blind Drückerrosette,
Ausführung gemäß Einzelbeschreibung, Einzelbeschreibungs-Nr
'EB 0.5.1 - Produktfamilie OGRO by Wagenfeld repräsentative Bereiche'
Menge: 1,000 St

**8.2.490 Notausgangsverschluss 2-flg. Innentür Typ A Kl.A Stahl niro Drückerrosette**
Drückergarnitur DIN EN 1906, Ausführungsart Typ A Drücker-Betätigung, als Wechselgarnitur mit Drücker und Türknauf, als Notausgangsverschluss DIN EN 179 für 2-flügelige Türen, Türbeschlag für Gangflügel,
Flügelmasse bis 200 kg, Dauerfunktionstüchtigkeit 100000 Prüfzyklen, aus nichtrostendem Stahl, Drückerrosette, Ausführung gemäß Einzelbeschreibung, Einzelbeschreibungs-Nr
'EB 0.5.1 - Produktfamilie OGRO by Wagenfeld repräsentative Bereiche'
Menge: 2,000 St

**8.2.500 Notausgangsverschluss 2-flg. Innentür Typ A Kl.A Stahl niro RC3 Langschild**
Drückergarnitur DIN EN 1906, Ausführungsart Typ A Drücker-Betätigung, als Wechselgarnitur mit Drücker und Türknauf, als Notausgangsverschluss DIN EN 179 für 2-flügelige Türen, Türbeschlag für Gangflügel,
Einbruchschutz DIN EN 1906 Klasse 3,
Flügelmasse bis 200 kg, Dauerfunktionstüchtigkeit 100000 Prüfzyklen, aus nichtrostendem Stahl, Langschild, Ausführung gemäß Einzelbeschreibung, Einzelbeschreibungs-Nr
'EB 0.5.1 - Produktfamilie OGRO by Wagenfeld repräsentative Bereiche'
Menge: 1,000 St

**8.2.510 Notausgangsverschluss 2-flg. Innentür Typ A Kl.A Stahl niro Feuer- und Rauchschutztür Drückerrosette**
Drückergarnitur DIN EN 1906, Ausführungsart Typ A Drücker-Betätigung, als Drücker-Drückergarnitur, als Notausgangsverschluss DIN EN 179 für 2-flügelige Türen, Türbeschlag für Gangflügel,
Feuerbeständigkeit DIN EN 1906 Klasse B,
Flügelmasse bis 200 kg, Dauerfunktionstüchtigkeit 100000 Prüfzyklen, aus nichtrostendem Stahl, Drückerrosette,
 Ausführung gemäß Einzelbeschreibung, Einzelbeschreibungs-Nr
'EB 0.5.1 - Produktfamilie OGRO by Wagenfeld repräsentative Bereiche'
Menge: 17,000 St

**8.2.520 Notausgangsverschluss 2-flg. Innentür Typ A Kl.A Stahl niro Feuer- und Rauchschutztür Drückerrosette**
Drückergarnitur DIN EN 1906, Ausführungsart Typ A Drücker-Betätigung, als Drücker-Drückergarnitur, als Notausgangsverschluss DIN EN 179 für 2-flügelige Türen, Türbeschlag für Gangflügel,
Feuerbeständigkeit DIN EN 1906 Klasse B,
Flügelmasse bis 200 kg, Dauerfunktionstüchtigkeit 100000 Prüfzyklen, aus nichtrostendem Stahl, blind Drückerrosette, Ausführung gemäß Einzelbeschreibung, Einzelbeschreibungs-Nr
'EB 0.5.1 - Produktfamilie OGRO by Wagenfeld repräsentative Bereiche'
Menge: 5,000 St

**8.2.530 Notausgangsverschluss 2-flg. Innentür Typ A Kl.A Stahl niro Feuer- und Rauchschutztür Drückerrosette**
Drückergarnitur DIN EN 1906, Ausführungsart Typ A Drücker-Betätigung, als Einlass-Flachdrücker-Drückergarnitur, als Notausgangsverschluss DIN EN 179 für 2-flügelige Türen, beidseitig, Türbeschlag für Gangflügel,
Feuerbeständigkeit DIN EN 1906 Klasse B,
Flügelmasse bis 200 kg, Dauerfunktionstüchtigkeit 100000 Prüfzyklen, aus nichtrostendem Stahl, blind Drückerrosette, Ausführung gemäß Einzelbeschreibung, Einzelbeschreibungs-Nr
'EB 0.5.1 - Produktfamilie OGRO by Wagenfeld repräsentative Bereiche'
Menge: 1,000 St

**8.2.540 Notausgangsverschluss 2-flg. Innentür Typ A Kl.A Stahl niro Feuer- und Rauchschutztür Drückerrosette**
Drückergarnitur DIN EN 1906, Ausführungsart Typ A Drücker-Betätigung, als Einlass-Flachdrücker-Drückergarnitur, als Notausgangsverschluss DIN EN 179 für 2-flügelige Türen, Türbeschlag für Gangflügel,
Feuerbeständigkeit DIN EN 1906 Klasse B,
Flügelmasse bis 200 kg, Dauerfunktionstüchtigkeit 100000 Prüfzyklen, aus nichtrostendem Stahl, Drückerrosette,
Ausführung gemäß Einzelbeschreibung, Einzelbeschreibungs-Nr
'EB 0.5.1 - Produktfamilie OGRO by Wagenfeld repräsentative Bereiche'
Menge: 2,000 St

#### Abschnitt 8.3 Sonstige Ausstattung Innentüranlagen als Stahlblechtüren

DIN276_18: 344

**8.3.10 Türstopper Stahl niro**
STLB-Bau 2025-04 029
Türstopper aus nichtrostendem Stahl, mit Gummipuffer, mit Schlagdämpfung, für Wandmontage, befestigen mit Dübeln und Schrauben, Flügelmasse bis 200 kg.
Menge: 336,000 St
Leistungsbereichkatalog: 029
DIN276-1_08: 334
DIN276_18: 344

**8.3.20 Türfeststeller Stahl**
STLB-Bau 2025-04 029
Türfeststeller mit Hub-, Feststell- und Löseraste für Fußbetätigung, aus Stahl, beschichtet, mit Gummipuffer, mit Schlagdämpfung, für Bodenmontage, befestigen mit Dübeln und Schrauben, Flügelmasse bis 200 kg.
Menge: 1,000 St
Leistungsbereichkatalog: 029
DIN276-1_08: 334
DIN276_18: 344

**8.3.30 Türfeststeller (IBO) mit Haftmagnet_IT.253**
Türfeststeller mit Haftmagnet, für 2-flüglige Stahlblechtüren, Türhaftmagnet mit Unterkonstruktion für Wandabstand bis zu 600mm, mit Winkeleinstellung für Winkel +/-60°, einschl. betriebsfertiger Verkabelung und Montage des Auslöse-Flächentaster.

Ausführung bei IT.253, Innentüranlage der LV-Position:
8. 1.1220. in Kombination mit Obentürschließer gem. LV-Position: 8. 2.330.

Abrechnung je Paar Haftmagneten für 2-flüglige Stahlblechtür. 1 Stück entspricht 1 Paar.
Menge: 5,000 St
DIN276_18: 344

**8.3.40 Türfeststeller (IBO) mit Haftmagnet_IT.254**
Türfeststeller mit Haftmagnet, für 2-flüglige Stahlblechtüren, Türhaftmagnet mit Unterkonstruktion für Wandabstand bis zu 600mm, mit Winkeleinstellung für Winkel +/-60°, einschl. betriebsfertiger Verkabelung und Montage des Auslöse-Flächentaster. Einbau mit schrägen Wandanschlüssen.

 Ausführung bei IT.254, Innentüranlage der LV-Positionen:
8. 1.1230. und  8. 1.1240. in Kombination mit Obentürschließer gem. LV-Position: 8. 2.340

Abrechnung je Paar Haftmagneten für 2-flüglige Stahlblechtür. 1 Stück entspricht 1 Paar.
Menge: 5,000 St
DIN276_18: 344

**8.3.50 Türfeststeller (IBO) mit Haftmagnet_IT.255**
Türfeststeller mit Haftmagnet, für 2-flüglige Stahlblechtüren, Türhaftmagnet mit Unterkonstruktion für Wandabstand bis zu 600mm, mit Winkeleinstellung für Winkel +/-60°, einschl. betriebsfertiger Verkabelung und Montage des Auslöse-Flächentaster.

 Ausführung bei IT.255, Innentüranlage der LV-Positionen:
8. 1.1250. und  8. 1.1260. in Kombination mit Drehflügelantrieb gem. LV-Position: 8. 2.350.

Abrechnung je Paar Haftmagneten für 2-flüglige Stahlblechtür. 1 Stück entspricht 1 Paar.
Menge: 5,000 St
DIN276_18: 344

### Bereich 9 Innentüranlagen sonstige

DIN276_18: 344

#### Abschnitt 9.1 Innentüranlagen sonstige

DIN276_18: 344

**Ausführungsbeschreibung 7 Einzelbeschreibungen Innentüranlagen sonstige - Titel 9.1**
*EB 9.1.1 Innentüranlage als Ganzglastür (Dusche)_IT.301*
Innentüranlage als Ganzglastür, einflügelig, mit wandbündiger Schattennutzarge aus Aluminium, Nassraumtür.

Ganzglas-Türblatt rahmenlos, als Einscheiben-Sicherheitsglas (ESG), eisenoxidarmes Glas, einseitig mattiert,
Türblattdicke ca. 8mm
stumpf einschlagend, mit Fußspalt ca. 10mm oder Gummilippe (2 Stück Türen),
Kantenbearbeitung poliert und glatt nach DIN EN 12150-1

Schattennutzarge aus Aluminium, mit Grundzarge und Aluminium-Strangpressprofilen für die wandbündige Montage mit umlaufender Schattennut 10mm,
Dicke 3mm, Sicke ca, 18mm, Spiegelbreite bandseitig ca. 43mm, bandgegenseitig 58mm,
Zargengehrungen nicht sichtbar verschraubt und geklebt, für einen ungefälzten Türflügel,
alle Kanten R=0,5mm.
Stöße fugenlos
Zargen für Einbau in Leichtbauwand ohne Bodeneinstand.
Zargentiefe ca. 150 mm (Trockenbauwand 125mm einschließlich Wandbekleidung)

Zargenoberfläche grundiert und pulverbeschichtet im Farbton RAL Verkehrsweiss 9016 bzw. gem. Bemusterung.

Türbändern nach DIN EN 1935, 3D-verstellbar, mit Bandabdeckkappen aus Edelstahl, Dimensionierung und Anzahl nach statischer Erfordernis.

Sämtliche Innentürkonstruktion mit folgenden bauphysikalischen Anforderungen:
Beanspruchungsgruppe 4 (E) nach DIN EN 1192
Klimaklasse Prüfklima b nach DIN EN 1121

Einbau oberflächenbündig in oberflächenfertige Trockenbauwand, an verstärkten Trockenbauprofilen im Bereich der Türöffnung.

Die Montage der Türflügel erfolgt in Abhängigkeit vom Bauablauf zeitversetzt.

Die Fertigung von Türanlagen mit Laibungsmontage erfolgt nach vorherigem Aufmaß.

Ausführung gemäß
Ausführungshinweise zu den Metallbauarbeiten
Ausführung gemäß bzw. analog Zeichnung Nr.
EBK_DE_430_002, Detail IT.301
*EB 9.1.2 HPL-Innentür ais Holzwerkstoff_IT.302*
HPL-Innentür aus Holzwerkstoff, HDF Türblatt mit wandbündiger Schattennutzarge aus Aluminium. Nassraumtür

Innentürblatt, einflüglig, Türblatt ungefälzt stumpf anschlagend, aus Holzwerkstoff (HDF),
PUR-Anleimer an der Türblattunterkante
Türblattdicke 42 mm
mit 2 Stück 3D-verstellbaren Einfräsbändern je Türflügel.
mit Fußspalt ca. 10mm
Oberfläche des Türblattes einschl. der Schmalflächen aus Kunststoff, Decklage aus HPL 0,8/0,9 mm, geprüft nach DIN EN 438, Farbton RAL Verkehrsweiss 901 bzw. gem. Bemusterung

Schattennutzarge aus Aluminium, mit Grundzarge und Aluminium-Strangpressprofilen für die wandbündige Montage mit umlaufender Schattennut 10mm,
Dicke 3mm, Sicke ca, 18mm, Spiegelbreite bandseitig ca. 43mm, bandgegenseitig 58mm,
Zargengehrungen nicht sichtbar verschraubt und geklebt, für einen ungefälzten Türflügel,
alle Kanten R=0,5mm.
Stöße fugenlos
Zargen für Einbau in Leichtbauwand ohne Bodeneinstand.
Zargentiefe ca. 150 mm (Trockenbauwand 125mm einschließlich Wandbekleidung)

Sämtliche sichtbaren Oberflächen pulverbeschichtet im RAL-Farbton der RAL Design Farbfamilie 180 oder 190; durch Bemusterung festzulegen z.B. RAL 190 70 10 Marmorgrün
Ausführung gem. EB 0.1.2 - Pulverbeschichtung RAL Grün

Türbändern nach DIN EN 1935 als 3-teilige, 3D-verstellbare Rollenbänder aus Edelstahl, Dimensionierung und Anzahl nach statischer Erfordernis.

Einbau oberflächenbündig in oberflächenfertige Trockenbauwand, an verstärkten Trockenbauprofilen im Bereich der Türöffnung.

Sämtliche Innentürkonstruktion mit folgenden bauphysikalischen Anforderungen:
Beanspruchungsgruppe 4 (E) nach DIN EN 1192
Klimaklasse Prüfklima b nach DIN EN 1121

Die Montage der Türflügel erfolgt in Abhängigkeit vom Bauablauf zeitversetzt.

Die Fertigung von Türanlagen mit Laibungsmontage erfolgt nach vorherigem Aufmaß.

Ausführung gemäß
Ausführungshinweise zu den Metallbauarbeiten
Ausführung gemäß bzw. analog Zeichnung Nr.
EBK_DE_430_002, Detail IT.302
*EB 9.1.3 Innentüranlagen als Stahlblechtür Edelstahl_IT.158*
Innentür aus Stahlblech, Edelstahlblech, mit wandbündiger Schattennutzarge aus Edelstahl.

Innentürblatt, einflüglig, Edelstahlblech mit Blechdicht 1,0mm, Türblatt stumpf anschlagend, Türblattdicke 62 mm,
Edelstahlblockzarge für stumpfen Einbau mit Schattennut, Zargentiefe ca. 100 bis ca. 300mm gem. Einbausituation LV-Position, alle sichtbare Oberflächen Edelstahl, gebürstet

Türbändern nach DIN EN 1935 als 3-teilige, 3D-verstellbare Rollenbänder aus Edelstahl, Dimensionierung und Anzahl nach statischer Erfordernis.

Montage als Laibungsmontage, oberflächenbündig in oberflächenfertige Innenwand,
Befestigungsuntergrund und Wandstärke gem. Angabe
LV-Position. Bei Trockenbauwand an bauseitig verstärkte Trockenbauprofilen im Bereich der Türöffnung.

Sämtliche Innentürkonstruktion mit folgenden bauphysikalischen Anforderungen:
Beanspruchungsgruppe 3 (S) nach DIN EN 1192
Klimaklasse Prüfklima b nach DIN EN 1121

Die Montage der Türflügel erfolgt in Abhängigkeit vom Bauablauf zeitversetzt.

Die Fertigung von Türanlagen mit Laibungsmontage erfolgt nach vorherigem Aufmaß.

Ausführung gemäß
Ausführungshinweise zu den Metallbauarbeiten
Ausführung gemäß bzw. analog Zeichnung Nr.
EBK_DE_430_002, Detail IT.158
*EB 9.1.4 Innentüranlagen als Stahlblechtür Edelstahl mit Bullauge_IT.159*
Innentür aus Stahlblech, Edelstahlblech, mit wandbündiger Schattennutzarge aus Edelstahl

Ausführung analog
EB 9.1.3 Innentüranlagen als Stahlblechtür Edelstahl

jedoch mit runden Bullauge, Durchmesser 450 mm, Verglasung VSG 8mm

Ausführung gemäß
Ausführungshinweise zu den Metallbauarbeiten
Ausführung gemäß bzw. analog Zeichnung Nr.
EBK_DE_430_002, Detail IT.159
*EB 9.1.5 Innentüranlagen als Stahlblechtür Edelstahl, luftdicht_IT.192*
Innentür aus Stahlblech, Edelstahlblech, 4-seitig umlaufender Zarge, in luftdichter Ausführung.

Innentürblatt, einflüglig, Edelstahlblech mit Blechdicht 1,0mm, Türblatt gefälzt einschlagend, Türblattdicke 62 mm,
Edelstahlblockzarge für gefälzten Einbau, Zargentiefe ca. 130 bis ca. 300mm gem. Einbausituation LV-Position,
alle sichtbare Oberflächen Edelstahl, gebürstet

Türbändern nach DIN EN 1935 als 3-teilige, 3D-verstellbare Rollenbänder aus Edelstahl, Dimensionierung und Anzahl nach statischer Erfordernis.

Montage als Laibungsmontage, oberflächenbündig in oberflächenfertige Wand,
Befestigungsuntergrund und Wandstärke gem. Angabe
LV-Position. Bei Trockenbauwand an verstärkten Trockenbauprofilen im Bereich der Türöffnung.

Sämtliche Innentürkonstruktion mit folgenden bauphysikalischen Anforderungen:
Beanspruchungsgruppe 3 (S) nach DIN EN 1192
Luftdurchlässigkeit Klasse 4 DIN EN 12207

Die Montage der Türflügel erfolgt in Abhängigkeit vom Bauablauf zeitversetzt.

Die Fertigung von Türanlagen mit Laibungsmontage erfolgt nach vorherigem Aufmaß.

Ausführung gemäß
Ausführungshinweise zu den Metallbauarbeiten
Ausführung gemäß bzw. analog Zeichnung Nr.
EBK_DE_430_002, Detail IT.192

*Hinweis: Ausführungshinweis Innentüranalgen sonstiges - Titel 9.1*
Nachfolgende Positionen beschreiben Türanlagen als
Ganzglas- / HPL- und Edelstahl-Innentüren, einschl. Türtechnik.

Ausführung gemäß
Ausführungshinweise zu den Metallbauarbeiten
sowie Ausführung gemäß Einzelbeschreibung Nr.
EB 9.1.1 Innentüranlage als Ganzglastür (Dusche)_IT.301
EB 9.1.2 HPL-Innentür ais Holzwerkstoff_IT.302
EB 9.1.3 Innentüranlagen als Stahlblechtür Edelstahl_IT.158
EB 9.1.4 Innentüranlagen als Stahlblechtür Edelstahl mit Bullauge_IT.159
EB 9.1.5 Innentüranlagen als Stahlblechtür Edelstahl, luftdicht_IT.192

**9.1.10 Innentürelement Ganzglastür einflg. B 750 mm H 2250 mm_IT.301**
Innentürelement, als Ganzglas-Nassraumtür mit wandbündiger Schattennutzarge aus Aluminium, einflügelig.

Breite (Rohbaumaß): 750 mm
Höhe (Rohbaumaß): 2250 mm
Lichte Durchgangs-Breite: mind. 550 mm

Für folgende Komponenten der Türtechnik ist die Türanlage vorzurichten:
WC-Riegelschloss

Tür Nr.
TU_AN E.128.04
TU_AN E.129.04
TU_AS E.109f.01
TU_AS E.111f.01
TU_AS E.115f.01
TU_AS E.117f.01
TU_AS E.130.02
TU_AS E.131.03
TU_EW U.104.03
TU_EW U.105.03
TU_EW U.105.05
TU_EW U.106.04
TU_EW U.107.03
TU_EW U.107.05
TU_EW U.109.03
TU_EW U.109.05
TU_EW U.110.03
TU_EW U.110.05
TU_EW U.112f.02
TU_EW U.112f.04
TU_EW U.113f.02
TU_EW U.113f.04
TU_EW U.114f.02
TU_EW U.114f.04
TU_EW U.116f.02
TU_EW U.116f.04
TU_EW U.117f.02
TU_EW U.123.04
TU_EW U.124.03
TU_EW U.124.05
TU_EW U.163.03
TU_EW U.163.05
TU_EW U.173.03
TU_EW U.173.04

Ausführung gemäß bzw. analog Zeichnung Nr.
430_DE002, Detail IT.301
sowie gemäß Einzelbeschreibung
EB 9.1.1 Innentüranlage als Ganzglastür (Dusche)
Menge: 34,000 St
DIN276_18: 344

**9.1.20 Innentürelement HPL-Tür einflg. B 750 mm H 2250 mm_IT.302.**
Innentürelement als HPL-Tür aus Holzwerkstoff, mit wandbündiger Schattennutzarge aus Aluminium, einflügelig, Nassraumtür.

Breite (Rohbaumaß): 750 mm
Höhe (Rohbaumaß): 2250 mm
Lichte Durchgangs-Breitel: mind. 550 mm

Für folgende Komponenten der Türtechnik ist die Türanlage vorzurichten:
WC-Riegelschloss

Tür Nr.
TU_AN E.108f.01
TU_AS E.110f.01
TU_AS E.114f.01
TU_AS E.116f.01
TU_AS E.130.03
TU_AS E.131.02
TU_EW U.102.02
TU_EW U.102.08
TU_EW U.102.10
TU_EW U.104.04
TU_EW U.105.04
TU_EW U.106.03
TU_EW U.107.04
TU_EW U.109.04
TU_EW U.110.04
TU_EW U.112f.03
TU_EW U.113f.03
TU_EW U.114f.03
TU_EW U.116f.03
TU_EW U.117f.03
TU_EW U.123.03
TU_EW U.124.04
TU_EW U.163.02
TU_EW U.163.06
TU_EW U.165.02
TU_EW U.165.08
TU_EW U.171.02
TU_EW U.171.07
TU_EW U.173.02
TU_EW U.173.05

Ausführung gemäß bzw. analog Zeichnung Nr.
430_DE002, Detail IT.302
sowie gemäß Einzelbeschreibung
EB 9.1.2 HPL-Innentür ais Holzwerkstoff
Menge: 30,000 St
DIN276_18: 344

**9.1.30 Innentürelement HPL-Tür einflg. B 750 mm H 2250 mm_IT.302**
Innentürelement als HPL-Tür wie in Vorposition 9.1.20 beschrieben, jedoch

Für folgende Komponenten der Türtechnik ist die Türanlage vorzurichten:
Profilzylinderschloss
Obentürschließer Bandgegenseite

Tür Nr.
TU_EW U.102.16
Menge: 1,000 St
DIN276_18: 344

**9.1.40 Innentürelement Stahlblech Edelstahl einflg. B 750 H 2250mm_IT.158**
Innentürelement als Stahlblech-Edelstahl-Tür mit wandbündiger Blockzarge aus Edelstahl mit Schattennut, einflügelig.

Breite (Rohbaumaß): 750 mm
Höhe (Rohbaumaß): 2250 mm
Lichte Durchgangs-Breite‑: mind. 550 mm

Montage als Laibungsmontage, oberflächenbündig in Trockenbauwand ca. 150 mm.

Für folgende Komponenten der Türtechnik ist die Türanlage vorzurichten:
WC-Riegelschloss

Tür Nr.
TU_AN E.128.03
TU_AN E.129.03

Ausführung gemäß bzw. analog Zeichnung Nr.
EBK_DE_430_002, Detail IT.158
sowie gemäß Einzelbeschreibung
EB 9.1.3 Innentüranlagen als Stahlblechtür Edelstahl
Menge: 2,000 St
DIN276_18: 344

**9.1.50 Innentürelement Stahlblech Edelstahl einflg. B 1050 H 2250mm 27dB_IT.158**
Innentürelement als Stahlblech-Edelstahl-Tür wie in Vorposition 9.1.40 beschrieben, jedoch

mit absenkbarer Bodendichtung
Breite (Rohbaumaß): 1.050 mm
Lichte Durchgangs-Breite: mind. 800 mm

weiteren bauphysikalischen Anforderungen:
bewertetes Schalldämm-Maß DIN 4109 Rw 27 dB

Tür Nr.
TU_AN E.129.01
TU_AN E.129.02
Menge: 2,000 St
DIN276_18: 344

**9.1.60 Innentürelement Stahlblech Edelstahl einflg. B 885 H 2250mm_IT.158**
Innentürelement als Stahlblech-Edelstahl-Tür mit wandbündiger Blockzarge aus Edelstahl mit Schattennut, einflügelig.

Breite (Rohbaumaß): 885 mm
Höhe (Rohbaumaß): 2250 mm

Montage als Laibungsmontage, oberflächenbündig in Trockenbauwand ca. 100 mm.

Für folgende Komponenten der Türtechnik ist die Türanlage vorzurichten:
Profilzylinderschloss

Tür Nr.
TU_AN E.517f.02
TU_AN E.517f.03

Ausführung gemäß bzw. analog Zeichnung Nr.
EBK_DE_430_002, Detail IT.158
sowie gemäß Einzelbeschreibung
EB 9.1.3 Innentüranlagen als Stahlblechtür Edelstahl
Menge: 2,000 St
DIN276_18: 344

**9.1.70 Innentürelement Stahlblech Edelstahl einflg. B 1050 H 2250mm_IT.158**
Innentürelement als Stahlblech-Edelstahl-Tür wie in Vorposition 9.1.60 beschrieben, jedoch

Breite (Rohbaumaß): 1.050 mm
Lichte Durchgangs-Breite: mind. 800 mm

Montage als Laibungsmontage, oberflächenbündig in Trockenbauwand ca. 150 mm.

zusätzlich vorgerichtet für
mechanischen Türfeststeller Bodenmontage

Tür Nr.
TU_AN E.138.01
TU_AN E.156.01
Menge: 2,000 St
DIN276_18: 344

**9.1.80 Innentürelement Stahlblech Edelstahl einflg. B 1050 H 2250mm_IT.158**
Innentürelement als Stahlblech-Edelstahl-Tür wie in Vorposition 9.1.60 beschrieben, jedoch

Breite (Rohbaumaß): 1.050 mm

Montage als Laibungsmontage, oberflächenbündig in Trockenbauwand ca. 150 mm.

zusätzlich vorgerichtet für
Obentürschließer Gegenbandseite
mechanischer Türfeststeller Bodenmontage

Tür Nr.
TU_AN E.139.01
Menge: 1,000 St
DIN276_18: 344

**9.1.90 Innentürelement Stahlblech Edelstahl einflg. B 1050 H 2250mm_IT.158**
Innentürelement als Stahlblech-Edelstahl-Tür wie in Vorposition 9.1.60 beschrieben, jedoch

Breite (Rohbaumaß): 1.050 mm

Montage als Laibungsmontage, oberflächenbündig in Stahlbetonwand ca. 300 mm.

Tür Nr.
TU_AN E.517f.01
Menge: 1,000 St
DIN276_18: 344

**9.1.100 Innentürelement Stahlblech Edelstahl einflg. B 1050 H 2250mm 27dB_IT.158**
Innentürelement als Stahlblech-Edelstahl-Tür wie in Vorposition 9.1.60 beschrieben, jedoch

mit absenkbarer Bodendichtung
Breite (Rohbaumaß): 1.050 mm

weiteren bauphysikalischen Anforderungen:
bewertetes Schalldämm-Maß DIN 4109 Rw 27 dB

Tür Nr.
TU_AN E.128.01
TU_AN E.128.02
Menge: 2,000 St
DIN276_18: 344

**9.1.110 Innentürelement Stahlblech Edelstahl einflg. B 1200 H 2260mm_IT.158**
Innentürelement als Stahlblech-Edelstahl-Tür mit wandbündiger Blockzarge aus Edelstahl mit Schattennut, einflügelig.

Breite (Rohbaumaß): 1.200 mm
Höhe (Rohbaumaß): 2260 mm
Lichte Durchgangs-Breite: mind. 1.000 mm

Montage als Laibungsmontage, oberflächenbündig in Stahlbetonwand ca. 300 mm.

Für folgende Komponenten der Türtechnik ist die Türanlage vorzurichten:
Profilzylinderschloss
Obentürschließer Gegenbandseite
mechanischer Türfeststeller Wandmontage

Tür Nr.
TU_AN E.151.01
TU_AN E.152.01

Ausführung gemäß bzw. analog Zeichnung Nr.
EBK_DE_430_002, Detail IT.158
sowie gemäß Einzelbeschreibung
EB 9.1.3 Innentüranlagen als Stahlblechtür Edelstahl
Menge: 2,000 St
DIN276_18: 344

**9.1.120 Innentürelement Stahlblech Edelstahl einflg. B 1200 H 2260mm_IT.158**
Innentürelement als Stahlblech-Edelstahl-Tür wie in Vorposition 9.1.110 beschrieben, jedoch

Montage als Laibungsmontage, oberflächenbündig in Trockenbauwand ca. 150 mm.

Tür Nr.
TU_AN E.155.01
Menge: 1,000 St
DIN276_18: 344

**9.1.130 Innentürelement Stahlblech Edelstahl einflg. B 1050 H 2250mm_IT.158**
Innentürelement als Stahlblech-Edelstahl-Tür mit wandbündiger Blockzarge aus Edelstahl, einflügelig.

Breite (Rohbaumaß): 1.050 mm
Höhe (Rohbaumaß): 2250 mm
Lichte Durchgangs-Breite: mind. 800 mm

Montage als Laibungsmontage, oberflächenbündig in Trockenbauwand ca. 125 mm.

Für folgende Komponenten der Türtechnik ist die Türanlage vorzurichten:
WC-Riegelschloss

Tür Nr.
TU_PL E.106f.08
TU_PL E.106f.09

Ausführung gemäß bzw. analog Zeichnung Nr.
EBK_DE_430_002, Detail IT.158
sowie gemäß Einzelbeschreibung
EB 9.1.3 Innentüranlagen als Stahlblechtür Edelstahl
Menge: 2,000 St
DIN276_18: 344

**9.1.140 Innentürelement Stahlblech Edelstahl einflg. B 1350 H 2260mm Notausgang_IT.158**
Innentürelement als Stahlblech-Edelstahl-Tür mit wandbündiger Blockzarge aus Edelstahl, einflügelig, als Notausgang

Breite (Rohbaumaß): 1.350 mm
Höhe (Rohbaumaß): 2260 mm
Lichte Durchgangs-Breite: mind. 1.050 mm

Montage als Laibungsmontage, oberflächenbündig in Stahlbetonwand ca. 300 mm.

Für folgende Komponenten der Türtechnik ist die Türanlage vorzurichten:
Profilzylinderschloss
Notausgangsverschluss DIN EN 179 Typ A Drücker-Betätigung mit Panikfunktion

Tür Nr.
TU_PL E.106f.01

Ausführung gemäß bzw. analog Zeichnung Nr.
EBK_DE_430_002, Detail IT.158
sowie gemäß Einzelbeschreibung
EB 9.1.3 Innentüranlagen als Stahlblechtür Edelstahl
Menge: 1,000 St
DIN276_18: 344

**9.1.150 Innentürelement Stahlblech Edelstahl einflg. B 1200 H 2260mm_IT.159**
Innentürelement als Stahlblech-Edelstahl-Tür, mit rundem Bullauge, wandbündiger Blockzarge aus Edelstahl mit Schattennut, einflügelig.

Breite (Rohbaumaß): 1.200 mm
Höhe (Rohbaumaß): 2250 mm
Lichte Durchgangs-Breite: mind. 1.000 mm

Montage als Laibungsmontage, oberflächenbündig in Trockenbauwand ca. 150 mm.

Für folgende Komponenten der Türtechnik ist die Türanlage vorzurichten:
Profilzylinderschloss

Tür Nr.
TU_AN E.140.02
TU_AN E.141.02

Ausführung gemäß bzw. analog Zeichnung Nr.
EBK_DE_430_002, Detail IT.159
sowie gemäß Einzelbeschreibung
EB 9.1.4 Innentüranlagen als Stahlblechtür Edelstahl mit Bullauge
Menge: 2,000 St
DIN276_18: 344

**9.1.160 Innentürelement Stahlblech Edelstahl einflg. B 1200 H 2260mm_IT.159**
Innentürelement als Stahlblech-Edelstahl-Tür wie in Vorposition 9.1.150 beschrieben, jedoch

weiterhin vorzurichten für:
Notausgangsverschluss DIN EN 179 Typ A Drücker-Betätigung mit Panikfunktion

Tür Nr.
TU_AN E.140.01
TU_AN E.141.01
Menge: 2,000 St
DIN276_18: 344

**9.1.170 Innentürelement Stahlblech Edelstahl einflg. B 1200 H 2260mm_IT.159**
Innentürelement als Stahlblech-Edelstahl-Tür wie in Vorposition 9.1.150 beschrieben, jedoch

weiterhin vorzurichten für:
mechanischer Türfeststeller Wandmontage

Tür Nr.
TU_AN E.149.01
Menge: 1,000 St
DIN276_18: 344

**9.1.180 Innentürelement Stahlblech Edelstahl einflg. B 1050 H 2260mm 32 dB_IT.159**
Innentürelement als Stahlblech-Edelstahl-Tür, mit rundem Bullauge, wandbündiger Blockzarge aus Edelstahl mit Schattennut, einflügelig, mit absenkbarer Bodendichtung.

Breite (Rohbaumaß): 1.050 mm
Höhe (Rohbaumaß): 2250 mm
Lichte Durchgangs-Breite: mind. 800 mm

Montage als Laibungsmontage, oberflächenbündig in Trockenbauwand ca. 150 mm.

weitere bauphysikalischen Anforderungen:
bewertetes Schalldämm-Maß DIN 4109 Rw 32 dB

Für folgende Komponenten der Türtechnik ist die Türanlage vorzurichten:
Profilzylinderschloss

Tür Nr.
TU_AN E.147.01

Ausführung gemäß bzw. analog Zeichnung Nr.
EBK_DE_430_002, Detail IT.159
sowie gemäß Einzelbeschreibung
EB 9.1.4 Innentüranlagen als Stahlblechtür Edelstahl mit Bullauge
Menge: 1,000 St
DIN276_18: 344

**9.1.190 Innentürelement Stahlblech Edelstahl einflg. B 1200 H 2260mm 37 dB_IT.159**
Innentürelement als Stahlblech-Edelstahl-Tür, mit rundem Bullauge, wandbündiger Blockzarge aus Edelstahl mit Schattennut, einflügelig, mit absenkbarer Bodendichtung,
Verglasung in verspiegelter Ausführung.

Breite (Rohbaumaß): 1.200 mm
Höhe (Rohbaumaß): 2.260 mm
Lichte Durchgangs-Breite: mind. 800 mm

Montage als Laibungsmontage, oberflächenbündig in Stahlbetonwand ca. 300 mm.

weitere bauphysikalischen Anforderungen:
bewertetes Schalldämm-Maß DIN 4109 Rw 32 dB

Die Leistung versteht sich einschl. der Vorrichtung, Montage, betriebsfertiger Verkabelung und Anschluss folgender bauseitig zur Verfügung gestellten Komponenten der Türtechnik:
verdeckt liegender Kabelübergang,
1 Magnetkontakt

Für folgende Komponenten der Türtechnik ist die Türanlage vorzurichten:
Profilzylinderschloss
Obentürschließer Gegenbandseite mit Gleitschine

Tür Nr.
TU_AN E.144.01

Ausführung gemäß bzw. analog Zeichnung Nr.
EBK_DE_430_002, Detail IT.159
sowie gemäß Einzelbeschreibung
EB 9.1.4 Innentüranlagen als Stahlblechtür Edelstahl mit Bullauge
Menge: 1,000 St
DIN276_18: 344

**9.1.200 Innentürelement Stahlblech Edelstahl einflg. B 1050 H 2250mm_IT.192**
Innentürelement als Stahlblech-Edelstahl-Tür mit 4-seitig wandbündiger Blockzarge aus Edelstahl für gefältzen Einbau, einflügelig, in luftdichter Ausführung.

Breite (Rohbaumaß): 1.050 mm
Höhe (Rohbaumaß): 2250 mm
Lichte Durchgangs-Breite: mind. 800 mm

Montage als Laibungsmontage, oberflächenbündig in Trockenbauwand ca. 125 mm. Einschließlich Ausführung 4-seitig luftdichter Anschlussfugen.

Für folgende Komponenten der Türtechnik ist die Türanlage vorzurichten:
WC-Riegelschloss

Tür Nr.
TU_PL E.106f.07

Ausführung gemäß bzw. analog Zeichnung Nr.
EBK_DE_430_002, Detail IT.192
sowie gemäß Einzelbeschreibung
EB 9.1.5 Innentüranlagen als Stahlblechtür Edelstahl luftdicht
Menge: 1,000 St
DIN276_18: 344

**9.1.210 Innentürelement Stahlblech Edelstahl einflg. B 1050 H 2250mm_IT.192**
Innentürelement als Stahlblech-Edelstahl-Tür mit 4-seitig wandbündiger Blockzarge aus Edelstahl für gefältzen Einbau, einflügelig, in luftdichter Ausführung.

Breite (Rohbaumaß): 1.050 mm
Höhe (Rohbaumaß): 2260 mm
Lichte Durchgangs-Breite: mind. 800 mm

Montage als Laibungsmontage, oberflächenbündig in Trockenbauwand ca. 125 mm. Einschließlich Ausführung 4-seitig luftdichter Anschlussfugen.

Die Leistung versteht sich einschl. der Vorrichtung, Montage, betriebsfertiger Verkabelung und Anschluss folgender bauseitig zur Verfügung gestellten Komponenten der Türtechnik:
verdeckt liegender Kabelübergang,
Motorschloss wechselseitig mit Nottaster außen bzw. beidseitig
1 Magnetkontakt
1 Riegelkontakt

Für folgende Komponenten der Türtechnik ist die Türanlage vorzurichten:

Tür Nr.
TU_PL E.106f.02
TU_PL E.106f.03
TU_PL E.106f.04

Ausführung gemäß bzw. analog Zeichnung Nr.
EBK_DE_430_002, Detail IT.192
sowie gemäß Einzelbeschreibung
EB 9.1.5 Innentüranlagen als Stahlblechtür Edelstahl luftdicht
Menge: 3,000 St
DIN276_18: 344

**9.1.220 Innentürelement Stahlblech Edelstahl einflg. B 1050 H 2260mm_IT.192**
Innentürelement als Stahlblech-Edelstahl-Tür mit 4-seitig wandbündiger Blockzarge aus Edelstahl für gefältzen Einbau, einflügelig, in luftdichter Ausführung.

Breite (Rohbaumaß): 1.050 mm
Höhe (Rohbaumaß): 2260 mm
Lichte Durchgangs-Breite: mind. 800 mm

Montage als Laibungsmontage, oberflächenbündig in Mauerwerkswand ca. 240 mm. Einschließlich Ausführung 4-seitig luftdichter Anschlussfugen.

Die Leistung versteht sich einschl. der Vorrichtung, Montage, betriebsfertiger Verkabelung und Anschluss folgender bauseitig zur Verfügung gestellten Komponenten der Türtechnik:
verdeckt liegender Kabelübergang,
Motorschloss (wechselseitig) mit Nottaster außen bzw. innen
2 Magnetkontakte
1 Riegelkontakt

Tür Nr.
TU_PL E.106f.05
TU_PL E.106f.06

Ausführung gemäß bzw. analog Zeichnung Nr.
EBK_DE_430_002, Detail IT.192
sowie gemäß Einzelbeschreibung
EB 9.1.5 Innentüranlagen als Stahlblechtür Edelstahl luftdicht
Menge: 1,000 St
DIN276_18: 344

#### Abschnitt 9.2 Innentürelemente als Schiebetür

DIN276_18: 344

**Ausführungsbeschreibung 8 Einzelbeschreibungen Innen-Schiebetüranlagen - Titel 9.2**
*EB 9.2.1 Innentüranlage als Glas-Schiebetür_IT.801*
Innentüranlage als Ganzglas-Schiebetür, zweiflügelig,
ohne Zarge,

Ganzglas-Türblätter rahmenlos, als Einscheiben-Sicherheitsglas (ESG), satiniertes, eisenoxidarmes Glas, vorgespannt nach DIN EN 12150, Türblattdicke ca. 8mm,
Kantenbearbeitung nach DIN EN 12150-1, als gebrochene und anschließend polierte Kanten,
einschließlich Griffstangenbohrungen für Stangengriff,
Ausführung mit Bodenspalt ca. 10mm,
Nachströmung über Bodenspalt und seitliche Fugen

Laufschiene für gedämpftes Öffnen und Schließen, mit Öffnungsbegrenzer, Abdeckprofil und Endkappen, aus Alumium, grundiert und pulverbeschichtet im Farbton RAL Verkehrsweiss 9016 bzw. gem. Bemusterung.

Sämtliche Innentürkonstruktion mit folgenden bauphysikalischen Anforderungen:
Beanspruchungsgruppe 3 (d) nach DIN EN 1192
Klimaklasse Prüfklima b nach DIN EN 1121

Befestigungsgrund Trockenbauwand, an verstärkten Trockenbauprofilen im Stutz-Bereich der Türöffnung.

Die Montage der Türflügel erfolgt in Abhängigkeit vom Bauablauf zeitversetzt.

Ausführung im Bereich Untergeschoss Umkleiden.

Ausführung gemäß bzw. analog Zeichnung Nr.
EBK_DE_430_003 und gemäß Detail IT.801,
sowie gemäß Ausführungshinweise zu den Metallbauarbeiten
*EB 9.2.2 Innentüranlage Edelstahl-Schiebetür_IT.704*
Innentüranlage als Edelstahl-Schiebetür, motorisch, einflügelig, in flächenbündiger Optik,

Türflügel aus Edelstahlblech mit Blechdicke 1 mm,
Türblattdicke ca. 50mm,
einschließlich Griffbohrungen für Büdelgriff,
mit Edelstahl-Schiebetürzarge, Zargentiefe ca. 150mm, Zargenansichtbreite ca. 50mm, dreiseitig umlaufend, vierfach gekantet, Abwicklung ca. 255 mm, Länge siehe LV-Position,
Ausführung mit Anprallschutz.

Laufschiene hoch abriebfest, leicht austauschbar und geräuschgedämpft, mit integriertem Kabelkanal,
für automatischen Schiebetürantrieb,
Stutzverkleidung aus Edelstahl, einschließlich Unterkonstruktion, zur Einhausung von Laufschine und Antrieb, einseitig seitlich verschlossen, Höhe ca. 70mm, Tiefe ca. 190mm, Länge siehe LV-Position.

Sichtbarte Oberflächen Edelstahl, gebürstet.

Bodenanschluss mit Führungsbolzen an Zarge befestigt.

Anprallschutz: Tür fährt ca. 100mm zurück ab Aussenkante Wandöffnung.

Antrieb:
automatischer, wartungsamer Linear-Schiebetürantrieb 230 V AC, Bauhöhe ca. 70mm, Bautiefe ca. 190mm,
Bedienung über Flächentaster beiseitig, Lieferung und Einbau bauseits durch AN Sicherheit.

Steuerung:
Prozessor für hohe Rechenleistung, multifunktionale Bedieneinheit, elektronische Hinderniserkennung in Schliess- und Öffnungsrichtung, überwachtes, elektro-mechanisches Notöffnungssystem mit Zwei-Motoren-Technik zur selbsttätigen Türöffnung bei Stromausfall im unverriegelten Zustand, bei Notöffnungsbefehlen oder bei Systemfehlern

Sensorik:
Kombimelder mit redundantem Radar-Bewegungsmelder und 3D-Absicherungslichtvorhang, Handschalter manuell (Bedienung per Flächentaster zur Vermeidung  von unerwünschten Öffnungen), Schlüsselschalter
Sicherheitseinrichtung:
Anwesenheitssensor (Absicherung Hauptschliesskante/
Nebenschliesskante), nach DIN 18650 / EN 16005

Sämtliche Innentürkonstruktion mit folgenden bauphysikalischen Anforderungen:
Beanspruchungsgruppe 3 (d) nach DIN EN 1192
Klimaklasse Prüfklima b nach DIN EN 1121

Befestigungsgrund Trockenbauwand, an verstärkten Trockenbauprofilen im Stutz-Bereich der Türöffnung.

Die Montage der Türflügel erfolgt in Abhängigkeit vom Bauablauf zeitversetzt.

Ausführung im Bereich Erdgeschoss Kantine.

Ausführung gemäß
Ausführungshinweise zu den Metallbauarbeiten
Ausführung gemäß bzw. analog Zeichnung Nr.
EBK_DE_430_003 und gemäß Detail IT.704
*EB 9.2.3 Innentüranlage als Edelstahl-Schiebetür mit Bullauge_IT.705*
Innentüranlage als Edelstahl-Schiebetür

Ausführung analog
EB 9.2.2 Innentüranlage als Edelstahl-Schiebetür
Ausführung gemäß bzw. analog Zeichnung Nr.
EBK_DE_430_003, Detail IT.705

jedoch mit runden Bullauge, Durchmesser 450 mm, Verglasung VSG 8mm.
*EB 9.2.4 Innentüranlage als Edelstahl-Schiebetür mit Bullauge, gebogen_IT.706*
Edelstahl-Schiebetüranlage, motorisch, einflügelig, als Sonderkonstruktion in gebogener Ausführung.

Schiebflügel aus Stahlblech, Edelstahlblech mit Blechdicke 1 mm, gebogen Ausfürhung, Türblattdicke ca. 40mm,
einschließlich Griffbohrungen für Büdelgriff, einseitig,
mit runden Bullauge, flächenbündig, Durchmesser 450 mm, Verglasung 2xVSG 6mm, Fugen/Spaltmaß kleiner 8mm (gem. ASR A1.7), Ausführung mit Anprallschutz.

Laufschiene, gebogen. hoch abriebfest, leicht austauschbar und geräuschgedämpft, mit integriertem Kabelkanal und integrierter, verdeckter Dichtungbürste,
für Schiebeflügelgewicht bis ca. 200kg und automatischen Schiebetürantrieb.

Stutzverkleidung, aus gekanteten Edelstahl-Blech, einschließlich Unterkonstruktion, gebogen, zur Einhausung von Laufschine und Antrieb, einseitig seitlich verschlossen, Höhe ca. 670mm, Tiefe ca. 200mm, Länge siehe LV-Position. Einschließlich Agraffenbefestigung zum Ein- und Aushängen der Bleche für Revisionszwecke, Ausführung gem. Detail.

Flurseitig: Sämtliche sichtbaren Oberflächen nasslackbeschichtet, Ausführung gemäß EB 0.1.1 Beschichtungen / Farbkonzept.
Kantinenseitig: slle sichtbarten Oberflächen Edelstahl, gebürstet.

Antrieb:
automatischer, wartungsamer Linear-Schiebetürantrieb 230 V AC, Bauhöhe ca. 150mm, Bautiefe ca. 166mm, Öffnungszeit max. 2 Sekunden, Bedienung per Flächentaster zur Vermeidung von unerwünschten Öffnungen, Flächentaster beiseitig, Lieferung und Einbau bauseits durch AN Sicherheit. Einschließlich Programmschalter (innen).

Steuerung:
Prozessor für hohe Rechenleistung, multifunktionale Bedieneinheit, elektronische Hinderniserkennung in Schliess- und Öffnungsrichtung, überwachtes, elektro-mechanisches Notöffnungssystem mit Zwei-Motoren-Technik zur selbsttätigen Türöffnung bei Stromausfall im unverriegelten Zustand, bei Notöffnungsbefehlen oder bei Systemfehlern

Sensorik:
Kombimelder mit redundantem Radar-Bewegungsmelder und 3D-Absicherungslichtvorhang,

Sicherheitseinrichtung:
Anwesenheitssensor (Absicherung Hauptschliesskante/
Nebenschliesskante), nach DIN 18650 / EN 16005

Sämtliche Innentürkonstruktion mit folgenden bauphysikalischen Anforderungen:
Beanspruchungsgruppe 3 (d) nach DIN EN 1192
Klimaklasse Prüfklima b nach DIN EN 1121

Die Leistung versteht sich einschl. der Vorrichtung, Montage, betriebsfertiger Verkabelung und Anschluss folgender bauseitig zur Verfügung gestellten Komponenten der Türtechnik:
verdeckt liegender Kabelübergang,
1 Magnetkontakt ZKA

Befestigungsgrund Stahlbetonwand.

Die Montage der Türflügel erfolgt in Abhängigkeit vom Bauablauf zeitversetzt.

Ausführung im Bereich Erdgeschoss Kantine.

Ausführung gemäß
Ausführungshinweise zu den Metallbauarbeiten
Ausführung gemäß bzw. analog Zeichnung Nr.
EBK_DE_430_003, Detail IT.706
*EB 9.2.5 Innentüranlage als Rohrrahmen-Glas-Schiebetür_IT.781*
Rohrrahmen-Glas-Schiebetür, einflüglig, in Vorwandmontage bzw. Laibungsmontage, als Notausgang, mit bauaufsichtlicher Zulassung für automatische Schiebetüren in Rettungswegen, abgesichert nach DIN 18650,
Schiebetürflügel als schlankes Leichtrahmen Profilsystem für Einfachverglasung, Profiltiefe 20 mm, Ansichtsbreite 22 mm, Sockelhöhe 80 mm, Verglasung VSG 10mm,
mit 3-seitig umlaufender Türdichtung, mit Klemmschutz,

Bodenanschluss als durchgehende Bodenführung in Bodenschiene aus Aluminium, mit Gleitstück im Schiebeflügel, oberflächenbündig mit OKFF.

Laufschiene hoch abriebfest, leicht austauschbar und geräuschgedämpft, mit integriertem Kabelkanal und integrierter, verdeckter Dichtungsbürst, für automatischen Schiebetürantrieb.
Einschließlich Einhausung (Sturzverkleidung) von Laufschine und Antrieb, seitlich verschlossen, Höhe ca. 100mm, Tiefe ca. 142mm, Länge entsprich Länge Laufschiene gem. LV-Position.
Als mehrfach gekantete Blechverkleidung nicht sichtbar befestigt für einfaches Ein- und Aushängen der Bleche.

Antrieb:
automatischer, wartungsamer Linear-Schiebetürantrieb für Türen in Flucht- und Rettungswegen, mit Redundantantrieben 230V AC, Bauhöhe ca. 100mm, Bautiefe ca. 142mm,
Handschaltung manuell, Bedienung per Flächentaster zur Vermeidung von unerwünschten Öffnungen, Flächentaster beiseitig, sowie Not-Auf Taster Lieferung und Einbau bauseits durch AN Sicherheit.

Steuerung:
Prozessor für hohe Rechenleistung, multifunktionale Bedieneinheit, elektronische Hinderniserkennung in Schliess- und Öffnungsrichtung, überwachtes, elektro-mechanisches Notöffnungssystem mit Zwei-Motoren-Technik zur selbsttätigen Türöffnung bei Stromausfall im unverriegelten Zustand, bei Notöffnungsbefehlen oder bei Systemfehlern,

Sensorik:
Kombimelder mit redundantem Radar-Bewegungsmelder  und 3D-Absicherungslichtvorhang,

Sicherheitseinrichtung:
Anwesenheitssensor (Absicherung Hauptschliesskante/
Nebenschliesskante), nach DIN 18650 / EN 16005

Schloss:
Einsteck-Schiebetür-Motorschloss mit Verrieglung, selbstverriegelnd für Schiebetür (inaktiv), sowie zusätzlich mit Magnetverriegelung, selbstverriegelnd

Innentüranlage mit folgenden bauphysikalischen Anforderungen:
Beanspruchungsgruppe 3 (d) nach DIN EN 1192

Befestigung IT.781a:
Montage als Vorwandmontage, Befestigungsgrund sturzseitig  an rückwärtiger Stahlbeton-Wand, sowie Befestigungsgrund 2-seitig an Stahl-Unterkonstruktion.

Einschließlich Stahl-Unterkonstruktion aus zusammengesetzten, geschweißten, scharfkantigen Stahl-Profilen. 3-seitig umlaufende, geschweißte Rahmenkonstruktion, bestehend aus Laibungs-Profilen beidseitig als Stahl-Rechteckrohr, Länge ca. 2,26m, sowie Sturzprofil als Flachstahl 10mm, Länge ca. 1,18m, jeweils entsprechend der Laibungstiefe der bauseitigen Wandkonstruktion.
Verankerung der Rahmenkonstruktion über das Sturzprofil an Unterseite Stahlbeton-Sturz.

Befestigung IT.781b:
Montage als Vorwandmontage, Befestigungsgrund sturzseitig  an rückwärtiger verstärkter Trockenbau-Wand, sowie Befestigungsgrund 2-seitig an Stahl-Unterkonstruktion.

Einschließlich Stahl-Unterkonstruktion aus zusammengesetzten, geschweißten, scharfkantigen Stahl-Profilen. 3-seitig umlaufende, geschweißte Rahmenkonstruktion, bestehend aus Laibungs-Profilen beidseitig als Stahl-Rechteckrohr, sowie Sturzprofil als Flachstahl 10mm, jeweils entsprechend der Laibungstiefe der bauseitigen Wandkonstruktion.
Verankerung der Rahmenkonstruktion über das Sturzprofil an Unterseite verstärkter Trockenbau-Sturz, sowie beidseitig, nicht sichtbar an verstärkte Trockenbau-Laibungen.

Abmessungen der Stahlprofile einschließlich Art und Anzahl der
Befestigungen nach statischer Erfordernis.

Alle sichtbaren Oberflächen nasslackbeschichtet, Ausführung gemäß EB 0.1.2 - Pulverbeschichtung RAL Grün

Die Montage der Türflügel erfolgt in Abhängigkeit vom Bauablauf zeitversetzt.

Ausführung im Bereich Erdgeschoss PL Postannahme / Annahme Wahrenanlieferung.

Ausführung gemäß
Ausführungshinweise zu den Metallbauarbeiten
Ausführung gemäß bzw. analog Zeichnung Nr.
EWB_DE430_004, Detail IT.781a / IT.781b
*EB 9.2.6 Innentüranlage als Rohrrahmen-Glas-Schiebetür_IT.782*
Rohrrahmen-Glas-Schiebetür, einflüglig, in Vorwandmontage,
Schiebetürflügel als schlankes Leichtrahmen Profilsystem für Einfachverglasung, Profiltiefe 20 mm, Ansichtsbreite 22 mm, Sockelhöhe 80 mm, Verglasung VSG 10mm,
mit 3-seitig umlaufender Türdichtung, mit Klemmschutz,

Bodenanschluss als durchgehende Bodenführung in Bodenschiene aus Aluminium, mit Gleitstück im Schiebeflügel, oberflächenbündig mit OKFF.

Laufschiene hoch abriebfest, leicht austauschbar und geräuschgedämpft, mit integriertem Kabelkanal und integrierter, verdeckter Dichtungsbürst, für automatischen Schiebetürantrieb.
Einschließlich Einhausung (Sturzverkleidung) von Laufschine und Antrieb, seitlich verschlossen, Höhe ca. 100mm, Tiefe ca. 100mm, Länge entsprich Länge Laufschiene gem. LV-Position.
Als mehrfach gekantete Blechverkleidung nicht sichtbar befestigt für einfaches Ein- und Aushängen der Bleche.

Antrieb:
automatischer, wartungsamer Linear-Schiebetürantrieb, bei Tür in Flucht- und Rettungswegen mit Redundantantrieben 230V AC
Bauhöhe ca. 100mm, Bautiefe ca. 142mm,
230V-Anschluss für Antrieb und Bedientaster,
einsch. türeigene USV zur Überbrückung bis Aufschaltung auf Sicherheitsstrom mit ca. 15 Minuten-Puffer.

Steuerung:
Prozessor für hohe Rechenleistung, multifunktionale Bedieneinheit, elektronische Hinderniserkennung in Schliess- und Öffnungsrichtung, überwachtes, elektro-mechanisches Notöffnungssystem mit Zwei-Motoren-Technik zur selbsttätigen Türöffnung bei Stromausfall im unverriegelten Zustand, bei Notöffnungsbefehlen oder bei Systemfehlern,

Einschließlich Vorrichtung für An-/Übersteuerung ab Tresen & Wache Nord.

Sensorik:
Kombimelder mit redundantem Radar-Bewegungsmelder  und 3D-Absicherungslichtvorhang,

Sicherheitseinrichtung:
Anwesenheitssensor (Absicherung Hauptschliesskante/
Nebenschliesskante), nach DIN 18650 / EN 16005

Schloss:
Einsteck-Schiebetür-Motorschloss mit Verrieglung, selbstverriegelnd für Schiebetür,
bei Schiebetür mit Rettungsweganforderung zusätzlich mit
Magnetverriegelung, selbstverriegelnd und Motorschloss (inaktiv)

Innentürkonstruktion mit folgenden bauphysikalischen Anforderungen:
Beanspruchungsgruppe 3 (d) nach DIN EN 1192

Befestigung:
Glas-Schiebetür nach oben hin freistehend, ohne Anbindung an ein bauseitiges Bauteil.
Montage als Vorwandmontage, Befestigungsgrund einseitig Stahlbeton, einseitig sowie sturzseitig an Stahl-Unterkonstruktion.

Einschließlich Stahl-Unterkonstruktion aus zusammengesetzten,  geschweißten, scharfkantigen Stahl-Profilen.
Sturz-UK als U-Stahl-Profil ca. 100/165 mm,  Länge ca. 1,795 m, seitlich geschlossen, einschließlich Bohrungen zur Verankerung einseitig an Rohbau sowie einseitig an Laibungs-UK.
Laibungs-UK als Stahl-Kasten-Profil ca. 40/165 mm, Länge ca. 2,61m, mit Fußplatte einschließlich Bohrungen zur Verankerung auf Stahlbeton-Rohdecke, einschließlich aufgeschweißtes Stahl-Winkelprofil als Schiebetür-Anschlag, Länge ca. 2,35m,

Abmessungen der Stahlprofile einschließlich Art und Anzahl der
Befestigungen nach statischer Erfordernis.

Alle sichtbaren Oberflächen nasslackbeschichtet, Ausführung gemäß EB 0.1.1 Beschichtungen / Farbkonzept.

Die Montage der Türflügel erfolgt in Abhängigkeit vom Bauablauf zeitversetzt.

Ausführung im Bereich Erdgeschoss Annex Nord Eingang Besucher / Kontrollstrecke Besucher/Gäste.

Ausführung gemäß
Ausführungshinweise zu den Metallbauarbeiten
Ausführung gemäß bzw. analog Zeichnung Nr.
EWB_DE430_005, Detail IT.782
*EB 9.2.7 Innentüranlage als Rohrrahmenschiebetür mit 2 Seitenfeldern_IT.881*
Rohrrahmen-Glas-Schiebetür, zweiflüglig, mit zwei Seitenfeldern als Festverglasung, als Notausgang, mit bauaufsichtlicher Zulassung für automatische Schiebetüren in Rettungswegen, abgesichert nach DIN 18650,
Schiebtürflügel als schlankes Leichtrahmen Profilsystem für Mehrscheiben-Isolierglas, Profiltiefe 40 mm, Ansichtsbreite 35-60 mm, Sockelhöhe 85 mm, mit 3-seitig umlaufende Türdichtung, mit Schiebetür-Klemmschutz,

Bodenanschluss als durchgehende Bodenführung in Bodenschiene aus Aluminium, mit Gleitstück im Schiebeflügel, oberflächenbündig mit OKFF.

Laufschiene hoch abriebfest, leicht austauschbar und geräuschgedämpft, mit integriertem Kabelkanal und integrierter, verdeckter Dichtungsbürst, für automatischen Schiebetürantrieb.
Einschließlich Sturzverkleidung von Laufschine und Antrieb, seitlich verschlossen, Höhe ca. 150mm, Tiefe ca. 166 / 100mm, Länge entsprich Länge Laufschiene gem. LV-Position. Als mehrfach gekantete Blechverkleidung nicht sichtbar befestigt für einfaches Ein- und Aushängen der Bleche.
Einschließlich zusätzlicher Blechverkleidung auf der Montageseite Höhe ca. 150mm, Tiefe ca. 40mm, Länge entsprich Länge Laufschiene gem. LV-Position.

Antrieb:
automatischer, wartungsamer Linear-Schiebetürantrieb für Türen in Flucht- und Rettungswegen, mit Redundantantrieben 230V AC, für Flügelgewicht bis ca. 200 kg, Bauhöhe ca. 150mm, Bautiefe ca. 166mm,
Handschaltung manuell, Bedienung per Flächentaster zur Vermeidung von unerwünschten Öffnungen, Flächentaster beiseitig, sowie Not-Auf Taster Lieferung und Einbau bauseits durch AN Sicherheit.

Steuerung:
Prozessor für hohe Rechenleistung, multifunktionale Bedieneinheit, elektronische Hinderniserkennung in Schliess- und Öffnungsrichtung, überwachtes, elektro-mechanisches Notöffnungssystem mit Zwei-Motoren-Technik zur selbsttätigen Türöffnung bei Stromausfall im unverriegelten Zustand, bei Notöffnungsbefehlen oder bei Systemfehlern

Sensorik:
Kombimelder mit redundantem Radar-Bewegungsmelder  und 3D-Absicherungslichtvorhang,

Sicherheitseinrichtung:
Anwesenheitssensor (Absicherung Hauptschliesskante/
Nebenschliesskante), nach DIN 18650 / EN 16005

Schloss:
Einsteck-Schiebetür-Motorschloss mit Verrieglung, selbstverriegelnd für Schiebetür (inaktiv), sowie mit
Magnetverriegelung, selbstverriegelnd

Innentürkonstruktion mit folgenden bauphysikalischen Anforderungen:
Beanspruchungsgruppe 3 (d) nach DIN EN 1192
bewertetes Schalldämm-Maß DIN 4109 Rw 32 dB

Verglasung:
Verglasung als Mehrscheiben-Isolierglas, Glasaufbau nach schalltechnischer Erfordernis.

Befestigung:
Montage der Schiebetüranlage als Laibungsmontage, Befestigungsgrund dreiseitig an Stahl-Unterkonstruktion.

Einschließlich Stahl-Unterkonstruktion, Stahlrahmenkonstruktion bestehend aus Sturz-UK und Laibungs-UK, jweils aus zusammengesetzten, geschweißten, scharfkantigen Stahl-Profilen.
Sturz-UK als geschweißtes Stahl-Kasten-Profil ca. 100/200 mm,  mit oberseitig bündig aufgeschweißtem Flachstahl 360/10 mm, jeweils Länge ca. 4,70 m,
einschließlich Bohrungen zur Verankerung an die Laibungs-UK.
Je nach Erfordernis sind zusätzliche Abhängungen der Sturz-UK an die Rohdecke vorzusehen, Abhanghöhe ca. 450mm.
Laibungs-UK als Stahl-U-Profil ca. 100/200 mm, Länge ca. 3,09m, mit geschweißter Fuß- und Kopfplatte einschließlich Bohrungen zur Verankerung auf oben und unten auf Stahlbeton-Rohdecke,
Einseitig einschließlich Stahl-Winkelprofile ca. 20/130mm zur zusätzlichen Verankerung Laibungs-UK an bauseitge Stahlbeton-Wand,
sowie beidseitig einschließlich Stahl-Winkelprofile zur Befestigung Schiebetüranlage an Laibungs-UK.

Abmessungen aller Stahlprofile einschließlich Art und Anzahl der Befestigungen nach statischer Erfordernis.
Die Stahl-Unterkonstruktion ist vorgezogen zu montieren und wird endständig durch Trockenbaukonstruktionen verkleidet.

Alle sichtbare Oberflächen nasslackbeschichtet, Ausführung gemäß EB 0.1.1 - Nasslackbeschichtung Kristall-Grün-Metallic

Die Montage der Türflügel erfolgt in Abhängigkeit vom Bauablauf zeitversetzt.

Ausführung im Bereich 5. Obergeschoss Empfang Heliport.

Ausführung gemäß
Ausführungshinweise zu den Metallbauarbeiten
Ausführung gemäß bzw. analog Zeichnung Nr.
EBK_DE_430_003, Detail IT.881
*EB 9.2.8 Innentüranlage als Rohrrahmenschiebetür ohne Seitenfelder_IT.883*
Rohrrahmen-Glas-Schiebetür, zweiflüglig, in Vorwandmontage, als Notausgang, mit bauaufsichtlicher Zulassung für automatische Schiebetüren in Rettungswegen, abgesichert nach DIN 18650,
Schiebetürflügel als schlankes Leichtrahmen Profilsystem für Einfachverglasung, Profiltiefe 20 mm, Ansichtsbreite 22 mm, Sockelhöhe 80 mm, Verglasung VSG 10mm,
mit 3-seitig umlaufender Türdichtung, mit Klemmschutz,

Bodenanschluss als durchgehende Bodenführung in Bodenschiene aus Aluminium, mit Gleitstück im Schiebeflügel, oberflächenbündig mit OKFF.

Laufschiene hoch abriebfest, leicht austauschbar und geräuschgedämpft, mit integriertem Kabelkanal und integrierter, verdeckter Dichtungsbürst, für automatischen Schiebetürantrieb.

Einschließlich Einhausung von Laufschiene und Antrieb, Höhe ca. 100mm, Tiefe ca. 100 mm, Länge entsprich Länge Laufschiene gem. LV-Position.
Einschließlich Stutzverkleidung, aus gekanteten Aluminium-Blech, Höhe ca. 476mm, Länge ca. 4,60m entspricht Raumbreite, oberflächenbündig mit Einhausung, einschließlich Unterkonstruktion und nicht sichbarer Befestigung an rückwärtiger bauseitiger Trockenbau-Wand bzw. Trockenbau-Abhangdecke. Montage Einhausung und Sturzverkleidung zeitversetzt, Oberfläche pulverbeschichtet gem. EB 0.1.3 - Pulverbeschichtung RAL Weiß

Antrieb:
automatischer, wartungsamer Linear-Schiebetürantrieb für Türen in Flucht- und Rettungswegen, mit Redundantantrieben 230V AC, Bauhöhe ca. 100mm, Bautiefe ca. 142mm,

Steuerung:
Prozessor für hohe Rechenleistung, multifunktionale Bedieneinheit, elektronische Hinderniserkennung in Schliess- und Öffnungsrichtung, überwachtes, elektro-mechanisches Notöffnungssystem mit Zwei-Motoren-Technik zur selbsttätigen Türöffnung bei Stromausfall im unverriegelten Zustand, bei Notöffnungsbefehlen oder bei Systemfehlern,

Sensorik:
Kombimelder mit redundantem Radar-Bewegungsmelder und 3D-Absicherungslichtvorhang,

Sicherheitseinrichtung:
Anwesenheitssensor (Absicherung Hauptschliesskante/
Nebenschliesskante), nach DIN 18650 / EN 16005

Schloss:
Einsteck-Schiebetür-Motorschloss mit Verrieglung, selbstverriegelnd (inaktiv), sowie mit Magnetverriegelung, selbstverriegelnd

Innentüranlage mit folgenden bauphysikalischen Anforderungen:
Beanspruchungsgruppe 3 (d) nach DIN EN 1192

Befestigung:
Montage als Vorwandmontage, Befestigungsgrund dreiseitig umlaufend an verstärkter Trockenbau-Wand.

Bemessung Art und Umfang der Befestigungen nach statischer Erfordernis.

Alle sichtbare Oberflächen nasslackbeschichtet, Ausführung gemäß EB 0.1.1 - Nasslackbeschichtung Kristall-Grün-Metallic

Die Montage der Türflügel erfolgt in Abhängigkeit vom Bauablauf zeitversetzt.

Ausführung im Bereich Erdgeschoss PL Postannahme / Annahme Wahrenanlieferung.

Ausführung gemäß
Ausführungshinweise zu den Metallbauarbeiten
Ausführung gemäß bzw. analog Zeichnung Nr.
EWB_DE430_004, Detail IT.883
*EB 9.2.9 Innentüranlage als Rohrrahmenschiebetür mit 2 Seitenfelder_IT.884*
Rohrrahmen-Glas-Schiebetür, zweiflüglig, mit zwei Seitenfeldern als Festverglasung,
Schiebtürflügel als schlankes Leichtrahmen Profilsystem für Mehrscheiben-Isolierglas, Profiltiefe 40 mm, Ansichtsbreite 35-60 mm, Sockelhöhe 85 mm, mit 3-seitig umlaufende Türdichtung, mit Schiebetür-Klemmschutz,

Bodenanschluss als durchgehende Bodenführung in Bodenschiene aus Aluminium, mit Gleitstück im Schiebeflügel, oberflächenbündig mit OKFF.

Laufschiene hoch abriebfest, leicht austauschbar und geräuschgedämpft, mit integriertem Kabelkanal und integrierter, verdeckter Dichtungsbürst, für automatischen Schiebetürantrieb.

Einschließlich Einhausung von Laufschiene und Antrieb, Höhe ca. 177,5mm, Tiefe ca. 100 / 142 mm, Länge entsprich Länge Laufschiene gem. LV-Position.
Einschließlich Stutzverkleidung, aus zweifach gekanteten Aluminium-Blech, Höhe ca. 177,5 mm, Länge ca. 5,70m entspricht Raumbreite, oberflächenbündig mit Einhausung, einschließlich Unterkonstruktion und nicht sichbarer Befestigung an rückwärtiger Sturz-UK der Schiebetür.

Antrieb:
automatische, wartungsame Linear-Schiebetürantriebe, 230V AC, für Flügelgewicht bis ca. 200 kg, Bauhöhe ca. 100mm, Bautiefe ca. 142mm,

Steuerung:
Prozessor für hohe Rechenleistung, multifunktionale Bedieneinheit, elektronische Hinderniserkennung in Schliess- und Öffnungsrichtung, überwachtes, elektro-mechanisches Notöffnungssystem mit Zwei-Motoren-Technik zur selbsttätigen Türöffnung bei Stromausfall im unverriegelten Zustand, bei Notöffnungsbefehlen oder bei Systemfehlern

Sensorik:
Kombimelder mit redundantem Radar-Bewegungsmelder  und 3D-Absicherungslichtvorhang,

Sicherheitseinrichtung:
Anwesenheitssensor (Absicherung Hauptschliesskante/
Nebenschliesskante), nach DIN 18650 / EN 16005

Schloss:
Einsteck-Schiebetür-Motorschloss mit Verrieglung, selbstverriegelnd für Schiebetür

Innentürkonstruktion mit folgenden bauphysikalischen Anforderungen:
Beanspruchungsgruppe 3 (d) nach DIN EN 1192

Befestigung:
Montage der Schiebetüranlage als Laibungsmontage, Befestigungsgrund dreiseitig an Stahl-Unterkonstruktion.

Einschließlich Stahl-Unterkonstruktion, Stahlrahmenkonstruktion bestehend aus Sturz-UK und Laibungs-UK, jweils aus zusammengesetzten, geschweißten, scharfkantigen Stahl-Profilen.
Sturz-UK als geschweißtes Stahl-Winkel-Profil ca. 180/260 mm, Länge ca. 5,70 m, seitlich jeweils mit Schrägschnitt entsprechend der Grundrisssituation, einschließlich Bohrungen zur Verankerung an den Stahlbeton-Sturz.
Laibungs-UK als mehrteilige Stahl-Konstuktion bestehend aus Stahl-Kastenprofil ca. 60/60 mm und Stahl-U-Profil ca. 100/40 mm, Länge ca. 3,35m, mit geschweißter Fuß- und Kopfplatte einschließlich Bohrungen zur Verankerung oben und unten auf Stahlbeton-Rohdecke, sowie einschließlich Zargenverbreiterung zur Befestigung der Schiebetüranlage an Laibungs-UK. Einschließlich Passleiste im Anschlussbereich zur Stahlbeton-Wand, punkuell verschraubt

Abmessungen aller Stahlprofile einschließlich Art und Anzahl der Befestigungen nach statischer Erfordernis.
Die Stahl-Unterkonstruktion ist vorgezogen zu montieren und wird endständig durch eine abnehmbare Paneelverkleidung verkleidet.

Alle sichtbare Oberflächen nasslackbeschichtet, Ausführung gemäß EB 0.1.1 - Nasslackbeschichtung Kristall-Grün-Metallic

Die Montage der Türanlage erfolgt in Abhängigkeit vom Bauablauf zeitversetzt, sowie in enger Abstimmung mit der Fassadenmontage, sowie der Montage der Regenentwässerung.

Ausführung im Bereich 1. Obergeschoss Flur Übergang Annex Nord.

Ausführung gemäß
Ausführungshinweise zu den Metallbauarbeiten
Ausführung gemäß bzw. analog Zeichnung Nr.
EBK_DE_430_003, Detail IT.884

**9.2.10 Glas-Schiebetür 2-flg. B 1250 mm H 2250 mm_IT.801**
Glas-Schiebetür, satiniert, 2-fgl. ohne Zarge, Wandmontage

Breite (Rohbaumaß): ca. 1.250 mm
Höhe (Rohbaumaß): ca. 2.250 mm
Lichte Durchgangsbreite: mind. 900 mm

Vorgerichtet für Stangengriff, L=600mm, beidseitig.

Tür Nr.
TU_EW U.102.05
TU_EW U.102.09
TU_EW U.102.1.01
TU_EW U.102.13
TU_EW U.163.01
TU_EW U.163.04
TU_EW U.165.01
TU_EW U.165.05
TU_EW U.171.01
TU_EW U.171.08

Ausführung gemäß bzw. analog Zeichnung Nr.
EBK_DE_430_003, Detail IT.801
sowie gemäß Einzelbeschreibung
EB 9.2.1 Innentüranlage als Glas-Schiebetür_IT.801
Menge: 10,000 St
DIN276_18: 344

**9.2.20 Edelstahl-Schiebetür einfl. B 1250 mm H 2250 mm_IT.704**
Edelstahl-Schiebetür, einflüglig, mit autom. Linear-Schiebetürsystem 230V AC,
mit dreiseitg umlaufender Edelstahl-Schiebetürzarge im Laibungsbereich

Breite (Rohbaumaß): ca. 1.250 mm
Höhe (Rohbaumaß): ca. 2.250 mm
Lichte Durchgangsbreite: mind. 1.000 mm
Länge Laufschiene und Sturzverkleidung : ca. 2.160mm,
Länge Edelstahl-Zarge:  Länge ca. 5.750mm (Abwicklung)

Vorgerichtet für Schiebetürgriff als Bügelgriff, L=300mm, beidseitig.

Tür Nr.
TU_AN E.134.01

Ausführung gemäß bzw. analog Zeichnung Nr.
EBK_DE_430_003, Detail IT.704
sowie gemäß Einzelbeschreibung
EB 9.2.2 Innentüranlage Edelstahl-Schiebetür_IT.704
Menge: 1,000 St
DIN276_18: 344

**9.2.30 Edelstahl-Schiebetür einfl. B 1250 mm H 2250 mm mit Bullauge_IT.705**
Edelstahl-Schiebetür, einflüglig, mit dreiseitg umlaufender
Edelstahl-Schiebetürzarge im Laibungsbereich,
mit runden Bullauge, Durchmesser 450 mm, Verglasung VSG 8mm

Breite (Rohbaumaß): ca. 1.250 mm
Höhe (Rohbaumaß): ca. 2.250 mm
Lichte Durchgangsbreite: mind. 1.000 mm
Länge Laufschiene und Sturzverkleidung : ca. 2.160mm,
Länge Edelstahl-Zarge:  Länge ca. 5.750mm (Abwicklung)

Vorgerichtet für Schiebetürgriff als Bügelgriff, L=300mm, beidseitig.

Tür Nr.
TU_AN E.130.01

Ausführung gemäß bzw. analog Zeichnung Nr.
EBK_DE_430_003, Detail IT.705
sowie gemäß Einzelbeschreibung
EB 9.2.3 Innentüranlage als Edelstahl-Schiebetür mit Bullauge_IT.705
Menge: 1,000 St
DIN276_18: 344

**9.2.40 Edelstahl-Schiebetür einfl. B 1700 mm H 2250 mm mit Bullauge, gebogen_IT.706**
Edelstahl-Schiebetür mit Bullauge, einflüglig, gebogen,
Radius ca. 8.155 mm, mit Linear-Schiebetürantrieb 230 V AC,

Breite (Rohbaumaß): ca. 1.700 mm
Höhe (Rohbaumaß): ca. 2.250 mm
Lichte Durchgangs-Breite: mind. 1.500 mm
Länge Laufschiene und Sturzverkleidung : ca. 3.410mm, Radius ca. 8.300 mm

Die Leistung versteht sich einschl. der Vorrichtung, Montage, betriebsfertiger Verkabelung und Anschluss folgender bauseitig zur Verfügung gestellten Komponenten der Türtechnik:
verdeckt liegender Kabelübergang,
1 Magnetkontakt ZKA

Kartenleser Zutrittskontrolle aussen
Flächentaster beidseitig

Befestigungsgrund Stahlbetonwand.

Tür Nr.
TU_AN E.320v.01

Ausführung gemäß bzw. analog Zeichnung Nr.
EBK_DE_430_003, Detail IT.706
sowie gemäß Einzelbeschreibung
EB 9.2.4 Innentüranlage als Edelstahl-Schiebetür mit Bullauge, gebogen_IT.706
Menge: 1,000 St
DIN276_18: 344

**9.2.50 Edelstahl-Schiebetür einfl. B 1540 mm H 2250 mm mit Bullauge, gebogen_IT.706**
Edelstahl-Schiebetür mit Bullauge, einflüglig, gebogen,
Radius ca. 8.155 mm

Breite (Rohbaumaß): ca. 1.540 mm
Höhe (Rohbaumaß): ca. 2.250 mm
Lichte Durchgangs-Breite: mind. 1.500 mm
Länge Laufschiene und Sturzverkleidung : ca. 2.200mm

Tür Nr.
TU_AN E.320v.02

Ausführung gemäß bzw. analog Zeichnung Nr.
430_DE003, Detail IT.706
sowie gemäß Einzelbeschreibung
EB 9.2.4 Innentüranlage als Edelstahl-Schiebetür mit Bullauge, gebogen_IT.706
Menge: 1,000 St
DIN276_18: 344

**9.2.60 Rohrrahmen-Glas-Schiebetür einfl. B 1200 mm H 2260 mm Notausgang_IT.781a**
Rohrrahmen-Glas-Schiebetür einfl., als Notausgang,
mit autom. Linear-Schiebetürsystem mit Redundantantrieben 230V AC, Ausführung gem. AutSchR.,
mit 3-seitig umlaufenden Stahl-Rahmenkonstruktion, bestehend aus Laibungsprofilen beidseitig als Stahl-Rechteckrohr ca. 60 x 310 mm, sowie Sturzprofil als Flachstahl 10mm, Tiefe ca. 310 mm, einschließlich Sturzverkleidung,

Breite (Rohbaumaß): ca. 1.200 mm
Höhe (Rohbaumaß): ca. 2.260 mm
Lichte Durchgangs-Breite: mind. 1.100 mm
Länge Laufschiene und Sturzverkleidung : ca. 2.200mm

Montage als Vorwandmontage, Befestigungsgrund sturzseitig  an rückwärtiger Stahlbeton-Wand ca. 310mm, sowie Befestigungsgrund 2-seitig an Stahl-Unterkonstruktion.

Einschließlich Anbindung an Stele, beidseitig, sowie einschließlich Schlüsseltaster/Programmschalter mit Integration in Stele.

Tür Nr.
TU_PL E.101.01

Ausführung gemäß bzw. analog Zeichnung Nr.
EBK_DE_430_004, Detail IT.781a
sowie gemäß Einzelbeschreibung
EB 9.2.5 Innentüranlage als Rohrrahmen-Glas-Schiebetür_IT.781
Menge: 1,000 St
DIN276_18: 344

**9.2.70 Rohrrahmen-Glas-Schiebetür einfl. B 1200 mm H 2260 mmNotausgang_IT.781b**
Rohrrahmen-Glas-Schiebetür einfl., als Notausgang,
mit autom. Linear-Schiebetürsystem mit Redundantantrieben 230V AC, Ausführung gem. AutSchR.,
mit 3-seitig umlaufenden Stahl-Rahmenkonstruktion, bestehend aus Laibungsprofilen beidseitig als Stahl-Rechteckrohr ca. 60 x 150 mm, sowie Sturzprofil als Flachstahl 10mm, Tiefe ca. 150 mm, einschließlich Sturzverkleidung

Breite (Rohbaumaß): ca. 1.200 mm
Höhe (Rohbaumaß): ca. 2.260 mm
Lichte Durchgangs-Breite: mind. 1.100 mm
Länge Laufschiene und Sturzverkleidung : ca. 2.200mm

Montage als Vorwandmontage, Befestigungsgrund sturzseitig  an rückwärtiger verstärkter Trockenbau-Wand ca. 150mm, sowie Befestigungsgrund 2-seitig an Stahl-Unterkonstruktion.

Einschließlich Anbindung an Stele, beidseitig, sowie einschließlich Schlüsseltaster/Programmschalter mit Integration in Stele.

Tür Nr.
TU_PL E.101.02

Ausführung gemäß bzw. analog Zeichnung Nr.
EBK_DE_430_004, Detail IT.781b
sowie gemäß Einzelbeschreibung
EB 9.2.5 Innentüranlage als Rohrrahmen-Glas-Schiebetür_IT.781
Menge: 1,000 St
DIN276_18: 344

**9.2.80 Rohrrahmen-Glas-Schiebetür einfl. B 1700 mm H 2250 mm_IT.782**
Rohrrahmen-Glas-Schiebetür einflügelig, mit autom. Linear-Schiebetürsystem 230V AC, nach oben hin freistehend, einschließlich Stahl-Unterkonstruktion

Breite (Rohbaumaß): ca. 1.800 mm
Höhe (Rohbaumaß): ca. 2.350 mm
Lichte Durchgangs-Breite: mind. 1.500 mm
Länge Laufschiene und Sturzverkleidung : ca. 3.500mm

Montage als Vorwandmontage, Befestigungsgrund einseitig Stahlbeton, einseitig sowie sturzseitig an Stahl-Unterkonstruktion.

Tür Nr.
TU_AN E.107.02

Ausführung gemäß bzw. analog Zeichnung Nr.
EBK_DE_430_005, Detail IT.782
sowie gemäß Einzelbeschreibung
EB 9.2.6 Innentüranlage als Rohrrahmen-Glas-Schiebetür_IT.782
Menge: 1,000 St
DIN276_18: 344

**9.2.90 Rohrrahmen-Glas-Schiebetür einfl. B 1700 mm H 2250 mm Notausgang_IT.782**
Rohrrahmen-Glas-Schiebetür einfl. als Notausgang,
mit autom. Linear-Schiebetürsystem mit Redundantantrieben 230V AC, Ausführung gem. AutSchR.,
nach oben hin freistehend, einschließlich Stahl-Unterkonstruktion

Breite (Rohbaumaß): 1.800 mm
Höhe (Rohbaumaß): 2.350 mm
Lichte Durchgangs-Breite: mind. 1.500 mm
Länge Laufschiene und Sturzverkleidung : ca. 3.500mm

Montage als Vorwandmontage, Befestigungsgrund einseitig Stahlbeton, einseitig sowie sturzseitig an Stahl-Unterkonstruktion.

Tür Nr.
TU_AN E.107.01

Ausführung gemäß bzw. analog Zeichnung Nr.
EBK_DE_430_005, Detail IT.782
sowie gemäß Einzelbeschreibung
EB 9.2.6 Innentüranlage als Rohrrahmen-Glas-Schiebetür_IT.782
Menge: 1,000 St
DIN276_18: 344

**9.2.100 Rohrrahmen-Glas-Schiebetür mit 2 Seitenfeldern 2-flg. B 4400 mm H 2600mm 37 dB Notausgang_IT.881**
Rohrrahmen Glas-Schiebetür mit zwei Seitenfeldern als Festverglasung, 2-fgl., als Notausgang, je Schiebflügel mit autom. Linear-Schiebetürsystem mit Redundantantrieben 230V AC,  Ausführung gem. AutSchR.,
einschließlich Stahl-Unterkonstruktion

Breite (Wandöffnung Fertigmaß): 4.400 mm
Höhe (Wandöffnung Fertigmaß): 2.600 mm
Höhe (Rohbaumaß): 3.740 mm
Lichte Durchgangs-Breite: mind. 900 mm
Länge Laufschiene und Sturzverkleidung : ca. 3.500mm

Breite Glas-Schiebetüranlage: ca. 4.470 mm
Höhe Glas-Schiebetüranlage: ca. 4.470 mm

Festfeld Breite: ca. 1.200 mm
Glas-Schiebetür Breite ca. 2.070 mm

weitere bauphysikalischen Anforderungen:
bewertetes Schalldämm-Maß DIN 4109 Rw 37 dB

Einschließlich Verkabelung und Montage Schlüsseltaster/Programmschalter, beidseitig in bauseitige Trockenbauwand, neben Schiebtüranlage.

Tür Nr.
TU_AN 5.104.01

Ausführung gemäß bzw. analog Zeichnung Nr.
430_DE003, Detail IT.881
sowie gemäß Einzelbeschreibung
EB 9.2.7 Innentüranlage als Rohrrahmenschiebetür mit 2 Seitenfeldern_IT.881
Menge: 1,000 St
DIN276_18: 344

**9.2.110 Rohrrahmen-Glas-Schiebetür 2-flg. B 2100 mm H 2325mm_IT.883**
Rohrrahmen-Glas-Schiebetür 2-flg. in Vorwandmontage,
je Schiebeflügel mit autom. Linear-Schiebetürsystem mit Redundantantrieben 230V AC, Ausführung mit Klemmschutz

Breite (Rohbaumaß): ca. 2.100 mm
Höhe (Rohbaumaß): ca. 2.325 mm
Lichte Durchgangs-Breite: mind. 1.050 mm
Länge Laufschiene: ca. 4,3m
Länge Sturzverkleidung : ca. 4,6m

Tür Nr.
TU_EW E.339v.01

Ausführung gemäß bzw. analog Zeichnung Nr.
430_DE003, Detail IT.883
sowie analog Einzelbeschreibung
EB 9.2.7 Innentüranlage als Rohrrahmenschiebetür ohne Seitenfelder_IT.883
Menge: 1,000 St
DIN276_18: 344

**9.2.120 Rohrrahmen-Glas-Schiebetür 2-flg. B 2400 mm H 2400mm 27 dB Notausgang_IT.883**
Rohrrahmen-Glas-Schiebetür 2-flg. in Vorwandmontage, als Notausgang, je Schiebeflügel mit autom. Linear-Schiebetürsystem mit Redundantantrieben 230V AC mit integrierter Feststellung und Türschließer,
Ausführung gem. AutSchR.,

Breite (Rohbaumaß): 2.400 mm
Höhe (Rohbaumaß): 2.400 mm
Lichte Durchgangs-Breite: mind. 1.050 mm
Länge Laufschiene: ca. 4,3m
Länge Sturzverkleidung: ca. 4,6m

weitere bauphysikalischen Anforderungen:
bewertetes Schalldämm-Maß DIN 4109 Rw 27 dB,
unter Berücksichtigung des Glasaufbaus entsprechend der schalltechnischer Erfordernis.

Bedienung per Flächentaster einseitig, Flächentaster sowie Not-Auf Taster Lieferung und Einbau bauseits durch AN Sicherheit.

Einschließlich Schlüsseltaster/Programmschalter, einseitig in bauseitige Trockenbauwand, neben Schiebtüranlage.

Tür Nr.
TU_EW E.400v.01

Ausführung gemäß bzw. analog Zeichnung Nr.
430_DE003, Detail IT.883
sowie analog Einzelbeschreibung
EB 9.2.8 Innentüranlage als Rohrrahmenschiebetür ohne Seitenfelder_IT.883
Menge: 1,000 St
DIN276_18: 344

**9.2.130 Rohrrahmen-Glas-Schiebetür mit 2 Seitenfeldern 2-flg. B 5700 mm H 2840mm_IT.884**
Rohrrahmen Glas-Schiebetür mit zwei Seitenfeldern als Festverglasung, 2-fgl., je Schiebeflügel mit autom. Linear-Schiebetürsystem 230V AC, einschließlich Stahl-Unterkonstruktion, Ausführung mit Klemmschutz

Breite (Wandöffnung Fertigmaß): ca. 5.700 mm
Höhe (Wandöffnung Fertigmaß): ca. 2.840 mm
Höhe (Rohbaumaß): ca. 3.350 mm
Lichte Durchgangs-Breite: ca. 2.030,8 mm

Breite Glas-Schiebetüranlage: ca. 4.470 mm
Höhe Glas-Schiebetüranlage: ca. 4.470 mm
Lichte Durchgang Schiebetür
Festfeld Breite: ca. 1.390 mm
Glas-Schiebetür Breite ca. 2.626 mm

Montage als Laibungsmontage, Befestigungsgrund sturzseitig Stahlbeton-Sturz, sowie zweiseitig an Stahl-Unterkonstruktion.

Die Leistung versteht sich einschl. der Vorrichtung, Montage, betriebsfertiger Verkabelung und Anschluss folgender bauseitig zur Verfügung gestellten Komponenten der Türtechnik:
1 Magnetkontakt

Einschließlich Anbindung an Stele, beidseitig, sowie einschließlich Schlüsseltaster/Programmschalter mit Integration in Stele.

Tür Nr.
TU_EW 1.304v.01

Ausführung gemäß bzw. analog Zeichnung Nr.
EBK_DE_430_003, Detail IT.884
sowie analog Einzelbeschreibung
EB 9.2.9 Innentüranlage als Rohrrahmenschiebetür mit 2 Seitenfelder_IT.884
Menge: 1,000 St
DIN276_18: 344

**9.2.140 Paneelverkleidung B 280 mm H 2840 mm**
Paneelverkleidung abnehmbar, als Aluminium-Blechverkleidung, Blechstärke ca. 4mm,  zur Verkleidung seitlich der Rohrrahmen-Glas-Schiebetür der Vorposition 9.2.130,
2-seitig möglichst scharkantig gebogen, jedoch mit unterschiedlichem Biegewinkel entsprechend der seitlichen Anschlusssituation an Rohbau bzw. Schiebtür.
Befestigung nicht sichtbar, einschließlich erforderlicher Unterkonstruktion als Befestigungsgrund,

Abwicklungslänge ca. 280mm
Länge ca. 2840 mm

Ausführung gemäß Detail EBK_DE_430_003, Detail IT.884
Menge: 2,000 St
DIN276_18: 344

#### Abschnitt 9.3 Beschlagarbeiten

DIN276_18: 344

*Hinweis: Ausführungshinweis Beschlagarbeiten - Titel 9.3*
Nachfolgende Pos. beschreiben Beschlagarbeiten für Innentüranlagen aus Titel 9.1 und 9.2

Ausführung gemäß
EB 0.0 Allgemeine Ausführungshinweise Fenster-, Tür- und Toranlagen (Besondere Schnittstellen der Technik-Komponenten)
EB 0.1 Beschichtungen / Farbkonzept
EB 0.2 Motorische Antriebe, Verriegelung und Kontakte
EB 0.4 Schlosstechnik
EB 0.5 Beschläge

*Hinweis: Beschlagarbeiten für einflügelige Ganzglastüren*
Nachfolgende Pos. beschreiben Beschlagarbeiten für einflügelige Ganzglastüren

**9.3.10 Riegelschloss Ganzglastüren WC-Ausf. - bis OZ 9.3.20**
für Ganzglastüren, WC-Ausführung (Badschloss),1tourig, für einflügelige Tür,

Ausführung gemäß Einzelbeschreibung,
Einzelbeschreibungs-Nr 'EB 0.4 Schlosstechnik'
Menge: 34,000 St
Leistungsbereichkatalog: 029
DIN276-1_08: 344
DIN276_18: 344

**9.3.20 Drückergarnitur TypA Badtürdrückergarn. Stahl niro Schlüsselrosette grün/rot**
STLB-Bau 2024-10 029
Drückergarnitur DIN EN 1906, Ausführungsart Typ A, als Badtürdrückergarnitur, Maße DIN 18255, aus nichtrostendem Stahl, Schlüsselrosette mit Anzeige grün/rot, Ausführung gemäß Einzelbeschreibung,
Einzelbeschreibungs-Nr 'EB 0.5 Beschläge'
Menge: 34,000 St
Leistungsbereichkatalog: 029
DIN276-1_08: 344
DIN276_18: 344

*Hinweis: Beschlagarbeiten für einflügelige HPL-Innentüren - bis OZ 9.3.60*
Nachfolgende Pos. beschreiben Beschlagarbeiten für einflügeligen HPL-Türen

Ausführung gemäß EB 0.5 Beschläge
EB 0.5.1 - Produktfamilie OGRO by Wagenfeld repräsentative Bereiche
EB 0.5.2 - in Anlehnung an EB 0.5.1 untergeordnete Bereiche

**9.3.30 Riegelschloss HLP-Innentür WC-Ausf.**
für HPL-Türen, WC-Ausführung (Badschloss),1tourig, für einflügelige Tür,

Ausführung gemäß Einzelbeschreibung,
Einzelbeschreibungs-Nr 'EB 0.4 Schlosstechnik'
Menge: 30,000 St
Leistungsbereichkatalog: 029
DIN276-1_08: 344
DIN276_18: 344

**9.3.40 Einsteckschloss ungefälzte Türen Profilzyl**
STLB-Bau 2025-04 029
Einsteckschloss für ungefälzte Türen,
für Holztüren, Schlossmaße DIN 18251, vorgerichtet für Profilzylinder DIN 18252, 2tourig, für einflügelige Tür, Stulp aus Stahl, korrosionsgeschützt, Falle und Riegel aus Stahl, Ausführung gemäß Einzelbeschreibung,
Einzelbeschreibungs-Nr 'EB 0.4 Schlosstechnik'
Menge: 1,000 St
Leistungsbereichkatalog: 029
DIN276-1_08: 334
DIN276_18: 344

**9.3.50 Drückergarnitur TypA Drücker-Drückergarn. Stahl niro Drückerrosette**
STLB-Bau 2025-04 029
Drückergarnitur DIN EN 1906, Ausführungsart Typ A, als Drücker-Drückergarnitur, aus nichtrostendem Stahl, Drückerrosette, Ausführung gemäß Einzelbeschreibung,
Einzelbeschreibungs-Nr 'EB 0.5.2 - in Anlehnung an EB 0.5.1 untergeordnete Bereiche'

Hersteller und Typ '....................................................' vom Bieter einzutragen
Menge: 31,000 St
Leistungsbereichkatalog: 029
DIN276-1_08: 344
DIN276_18: 344

**9.3.60 Obentürschließer einflg. Innentür**
Obentürschließer Größenklasse 5 DIN EN 1154, für Innentür, einflügelig,  Türflügelbreite in mm bis 750
mit Endanschlag, mit Gleitschiene mit Öffnungsbegrenzung, Einbau in Bandgegenseite, Korrosionsbeständigkeit DIN EN 1670 Klasse 2,
sichtbare Oberflächen Ausführung gemäß
EB 0.1.2 - Pulverbeschichtung RAL Grün.
Menge: 1,000 St
Leistungsbereichkatalog: 029
DIN276-1_08: 334
DIN276_18: 344

*Hinweis: Beschlagarbeiten für einflügelige Stahlblech-Edelstahl-Türen - bis OZ 9.3.170*
Nachfolgende Pos. beschreiben Beschläge für Stahlblech-Edelstahl-Türen

Ausführung gemäß EB 0.5 Beschläge
EB 0.5.1 - Produktfamilie OGRO by Wagenfeld repräsentative Bereiche
EB 0.5.2 - in Anlehnung an EB 0.5.1 untergeordnete Bereiche

**9.3.70 Einsteckschloss Türen Profilzyl**
Einsteckschloss für Stahlblech-Edelstahl-Tür, Schlossmaße DIN 18251, vorgerichtet für Profilzylinder DIN 18252, 2tourig, für einflügelige Tür, Stulp aus Stahl, korrosionsgeschützt, Falle und Riegel aus Stahl, Ausführung gemäß Einzelbeschreibung,
Einzelbeschreibungs-Nr 'EB 0.4 Schlosstechnik'
Menge: 16,000 St
DIN276_18: 344

**9.3.80 Einsteckschloss Türen mit Panikfunktion Profilzyl**
Einsteckschloss für Stahlblech-Edelstahl-Tür, Schlossmaße DIN 18251, vorgerichtet für Profilzylinder DIN 18252, 2tourig, für einflügelige Tür, Stulp aus Stahl, korrosionsgeschützt, Falle und Riegel aus Stahl, mit Panikfunktion,
Ausführung gemäß Einzelbeschreibung,
Einzelbeschreibungs-Nr 'EB 0.4 Schlosstechnik'
Menge: 3,000 St
DIN276_18: 344

**9.3.90 Obentürschließer einflg. Innentür**
Obentürschließer Größenklasse 5 DIN EN 1154, für Innentür, einflügelig,  Türflügelbreite in mm bis 1200
mit Endanschlag, mit Gleitschiene mit Öffnungsbegrenzung, Einbau in Bandgegenseite, Korrosionsbeständigkeit DIN EN 1670 Klasse 2, sichtbare Oberflächen aus Edelstahl.
Menge: 5,000 St
Leistungsbereichkatalog: 029
DIN276-1_08: 334
DIN276_18: 344

**9.3.100 Drückergarnitur TypA Drücker-Drückergarn. Stahl niro Drückerrosette**
STLB-Bau 2025-04 029
Drückergarnitur DIN EN 1906, Ausführungsart Typ A, als Drücker-Drückergarnitur, aus nichtrostendem Stahl, Drückerrosette, Ausführung gemäß Einzelbeschreibung,
Einzelbeschreibungs-Nr 'EB 0.5.2 - in Anlehnung an EB 0.5.1 untergeordnete Bereiche'

Hersteller und Typ '....................................................' vom Bieter einzutragen
Menge: 23,000 St
Leistungsbereichkatalog: 029
DIN276-1_08: 344
DIN276_18: 344

**9.3.110 Drückergarnitur TypA Wechselgarn. Drücker Türknauf nicht drehbar Stahl niro Drückerrosette**
STLB-Bau 2025-04 029
Drückergarnitur DIN EN 1906, Ausführungsart Typ A, als Wechselgarnitur mit Drücker und Türknauf, nicht drehbar, aus nichtrostendem Stahl, Drückerrosette, Ausführung gemäß Einzelbeschreibung,
Einzelbeschreibungs-Nr 'EB 0.5.2 - in Anlehnung an EB 0.5.1 untergeordnete Bereiche'

Hersteller und Typ '....................................................' vom Bieter einzutragen
Menge: 1,000 St
Leistungsbereichkatalog: 029
DIN276-1_08: 344
DIN276_18: 344

**9.3.120 Drückergarnitur TypA Halbgarnitur Türknauf nicht drehbar Stahl niro Drückerrosette**
STLB-Bau 2025-04 029
Drückergarnitur DIN EN 1906, Ausführungsart Typ A, als Halbgarnitur mit Türknauf, nicht drehbar, aus nichtrostendem Stahl, Drückerrosette, Ausführung gemäß Einzelbeschreibung,
Einzelbeschreibungs-Nr 'EB 0.5.2 - in Anlehnung an EB 0.5.1 untergeordnete Bereiche'

Hersteller und Typ '....................................................' vom Bieter einzutragen
Menge: 2,000 St
Leistungsbereichkatalog: 029
DIN276-1_08: 344
DIN276_18: 344

**9.3.130 Drückergarnitur TypA Drücker-Drückergarn. Stahl niro Drückerrosette**
STLB-Bau 2025-04 029
Drückergarnitur DIN EN 1906, Ausführungsart Typ A, als Drücker-Drückergarnitur, aus nichtrostendem Stahl, Drückerrosette, Ausführung gemäß Einzelbeschreibung,
Einzelbeschreibungs-Nr 'EB 0.5.1 - Produktfamilie OGRO by Wagenfeld repräsentative Bereiche'
Menge: 2,000 St
Leistungsbereichkatalog: 029
DIN276-1_08: 344
DIN276_18: 344

**9.3.140 Notausgangsverschluss 1-flg. Innentür Typ A Kl.A Stahl niro Drückerrosette**
Drückergarnitur DIN EN 1906, Ausführungsart Typ A Drücker-Betätigung, als Drücker-Drückergarnitur, als Notausgangsverschluss DIN EN 179 für 2-flügelige Türen, mit Panikfunktion, Türbeschlag für Gangflügel,
Flügelmasse bis 200 kg, Dauerfunktionstüchtigkeit 100000 Prüfzyklen, aus nichtrostendem Stahl, blind Drückerrosette,
Ausführung gemäß Einzelbeschreibung, Einzelbeschreibungs-Nr
'EB 0.5.1 - Produktfamilie OGRO by Wagenfeld repräsentative Bereiche'
Menge: 3,000 St
Leistungsbereichkatalog: 029
DIN276-1_08: 344
DIN276_18: 344

**9.3.150 Türstopper Stahl niro**
STLB-Bau 2024-04 029
Türstopper aus nichtrostendem Stahl, mit Gummipuffer, mit Schlagdämpfung, für Wandmontage, befestigen mit Dübeln und Schrauben, Flügelmasse bis 200 kg.
Menge: 31,000 St
Leistungsbereichkatalog: 029
DIN276-1_08: 334
DIN276_18: 344

**9.3.160 Türfeststeller Stahl**
STLB-Bau 2024-04 029
Türfeststeller mit Hub-, Feststell- und Löseraste für Fußbetätigung, aus Stahl, beschichtet, mit Gummipuffer, mit Schlagdämpfung, für Bodenmontage, befestigen mit Dübeln und Schrauben, Flügelmasse bis 200 kg.
Menge: 3,000 St
Leistungsbereichkatalog: 029
DIN276-1_08: 334
DIN276_18: 344

**9.3.170 Türfeststeller Stahl**
STLB-Bau 2025-04 029
Türfeststeller mit Hub-, Feststell- und Löseraste für Fußbetätigung, aus Stahl, beschichtet, mit Gummipuffer, mit Schlagdämpfung, für Wandmontage, befestigen mit Dübeln und Schrauben, Flügelmasse bis 200 kg.
Menge: 4,000 St
Leistungsbereichkatalog: 029
DIN276-1_08: 334
DIN276_18: 344

*Hinweis: Beschläge für Schiebetüranlagen - bis OZ 5.2.190*
Nachfolgende Pos. beschreiben Beschläge für Ganzglas-Schiebetüren und Edelstahl-Schiebetüren

Ausführung gemäß EB 0.5 Beschläge
EB 0.5.1 - Produktfamilie OGRO by Wagenfeld repräsentative Bereiche
EB 0.5.2 - in Anlehnung an EB 0.5.1 untergeordnete Bereiche

**9.3.180 Stangengriff für Ganzglas, L = 600mm**
Stangengriff, Edelstahl, für Ganzglas-Türblätter rahmenlos
Länge ca. 600mm,
Ausführung gemäß Einzelbeschreibung, Einzelbeschreibungs-Nr
'EB 0.5.1 - Produktfamilie OGRO by Wagenfeld repräsentative Bereiche'
Menge: 10,000 St
DIN276_18: 344

**9.3.190 Bügelgriff für Edelstahl-Schiebetür, L = 300mm**
Bügelgriff, Edelstahl für Edelstahl-Schiebetür, L = 300mm
Menge: 7,000 St
DIN276_18: 344

### Bereich 10 Innenfenster und Innenfassaden

DIN276_18: 344

#### Abschnitt 10.1 Innenfenster

DIN276_18: 344

**Ausführungsbeschreibung 9 Einzelbeschreibungen für Innenfenster als Festverglasung - Titel 10.1**
*EB 10.1.1 Innenfenster als Festverglasung_FE.101/102*
Innenfenster als Festverglasung, Ausführung aus Aluminium-Strangpressprofilen für Einfachverglasungen in Ganzglasbauweise, Profiltiefe 40 mm, Ansichtsbreite Profil 50mm, in Wandöffnung mit 4-seitig umlaufendem Stahlrahmen aus geschweißten Flachstahl,10mm. Tiefe Stahlrahmen entspricht Laibungstiefe Wandöffnung.

Sämtliche sichtbaren Oberflächen
a) pulverbeschichtet im RAL-Farbton der RAL Design Farbfamilie 180 oder 190; durch Bemusterung festzulegen z.B. RAL 190 70 10 Marmorgrün
Ausführung gem. EB 0.1.2 - Pulverbeschichtung RAL Grün

b) nasslackiert, im Farbton kristallgrün-metallic, Ausführung gem. EB 0.1.1 - Nasslackbeschichtung Kristall-Grün-Metallic,
gemäß Einzelposition.

Einbau Innenfenster einseitig bündig, Stahlrahmen beidseitig bündig mit oberflächenfertiger Innenwand.

Dicke oberflächenfertige Stahlbeton-Innenwand ca. 210 bzw. 310mm. Dicke oberflächenfertige Trockenbau-Innenwand 150mm.

Die Befestigung des Stahlrahmens erfolgt jeweils mittig zur Wandöffnung mittels Senkkopfschraube. Anzahl der Befestigungen nach statischer Erfordernis.

Bewertetes Schalldämm-Maß DIN 4109 Rw 32 dB, sofern in Einzelposition erwähnt.

Größe Festverglasung gemäß Einzelpositionen.
Glasqualität VSG 12 mm bzw. VSG 16 mm, gem. Einzelposition.

Bei Innenfenstern mit Schallschutzanforderungen versteht sich die Leistung dem Ausfüllen mit Mineralwolle (d ca. 10mm) zwischen Stahlrahmen und Rohbaulaibung, sowie der dauerelastischen Versiegelung der beiseitig umlaufenden Anschlussfugen mit Silikondichtstoff und/oder Kompriband gemäß Vorgabe Detailplanung.

Ausführung gemäß bzw. analog Zeichnung Nr.
EBK_DE_430_004 und gemäß Detail-Nr.
FE.101 / FE.102a und FE.102b
sowie Ausführung gemäß
Ausführungshinweise zu den Metallbauarbeiten
*EB 10.1.2 Innenfenster als Festverglasung_FE.103*
Innenfenster als Festverglasung, Ausführung als wärmegedämmtes Aluminium-Fenster-System, für Zweifachverglasungen, Profiltiefe ca. 65 mm, Ansichtsbreite Profil ca. 56 mm, mit rechteckigen Glasleisten, Montage der Glasleisten mittels toleranzausgleichenden Kunststoffhaltern,
Fenster 4-seitig umlaufend in Rohbau-Wandöffnung,
mit vorgesetzen 4-seitig umlaufendem Stahlrahmen aus geschweißten Flachstahl,10mm, Tiefe Stahlrahmen ca. 240 mm

Sämtliche sichtbaren Oberflächen pulverbeschichtet im RAL-Farbton der RAL Design Farbfamilie 180 oder 190; durch Bemusterung festzulegen z.B. RAL 190 70 10 Marmorgrü,
Ausführung gem. EB 0.1.2 - Pulverbeschichtung RAL Grün

Einbau Innenfenster und Einbau Stahlrahmen jeweils einseitig bündig mit oberflächenfertiger Innenwand.
Dicke oberflächenfertige Stahlbeton-Innenwand ca. 310mm.

Die Befestigung des Stahlrahmens erfolgt mittels Senkkopfschraube. Anzahl der Befestigungen nach statischer Erfordernis.

Bauphysikalische Anforderungen:
Bewertetes Schalldämm-Maß DIN 4109 Rw 32 dB.
Luftdichtigkeit Klasse 4 gem. DIN EN 12207

Größe Festverglasung gemäß Einzelpositionen.
Glasqualität VSG, Glasaufbau Zweifachverglasung nach schalltechnischer Erfordernis.

Die Leistung versteht einschließlich Fensteranschlussfolie im Laibungsbereich zur luftdichten Abdichtung von Fensteranschlussfugen, dem Ausfüllen mit Mineralwolle  (d ca.5 bis 10mm) zwischen Festerrahmen und Rohbaulaibung und Stahlrahmen und Rohbauleibung, sowie der dauerelastischen Versiegelung der beidseitig umlaufenden Anschlussfugen, sowie Anschlussfuge zwischen Fensterrahmen und Stahlrahmen, mit Silikondichtstoff und/oder Kompriband gemäß Vorgabe Detailplanung.

Ausführung gemäß bzw. analog Zeichnung Nr.
EBK_DE_430_004 und gemäß Detail-Nr. FE. 103
sowie Ausführung gemäß
Ausführungshinweise zu den Metallbauarbeiten
*EB 10.1.3 Innenfenster als Festverglasung neben Innentür IT.781*
Innenfenster als Festverglasung, Ausführung aus Aluminium-Strangpressprofilen für Einfachverglasungen in Ganzglasbauweise, Profiltiefe 40 mm, Ansichtsbreite Profil 50mm, in Wandöffnung mit 3-seitig bzw. 4-seitig umlaufendem Stahlrahmen aus geschweißten Flachstahl,10mm. Tiefe Stahlrahmen entspricht Laibungstiefe Wandöffnung.

Sämtliche sichtbaren Oberflächen
pulverbeschichtet im RAL-Farbton der RAL Design Farbfamilie 180 oder 190; durch Bemusterung festzulegen z.B. RAL 190 70 10 Marmorgrün, Ausführung gem. EB 0.1.2 - Pulverbeschichtung RAL Grün

Einbau Innenfenster einseitig bündig, Stahlrahmen beidseitig bündig mit oberflächenfertiger Innenwand.

Dicke oberflächenfertige Stahlbeton-Innenwand ca. 310mm.

Die Befestigung des Stahlrahmens erfolgt jeweils mittels Senkkopfschraube. Anzahl der Befestigungen nach statischer Erfordernis.

Größe Festverglasung gemäß Einzelpositionen.
Glasqualität VSG 12 mm

Ausführung gemäß bzw. analog Zeichnung Nr.
EBK_DE_430_004 und gemäß Detail-Nr.
FE.101 / FE.102a und FE.102b / FE. 103
sowie Ausführung gemäß
Ausführungshinweise zu den Metallbauarbeiten

**10.1.10 Innenfenster B 1050 mm H 1050 mm 32 dB_FE.101**
Innenfenster als Festverglasung mit 4-seitig umlaufendem Stahlrahmen, nasslackiert,
Ausführung gem. EB 0.1.1 - Nasslackbeschichtung Kristall-Grün-Metallic,
Glasqualität VSG 16 mm bzw. nach schalltechnischer Erfordernis,

Breite (Rohbaumaß): ca. 1.050 mm
Höhe (Rohbaumaß): ca. 1.050 mm
Brüstungshöhe: ca. 1210 mm

Bauphysikalische Anforderungen:
bewertetes Schalldämm-Maß DIN 4109 Rw 32 dB,

Montage als Laibungsmontage, Befestigungsuntergrund Stahlbeton-Innenwand ca. 300mm.

Fenster Nr.
FE_AN E.148.01
FE_AN E.149.01

Ausführung gemäß bzw. analog Zeichnung Nr.
EBK_DE_430_004 und gemäß Detail-Nr. FE.101
sowie gemäß Einzelbeschreibung
EB 10.1.1 Innenfenster als Festverglasung_FE.101/102
Menge: 2,000 St
DIN276_18: 344

**10.1.20 Innenfenster B 2400 mm H 1060 mm_FE.102a**
Innenfenster als Festverglasung mit 4-seitig umlaufendem Stahlrahmen, pulverbeschichtet,
Ausführung gem. EB 0.1.2 - Pulverbeschichtung RAL Grün
Glasqualität VSG 12 mm

Breite (Rohbaumaß): ca. 2.400 mm
Höhe (Rohbaumaß): ca. 1.060 mm
Brüstungshöhe: ca. 1200mm

Montage als Laibungsmontage, Befestigungsuntergrund Stahlbeton-Innenwand ca. 310mm.

Fenster Nr.
FE_PL E.114.01

Ausführung gemäß bzw. analog Zeichnung Nr.
EBK_DE_430_004 und gemäß Detail-Nr. FE.102a
sowie gemäß Einzelbeschreibung
EB 10.1.1 Innenfenster als Festverglasung_FE.101/102
Menge: 1,000 St
DIN276_18: 344

**10.1.30 Innenfenster B 1045 mm H 1060 mm_FE.102b**
Innenfenster als Festverglasung mit 4-seitig umlaufendem Stahlrahmen, pulverbeschichtet,
Ausführung gem. EB 0.1.2 - Pulverbeschichtung RAL Grün
Glasqualität VSG 12 mm

Breite (Rohbaumaß): ca. 1.200 mm
Höhe (Rohbaumaß): ca. 1.060 mm
Brüstungshöhe: ca. 1200mm

Montage als Laibungsmontage, 3-seitig,  Befestigungsuntergrund Trockenbau-Innenwand ca. 150mm, einseitig Stahlbeton-Innenwand, gespachtelt.

Fenster Nr.
FE_PL E.102.01

Ausführung gemäß bzw. analog Zeichnung Nr.
EBK_DE_430_004 und gemäß Detail-Nr. FE.102a
sowie gemäß Einzelbeschreibung
EB 10.1.1 Innenfenster als Festverglasung_FE.101/102
Menge: 1,000 St
DIN276_18: 344

**10.1.40 Innenfenster B 2400 mm H 1060 mm 32 dB, luftdicht_FE.103**
Innenfenster als Festverglasung mit 4-seitig umlaufendem Stahlrahmen, pulverbeschichtet,
Ausführung gem. EB 0.1.2 - Pulverbeschichtung RAL Grün

Breite (Rohbaumaß): ca. 2.385 mm
Höhe (Rohbaumaß): ca. 1.060 mm

Bauphysikalische Anforderungen:
bewertetes Schalldämm-Maß DIN 4109 Rw 32 dB,
Luftdichtigkeit Klasse 4 gem. DIN EN 12207

Montage als Laibungsmontage, Befestigungsuntergrund Stahlbeton-Innenwand ca. 300mm.

Fenster Nr.
FE_PL E.105.01
FE_PL E.105.02

Ausführung gemäß bzw. analog Zeichnung Nr.
EBK_DE_430_004, Detail FE103
sowie gemäß Einzelbeschreibung
EB 10.1.2 Innenfenster als Festverglasung_FE.103
Menge: 2,000 St
DIN276_18: 344

**10.1.50 Innenfenster B 3600 mm H 1060 mm_IT.781**
Innenfenster als Festverglasung mit 4-seitig umlaufendem Stahlrahmen, pulverbeschichtet,
Ausführung gem. EB 0.1.2 - Pulverbeschichtung RAL Grün

Breite (Rohbaumaß): ca. 3.595 mm
Höhe (Rohbaumaß): ca. 1.060 mm

Montage als Laibungsmontage, Befestigungsuntergrund Stahlbeton-Innenwand ca. 310mm.

Fenster Nr.
FE_PL E.101.01

Ausführung gemäß Zeichnung Nr.
EBK_DE_430_004, Detail IT.781 und analog Detail-Nr. FE.102a
sowie gemäß Einzelbeschreibung
EB 10.1.1 Innenfenster als Festverglasung_FE.101/102
Menge: 1,000 St
DIN276_18: 344

**10.1.60 Innenfenster B 1500 mm H 1060 mm_IT.781**
Innenfenster als Festverglasung mit 3-seitig umlaufendem Stahlrahmen, pulverbeschichtet,
Ausführung gem. EB 0.1.2 - Pulverbeschichtung RAL Grün

Breite (Rohbaumaß): ca. 1.500 mm
Höhe (Rohbaumaß): ca. 1.060 mm

Montage als Laibungsmontage, Befestigungsuntergrund 3-seitig Stahlbeton-Innenwand ca. 310mm,
Befestigungsuntergrund 1-seitig Stahl-Laibungsprofil d ca. 310mm der Einzelposition 9.2.60.

Fenster Nr.
FE_PL E.101.02

Ausführung gemäß Zeichnung Nr.
EBK_DE_430_004, Detail IT.781 und analog Detail-Nr. FE.102a
sowie gemäß Einzelbeschreibung
EB 10.1.2 Innenfenster als Festverglasung neben Innentür IT.781
Menge: 1,000 St
DIN276_18: 344

**10.1.70 Innenfenster B 2100 mm H 1060 mm_IT.781**
Innenfenster als Festverglasung
wie in Vorposition 10.1.70 beschrieben, jedoch

Breite (Rohbaumaß): ca. 2.100 mm

Fenster Nr.
FE_PL E.101.03
Menge: 1,000 St
DIN276_18: 344

#### Abschnitt 10.2 Innenfassade Foyer

DIN276_18: 344

**Ausführungsbeschreibung 10 Einzelbeschreibungen für Innenfassade Foyer - Titel 10.2**
*EB 10.2.1 Ganzglas-Trennwand Foyer*
Ganzglas-Trennwand Foyer als freistehende im Boden eingespannte Ganzglaskonstruktion in konstruktiver Anlehnung an Katergorie B nach DIN 18008-4, Höhe der Glaskanten über OKFFB ca. 2,40m, Scheibenbreite gemäß LV-Position,
gerade und gebogene Bereiche gemäß Grundriss.

Bestehend aus folgenden Elementierungen, angeordnet jeweils neben der Ganzglas-Automatik-Schiebetür (EB 10.2.2):

1. Ganzglas-Trenwand im Bereich Achse 27.1 bis 28
- Einzelscheibe 1 Stück ca. 1.157 mm
- Einzelscheiben 5 Stück ca. 1.188 mm
- Einzelscheibe 1 Stück ca. 1.184 mm
 = Gesamt-Länge ca. 8.365 mm

2. Ganzglas-Trenwand im Bereich Achse 28 bis 28.2
- Einzelscheibe gerundet 1 Stück ca. 2.035 mm
- Einzelscheiben 7 Stück ca. 1.188 mm
- Einzelscheibe 1 Stück ca. 404 mm
= Gesamt-Länge ca. 10.865 mm

Höhe der Einzelscheiben ca. 2640 mm.

Rand-Einfassung Ganzglas-Trennwand im Anschluss zur Ganzglas-Automatik-Schiebetür (Laibung):
jeweils über die Höhe der Ganzglaskonstruktion mittels filigranen Kantenschutzprofilen aus Aluminium-U-Profil 40/20/2 mm einschließlich Integration notwendiger Kabelführung für Schiebetür (EB 10.2.2).

Eck-Anschluss Ganzglas-Trennwand mit Rohrrahmentür (EB 10.2.3): Aufnahme Ganzglasscheibe in Verlängerungs-Stahl-Profil der Rohrrahmentür, einschließlich Ausführung der Glasfugen mit Silikon, dunkelgrau bzw. nach Bemusterung.

Anschluss Ganzglas-Trennwand an schräge Außenwand mit Holz-Akustikwand Verkleidung:
Schräganschluss durch verlängerte Rand-Einfassung der geraden Glaskante der Ganzglas-Trennwand mittels unterfüttertem, ungleichschenkligen Aluminium-U-Profil nach Aufmaß und Einbausituation.

Verglasung und Kantenausbildung offene Glaskanten:
Verglasung nach DIN 18008-4, Ausführung gemäß
EB 10.2.4 Glasaufbau Innenfassade Foyer
Scheibenfugen im Soll 12mm, dunkelgrau versiegelt bzw. nach Bemusterung.

Sämtliche sichtbaren Oberflächen nasslackbeschichtet,
Ausführung gemäß EB 0.1.1 - Nasslackbeschichtung Kristall-Grün-Metallic.

Fußpunkt:
Befestigung Ganzglas-Trennwand über Einspannung in
Stahl-Unterkonstruktion verzinkt im Fußpunkt,
bestehend aus einer Stahl-Grundplatte 260/12mm mit zwei aufgeschweißten Stahlwinkeln 150/100/10 mm im Abstand zur Aufnahme der Ganzglaskonstruktion inkl. druckfester elastischer Zwischenlage, beidseitig, einschließlich Schraubverbindung mit erforderlichen Unterlegungen und Kontermuttern.

Stahl-Unterkonstruktion im Bereich der Ganzglas-Automatik-Schiebetür (EB. 10.2.2) als asymmetrische geschweißte Konstruktion zur Aufnahme und Einspannung der Ganzglas-Trennwand, einschließlich Verschraubung ausschließlich im Bereich der von der Schiebetür abgewandten Seite.
Stahl-Grundplatte ca. 260/12mm mit aufgeschweißten Stahl-Blech ca. 150/12mm und einem aufgeschweißten Stahlwinkeln ca. 150/100/10 mm im Abstand zur Aufnahme der Ganzglaskonstruktion inkl. druckfester Zwischenlage, beidseitig, einschließlich Schraubverbindung mit erforderlichen Unterlegungen und Kontermuttern.
Breite der UK ca. 2400 mm.

Stahl-Unterkonstruktion verankert in Stahlbetondecke.
Einschließlich Herstellung aller erforderlichen Bohrungen in den Stahlbeton-Bauteilen sowie einschließlich der Befestigungen,  erforderlichen Verklotzungen und Unterfütterungen, Kontermuttern und Unterlegscheiben u.a. zum Toleranzausgleich.
Anzahl und Art der Befestigungmittel nach statischer Erfordernis.

Eine segmentierung der Stahl-Unterkonstruktion ist entsprechend der Einzel-Scheibenbreiten möglich. Die Fußpunkt-Ausbildung der Ganzglas-Trennwand befindet sich im Bereich der Hohlraumbodenkonstruktion und wird endständig vollständig durch die bauseitig anzuarbeitende Bodenkonstruktion (Natursteinbelag) überdeckt.
OKFF ca. 260 mm.

Die Fertigung erfolgt nach vorherigem Aufmaß.

Ausführung gemäß Zeichnung Nr. EBK_DE_430_006,
gemäß Detail Nr.
EEW_780_01
EEW_780_02
EEW_780_03
EEW_780_04
sowie gemäß den
Ausführungshinweisen zu den Metallbauarbeiten
*EB 10.2.2 Ganzglas-Automatik-Schiebetür*
Ganzglas-Automatik-Schiebetür, 1-flüglig, als Sonderkonstruktion mit Bodenführung und Unterflurantrieb, Ausführung mit Klemmschutz gemäß DIN EN 1605,
Schiebetür Breite ca. 2,42 m, Höhe ca. 2,4 m
Schienenlänge ca. 4,80 m
Fußbodenaufbau ca. 0,26 m

Obere Führung der Schiebetür:
Oben Führung in Polyamidgleitlagern in gefrästem Aluminium-Sonderprofil, ca. 110 / 35 mm,
auf den flankierenden Scheiben der Ganzglas-Trennwand (EB 10.2.1) aufgesetzt und verklebt,
mit oberseitig aufgelegtem Kabelkanal zur verdeckten Kabelführung.

Bodenanschluss / Bodenführung:
Ganzglas-Schiebeflügel unten in durchlaufender Stahlzarge gehalten, Zargen-Ansichtsbreite 120 mm, Bodenanschluss als durchgehende, filigraner Bodenführung als Sonderkonstruktion in Bodenkasten im bauseitigen Hohlraumboden geführt.
Ausführung Bodenführung gemäß Detail.

Bodenkasten:
Bodenkasten als Edelstahl-Kasten A4 zur verdeckten Aufnahme der Bodenführung als Sonderkonstruktion, sowie Aufnahme eines Unterflurantriebes,
Edelstahl-Kasten Länge ca. 4,8 m, Breite ca.  0,26m, mit  eingeschweißten Verstärkungen und zusätzlichen Abstützungen
zur Aufnahme der massiven Edelstahlabdeckung vorgerichtet zur Aufnahme von Bodenbelägen. Unterteilung der Edelstahlabdeckung in Abstimmung der Planung unter Berücksichtigung zumutbarer Gewichte für den Revisionierungsfall.
Im Anschlussbereich an die Ganzglas-Trennwand (EB 10.2.1) Edelstahl-Kasten mit aufgeschweißtem Edelstahl-Winkel, inkl. zustätzlich eingeschweißter Aussteifungsbleche, begehbar, zur Überdeckung des Abstandes zwischen Kasten und Trennwand von ca. 45 mm, inkl. druckfester Zwischenlage, Länge ca. 2,4m.
Ausführung Edelstahl-Kasten gemäß Detail, sowie nach statischer und technischer Erfordernis.

Einschließlich notwendiger Unterkonstruktion bzw. Unterfütterung zur Befestigung auf der Rohdecke und zum Toleranzausgleich. Einschließlich Kabelausführung.

Verglasung:
Verglasung 12 mm VSG aus 2 x 6 mm ESG-HF, mind. 1,0 mm Folie mit Schubverbundzulassung, Kanten maßgeschliffen und poliert

Die Kanten der Ganzglastüren sind als polierte Kante auszuführen. Die Kantenoberfläche wird durch Schleifen ganzflächig bearbeitet. Die Kantenränder werden als  gebrochene Kante ausgeführt. Anschließend
werden Kante und Ränder überpoliert.

Sämtliche sichtbaren Oberflächen nasslackbeschichtet,
Ausführung gemäß EB 0.1.1 - Nasslackbeschichtung Kristall-Grün-Metallic.

Antrieb:
Unterflurantrieb für Ganzglas-Automatik-Schiebetür
Bedienung/ Steuerung:
Bedieneung über bauseitigen Kartenleser in benachbarter Stele,
sowie An-/ Übersteuerung am nahegelegenen Empfangstresen über bauseitiges Tableau,
Die Leistung der Schiebetür versteht sich inkl. betriebsfertiger Verkabelung des Unterflurantrieb bis zum Übergabepunkt der Stele, sowie zum Empfangstresen.

Sicherheitseinrichtung:
Kombimelder mit redundantem Radar-Bewegungsmelder und 3D-Absicherungslichtvorhang,mittig auf Aluminium-Führungsprofil aufgebracht,
Laserscanner zur Absicherung Fahrweg- und Hauptschliesskante/Nebenschliesskante nach DIN EN 16005

Schloss:
Einsteck-Schiebetür-Motorschloss mit Verrieglung, selbstverriegelnd für Schiebetür

Die Montage des Schiebetürflügels erfolgt in Abhängigkeit vom Bauablauf zeitversetzt.

Ausführung gemäß Zeichnung Nr. EBK_DE_430_006,
gemäß Detail Nr.
EEW_780_02
EEW_780_03
Ausführung gemäß
Ausführungshinweise zu den Metallbauarbeiten
*EB 10.2.3 Rohrrahmentür mit Glasausschnitt mit Seitenfeld*
Drehflügeltür, ein-flügelig, als Notausgang, Ausführung als Rohrrahmentür aus möglichst filigranen Stahl-Profilen, mit Seitenfeld, Rohrahmentüre und Seitenteil mit transparenten Füllungen, Rahmen und Öffnungsflügel außen und innen flächenbündig, oberes horizontales Blendrahmenprofil durchlaufend,

Rahmenbautiefe Profil und Zarge 50 mm,
Ansichtsbreite vertikale Profile Seitenfeld, Türrahmen und -zarge ca. 150 mm
Ansichtsbreite horizontale Profil Tür unten ca. 90mm
Ansichtsbreite horizontale Profile Tür oben ca. 105mm
Ansichtsbreite Profil Seitenfeld ca. 40mm
sämtliche sichtbaren Profile möglichst scharfkantig,

Befestigung:
Blendrahmenbefestigung bandseitig mittels einer geschweißten, U-förmigen Konsole, als Sonder-Eckprofil zur Aufnahme der senkrecht anschließenden Ganzglas-Trennwand (EB 10.2.1), über Eck an der flankierenden Scheibe der Ganzglas-Trennwand verklebt, Blendrahmen des Seitenfeldes (schlossseitig) an Betonwand verankert, einschließlich Anschlussfuge zur Betonwand.

Sämtliche sichtbaren Oberflächen nasslackbeschichtet,
Ausführung gemäß EB 0.1.1 - Nasslackbeschichtung Kristall-Grün-Metallic.

Türflügel mit Türbändern nach DIN EN 1935 als mehr-teilige, mindestens 3D-verstellbare Rollenbänder aus Edelstahl, Dimensionierung und Anzahl nach statischer Erfordernis.

Innentürkonstruktion mit folgenden bauphysikalischen Anforderungen:
Beanspruchungsgruppe 3 (S) nach DIN EN 1192

Einflügelige Fluchttüre DIN EN 179, manuell betätigt mit integriertem Obentürschließer
Verglasug:
Verglasung 12 mm VSG aus 2 x 6 mm ESG-HF mit 1,52 mm PVB-Folie

Türstopper im Boden vor der Ganzglas-Trennwand Foyer.

Die Fertigung erfolgt nach vorherigem Aufmaß.

Ausführung gemäß Zeichnung Nr. EBK_DE_430_006,
gemäß Detail Nr.
EEW_780_04
sowie gemäß den
Ausführungshinweisen zu den Metallbauarbeiten
*EB 10.2.4 Glasaufbau Innenfassade Foyer*
Folgender Glastyp liegt der Vorbemessung der Verglasung für die Innenfassade Foyer zu grunde:

Glastyp 5.1 - Foyer Fassade
Glasaufbau 30 mm VSG aus:
- 3x 10 mm ESG-HF mit 2x 1,52 mm PVB-Folie
- Weißglas
- Kanten maßgeschliffen und poliert
- einschl. erforderlicher Bohrungen im Bereich der Einspannung im Fußpunkt (Stahl-Unterkonstruktion)
- Einzelscheiben der Ganzglas-Trennwand einschl. Emaillie- Streifen im Anschlussbereich des endständigen bauseitigen Bodenbelages (Naturstein mit Silikonfuge zur Ganzglas-Trennwand)

*Hinweis: Ausführungshinweis zur Innenfassade Foyer - Titel 10.2*
Nachfolgende Positionen beschreiben die Innenfassade Foyer Erdgeschoss einschließlich erforderlicher Türtechnik und Elastischer Verfugung.

Ausführung gemäß Einzelbeschreibung Nr.
EB 10.2.1 Ganzglas-Trennwand Foyer
EB 10.2.2 Ganzglas-Automatik-Schiebetür
EB 10.2.3 Rohrrahmentür mit Glasausschnitt mit Seitenfeld
EB 10.2.4 Glasaufbau Innenfassade Foyer
sowie

**10.2.10 Ganzglas-Trennwand, H 2,64m, L 8,365 m, Achse 27.1-28**
Innenfassade Foyer als freistehende im Boden eingespannte Ganzglas-Trennwand, ohne Anforderungen im Bereich Achse 27.1 bis 28,
bestehend aus nachfolgenden Einzelscheiben-Breiten:
- 1 Stück Einzelscheibe ca. 1.157 mm
- 5 Stück Einzelscheiben ca. 1.188 mm
- 1 Stück Einzelscheibe ca. 1.184 mm

Gesamtlänge inkl. Scheibenfugen ca. 8,365 m

Höhe der Einzelscheiben ca. 2,64m.
Höhe der Glaskanten über OKFFB ca. 2,4m,

Scheibenfugen zwischen den Einzelschieben im Soll 12mm, dunkelgrau versiegelt.

Einschließlich Stahl-Unterkonstruktion
Ausführung gem.
EB 10.2.1 Ganzglas-Trennwand Foyer
Menge: 1,000 St
DIN276_18: 344

**10.2.20 Ganzglas-Trennwand, H 2,64m, L 10,865, Achse 28 bis 28.2**
Innenfassade Foyer als freistehende im Boden eingespannte Ganzglas-Trennwand, ohne Anforderungen im Bereich Achse
28 bis 28.2
bestehend aus nachfolgenden Einzelscheiben-Breiten:
- 1 Stück Einzelscheibe gerundet ca. 2.035 mm (Bodenlänge, Radius ca. 3,0 m)
- 7 Stück Einzelscheiben ca. 1.188 mm
- 1 Stück Einzelscheibe ca. 404 mm

Gesamtlänge inkl. Scheibenfugen ca. 10,865 m

Höhe der Einzelscheiben ca. 2640 mm.
Höhe der Glaskanten über OKFFB ca. 2400m,

Scheibenfugen zwischen den Einzelschieben im Soll 12mm, dunkelgrau versiegelt.

Einschließlich Stahl-Unterkonstruktion, im Bereich der gerundeten Einzelscheibe mit gerundeter Stahl-Unterkonstruktion, Ausführung gem.
EB 10.2.1 Ganzglas-Trennwand Foyer
Menge: 1,000 St
DIN276_18: 344

**10.2.30 Ganzglas-Automatik-Schiebetür, 1-fgl., H 2,40 m, B 2,42 m**
Ganzglas-Automatik-Schiebetür, 1-flüglig, als Sonderkonstruktion mit Bodenführung und Unterflurantrieb

Abmessung Schiebetür Breite ca. 2,42m
Abmessung Schiebetür Höhe ca. 2,40 m
Lichte Durchgangsbreite 2,40 m
Schienenlänge ca. 4,80 m
Fußbodenaufbau ca. 0,26 m

Tür Nr.
TU_EW E.304.02

Ausführung gem EB 10.2.2 Ganzglas-Automatik-Schiebetür
sowie Ausführung gemäß Zeichnung Nr. EBK_DE_430_006,
gemäß Detail Nr.
EEW_780_02
EEW_780_03
Menge: 1,000 St
DIN276_18: 344

**10.2.40 Innentürelement Stahl-Rohrrahmentür einflg. mit Seitenfeld B 1050 mm H 2400 mm Notausgang**
Innentürelement, als Rohrrahmentür aus Stahl,
als Notausgang, einflügelig mit Seitenfeld, Türflügel und Seitenteil mit transparenter Füllung,

Breite (Rohbaumaß): ca.1050 mm
Höhe (Rohbaumaß): ca. 2400 mm
Höhe Fußbodenaufbau: ca. 260 mm
Lichte Durchgangs-Breite: mind. 900 mm

Für folgende Komponenten der Türtechnik ist die Türanlage vorzurichten:
Profilzylinderschloss mit Panikfunktion
integrierter Obentürschließer mit Öffnungsbegrenzung
Notausgangsverschluss DIN EN 179 Typ A Drücker-Betätigung

Tür Nr.
TU_EW E.304.01

Ausführung gem EB 10.2.3 Rohrrahmentür mit Glasausschnitt mit Seitenfeld
sowie Ausführung gemäß Zeichnung Nr. EBK_DE_430_006,
gemäß Detail Nr.
EEW_780_04
Menge: 1,000 St
DIN276_18: 344

**10.2.50 Obentürschließer Gr.3 Innentür einflg. Endanschlag Öffnungsdämpfung Gleitschiene Öffnungsbegrenzung Korrosionsbeständigkeit Kl.0**
Obentürschließer Größenklasse 3 DIN EN 1154, für Innentür, einflügelig der Vorposition 10.2.40, integriert, verdeckt liegend, mit Öffnungsdämpfung und Endanschlag, mit Gleitschiene mit Öffnungsbegrenzung, Korrosionsbeständigkeit DIN EN 1670 Klasse 0.
Menge: 1,000 St
Leistungsbereichkatalog: 029
DIN276-1_08: 344
DIN276_18: 344

**10.2.60 Einsteckschloss Rohrrahmentüren Panikfunktion Durchgangsfunktion Profilzyl**
STLB-Bau 2025-04 029
Einsteckschloss für Rohrrahmentüren,
Klassifizierung DIN EN 12209:
- Gebrauchskategorie Klasse 2,
- Dauerfunktionstüchtigkeit Klasse S,
- Feuerbeständigkeit, Rauch- und Feuerschutz Klasse 0,
- Korrosionsbeständigkeit und Temperatur Klasse D,
- Schutzwirkung und Anbohrwiderstand Klasse 5, mit Panikfunktion, als Durchgangsfunktion, Schlossmaße DIN 18251, vorgerichtet für Profilzylinder DIN 18252, 2tourig, für einflügelige Tür, Stulp aus Stahl, korrosionsgeschützt, Falle und Riegel aus Stahl, Ausführung gemäß Einzelbeschreibung,
Einzelbeschreibungs-Nr 'EB 0.4 Schlosstechnik'
Menge: 1,000 St
Leistungsbereichkatalog: 029
DIN276-1_08: 344
DIN276_18: 344

**10.2.70 Notausgangsverschluss einflg. Innentür Typ A Kl.A Stahl niro**
Drückergarnitur DIN EN 1906, Ausführungsart Typ A Drücker-Betätigung, als Wechselgarnitur mit Drücker und Türknauf, als Notausgangsverschluss DIN EN 179 für einflügelige Türen,
Flügelmasse bis 200 kg, Dauerfunktionstüchtigkeit 100000 Prüfzyklen, aus nichtrostendem Stahl, gekröpft, mit Drückerrosette,
Ausführung gemäß Einzelbeschreibungs-Nr
'EB 0.5 Beschläge'

Hersteller und Typ 'ORGO'
Menge: 1,000 St
Leistungsbereichkatalog: 029
DIN276-1_08: 344
DIN276_18: 344

**10.2.80 Elastische Verfugung B bis 20mm**
Anschlussfuge zwischen Blendrahmen der Vorposition 10.2.40 und der angrenzenden oberflächenfertigen Stahlbeton-Innenwand, mit elastischem Dichtstoff, Basis Silikon, einschließlich systemgebundenem Primer und Hinterfüllmaterial herstellen, Fugenbreite bis 20 mm.
Farbton gemäß Bemusterung.

Arbeitshöhe bis ca. 2,5 m
Menge: 2,500 m
DIN276_18: 344

**10.2.90 Elastische Verfugung B bis 20mm**
Anschlussfuge zwischen Abschlussprofil Ganzglas-Trennwand der Vorposition 10.2.20 und der angrenzenden oberflächenfertigen Holz-Akustikwand Verkleidung, mit elastischem Dichtstoff, Basis Silikon, einschließlich systemgebundenem Primer und Hinterfüllmaterial herstellen, Fugenbreite bis 20 mm.
Farbton gemäß Bemusterung.

Arbeitshöhe bis ca. 2,5 m
Menge: 2,500 m
DIN276_18: 344

**10.2.100 Türstopper Stahl niro**
STLB-Bau 2025-04 029
Türstopper aus nichtrostendem Stahl, mit Gummipuffer, mit Schlagdämpfung, für Wandmontage, befestigen mit Dübeln und Schrauben, Flügelmasse bis 200 kg.
Menge: 1,000 St
Leistungsbereichkatalog: 029
DIN276-1_08: 334
DIN276_18: 344

#### Abschnitt 10.3 Glas-Trennwand Veranstaltung

DIN276_18: 344

**Ausführungsbeschreibung 11 Einzelbeschreibungen für Glas-Trennwand Veranstaltung - Titel 10.3**
*EB 10.3.1 Glas-Trennwand Veranstaltung*
System-Glas-Trennwand bestehend aus Ganzglas-Elementen und 2-flügligen Glas-System-Türen mit Oberlichtelement, sowie Glas-Trennwand-Stützenanschlüsse, in Modulbauweise montiert, Bautiefe ca. 125 mm,
als stehende Konstruktion, Glas-Trennwand abgesetzt auf Stahlzarge (Fußpunkt) und verschieblich unter Sturz-Trockenbau-Konstruktion angeschlossen.

Stahl-Unterkonstruktion als Aufständerung( Fußpunkt):
Stahlzarge als Stahl-Unterkonstruktion zur Aufständerung der Glas-Trennwand im Bereich der bauseitigen Hohlraumbodenkonstruktion, in der Höhe toleranzausgleichend justiert, vormontierte, durchlaufend,
bestehend aus zwei ungleichschenkligen Stahl-Winkeln verankert auf Rohdecke und einem Stahl-Rechteckrohr ca. 120/80 mm, verschraubt .

Stahl-Unterkonstruktion als Abhängung (Sturz):
Sturzausbildung als hängende Konstruktion mit Stahl-Quadratrohren ca. alle 625 mm und unterseitig durchlaufender Längstraverse aus 3 mm Stahlkantblech.
Jede zweite Abhängung mit statischer Rückaussteifung an den rückwärtigen Stahlbeton-Unterzug mittels Stahl-Rechteckrohr
120/60 mm bzw. Anzahl und Abmessungen nach statischer Erfordernis.

Verglasung:
Doppelverglasung, Glasscheiben flächenbündig auf Aluminiumrahmen verklebt, Dicke gemäß Zulassung Systemhersteller. Kantenausbildung offene Glaskanten maßgeschliffen und poliert.

Ausführung der Glas-Trennwand-Elemente im regelmäßigen Achsraster als Regelfeld bzw. Seitenfeld neben Tür-Element, die beiden außenliegenden Elemente als Randfelder asymmetrisch entsprechend Aufmaß.

Die Leistung versteht sich einschließlich aller umlaufender Anschlüsse einschließlich Fugenausbildung der Elementstöße nach Systemzulassung. Die sichtbare innenliegende Systembauteile, sowie Silikon sind im Farbton lichtgrau bzw. nach Bemusterung auszuführen.

bauphysikalischen Anforderungen:
bewertetes Schalldämm-Maß DIN 4109 R'w 47 dB (im Eingebauten Zustand)

Schaltbaren Sichtschutz:
System-Glas-Trennwand-Elemente / Glas-System-Innentür jeweils mit Ausführung einer zusätzlichen Mittelscheibe für den elektrisch schaltbaren Sichtschutz, als schaltbares VSG bis zur einer Höhe von 2,40 m (OK Türzarge = 2,195 OKFF)
Kabelführung verdeckt in den Elementen nach oben geführt in Abhangdecke, einschließlich Trafo. Übergabepunkt an AN Elektro in Abhangdecke je Trafo

Der Veranstaltungsraum wird bauseits mit zwei mobilen Trennwänden in Achse 36.1 und Achse 35.2 ausgestattet, so dass drei Veranstaltungsräume entstehen.
In jedem der drei abtrennbaren Räume ist die Steuerung der schaltbaren Verglasung für ausschließlich den jeweiligen Raum vorgesehen. Weiterhin ist die Steuerung der schaltbaren Scheibe vom Regieraum aus für alle drei Raumteile getrennt sowie  zusammen vorgesehen.

Trennwand-Stützenanschluss:
Glas-Trennwand-Elemente als Trennwand-Stützenanschluss in gleicher Bauweise, mit erforderlichen Emaillestreifen
zur Verhinderung der Einsicht in die Konstruktion

Glas-System-Innentür-Element mit Oberlicht:
Innerhalb der Glas-Trennwand-Konstruktion sind integrierte, zum System gehörende, zweiflügelige Fluchttüren zur manuellen Betätigung nach DIN EN 179 auszuführen.

Sämtliche sichtbaren Oberflächen nasslackbeschichtet,
Ausführung gemäß EB 0.1.1 - Nasslackbeschichtung Kristall-Grün-Metallic.

Die Fertigung erfolgt nach vorherigem Aufmaß.

Ausführung gemäß Zeichnung Nr. EBK_DE_430_007,
gemäß Detail Nr.
EEW_781_01
EEW_781_02
EEW_781_03
EEW_781_04
EEW_781_05
sowie gemäß den
Ausführungshinweisen zu den Metallbauarbeiten

*Hinweis: Ausführungshinweis zur Glas-Trennwand Veranstaltung - Titel 10.3*
Nachfolgende Positionen beschreiben die Glas-Trennwand im Bereich des Veranstaltungsraumes, Erdgeschoss Annex Nord
einschließlich erforderlicher Türtechnik und Unterkonstruktionen.

Die einzelnen Elemente der Glas-Trennwand-Konstruktion:
- Glas-Trennwand-Elemente
- Glas-System-Türen mit Oberlicht
- Türtechnik für Glas-System-Türen
- Stahl-Unterkonstruktion (Fußpunkt)
- Stahl-Unterkonstruktion (Sturz)
werden in den nachfolgenden Positionen getrennt erfasst:

Ausführung gemäß Einzelbeschreibung Nr.
EB 10.3.1 Glas-Trennwand Veranstaltung

**10.3.10 Glas-Trennwand-Element, 47 dB, Randfeld links, L ca. 1,20 m, H ca. 3,60 m**
Glas-Trennwand-Element, als Randfeld (Passfeld) links,

Element-Länge ca. 1,20 m (Achsmaß)
Element-Höhe ca. 3,60 m

bewertetes Schalldämm-Maß DIN 4109 R'w 47 dB

Befestigungsuntergrund bauseitige Trockenbausturz ca. 150, sowie Stahl-Unterkonstruktion Fußpunkt gem. Position 10.3.100.

Fenster-Nr.
FE_AN E.121.01

Ausführung gem.
EB 10.3.1 Glas-Trennwand Veranstaltung
Menge: 1,000 St
DIN276_18: 344

**10.3.20 Glas-Trennwand-Element, 47 dB, Randfeld rechts, L ca. 1,00 m, H ca. 3,60 m**
Glas-Trennwand-Element, als Randfeld (Passfeld) rechts,

Element-Länge ca. 1,00 m (Achsmaß)
Element-Höhe ca. 3,60 m

bewertetes Schalldämm-Maß DIN 4109 R'w 47 dB

Befestigungsuntergrund bauseitiger Trockenbausturz ca. 150, sowie Stahl-Unterkonstruktion Fußpunkt gem. Position 10.3.110.

Fenster-Nr.
FE_AN E.121.21

Ausführung gem.
EB 10.3.1 Glas-Trennwand Veranstaltung
Menge: 1,000 St
DIN276_18: 344

**10.3.30 Glas-Trennwand-Element, 47 dB, Regelfeld, L ca. 1,20 m, H ca. 3,60 m**
Glas-Trennwand-Element, als Regelfeld,

Element-Länge ca. 1,20 m (Achsmaß)
Element-Höhe ca. 3,60 m

bewertetes Schalldämm-Maß DIN 4109 R'w 47 dB

Befestigungsuntergrund bauseitige Trockenbausturz ca. 150, sowie Stahl-Unterkonstruktion Fußpunkt gem. Position 10.3.110.

Fenster-Nr.
FE_AN E.121.05
FE_AN E.121.06
FE_AN E.121.07
FE_AN E.121.08
FE_AN E.121.12
FE_AN E.121.13
FE_AN E.121.14
FE_AN E.121.15
FE_AN E.121.19
FE_AN E.121.20

Ausführung gem.
EB 10.3.1 Glas-Trennwand Veranstaltung
Menge: 10,000 St
DIN276_18: 344

**10.3.40 Glas-Trennwand-Element, 47 dB, Seitenfeld neben Tür, L ca. 1,3875 m, H ca. 3,60 m**
Glas-Trennwand-Element, als Seitenfeld neben Tür,

Element-Länge ca. 1, 3875 m (Achsmaß)
Element-Höhe ca. 3,60 m

bewertetes Schalldämm-Maß DIN 4109 R'w 47 dB

Befestigungsuntergrund bauseitige Trockenbausturz ca. 150, sowie Stahl-Unterkonstruktion Fußpunkt gem. Position 10.3.110.

Fenster-Nr.
FE_AN E.121.02
FE_AN E.121.04
FE_AN E.121.09
FE_AN E.121.11
FE_AN E.121.16
FE_AN E.121.18

Ausführung gem.
EB 10.3.1 Glas-Trennwand Veranstaltung
Menge: 6,000 St
DIN276_18: 344

**10.3.50 Glas-Trennwand-Element, 47 dB, Trennwand-Anschluss, L ca. 0,55 m, H ca. 3,60 m**
Glas-Trennwand-Element, als Seitenfeld neben Tür,

Element-Länge ca. 0,55 m (Achsmaß)
Element-Höhe ca. 3,60 m

bewertetes Schalldämm-Maß DIN 4109 R'w 47 dB

Befestigungsuntergrund bauseitige Trockenbausturz ca. 150, sowie Stahl-Unterkonstruktion Fußpunkt gem. Position 10.3.110.

Fenster-Nr.
FE_AN E.121.02
FE_AN E.121.04

Ausführung gem.
EB 10.3.1 Glas-Trennwand Veranstaltung
Menge: 2,000 St
DIN276_18: 344

**10.3.60 Glas-System-Innenür, 1-fgl, 37 dB, mit Glas-Oberlicht, 47 dB, B 2025mm H 2195mm Notausgang**
Glas-System-Innentür 1-flügelig, mit Glas-Oberlicht-Element,
als Notausgang,

Breite (Rohbaumaß): ca.1050 mm
Höhe (Rohbaumaß): ca. 2400 mm
Höhe Fußbodenaufbau: ca. 260 mm
Lichte Durchgangs-Breite: mind. 900 mm

Innentür:
bewertetes Schalldämm-Maß DIN 4109 R'w 37 dB
Glas-Oberlicht-Element:
bewertetes Schalldämm-Maß DIN 4109 R'w 47 dB

Für folgende Komponenten der Türtechnik ist die Türanlage vorzurichten:
Profilzylinderschloss mit Panikfunktion
Falztreibriegel im Standflügel,
Notausgangsverschluss DIN EN 179 Typ A Drücker-Betätigung
Obentürschließer in Gang- und Standflügel mit Gleitschiene

Befestigungsuntergrund bauseitige Trockenbausturz ca. 150.

Tür Nr.
TU_AN E.121.01
TU_AN E.122.01
TU_AN E.123.01

Ausführung gem
EB 10.3.1 Glas-Trennwand Veranstaltung
sowie Ausführung gemäß Zeichnung Nr. EBK_DE_430_007,
gemäß Detail Nr.
EEW_781_02
EEW_781_05
Menge: 3,000 St
DIN276_18: 344

**10.3.70 Obentürschließer Gr.3 Innentür 2-flg. Endanschlag Gleitschiene Öffnungsbegrenzung Schließfolgeregler verdeckt Korrosionsbeständigkeit Kl.0**
STLB-Bau 2025-04 029
Obentürschließer Größenklasse 3 DIN EN 1154, für Innentür, 2-flügelig, mit Endanschlag, mit Gleitschiene mit Öffnungsbegrenzung, Schließfolgeregler integriert, verdeckt liegend, Einbau in Bandgegenseite, Korrosionsbeständigkeit DIN EN 1670 Klasse 0.
Menge: 1,000 St
Leistungsbereichkatalog: 029
DIN276-1_08: 344
DIN276_18: 344

**10.3.80 Einsteckschloss Rohrrahmentüren Panikfunktion Durchgangsfunktion Profilzyl**
STLB-Bau 2025-04 029
Einsteckschloss für Rohrrahmentüren,
Klassifizierung DIN EN 12209:
- Gebrauchskategorie Klasse 2,
- Dauerfunktionstüchtigkeit Klasse S,
- Feuerbeständigkeit, Rauch- und Feuerschutz Klasse 0,
- Korrosionsbeständigkeit und Temperatur Klasse D,
- Schutzwirkung und Anbohrwiderstand Klasse 5, mit Panikfunktion, als Durchgangsfunktion, Schlossmaße DIN 18251, vorgerichtet für Profilzylinder DIN 18252, 2tourig, für 2-flügelige Tür, Stulp aus Stahl, korrosionsgeschützt, Falle und Riegel aus Stahl, Ausführung gemäß Einzelbeschreibung,
Einzelbeschreibungs-Nr 'EB 0.4 Schlosstechnik'
Menge: 1,000 St
Leistungsbereichkatalog: 029
DIN276-1_08: 344
DIN276_18: 344

**10.3.90 Türfalztreibriegel Baskülhebel**
STLB-Bau 2025-04 029
Türfalztreibriegel mit Baskülhebel, Treibstangen aus verzinktem Stahl.
Menge: 1,000 St
Leistungsbereichkatalog: 029
DIN276-1_08: 334
DIN276_18: 344

**10.3.100 Notausgangsverschluss 2-flg. Innentür Typ A Kl.A Stahl niro**
Drückergarnitur DIN EN 1906, Ausführungsart Typ A Drücker-Betätigung, als Drücker-Drückergarnitur, als Notausgangsverschluss DIN EN 179 für 2-flügelige Türen, Türbeschlag für Gangflügel,
Flügelmasse bis 200 kg, Dauerfunktionstüchtigkeit 100000 Prüfzyklen, aus nichtrostendem Stahl, gekröpft, mit Drückerrosette,
Ausführung gemäß Einzelbeschreibungs-Nr
'EB 0.5.1 - Produktfamile OGRO by Wagenfeld'
Menge: 1,000 St
Leistungsbereichkatalog: 029
DIN276-1_08: 344
DIN276_18: 344

**10.3.110 Stahl-Unterkonstruktion als Aufständerung, Fußpunkt, H ca. 230 mm**
Stahl-Unterkonstruktion zur Aufständerung der Glas-Trennwand, verankert auf Rohdecke,
Zwischenraum vollständig ausgefüllt mit Mineralwolle, Ausführung als vorgezogene Montage.

Gesamtlänge:  ca. 28,60 mm (entspricht Raumlänge)
Aufständerung: ca. 0,23 m

Abmessungen der Stahlprofile einschließlich Anzahl der
Befestigungen nach statischer Erfordernis .

Ausführung gemäß Zeichnung Nr.
EAN_DE781_03
sowie Ausführung gemäß EB 10.3.1 Glas-Trennwand Veranstaltung
Menge: 29,700 m
DIN276_18: 344

**10.3.120 Stahl-Unterkonstruktion als Abhängung inkl. GK-Schott, Sturz, H ca. 600 mm**
Stahl-Unterkonstruktion inkl. GK-Schott als abgehängte Konstruktion zur Sturzausbildung bzw. als Befestigungsuntergrund der Glas-Trennwand-Elemente an der Rohdecke, einschließlich Rückaussteifung an rückwärtigem Stahlbeton-Unterzug sowie einschließlich Gipskarton-Sturzausbildung, Ausführung als vorgezogene Montage,

Abhanghöhe: ca. 0,6 m
Gesamtlänge:  ca. 28,60 m (entspricht Raumlänge)
Arbeitshöhe bis ca. 4,20m
Breite GK-Schott: ca. 125mm bzw. nach Erfordernis

Abmessungen der Stahlprofile einschließlich Anzahl der Abhängungen von der Rohdecke nach statischer Erfordernis,
einschließlich Verkleidung der Stahl-Unterkonstruktion als Trockenbau-Schott bestehend aus Gipskartonplatte, beidseitig, 2-lagig je 12,5mm mit Dämmschicht aus Mineralwolle MW DIN EN 13162, einschließlich Spachtelung.
Ausführung der gesamten Sturzkonstruktion unter Berücksichtigung der Schallschutzanforderung der Glas-Trennwand-Elemente im Eingebauten Zustand (R'w 47dB).

Gerüste sind einzukalkulieren.

Ausführung gemäß Zeichnung Nr.
EAN_DE781_04
sowie Ausführung gemäß EB 10.3.1 Glas-Trennwand Veranstaltung
Menge: 29,700 m
DIN276_18: 344

#### Abschnitt 10.4 Glaswand Regie Technik Veranstaltung

DIN276_18: 344

**Ausführungsbeschreibung 12 Einzelbeschreibungen für Glaswand Regie - Titel 10.4**
*EB 10.4.1 Glaswand Regie Technik Veranstaltung*
Glaswand bestehend aus 6 Stück einflügligen Drehflügeltüren als Rohrrahmentür aus Aluminium-Strangpressprofilen mit transparenten Füllungen,
Rahmen und Öffnungsflügel außen und innen flächenbündig,
Rahmenbautiefe Profil und Zarge und Türblattstärke 100mm,
Ansichtsbreite einfl. Tür: Profil ca. 32/65 mm und Zarge ca. 44/74 mm, sämtliche sichtbaren Profile scharfkantig mit 0,5 mm Kantenradius, mit  absenkbarer Bodendichtung.

Sämtliche sichtbaren Oberflächen nasslackbeschichtet,
Ausführung gemäß EB 0.1.1 - Nasslackbeschichtung Kristall-Grün-Metallic.

Türflügel stumpf mit Doppellaibungsfalz und Türbändern nach DIN EN 1935 als 3-teilige, mindestens 3D-verstellbare Rollenbänder aus Edelstahl, Dimensionierung und Anzahl nach statischer Erfordernis.

bauphysikalischen Anforderungen:
Beanspruchungsgruppe 3 (S) nach DIN EN 1192
Klimaklasse Prüfklima b nach DIN EN 1121
bewertetes Schalldämm-Maß DIN 4109 Rw 42 dB

Glasfüllung mit Sicherheitsglas als Doppelverglasung gem. schalltechniche Anforderung.

Montage als Laibungsmontage,
Befestigungsuntergrund Trockenbauwand ca. 150 mm bzw.
Stahlprofil als Sturz Befestigung.

Einschl. Herstellung der Anschlussfugen dreiseitig umlaufend (L ca. 9320 mm) um die Gesamt-Glaswandkonstruktion im Anschluss an die Trockenbaukonstruktion d = 150 mm, Ausführung beidseitig entsprechend der Schalltechnischen Anforderungen.

Die Fertigung der Türanlagen erfolgt nach vorherigem Aufmaß.

Ausführung gemäß bzw. analog Zeichnung Nr.
EBK_DE_430_007
sowie Ausführung gemäß
Ausführungshinweise zu den Metallbauarbeiten

**10.4.10 Innentürelement Aluminium-Rohrrahmentür einflg. B 830 mm H 2250mm 42 dB**
Innentürelement, als Rohrrahmentür aus Aluminium,
einflügelig, mit transparenter Füllung, mit absenkbarer Bodendichtung,

Breite (Rohbaumaß): ca. 830 mm
Höhe (Rohbaumaß): ca. 2250 mm
Höhe Fußbodenaufbau: ca. 280 mm

bauphysikalischen Anforderungen:
Beanspruchungsgruppe 3 (S) nach DIN EN 1192
Klimaklasse Prüfklima b nach DIN EN 1121
bewertetes Schalldämm-Maß DIN 4109 Rw 42 dB

Montage als Laibungsmontage, Befestigungsuntergrund Trockenbauwand ca. 150 mm.

Die Leistung versteht sich einschl. der Vorrichtung, Montage, betriebsfertiger Verkabelung und Anschluss folgender bauseitig zur Verfügung gestellten Komponenten der Türtechnik:
verdeckt liegender Kabelübergang,
1 Magnetkontakte,

Für folgende Komponenten der Türtechnik ist die Türanlage vorzurichten:
Profilzylinderschloss
Drückergarnitur
Öffnungsbegrenzer

Tür Nr.
TU_AN E.131f.02
TU_AN E.131f.03
TU_AN E.131f.04
TU_AN E.131f.05
TU_AN E.131f.06
TU_AN E.131f.07

Ausführung gemäß bzw. analog Zeichnung Nr.
EBK_DE_430_007
sowie Ausführung gemäß
EB 10.4.1 Glaswand Regie Technik Veranstaltung
Menge: 6,000 St
DIN276_18: 344

**10.4.20 Einsteckschloss Rohrrahmentüren Profilzyl**
STLB-Bau 2025-04 029
Einsteckschloss für Rohrrahmentüren,
Klassifizierung DIN EN 12209:
- Gebrauchskategorie Klasse 2,
- Dauerfunktionstüchtigkeit Klasse S,
- Feuerbeständigkeit, Rauch- und Feuerschutz Klasse 0,
- Korrosionsbeständigkeit und Temperatur Klasse D,
- Schutzwirkung und Anbohrwiderstand Klasse 5, Schlossmaße DIN 18251, vorgerichtet für Profilzylinder DIN 18252, 2tourig, für 2-flügelige Tür, Stulp aus Stahl, korrosionsgeschützt, Falle und Riegel aus Stahl, Ausführung gemäß Einzelbeschreibung,
Einzelbeschreibungs-Nr 'EB 0.4 Schlosstechnik'
Menge: 6,000 St
Leistungsbereichkatalog: 029
DIN276-1_08: 344
DIN276_18: 344

**10.4.30 Drückergarnitur TypB Halbgarnitur Türknauf nicht drehbar Stahl niro Drückerrosette**
STLB-Bau 2025-04 029
Drückergarnitur DIN EN 1906, Ausführungsart Typ B, als Halbgarnitur mit Türknauf, nicht drehbar, aus nichtrostendem Stahl, Drückerrosette, Ausführung gemäß Einzelbeschreibung,
Einzelbeschreibungs-Nr 'EB 0.5.2 - in Anlehnung an EB 0.5.1 untergeordnete Bereiche'

Hersteller und Typ '....................................................' vom Bieter einzutragen
Menge: 6,000 St
Leistungsbereichkatalog: 029
DIN276-1_08: 344
DIN276_18: 344

**10.4.40 Öffnungsbegrenzer Stahl niro verstellbar**
verstellbarer Öffnungsbegrenzer aus Edelstahl, je Innentürelement der Vorposition 10.4.10,
verdeckt liegend.
Menge: 6,000 St
DIN276_18: 344

**10.4.50 Sturz-Stahlprofil**
Stahlprofil als Sturz Befestigung der Glaswand der Vorposition 10.4.10, einschließlich Abhängung, Befestigung über Laschen an Rohdecke, als vorgezogene Montage,
einschließlich Kippsicherung über Streben an Rohdecke.
Abhanghöhe: ca. 760 mm
Gesamtlänge:  ca. 7050 mm (entspricht Raumlänge)

Abmessungen der Stahlprofile einschließlich Anzahl der Abhängungen von der Rohdecke nach statischer Erfordernis unter Berücksichtigung evtl. Installationsbereiche der TGA,
unter Berücksichtigung der bauseits geplanten integration in eine Trockenbaukonstruktion ca. 150 mm.

Ausführung gemäß Zeichnung Nr.
EBK_DE_430_007
Menge: 1,000 St
DIN276_18: 344

#### Abschnitt 10.5 Kastenfensterkonstruktion Regie/ Dolmetscherkabinen

DIN276_18: 344

**Ausführungsbeschreibung 13 Einzelbeschreibungen für Kastenfensterkonstruktionen - Titel 10.5**
*EB 10.5.1 Kastenfensterkonstruktion Regie/Dolmetscherkabinen*
Innenfensteranlage als dreiteilige, zweischalige Kastenfensterkonstruktion im Bereich der Dolmetscherkabinen,
aus zwei allseitig umlaufenden Rahmen aus Stahl-Systemfensterprofilen. Ansichtsbreite Profil ca. 75mm.
Alle sichtbaren Profile scharfkantig mit einem Radius von ca. 0,5 mm. Ausführung nach DIN EN ISO 17651-1:2024-01.

Verglasung als Festverglasung gemäß
EB 10.5.2 Glasaufbau Dolmetscherkabinen‑
1. Verglasungsebene in Richtung Veranstaltungsraum:
- Verglasung nicht geneigt

2. Verglasungsebene in Richtung Dolmetscherkabine:
- Verglasung um ca. 5° in Richtung Veranstaltungsraum geneigt

Größe Festverglasung gemäß Einzelposition.
Ein eventuell notwendiger Glasaustausch muss zum Veranstaltungraum hin machbar sein.

Befestigung
Einbau Stahlrahmen inkl. Aluminiumverkleidung des Innenfenster zum Veranstaltungsraum hin bündig mit oberflächenfertiger Innenwand.

Dicke oberflächenfertige Stahlbeton-Innenwand ca. 440 mm.
Stahlprofilrahmen jeweils vierseitig in Stahlbeton-Laibung verankert. Einschließlich Herstellung aller erforderlichen Bohrungen in der Stahlbeton-Innenwand sowie einschließlich aller erforderlichen Befestigungsmittel, Verklotzungen, Kontermuttern und Unterlegscheiben. Anzahl und Art der Befestigungmittel nach statischer Erfordernis.

Die Leistung versteht einschließlich Fensteranschlussfolie im Laibungsbereich zur luftdichten Abdichtung von Fensteranschlussfugen, allseitig umlaufend für beide Fensterebenen.

Brüstungshöhe Rohbau ca. 2060 mm
Brüstungshöhe Raumseig ca. 610 mm (Bezug auf OKFF) .
Brüstungshöhe Veranstaltungssaal ca. 1815 mm (Bezug auf OKFF)

Aluminium-Verkleidung
Sturz, Laibungen und Brüstung, sowie Scheibenzwischenraum sind allseitig, sowie Laibungen jeweils beidseitig im Stoßbereich der Verglasungen mit Aluminiumverkleidungen versehen. Aluminiumblech 4mm, scharfkantig, Ausführung nach Aufmaß.
Scheibenzwischenraum vierseitig, flächenbündig mit Aluminiumverkleidungen geschlossen.

Aluminiumverkleidungen im Scheibenzwischenraum sowie zum Veranstaltungsraum hin verschraubt an Stahlprofilrahmen der Fensterkonstruktion.
Aluminiumverkleidung zu den Dolmetscherkabinen hin einschließlich erforderlicher Unterkonstruktion befestigt an Stahlprofilrahmen bzw. Stahlbeton-Laibung.
Vertikale Aluminiumverkleidungen der Laibungen jeweils konisch zulaufend, der Neigung der Verglasung folgend.
Befestigung der Aluminiumverkleidungen jeweils mit weichen Zwischenlagen aus EPDM schalltechnisch entkoppelt.

Sämtliche sichtbare Oberflächen nasslackbeschichtet,
Ausführung gemäß EB 0.1.1 - Nasslackbeschichtung Kristall-Grün-Metallic gemäß Bemusterung und Einzelposition.

Schott im Scheibenzwischenraum im Bereich  Trennwandanschluss, R'w 53dB:
Konisches, mehrschalig asymmetrisch Schott im Scheibenzwischenraum im Anschlussbereich der geplanten Systemtrennwand. Schott bestehend aus:
- vollflächige Stahl-Blech-Verstärkung 6mm mit zwei rückseitig aufgebrachten Stahl-U-Profilen 3mm
- Gipsfaser-Platten 12,5 mm und 15mm mit zwischengelegter vollflächiger Schallschutzmatte zur Entkopplung, verschraubt Stahl-U-Profilen
- Aluminiumverkleidung einseitig auf Stahl-Blech-Verstärkung mit U-Profil verschraubt, sowie einseitig einschließlich erforderlicher Unterkonstruktionen befestigt an Gipsfaser-Platte des Schottes.
Befestigung der Aluminiumverkleidungen, Stahlbleche und Gipsfaer-Platten jeweils mit weichen Zwischenlagen aus EPDM schalltechnisch entkoppelt. Einschließlich Ausbildung eines Befestigungsgrunde, einseitig, für den Trennwandanschlusses der Glas-Trennwand-Element Position 10.5.60.
Ausführung gemäß Detail DE783_03.

Schott im Scheibenzwischenraum im Bereich  Verglasungsstoß
Ausführung in Anlehnung Detail DE783_03 bzw. in Anlehnung des zuvor beschriebenen Schottes mit Trennwandanschuss, jedoch als Schott im Scheibenzwischenraum, im Stoßbereich der Verglasungen ohne Schallschutzanforderung.

Hohlräumdämpfung
Sämtliche Hohlräume in den Anschlüssen, den Profilen, dem Schott und hinter den Aluminiumverkleidungen sind vollständig mit Mineralwolle auszufüllen.

Bewertetes Schalldämm-Maß DIN 4109 in eingebauten Zustand:
- Kastenfensterkonstruktion R'w 50 dB
- Schott im Fensterzwischenraum R'w 53 dB
bzw. gemäß Angabe Einzelposition.

Die Fertigung erfolgt nach vorherigem Aufmaß.

Ausführung gemäß bzw. analog Zeichnung Nr.
EAN_DE783_01/_02 und _03 und
EBK_DE_430_007
sowie Ausführung gemäß
Ausführungshinweise zu den Metallbauarbeiten
*EB 10.5.2 Glasaufbau Regie/Dolmetscherkabinen*
Verglasung im Bereich der Kastenfensterkonstruktion der Dolmetscherkabinen

Glastyp 5.5 -  Kastenfenster Regie/Dolmetscherkabinen
Glasaufbau von außen nach innen:

- 2x 12 mm VSG aus Floatglas mit mindestens 0,76 mm Schallschutzfolie
- Kanten geschliffen
- Anforderung Schallschutz gem. Einzelposition
- Art und Anzahl der Folien entsprechend Prüfzeugnis

Glasstöße als 10 mm Glasfuge mit Versiegelung und rückseitigen Emaillestreifen, Verklebung schwarz

Geneigte Verglasung im Bereich des Trennwandanschlusses ohne Glasfuge, sondern für Schott-Ausbildung und Trennwandanschluss eingerückt mit Abstand von ca. 50 mm zwischen den Verglasungen.
Ausführung gemäß Detail (siehe Zeichnungs Nr. EAN_DE783_03)

*Hinweis: Auführungshinweis zu Kastenfensterkonstruktion Dolmetscherkabine - Titel 10.5*
Nachfolgende Positionen beschreiben die Kastenfensterkonstruktion im Bereich Regie/Dolmetscherkabine und Veranstaltungsraum

Ausführung gemäß bzw. analog Zeichnung Nr.
EAN_DE783_01/_02 und _03 und
EBK_DE_430_007
sowie Ausführung gemäß
EB 10.5.1 Kastenfensterkonstruktion Dolmetscherkabinen
EB 10.5.2 Glasaufbau Dolmetscherkabinen

**10.5.10 Kastenfenster dreiteilig B 9560 H 1560 RahmenStahl 50 dB**
Kastenfenster als dreiteiliges Schallschutz-Innenfenster, festverglast, mit allseitig umlaufenden Rahmen aus Stahl-Systemfensterprofilen. Ansichtsbreite Profil ca. 75mm.

Breite (Rohbaumaß): ca. 9.560 mm (2897,5 +3765 + 2897,5 mm)
Höhe (Rohbaumaß): ca. 1.560 mm
Brüstungshöhe ab OK FF: 610 mm bzw. 1.815 mm

mit zwei Verglasungsebenen, je Ebene mit zwei vertikalen Verglasungstößen ausgeführt. Im Bereich der Verglasungsstöße einschließlich Schott mit Stahl-Blech-Verstärkung im Scheibenzwischenraum.

1. Verglasungsebene in Richtung Veranstaltungsraum:
- Breite ca. 2.850 + 3.765 + 2.850 mm
- Höhe ca. 1.420 mm
- Verglasung nicht geneigt

2. Verglasungsebene in Richtung Dolmetscherkabine:
- Breite ca. 2.825 + 3.740 + 2.850 mm
- Höhe ca. 1.470 mm
- Verglasung um ca. 5° in Richtung Veranstaltungsraum geneigt
- ein Verglasungsstoß für Trennwandanschluss vorgesehen

Bauphysikalische Anforderungen:
bewertetes Schalldämm-Maß DIN 4109 R'w 50 dB

Montage als Laibungsmontage, Befestigungsuntergrund Stahlbeton-Innenwand ca. 440mm.

Fenster Nr.
FE_AN E.119.01

Ausführung gemäß bzw. analog Zeichnung Nr.
EAN_DE783_01/_02 und _03
sowie Ausführung gemäß
Ausführungshinweise zu den Metallbauarbeiten
Menge: 1,000 St
DIN276_18: 344

**10.5.20 Verblechung Kastenfensterrahmen aus Aluminium-Blech (Veranstaltungsraumseitig)**
Verblechung Kastenfensterrahmen aus Aluminium-Winkel-Blechen 75/50mm, Blechstärke 4mm, coupiert auf ca. 75/20mm
sichtbar verschraubt Stahlprofilrahmen der Vorposition 10.5.10,
Verblechungen horizontal und vertikal, vierseitig umlaufend, nasslackiert, im Farbton kristallgrün-metallic,
gemäß Bemusterung.
Menge: 22,300 lfm
DIN276_18: 344

**10.5.30 Verblechung von Laibungen aus Aluminium-Blech (Dolmetscher/Regieseitig)**
Verblechung der Laibungen aus Aluminium-Blechen, Blechstärke 4mm,
inklusive erforderlicher Unterkonstruktionen und Winkel-Profilen verschraubt an Stahlbeton-Laibung bzw. Stahlprofilrahmen der Vorposition 10.5.10, jeweils einschließlich Zwischenlagen aus EPDM zur schalltechnischen Entkopplung nach Erfordernis.

Verblechung ansichtig bestehend aus jeweils umlaufenden Aluminium-U-Profil 40/60 mm, Gesamt-Länge ca. 22,30 m, mit Unterbrechnung im Bereich der Glas-Trennwand (Pos. 10.5.60), nicht sichtbar befestigt,
mit auf den U-Prolilen aufliegenden horizontalen Verblechungen, Länge 1 ca. 6,50m, Länge 2,74m:
- Breite ca. 230 mm (oben),
- Breite ca. 130 mm (unten)
und vertikalen, trapezförmigen Verblechungen, Länge ca. 1,37m:
- Breite von ca. 130 bis ca. 230 mm,
horizontale und vertikalte Verblechungen im Anschlussbereich der Fensterkonstruktion sichtbar verschraubt,
alle sichtbaren Bleche nasslackiert, im Farbton kristallgrün-metallic, gemäß Bemusterung.

Abrechnung nach Ansichtsfläche Verblechung als Abwicklung
Menge: 6,300 m²
DIN276_18: 344

**10.5.40 Verblechung Scheibenzwischenraum Aluminium-Blech**
Verblechung aus Aluminium-Blech im Scheibenzwischenraum,
Blechstärke 4mm, sichtbar verschraubt an Stahlprofilrahmen der Vorposition 10.5.10, einschließlich Zwischenlagen aus EPDM zur schalltechnischen Entkopplung nach Erfordernis.

Verblechungen horizontal und vertikal, Breite variiert gemäß Einbausituation von ca. 145 mm (oben) bis ca. 240 mm (unten),
vertikale Verblechung trapezförmig ausgebildet.

Verblechung horizontal, Einzel-Längen von ca. 2,74m bis ca. 3,64m:
- Breite ca. 230 mm (oben),
- Breite ca. 130 mm (unten)
und Verblechungen vertikale, trapezförmig, Einzel-Länge je ca. 1,37m:
- Breite von ca. 130 bis ca. 230 mm,
alle sichtbaren Bleche nasslackiert, im Farbton kristallgrün-metallic, gemäß Bemusterung.
Menge: 5,750 m²
DIN276_18: 344

**10.5.50 Ausstopfen Hohlräume mit Mineralwolle**
Vollständiges Ausstopfen von Hohlräume im Bereich der Kastenfensterkonstruktion, wie Trag- / Fenster-Profile und Hohlprofile sowie sämtliche Hohlräume hinter / unter den Aluminiumverblechungen,
zur Erhöhung des Schallschutzes, mit Mineralwolle
Baustoffklasse A1 EN 13501-1, Rohdichte mind. 100 kg/m³.
Menge: 1,500 m³
DIN276_18: 344

**10.5.60 Glas-Trennwand-Element, 53 dB, L ca. 1,89 bis 2,0 m, H ca. 1,56 m**
Glas-Trennwand-Element, festverglast, mit einseitig schrägem Anschluss an die Verglasung der Vorposition 10.5.10, Bautiefe ca. 125 mm.

Breite (Rohbaumaß): ca. 1890 bis ca. 2000mm
Höhe (Rohbaumaß): 1.560 mm
Brüstungshöhe ab OK FF: 676 mm

Bauphysikalische Anforderungen:
bewertetes Schalldämm-Maß DIN 4109 R'w 53 dB

Doppelverglasung, Glasscheiben flächenbündig auf Aluminiumrahmen verklebt, Dicke gemäß Zulassung Systemhersteller. Kantenausbildung offene Glaskanten maßgeschliffen und poliert.

Die Leistung versteht sich einschließlich aller umlaufender Anschlüsse nach Systemzulassung einschließlich Ausbildung einer Schattenfuge von ca. 15mm.
Die sichtbaren innenliegenden Systembauteile, sowie Silikon sind im Farbton lichtgrau bzw. nach Bemusterung auszuführen.

Montage als Laibungsmontage,
Befestigungsuntergrund vierseitig an Trockenbauwand ca. 125mm.

Die Fertigung erfolgt nach vorherigem Aufmaß.

Fenster Nr.
FE_AN E.120.01

Ausführung gemäß bzw. analog Zeichnung Nr.
Ausführung gem. Zeichnung Nr. EBK_DE_430_007,
gemäß Detail Nr. EEW_783_03
Menge: 1,000 St
DIN276_18: 344

#### Abschnitt 10.6 Oberlichter Wintergarten

DIN276_18: 344

**Ausführungsbeschreibung 14 Einzelbeschreibungen für Oberlichter Wintergarten - Titel 10.6**
*EB 10.6.1 Oberlichter Wintergarten 1 bis 4, rechteckig*
Oberlicht als Festverglasung, Ausführung rechteckig, als mehrteilig, geschweißter Zargen-/ Auflagerrahmen, aus Edelstahl A4 in 6mm, zur Aufnahme der Verglasung, begehbar, Belastung bis 5kN/m².

Ausführung der Oberlichter in den Wintergärten 1 bis 4, über Erdgeschoss, Arbeitshöhe ca. 5,0 m´.

Länge (Rohbaumaß): ca. 2.250 mm
Breite (Rohbaumaß): ca. 1.200 mm

Zargen-/Auflagerrahmen
einseitig bestehend aus einem außermittig geschweißten T-Proil aus L 70/6mm und L 50/6 mm,
Länge = ca. 2.250 m
sowie
dreiseitg bestehend aus
einem geschweißten L-Profil, aus ca. 140/6mm und ca. 37/6 mm, und ein auf das L-Profil aufgeschweißtes gleichschenkliges L-Profil, aus ca. 50/6 mm und 50/6
Länge 1 = ca. 2.250 m, Länge 2 und 3 = ca. 1.200 m, Gesamt-Länge  =  ca. 4.650 m,
Zargentiefe ca. 55 mm,
Ansichtsbreite Zarge- / Auflagerrahmen 50mm (nur Untersicht), auf Gehrung gearbeitet.

Zargen-/Auflagerrahmen dreiseitig auf die Stahlbeton-Aufkantung aufgelegt und verankert (Länge ca. 4.650, sowie einseitig an der Außenwand-Innenseite mittels Sonderkonstruktion verankert (Länge = 2.250 m).

Einschließlich Herstellung aller erforderlichen Bohrungen in den Stahlbeton-Bauteilen sowie einschließlich der Befestigungen,  erforderlichen Verklotzungen, Kontermuttern und Unterlegscheiben u.a. zum Toleranzausgleich.
Anzahl und Art der Befestigungmittel nach statischer Erfordernis.

Sämtliche sichtbaren Oberflächen Edelstahl feingeschliffen, Korn 240, Schleifrichtung gemäß Bemusterung.
Einbau Oberlicht oberseitig oberflächenbündig mit OKFF Fertigfußboden mit Plattenbelag.

Verglasung gemäß DIN 18008-5, flächenbündig mit der Oberkante des Rahmens, horizontal liegend ohne Gefälle.
Einschließlich umlaufender druckfester Gummiauflage. Anschlussfuge oben umlaufend mit Silikon dauerelastisch versiegelt. Farbton gemäß Bemusterung.
Glasaufbau siehe Einzelbeschreibung EB 10.6.3.

Bauphysikalische Anforderungen:
bewertetes Schalldämm-Maß DIN 4109 Rw 37 dB bis 42 dB,
Luftdichtigkeit Klasse 4 gem. DIN EN 12207
gemäß Angabe Einzelposition.

Die Fertigung erfolgt nach vorherigem Aufmaß.

Ausführung gemäß bzw. analog Zeichnung Nr.
EEW_DE782_01 und EEW_DE782_02
sowie Ausführung gemäß
Ausführungshinweise zu den Metallbauarbeiten
*EB 10.6.2 Oberlichter Wintergarten 5 bis 9, im Kreisbogen*
Oberlicht als Festverglasung, Ausführung im Kreisbogen, als mehrteilig, geschweißter Zargen-/ Auflagerrahmen, aus Edelstahl A4 6mm, zur Aufnahme der Verglasung, begehbar, Belastung bis 5kN/m².

Ausführung der Oberlichter in den Wintergärten 5 bis 9.

Länge (Rohbaumaß): ca. 2.465 mm bis 2.540 mm (im Kreisbogen)
Breite (Rohbaumaß): ca. 1.200 mm

Zargen-/Auflagerrahmen
einseitig bestehend aus einem außermittig geschweißten T-Proil aus L 70/6mm und L 50/6 mm,
Länge = 2.540 m, im Kreisbogen gebogen, Radius ca. 50,25 m
sowie
dreiseitg bestehend aus
einem geschweißten L-Profil, aus ca. 140/6mm und ca. 37/6 mm, und ein auf das L-Profil aufgeschweißtes gleichschenkliges L-Profil, aus ca. 50/6 mm und 50/6
Länge 1 = ca. 2.465 m im Kreisbogen gebogen, Radius ca.  49,055 m, Länge 2 und 3 = ca. 1.200 m, Gesamt-Länge  =  ca. 4.650 m,
Zargentiefe ca. 55 mm,
Ansichtsbreite Zarge- / Auflagerrahmen 50mm (nur Untersicht), auf Gehrung gearbeitet.

Zargen-/Auflagerrahmen dreiseitig auf die Stahlbeton-Aufkantung aufgelegt und verankert (Länge ca. 4.650, sowie einseitig an der Außenwand-Innenseite mittels Sonderkonstruktion verankert (Länge = 2.250 m).

Einschließlich Herstellung aller erforderlichen Bohrungen in den Stahlbeton-Bauteilen sowie einschließlich der Befestigungen, erforderlichen Verklotzungen, Kontermuttern und Unterlegscheiben u.a. zum Toleranzausgleich.
Anzahl und Art der Befestigungmittel nach statischer Erfordernis.

Sämtliche sichtbaren Oberflächen Edelstahl feingeschliffen, Korn 240, Schleifrichtung gemäß Bemusterung.
Einbau Oberlicht oberseitig oberflächenbündig mit OKFF Fertigfußboden mit Plattenbelag.

Verglasung gemäß DIN 18008-5, flächenbündig mit der Oberkante des Rahmens, horizontal liegend ohne Gefälle.
Einschließlich umlaufender druckfester Gummiauflage. Anschlussfuge oben umlaufend mit Silikon dauerelastisch versiegelt. Farbton gemäß Bemusterung.
Glasaufbau siehe Einzelbeschreibung EB 10.6.3.
Zwei Kantenlängen der Verglasung folgen dem Kreisbogen im Radius von ca. 49,005 bzw. ca. 50,25 m.

Bewertetes Schalldämm-Maß DIN 4109 Rw 37 dB bzw. gemäß Angabe Einzelpositionen.

Bauphysikalische Anforderungen:
bewertetes Schalldämm-Maß DIN 4109 Rw 37 dB bzw. gemäß Angabe Einzelposition,
Luftdichtigkeit Klasse 4 gem. DIN EN 12207.

Die Fertigung erfolgt nach vorherigem Aufmaß.

Ausführung gemäß bzw. analog Zeichnung Nr.
EEW_DE782_01 und EEW_DE782_02
sowie Ausführung gemäß
Ausführungshinweise zu den Metallbauarbeiten
*EB 10.6.3 Glasaufbau Oberlichter Wintergarten*
Verglasung der Oberlichter gemäß DIN 18008-5, flächenbündig  mit der Oberkante des Rahmens, horizontal liegend ohne Gefälle.

Glastyp 5.2 -  Oberlichter Wintergarten 1 bis 4, begehbar, rechteckig
Glasaufbau 38mm VSG aus:
- 2x 15 mm Floatglas
- 8 mm TVG mit 2x 1,52 mm PVB-Folie
- Weißglas
- Kanten maßgeschliffen
- oberseitig mit 50% Punktrasterdruck im Ätzton, rutschhemmend R10

Glastyp 5.4 -  Oberlichter Wintergarten 5 bis 9, begehbar, im Kreisbogen
Glasaufbau mindestens 38mm VSG aus:
- 2x 15 mm Floatglas
- 8 mm TVG mit 2x 1,52 mm PVB-Folie
- Weißglas
- Kanten maßgeschliffen
- oberseitig mit 50% Punktrasterdruck im Ätzton, rutschhemmend R10

*Hinweis: Auführungshinweis zu Oberlichter Wintergarten - Titel 10.6*
Nachfolgende Positionen beschreiben die Oberlichter in den Wintergärten.

Ausführung gemäß bzw. analog Zeichnung Nr.
EEW_DE782_01 und EEW_DE782_02
sowie Ausführung gemäß
EB 10.6.1 Oberlichter Wintergarten 1 bis 4, rechteckig
EB 10.6.2 Oberlichter Wintergarten 5 bis 9, im Kreisbogen
EB 10.6.3 Glasaufbau Oberlichter Wintergarten

**10.6.10 Oberlicht Wintergarten, rechteckig L 2250 mm B 1200mm, 37 dB**
Oberlicht als Festverglasung, begehbar, rechteckig, Wintergarten 1

Länge (Rohbaumaß): ca. 2.250 mm
Breite (Rohbaumaß): ca. 1.200 mm

Fenster Nr.
FE_EW 1.309v.01
FE_EW 1.309v.02

Bauphysikalische Anforderungen:
bewertetes Schalldämm-Maß DIN 4109 Rw 37 dB
Luftdichtigkeit Klasse 4 gem. DIN EN 12207

Ausführung gemäß bzw. analog Zeichnung Nr.
EEW_DE782_01 und EEW_DE782_02
sowie gemäß Einzelbeschreibung
EB 10.6.1 Oberlichter Wintergarten 1 bis 4, rechteckig
und EB 10.6.3 Glasaufbau Oberlichter Wintergarten
Menge: 2,000 St
DIN276_18: 344

**10.6.20 Oberlicht Wintergarten, rechteckig L 2250 mm B 1200mm, 42 dB**
Oberlicht als Festverglasung, begehbar, rechteckig, Wintergarten 2, 3 und 4

Länge (Rohbaumaß): ca. 2.250 mm
Breite (Rohbaumaß): ca. 1.200 mm

Fenster Nr.
FE_EW 1.319v.01
FE_EW 1.319v.02
FE_EW 1.329v.01
FE_EW 1.329v.02
FE_EW 1.339v.01
FE_EW 1.339v.02

Bauphysikalische Anforderungen:
bewertetes Schalldämm-Maß DIN 4109 Rw 42 dB
Luftdichtigkeit Klasse 4 gem. DIN EN 12207

Ausführung gemäß bzw. analog Zeichnung Nr.
EEW_DE782_01 und EEW_DE782_02
sowie gemäß Einzelbeschreibung
EB 10.6.1 Oberlichter Wintergarten 1 bis 4, rechteckig
und EB 10.6.3 Glasaufbau Oberlichter Wintergarten
Menge: 6,000 St
DIN276_18: 344

**10.6.30 Oberlicht Wintergarten, rechteckig L 2465 / L 2540 mm B 1200mm**
Oberlicht als Festverglasung, begehbar, im Kreisbogen, Wintergarten 6 und 8

Länge (Rohbaumaß): ca. 2.465 mm bis ca. 2.540 mm (im Kreisbogen)
Breite (Rohbaumaß): ca. 1.200 mm

Fenster Nr.
FE_EW 1.359v.01
FE_EW 1.359v.02
FE_EW 1.379v.01
FE_EW 1.379v.02

Bauphysikalische Anforderungen:
Luftdichtigkeit Klasse 4 gem. DIN EN 12207

Ausführung gemäß bzw. analog Zeichnung Nr.
EEW_DE782_01 und EEW_DE782_02
sowie gemäß Einzelbeschreibung
EB 10.6.2 Oberlichter Wintergarten 5 bis 9, im Kreisbogen
und EB 10.6.3 Glasaufbau Oberlichter Wintergarten
Menge: 4,000 St
DIN276_18: 344

**10.6.40 Oberlicht Wintergarten, rechteckig L 2465 / L 2540 mm B 1200mm, 37 dB**
Oberlicht als Festverglasung, begehbar, im Kreisbogen, Wintergarten 5, 7 und 9

Länge (Rohbaumaß): ca. 2.465 mm bis ca. 2.540 mm (im Kreisbogen)
Breite  (Rohbaumaß): ca. 1.200 mm

Fenster Nr.
FE_EW 1.349v.01
FE_EW 1.349v.02
FE_EW 1.369v.01
FE_EW 1.369v.02
FE_EW 1.389v.01
FE_EW 1.389v.02

Bauphysikalische Anforderungen:
bewertetes Schalldämm-Maß DIN 4109 Rw 37 dB
Luftdichtigkeit Klasse 4 gem. DIN EN 12207

Ausführung gemäß bzw. analog Zeichnung Nr.
EEW_DE782_01 und EEW_DE782_02
sowie gemäß Einzelbeschreibung
EB 10.6.2 Oberlichter Wintergarten 5 bis 9, im Kreisbogen
und EB 10.6.3 Glasaufbau Oberlichter Wintergarten
Menge: 6,000 St
DIN276_18: 344

**10.6.50 Elastische Verfugung Zargenrahmen Unterseite B bis 15mm**
Anschlussfuge zwischen Zargenrahmen Unterseite und Stahlbeton-Aufkantung, mit elastischem Dichtstoff, Basis Silikon, einschließlich systemgebundenem Primer und Hinterfüllmaterial herstellen, Fugenbreite bis 15 mm.
Farbton gemäß Bemusterung.

Jeweils dreiseitig je Oberlicht.
Arbeitshöhe ca. 5,0 m
Menge: 77,000 m
DIN276_18: 344

**10.6.60 Elastische Verfugung Zargenrahmen Unterseite B bis 15mm**
Anschlussfuge zwischen Zargenrahmen Unterseite und Stahlbeton-Aufkantung, mit elastischem Dichtstoff, Basis Silikon, einschließlich systemgebundenem Primer und Hinterfüllmaterial herstellen, Fugenbreite bis 15 mm.
Farbton gemäß Bemusterung.

Jeweils einseitig je Oberlicht im Bereich der Außenwand.
Arbeitshöhe ca. 5,0 m, in Überkopf-Ausführung.
Menge: 40,000 m
DIN276_18: 344

### Bereich 11 Toranlagen

DIN276_18: 344

#### Abschnitt 11.1 Toranlagen

DIN276_18: 344

**11.1.10 Schiebetor B 2550 mm H 2530 mm einflg. Stahl verz EI2 30**
Schiebetor, einflügelig, Einbau als Vorwandmontage, an Öffnung in 2-schaliger Außenwand, Feuerwiderstandsklasse EI2 30-C2 DIN EN 13501-2, DIN EN 1634-1, im Betrieb geschlossen,
Breite Wandöffnung ca. 2550 mm,
Höhe Wandöffnung ca. 2610 mm,

mit folgenden bauphysikalischen Anforderungen:
Beanspruchungsgruppe 3 (S) nach DIN EN 1192
Luftdurchlässigkeit Klasse 2 DIN EN 12207
Wärmedurchgangskoeffizient: Uw 2,5 W/m2K

Aufhängung und Laufwerk mit gefedertem Kugellager-Vielrollen-Laufwerk, Laufschienen aus verzinktem Stahl, untere Führung außerhalb der lichten Öffnung,
Torflügel aus verzinktem Stahl, Torblattstärke über 60 bis 65 mm, beidseitig mit Muschelgriff, in Lage versetzt,
Befestigung der Laufschienen mittels Konsolen an Wand,
Schließung durch umgelenktes Gegengewicht mit Radialdämpfer als Schließgeschwindigkeitsregler,
mit Endlagendämpfer und opto-akustischem Warngeber,
Schnelllaufantrieb als Öffnungshilfe, 400 V/16A,
mit CEE-Stecker, innen mit Zugseil,
innen und außen mit Impulssteuerung mit 3-fach
Flächentaster, Einbau und Verkabelung ist Teil dieser Leistung,

Zutrittskontrolle für Tor mit bauseitigen Kartenlesern,
einschl. der Vorrichtung, Montage, betriebsfertiger Verkabelung und Anschluss folgender bauseitig zur Verfügung gestellten Komponenten der Tortechnik:
1 Magnetkontakt,

einschl. akkugepufferte Feststellanlage mit Rauchmeldern, bestehend aus einem Sturzmelder und 2 Deckenmeldern, einschl. Montage und Verkabelung,
mit Netzgerät und Auslösetaster, Unterglas Aufputz mit Reset, einschl. Verkabelung, einschl. Steuerungskasten Aufputz Wand,
Befestigungsuntergrund Beton,
Arbeitshöhe bis 3,0 m,
Arbeitshöhe Montage Deckenmelder 4,5 m,
sichtbare Oberflächen pulverbeschichtet, Ausführung gemäß
EB 0.1.2 - Pulverbeschichtung RAL Grün

Montage in 2-schaliger Außenwand aus Sichtbeton mit Kerndämmung, einschl. 3-seitigem Abbruch und Entsorgung der bauseitigen Kerndämmung aus XPS, Breite ca. 200 mm, und anschließender Ergänzung der Kerndämmung im Montagebereich mit Mineralwolledämmung MW DIN EN 13162, Brandverhaltensklasse DIN EN 13501-1 A1 (nichtbrennbar), Schmelzpunkt von > 1.000 °C, Dicke 200 mm, mit nichtbrennbarer Abdeckung im Bauzustand gegen Herausfallen gesichert, Befestigungsuntergrund Beton.
Da es sich um eine überwachungsbedürftige Leistung handelt, ist jeder Arbeitsschritt fotografisch zu dokumentieren. Nach Rückbau der XPS-Dämmung ist eine Zustandfeststellung mit der OÜ durchzuführen. Die Entsorgung der anfallenden Stoffe erfolgt über das zentrale Abfallmanagement.

Ausführung gemäß Zeichnung Nr. EBK_DE_419_003,
gemäß Detail Nr. DE419.03 / TA.952,
Schiebetor AT AS.E 303.1 Flur
sowie gemäß den
Ausführungshinweisen zu den Metallbauarbeiten
Menge: 1,000 St
Leistungsbereichkatalog: 031
DIN276-1_08: 344
DIN276_18: 344

**11.1.20 Durchgangszarge Stahlblech D 1,5mm B 2550 mm H 2530 mm**
Durchgangszarge aus Stahlblech, Dicke 1,5 mm,

Breite Wandöffnung ca. 2550 mm,
Höhe Wandöffnung ca. 2530 mm,
Breite Zargenspiegel ca. 70 mm,
Abwicklung ca. 550 mm,

Bündiger Einbau in 2-schaliger Sichtbetonwand gemäß Vorgabe Detail, mit Hinterfüllung der Zarge mit Mineralwolle
MW DIN EN 13162, Brandverhaltensklasse DIN EN 13501-1 A1 (nichtbrennbar), Schmelzpunkt von > 1.000 °C,
Befestigungsuntergrund Beton, Arbeitshöhe bis 3,5 m,
sichtbare Oberflächen pulverbeschichtet, Ausführung gemäß
EB 0.1.2 - Pulverbeschichtung RAL Grün

Ausführung gemäß Zeichnung Nr. EBK_DE_419_003,
gemäß Detail Nr. DE419.03 / TA.952,
Schiebetor AT AS.E 303.1 Flur
sowie gemäß den
Ausführungshinweisen zu den Metallbauarbeiten
Menge: 1,000 St
Leistungsbereichkatalog: 031
DIN276-1_08: 344
DIN276_18: 344

**11.1.30 Rolltor B 3150 mm H 2635 mm Aluminium EI2 30**
Rolltor DIN EN 13241, an Öffnung in Innenwand,
Feuerwiderstandsklasse EI2 30-S200C2 DIN EN 13501-2, DIN EN 1634-1, im Betrieb geschlossen,

Breite Wandöffnung ca. 3150 mm,
Höhe Wandöffnung ca. 2635 mm,

mit folgenden bauphysikalischen Anforderungen:
Beanspruchungsgruppe 3 (S) nach DIN EN 1192
Luftdurchlässigkeit Klasse 2 DIN EN 12207

Torpanzer aus Aluminium-Hohlkammerprofilen, Oberfläche beschichtet, Deckbreite über 100 bis 120 mm hoch und 30 bis 35 mm stark, Wickelwelle und Laufschienen aus verzinktem Stahlrohr, Rollraum oberhalb der Öffnung vor der Wand,

Antrieb durch Elektromotor mit integrierter Fangvorrichtung,
an der Welle aufgesteckt, mit Schließgeschwindigkeitsregelung und Endlagendämpfung, Drehspannung 400V/16A,
Einschaltdauer mind. 20 Zyklen pro Stunde, Schutzart mind. IP 54, mit CEE-Stecker,
akkugepufferte Feststellanlage mit Rauchmeldern, bestehend aus einem Sturzmelder und 2 Deckenmeldern, einschl. Montage und Verkabelung, mit Netzgerät und Auslösetaster, Unterglas Aufputz mit Reset,
innen und außen mit Impulssteuerung mit 3-fach Taster, innen  und außen mit Zugseil,

Zutrittskontrolle für Tor mit bauseitigen Kartenlesern,
einschl. der Vorrichtung, Montage, betriebsfertiger Verkabelung und Anschluss folgender bauseitig zur Verfügung gestellten Komponenten der Tortechnik:
1 Magnetkontakt,

mit zusätzlicher Lichtschranke im Bereich des Torlaufs,
mit opto-akustischem Warngeber,
einschl. Verkabelung, einschl. Steuerungskasten Aufputz Wand neben Rolltor,
Befestigungsuntergrund Beton,
Arbeitshöhe bis 3,0 m,
Arbeitshöhe Montage Deckenmelder 4,2 m,
sichtbare Oberflächen pulverbeschichtet, Ausführung gemäß
EB 0.1.2 - Pulverbeschichtung RAL Grün

Ausführung gemäß Zeichnung Nr. EBK_DE_419_003,
gemäß Detail Nr. DE419.05 / TA.951,
Rolltor AT EW U.440.1 Tiefgarage Schleuse Anlieferung
sowie gemäß den
Ausführungshinweisen zu den Metallbauarbeiten
Menge: 1,000 St
DIN276_18: 344

**11.1.40 Schiebetor mit Schlupftür B 3600 mm H 4020 mm einflg. Stahl verz Notausgang**
Schiebetor, einflügelig, mit barrierefreier Schlupftür DIN 18040 als Notausgang, Einbau als Vorwandmontage, an Öffnung in einschaliger Außenwand,
Breite Wandöffnung ca. 3600 mm,
Höhe Wandöffnung ca. 4020 mm,

mit folgenden bauphysikalischen Anforderungen:
Beanspruchungsgruppe 3 (S) nach DIN EN 1192
Luftdurchlässigkeit Klasse 2 DIN EN 12207

Aufhängung und Laufwerk mit 2 kugelgelagerten Doppelstahlrollen, Laufschiene aus verzinktem Stahl,
untere Führung mit 2 Führungsrollen in Laufschiene aus verzinktem Stahl, Torflügel aus verzinktem Stahl, Torblattstärke über ca. 60 bis 65 mm,

Schlupftür als Notausgang, lichte Breite mind. 900 mm, lichte Höhe mind. 2010 mm, mit mechanisch selbstverriegelndem Panikschloss und Notausgangsverschluss DIN EN 179 für einflügelige Türen, Typ A Drücker-Betätigung, als Schlupftürdrückergarnitur (innen) und Knauf in Mulde (außen), Edelstahl gebürstet, Ausführung gemäß Einzelbeschreibung EB 0.5 Beschläge,

Zutrittskontrolle für Tor und Schlupftür außen und innen mit bauseitigen Kartenlesern,
einschl. der Vorrichtung, Montage, betriebsfertiger Verkabelung und Anschluss folgender bauseitig zur Verfügung gestellten Komponenten der Tür- / Tortechnik:
2 Magnetkontakte (Schlupftür)
1 Riegelkontakt (Schlupftür)
verdeckt liegender Kabelübergang (von Tür zum Torblatt und Kettenträger)
1 Magnetkontakt (Tor)

Befestigung der Laufschienen mittels Konsolen an Decke,
Hubantrieb mit Hindernisserkennung und Eisbrech-Anfahrstufe, reduzierte Toröffnung für Fußgänger möglich, Netzspannung 230V, Verriegelung durch Antrieb, Notentriegelung beidseitig, abschließbar, mit CEE-Stecker,
Bedienelement innen und außen mit Impulssteuerung mit 3-fach Taster, Tor innen mit Zugseil,
mit zusätzlicher Lichtschranke im Bereich des Torlaufs,
mit opto-akustischem Warngeber,
einschl. Verkabelung,
einschl. Steuerungskasten Aufputz Wand neben Schiebetor,
Befestigungsuntergrund Beton,
Arbeitshöhe bis 4,2 m,
sichtbare Oberflächen nasslackbeschichtet,
Ausführung gemäß EB 0.1.1 - Nasslackbeschichtung Kristall-Grün-Metallic.

Ausführung gemäß Zeichnung Nr. EBK_DE_419_001,
gemäß Detail Nr. DE419.01 / TA.952,
Schiebetor AT AS.E 105.1
sowie gemäß den
Ausführungshinweisen zu den Metallbauarbeiten
Menge: 1,000 St
Leistungsbereichkatalog: 031
DIN276-1_08: 344
DIN276_18: 344

**11.1.50 Schiebetor B 9750 mm H 4020 mm 3-flg. Stahl verz**
Schiebetor, 3-flügelig, Einbau als Vorwandmontage, an Öffnung in einschaliger Außenwand,
Breite Wandöffnung 9750 mm,
Höhe Wandöffnung 4020 mm,

mit folgenden bauphysikalischen Anforderungen:
Beanspruchungsgruppe 3 (S) nach DIN EN 1192
Luftdurchlässigkeit Klasse 2 DIN EN 12207

Aufhängung und Laufwerk mit 2 kugelgelagerten Doppelstahlrollen, Laufschiene aus verzinktem Stahl,
untere Führung mit 2 Führungsrollen in Laufschiene aus verzinktem Stahl, Torflügel aus verzinktem Stahl, Torblattstärke über 60 bis 65 mm,
Befestigung der Laufschienen mittels Konsolen an Decke,
Hubantriab mit Hindernisserkennung und Eisbrech-Anfahrstufe, reduzierte Toröffnung für Fußgänger möglich, Netzspannung 230V, Verrigelung durch Antrieb, Notentriegelung beidseitig, abschließbar, mit CEE-Stecker,
Innen und außen Bedienelement mit Totmannschaltung mit 2-fach Taster, innen mit Zugseil, Einbau und Verkabelung ist Teil dieser Leistung,

Zutrittskontrolle für Tor mit bauseitigen Kartenleser,
einschl. der Vorrichtung, Montage, betriebsfertiger Verkabelung und Anschluss folgender bauseitig zur Verfügung gestellten Komponenten der Tortechnik:
1 Magnetkontakte

mit zusätzlicher Lichtschranke im Bereich des Torlaufs,
mit opto-akustischem Warngeber,
einschl. Verkabelung,
einschl. Steuerungskasten Aufputz Wand neben Schiebetor,
Befestigungsuntergrund Beton,
Arbeitshöhe bis 4,2 m,
sichtbare Oberflächen nasslackbeschichtet im Sonderfarbton,
Ausführung gemäß gemäß EB 0.1.1 - Nasslackbeschichtung Kristall-Grün-Metallic.

Ausführung gemäß Zeichnung Nr. EBK_DE_419_001,
gemäß Detail Nr. DE419.02 / TA.952,
Schiebetor AT AS.E 105.2
sowie gemäß den
Ausführungshinweisen zu den Metallbauarbeiten
Menge: 1,000 St
Leistungsbereichkatalog: 031
DIN276-1_08: 344
DIN276_18: 344

**11.1.60 Sektionaltor mit Schlupftür B 2700 mm H 2700 mm Stahl RC2 24 dB**
Sektionaltor DIN EN 13241, mit barrierefreier Schlupftür DIN 18040, an Öffnung in einschaliger Außenwand,
Wärmedurchgangskoeffizient DIN 4108-2, U-Wert 2 W/m2K,
Luftdurchlässigkeit Klasse 2 DIN EN 12426,
bewertetes Schalldämm-Maß DIN 4109 Rw 24 dB,
Einbruchhemmung RC 2 DIN EN 1627, Schlupftür RC2 in Anlehnung,

Breite Wandöffnung ca. 2700 mm,
Höhe Wandöffnung ca. 2700 mm,

Torblatt aus doppelwandigen Stahl-Lamellen, thermisch
getrennt, verzinkt, mit Bodendichtung, Mitteldichtungen und Sturzdichtung aus, EPDM, Torblattdicke 65-70 mm,
senkrechte Führungsschienen aus verzinktem C.Profil mit Lippendichtung,
Standardbeschlag für eine Sturzhöhe von über 1,00 m,
mit FU-Elektroantrieb, Drehspannung 400V/16A, Schutzart mind. IP 54, mit CEE-Stecker,
mit Schließ- und Anlaufgeschwindigkeitsregler, Fangvorrichtung, Hinderniserkennung und selbstüberwachender Schließkantensicherung, mit elektromagnetischer Verriegelung,
Notbetätigung von Standfläche durch Kettennotbedienung,
einschl. elektrisches Bodenschloss, selbstverriegelnd, beidseitig, mit Mehrfachverriegelung,

mit Schlupftür, lichte Breite 900 mm, lichte Höhe mind. 2010 mm, mit íntegriertem Türschließer und mechanischer Mehrfachverriegelung, ohne Selbstverriegelung, vorgerichtet für elektrischen Profilzylinder,
vorgerichtet für elektrischen Türöffner.
mit Drückergarnitur DIN EN 1906, als Wechselgarnitur mit Schlufttürdrückergarnitur (innen) und Türknauf im Mulde (außen), nicht drehbar, Edelstahl gebürstet,
Ausführung gemäß Einzelbeschreibung EB 0.5 Beschläge,

Zutrittskontrolle für Tor mit bauseitigen Kartenleser und Vorhangkontakt, sowie bauseitigen Kartenleser für Schlupftür,
einschl. der Vorrichtung, Montage, betriebsfertiger Verkabelung und Anschluss folgender bauseitig zur Verfügung gestellten Komponenten der Tür- / Tortechnik:
2 Magnetkontakte (Schlupftür)
1 Riegelkontakt (Schlupftür)
verdeckt liegender Kabelübergang (Tür / Tor)
1 Rolltorkontakt (Tor)

Innen und außen mit Impulssteuerung mit 3-fach Taster, Zugseil innen, mit zusätzlicher Lichtschranke im Bereich des Torlaufs,
mit opto-akustischem Warngeber,
einschl. Einbau und Verkabelung,
einschl. Steuerungskasten Aufputz Wand neben Sektionaltor,
Befestigungsuntergrund Beton,
Arbeitshöhe bis 4,1 m,
sichtbare Oberflächen nasslackbeschichtet, Ausführung gemäß EB 0.1.1 - Nasslackbeschichtung Kristall-Grün-Metallic.

Fußpunkt mit Stahl-Z-Konsole, auf Betonsohle gedübelt,
Schwelle aus 3-fach gekantetem Edelstahlblech, Rutschhemmung R11 nach DIN 51130, Ausführung gemäß Vorgabe Detail. Fußbodenaufbau ca. 280 mm.

Ausführung gemäß Zeichnung Nr. EBK_DE_419_006,
gemäß Detail Nr. DE419.06 / TA.954,
Sektionaltor AT_PL E.102.01
und gemäß Detail Nr. DE419.07 / TA.954,
Sektionaltor AT_PL E.103.1
sowie gemäß den
Ausführungshinweisen zu den Metallbauarbeiten
Menge: 2,000 St
Leistungsbereichkatalog: 031
DIN276-1_08: 344
DIN276_18: 344

**11.1.70 Durchgangszarge Stahlblech D 1,5mm B 2700 mm H 2700 mm**
Durchgangszarge aus Stahlblech, Dicke 1,5 mm,

Breite Wandöffnung ca. 2700 mm,
Höhe Wandöffnung ca. 2700 mm,
Breite Zargenspiegel ca. 70 mm,
Abwicklung ca. 600 mm,

Bündiger Einbau in 2-schaliger Sichtbetonwand gemäß Vorgabe Detail, mit Hinterfüllung der Zarge mit Mineralwolle
MW DIN EN 13162, Brandverhaltensklasse DIN EN 13501-1 A1 (nichtbrennbar), Schmelzpunkt von > 1.000 °C,
Befestigungsuntergrund Beton, Arbeitshöhe bis 3 m,
sichtbare Oberflächen nasslackbeschichtet, Ausführung gemäß EB 0.1.1 - Nasslackbeschichtung Kristall-Grün-Metallic.

Ausführung gemäß Zeichnung Nr. EBK_DE_419_006,
gemäß Detail Nr. DE419.06 / TA.954,
Sektionaltor AT PL.E 102.1
und gemäß Detail Nr. DE419.07 / TA.954,
Sektionaltor AT PL.E 103.1
sowie gemäß den
Ausführungshinweisen zu den Metallbauarbeiten
Menge: 2,000 St
Leistungsbereichkatalog: 031
DIN276-1_08: 344
DIN276_18: 344

### Bereich 12 Sonstiges

DIN276_18: 344

#### Abschnitt 12.1 Stelen im Innen- und Außenbereich

DIN276_18: 344

**Ausführungsbeschreibung 15 Einzelbeschreibung Stelen im Innen- und Außenbereich**
*EB 12.1.1 Stelen-Zylinder*
Zylinder Stele aus  Aluminium-Rundrohr, Durchmesser ca. 200mm, Blechstärke ca. 3-4 mm, Abschluss Rundrohr oberseitig mit Schrägschnitt im Winkel von ca. 53 Grad bzw. 37 Grad gemäß Detail verschlossen, Abschluss unterseitig offen einschließlich Kantenbearbeitung.
Einschließlich zylindrischer Steckhülse aus Aluminium-Rundrohr, Durchmesser passend zur Aufnahme des Stelenkörpers mit d = 200 mm, Höhe ca. 300mm, verschraubt mit Stahl-Unterkonstruktion.
Stelenkörper mit Senkkopfschrauben Imbus Edelstahl im unteren Bereich mit Sockelhülse befestigt. Steckhülse mit kreisrunder mittlerer Ausnehmung ca. 35mm zur Kabeldurchführung.

Einschließlich aller erforderlichen Bohrungen in Steckhülse und Stelenkörper, tlw. als Gewindebohrungen, sowie aller erforderlicher Befestigungsmittel. Art und Anzahl ist entsprechend der Erfordernisse einzukalkulieren.

Einschließlich Aussparungen zur Integration von Bedienelementen gemäß Stelen-Typ BE.101, BE.102 und BE.103 gemäß Detail und Angabe LV-Positionen.

Die Bemessung der Materialstärke des Aluminium-Rundrohres erfolgt nach statischer Erfordernis und ist in Abhängigkeit bzw. zusammen mit evtl. erforderlichen Aussteifungen bzw. Verstärkungen des Stelen-Zylinders in die Positionen der Stele einzukalkulieren.

Alle Kanten sind scharfkantig auszuführen, sichtbare Schweißnähte ebenenbündig verschleifen.

Alle sichtbare Oberflächen der Stelen-Konstruktion sind sofern nicht ander in der Einzelposition erwähnt, nasslackbeschichtet im Sonderfarbton auszuführen, Ausführung gemäß gemäß EB 0.1.1 - Nasslackbeschichtung Kristall-Grün-Metallic.

Stelen i.d.R. mit Anforderung an die Barrierefreiheit

Ausführung gemäß Zeichnung Nr. EBK_DE_430_008,
gemäß Detail Nr. BE.101, BE.102 und BE.103,
sowie gemäß den
EB 12.1.1 Stelen-Zylinder
EB 12.1.3 Unterkonstruktion Stele
sowie gemäß
Ausführungshinweisen zu den Metallbauarbeiten
*EB 12.1.2 Betonfundament / Beton-Ballastierung*
Stelen im Außenbereich werden mit Stahl-Unterkonstruktionen ausgeführt, die zur Vermeidung von Durchdringungen der Abdichtung auf diese aufgelegt werden.

Die Dimensionierung der Stahl-Unterkonstruktionen liegen einer Vormessung zu Grunde und sind im Rahmen der Werk- und Montageplanung entsprechend der statischen Erfordernisse zu Dimensionieren.

Entsprechend der räumlichen Gegebenheiten der Bodenbeläge im Außenbereich im Anschlussbereich an das Gebäude erfolgt die Dimensionierung der Grundplatte
1) in Teilbereichen einschließlich Betonfundament, unbewehrt, Abmessungen ca. 500 x 500 x 350 mm, einschließlich Schalung, Einzelfundament rund 0,09 qm
oder
2) mit zusätzlicher Beton-Ballastierung in Einzelflächen von ca. 195.000mm² bis 315.000 mm², Stärke ca. 50mm, einschließlich Schalung, Einzel-Ballastierungen rund 0,01 qm bis 0,016 qm

Ausführung gemäß Zeichnung Nr. EBK_DE_430_008,
sowie gemäß
Ausführungshinweisen zu den Metallbauarbeiten

*Hinweis: Ausführungshiweis Stelen*
Im Innen- und Außenbereich sind oberflächenfertige Stelen vorgesehen, die für die Integration von bauseitigen Kartenlesern, Gegensprechanlagen, Flächentaster und Schlüsseltaster/Programmschalter auszustatten bzw. vorzurichten sind.

Folgende Technik-Komponenten werden bauseitig durch den AN Sicherheitstechnik / Gebäudeautomation bereitgestellt und in enger Abstimmung mit dem AN Metallbauarbeiten II durch den AN Sicherheitstechnik / Gebäudeautomation in den Stelen-Zylinder eingebaut :
- Fluchttürterminal (FTT)
- Flächentaster (FT)
- Kartenleser zur Scharfstellung des Alarms (KLA)
- Kartenleser für Zutrittskontrolle (KLZ)

Sonstige Technik-Komponenten der Türanlagen sind durch den AN Metallbauarbeiten II eigenständig in die Stelen-Zylinder zu verbauen

Abstimmungsleistungen sowie wiederkehrende Montagetätigkeiten an den Stelen-Zylindern werden nicht gesondert vergütet und sind in die Einheitspreise der Einzelpositionen einzukalkulieren.
Es ist davon auszugehen, dass im Zuge der Montage der Technik-Komponenten durch den AN Sicherheit / Gebäudeautomation der AN Metallbauarbeiten II die Stelen-Zylinder mehrfach von der Steckhülse zu heben sind, geschützt seitlich zu lagern sind und nach Abschluss der Montage, sowie nach Abschluss evtl. Funktionstests wieder aufzusetzten und zu befestigen sind.

Ausführung gemäß Zeichnung Nr. EBK_DE_430_008,
gemäß Detail Nr. BE.101, BE.102 und BE.103,
sowie gemäß den
EB 12.1.1 Stelen-Zylinder
EB 12.1.2 Unterkonstruktion Stele Innenbereich
EB 12.1.3 Unterkonstruktion Stele Außenbereich
sowie gemäß
Ausführungshinweisen zu den Metallbauarbeiten

*Hinweis: Stelen im Innenbereich*
Stelen im Innenbereich des Gebäudes, Ausführung in den Geschossen Untergeschoss, Erdgeschoss, 1. Obergeschoss und 5. Obergeschoss.

**12.1.10 Stele für Innenbereich Typ BE.101**
Stele für Innenbereich Typ BE.101 Stele 1030 (einfach) für Kartenleser,
Stelen-Zylinder aus Aluminium-Rundrohr, Durchmesser ca. 200mm, mit oberseitigem schrägen Abschluss,
Oberer Schräg-Abschluss einschließlich Aussparung zur Aufnahme von Verbundsicherheitsglas grün, oberflächenbündig eingelassen in Stelenkörper, Innenseite sandgestrahlt, Rückseitig eingeklebt, Kleber schwarz, UV-beständig.
Die Leistung versteht sich einschließlich Verbundsicherheitsglas mit Aussparung gemäß Angabe AN Sicherheit zur Aufnahme der bauseitigen Kartenleser.

Höhe Stelenkörper ca. 1030 mm,
Schräg-Abschluss ab ca. Höhe 765 mm.
Abmessung Aussparung ca. 179 / 147 mm

Ausführung gemäß Zeichnung Nr.
EBK_DE_430_008, Detail Nr. BE.101
sowie gemäß den
Ausführung gemäß EB 12.1.1 Stelen-Zylinder
Menge: 6,000 St

**12.1.20 Stele für Innenbereich Typ BE.102**
Stele für Innenbereich Typ BE.102 Stele 1340 (mehrfach)
Stelen-Zylinder aus Aluminium-Rundrohr,
Durchmesser ca. 200mm, oberseitig schräger Abschluss,
Stelen-Rundrohr einschließlich Aussparung mit umlaufender rahmenartiger Rückkantung zur Aufnahme von Bedienelementen, Ausführung gemäß Detail,
Abmessungen der Aussparung gemäß Angabe Sicherheit zur Aufnahme Kartenleser, Flächentaster etc.,

Höhe Stelenkörper ca. 1340 mm
Schräg-Abschluss ab ca. Höhe 1078 mm,
Breite der Aussparung ca. 86mm,
Höhe der Aussparung ca. 336mm (i.d.R.) bis ca. 422mm (variiert je nach Anzahl der Bedienelemente)

Ausführung gemäß Zeichnung Nr.
EBK_DE_430_008, Detail Nr. BE.102
sowie gemäß den
Ausführung gemäß EB 12.1.1 Stelen-Zylinder
Menge: 4,000 St

**12.1.30 Stele für Innenbereich Typ BE.102**
Stele für Innenbereich Typ BE.102 Stele 1340 (mehrfach)
Stelen-Zylinder aus Aluminium-Rundrohr,
Durchmesser ca. 200mm, oberseitig schräger Abschluss,
Stelen-Rundrohr einschließlich Aussparung mit umlaufender rahmenartiger Rückkantung zur Aufnahme von Bedienelementen, Ausführung gemäß Detail,
Abmessungen der Aussparung gemäß Angabe Sicherheit zur Aufnahme Kartenleser, Flächentaster etc.,

Höhe Stelenkörper ca. 1340 mm
Schräg-Abschluss ab ca. Höhe 1078 mm,
Breite der Aussparung ca. 86mm,
Höhe der Aussparung ca. 336mm (i.d.R.) bis ca. 422mm (variiert je nach Anzahl der Bedienelemente)

alle sichtbaren Oberflächen pulverbeschichtet, Ausführung gemäß EB 0.1.2 - Pulverbeschichtung RAL Grün,

Ausführung gemäß Zeichnung Nr.
EBK_DE_430_008, Detail Nr. BE.102
sowie gemäß den
Ausführung gemäß EB 12.1.1 Stelen-Zylinder
Menge: 2,000 St

**12.1.40 Stele für Innenbereich Typ BE.103**
Stele für Innenbereich Typ BE.BE.103 Stele 1900 für Gegensprechanlage,
Stelen-Zylinder aus Aluminium-Rundrohr, Durchmesser ca. 200mm, oberseitig schräger Abschluss,
Stelen-Rundrohr einschließlich zwei Aussparungen mit jeweils umlaufender rahmenartiger Rückkantung zur Aufnahme von Bedienelementen, Ausführung gemäß Detail,
Abmessungen der Aussparung gemäß Angabe Sicherheit zur Aufnahme Gegensprechanlage, Kartenleser, Flächentaster etc.,

Höhe Stelenkörper ca. 1900 mm,
Schräg-Abschluss ab ca. Höhe 1635 mm.
Breite der Aussparungen  ca. 86mm,
Höhe der Aussparung oben ca. 228mm
Höhe der Aussparung unten ca. 172mm

Ausführung gemäß Zeichnung Nr.
EBK_DE_430_008, Detail Nr. BE.103
sowie gemäß den
Ausführung gemäß EB 12.1.1 Stelen-Zylinder
Menge: 3,000 St

**12.1.50 Stahl-Unterkonstruktion Stele für Innenbereich**
Stahl-Unterkonstruktion mehrteilig, aus aus Edelstahl V2A,  bestehend aus Stahl-Grundplatte ca. 500/500/10 mm mit vier aufgeschweißten Kontermuttern zur Aufnahme einer weiteren Stahl-Grundplatte ca. 300/300/10 mm mit aufgeschweißter, aufgeständerter Trägerplatte kreisrund ca. 190mm/15mm, Stahl-Grundplatte mittels Gewindebolzen und Kontermuttern in Höhe und Neigung justierbar montiert,
Trägerplatte als Auflagerfläche für Steckhülse der Stele der Vorpositionen 12. 1. 10 bis 12. 1. 40. einstellbar oberflächenbündig auf OK FF,
Stahl-Grundplatte und Trägerplatte einschließlich mittiger Rundbohrung ca. 35mm zur Kabeldurchführung.

Stahl-Unterkonstruktion verankert auf Stahlbetondecke.
Einschließlich Herstellung aller erforderlichen Bohrungen in den Stahlbeton-Bauteilen sowie einschließlich der Befestigungen,  erforderlichen Verklotzungen und Unterfütterungen, Kontermuttern und Unterlegscheiben u.a. zum Toleranzausgleich. Die Bemessung der Stahl- Unterkonstruktion, sowie Anzahl und Art der Befestigungmittel nach statischer Erfordernis.

Montage der Stahl-Unterkonstruktion vorgezogen als Vorleistung für die Anarbeitung der bauseitigen Bodenkonstruktion (i.d.R. Hohlbodenkonstruktion + Bodenbelag)

Ausführung zur Aufnahme von Stele gem. EB 12.1.1 Stelen-Zylinder
Menge: 15,000 St

*Hinweis: Stelen im Außenbereich*
Stelen im Außenbereich des Gebäudes, Ausführung in den Geschossen Erdgeschoss und 1. Obergeschoss (Zugang Dach EAN bzw. EAS)

**12.1.60 Stele für Außenbereich Typ BE.101**
Stele für Außenbereich Typ BE.101 Stele 1030 (einfach) für Kartenleser,
Stelen-Zylinder aus Aluminium-Rundrohr, Durchmesser ca. 200mm, mit oberseitigem schrägen Abschluss,
Oberer Schräg-Abschluss einschließlich Aussparung zur Aufnahme von Verbundsicherheitsglas grün, oberflächenbündig eingelassen in Stelenkörper, Innenseite sandgestrahlt, Rückseitig eingeklebt, Kleber schwarz, UV-beständig.
Die Leistung versteht sich einschließlich Verbundsicherheitsglas mit Aussparung gemäß Angabe AN Sicherheit zur Aufnahme der bauseitigen Kartenleser.

Höhe Stelenkörper ca. 1030 mm,
Schräg-Abschluss ab ca. Höhe 765 mm.
Abmessung Aussparung ca. 179 / 147 mm

Ausführung gemäß Zeichnung Nr.
EBK_DE_430_008, Detail Nr. BE.101
sowie gemäß den
Ausführung gemäß EB 12.1.1 Stelen-Zylinder
Menge: 3,000 St

**12.1.70 Stele für Außenbereich Typ BE.102**
Stele für Außenbereich Typ BE.102 Stele 1340 (mehrfach)
Stelen-Zylinder aus Aluminium-Rundrohr,
Durchmesser ca. 200mm, oberseitig schräger Abschluss,
Stelen-Rundrohr einschließlich Aussparung mit umlaufender rahmenartiger Rückkantung zur Aufnahme von Bedienelementen, Ausführung gemäß Detail,
Abmessungen der Aussparung gemäß Angabe Sicherheit zur Aufnahme Kartenleser, Flächentaster etc.,

Höhe Stelenkörper ca. 1340 mm
Schräg-Abschluss ab ca. Höhe 1078 mm,
Breite der Aussparung ca. 86mm,
Höhe der Aussparung ca. 336mm (i.d.R.) bis ca. 422mm (variiert je nach Anzahl der Bedienelemente)

Ausführung gemäß Zeichnung Nr.
EBK_DE_430_008, Detail Nr. BE.102
sowie gemäß den
Ausführung gemäß EB 12.1.1 Stelen-Zylinder
Menge: 1,000 St

**12.1.80 Stele für Außenbereich Typ BE.103**
Stele für Außenbereich Typ BE.BE.103 Stele 1900 für Gegensprechanlage,
Stelen-Zylinder aus Aluminium-Rundrohr, Durchmesser ca. 200mm, oberseitig schräger Abschluss,
Stelen-Rundrohr einschließlich zwei Aussparungen mit jeweils umlaufender rahmenartiger Rückkantung zur Aufnahme von Bedienelementen, Ausführung gemäß Detail,
Abmessungen der Aussparung gemäß Angabe Sicherheit zur Aufnahme Gegensprechanlage, Kartenleser, Flächentaster etc.,

Höhe Stelenkörper ca. 1900 mm,
Schräg-Abschluss ab ca. Höhe 1635 mm.
Breite der Aussparungen  ca. 86mm,
Höhe der Aussparung oben ca. 228mm
Höhe der Aussparung unten ca. 172mm

Ausführung gemäß Zeichnung Nr.
EBK_DE_430_008, Detail Nr. BE.103
sowie gemäß den
Ausführung gemäß EB 12.1.1 Stelen-Zylinder
Menge: 10,000 St

**12.1.90 Stahl-Unterkonstruktion Stele Außenbereich auf Abdichtung**
Stahl-Unterkonstruktion mehrteilig, aus Edelstahl V4A,  bestehend aus Stahl-Grundplatte ca. 600/500/20 mm mit vier durchsteck-geschweißten Gewindestangen zur Aufnahme einer weiteren Stahl-Grundplatte ca. 300/300/15 mm mit aufgeschweißter, aufgeständerter Trägerplatte kreisrund ca. 190mm/15mm, Stahl-Grundplatte über Gewindebolzen und Kontermuttern in Höhe und Neigung justierbar montiert,
Trägerplatte als Auflagerfläche für Steckhülse der Stele der Vorpositionen 12. 1. 60 bis 12. 1. 80. einstellbar oberflächenbündig auf OK F Gelände,
Stahl-Grundplatte und Trägerplatte in einer Richtung außermittig auf Stahl-Grundplatte, einschließlich mittiger Rundbohrung ca. 35mm zur Kabeldurchführung,

Stahl-Unterkonstruktion aufgelegt auf bausitiger Abdichtung mit Drain- und Schutzlage, die Leistung versteht sich einschließlich zusätzlicher Schutzmatte ca. 610/510 mm geeignet zur Unterlegung Stahl-Unterkonstruktion.

Einschließlich Herstellung aller erforderlichen Bohrungen und Befestigungen, erforderlichen Verklotzungen und Unterfütterungen, Kontermuttern und Unterlegscheiben u.a. zum Toleranzausgleich. Die Bemessung der Stahl- Unterkonstruktion, sowie Anzahl und Art der Befestigungmittel nach statischer Erfordernis.

Montage der Stahl-Unterkonstruktion vorgezogen als Vorleistung für die Anarbeitung der bauseitigen Außenanlagen

Ausführung gemäß Zeichnung Nr.
EBK_DE_430_008,
sowie zur Aufnahme der Stele gemäß den Ausführung gemäß EB 12.1.1 Stelen-Zylinder
Menge: 10,000 St

**12.1.100 Stahl-Unterkonstruktion Stele Außenbereich auf Abdichtung, Retentionsdach**
Stahl-Unterkonstruktion mehrteilig, aus Edelstahl V4A,  bestehend aus Stahl-Grundplatte ca. 700/600/20 mm mit vier durchsteck-geschweißten Gewindestangen zur Aufnahme einer weiteren Stahl-Grundplatte ca. 300/300/15 mm mit aufgeschweißter, aufgeständerter Trägerplatte kreisrund ca. 190mm/15mm, Stahl-Grundplatte über Gewindebolzen und Kontermuttern in Höhe und Neigung justierbar montiert,
Trägerplatte als Auflagerfläche für Steckhülse der Stele der Vorpositionen 12. 1. 60 bis 12. 1. 80. einstellbar oberflächenbündig auf OK F Gelände,
Stahl-Grundplatte und Trägerplatte in einer Richtung außermittig auf Stahl-Grundplatte, einschließlich mittiger Rundbohrung ca. 35mm zur Kabeldurchführung,

Stahl-Unterkonstruktion aufgelegt auf bausitiger Abdichtung mit Drain- und Schutzlage, die Leistung versteht sich einschließlich zusätzlicher Schutzmatte ca. 610/710 mm geeignet zur Unterlegung Stahl-Unterkonstruktion.

Einschließlich Herstellung aller erforderlichen Bohrungen und Befestigungen, erforderlichen Verklotzungen und Unterfütterungen, Kontermuttern und Unterlegscheiben u.a. zum Toleranzausgleich. Die Bemessung der Stahl- Unterkonstruktion, sowie Anzahl und Art der Befestigungmittel nach statischer Erfordernis.

Montage der Stahl-Unterkonstruktion vorgezogen als Vorleistung für die Anarbeitung der bauseitigen Außenanlagen

Ausführung gemäß Zeichnung Nr.
EBK_DE_430_008,
sowie zur Aufnahme der Stele gemäß den Ausführung gemäß EB 12.1.1 Stelen-Zylinder
Menge: 2,000 St

**12.1.110 Stahl-Unterkonstruktion Stele Außenbereich auf Fundament**
Stahl-Unterkonstruktion mehrteilig, aus Edelstahl V4A,  bestehend aus Stahl-Grundplatte ca. 600/600/20 mm mit vier durchsteck-geschweißten Gewindestangen zur Aufnahme einer weiteren Stahl-Grundplatte ca. 300/300/15 mm mit aufgeschweißter, aufgeständerter Trägerplatte kreisrund ca. 190mm/15mm, Stahl-Grundplatte über Gewindebolzen und Kontermuttern in Höhe und Neigung justierbar montiert,
Trägerplatte als Auflagerfläche für Steckhülse der Stele der Vorpositionen 12. 1. 60 bis 12. 1. 80. einstellbar oberflächenbündig auf OK F Gelände,
Stahl-Grundplatte und Trägerplatte einschließlich mittiger Rundbohrung ca. 35mm zur Kabeldurchführung,

Stahl-Unterkonstruktion aufgelegt auf bausitiger Abdichtung mit Drain- und Schutzlage, die Leistung versteht sich einschließlich zusätzlicher Schutzmatte ca. 610/610 mm geeignet zur Unterlegung Stahl-Unterkonstruktion.

Stahl-Unterkonstruktion verankert auf Betonfundament der Folgeposition 12. 1. 110. Einschließlich Herstellung aller erforderlichen Bohrungen und Befestigungen, erforderlichen Verklotzungen und Unterfütterungen, Kontermuttern und Unterlegscheiben u.a. zum Toleranzausgleich. Die Bemessung der Stahl- Unterkonstruktion, sowie Anzahl und Art der Befestigungmittel nach statischer Erfordernis.

Montage der Stahl-Unterkonstruktion vorgezogen als Vorleistung für die Anarbeitung der bauseitigen Außenanlagen.

Ausführung gemäß Zeichnung Nr.
EBK_DE_430_008,
sowie zur Aufnahme der Stele gemäß den Ausführung gemäß EB 12.1.1 Stelen-Zylinder
Menge: 2,000 St

**12.1.120 Ortbeton Einzelfundament unbewehrt C20/25**
STLB-Bau 2025-04 013
Ortbeton Einzelfundament, obere Betonfläche waagerecht, aus unbewehrtem Beton, Normalbeton C 20/25 DIN EN 206, DIN 1045-2, Ausführung gemäß Zeichnung und Einzelbeschreibung,
Zeichnungs-Nr 'EBK_DE_430_008'

Einzelbeschreibungs-Nr 'EB 12.1.2 Betonfundament / Beton-Ballastierung'
Menge: 0,200 m3
Leistungsbereichkatalog: 013
DIN276-1_08: 322
DIN276_18: 322

**12.1.130 Beton zur Ballastierung**
Beton zur Ballastierung auf Stahl-Unterkonstruktion der Vorpositionen 12. 1. 60 bis 12. 1. 80 nach statischer Erfordernis,
obere Betonfläche waagerecht, aus unbewehrtem Beton, Normalbeton C 20/25 DIN EN 206, DIN 1045-2, Ausführung gemäß Zeichnung und Einzelbeschreibung,
Zeichnungs-Nr 'EBK_DE_430_008'

Einzelbeschreibungs-Nr 'EB 12.1.2 Betonfundament / Beton-Ballastierung'
Menge: 0,200 qm

#### Abschnitt 12.2 Besondere Schutzmaßnahmen

*Hinweis: Ausführungshinweis Schutzmaßnahmen*
Die Ausführung der Leistungen dieses Titels erfolgt nach
Anforderung / Notwendigkeit in Abstimmung mit der
Objektüberwachung des AG und nur auf deren ausdrückliche
Anweisung.
Die Schutzmaßnahmen sind für hochwertige Türanlagen vorgesehen.
Die Leistungen sind in allen Bereichen und in allen Geschossen
des Gebäudes auszuführen.

**12.2.10 Schutzabdeck. Tür bis 3m2 Folie D 0,3mm Vlies Abdeck. Hartfaserpl. D 9-14mm herstellen beseitigen**
STLB-Bau 2025-04 034
Schutzabdeckung der Tür, 2-seitig, Einzelflächen bis 3 m2,
Abdeckung aus Folie, Dicke 0,3 mm, 2. Lage aus Vlies, zusätzliche Abdeckung aus Hartfaserplatten, Dicke über 9 bis 14 mm, herstellen und beseitigen, Arbeitshöhe der zu bearbeitenden oder zu bekleidenden Fläche bis 3,5 m über der Standfläche des hierfür erforderlichen Gerüstes.
Menge: 202,000 St
Leistungsbereichkatalog: 034
DIN276-1_08: 397
DIN276_18: 397

**12.2.20 Schutzabdeck. Tür bis 3m2 Folie D 0,3mm Vlies Abdeck. Hartfaserpl. D 9-14mm vorhalten 12Mt**
STLB-Bau 2025-04 034
Schutzabdeckung der Tür, 2-seitig, Einzelflächen bis 3 m2,
Abdeckung aus Folie, Dicke 0,3 mm, 2. Lage aus Vlies, zusätzliche Abdeckung aus Hartfaserplatten, Dicke über 9 bis 14 mm, vorhalten,
Vorhaltedauer 12 Monate, Arbeitshöhe der zu bearbeitenden oder zu bekleidenden Fläche bis 3,5 m über der Standfläche des hierfür erforderlichen Gerüstes.
Menge: 202,000 St
Leistungsbereichkatalog: 034
DIN276-1_08: 397
DIN276_18: 397

**12.2.30 Schutzabdeck. Tür bis 4m2 Folie D 0,3mm Vlies Abdeck. Hartfaserpl. D 9-14mm herstellen beseitigen**
STLB-Bau 2025-04 034
Schutzabdeckung der Tür, 2-seitig, Einzelflächen bis 4 m2,
Abdeckung aus Folie, Dicke 0,3 mm, 2. Lage aus Vlies, zusätzliche Abdeckung aus Hartfaserplatten, Dicke über 9 bis 14 mm, herstellen und beseitigen, Arbeitshöhe der zu bearbeitenden oder zu bekleidenden Fläche bis 3,5 m über der Standfläche des hierfür erforderlichen Gerüstes.
Menge: 41,000 St
Leistungsbereichkatalog: 034
DIN276-1_08: 397
DIN276_18: 397

**12.2.40 Schutzabdeck. Tür bis 4m2 Folie D 0,3mm Vlies Abdeck. Hartfaserpl. D 9-14mm vorhalten 12Mt**
STLB-Bau 2025-04 034
Schutzabdeckung der Tür, 2-seitig, Einzelflächen bis 4 m2,
Abdeckung aus Folie, Dicke 0,3 mm, 2. Lage aus Vlies, zusätzliche Abdeckung aus Hartfaserplatten, Dicke über 9 bis 14 mm, vorhalten,
Vorhaltedauer 12 Monate, Arbeitshöhe der zu bearbeitenden oder zu bekleidenden Fläche bis 3,5 m über der Standfläche des hierfür erforderlichen Gerüstes.
Menge: 41,000 St
Leistungsbereichkatalog: 034
DIN276-1_08: 397
DIN276_18: 397

**12.2.50 Schutzabdeck. Tür bis 5m2 Folie D 0,3mm Vlies Abdeck. Hartfaserpl. D 9-14mm herstellen beseitigen**
STLB-Bau 2025-04 034
Schutzabdeckung der Tür, 2-seitig, Einzelflächen bis 5 m2,
Abdeckung aus Folie, Dicke 0,3 mm, 2. Lage aus Vlies, zusätzliche Abdeckung aus Hartfaserplatten, Dicke über 9 bis 14 mm, herstellen und beseitigen, Arbeitshöhe der zu bearbeitenden oder zu bekleidenden Fläche bis 3,5 m über der Standfläche des hierfür erforderlichen Gerüstes.
Menge: 73,000 St
Leistungsbereichkatalog: 034
DIN276-1_08: 397
DIN276_18: 397

**12.2.60 Schutzabdeck. Tür bis 5m2 Folie D 0,3mm Vlies Abdeck. Hartfaserpl. D 9-14mm vorhalten 12Mt**
STLB-Bau 2025-04 034
Schutzabdeckung der Tür, 2-seitig, Einzelflächen bis 5 m2,
Abdeckung aus Folie, Dicke 0,3 mm, 2. Lage aus Vlies, zusätzliche Abdeckung aus Hartfaserplatten, Dicke über 9 bis 14 mm, vorhalten,
Vorhaltedauer 12 Monate, Arbeitshöhe der zu bearbeitenden oder zu bekleidenden Fläche bis 3,5 m über der Standfläche des hierfür erforderlichen Gerüstes.
Menge: 73,000 St
Leistungsbereichkatalog: 034
DIN276-1_08: 397
DIN276_18: 397

**12.2.70 Schutzabdeck. Tür bis 8m2 Folie D 0,3mm Vlies Abdeck. Hartfaserpl. D 9-14mm herstellen beseitigen**
STLB-Bau 2025-04 034
Schutzabdeckung der Tür, 2-seitig, Einzelflächen bis 8 m2,
Abdeckung aus Folie, Dicke 0,3 mm, 2. Lage aus Vlies, zusätzliche Abdeckung aus Hartfaserplatten, Dicke über 9 bis 14 mm, herstellen und beseitigen, Arbeitshöhe der zu bearbeitenden oder zu bekleidenden Fläche bis 3,5 m über der Standfläche des hierfür erforderlichen Gerüstes.
Menge: 142,000 St
Leistungsbereichkatalog: 034
DIN276-1_08: 397
DIN276_18: 397

**12.2.80 Schutzabdeck. Tür bis 8m2 Folie D 0,3mm Vlies Abdeck. Hartfaserpl. D 9-14mm vorhalten 12Mt**
STLB-Bau 2025-04 034
Schutzabdeckung der Tür, 2-seitig, Einzelflächen bis 8 m2,
Abdeckung aus Folie, Dicke 0,3 mm, 2. Lage aus Vlies, zusätzliche Abdeckung aus Hartfaserplatten, Dicke über 9 bis 14 mm, vorhalten,
Vorhaltedauer 12 Monate, Arbeitshöhe der zu bearbeitenden oder zu bekleidenden Fläche bis 3,5 m über der Standfläche des hierfür erforderlichen Gerüstes.
Menge: 142,000 St
Leistungsbereichkatalog: 034
DIN276-1_08: 397
DIN276_18: 397

**12.2.90 Schutzabdeck. Tür bis 10m2 Folie D 0,3mm Vlies Abdeck. Hartfaserpl. D 9-14mm herstellen beseitigen**
STLB-Bau 2025-04 034
Schutzabdeckung der Tür, 2-seitig, Einzelflächen bis 10 m2,
Abdeckung aus Folie, Dicke 0,3 mm, 2. Lage aus Vlies, zusätzliche Abdeckung aus Hartfaserplatten, Dicke über 9 bis 14 mm, herstellen und beseitigen, Arbeitshöhe der zu bearbeitenden oder zu bekleidenden Fläche bis 3,5 m über der Standfläche des hierfür erforderlichen Gerüstes.
Menge: 35,000 St
Leistungsbereichkatalog: 034
DIN276-1_08: 397
DIN276_18: 397

**12.2.100 Schutzabdeck. Tür bis 10m2 Folie D 0,3mm Vlies Abdeck. Hartfaserpl. D 9-14mm vorhalten 12Mt**
STLB-Bau 2025-04 034
Schutzabdeckung der Tür, 2-seitig, Einzelflächen bis 10 m2,
Abdeckung aus Folie, Dicke 0,3 mm, 2. Lage aus Vlies, zusätzliche Abdeckung aus Hartfaserplatten, Dicke über 9 bis 14 mm, vorhalten,
Vorhaltedauer 12 Monate, Arbeitshöhe der zu bearbeitenden oder zu bekleidenden Fläche bis 3,5 m über der Standfläche des hierfür erforderlichen Gerüstes.
Menge: 35,000 St
Leistungsbereichkatalog: 034
DIN276-1_08: 397
DIN276_18: 397

#### Abschnitt 12.3 Bautüren

*Hinweis: Ausführungshinweis zu Bautüren - bis OZ 1.2.60*
Nachfolgend beschriebene Bautüren kommen im Bereich der Türanlagen als bauzeitliche Hilfskonstruktion zum Einsatz.

Die Ausführung erfolgt in Abhängigkeit vom Baufortschritt ausschließlich auf Anweisung der Objektüberwachung. Der Auftraggeber behält sich vor nur Teile der Leistung ausführen zu lassen.

**12.3.10 Tür abschließbar Stahl verstellbare Einbauzarge RC2 B 2300mm H 2200mm einbauen ausbauen**
Behelfsmäßige Tür, abschließbar, 2-flügelig, aus Stahl, mit verstellbarer Einbauzarge, Einbruchhemmung RC 2 DIN EN 1627, lichte Öffnungsbreite ca. 2300 mm, lichte Öffnungshöhe ca. 2200 mm, einbauen und ausbauen, zum Einbau in vormontierter Rahmenkonstruktion der Außentüten gemäß  Titel 4.1, ohne Beschädigung (durch z.B. Bohrungen) der angrenzenden Bauteile.
Menge: 1,000 St
Leistungsbereichkatalog: 000
DIN276-1_08: 391
DIN276_18: 391

**12.3.20 Tür abschließbar Stahl verstellbare Einbauzarge RC2 B 2300mm H 2200mm vorhalten**
Behelfsmäßige Tür, abschließbar, 2-flügelig, aus Stahl, mit verstellbarer Einbauzarge, Einbruchhemmung RC 2 DIN EN 1627, lichte Öffnungsbreite ca. 2300 mm, lichte Öffnungshöhe ca. 2200 mm, vorhalten,
Positionsmenge = Produkt aus 1
(Vorhaltemenge)
mal 12
(Vorhaltedauer)
Menge: 12,000 StMt
Leistungsbereichkatalog: 000
DIN276-1_08: 391
DIN276_18: 391

**12.3.30 Tür abschließbar Stahl verstellbare Einbauzarge RC2 B 2300mm H 2600mm einbauen ausbauen**
Behelfsmäßige Tür, abschließbar, 2-flügelig, aus Stahl, mit verstellbarer Einbauzarge, Einbruchhemmung RC 2 DIN EN 1627, lichte Öffnungsbreite ca. 2300 mm, lichte Öffnungshöhe ca. 2600 mm, einbauen und ausbauen, zum Einbau in vormontierter Rahmenkonstruktion der Außentüten gemäß  Titel 4.1, ohne Beschädigung (durch z.B. Bohrungen) der angrenzenden Bauteile.
Menge: 2,000 St
Leistungsbereichkatalog: 000
DIN276-1_08: 391
DIN276_18: 391

**12.3.40 Tür abschließbar Stahl verstellbare Einbauzarge RC2 B 2300mm H 2600mm vorhalten**
Behelfsmäßige Tür, abschließbar, 2-flügelig, aus Stahl, mit verstellbarer Einbauzarge, Einbruchhemmung RC 2 DIN EN 1627, lichte Öffnungsbreite ca. 2300 mm, lichte Öffnungshöhe ca. 2600 mm, vorhalten,
Positionsmenge = Produkt aus 2
(Vorhaltemenge)
mal 12
(Vorhaltedauer)
Menge: 24,000 StMt
Leistungsbereichkatalog: 000
DIN276-1_08: 391
DIN276_18: 391

**12.3.50 Tür abschließbar Stahl verstellbare Einbauzarge RC2 B 1000mm H 2000mm einbauen ausbauen**
Behelfsmäßige Tür, abschließbar, einflügelig, aus Stahl, mit verstellbarer Einbauzarge, Einbruchhemmung RC 2 DIN EN 1627, lichte Öffnungsbreite ca. 1000 mm, lichte Öffnungshöhe ca. 2000 mm, einbauen und ausbauen, zum Einbau in vormontierter Rahmenkonstruktion der Außentüten gemäß  Titel 4.1, ohne Beschädigung (durch z.B. Bohrungen) der angrenzenden Bauteile.
Menge: 2,000 St
Leistungsbereichkatalog: 000
DIN276-1_08: 391
DIN276_18: 391

**12.3.60 Tür abschließbar Stahl verstellbare Einbauzarge RC2 B 1000mm H 2000mm vorhalten**
Behelfsmäßige Tür, abschließbar, einflügelig, aus Stahl, mit verstellbarer Einbauzarge, Einbruchhemmung RC 2 DIN EN 1627, lichte Öffnungsbreite ca. 1000 mm, lichte Öffnungshöhe ca. 2000 mm, vorhalten,
Positionsmenge = Produkt aus 2
(Vorhaltemenge)
mal 12
(Vorhaltedauer)
Menge: 24,000 StMt
Leistungsbereichkatalog: 000
DIN276-1_08: 391
DIN276_18: 391

**12.3.70 Tür abschließbar Stahl verstellbare Einbauzarge RC2 B 1000mm H 2200mm einbauen ausbauen**
Behelfsmäßige Tür, abschließbar, einflügelig, aus Stahl, mit verstellbarer Einbauzarge, Einbruchhemmung RC 2 DIN EN 1627, lichte Öffnungsbreite ca. 1000 mm, lichte Öffnungshöhe ca. 2200 mm, einbauen und ausbauen, zum Einbau in vormontierter Rahmenkonstruktion der Außentüten gemäß  Titel 4.1, ohne Beschädigung (durch z.B. Bohrungen) der angrenzenden Bauteile.
Menge: 7,000 St
Leistungsbereichkatalog: 000
DIN276-1_08: 391
DIN276_18: 391

**12.3.80 Tür abschließbar Stahl verstellbare Einbauzarge RC2 B 1000mm H 2200mm vorhalten**
Behelfsmäßige Tür, abschließbar, einflügelig, aus Stahl, mit verstellbarer Einbauzarge, Einbruchhemmung RC 2 DIN EN 1627, lichte Öffnungsbreite ca. 1000 mm, lichte Öffnungshöhe ca. 2200 mm, vorhalten,
Positionsmenge = Produkt aus 7
(Vorhaltemenge)
mal 12
(Vorhaltedauer)
Menge: 84,000 StMt
Leistungsbereichkatalog: 000
DIN276-1_08: 391
DIN276_18: 391

#### Abschnitt 12.4 Maler- /Spachtelarbeiten an Tür- / Fensteranlagen

*Hinweis: Ausführungshinweis zu Maler- /Spachtelarbeiten an Tür- / Fensteranlagen - Titel 12.4*
Nachfolgend beschriebene Leistungen umfassen Maler- und Spachtelarbeiten an endständig beschichteten Tür- / Fensteranlagen zur Behebung von durch Dritten verursachten Beschädigungen.

Die Abrechnung der nachfolgenden Positionen erfolgt nur, sofern die Beschädigungen trotz Schutz der eingenen Leistung bzw. trotz Ausführung der besonderen Schutzmaßnahme gem. Titel 12.2 zu stande kamen.
Beschädigungen der Oberflächen nach Transport und Montage bzw. wegen mangelhaft ausgeführter Schutzmaßnahmen liegen im Verantwortungsbereich des AN und werden nicht gesondert vergütet.

Die Ausführung erfolgt ausschließlich im Bedarfsfall auf Anweisung der Objektüberwachung. Der Auftraggeber behält sich dabei  vor nur Teile der Leistung ausführen zu lassen.

Je nach Beschädigungsgrad werden unterschiedlich umfangreiche Maler- / Spachtelarbeiten erforderlich.
Ziel ist das Entfernen von Beschädigungen in Form von Abplatzungen, Kratzern, Schlieren und Dellen durch Ausbesserung, teilflächige Neubeschichtung oder Neubeschichtung, in Abhängigkeit von der gemäß Bestandsaufnahme und Dokumentation definierten Schadklasse.

Folgende Beschädigungsgrade werden für die Bearbeitung definiert:

Schadklasse 1 - nur Ausbesserung
Verschleifen und Polieren sowie punktuelles Ausbessern kleinerer Schäden in der Oberfläche durch Farbkosmetik.

Schadklasse 2 - Ausbesserung und Teillackierung
Teilflächiges Verschleifen von Beschädigungen in Form von kleinen Klatzern und Decken in der Oberfläche, teilflächiges Abdecken der angrenzenden Flächen, Lackierung der vorbereiteten Fläche inkl. Untergrundvorbereitung in mehreren Arbeitsschritten.

Schadklasse 3 - Ausbesserung und Teillackierung mit Spachteln
Verschleifen von Beschädigungen in Form von Klatzern und Dellen in der Oberfläche, Egalisieren der Riefen und Dellen mittels 2K Spachtelmasse, teilflächiges Schleifen der vorbereiteten der Oberfläche, teilflächiges Abdecken der angrenzenden Flächen, Lackierung der vorbereiteten Fläche inkl. Untergrundvorbereitung in mehreren Arbeitsschritten.

Schadklasse 4 - vollständige Lackierung (beidseitig)
Verschleifen von Beschädigungen in Form von Klatzern und Dellen in der Oberfläche, Egalisieren der Riefen und Dellen mittels 2K Spachtelmasse (nach Erfordernis), Schleifen der vorbereiteten der Oberfläche,  Abdecken der angrenzenden Flächen, Lackierung der vorbereiteten Flächen inkl. Untergrundvorbereitung in mehreren Arbeitsschritten.

Die Bearbeitung erfolgt jeweils in mehreren Arbeitsschritten entsprechend der Erfordernis zur Beseitigung der Beschädigung.

Die Leistungen verstehen sich einschließlich:
- Abdecken / Schützen angrenzender Flächen
- teilflächiges Abdecken angrenzender Flächen
- Einsatz von mobilen Trennwänden und Absaubanlagen im Innenbereich
- Entfernen und Entsorgung der Abdeckmaterialien

**12.4.10 Bestandsaufnahme, Dokumentation und Kategorisierung**
*** Pauschalposition
Bestandsaufnahme und Dokumentation der beschädigten Türen im Plan mit Foto und Beschädigungsgrad (Schadklasse 1 bis 4).
Menge: 1,000 psch

**12.4.20 Muster Maler- /Spachtelarbeiten an Tür- / Fensteranlagen**
*** Pauschalposition
Anfertigen von Musterflächen entsprechend der erfassten Beschädigungsgrade (Schadklasse 1 bis Schadklasse 4), sowie der im Leistungsumfang der vorliegenden Ausschreibung vorhanden Farbtöne gem. EB 0.1 Beschichtungen / Farbkonzept bzw. gem. Bemusterung.
Menge: 1,000 psch

*Hinweis: Maler- / Spachtelarbeiten an Stahlblechtüren - bis OZ 12.4.70*
Nachfolgend beschriebene Positionen erfassen Maler- und Spachtelarbeiten an Stahlblechtüren zur Behebung von durch Dritten verursachte Beschädigungen (Schadklasse 4).

Die Malerarbeiten umfassen dabei jeweils die gesamte Anlage, beidseitig. Die Spachtelarbeiten beziehen sich auf Teilbereiche und wer

Ausführung gem. Ausführungshinweis zu Ausführungshinweis zu Maler- /Spachtelarbeiten an Tür- / Fensteranlagen

**12.4.30 Malerarbeten an Türanlagen bei 1-flg. Türen bs 5m²**
Stahlbechtüren einschließlich Stahlzargen einflüglig, beidseitig anschleifen und lackieren im Farton der Tür, inkl. Abklebearbeiten.
Menge: 20,000 St

**12.4.40 Marlerarbeiten an Türanlagen bei 2-flg. Türen bis 10 m²**
Stahlbechtüren einschließlich Stahlzargen zweiflüglig, beidseitig anschleifen und lackieren im Farton der Tür, inkl. Abklebearbeiten.
Menge: 20,000 St

**12.4.50 Spachtelarbeiten an stark verkratzten Türen bis 0,01m²**
Ausspachteln mit 2K Spachtelmasse von tiefen Kratzern oder kleinen Beulen, einschließlich nachschleifen und grundieren.

Abrechnung in Stück je 0,01 m² Einzelfläche.
Menge: 30,000 St

**12.4.60 Spachtelarbeiten an stark verkratzten Türen bis 0,05m²**
Ausspachteln mit 2K Spachtelmasse von tiefen Kratzern oder kleinen Beulen, einschließlich nachschleifen und grundieren.

Abrechnung in Stück je 0,05 m² Einzelfläche.
Menge: 20,000 St

**12.4.70 Spachtelarbeiten an stark verkratzten Türen bis 0,1m²**
Ausspachteln mit 2K Spachtelmasse von tiefen Kratzern oder kleinen Beulen, einschließlich nachschleifen und grundieren.

Abrechnung in Stück je 0,1 m² Einzelfläche.
Menge: 10,000 St

*Hinweis: Ausbesserung / Kosmetik an Tür- / Tor- und Fensteranlagen - bis OZ 12.4.100*
Nachfolgend beschriebene Positionen erfassen Ausbesserungs- / Kosmetikarbeiten an Tür- / Tor- und Fensteranlagen, nachfolgend allgemein bezeichnet als Anlagen, zur Behebung von durch Dritten verursachte Beschädigungen.

Ausführung gem. Ausführungshinweis zu Ausführungshinweis zu Maler- /Spachtelarbeiten an

**12.4.80 Ausbesserung an Anlagen - Schadklasse 1**
Verschleifen und Polieren sowie punktuelles Ausbessern kleinerer Schäden in der Oberfläche durch Farbkosmetik (Schadklasse 1).
Menge: 100,000 St

**12.4.90 Ausbesserung und Teillakieren an Anlagen - Schadklasse 2**
Teilflächiges Verschleifen von Beschädigungen in Form von kleinen Klatzern und Decken in der Oberfläche, teilflächiges Abdecken der angrenzenden Flächen, Lackierung der vorbereiteten Fläche inkl. Untergrundvorbereitung in mehreren Arbeitsschritten (Schadklasse 2).
Menge: 50,000 St

**12.4.100 Ausbesserung und Teillackierung mit Spachteln an Anlagen - Schadklasse 3**
Verschleifen von Beschädigungen in Form von Klatzern und Dellen in der Oberfläche, Egalisieren der Riefen und Dellen mittels 2K Spachtelmasse, teilflächiges Schleifen der vorbereiteten der Oberfläche, teilflächiges Abdecken der angrenzenden Flächen, Lackierung der vorbereiteten Fläche inkl. Untergrundvorbereitung in mehreren Arbeitsschritten (Schadklasse 3).
Menge: 30,000 St

### Bereich 13 Stundenlohnarbeiten

#### Abschnitt 13.1 Stundenlohnarbeiten

*Hinweis: Hinweis zu Stundenlohnarbeiten*
Vergütung und Anordnung  von Stundenlohnarbeiten

Stundenlohnarbeiten werden nur vergütet, wenn deren Ausführung von der Bauleitung angeordnet wurde (zu § 2 Nr. 10 VOB/B). Die Objektüberwachung ist jedoch nur berechtigt, Ausführung von Stundenlohnarbeiten in der mit dem Vertrag vereinbarten Menge anzuordnen. Darüber hinaus bedarf es der ausdrücklichen Zustimmung durch den Auftraggeber

Dem Auftraggeber ist dann die Ausführung von Stunden- lohnarbeiten vor Beginn anzuzeigen. Mit der Ausführung von Stundenlohnarbeiten darf der Auftragnehmer erst bginnen, wenn der Auftraggeber oder die von ihm beauftragte Objekt- überwachung der Ausführung von Stundenlohnarbeiten schriftlich zugestimmt hat.

Hinweis zu Stundenlohnarbeiten

Stundenlohnarbeiten werden nach Stundenverrechnungssätzen, in denen Lohn- und Gehaltskosten, Lohn- und Gehaltsnebenkosten, Sozialkassenbeiträge, Vermögenswirksame Leistungen und Gewinn enthalten sind, vergütet.

Zuschläge für Mehr-, Nacht-, Sonntags- und
Feiertagsarbeit sowie Erschwerniszuschläge sind nicht
in die Stundenverrechnungssätze mit einzubeziehen,
sondern - sofern sie nicht schon als Teilleistungspositionen im Leistungsverzeichnis enthalten sind - im Bedarfsfall zu vereinbaren und gesondert nachzuweisen.

Der Bieter erklärt, dass der Stundenverrechnungssatz
unter Beachtung der preisrechtlichen Vorschriften
ermittelt wurde und unabhängig von der Anzahl der
abgerechneten Stunden gilt.

**13.1.10 Bauvorarbeiter/-in Stundenlohnarbeiten sämtliche Kosten/Zuschläge**
Stundenlohnarbeiten durch Bauvorarbeiter/-in auf Anordnung des AG ausführen.
Menge: 20,000 h

**13.1.20 Facharbeiter/-in Stundenlohnarbeiten sämtliche Kosten/Zuschläge**
Stundenlohnarbeiten durch Facharbeiter/-in auf Anordnung des AG ausführen.
Menge: 50,000 h

**13.1.30 Helfer/-in Stundenlohnarbeiten sämtliche Kosten/Zuschläge**
Stundenlohnarbeiten durch Helfer/-in auf Anordnung des AG ausführen.
Menge: 50,000 h
